# ThILLM Bad Berka, Große Baumaßnahme
Angebotsaufforderung (GAEB DA XML 3.1, DA83)
Projekt: 10099-GB-22-014
Währung: EUR
Nebenangebote zugelassen: ja
Vergabeart: Freihändige Vergabe
Auftraggeber: Thüringer Landesamt für Bau und Verkehr, Abteilung 2 - Hochbau und Liegenschaften, Behörde, Postfach 900 454, 99107 Erfurt, D, Telefon +49 361 57-4156400, Fax +49 361 57-4156570, E-Mail Hochbau.Vergabe@tlbv.thueringen.de
Erstellt mit: GXML Toolbox V3.3 R20210630, iTWO_64 V11.0.839, 10.11.2025

## Angaben zur Baustelle
1) Angaben zur Baustelle

1.1)
Lage der Baustelle, Umgebungsbedingungen, Zufahrtsmöglichkeiten und Beschaffenheit der Zufahrt sowie etwaige Einschränkungen bei ihrer Benutzung

Adresse:
Thüringer Institut für Lehrerfortbildung, Lehrplanentwicklung und Medien (ThILLM)
99438 Bad Berka, Heinrich-Heine-Allee 2-4

Das Grundstück ist  an den öffentlichen Verkehrsraum (Fußgängerweg, Straße und Zufahrten) angeschlossen. Die Zufahrt erfolgt über die Heinrich-Heine-Allee in unmittelbarer Nähe der Bundesstraße 87.
Die sich auf dem Grundstück befindenden Verkehrsflächen sind befestigt. Die Breite der Zufahrt beträgt 4,00 m

1.2)
Besondere Belastungen aus Immissionen sowie besondere klimatische oder betriebliche Bedingungen

Die Festlegung der Arbeitszeit wird auf 7.00 Uhr bis 18.00 Uhr festgelegt.
Im Umfeld der Baufläche befinden sich Wohngebäude.
Es wird hingewiesen auf:
- § 22 des Bundes-Immissionsschutzgesetzes (BImSchG)
- Geräte- und Maschinenlärmschutzverordnung – 32. BImSchV

1.3)
Art und Lage der baulichen Anlagen

Auf dem großen, nach Osten zur Ilmaue abfallenden Grundstück wurden über einen Zeitraum von 2 Jahrzehnten ab 1900 mehrere Gebäude errichtet. Es handelt sich um ein ehemaliges Sanatorium (Hauptgebäude) und mehrere Nebengebäude. Die geplanten Baumaßnahmen betreffen folgende Gebäude

  Hauptgebäude
  Haus 1 (Ärztehaus)
  Haus 2 (Villa Alice)
  Haus 3 (Turnhalle)

Hauptgebäude:
Das Hauptgebäude mit einer Grundfläche von 60x8 m besteht aus einem Haupttrakt mit 4 Vollgeschossen und einem ausgebauten Dachgeschoss sowie einem Anbau an der nördlichen Giebelseite. Der Anbau verfügt über 2 Vollgeschosse und ein ausgebautes Dachgeschoss. Auf Grund der bewegten Geländetopographie ist dem Gebäude noch ein Sockelgeschoss vorgesetzt, über den auch der Zugang erfolgt.
Das Haupttreppenhaus bildet die Nahtstelle zwischen den Gebäudeteilen. Es ist mit einer massiven Treppenkonstruktion aus Werksteinstufen sowie einem nachträglich eingebauten Aufzug versehen. An der Gebäuderückseite im Bereich des südlichen Giebels befindet sich ein weiteres Treppenhaus.
Entsprechend der ursprünglichen Nutzung als Sanatorium sind alle Räume hangabwärts (Richtung Osten) ausgerichtet und durch große Fensterflächen belichtet. Die Räume werden auf jeder Geschossebene gleichartig durch einen vom Treppenhaus abzweigenden Gang in Längsrichtung erschlossen.
Der sich an das Treppenhaus an der Nordseite anschließende Gebäudetrakt beherbergt die Cafeteria mit Küche im OG1 und einen großen Veranstaltungsraum auf Ebene OG2.
Das Gebäude wurde zeittypisch als Massivbau mit Holzbalkendecken und Innenwänden aus Fachwerk errichtet. Als gestalterisches Element sind Teile der Fassaden als Fachwerk- bzw. als vorgesetzte Balkonkonstruktion in Holz ausgeführt. Die Fassaden des Sockelgeschosses (EG) sowie Stützen- und Bogenverkleidungen im OG1 wurden massiv aus rotem Berkaer Sandstein gemauert. Aufgesetzte Türmchen und Ziergiebel verleihen dem Haus einen repräsentativen und schlossähnlichen Charakter. Dächer und Türme sind teilweise mit Thüringer Schiefer eingedeckt.

Grundfläche  59,8 x 12,7 m
EG  +0.10 m
OG1  +3.70 m
OG2  +6.78 m
OG3  +10.39 m
OG4  +13.98 m
DG  +17.37 m
Traufhöhe  +16.90 m
Firsthöhe  +23.25 m
Firsthöhe Turm  +30.70 m
Dachneigung  32°

Haus 2 (Villa Alice)
Das Haus 2 mit einer Grundfläche von 11x14 m ist teilunterkellert und verfügt über 2 Vollgeschosse und ein ausgebautes Dachgeschoss. Auf einem aus Sandstein errichteten massiven Erdgeschoss wurde das Ober- und Dachgeschoss als Fachwerkbau aufgeführt. Das leicht geneigte Pfettendach mit großen Dachüberständen ("Schweizerhaus") wurde mit einer Schieferdeckung versehen. Aufwendig mit Schnitzwerk ausgeführte Holzbalkone und sichtbare Fachwerkoberflächen unterstreichen den repräsentativen Charakter der Fassadengestaltung. Die Symmetrie des Gebäudes wird straßenseitig durch einen Mittelrisalit mit bekrönender Gaube und Balkonen im Ober- und Dachgeschoss betont. Die Dachkonstruktion mit einem allseitigen Überstand von 145 cm wirkt wuchtig und unterstreicht die stilistische Wirkung als Schweizerhaus.
Der Gebäudezugang befindet sich an der nördlichen Giebelseite. Von dort gelangt man in einen mittig angeordneten Flur mit angeschlossenem Treppenhaus bis in das Dachgeschoss. Vom Flur werden die entlang der Außenwände angeordneten Wohn- und Funktionsräume erschlossen.

Grundfläche  11,2x12,7 m
UG  -2.73 m
EG  +0.10 m
OG  +3.40 m
DG  +6.68 m
Traufhöhe  +7.45 m
Firsthöhe  +10.43 m
Dachneigung  22°

1.4)
Verkehrsverhältnisse auf der Baustelle, insbesondere Verkehrsbeschränkungen.

Alle Gebäude sind über ein eigenes Straßennetz auf dem Grundstück direkt anfahrbar. Die Fahrbahnbreite beträgt mindestens 4 m.
Der unmittelbare Baustellenbereich darf nur durch notwendige Fahrzeuge für Be- und Entladearbeiten befahren werden.
Der Auftraggeber stellt jeden Auftragnehmer 3 Stellplätze im Abstand von 100 m zum Gebäude kostenfrei zur Verfügung. Sonstige Fahrzeuge sind außerhalb des Grundstücks abzustellen.

1.5)
Für den Verkehr freizuhaltende Flächen.

Der Auftraggeber weist vor dem Hauptgebäude in östlicher Richtung eine ebene und befestigte Fläche zur Einrichtung einer BE für das gesamte Grundstück aus. Die BE umfasst eine Fläche von 200 m². Zu den einzelnen Gebäuden ergeben sich folgende Abstände / Transportwege ab BE
Hauptgebäude: 10 m
Haus 2 (Villa Alice): 100 m

Alle Flächen außerhalb der ausgewiesenen Baustelleneinrichtungs- und Parkfläche sind freizuhalten. Sollten aufgrund der Arbeitsabläufe Flächen außerhalb der Baustelleneinrichtung in Anspruch genommen werden müssen, so ist dies nur temporär und in Abstimmung Auftraggeber/örtliche Bauleitung zulässig.

1.6)
Art, Lage, Maße und Nutzbarkeit von Transporteinrichtungen und Transportwegen

Der Zugang und Materialtransport in das Gebäude erfolgt über die Zugänge im Erd- und Untergeschoss bzw. nach Gerüststellung über das Fassadengerüst.

Die Verbringung von Material und Bauschutt muss so ausgeführt werden, dass bestehende Bauteile und Konstruktionen, nicht beschädigt oder verschmutzt werden. Die Arbeiten sind streng lokal zu begrenzen. Die aus dem Materialtransport entstehenden Aufwendungen sind Sache des Auftragnehmers und in die Einheitspreise einzukalkulieren.

1.7)
Lage, Art, Anschlusswert und Bedingungen für das Überlassen von Anschlüssen für Wasser, Energie und Abwasser

Durch den AG werden bereitgestellt:
1x Zapfstelle Wasser 3/4`im EG Hauptgebäude

1x Baustromanlage im Hauptgebäude
230 V 16 A, 400 V 16 A/32 A, Verteiler auf jeder Geschossebene und außen

1x Einleitung AW in Gully Außenbereich für Sanitärcontainer

1.8)
Lage und Ausmaß der dem Auftragnehmer für die Ausführung seiner Leistungen zur Benutzung oder Mitbenutzung überlassenen Flächen und Räume

Auf dem Grundstück steht innerhalb der Baustelleneinrichtung eine Fläche in einer Größe von 200 m² zur Verfügung. Sollten aufgrund der Arbeitsabläufe Flächen außerhalb der Baustelleneinrichtung in Anspruch genommen werden müssen, so ist dies nur temporär und in Abstimmung Auftraggeber/örtliche Bauleitung zulässig.

Innerhalb des Gebäudes werden vom Auftraggeber keine Flächen oder Räume zur Verfügung gestellt.

Die Flächen der zur Verfügung stehenden Baustelleneinrichtung werden in Teilen zeitgleich mit am Bau beauftragten Unternehmen genutzt. Der beigefügte Baustelleneinrichtungsplan dient als Kalkulationsgrundlage.
In Anspruch genommene Flächen außerhalb des Grundstückes sind Sache des Auftragnehmers. Maßnahmen zur Baustelleneinrichtung wie Aufenthaltsräume, Materialcontainer, das Umsetzten gemäß Bauverlauf sind Sache des Auftragnehmers.

Auf dem Grundstück wird eine ebene Fläche von 100 m² zur Zwischenlagerung von Bauschutt zur Verfügung gestellt. Die Fläche ist nicht befestigt. Der Transportweg vom Hauptgebäude zur Zwischenlagerfläche beträgt 300 m.

1.9)
Bodenverhältnisse, Baugrund und seine Tragfähigkeit, Ergebnisse von Bodenuntersuchungen
-

1.10)
Hydrologische Werte von Grundwasser und Gewässern
-

1.11)
Besondere umweltrechtliche Vorschriften
-

1.12)
Besondere Vorgaben für die Entsorgung, z. B. Beschränkungen für die Beseitigung von Abwasser und Abfall

Der Auftragnehmer wird sich bemühen, bei der Erbringung seiner Leistung Abfälle zu vermeiden (Bemühensklausel).
Der Auftragnehmer wird mit Aufnahme seiner Tätigkeit Abfallerzeuger und übernimmt zugleich die Sachherrschaft über die in der Leistungsbeschreibung näher aufgeführten Bau- und Abbruchabfälle. Er übernimmt die Pflichten des Auftraggebers zur Verwertung und Beseitigung der Bau- und Abbruchabfälle unter Beachtung der einschlägigen gesetzlichen, insbesondere abfallrechtlichen Bestimmungen sowie der anerkannten Regeln der Technik. Er führt die von ihm zu erbringenden Nachweise entsprechend dem Kreislaufwirtschaftsgesetz in Verbindung mit der Nachweisverordnung (NachwV).
Der Auftragnehmer trifft alle erforderlichen Vorkehrungen, um Bau- und Abbruchabfälle nach den geltenden Vorschriften getrennt zu erfassen und zu halten sowie einer sachgerechten Entsorgung zuzuführen.
Die nach den abfallrechtlichen Bestimmungen zum Nachweis einer ordnungsgemäßen Entsorgung erforderlichen Erklärungen, Bestätigungen, Belege usw. sind dem Auftraggeber vorzulegen.
Die Entsorgungsnachweise sind chronologisch geordnet und mit Zuordnung zu den Positionsnummern der Leistungsbeschreibung spätestens mit der Rechnungslegung an den Auftraggeber zu übergeben.

Es gelten die im Leistungsverzeichnis angegebenen Abfallschlüssel (AVV).

Verschmutzungen durch Transport von Baumaterialien auf dem Grundstück sowie den angrenzenden öffentlichen Verkehrswegen sind vom verursachenden Auftragnehmer unverzüglich zu beseitigen.

Alle Schutzabdeckungen und Verunreinigungen im Verantwortungsbereich des Auftragnehmers sind vor der Abnahme zu entfernen.

Die durch den Auftragnehmer in Anspruch genommenen Flächen sind besenrein zu übergeben. Erfolgt dies nicht und müssen die Flächen durch Dritte gereinigt werden, erfolgt die Kostenumlage zu Lasten des verursachenden Auftragnehmers.

1.13)
Schutzgebiete oder Schutzzeiten im Bereich der Baustelle, z. B. wegen Forderungen des Gewässer-, Boden-, Natur-, Landschafts- oder Immissionsschutzes

Der Standort liegt im Bereich behördlich festgesetzter Grundwasserschutzgebiete der Schutzzone III.

1.14)
Art und Umfang des Schutzes von Bäumen, Pflanzenbeständen, Vegetationsflächen, Verkehrsflächen, Bauteilen, Bauwerken, Grenzsteinen und
dergleichen im Bereich der Baustelle

Sofern nicht im Leistungstext besonders beschrieben, sind die vorbenannten Flächen, Bauteile usw. im Rahmen der Nebenleistungen zu schützen.

Der Baumbestand auf dem Baufeld wird bauseitig geschützt, Wurzelbereiche, wenn nicht gesondert geschützt, dürfen nicht befahren werden. Ein Ablegen von Baumaterialien ist hier nicht zulässig.
Randeinfassungen von angrenzenden Gehwegen dürfen nur in Abstimmung mit der örtlichen Bauleitung abgebrochen werden.

Vorhandene Grenzsteine und Vermessungsmarkierungen sind mit Beginn der Arbeiten im Zuge der Baustelleneinrichtung bis zum Räumen der Baustelleneinrichtung zu sichern.

1.15)
Art und Umfang der Regelung und Sicherung des öffentlichen Verkehrs.

Der Auftragnehmer hat eigenverantwortlich Sorge zu tragen, dass bei Überfahrten über Gehwegen (Baustellenzufahrten) Dritte nicht gefährdet werden.

1.16)
Im Bereich der Baustelle vorhandene Anlagen, insbesondere Abwasser- und Versorgungsleitungen
-

1.17)
Bekannte oder vermutete Hindernisse im Bereich der Baustelle, z. B. Leitungen, Kabel, Dräne, Kanäle, Bauwerksreste und, soweit bekannt, deren Eigentümer

Vor Arbeitsbeginn hat sich der Auftragnehmer über die Lage von ober- und unterirdischen Leitungen, Kanäle, Grenzsteinen und ähnlichen zu informieren.
Entsprechend notwendige Aufgrabe-Erlaubnisse sind bei den zuständigen Rechtsträgern eigenverantwortlich einzuholen.
Alle daraus resultierenden Aufwendungen sofern im Leistungsverzeichnis nicht gesondert beschrieben, sind Sache des Auftragnehmers und in die Einheitspreise einzurechnen.

1.18)
Bestätigung, dass die im jeweiligen Bundesland geltenden Anforderungen zu Erkundungs- und gegebenenfalls Räumungsmaßnahmen hinsichtlich Kampfmitteln erfüllt wurden
-

1.19)
Gegebenenfalls gemäß der Baustellenverordnung getroffene Maßnahmen
-

1.20)
Besondere Anordnungen, Vorschriften und Maßnahmen der Eigentümer (oder der anderen Weisungsberechtigten) von Leitungen, Kabeln, Dränen, Kanälen, Straßen, Wegen, Gewässern, Gleisen, Zäunen und dergleichen im Bereich der Baustelle
-

1.21)
Art und Umfang von Schadstoffbelastungen, z. B. des Bodens, der Gewässer, der Luft, der Stoffe und Bauteile; vorliegende Fachgutachten oder dergleichen

Für die Abbrucharbeiten gilt die Leistungsbeschreibung.

1.22)
Art und Zeit der vom Auftraggeber veranlassten Vorarbeiten

Der Auftraggeber veranlasst bauseitig:
- Baustrom- und Bauwasserversorgung
- befestigte Fläche für BE des AN
- Baumschutz

1.23)
Arbeiten anderer Unternehmer auf der Baustelle

Unter Berücksichtigung der geplanten Arbeiten sind in konstruktiver sowie technologischer Sicht mehrere Unternehmen gleichzeitig auf der Baustelle tätig. Zum Teil bauen Leistungen des Auftragnehmers auf Vorleistungen Dritter auf. Mit Unterbrechungen ist zu rechnen. Alle daraus resultierenden Aufwendungen, sofern im Leistungsverzeichnis nicht gesondert beschrieben, sind Sache des Auftragnehmers und in die Einheitspreise einzurechnen.

2) Angaben zur Ausführung

2.1)
Vorgesehene Arbeitsabschnitte, Arbeitsunterbrechungen und Arbeitsbeschränkungen nach Art, Ort und Zeit sowie Abhängigkeit von Leistungen anderer

2.2)
Besondere Erschwernisse während der Ausführung, z. B. Arbeiten in Räumen, in denen der Betrieb weiterläuft, Arbeiten im Bereich von Verkehrswegen oder bei außergewöhnlichen äußeren Einflüssen

2.3)
Vorgaben die sich aus dem SiGe-Plan gemäß Baustellenverordnung ergeben

gemäß Baustellenordnung Sicherheits- und Gesundheitskoordinator. Sofern im Leistungstext nicht gesondert beschrieben, gehen geforderte Maßnahmen nicht über das gewöhnliche Maß hinaus.

2.4)
Art und Umfang von Leistungen zur Unfallverhütung und Gesundheitsschutz für Mitarbeiter anderer Unternehmen

Auf das Einhalten der Unfallverhütungsvorschriften wird besonders hingewiesen. Anforderungen aus diesen Vorschriften sind in die Einheitspreise einzukalkulieren.

2.5)
Besondere Anforderungen für Arbeiten in kontaminierten Bereichen, gegebenenfalls besondere Anordnungen für Schutz- und Sicherheitsmaßnahmen

2.6)
Besondere Anforderungen an die Baustelleneinrichtung und Entsorgungseinrichtungen, z. B. Behälter für die getrennte Erfassung

Die Trennung und Sammeln von Abbruchmaterialien sind Sache des Auftragnehmers. Alle daraus resultierenden Aufwendungen, sofern im Leistungsverzeichnis nicht gesondert beschrieben, sind Sache des Auftragnehmers und in die Einheitspreise einzurechnen.

2.7)
Besondere Anforderungen an das Auf- und Abbauen sowie Vorhalten von Gerüsten

2.8)
Mitbenutzung fremder Gerüste, Hebezeuge, Aufzüge, Aufenthalts- und Lagerräume, Einrichtungen und dergleichen durch den Auftragnehmer

Die Einrüstung der Fassaden von außen erfolgt bauseits als Arbeitsgerüst in Verbindung mit notwendigen Schutzmaßnahmen.
Höhenklasse: H1
Breitenklasse :W 09
Lastklasse : 4
ein Leitergang pro Gerüstseite
zuzüglich Treppenaufgang.

Hebezeuge und Aufzüge für den Materialtransport sind Sache des Auftragnehmers und in die Einheitspreise einzukalkulieren.
Alle Abstützungen, Hilfsvorrichtungen sowie Entsorgung und Gebühren sind in die Einheitspreise einzurechnen und werden nicht gesondert vergütet.

Maßnahmen zur Baustelleneinrichtung, wie Aufenthaltsräume, Materialcontainer, deren Umsetzen in Abhängigkeit vom Bauablauf o. ä., sind Sache des Auftragnehmers.

2.9)
Wie lange, für welche Arbeiten und gegebenenfalls für welche Beanspruchung der Auftragnehmer Gerüste, Hebezeuge, Aufzüge, Aufenthalts- und Lagerräume, Einrichtungen und dergleichen für andere Unternehmer vorzuhalten hat

Für das Gewerk gilt die Leistungsbeschreibung.

2.10)
Verwendung oder Mitverwendung von wiederaufbereiteten Stoffen

2.11)
Anforderungen an wiederaufbereitete Stoffe und an nicht genormte Stoffe und Bauteile

2.12)
Besondere Anforderungen an Art, Güte und Umweltverträglichkeit der Stoffe und Bauteile, auch z. B. an die schnelle biologische Abbaubarkeit von Hilfsstoffen

2.13)
Art und Umfang der vom Auftraggeber verlangten Eignungs- und Gütenachweise

Die angebotenen Materialien (Baustoffe) müssen mindestens den im Leistungsverzeichnis beschrieben erforderlichen technischen Parametern entsprechen.

Der Auftragnehmer legt dem Auftraggeber die nachfolgend erforderlichen Unterlagen und Nachweise wie Fachunternehmererklärung, Bauaufsichtliche Zulassungen, Übereinstimmungserklärungen, Messprotokolle, Datenblätter der zum Einsatz kommenden Baumaterialien vor Leistungserbringung jedoch spätestens mit Rechnungslegung vor. Die Übergabe der Unterlagen erfolgt spätestens zur Gesamtabnahme digital, sowie 2-fach gedruckt und gebunden an den Auftraggeber.

Aufmaße, Bauteillisten sind gemäß Leistungsbeschreibung sowie Ausführungsplanung eigenverantwortlich mit der Örtlichkeit zu überprüfen, Aufmaße zu erstellen und abzugleichen. Alle daraus resultierenden Aufwendungen sofern im Leistungsverzeichnis nicht gesondert beschrieben, sind Sache des Auftragnehmers und in die Einheitspreise einzurechnen.

2.14)
Unter welchen Bedingungen auf der Baustelle gewonnene Stoffe verwendet werden dürfen oder müssen oder einer anderen Verwertung zuzuführen sind

Für das ausgeschriebene Gewerk gilt die Leistungsbeschreibung.

2.15)
Art, Zusammensetzung und Menge, der aus dem Bereich des Auftraggebers zu entsorgenden Böden, Stoffe und Bauteile; Art der Verwertung bzw. bei Abfall die Entsorgungsanlage; Anforderungen an die Nachweise über Transporte, Entsorgung und die vom Auftraggeber zu tragenden Entsorgungskosten

Es gilt die Leistungsbeschreibung. Die Trennung und Sammeln von Abbruchmaterialien sind Sache des Auftragnehmers. Alle Abbruchmaterialien sind fachgerecht zu entsorgen. Es gilt der in der Leistungsbeschreibung benannte Abfallschlüssel (AVV). Der Auftragnehmer hat schnellstmöglich, jedoch spätestens mit Rechnungslegung dem Auftraggeber die geforderten Entsorgungsnachweise vorzulegen.

2.16)
Art, Anzahl, Menge oder Masse der Stoffe und Bauteile, die vom Auftraggeber beigestellt werden, sowie Art, genaue Bezeichnung des Ortes und Zeit ihrer Übergabe

2.17)
In welchem Umfang der Auftraggeber Abladen, Lagern und Transport von Stoffen und Bauteilen übernimmt oder dafür dem Auftragnehmer Geräte oder Arbeitskräfte zur Verfügung stellt

Die Anlieferung von Material hat fracht- und verpackungsfrei bis zur Verwendungsstelle zu erfolgen. Hilfskräfte zum Entladen der Teile werden nicht zur Verfügung gestellt. Alle Lieferungen, auch kleinsten Umfangs, sind vom Auftragnehmer auf der Baustelle in Empfang zu nehmen. An den Auftraggeber gesandte Lieferungen werden auf Kosten des Auftragnehmers an den Absender zurückgeschickt.

2.18)
Leistungen für andere Unternehmer
-

2.19)
entfällt

2.20)
Benutzung von Teilen der Leistung vor der Abnahme
-

2.21)
entfällt

2.22)
Abrechnung nach bestimmten Zeichnungen oder Tabellen

Teil- und Schlussrechnungen sind mit kumulierten Aufmaßzusammenstellungen zur Prüfung in elektronischer Form einzureichen. Auf Wunsch des Auftraggebers sind Rechnungen für abgegrenzte Teilbereiche zu stellen.

Die mit Rechnungslegung hier Abschlagsrechnung sowie Schlussrechnung einzureichenden Unterlagen bestehen aus:
Rechnung (kumulativ)
Aufmaß (kumulativ)
Entsorgungsnachweise (sofern erforderlich)
Messprotokolle (sofern erforderlich)
technische Nachweise (sofern erforderlich)

Abschlagsrechnungen nach prozentualem Bautenstand oder eingeschätztem Leistungsumfang sind nicht möglich.

## 1154-25 San. techn. Infrastruktur, Dach Fassade, Elektroinstallation
Datum: 10.11.2025

*Hinweis: 1. Technische Erläuterungen*
1.1 Allgemeines

Das ThILLM (Thüringer Institut für Lehrerfortbildung, Lehrerentwicklung und Medien) betreibt auf dem Grundstück in der Heinrich-Heine-Allee 2-4 vier Gebäude (Hauptgebäude, Haus 1, Haus 2 und Haus 3). Durch das TLBV als Bauherr werden Sanierungsmaßnahmen an den Gebäuden und der Freianlage durchgeführt. Die Hauptaufgabe liegt in der Sanierung vom Hauptgebäude, welches während der Sanierungsmaßnahme freigezogen ist. Die anderen Häuser verbleiben in Nutzung.

Die Baumaßnahme ist in 5 Bauphasen unterteilt. In den ersten beiden Bauphasen wird in der Freianlage die Leerverrohrung für die Campusverkabelung, Teile der Außenbeleuchtung sowie Grundleitungsanschlüsse hergestellt. In der Bauphase 3 erfolgt die Sanierung vom Hauptgebäude sowie die Erneuerung der Einbruch- und Brandmeldeanlage in den Häusern 1-3. Diese Arbeiten sind zu Beginn auszuführen, um die Brandmeldeanlage vom Hauptgebäude zu trennen und vom Haus 1 aus anzubinden.
Die letzten beiden Bauphasen konzentrieren sich wieder auf die Freianlage und die Errichtung der Außenbeleuchtung und Sanierung des Wegebaus.

Im Hauptgebäude des ThILLM in Bad Berka sind Maßnahmen der bautechnischen Sanierung in Folge einer Havarie im Heizungskanal längs des Etagenflures E01 (1. Obergeschoss) sowie wegen weiterer, festgestellter Schäden an Bauwerksteilen geplant. Des Weiteren wurde eine unzulässige Belastung der Arbeitsbedingungen in einzelnen Büroarbeitsräumen durch natürliche Radongaseintritte festgestellt.
Für das Objekt liegt ein Brandschutzkonzept mit einem Prüfbericht als Gutachterliche Stellungnahme im Auftrag des TLBV vom 22.06.2015 vor. Daraus ergeben sich bauliche und technische Maßnahmen an den vorhandenen Gebäuden, die eine weitere sichere Nutzung entsprechend bauordnungsrechtlicher Vorgaben ermöglichen und Gefährdungen verringern und abbauen. Aufgrund des Alters des Brandschutzkonzeptes wurde durch das TLBV eine Tektur beauftragt. Des Weiteren sind für die Gebäude Haus 1 (Ärztehaus), Haus 2 (Alice) und Haus 3 (Turnhalle) Erneuerungen der Einbruchmeldeanlage, Sanierung der Brandmeldeanlage und bautechnische Sanierungen an Dach und Fassaden vorgesehen, sowie sollen die Außenanlagen und eine Campusverkabelung zwischen den Gebäuden hergerichtet werden.

Im Hauptgebäude werden im Zuge der Sanierung die Versorgungskanäle längs des Etagenflures R.1.00/1 und 1.00/2 und in dem Speiseraum Cafeteria R.1.15/1 ertüchtigt. Diese Kanäle sollen abschließend bautechnisch verfüllt werden.
Die Querung des Treppenraumes TH2 mit Leitungsanlagen in Ebene 00 soll brandschutztechnisch durch Einbau eines Schachtes in R.1.00/1 und Brandschotten im Nebenraum R.0.02 ertüchtigt werden, sodass die Anforderungen nach Muster-Leitungsanlagenrichtlinie (MLAR) hier erfüllt werden.
Dies gilt sinngemäß auch für alle neuen Leitungsanlagen in notwendigen Fluren, in notwendigen Treppenräumen sowie an Durchführungen durch Brandwände und Decken.

Im Zuge dieser Sanierung wird die gesamte Elektroanlage einschl. der Beleuchtungsanlage erneuert. Auf dem Dach vom Hauptgebäude wird eine Photovoltaikanlage errichtet und im Gebäudenahen Parkplatz eine Leerverrohrung für Ladepunkte nach GEIG vorgehalten.
Die Flucht- und Rettungswege in notwendigen Treppenräumen und notwendigen Fluren sind mit einer Sicherheitsbeleuchtung auszustatten. Die bestehenden Anlagen der Allgemein- und Sicherheitsbeleuchtung genügen im Hauptgebäude nicht mehr den aktuellen Forderungen der MLAR und den gültigen DIN VDE 0100-560, DIN V VDE V 0108-100 und DIN EN 1838. Die beiden vorhandenen Sicherheitslichtgeräte werden durch eine neue Zentralbatterieanlage mit einer Hauptverteilung der Sicherheitsbeleuchtung ersetzt. Die Sicherheitsleuchten und hinterleuchteten Rettungszeichen werden weitgehend in LED-Technik ausgeführt. Die erneuerten Wegeleuchten am Hauptgebäude werden an das neue Sicherheitslichtgerät angeschlossen. Die dezentrale Sicherheitsstromversorgung für drei Wegeleuchten in der Außenanlage bleibt autark bestehen.
Die Schaltungen der Allgemeinbeleuchtung in notwendigen Fluren und notwendigen Treppenräumen werden an die Forderungen nach DIN-VDE 0100-560 angepaßt.

Die vorhandene zentrale Brandmeldeanlage im Hauptgebäude wird in das Haus 1 umgesetzt, wodurch im Zusammenhang mit der Campusverkabelung in den weiteren Häusern Unterstationen errichtet werden. In diesen Zusammenhang erfolgt in allen Gebäuden eine Anpassung an die Anforderungen des Brandschutzkonzeptes und den Prüfbericht.
Die Steuerung der vorhandenen RWA-Antriebe im Treppenraum TH 1 und 2 ist den Forderungen von Brandschutzkonzept und Prüfbericht durch Einbau neuer Zentralen anzupassen.
Wegen erweiterter Anforderungen des Nutzers ist das Datenleitungsnetz im Hauptgebäude zu erneuern. Durch die notwendige Erhöhung der Anzahl von Datenanschlüssen ergeben sich zusätzliche vier Standorte mit Datenverteilern im Hauptgebäude. Zur späteren Installation von Anzeigedisplays vor den Seminar- und Büroräumen für ein Raum-Management-System sind weitere Datenleitungen Kat. 7 mit Anschlussports ab den Datenverteilern zu vorgegebenen Positionen in den Etagenfluren und im Treppenhaus TH2 zu verlegen. Weiterhin ist eine Campusverkabelung zwischen den Gebäuden erwünscht.
In allen Gebäuden soll die Einbruchmeldeanlage erneuert werden. Die Anforderungen an die Überwachung verbleiben wie im Bestand.
Die Freianlage soll in Teilen neu hergerichtet werden, zudem liegt ein Sanierungsstau in der Außenbeleuchtung vor, wodurch die Außenbeleuchtung auf LED umgerüstet und erweitert werden soll.
Aus den vorgenannten Maßnahmen ergeben sich notwendige Umbauten, Erweiterungen und Erneuerungen von bestehenden Unterverteilungen im Gebäude, der Überspannungsschutz der Verteilungen wird normen- konform erneuert.
Für die neuen Anlagenteile Lüftung, Sicherheitsbeleuchtung und Datenverteiler sind neue Unterverteilungen erforderlich. Die vorhandene Hauptverteilung wird erneuert.
Wegen der Umsetzung eines Messkonzeptes zur Betriebsdatenerfassung sind Energiezähler mit M-Bus-Controller für vorgegebene Abgänge in die Niederspannungs-Hauptverteilung einzubauen.

1.2 Hauptstromversorgung und Hauptleitungen – bautechnische Ausführung – Bestand Hauptgebäude

Das Hauptgebäude und die Nebengebäude werden über einen Hausanschluss mit Verrechnungsmessung im Raum 0.08 in Ebene 00 (Westseite) aus dem Niederspannungsnetz der Thüringer Energienetze GmbH versorgt. Dort befindet sich auch die Hauptverteilung Strom. Die Führung der Hauptleitungen zu den Unterverteilungen des Hauptgebäudes erfolgt von dort auf Kabeltrassen durch die Räume Heizung 0.09 und 0.10 zu dem Steigpunkt 1 sowie in den Versorgungs- und Heizkanal unter dem Fußboden des Flures R.1.00/2 und 1.00/2.
Neben isolierten Heizungs- und Sanitärleitungen sind in diesem Kanal im Bestand Kabeltragsysteme für Stark- und Schwachstromleitungen und –kabel vorhanden. Der Kanal befindet sich Unterflur unterhalb des Fußbodenaufbaues in den Räumen 1.00/1-Flur und 1.00/2-Flur und endet im Treppenhaus TH2. Oberseitig ist der Kanal mit Bauteilen aus Stahlblechprofilen verschlossen, auf welchen ein Fußbodenaufbau mit Oberflächenbeschichtung aufbaut. Es sind keine Einstiegs- oder Revisionsöffnungen innerhalb der Räume Flure und Treppenhaus im 1.OG vorhanden. Nicht begehbare Kanalanschlüsse bestehen an der Westseite des Gebäudes zu den Räumen 0.08 bis 0.10 -Heizung und Hausanschluss- in Ebene 00 (EG).
Der Kanal mündet am anderen Ende in das Haupttreppenhaus TH 2 (Raum 0.04-Flur Treppenhaus), von wo bei Querung des Raumes 0.04 im Zwischendeckenbereich Verbindungen bestehen in den Raum 0.02 und von dort weiter in den Ostflügel des Gebäudes sowie in den Aufzugsschacht.
Der Kabelkanal längs des Flures 1.00/1 und 1.00/2 wird bautechnisch geöffnet. Die Heizungs-und Sanitärleitungen längs des Etagenflures E01 (1. Obergeschoss) in dem vorgenannten Kanal werden zurück gebaut. Die Heizungsleitungen sollen nach der Sanierung des Kanales neu im Fußbodenaufbau über diesem verlegt werden.
Das Konzept der Warmwasserversorgung wird von einer zentralen Versorgung aus der Heizungsanlage in eine dezentrale Warmwasserversorgung verändert. Der Kanal soll nach Rückbau der Heizungs- und Sanitärrohrleitungen bautechnisch mit Waschkies verfüllt werden. Es werden ein neuer Rohfußboden und ein neuer Fußbodenaufbau darauf eingebaut.
Die Lage der Steigpunkte von vorhandenen Datenleitungen und Starkstromkabeln aus dem Kanal heraus in die Räume der aufsteigenden Geschosse ist unklar, weil darüber in den Bestandsunterlagen keine Angaben enthalten sind.
Die dort verlegten Datenleitungen werden mit Inbetriebnahme des erneuerten Datennetzes stillgelegt.
Die Leitungen von der ELT-Hauptverteilung zu den ELT-Unterverteilungen in den Etagen und Bereichen sind teilweise als NYM-Leitungen ausgeführt und somit für eine Erdverlegung nicht geeignet. Diese Leitungen sind ab Hauptverteilung durchgängig mit Erdkabel des Typs NYCWY zu ersetzen. Im Bereich des Kabelkanales werden die neuen Hauptkabel auf ein neu hergestellten Rohfußboden verlegt und mit Dämmung und Estrich abgedeckt. Unterhalb des Rohfußboden verlaufen die Heizleitungen.
Es ist erforderlich, von dem neu geplanten Schacht (im Flur 1.00/1 vor Tür 1.08) Verbindungen für Leitungsdurchführungen in den Raum 1.01 und mit Anschluss an eine Leitungstrasse in der Unterhangdecke der Ebene 01 herzustellen. Weitere Durchführungen aus dem neuen Schacht in den Raum 0.03 in Ebene 00 sind erforderlich.

1.3 Leistungsumfang

Allgemeine Stromversorgung, Niederspannungsschaltanlagen und Installationsanlagen
Die Allgemeine Elektroanlage umfasst:
- Haupt- und Unterverteiler,
- Niederspannungsinstallationsanlagen,
- Beleuchtungsanlagen, Steckdosen und sonstige Anschlüsse,
- Anschlüsse Verschattungsanlage (Steuerung Wintergarten im Bestand vorhanden),
- Sicherheitsbeleuchtungsanlage (Zentralbatterie),
- Fernmelde- und Informationstechnische Anlagen,
- Brandmeldeanlage (Hauptgebäude, Haus 1-3)
- Einbruchmeldeanlage (Hauptgebäude, Haus 1-3)
- Notrufanlage – Behindertengerechtes WC,
- Photovoltaikanlage,
- Außenbeleuchtung,
- Baustrom- und Baubeleuchtungsanlage,
- Demontage Bestandsanlage (Stark- und Schwachstrom).

1.4 Starkstromanlage

1.4.1 Allgemeine Stromversorgung, Verteilungen

Der Anschluss vom Hauptgebäude erfolgt über einen naheliegenden Trafo der Thüringer Energienetze und versorgt alle Gebäude (Haupthaus, Haus 1 – 3) des ThILLM. Als Netzform liegt ein TT-Netz vor. Die bestehende Leistung soll nicht verändert werden. Es besteht eine Hauptzählung sowie eine Direktmessung für die ehemalige Hausmeisterwohnung, die nicht mehr benötigt wird und über die Hauptzählung erfasst werden soll. Zurzeit steht eine Leistung von ca. 86 KVA zur Verfügung. Die Leistung kann im Nachgang durch die Schaffung der Vorbereitung für Ladepunkte nicht mehr ausreichend sein. Bis auf das Leerverrohrungsnetz und einen Abgang in der Hauptverteilung sind weitere Punkte nicht in der Aufgabenstellung enthalten. In einer Leistungsmessung aus dem Jahr 2017 wurden am 22.02 um 11:15 Uhr ein Jahres-Spitzenwert von 41,6 KW gemessen. Die Häusern 1 – 3 verbleiben im Bestand. Hier sind die Anschlüsse für die Einbruch- und Brandmeldeanlage aus den bestehenden Unterverteilern herzustellen. Die Elektro-Anlagen werden durch das TLBV turnusmäßig geprüft.

Auf dem Hauptgebäude soll eine Photovoltaikanlage errichtet werden, die zur Eigenstromnutzung mit Überschusseinspeisung dienen soll. Eine Netzverträglichkeitsprüfung wird vor Ausführung durch das TLBV bei der TEN beantragt. Die Photovoltaikanlage wird mit einer Leistung von < 30 kWp errichtet, wobei hier eine Belegung der Ost- und Westseite vom Hauptgebäude genutzt wird. Ein Batteriespeicher wird hierbei nicht vorgesehen. Ein zentraler NA-Schutz (Netz- und Anlagenschutz) am zentralen Zählerplatz und eine technische Einrichtung zur ferngesteuerten Leistungsreduzierung der Einspeiseleistung durch den Netzbetreiber, ist nach
VDE-AR-N 4105 erst ab einer Gesamtscheinleistung von
30 kVA erforderlich.

In den Etagen werden Unterverteiler vorgesehen, um die Räume zu versorgen sowie um den nach den technischen Anschlussbedingungen vorgegebenen Längen zur Einhaltung des Spannungsfalls gerecht zu werden. Die Verteiler werden laienbedienbar hergestellt. Für die Stromversorgung von EDV/IT- Geräten ist ein getrenntes Stromnetz vorgesehen sowie werden die Steckdosen gesondert gekennzeichnet (EDV).
Der Einsatz von sogenannten Brandschutzschaltern (AFDD) zur Vermeidung von Bränden durch Fehlerlichtbögen soll im Brandschutzkonzept, anhand einer Risiko- und Sicherheitsbewertung, gewürdigt werden. Durch IPS erfolgte nach Vorlage der AMEV die Bewertung anhand der vorgegebenen Tabelle mit dem Resultat, dass Brandschutzschaltern in Endstromkreisen verwendet werden müssen.
Die allgemeine Energieversorgung und die Verteilungen werden als TT-Netz mit Fehlerstrom Schutzeinrichtungen aufgebaut. In der Neuanlage wird die Schutzmaßnahme „Schutz durch automatische Abschaltung im Fehlerfall“ in Verbindung mit einem „Schutzpotentialausgleich über die Haupterdungsschiene“ mit Unterstützung, durch die Verwendung von Fehlerstrom-Schutz-einrichtungen (RCDs) durchgeführt. Die Steckdosenstromkreise werden mit Fehlerstrom Schutzschaltern 30 mA ausgeführt.

1.5 Hauptgebäude

1.5.1 Starkstromanlage

1.5.1.1 Installation

In Technikräumen und Dachböden erfolgt eine Aufputz-Installation mittels Kabelpritsche, PVC-Rohr und Einzelverlegung der Kabel und Leitungen. Im übrigen Gebäude wird eine verdeckte Installation vorgesehen mit Brüstungskanälen in den Büroräumen. Die Installation erfolgt unter Putz, in Zwischendecken und innerhalb von Ständerwänden. Ein Teil der Verlegung von Leitungen wird über den vorhanden Fußbodenkanal in der Ebene 01 erfolgen.
Leitungsdurchführungen durch Decken und Wände werden als Brandschotte mit der Feuerwiderstandsklasse und Ausführung entsprechend der Bauwerksteile hergestellt. Die Leitungsverlegung in Flucht- und Rettungswegen erfolgt nach Maßgabe der MLAR. Das Gebäude besteht in der Ebene 00 und 01 aus Massivwänden und Decken, wobei ab der Decke der Ebenen 01 Holzbalkendecken im Bestand vorhanden sind. Der weitere Aufbau ist ein Fachwerksbau.
Deckendurchführungen wurden mit dem Brandschutzgutachter und Prüfer besprochen und werden bauseits entsprechend der Vorgabe für den Einbau von Brandschotten hergerichtet. Der Einsatz des einzusetzenden Systems muss diesem entsprechen und ist Vorab nachzuweisen.
In notwendigen Fluren sind Leitungsquerungen erforderlich, die mit Brandschutzkanälen aufgrund der geringen Deckenhöhe, zu verlegen sind. Die Befestigung hat mit Verlauf der Holzbalken in der Decke zu erfolgen und ist Vorab mit dem Brandschutzgutachter und Prüfer abzustimmen. Für die Verlegung der DC-Leitungen mit Brandschutzkanal im Dachgeschoss wurde bereits im Brandschutzkonzept eine Abweichung beantragt und genehmigt.

In den Bädern/ Sanitärbereichen gelten die gem. DIN VDE 0100 Teil 701 festgelegten Bestimmungen.
Innerhalb der Bereiche 0-2 sollen keine Installationsgeräte installiert werden. Außerhalb des Bereiches 2 können Schalter und Steckdosen angeordnet werden.
Die Anordnung der Installationsgeräte sowie die Installation richtet sich nach den Installationszonen laut der DIN 18015-3. Das Gebäude soll barrierefrei (rollstuhlgerecht) erschlossen werden, wobei die Schalterhöhe (Türgriffe usw.) auf Standardhöhe verbleiben. Die Ausstattung der Räume erfolgt nach AMEV, der Thüringer Verkabelungsrichtlinie aus 2021 sowie aus den Vorgaben vom ThILLM.

Die gesamte Elektroanlage wird durch einen Sachverständigen abgenommen.
Es erfolgt ein Rückbau der bestehenden Elektroanlage.

1.5.2 Potentialausgleich

Für das Hauptgebäude ist ein Potentialausgleich vorhanden und wird in Teilen neu errichtet.
Neben den Schutzpotentialausgleich nach DIN VDE 0100-410 und DIN VDE 0100-540, wird ein Funktionspotentialausgleich nach DIN VDE 0800-2-310, der aus funktionellen Gründen für Informations- und sicherheitstechnische Anlagen vorgesehen wird, um eine EMV freundliche Umgebung zu gewährleisten, in Teilbereichen der baulichen Anlage installiert.

An die Haupterdungsschiene im HA-Raum R0.08 sind anzuschließen, soweit nicht bereits vorhanden:
- Erdungsleiter (Verbindung zum Blitzschutzerder)
- Schutzleiter für die Schutzmaßnahme im TT-System
- Kabelschirme,
- Daten- und Serverschränke,
- Modultragsystem Photovoltaik-Anlage,
- Schutzpotentialausgleichsleiter zu allen von außen in das Gebäude eingeführten leitfähigen Medienleitungen, wie Gas-, Wasser- und Heizungsrohre.

Rohrleitungen und Kabelträgersysteme sind über ihre gesamte Länge leitfähig und so häufig wie nur möglich untereinander mit dem Potentialausgleich in Verbindung zu bringen. Weiterhin sind metallene Lüftungskanäle an möglichst vielen Stellen in den Gebäudepotentialausgleich einzubeziehen. Dabei müssen die beweglichen Faltenbeläge für eine durchgängige leitfähige Verbindung überbrückt werden. Steigetrassen, die in der unmittelbaren Nähe von Verteilungen angeordnet sind, müssen nach Möglichkeit am Fußpunkt und an der Schutzleiterschiene (PE-Schiene) des Verteilers mit dem Potentialausgleich verbunden werden. Alle Verbindungsleitungen zu dem Potentialausgleich müssen niederimpedant, d.h. so kurz wie möglich, ausgeführt werden.

Bei der Elektroinstallation von Kabel- und Leitungsanlagen sind große Schleifenflächen, in die elektromagnetische Störfelder einwirken können, zu vermeiden. Ferner muss darauf geachtet werden, dass elektrische Leitungen möglichst nah am Gebäudepotential verlaufen, womit eine Störeinkopplung durch die enge Leitungsführung an geerdeten Metallflächen vermieden wird.
Schirmanschlüsse von Informations- und Kommunikationsleitungen müssen großflächig an beiden Enden mit dem Potentialausgleich sofort bei Eintritt in das Gehäuse oder in die Verteilung verbunden werden.

1.5.3 Beleuchtung

1.5.3.1 Allgemeines, Leuchten

Bei der Auslegung der Allgemeinbeleuchtungsanlage wird die DIN EN 12464-1 angewendet.
Zur Senkung der Verbrauchskosten und zur Energieeinsparung werden in sämtlichen Räumen generell Leuchten mit LED-Leuchtmitteln mit elektronischen Vorschaltgeräten eingesetzt.
Im Außenbereich am Gebäude werden Leuchten in LED-Technik eingesetzt sowie werden die Kandelaber am Gebäude (Vorderseite) und am Haupteingang auf LED-Technik umgerüstet.
Alte Leuchten werden demontiert und entsorgt.

Folgende mittlere Beleuchtungsstärken in den Räumen werden berücksichtigt:

- Büroräume  500 lx
- Saal 2.00  300 lx
- Schulungsraum500 lx
- Aufenthaltsraum, Foyer300 lx
- Teeküche  200 lx
- Technikräume200 lx
- Sanitärräume200 lx
- Treppen  100 lx
- Flure  100 lx
- Lagerräume  100 lx
- Loggia  25 lx
- Außenbereich  5 lx

1.5.3.2 Schaltungsart der Beleuchtung

Zur Energieeinsparung wird in Treppenhäusern, Sanitärbereichen, Kopierräume und vor Aufzügen eine Beleuchtungssteuerung in Form von Präsenzmeldern zum Einsatz kommen, die eine Helligkeits-, Bewegungs- und Präsenzsteuerung vornehmen. In Fluren wird zur Einsparung von Energie eine Halbautomatik vorgesehen, die ein Einschalten der Beleuchtung über die Taster vor Ort erfordert. Das Ausschalten der Beleuchtung erfolgt dann Helligkeits-, Bewegungs- und Präsensgesteuert. Somit kann auch das Tageslicht als Lichtquelle genutzt werden, für jene, den dies als ausreichend erscheint.
In Büroräumen ist eine Präsenz- und Konstantlichtsteuerung vorgesehen, die die Beleuchtung anhand von Anwesenheit und Tageslichteinfall regelt. Zudem besteht die Möglichkeit per Taster in die Steuerung einzugreifen. Im Foyer 1.15.1, Saal 2.00, Seminarraum 4.00 ist die Beleuchtung dimmbar ausgeführt. Alle übrigen Räume wie Technikräume, IT-Räume, Lager und Nebenräume wird die Beleuchtung mittels Schalter vor Ort geschaltet. Die Außenbeleuchtung am Gebäude wird im Bereich der Logia/ Balkone und hinter dem Gebäude über eine Tasterschaltung und Zeitrelais und auf der Terrasse mittels Bewegungsmelder geschaltet. Die übrige Außenbeleuchtung wird per Helligkeitssensor und Zeitschaltuhr geschaltet.

1.5.3.3 Sicherheitsbeleuchtung

Für die vorgegebenen Bereiche gemäß Brandschutzkonzept sowie vom Arbeitsschutz wird eine Sicherheitsbeleuchtungsanlage errichtet. Die Sicherheitsbeleuchtungsanlage besteht aus Rettungszeichenleuchten, Sicherheitsleuchten im und am Gebäude. Für den Außenbereich ist bereits eine neue Unterzentrale für 3 Mastleuchten 2018 errichtet worden. Die Unterzentrale befindet sich im IT-Raum 0.03 in einem Brandschutzgehäuse und soll mit der neuen Zentralbatterieanlage gekoppelt werden. Die neu zu errichtende Zentralbatterieanlage wird im Raum 1.13 untergebracht und der Raum wird entsprechend den Anforderungen aus der EltBauVo bauseits hergerichtet. Die Ausstattung der Leuchten erfolgt mit energiesparenden LED-Leuchtmitteln. Die Rettungswege werden mit einer mindest. Beleuchtungsstärke von 1 Lux (1,25 Lux ohne Wartungsfaktor) ausgeleuchtet. Die Rettungszeichenleuchten werden in Dauer- und die Sicherheitsleuchten in Bereitschaftsschaltung betrieben. Notausgänge werden mit einer Außensicherheitsleuchte ausgestattet, die zum Teil als geschaltetes Dauerlicht gesteuert wird.
Betriebszustände werden vor Ort und an einer abgesetzten Parallelanzeige im Hausmeisterbüro Raum 1.16 kenntlich gemacht. Die Funktionsprüfung erfolgt durch die Steuerung der Zentralbatterieanlage und wird in einem Prüfbuch lokal gespeichert. Eine Risikoanalyse zum Arbeitsschutz im Bezug zur Sicherheitsbeleuchtung durch den Betreiber liegt vor.

Die Anlage ist wartungspflichtig und bauordnungsrechtlich durch einen Sachverständigen abzunehmen.

1.5.4 Blitzschutz- und Erdungsanlage

1.5.4.1 Erdungsanlage

Für das Gebäude ist eine bestehende Erdungsanlage vorhanden, an die die Blitzschutzanlage sowie die Haupterdungsschiene im Raum 0.08 angeschlossen sind. Eine Überprüfung der Erdungs- und Blitzschutzanlage erfolgte 2020. Festgestellte Mängel wurden laut TLBV 2021 behoben.

1.5.4.2 Blitzschutzanlage

Eine Blitzschutzanlage ist vorhanden und das Gebäude ist laut Prüfbericht in die Blitzschutzklasse 3 eingestuft. Die Blitzschutzanlage wurde 2020 geprüft und Mängel wurden laut TLBV 2021 behoben. Auf dem Dach in Richtung Ost und West wird eine Photovoltaikanlage errichtet, die zwischen den Fangeinrichtungen platziert ist. Trennungsabstände werden eingehalten. Die Fassade wird saniert sodass eine Reparatur der Blitzschutzanlage erforderlich wird.

1.5.4.3 Innerer Blitzschutz (Überspannungsschutz)

Für den inneren Blitzschutz wird ein Blitzstromableiter Typ 1 mit einem Schutzpegel < 2,5 kV bei Gebäudeeintritt von Leitungen angeordnet. In Unterverteilungen werden Überspannungs- ableiter vom Typ 2 mit einem Schutzpegel < 1,5 kV eingesetzt. Ein Feinschutz (Typ 3) ist für Sicherheitstechnische Anlagen (Brandmelde-, Sicherheitsbeleuchtungsanlage usw.) vorgesehen. Alle Schutzgeräte sind vom gleichen Hersteller einzusetzen, um die energetische Koordination zum Überspannungsschutzkonzeptes zu gewährleisten.

1.5.5 Schwachstromanlage

1.5.5.1 Daten-/ Telefonnetz

Es wird ein Datennetz als strukturierte Gebäudeverkabelung nach DIN EN 50173 mit einer Anzahl von Datenanschlüssen gemäß den Vorgaben des Nutzers, nach AMEV und Verkabelungsrichtlinie 2021 aufgebaut. Das Leitungsnetz der strukturierten Verkabelung dient gleichzeitig als Telefonleitungsnetz. Zum Abschluss der Leitungen werden Datenverteiler vorgesehen, die gleichzeitig der Unterbringung von Hardware des Nutzers dienen sollen.
Dazu sind ein Datenverteilerraum in der Ebene 00 Raum 0.03 mit 2 Serverschränken, ein Datenverteilerraum in der Ebene 02 (Raum 2.14) und 04 (Raum 4.14) mit 2 Netzwerkschränken sowie im Stuhllager 2.16 und Seminarraum 4.00 mit je einen Netzwerkschrank vorgesehen. Entsprechend der Vorgaben von Wärmelasten durch den Nutzer soll vom Gewerk HLS für jeden der Räume nach Bedarf eine Klimatisierung des Raumes vorgesehen werden.
Zwischen den Schränken wird eine Verbindung mit Glasfaserleitungen als Ringleitung mit LWL-Kabel OM3 mit
24 Fasern und 2x Cu-Datenleitungen Kat.7 Duplex als Fallback errichtet. Versorgt wird das Datennetz über die neu zu errichtende Campusverkabelung. Der CN-Anschluss sowie der Backup DSL-Anschluss der Telekom wird durch das ThILLM ins Haus 1 umverlegt.
Als Leitung werden Datenleitungen Kat. 7 bis 1200 MHz und Anschlussdosen nach Kat. 6a für bis zu 500MHz eingesetzt. Die Datenleitungen werden unter Nutzung der Leitungstrassen, Leitungsführungs- und Brüstungskanälen zu den Anschlussdosen in den Büro- und Seminarräumen, Aufenthaltsräumen und Etagenfluren verlegt. Alle neuen Cu-Datenleitungen sind für PoE ausgelegt und werden aufgelegt in Patchfeldern 24xRJ-45 Kat.6 einschließlich Messung und Prüfung. Aktive Komponenten und die Einrichtung des Netzwerkes bringt der Nutzer (ThILLM) selbst.

Für den Saal 2.00 erfolgt im Zuge der Erneuerung der Elektroanlage auch die Erneuerung der Medienverkabelung für Lautsprecher, Lichtsteuerung Scheinwerfer (DMX), Bildübertragung (HDMI) und Mikrofonanschlüsse. Diese sind zum Teil an Wänden, an der Unterhangdecke sowie in einem Bodentank untergebracht. Die Leitungen werden mittels Anschlussdosen mit entsprechender Steckertechnik an beiden Enden abgeschlossen.

1.5.5.2 Brandmeldeanlage (BMA)

Laut Brandschutzkonzept und im Bestand vorhanden ist eine Brandmeldeanlage für das gesamte Gebäude zu errichten. Es erfolgt eine flächendeckende Überwachung und Alarmierung, wobei in öffentlichen Bereichen eine Alarmierung nach dem
2-Sinne-Prinzip (optisch/ akustisch) zu erfolgen hat. Die Brandmeldeanlage ist nach der DIN 14675, DIN VDE 0833-2 und der Aufschaltbedingung der Zuständigen Feuerwehr (Amt für Brand- und Katastrophenschutz Weimarer Land) zu errichten.
Die Anlage wird als Ring-BUS-Anlage errichtet. An sämtlichen Gebäudeausgängen, welche auch zur Entfluchtung dienen, werden Druckknopfmelder (nichtautomatische Melder) vorgesehen. Zur Reduzierung von Falschalarmen kommen Mehrkriterienmelder zum Einsatz. Zwischendeckenbereiche werden durch optische Rauchmelder überwacht. Die akustischen Signalgeber werden vorrangig mit den Meldern als eine Einheit vorgesehen, um Leitungslängen und zusätzliche Anbauten an Wänden und Decken zu reduzieren. Die Alarmierung erfolgt flächendeckend. Optische Signalgeber werden entsprechend ihrer Ausleuchtung nur in öffentlichen Bereichen (Fluren, Treppenhäusern, Sanitärräumen) angeordnet.
Die Brandmeldezentrale wird im Raum 0.01 in einem Brandschutzgehäuse mit einem Funktionserhalt von 30 Minuten untergebracht. Es erfolgt eine Aufschaltung zur Leitstelle der Feuerwehr über die Hauptzentrale im Haus 1.
In Folge der Umverlegung der Brandmeldezentrale in das
Haus 1 wird im Hauptgebäude eine Unterzentrale errichtet. In Abstimmung mit dem Amt für Brand- und Katastrophenschutz des Weimarer Landes wird das FIBS (Feuerwehrinformationsstelle) sowie das Feuerwehrschlüsseldepot mit Freischaltelement dem Haus 1 zugeordnet. Weiterhin erfolgte eine als Ringaufgebaute Vernetzung der Zentralen mit Glasfaserleitungen.
Die bestehende Brandmeldeanlage wird demontiert.

Die Anlage ist wartungspflichtig und bauordnungsrechtlich durch einen Sachverständigen abzunehmen.

1.5.5.3 Rauch-Wärme-Abzugs Anlagen (RWA)

Der Haupttreppenraum TH2 sowie das TH 1 verfügen über mehrere Fenster mit elektromotorischen Antrieben.
Taster mit der Aufschrift Rauchabzug sind in allen Geschossen installiert. Ein separater Taster im BMZ-Raum betätigt das große Fenster des Haupttreppenraumes TH2 im Bestand und entfällt. Die Öffnung muss von allen Auslösestellen des Treppenraumes aus möglich sein und ist gemäß Brandschutzkonzept umzurüsten.
Die vorhandenen Antriebe der RWA sind zu prüfen, um über die Weiterverwendung zu entscheiden. Die neuen RWA-Zentralen sind an die Nenndaten der vorhandenen Antriebsmotoren auszulegen. Die RWA-Bedienteile und RWA-Rauchmelder werden als Systembauteile ausgetauscht. Die Leitungsanlage wird bis zu den Übergabedosen der Antriebe erneuert. Eine Verkabelung mit Funktionserhalt ist nicht erforderlich, da der Treppenraum von der RWA-Anlage mittels Rauchmelder überwacht wird. Eine Lüftungsfunktion über Bedienelemente ist gegeben. Die Ansteuerung der RWA durch die BMA wird vorbereitet.

1.5.5.4 Lichtrufanlage – Notrufanlage

Für das öffentlich zugängliche behindertengerechte WC ist eine autarke Notrufanlage vorgesehen. Die Ausstattung erfolgt nach der gültigen DIN VDE 0834 mit Ruf-, Abstelltastern und Signalleuchten mit Summer vor dem Raum sowie mit einer parallelen Signalleuchte im Foyer 1.15.1. Nach DIN VDE 0834 ist eine USV für die Versorgungssicherheit von einer Stunde bei Ausfall der Stromversorgung vorgesehen. Eine Meldungsweiterleitung an eine ständig besetzte Stelle soll über ein vorhandenes Wählgerät an eine vom TLBV gewählte Stelle (Aufzugsnotruf/ Wachdienst) weitergemeldet werden.

Die Notrufanlage ist nach DIN VDE 0834 1x jährlich zu warten und alle 3 Monate auf Funktion (Inspektion) zu prüfen. Hier empfiehlt es sich, einen technischen Mitarbeiter als Fachkraft für Rufanlagen nach DIN 0834 ausbilden zu lassen, um so die Inspektionen eigenverantwortlich durchführen zu können. Für den Fall eines Ausfalls der Rufanlage (Inspektion/ Wartung) ist vom Betreiber die Überwachung zu organisieren.

1.5.5.5 Einbruchmeldeanlage

Das Gebäude ist mit einer Einbruchmeldeanlage ausgestattet, die im Zuge der Sanierung erneuert werden soll. Der Überwachungsumfang verbleibt wie im Bestand mit Fallenmelder in Räumen mit Zugängen von außen (Fenster, die ohne Hilfsmittel von außen zugänglich sind) sowie der Überwachung der Haupteingangstür Treppenhaus 2 auf Verschluss (Magnetkontakt, Riegelschaltkontakt, Flächenhaftmagnet) sowie der Türen vom Logia (Magnetkontakt), Saal R. 2.00 und vom Seminarraum 4.00 auf Öffnung (Magnetkontakte, Riegelschaltkontakt). Weitere Türen wurden im Bestand nicht überwacht. Die Zentrale ist im Raum 0.01 untergebracht und mit einem Wählgerät ausgestattet. Im Alarm- oder Störungsfall soll eine Meldung an einen Wachdienst erfolgen. Für die Weiterleitung wird ein Anschluss an das Telefonnetz benötigt sowie als redundanter Weg eine SIM-Karte für ein Mobilfunknetz. Am Haupteingang ist eine berührungslose Scharf-/Unscharf-Schalteinrichtung vorgesehen.
Die Haupteingangstür vom Treppenhaus 2 als Fluchttür wird mit einem Haftmagnet in Verbindung mit einer Fluchttürsteuerung, zur Vermeidung des ungewollten Zugangs ausgestattet.

1.5.5.6 Antennenanlage

Das Gebäude ist mit einer Antennenverkabelung ausgestattet. Diese wird nicht mehr benötigt und demontiert.

1.5.6 Photovoltaikanlage

Auf dem Gebäude wird eine Photovoltaikanlage errichtet. Die Montage erfolgt auf dem Hauptdach in Ost-Westausrichtung. Der Erzeugte Strom dient zum Eigenverbrauch mit Überschusseinspeisung. Es wurde eine Anlagengröße von 30 kWp ermittelt, die einen Jahresertrag je nach Sonnenstunden und Wetterlage von ca. 25.000 kWh erreichen kann. Die Anordnung vom Wechselrichter erfolgt in der Dachbodenebene (Ebenen 06). Die DC-Leitungen der PV-Module werden am Gebäudeeintritt in den Überspannungsschutz einbezogen sowie werden die Leitungen über einen Feuerwehrschalter geführt. Eine Auslösung des Feuerwehrschalters erfolgt durch einen Auslöseschalter im Haupteingangsbereich TH2. Das Gebäude sowie der Schalter sind entsprechend zu kennzeichnen. Für das Monitoring ist eine Einbindung in das Datennetz vorzuhalten. Weiterhin ist ein S0-Abgang vom Messgerät der Hauptstromversorgung einzubinden. Nach Vorgaben des Denkmalschutzes sind zusammenhängende Modulfelder sowie Module in der Farbe Schwarz (Fullblack) einzusetzen. Nach Vorgabe Tragwerk darf die Flächenbelastung max. 15 kg/m² betragen, wodurch ein Modulgestell als Kreuzverbund ausgeschlossen wurde. Für die Montage ist eine Systemstatik als Nachweis erforderlich sowie zur Angabe der Modulhalter. Auf dem Dach werden vorhandene Dachluken versetzt sowie sollen die Modulhalter und Leitungsaustritte montiert werden.

1.6 Haus 1 (Ärztehaus) Technische Erläuterungen

1.6.1 Allgemeines

Das Haus 1 besteht aus insgesamt vier Ebenen: Ebene -1, Ebene 00, Ebene 01 und Ebene 02. Die Installation erfolgt dabei überwiegend Aufputz mittels Leitungsführungskanälen, PVC-Rohren und Einzelverlegung der Kabel und Leitungen. Leitungsdurchführungen durch Decken und Wände werden als Brandschotte mit der Feuerwiderstandsklasse und Ausführung entsprechend der Bauwerksteile hergestellt. Die Leitungsverlegung in Flucht- und Rettungswegen erfolgt nach Maßgabe der MLAR.

1.6.2 Leistungsumfang

Die Allgemeine Elektroanlage umfasst:
- Brandmeldeanlage
- Einbruchmeldeanlage

1.6.3 Starkstromanlage

1.6.3.1 Allgemein/ Installation

Das Haus 1 (Ärztehaus) wird vom Hauptgebäude aus versorgt. Im Gebäude sind mehrere Unterverteiler angeordnet, von den die Stromkreise versorgt werden. Bis auf die Versorgung der neu zu errichtenden Zentralen der Brandmelde- und Einbruchmeldeanlagen werden keine weiteren Arbeiten an der Starkstromanlage getätigt.

1.6.4 Schwachstromanlage

1.6.4.1 Brandmeldeanlage (BMA)

Im Haus 1 wird die Brandmeldezentrale als Hauptzentrale für den gesamten Gebäudekomplex vom ThILLM untergebracht. Ebenfalls soll der dafür erforderliche Telefonanschluss vom Hauptgebäude ins Haus 1 umverlegt werden. Mit dem Umbau der Hauptbrandmeldezentrale erfolgt auch eine Anordnung des FIBS im Haupteingangsbereich und vor dem Hauptzugang das Aufstellen der Säule mit FSD (Feuerwehrschlüsseldepot) und FSE (Freischaltelement) inkl. Blitzleuchte, wie es momentan vor dem Hauptgebäude steht. Dazu erfolgte eine Abstimmung mit der zuständigen Leitstelle (Amt für Brand- und Katastrophenschutz Weimarer Land). Alle Gebäude erhalten somit eine Unterzentrale und werden über die neu errichtete Campusverkabelung miteinander vernetzt.
Im Bestand sind die automatischen, nichtautomatischen Melder und akustischen Signalgeber über eine im Erdreich geführte Ringleitung auf die Zentrale vom Hauptgebäude aufgeschaltet, die aufgrund der vorgesehenen Sanierung der technischen Infrastruktur vom Hauptgebäude nicht mehr aufrechterhalten werden kann und erneuert wird. Zudem wird im Haus 1 eine Zentrale errichtet, auf die die Melder und Signalgeber versorgt werden können.
Laut dem Brandschutzkonzept und im Bestand vorhanden, ist eine Brandmeldeanlage für das gesamte Gebäude erforderlich. Es erfolgt eine flächendeckende Überwachung und Alarmierung. Eine Ergänzung mit optischen Signalgebern wie im Hauptgebäude nach dem 2-Sinne-Prinzip ist nicht erwünscht. Die Brandmeldeanlage ist nach der DIN 14675, DIN VDE 0833-2 und der Aufschaltbedingung der Zuständigen Feuerwehr (Amt für Brand- und Katastrophenschutz Weimarer Land) zu errichten.
Die Anlage ist als Ring-BUS-Anlage errichtet und die vorhandenen Leitungen sind zu prüfen und wieder zu nutzen sowie in Teilen zu ergänzen. Die vorhandenen Melder und Signalgeber werden passend zur neuen Zentrale getauscht. An sämtlichen Gebäudeausgängen, welche auch zur Entfluchtung dienen, werden Druckknopfmelder (nichtautomatische Melder) vorgesehen. Zur Reduzierung von Falschalarmen kommen Mehrkriterienmelder zum Einsatz. Zwischendeckenbereiche sind laut dem Bestandsunterlagen nicht vorhanden. Die akustischen Signalgeber werden vorrangig mit den Meldern als eine Einheit vorgesehen, um Leitungslängen und zusätzliche Anbauten an Wänden und Decken zu reduzieren. Die Alarmierung erfolgt flächendeckend. Die Brandmeldezentrale wird im Raum 0.02 in einem Brandschutzgehäuse mit einem Funktionserhalt von 30 Minuten untergebracht.
Die bestehende Brandmeldeanlage wird demontiert.

Die Anlage ist wartungspflichtig und bauordnungsrechtlich durch einen Sachverständigen abzunehmen.

1.6.4.2 Einbruchmeldeanlage

Das Gebäude ist mit einer Einbruchmeldeanlage ausgestattet die erneuert werden soll. Der Überwachungsumfang verbleibt wie im Bestand mit Fallenmelder in Räumen mit Zugängen von außen (Fenster, die ohne Hilfsmittel von außen zugänglich sind) und Räume mit Balkonen sowie der Überwachung von Türen auf Öffnung (Magnetkontakte, Riegelschaltkontakte). Die Zentrale wird im Raum 0.02 untergebracht und mit einem Wählgerät ausgestattet. Im Alarm- oder Störungsfall soll eine Meldung an einen Wachdienst erfolgen. Für die Weiterleitung wird ein Anschluss an das Telefonnetz benötigt sowie als redundanter Weg eine SIM-Karte für ein Mobilfunknetz. Am Haupteingang ist eine berührungslose Scharf-/Unscharf-Schalteinrichtung vorgesehen. Die vorhandene Einbruchmeldeanlage wird demontiert.
Die Haupteingangstür sowie die Nebeneingangstür als Fluchttüren werden mit einem Haftmagnet in Verbindung mit einer Fluchttürsteuerung zur Vermeidung des ungewollten Zugangs ausgestattet.

1.7 Haus 2 (Alice) Technische Erläuterungen

1.7.1 Allgemeines

Das Haus 2 (Alice) besteht aus insgesamt vier Ebenen: Ebene -1, Ebene 00, Ebene 01 und Ebene 02. Die Installation erfolgt dabei überwiegend Aufputz mittels Leitungsführungskanälen, PVC-Rohren und Einzelverlegung der Kabel und Leitungen. Leitungsdurchführungen durch Decken und Wände werden als Brandschotte mit der Feuerwiderstandsklasse und Ausführung entsprechend der Bauwerksteile hergestellt. Die Leitungsverlegung in Flucht- und Rettungswegen erfolgt nach Maßgabe der MLAR.

1.7.2 Leistungsumfang

Die Allgemeine Elektroanlage umfasst:
- Brandmeldeanlage
- Einbruchmeldeanlage
- Reparatur Blitzschutzanlage

1.7.3 Starkstromanlage

1.7.3.1 Allgemein/ Installation

Das Haus 2 (Alice) wird vom Hauptgebäude aus versorgt. Im Gebäude sind mehrere Unterverteiler angeordnet, von denen die Stromkreise versorgt werden. Bis auf die Versorgung der neu zu errichtenden Zentralen der Brandmelde- und Einbruchmeldeanlagen werden keine weiteren Arbeiten an der Starkstromanlage getätigt.

1.7.3.2 Blitzschutzanlage

Am Dach von Haus 2 sind Sanierungsmaßnahmen erforderlich wodurch die vorhandenen Blitzschutzanlage in Teilen erneuert werden muss. Die Blitzschutzanlage ist laut Prüfbericht in die Blitzschutzklasse 3 eingestuft. Die Blitzschutzanlage wurde 2020 geprüft und Mängel wurden laut TLBV 2021 behoben. Die nächste Prüfung steht 2024 an.

1.7.4 Schwachstromanlage

1.7.4.1 Brandmeldeanlage (BMA)

Mit dem Umbau der Hauptbrandmeldezentrale vom Hauptgebäude ist der Einbau einer Unterzentrale im Haus 2 (Alice) erforderlich. Die Unterstation ist über die neu errichtende Campusverkabelung mit allen Zentralen der Brandmeldeanlage vernetzt.
Im Bestand sind die automatischen, nichtautomatischen Melder und akustischen Signalgeber über eine im Erdreich geführte Ringleitung auf die Zentrale vom Hauptgebäude aufgeschaltet, die aufgrund der vorgesehenen Sanierung der technischen Infrastruktur vom Hauptgebäude nicht mehr aufrechterhalten werden kann und erneuert wird.
Laut dem Brandschutzkonzept und im Bestand vorhanden ist eine Brandmeldeanlage für das gesamte Gebäude erforderlich. Es erfolgt eine flächendeckende Überwachung und Alarmierung. Die ehemalige Hausmeisterwohnung wird in den Überwachungsumfang mit hinzugenommen, da diese nicht mehr als Wohnung nach LBO genutzt werden soll. Eine Ergänzung mit optischen Signalgebern, wie im Hauptgebäude nach dem 2-Sinne-Prinzip, ist nicht erwünscht. Die Brandmeldeanlage ist nach der DIN 14675, DIN VDE 0833-2 und der Aufschaltbedingung der Zuständigen Feuerwehr (Amt für Brand- und Katastrophenschutz Weimarer Land) zu errichten.
Die Anlage ist als Ring-BUS-Anlage errichtet und die vorhandenen Leitungen sind zu prüfen und wieder zu verwenden und in Teilen als sichtbare Installation (Leitungen in Leitungsführungskanälen) zu ergänzen. Die vorhandenen Melder und Signalgeber werden passend zur neuen Zentrale getauscht. An sämtlichen Gebäudeausgängen, welche auch zur Entfluchtung dienen, werden Druckknopfmelder (nichtautomatische Melder) vorgesehen. Zur Reduzierung von Falschalarmen kommen Mehrkriterienmelder zum Einsatz. Zwischendeckenbereiche sind laut dem Bestandsunterlagen nicht vorhanden. Die akustischen Signalgeber werden vorrangig mit den Meldern als eine Einheit vorgesehen, um Leitungslängen und zusätzliche Anbauten an Wänden und Decken zu reduzieren. Die Alarmierung erfolgt flächendeckend. Die Brandmeldezentrale wird im Raum 0.03 in einem Brandschutzgehäuse mit einem Funktionserhalt von 30 Minuten untergebracht.
Die bestehende Brandmeldeanlage wird demontiert.

Die Anlage ist wartungspflichtig und bauordnungsrechtlich durch einen Sachverständigen abzunehmen.

1.7.4.2 Einbruchmeldeanlage

Das Gebäude ist mit einer Einbruchmeldeanlage ausgestattet die erneuert werden soll. Der Überwachungsumfang verbleibt wie im Bestand mit Fallenmelder in Räumen mit Zugängen von außen (Fenster die ohne Hilfsmittel von außen zugänglich sind) und Räume mit Balkonen sowie der Überwachung von Türen auf Öffnung (Magnetkontakte, Riegelschaltkontakte). Die vorhandenen Leitungen sind auf Wiederverwendung zu prüfen. Im Bestand vorhandene Funkmelder werden durch Leitungsgebundene Melder in einer sichtbaren Installation (Leitungen in Leitungsführungskanälen) erschlossen. Die Zentrale wird im Raum 0.03 untergebracht und mit einem Wählgeräte ausgestattet. Im Alarm- oder Störungsfall soll eine Meldung an einen Wachdienst erfolgen. Für die Weiterleitung wird ein Anschluss an das Telefonnetz benötigt sowie als redundanter Weg eine SIM-Karte für ein Mobilfunknetz. Am Haupteingang ist eine berührungslose Scharf-/Unscharf-Schalteinrichtung vorgesehen. Die vorhandene Einbruchmeldeanlage wird demontiert.
Die Haupteingangstür als Fluchttüre wird mit einem Haftmagnet in Verbindung mit einer Fluchttürsteuerung, zur Vermeidung des ungewollten Zugangs, ausgestattet.

1.8 Haus 3 (Turnhalle) Technische Erläuterungen

1.8.1 Allgemeines

Das Haus 3 (Turnhalle) besteht aus insgesamt zwei Ebenen: Ebene -1 und Ebene 00. Die Installation erfolgt dabei überwiegend Aufputz mittels Leitungsführungskanälen, PVC-Rohren und Einzelverlegung der Kabel und Leitungen. Leitungsdurchführungen durch Decken und Wände werden als Brandschotte mit der Feuerwiderstandsklasse und Ausführung entsprechend der Bauwerksteile hergestellt. Die Leitungsverlegung in Flucht- und Rettungswegen erfolgt nach Maßgabe der MLAR.

1.8.2 Leistungsumfang

Die Allgemeine Elektroanlage umfasst:
- Brandmeldeanlage
- Einbruchmeldeanlage

1.8.3 Starkstromanlage

1.8.3.1 Allgemein/ Installation

Das Haus 3 (Turnhalle) wird vom Hauptgebäude aus versorgt. Im Gebäude sind mehrere Unterverteiler angeordnet, von den die Stromkreise versorgt werden. Bis auf die Versorgung der neu zu errichtenden Zentralen der Brandmelde- und Einbruchmeldeanlagen werden keine weiteren Arbeiten an der Starkstromanlage getätigt.

1.8.4 Schwachstromanlage

1.8.4.1 Brandmeldeanlage (BMA)

Mit dem Umbau der Hauptbrandmeldezentrale vom Hauptgebäude ist der Einbau einer Unterzentrale im Haus 3 (Turnhalle) erforderlich. Die Unterstation ist über die neu errichtende Campusverkabelung mit allen Zentralen der Brandmeldeanlage vernetzt.
Im Bestand sind die automatischen, nichtautomatischen Melder und akustischen Signalgeber über eine im Erdreich geführte Ringleitung auf die Zentrale vom Hauptgebäude aufgeschaltet, die aufgrund der vorgesehenen Sanierung der technischen Infrastruktur vom Hauptgebäude nicht mehr aufrechterhalten werden kann und erneuert wird.
Laut dem Brandschutzkonzept und im Bestand vorhanden ist eine Brandmeldeanlage für das gesamte Gebäude erforderlich. Es erfolgt eine flächendeckende Überwachung und Alarmierung. Eine Ergänzung mit optischen Signalgebern, wie im Hauptgebäude nach dem 2-Sinne-Prinzip, ist nicht erwünscht. Die Brandmeldeanlage ist nach der DIN 14675,
DIN VDE 0833-2 und der Aufschaltbedingung der Zuständigen Feuerwehr (Amt für Brand- und Katastrophenschutz Weimarer Land) zu errichten.
Die Anlage ist als Ring-BUS-Anlage errichtet und die vorhandenen Leitungen werden geprüft und wieder genutzt und in Teilen als sichtbare Installation (Leitungen in Leitungsführungskanälen) ergänzt. Die vorhandenen Melder und Signalgeber werden passend zur neuen Zentrale getauscht. An sämtlichen Gebäudeausgängen, welche auch zur Entfluchtung dienen, werden Druckknopfmelder (nichtautomatische Melder) vorgesehen. Zur Reduzierung von Falschalarmen kommen Mehrkriterienmelder zum Einsatz. Zwischendeckenbereiche sind laut dem Bestandsunterlagen nicht vorhanden. Die akustischen Signalgeber werden vorrangig mit den Meldern als eine Einheit vorgesehen, um Leitungslängen und zusätzliche Anbauten an Wänden und Decken zu reduzieren. Die Alarmierung erfolgt flächendeckend. Die Brandmeldezentrale wird im Kellergeschoss in einem Brandschutzgehäuse mit einem Funktionserhalt von 30 Minuten untergebracht.
Die bestehende Brandmeldeanlage wird demontiert.

Die Anlage ist wartungspflichtig und bauordnungsrechtlich durch einen Sachverständigen abzunehmen.

1.8.4.2 Einbruchmeldeanlage

Das Gebäude ist mit einer Einbruchmeldeanlage ausgestattet die erneuert werden soll. Der Überwachungsumfang verbleibt wie im Bestand mit Fallenmelder in Räumen mit Zugängen von außen (Fenster die ohne Hilfsmittel von außen zugänglich sind) sowie der Überwachung von Türen auf Öffnung (Magnetkontakte, Riegelschaltkontakte und Speerelement). Es werden die vorhandenen Leitungen zur Wiederverwendung geprüft. Im Bestand vorhandene Funkmelder werden durch Leitungsgebundene Melder in einer sichtbaren Installation (Leitungen in Leitungsführungskanälen) erschlossen. Die Zentrale wird im Kellergeschoss untergebracht und mit einem Wählgerät ausgestattet. Im Alarm- oder Störungsfall soll eine Meldung an einen Wachdienst erfolgen. Für die Weiterleitung wird ein Anschluss an das Telefonnetz benötigt sowie als redundanter Weg eine SIM-Karte für ein Mobilfunknetz. Am Haupteingang ist eine berührungslose Scharf-/ Unscharf-Schalteinrichtung vorgesehen. Die vorhandene Einbruchmeldeanlage wird demontiert.
Alle Zugangstüren sind Fluchttüren und werden mit einem Haftmagnet in Verbindung mit einer Fluchttürsteuerung, zur Vermeidung des ungewollten Zugangs, ausgestattet.

1.9 Freianlage

1.9.1 Campusverkabelung

Wie vom ThILLM erwünscht ist eine Campusverkabelung zwischen den Häusern (Hauptgebäude – Haus 2 – Haus 3 – Haus 1 – Hauptgebäude) als Ring zu errichten. Hierfür wird ein 2-gleisiges Leerrohrsystem mit Zugschächten vorgesehen, das auch für Leitungen der Brandmeldeanlage verwendet werden soll. In jedes Gebäude sind Hauseinführungen von einem vor dem Gebäude angeordneten Zugschacht vorgesehen. Anforderungen bezüglich der Druckwasserdichtigkeit im Gebäude bestehen vonseiten der Architektur nicht. Die Campusverkabelung erfolgt mit Glasfaserleitungen als Singlemode mit 48 Fasern und enden in den jeweiligen Datenverteilern auf Patchfeldern. Als Backupschutz wird parallel ein zweites 48 Fasern Singlemode Glasfaser verlegt. Geschuldet dem Bauablauf kann der Ring erst mit Fertigstellung vom Hauptgebäude geschlossen werden, ist aber vorab nutzbar herzustellen.

1.9.2 Außenbeleuchtung

In der Freianlage sind im Zuge von Instandsetzungsmaßnahmen die Außenbeleuchtung zu erneuern. Die vorhandene Außenbeleuchtung ist nicht für alle Wege und Straßen vorhanden und wird entsprechend dem Stand der Technik und Abstimmungen mit dem TLBV in der Freianlage angepasst. Für Wege mit Fahrzeugverkehr (max. 40 km/h) ist nach DIN EN 12464-2 20 lx, für Parkflächen 10 lx und Gehwege 5lx mittlere Beleuchtungsstärke vorzusehen. Zur Energieeinsparung werden Mast-Leuchten mit LED-Technik eingesetzt. Die Schaltung der Beleuchtung erfolgt Helligkeits- und Zeitgesteuert. Die erforderlichen Erdarbeiten mit Leitungszug erfolgt durch das Gewerk Freianlage einschl. Masthülsen. Im Südwesten wurde im Zuge einer Maßnahme 20217/2018 Masthülsen sowie Leerrohre verlegt, die zu verwenden sind.

1.10 Schlussbemerkung

Mit Beginn der Baumaßnahme erfolgt die Umverlegung der Telefonanschlüsse vom Hauptgebäude ins Haus 1 sowie der Umbau der Brandmeldeanlagen in den Häusern 1,2 und 3. Im gleichen Zug hat die Errichtung der Campusverkabelung zu erfolgen, sodass die Netzwerkversorgung der Häuser und die Vernetzung der Brandmeldeanlagen errichtet und in Betrieb genommen werden kann.

Die Anlagen werden nach den derzeit gültigen DIN/VDE-Bestimmungen und DIN-Normen, sowie der Thüringer Verordnung über die Prüfung technischer Anlagen (Thüringer Tech-Prüfverordnung) errichtet. Nach Fertigstellung der Anlagen werden die entsprechenden Funktionsprüfungen durchgeführt sowie Messprotokolle und Revisionsunterlagen erstellt. Die verwendeten Messgeräte müssen der DIN/VDE 0413 entsprechen.

*Hinweis: 2. Vorschriften*
2.1.  Vorschriften, Bestimmungen, Richtlinien

  Die Aufzählung der Vorschriften muss keine Vollständigkeit bedeuten und es sind immer die aktuellen Vorschriften zu verwenden.

2.1.1  Elektroanlagen

  Einschlägige DIN und VDE-Vorschriften, insbesondere DIN 18015, DIN 5035, DIN VDE 0100, 0101, 0105, 0108, 0140, 0160, 298, 510, 660, DIN EN 12464, 13201-2, 60439, 61140, IEC 60529, usw.

2.1.2  Blitzschutzanlagen

  Einschlägige DIN und VDE-Vorschriften, insbesondere VDE 0110 Teil 2, 0151, ENV 61024-1, VDE 0185-305 Teil 1-4, 185-201, 185-202, 0675-6-12, 0845 Beiblatt 1, 0845-4-, 0845-4-4, 0271, 0281 Teil 103, VdS 2010, 2019, 2031, DIN IEC 81/122, 81/106, 61024, prENV 61024-1, usw.

2.1.3  Weitere Vorschriften

        - TAB Technische Anschlussbedingungen des VNB für den Anschluss an das NS- Netz,
        - Richtlinien des VDEW über das Einbetten von Fundamenterdern, (IEC 1024-1: 1990 + IEC 81 [CO]14; modified),
        - FGT-Richtlinien 1 R 8.
        - Vorschriften des TÜV,
        - Unfallverhütungsvorschriften (GUV),
        - BG-Vorschriften,
        - Vorschriften der Brandschutzbehörden,
        - Landesbauordung,
        - Arbeitsstättenrichtlinien (ASR),
        - Schallschutzvorschriften,
        - Vorschriften der RegTP (FTZ),
        - MLAR neuester gültiger Fassung,
        - VOB/C (ATV) 18299, 18382, 18384 usw.
        - Pläne des Architekten und des Fachingenieurs.
        - Alle Vorschriften, die notwendig sind und nicht näher erläutert werden.

### 01 Hauptgebäude

#### Titel 01.01 Starkstrom

##### 01.01.01 Zählung und Verteilung

**01.01.01.1 Standschrank als Hauptverteilung**
Standschrank als Hauptverteilung,
Gehäuse für Niederspannungs-
Schaltgerätekombination mit Bauartnachweis
nach DIN VDE 0660 Teil 600, DIN EN 61439-2,
Nennisolationsspannung 660 V AC,
als Standverteiler mit Sockel, mit Rückwand, mit Flanscheinführungen, mit Seitenwänden, Kabeltragschienen, Klemmen, Dreistockklemmen, Neutralleiterklemmen als Trennklemmen, Schutzleiterklemmen und Klemmenzubehör, interne Verdrahtung, Beschriftungsschild je Gerät, Verschraubungen, Tragschienen, Berührungsschutzabdeckung,
Blindabdeckungen für Reserveplätze,
Verdrahtungskanälen, Stahlblechgehäuse,
Schutzart IP 43, Schutzklasse II,
mit Fronttüren, mit Stangen- oder
Drehriegelverschluss mit Knebelgriff,
für Einbau Sammelschienensystem Nennstrom 400 A,
mit 3 Hauptleitern, PE- und N-Schiene aus Kupfer, Bemessungsbetriebsspannung 400 V AC,
inkl. Zusammenbau und betriebsfertige Montage vor Ort, als Hauptverteilung bestückt nach Werks- und Montageplanung. Verfügbare Wandbreite 2600 mm.

Verteiler liefern, lagern, montieren und betriebsfertig anschließen einschl. systemeigenem Zubehör wie Einbaurahmen, Befestigungsschienen,
Montageplatten, Isoliermaterial, Frontabdeckungen, Verdrahtung, Klemm-, Klein- und Befestigungsmaterial, Schraubkappen und Sicherungseinsätze usw.
Kabel und Leitungen abmanteln, einführen, beschriften nach Stromkreis und betriebsfertig anschließen.
Die Beschriftung der Einbaugeräte hat in PC-Qualität nach
DIN VDE zu erfolgen. Die Anschlüsse der Kabel und Leitungen sind nach DIN VDE der Reihenfolge vorzunehmen und zu kennzeichnen.
Durchführung von Dichtungsmaßnahmen zur Herstellung der geforderten Schutzart.

Die Kosten für die anteilige Verdrahtung und die Verdrahtungskanäle bis zur Klemmenleiste in Installationskleinverteilern, Zählerplätzen, Installations- verteilern, Schaltanlagen und Rangierverteilern sind mit den Einheitspreisen abgegolten. Die Entsorgung der Transportverpackung ist Leistung des Auftragnehmers.

Die Beschriftung hat in PC-Qualität zu erfolgen. Die Revisionsunterlagen sind in einer Plantasche aus Metall mit Befestigungsschrauben für die Schranktür, für Schaltpläne bis DIN A 4 dauerhaft anzubringen.

In allen Verteilern ist 25 % Platzreserve vorzusehen.

Bei Schaltgeräten und Einbaugeräten für Installationsverteiler und Schaltanlagen ist, wenn nicht anders vorgegeben, jeweils die gleiche Bauform eines Herstellers im LV zu verwenden. Mit nachfolgenden Einbaugeräten ist der beschriebene Verteiler gemäß der Werks- und Montageplanung des AN zu bestücken und zu dimensionieren.
Menge: 1,000 St

**01.01.01.2 Sammelschienensystem L1, L2, L3, N, PE, 400 A**
Sammelschienensystem
Leitermaterial Kupfer
L1, L2, L3, N, PE, 400 A

einschl. liefern, lagern, montieren und betriebsfertig anschließen.
Menge: 1,000 St

**01.01.01.3 Lastschalter 4-polig, Nennstrom 250 A**
Lastschalter 4-polig, für Verteilereinbau DIN VDE 0660, für Schraubanschluss, geeignet als Hauptschalter.
Nennstrom:  250 A
Nennisolationsspannung: 1200 V AC / DC,
mechan. Lebensdauer: 10000 Schaltspiele
Einschaltvermögen: 25 kA,
Schutzart:  IP 00,

einschl. liefern, lagern, montieren und betriebsfertig anschließen, einschl. allem erforderlichen Zubehör, wie Kabelschuhe, Verschraubungen usw.
Menge: 1,000 St

**01.01.01.4 Drehstromzähler mit Wandleranschluss**
Drehstromzähler zur Messung eines Dreileiter- oder Vierleiter-Drehstromnetzes über einen Wandler-Anschluss. Folgende Werte sind über eine Siebensegmentanzeige mit bis zu 7 Stellen ausgegeben: Wirkenergie (Klasse 0,5) und Blindenergie (Klasse 2) für Import und Export, Leistungen, Ströme, Spannungen (L-L, L-N), Frequenz, cos phi, Power Faktor und Scheinleistung, sowohl je Phase als auch gesamt. Die Kommunikation ist über die integrierte M-Bus- oder Modbus-Schnittstelle (in Abstimmung mit GLT). Der Energiezähler hat 2 fest konfigurierte Ein- und Ausgänge. Der Ausgang kann wahlweise als Impulsausgang S0 zur Ausgabe der Wirk- oder Blindenergie oder als Alarmausgang verwendet werden. Hier können bis zu 25 Alarmwerte (Schwellwerte mit Zeitverzögerung) eingestellt werden. Die Eingänge dienen zur Steuerung der Tarife bzw. zur Zählung externer Impulse. Der rücksetzbare Zwischenzähler ermöglicht das Messen individueller Intervalle. Zusätzlich erfasst der Zähler bis zu 4 Tarife. Der Zähler ist geeicht nach MID und zugelassen gemäß IEC. Die Einbaubreite beträgt 4 DIN-Module

Nennspannung (Un) L-L:  415 V AC 50 Hz,
Nennspannung (Un) N-L:  240 V AC 50 Hz,
Strommessbereich:  3 x 1 A AC bzw. 5 A AC
mit Wandlerverhältnis für 1A (bis 4000/1A) und 5A (bis 20000/5A)
liefern, lagern, montieren und betreibsfertig anschließen.
Menge: 1,000 St

**01.01.01.5 Stromwandler 400/5A Aufsteckstromwandler Kl.1**
Stromwandler DIN EN 60044-1 für Messzwecke,
Maße DIN 42600-2, Bemessungsbetriebsspannung 0,72 kV,
als Aufsteckstromwandler, Genauigkeitsklasse 1, Überstrombegrenzungsfaktor FS 5,
primärer Bemessungsstrom 400 A, sekundärer Bemessungsstrom 5 A, Bemessungsleistung 3 x 2,5 VA,
als Drehstrom-Messwandlersatz  verschaltet,
inkl. Wandler-Mess-Trennklemmen, kurzschlussfeste
Verdrahtung und allem erforderlichem Zubehör, liefern,
lagern, montieren und betriebsfertig anschließen.
Menge: 3,000 St

**01.01.01.6 Überspannungstromableiter modular 4-polig**
Überspannungstromableiter modular 4-polig,
Kombiableiter Typ 1 und 2 Schutzgerät zum Einbeziehen
von Starkstromleitungen in den Überpannungsschutz-
Potentialausgleich, varistorloser bzw. leckstromfreier
Ableiter, Anforderungsklasse B nach DIN EN 61643-11,
DIN 43880 Ableitvermögen nach DIN V ENV 61024-1 (VDE 0185, Teil), mit Multifunktions- Anschlussklemme für
Leiter und Kammschiene,
max. Betriebsspannng: 255 V AC / 50 Hz,
Schutzpegel: < 1,5 kV,
Ansprechzeit: kleiner 100 ns,
Blitzstoßstrom 100 kA,
Montage auf Hutschiene,
ohne Meldeleuchten,
einschl. Durchgangsklemmen 70 mm² und
Durchgangsverdrahtung, inkl. Klein- und
Befestigungsmaterial liefern, lagern, montieren und
betriebsfertig anschließen. Zugelassen für TT-Netz.

Alle Blitzstrom- und Überspannungsableiter des
gesamten LVs müssen von einem Hersteller sein.
Menge: 1,000 St

**01.01.01.7 NH-Lasttrennschalter 3-polig, NH00, Nennstrom bis 160 A,**
NH-Lasttrennschalter 3-polig, NH00, Nennstrom bis
160 A, mit Sicherungseinsatz. 3-poliger NH-Sicherungslasttrennschalter DIN VDE 0660 Teil 107, Nennisolationsspannung 660 V AC, eingebaut, Schutzart IP 20, mit Klemmen- und Seitenberührungsschutzabdeckung,
mit Schraubanschluss, mit Sicherungseinsatz,
liefern, lagern, montieren und betriebsfertig anschließen.
Menge: 34,000 St

**01.01.01.8 Energiezähler 65 A, M-BUS, MID**
Drehstromzähler zur Messung eines Dreileiter- oder
Vierleiter-Drehstromnetzes über einen Direktanschluss
bis 65 A.
Zum Einbau auf DIN-Schiene
- 3 Teilungseinheiten, für Hutschiene
- direktmessend,
- 3 Phasenanschluss,
- Schutzart IP20,
- Anschlussmöglichkeiten von 1 ... 25 mm²,
- Kunststoffgehäuse,
- Bemessungsstrom 65 A,
- Genauigkeit Klasse B,
- Signalart M-Bus,
- LCD-Display,
- Messung und Anzeige von Wirkleistung, Blindleistung, Scheinleistung, Spannung, Strom und Frequenz.
- inkl. Beschriftung zur Verbrauchs- und
  Kostenerfassung in Abstimmung mit dem Bauherrn,
liefern, lagern, montieren und betriebsfertig
anschließen.
Menge: 4,000 St

**01.01.01.9 Wandverteiler AP, 144 PLE, Breite 2 Felder**
Wandverteiler AP, 144 PLE, Breite 2 Felder,
Installationsverteiler, Gehäuse für Niederspannungs-
Schaltgerätekombination mit Bauartnachweis
nach DIN VDE 0660 Teil 600, DIN EN 61439-2,
Nennisolationsspannung 660 V AC,
mit Rückwand, Dachblech mit Flanscheinführungen,
zwei Seitenwänden, Kabeltragschienen, Klemmen, Dreistockklemmen, Neutralleiterklemmen als Trennklemmen, Schutzleiterklemmen und Klemmenzubehör, interne Verdrahtung, Beschriftungsschild je Gerät, Verschraubungen, Tragschienen, Berührungsschutzabdeckung,
Blindabdeckungen für Reserveplätze,
Verdrahtungskanälen, Stahlgehäuse,
Schutzart IP 44, Schutzklasse II,
mit Fronttür, abschließbar einschl. einheitlichen Zylinderschloss.

Der Verteiler ist zu liefern, zu lagern, zu montieren und betriebsfertig anzuschließen, einschließlich systemeigenem Zubehör wie Einbaurahmen, Befestigungsschienen,
Montageplatten, Isoliermaterial, Frontabdeckungen, Verdrahtung, Hauptleitungsabzweigklemmen,
Durchgangsklemmen, Neutralleiterklemmen als Trennklemmen, Schutzleiterklemmen und Klemmenzubehör, Klemm-, Klein- und Befestigungsmaterial, Schraubkappen und Sicherungseinsätze usw..
Kabel und Leitungen abmanteln, einführen, beschriften nach Stromkreis und betriebsfertig anschließen.
Die Beschriftung der Einbaugeräte hat in PC-Qualität nach DIN VDE zu erfolgen. Die Revisionsunterlagen sind in einer stabilen Plantasche für Schaltpläne bis DIN A 4 dauerhaft an der Verteilertür anzubringen.
Die Anschlüsse der Kabel und Leitungen sind nach DIN VDE der Reihenfolge vorzunehmen und zu kennzeichnen. Durchführung von Dichtungsmaßnahmen zur Herstellung der geforderten Schutzart.

Die Kosten für die anteilige Verdrahtung und die Verdrahtungskanäle bis zur Klemmenleiste in Installationskleinverteilern, Zählerplätzen, Installations- verteilern, Schaltanlagen und Rangierverteilern sind mit den Einheitspreisen abgegolten.

Bei Schaltgeräten und Einbaugeräten für Installationsverteiler und Schaltanlagen ist, wenn nicht anders vorgegeben, jeweils die gleiche Bauform eines Herstellers zu verwenden. Mit nachfolgenden Schalt- und Einbaugeräten ist der beschriebene Installationsverteiler gemäß der Werks- und Montageplanung des AN zu bestücken. Auf die aufgeführte Anzahl der nachfolgenden Schalt- und Einbaugeräte, sind keine Rückschlüsse auf die einzelnen Verteiler zu ziehen.
Menge: 5,000 St

**01.01.01.10 Wandverteiler AP, 216 PLE, Breite 3 Felder**
Wandverteiler AP, 216 PLE, Breite 3 Felder.
Installationsverteiler Gehäuse für Niederspannungs-
Schaltgerätekombination mit Bauartnachweis
nach DIN VDE 0660 Teil 600, DIN EN 61439-2,
Nennisolationsspannung 660 V AC,
mit Rückwand, Dachblech mit Flanscheinführungen,
zwei Seitenwänden, Kabeltragschienen, Klemmen, Dreistockklemmen, Neutralleiterklemmen als Trennklemmen, Schutzleiterklemmen und Klemmenzubehör, interne Verdrahtung, Beschriftungsschild je Gerät, Verschraubungen, Tragschienen, Berührungsschutzabdeckung,
Blindabdeckungen für Reserveplätze,
Verdrahtungskanälen, Stahlgehäuse,
Schutzart IP 44, Schutzklasse II,
mit Fronttür, abschließbar einschl. einheitlichen Zylinderschloss.

Der Verteiler ist zu liefern, zu lagern, zu montieren und betriebsfertig anzuschließen, einschließlich systemeigenem Zubehör wie Einbaurahmen, Befestigungsschienen,
Montageplatten, Isoliermaterial, Frontabdeckungen, Verdrahtung, Hauptleitungsabzweigklemmen,
Durchgangsklemmen, Neutralleiterklemmen als Trennklemmen, Schutzleiterklemmen und Klemmenzubehör, Klemm-, Klein- und Befestigungsmaterial, Schraubkappen und Sicherungseinsätze usw..
Kabel und Leitungen abmanteln, einführen, beschriften nach Stromkreis und betriebsfertig anschließen.
Die Beschriftung der Einbaugeräte hat in PC-Qualität nach DIN VDE zu erfolgen. Die Revisionsunterlagen sind in einer stabilen Plantasche für Schaltpläne bis DIN A 4 dauerhaft an der Verteilertür anzubringen.
Die Anschlüsse der Kabel und Leitungen sind nach DIN VDE der Reihenfolge vorzunehmen und zu kennzeichnen. Durchführung von Dichtungsmaßnahmen zur Herstellung der geforderten Schutzart.

Die Kosten für die anteilige Verdrahtung und die Verdrahtungskanäle bis zur Klemmenleiste in Installationskleinverteilern, Zählerplätzen, Installations- verteilern, Schaltanlagen und Rangierverteilern sind mit den Einheitspreisen abgegolten.

Bei Schaltgeräten und Einbaugeräten für Installationsverteiler und Schaltanlagen ist, wenn nicht anders vorgegeben, jeweils die gleiche Bauform eines Herstellers zu verwenden. Mit nachfolgenden Schalt- und Einbaugeräten ist der beschriebene Installationsverteiler gemäß der Werks- und Montageplanung des AN zu bestücken. Auf die aufgeführte Anzahl der nachfolgenden Schalt- und Einbaugeräte, sind keine Rückschlüsse auf die einzelnen Verteiler zu ziehen.
Menge: 1,000 St

**01.01.01.11 Wandverteiler AP, 288 PLE, Breite 4 Felder**
Wandverteiler AP, 288 PLE, Breite 4 Felder
Installationsverteiler Gehäuse für Niederspannungs-
Schaltgerätekombination mit Bauartnachweis
nach DIN VDE 0660 Teil 600, DIN EN 61439-2,
Nennisolationsspannung 660 V AC,
mit Rückwand, Dachblech mit Flanscheinführungen,
zwei Seitenwänden, Kabeltragschienen, Klemmen, Dreistockklemmen, Neutralleiterklemmen als Trennklemmen, Schutzleiterklemmen und Klemmenzubehör, interne Verdrahtung, Beschriftungsschild je Gerät, Verschraubungen, Tragschienen, Berührungsschutzabdeckung,
Blindabdeckungen für Reserveplätze,
Verdrahtungskanälen, Stahlgehäuse,
Schutzart IP 44, Schutzklasse II,
mit Fronttür, abschließbar einschl. einheitlichen Zylinderschloss.

Der Verteiler ist zu liefern, zu lagern, zu montieren und betriebsfertig anzuschließen, einschließlich systemeigenem Zubehör wie Einbaurahmen, Befestigungsschienen,
Montageplatten, Isoliermaterial, Frontabdeckungen, Verdrahtung, Hauptleitungsabzweigklemmen,
Durchgangsklemmen, Neutralleiterklemmen als Trennklemmen, Schutzleiterklemmen und Klemmenzubehör, Klemm-, Klein- und Befestigungsmaterial, Schraubkappen und Sicherungseinsätze usw..
Kabel und Leitungen abmanteln, einführen, beschriften nach Stromkreis und betriebsfertig anschließen.
Die Beschriftung der Einbaugeräte hat in PC-Qualität nach DIN VDE zu erfolgen. Die Revisionsunterlagen sind in einer stabilen Plantasche für Schaltpläne bis DIN A 4 dauerhaft an der Verteilertür anzubringen.
Die Anschlüsse der Kabel und Leitungen sind nach DIN VDE der Reihenfolge vorzunehmen und zu kennzeichnen. Durchführung von Dichtungsmaßnahmen zur Herstellung der geforderten Schutzart.

Die Kosten für die anteilige Verdrahtung und die Verdrahtungskanäle bis zur Klemmenleiste in Installationskleinverteilern, Zählerplätzen, Installations- verteilern, Schaltanlagen und Rangierverteilern sind mit den Einheitspreisen abgegolten.

Bei Schaltgeräten und Einbaugeräten für Installationsverteiler und Schaltanlagen ist, wenn nicht anders vorgegeben, jeweils die gleiche Bauform eines Herstellers zu verwenden. Mit nachfolgenden Schalt- und Einbaugeräten ist der beschriebene Installationsverteiler gemäß der Werks- und Montageplanung des AN zu bestücken. Auf die aufgeführte Anzahl der nachfolgenden Schalt- und Einbaugeräte, sind keine Rückschlüsse auf die einzelnen Verteiler zu ziehen.
Menge: 2,000 St

**01.01.01.12 Wandverteiler HWD (Hohlwand), 144 PLE, Breite 2 Felder**
Wandverteiler HWD (Hohlwand), 144 PLE, Breite 2 Felder, mit Blendrahmen.
Installationsverteiler Gehäuse für Niederspannungs-
Schaltgerätekombination mit Bauartnachweis
nach DIN VDE 0660 Teil 600, DIN EN 61439-2,
Nennisolationsspannung 660 V AC,
mit Rückwand, Dachblech mit Flanscheinführungen,
zwei Seitenwänden, Kabeltragschienen, Klemmen, Dreistockklemmen, Neutralleiterklemmen als Trennklemmen, Schutzleiterklemmen und Klemmenzubehör, interne Verdrahtung, Beschriftungsschild je Gerät, Verschraubungen, Tragschienen, Berührungsschutzabdeckung,
Blindabdeckungen für Reserveplätze,
Verdrahtungskanälen, Stahlgehäuse,
Schutzart IP 30, Schutzklasse II,
mit Fronttür, abschließbar einschl. einheitlichen Zylinderschloss.

Der Verteiler ist zu liefern, zu lagern, zu montieren und betriebsfertig anzuschließen, einschließlich systemeigenem Zubehör wie Einbaurahmen, Hohlwandbefestigung, Befestigungsschienen, Montageplatten, Isoliermaterial, Frontabdeckungen, Verdrahtung, Hauptleitungsabzweigklemmen,
Durchgangsklemmen, Neutralleiterklemmen als Trennklemmen, Schutzleiterklemmen und Klemmenzubehör, Klemm-, Klein- und Befestigungsmaterial, Schraubkappen und Sicherungseinsätze usw..
Kabel und Leitungen abmanteln, einführen, beschriften nach Stromkreis und betriebsfertig anschließen.
Die Beschriftung der Einbaugeräte hat in PC-Qualität nach DIN VDE zu erfolgen. Die Revisionsunterlagen sind in einer stabilen Plantasche für Schaltpläne bis DIN A 4 dauerhaft an der Verteilertür anzubringen.
Die Anschlüsse der Kabel und Leitungen sind nach DIN VDE der Reihenfolge vorzunehmen und zu kennzeichnen. Durchführung von Dichtungsmaßnahmen zur Herstellung der geforderten Schutzart. Inkl. Ausschnitt in Trockenbauwand und Koordinierung zum Einbau mit Fremdgewerk. Anfallender Schutt ist ordnungsgemäß zu entsorgen (AVV 170107).

Die Kosten für die anteilige Verdrahtung und die Verdrahtungskanäle bis zur Klemmenleiste in Installationskleinverteilern, Zählerplätzen, Installations- verteilern, Schaltanlagen und Rangierverteilern sind mit den Einheitspreisen abgegolten.

Bei Schaltgeräten und Einbaugeräten für Installationsverteiler und Schaltanlagen ist, wenn nicht anders vorgegeben, jeweils die gleiche Bauform eines Herstellers zu verwenden. Mit nachfolgenden Schalt- und Einbaugeräten ist der beschriebene Installationsverteiler gemäß der Werks- und Montageplanung des AN zu bestücken. Auf die aufgeführte Anzahl der nachfolgenden Schalt- und Einbaugeräte, sind keine Rückschlüsse auf die einzelnen Verteiler zu ziehen.
Menge: 5,000 St

**01.01.01.13 Wandverteiler HWD (Hohlwand), 216 PLE, Breite 3 Felder**
Wandverteiler HWD (Hohlwand), 216 PLE, Breite 3 Felder, mit Blendrahmen.
Installationsverteiler Gehäuse für Niederspannungs-
Schaltgerätekombination mit Bauartnachweis
nach DIN VDE 0660 Teil 600, DIN EN 61439-2,
Nennisolationsspannung 660 V AC,
mit Rückwand, Dachblech mit Flanscheinführungen,
zwei Seitenwänden, Kabeltragschienen, Klemmen, Dreistockklemmen, Neutralleiterklemmen als Trennklemmen, Schutzleiterklemmen und Klemmenzubehör, interne Verdrahtung, Beschriftungsschild je Gerät, Verschraubungen, Tragschienen, Berührungsschutzabdeckung,
Blindabdeckungen für Reserveplätze,
Verdrahtungskanälen, Stahlgehäuse, Schotttrennwand für die Trennung zwischen AV- und IT-Verteiler,
Schutzart IP 30, Schutzklasse II,
mit Fronttür, abschließbar einschl. einheitlichen Zylinderschloss.

Der Verteiler ist zu liefern, zu lagern, zu montieren und betriebsfertig anzuschließen, einschließlich systemeigenem Zubehör wie Einbaurahmen, Hohlwandbefestigung, Befestigungsschienen,
Montageplatten, Isoliermaterial, Frontabdeckungen, Verdrahtung, Hauptleitungsabzweigklemmen,
Durchgangsklemmen, Neutralleiterklemmen als Trennklemmen, Schutzleiterklemmen und Klemmenzubehör, Klemm-, Klein- und Befestigungsmaterial, Schraubkappen und Sicherungseinsätze usw..
Kabel und Leitungen abmanteln, einführen, beschriften nach Stromkreis und betriebsfertig anschließen.
Die Beschriftung der Einbaugeräte hat in PC-Qualität nach DIN VDE zu erfolgen. Die Revisionsunterlagen sind in einer stabilen Plantasche für Schaltpläne bis DIN A 4 dauerhaft an der Verteilertür anzubringen.
Die Anschlüsse der Kabel und Leitungen sind nach DIN VDE der Reihenfolge vorzunehmen und zu kennzeichnen. Durchführung von Dichtungsmaßnahmen zur Herstellung der geforderten Schutzart. Inkl. Ausschnitt in Trockenbauwand und Koordinierung zum Einbau mit Fremdgewerk. Anfallender Schutt ist ordnungsgemäß zu entsorgen (AVV 170107).

Die Kosten für die anteilige Verdrahtung und die Verdrahtungskanäle bis zur Klemmenleiste in Installationskleinverteilern, Zählerplätzen, Installations- verteilern, Schaltanlagen und Rangierverteilern sind mit den Einheitspreisen abgegolten.

Bei Schaltgeräten und Einbaugeräten für Installationsverteiler und Schaltanlagen ist, wenn nicht anders vorgegeben, jeweils die gleiche Bauform eines Herstellers zu verwenden. Mit nachfolgenden Schalt- und Einbaugeräten ist der beschriebene Installationsverteiler gemäß der Werks- und Montageplanung des AN zu bestücken. Auf die aufgeführte Anzahl der nachfolgenden Schalt- und Einbaugeräte, sind keine Rückschlüsse auf die einzelnen Verteiler zu ziehen.
Menge: 2,000 St

**01.01.01.14 Wandverteiler HWD (Hohlwand), 288 PLE, Breite 4 Felder**
Wandverteiler HWD (Hohlwand), 288 PLE, Breite 4 Felder, mit Blendrahmen.
Installationsverteiler Gehäuse für Niederspannungs-
Schaltgerätekombination mit Bauartnachweis
nach DIN VDE 0660 Teil 600, DIN EN 61439-2,
Nennisolationsspannung 660 V AC,
mit Rückwand, Dachblech mit Flanscheinführungen,
zwei Seitenwänden, Kabeltragschienen, Klemmen, Dreistockklemmen, Neutralleiterklemmen als Trennklemmen, Schutzleiterklemmen und Klemmenzubehör, interne Verdrahtung, Beschriftungsschild je Gerät, Verschraubungen, Tragschienen, Berührungsschutzabdeckung,
Blindabdeckungen für Reserveplätze,
Verdrahtungskanälen, Stahlgehäuse, Schotttrennwand für die Trennung zwischen AV- und IT-Verteiler,
Schutzart IP 30, Schutzklasse II,
mit Fronttür, abschließbar einschl. einheitlichen Zylinderschloss.

Der Verteiler ist zu liefern, zu lagern, zu montieren und betriebsfertig anzuschließen, einschließlich systemeigenem Zubehör wie Einbaurahmen, Hohlwandbefestigung, Befestigungsschienen,
Montageplatten, Isoliermaterial, Frontabdeckungen, Verdrahtung, Hauptleitungsabzweigklemmen,
Durchgangsklemmen, Neutralleiterklemmen als Trennklemmen, Schutzleiterklemmen und Klemmenzubehör, Klemm-, Klein- und Befestigungsmaterial, Schraubkappen und Sicherungseinsätze usw..
Kabel und Leitungen abmanteln, einführen, beschriften nach Stromkreis und betriebsfertig anschließen.
Die Beschriftung der Einbaugeräte hat in PC-Qualität nach DIN VDE zu erfolgen. Die Revisionsunterlagen sind in einer stabilen Plantasche für Schaltpläne bis DIN A 4 dauerhaft an der Verteilertür anzubringen.
Die Anschlüsse der Kabel und Leitungen sind nach DIN VDE der Reihenfolge vorzunehmen und zu kennzeichnen. Durchführung von Dichtungsmaßnahmen zur Herstellung der geforderten Schutzart. Inkl. Ausschnitt in Trockenbauwand und Koordinierung zum Einbau mit Fremdgewerk. Anfallender Schutt ist ordnungsgemäß zu entsorgen (AVV 170701).

Die Kosten für die anteilige Verdrahtung und die Verdrahtungskanäle bis zur Klemmenleiste in Installationskleinverteilern, Zählerplätzen, Installations- verteilern, Schaltanlagen und Rangierverteilern sind mit den Einheitspreisen abgegolten.

Bei Schaltgeräten und Einbaugeräten für Installationsverteiler und Schaltanlagen ist, wenn nicht anders vorgegeben, jeweils die gleiche Bauform eines Herstellers zu verwenden. Mit nachfolgenden Schalt- und Einbaugeräten ist der beschriebene Installationsverteiler gemäß der Werks- und Montageplanung des AN zu bestücken. Auf die aufgeführte Anzahl der nachfolgenden Schalt- und Einbaugeräte, sind keine Rückschlüsse auf die einzelnen Verteiler zu ziehen.
Menge: 5,000 St

**01.01.01.15 Rangierkanal mit Endkappen und Haltebügeln**
Rangierkanal Länge 1 m mit Endkappen und Haltebügeln für Montage oberhalb der zuvor genannten Verteilungen, auf Länge der Verteilung anpassen, liefern, lagern und einschl. Klein- und Befestigungsmaterial montieren, inkl. Ausschnitte herstellen.
Menge: 8,000 m

**01.01.01.16 Lastschalter 4-polig, Nennstrom 80 A**
Lastschalter 4-polig, für Verteilereinbau DIN VDE 0660,
für Schraubanschluss, geeignet als Hauptschalter,
Nennstrom:  80 A,
Nennisolationsspannung:  1200 V AC / DC,
mechan. Lebensdauer:  10000 Schaltspiele,
Einschaltvermögen: 25 kA,
Schutzart:  IP 00,
liefern, lagern, montieren und betriebsfertig anschließen.
Menge: 21,000 St

**01.01.01.17 Lastschalter 4-polig, Nennstrom 63 A**
Lastschalter 4-polig, für Verteilereinbau DIN VDE 0660,
für Schraubanschluss, geeignet als Hauptschalter,
Nennstrom:  63 A,
Nennisolationsspannung:  1200 V AC / DC,
mechan. Lebensdauer:  10000 Schaltspiele,
Einschaltvermögen:  25 kA,
Schutzart:  IP 00,
liefern, lagern, montieren und betriebsfertig anschließen.
Menge: 1,000 St

**01.01.01.18 Überspannungs-Ableiter 3+1-polig,**
Überspannungs-Ableiter, Ableiter Typ 2 nach EN 61643-11,
3 + 1-polig komplett mit Ober- und Unterteil, Schutzgerät von Niederspannungs- Verbraucheranlagen von Überspannungen,
Schutzgerät von Verteilungen, leistungsfähiger
Zinkoxidvaristor mit Überwachung, Defektanzeige durch
rote Markierung im Sichtfenster, mit Multifunktions-
Anschlussklemme für Leiter und Kammschiene,

max. Betriebsspannng:  230 / 400 V AC / 50 Hz,
Nennableitstrom:  15 kA (8/20),
Grenzableitstrom:  40 kA (8/20),
Schutzpegel:  bei 5 kA (8/20) < 1,0 kV,
  bei 15 kA (8/20) < 1,5 kV,
Ansprechzeit:  kleiner 25 ns,
Montage auf Hutschiene, zugelassen für TT-Netz, liefern,
lagern und betriebsfertig anschließen.

Alle Blitzstrom- und Überspannungsableiter des
gesamten LVs müssen von einem Hersteller sein.
Menge: 23,000 St

**01.01.01.19 Einbausicherungssockel Gr.D01 400VAC/250VDC (2 - 16)A/1-polig**
Einbausicherungssockel DIN VDE 0636-3, einschl.
Passeinsatz und Schraubkappe, Baugröße D 01,
Bemessungsbetriebsspannung 400 V AC/250 V DC, zur
Montage auf Tragschiene DIN EN 60715, mit
Sicherungseinsatz, Bemessungsstrom von (2 -16) A, 1-polig mit Abdeckung, liefern, lagern und betriebsfertig anschließen.
Menge: 3,000 St

**01.01.01.20 Einbausicherungssockel Gr.D01 400VAC/250VDC (2 - 16)A/3-polig**
Einbausicherungssockel DIN VDE 0636-3, einschl.
Passeinsatz und Schraubkappe, Baugröße D 01,
Bemessungsbetriebsspannung 400 V AC/250 V DC, zur
Montage auf Tragschiene DIN EN 60715, mit
Sicherungseinsatz, Bemessungsstrom von (2 -16) A, 3-polig mit Abdeckung, liefern, lagern und betriebsfertig anschließen.
Menge: 10,000 St

**01.01.01.21 Einbausicherungssockel Gr.D02 400VAC/250VDC (16 - 63)A/1-polig**
Einbausicherungssockel DIN VDE 0636-3, einschl.
Passeinsatz und Schraubkappe, Baugröße D 02,
Bemessungsbetriebsspannung 400 V AC/250 V DC, zur
Montage auf Tragschiene DIN EN 60715, mit
Sicherungseinsatz, Bemessungsstrom von (16 - 63) A, 1-polig mit Abdeckung, liefern, lagern und betriebsfertig anschließen.
Menge: 70,000 St

**01.01.01.22 Einbausicherungssockel Gr.D02 400VAC/250VDC (16 - 63)A/3-polig**
Einbausicherungssockel DIN VDE 0636-3, einschl.
Passeinsatz und Schraubkappe, Baugröße D 02,
Bemessungsbetriebsspannung 400 V AC/250 V DC, zur
Montage auf Tragschiene DIN EN 60715, mit
Sicherungseinsatz, Bemessungsstrom von (16 - 63 A),
3-polig mit Abdeckung, liefern, lagern und
betriebsfertig anschließen.
Menge: 54,000 St

**01.01.01.23 FI-Schutzschalter 4-polig, 40/0,3 A**
Fehlerstrom-Schutzschalter 4-polig, Typ A
Fehlerstrom-Schutzschalter für Verteilereinbau DIN EN 61008-1 für Wechselfehlerströme und pulsierende
Gleichfehlerströme,
Nennstrom:  40 A,
Nennfehlerstrom:  0,3 A,
Stoßstromfestigkeit:  250 A (8/20),
Kurzschlussfestigkeit:  6 kA,
Nennisolationsspannung:  1/4-pol. 230 / 400 V AC,
liefern, lagern, montieren und betriebsfertig anschließen.
Menge: 18,000 St

**01.01.01.24 FI-Schutzschalter 4-polig, 40/0,03 A**
Fehlerstrom-Schutzschalter 4-polig, Typ A
Fehlerstrom-Schutzschalter für Verteilereinbau DIN EN 61008-1 für Wechselfehlerströme und pulsierende
Gleichfehlerströme,
Nennstrom:  40 A,
Nennfehlerstrom:  0,03 A,
Stoßstromfestigkeit:  250 A (8/20),
Kurzschlussfestigkeit:  6 kA,
Nennisolationsspannung:  1/4-pol. 230 / 400 V AC,
liefern, lagern, montieren und betriebsfertig anschließen.
Menge: 16,000 St

**01.01.01.25 FI-Schutzschalter 4-polig, 63/0,03 A**
Fehlerstrom-Schutzschalter 4-polig, Typ A
Fehlerstrom-Schutzschalter für Verteilereinbau DIN EN 61008-1 für Wechselfehlerströme und pulsierende
Gleichfehlerströme,
Nennstrom:  63 A,
Nennfehlerstrom:  0,03 A,
Stoßstromfestigkeit:  250 A (8/20),
Kurzschlussfestigkeit:  6 kA,
Nennisolationsspannung:  1/4-pol. 230 / 400 V AC,
liefern, lagern, montieren und betriebsfertig anschließen.
Menge: 1,000 St

**01.01.01.26 FI-Schutzschalter 4-polig, 40/0,3 A, Typ B, allstromsensitiv**
Fehlerstrom-Schutzschalter 4-polig, Typ B, allstromsensitiv, Fehlerstrom-Schutzschalter für Verteilereinbau
DIN EN 61008-1 für Wechselfehlerströme, pulsierende und glatte Gleichfehlerströme gegen Erde,
Nennstrom:  40 A,
Nennfehlerstrom:  0,3 A,
Stoßstromfestigkeit:  3000 A,
Kurzschlussfestigkeit:  10 kA,
Nennisolationsspannung:  1/4-pol. 230/400 V AC,
liefern, lagern, montieren und betriebsfertig anschließen.
Menge: 1,000 St

**01.01.01.27 FI/LS-Schalter 2-polig Typ A, B10 A/0,3**
FI/LS-Schalter 2-polig Typ A, B10 A/0,3 A Fehlerstrom-Schutzschalter mit Sicherungsautomat für Verteilereinbau
DIN EN 61009-1 für Wechselfehlerströme und pulsierende Gleichfehlerströme,

Nennstrom:  10 A,
Nennfehlerstrom FI:0,3 A,
Charakteristik LS:  B,
Stoßstromfestigkeit: 250 A (8/20),
Kurzschlussfestigkeit: 6 kA,
Nennisolationsspannung:1/3-pol. 230 / 400 V AC,
liefern, lagern, montieren und betriebsfertig anschließen.
Menge: 1,000 St

**01.01.01.28 FI/LS-Schalter Typ A, 0,3 A, 10 A, Charakteristik B + AFDD**
Brandschutzschalter (AFDD), 2-polig, B10/0,3 A,
Kombinationsgerät bestehend aus Leitungsschutzschalter + FI-Schutzschalter + AFDD Auslöseeinheit, für Wechselfehlerströme und pulsierende Gleichfehlerströme
Typ A.

Brandschutzschalter mit:
Nennstrom:  10 A,
Nennfehlerstrom FI:0,3 A,
Charakteristik LS:  B,
Stoßstromfestigkeit: 250 A (8/20),
Kurzschlußfestigkeit: 6 kA,
Nennisolationsspannung: 230 / 400 V AC,
Pole:  2-polig (1P+N),

liefern, lagern, montieren und betriebsfertig anschließen.
Menge: 13,000 St

**01.01.01.29 FI/LS-Schalter Typ A, 0,03 A, 10 A, Charakteristik B + AFDD**
Brandschutzschalter (AFDD), 2-polig, B10/0,03 A,
Kombinationsgerät bestehend aus Leitungsschutzschalter + FI-Schutzschalter + AFDD Auslöseeinheit, für Wechselfehlerströme und pulsierende Gleichfehlerströme
Typ A.

Brandschutzschalter mit:
Nennstrom:  10 A,
Nennfehlerstrom FI:0,03 A,
Charakteristik LS:  B,
Stoßstromfestigkeit: 250 A (8/20),
Kurzschlußfestigkeit: 6 kA,
Nennisolationsspannung: 230 / 400 V AC,
Pole:  2-polig (1P+N),

liefern, lagern, montieren und betriebsfertig anschließen.
Menge: 19,000 St

**01.01.01.30 FI/LS-Schalter Typ A, 0,3 A, 16 A, Charakteristik B + AFDD**
Brandschutzschalter (AFDD), 2-polig, B16/0,3 A,
Kombinationsgerät bestehend aus Leitungsschutzschalter + FI-Schutzschalter + AFDD Auslöseeinheit, für Wechselfehlerströme und pulsierende Gleichfehlerströme
Typ A.

Brandschutzschalter mit:
Nennstrom:  16 A,
Nennfehlerstrom FI:0,3 A,
Charakteristik LS:  B,
Stoßstromfestigkeit: 250 A (8/20),
Kurzschlußfestigkeit: 6 kA,
Nennisolationsspannung: 230 / 400 V AC,
Pole:  2-polig (1P+N),

liefern, lagern, montieren und betriebsfertig anschließen.
Menge: 6,000 St

**01.01.01.31 FI/LS-Schalter Typ A, 0,03 A, 16 A, Charakteristik B + AFDD**
Brandschutzschalter (AFDD), 2-polig, B16/0,03 A,
Kombinationsgerät bestehend aus Leitungsschutzschalter + FI-Schutzschalter + AFDD Auslöseeinheit, für Wechselfehlerströme und pulsierende Gleichfehlerströme
Typ A.

Brandschutzschalter mit:
Nennstrom:  16 A,
Nennfehlerstrom FI:0,03 A,
Charakteristik LS:  B,
Stoßstromfestigkeit: 250 A (8/20),
Kurzschlußfestigkeit: 6 kA,
Nennisolationsspannung: 230 / 400 V AC,
Pole:  2-polig (1P+N),

liefern, lagern, montieren und betriebsfertig anschließen.
Menge: 97,000 St

**01.01.01.32 FI/LS-Schalter Typ A, 0,3 A, 20 A, Charakteristik B + AFDD**
Brandschutzschalter (AFDD), 2-polig, B20/0,3 A,
Kombinationsgerät bestehend aus Leitungsschutzschalter + FI-Schutzschalter + AFDD Auslöseeinheit, für Wechselfehlerströme und pulsierende Gleichfehlerströme
Typ A.

Brandschutzschalter mit:
Nennstrom:  20 A,
Nennfehlerstrom FI:0,3 A,
Charakteristik LS:  B,
Stoßstromfestigkeit: 250 A (8/20),
Kurzschlußfestigkeit: 6 kA,
Nennisolationsspannung: 230 / 400 V AC,
Pole:  2-polig (1P+N),

liefern, lagern, montieren und betriebsfertig anschließen.
Menge: 1,000 St

**01.01.01.33 FI/LS-Schalter Typ A, 0,3 A, 10 A, Charakteristik C + AFDD**
Brandschutzschalter (AFDD), 2-polig, C10/0,3 A,
Kombinationsgerät bestehend aus Leitungsschutzschalter + FI-Schutzschalter + AFDD Auslöseeinheit, für Wechselfehlerströme und pulsierende Gleichfehlerströme
Typ A.

Brandschutzschalter mit:
Nennstrom:  10 A,
Nennfehlerstrom FI:0,3 A,
Charakteristik LS:  C,
Stoßstromfestigkeit: 250 A (8/20),
Kurzschlußfestigkeit: 6 kA,
Nennisolationsspannung: 230 / 400 V AC,
Pole:  2-polig (1P+N),

liefern, lagern, montieren und betriebsfertig anschließen.
Menge: 1,000 St

**01.01.01.34 FI/LS-Schalter Typ A, 0,03 A, 10 A, Charakteristik C + AFDD**
Brandschutzschalter (AFDD), 2-polig, C10/0,03 A,
Kombinationsgerät bestehend aus Leitungsschutzschalter + FI-Schutzschalter + AFDD Auslöseeinheit, für Wechselfehlerströme und pulsierende Gleichfehlerströme
Typ A.

Brandschutzschalter mit:
Nennstrom:  10 A,
Nennfehlerstrom FI:0,03 A,
Charakteristik LS:  C,
Stoßstromfestigkeit: 250 A (8/20),
Kurzschlußfestigkeit: 6 kA,
Nennisolationsspannung: 230 / 400 V AC,
Pole:  2-polig (1P+N),

liefern, lagern, montieren und betriebsfertig anschließen.
Menge: 2,000 St

**01.01.01.35 FI/LS-Schalter Typ A, 0,03 A, 16 A, Charakteristik C + AFDD**
Brandschutzschalter (AFDD), 2-polig, C16/0,03 A,
Kombinationsgerät bestehend aus Leitungsschutzschalter + FI-Schutzschalter + AFDD Auslöseeinheit, für Wechselfehlerströme und pulsierende Gleichfehlerströme
Typ A.

Brandschutzschalter mit:
Nennstrom:  16 A,
Nennfehlerstrom FI:0,03 A,
Charakteristik LS:  C,
Stoßstromfestigkeit: 250 A (8/20),
Kurzschlußfestigkeit: 6 kA,
Nennisolationsspannung: 230 / 400 V AC,
Pole:  2-polig (1P+N),

liefern, lagern, montieren und betriebsfertig anschließen.
Menge: 6,000 St

**01.01.01.36 Leitungsschutzschalter 1+N-polig 10 A/B + AFDD**
Leitungsschutzschalter 2-polig 10 A/B + AFDD
Leitungsschutzschalter zur allpoligen Abschaltung mit Auslösung durch AFDD,
Nennstrom:  10 A,
Auslösecharakteristik: B,
Schaltvermögen:  6 kA,
Nennisolationsspannung: 400 V AC,
Pole:  2-polig (1P+N)
mit zweiseitiger Klemmenabdeckung mit AFDD-Brandschutzschalter,
kombinierbar mit Leitungsschutzschalter,
liefern, lagern, montieren und betriebsfertig anschließen.
Menge: 45,000 St

**01.01.01.37 Leitungsschutzschalter 1+N-polig 16 A/B + AFDD**
Leitungsschutzschalter 2-polig 16 A/B + AFDD
Leitungsschutzschalter zur allpoligen Abschaltung mit Auslösung durch AFDD,
Nennstrom:  16 A,
Auslösecharakteristik: B,
Schaltvermögen:  6 kA,
Nennisolationsspannung: 400 V AC,
Pole:  2-polig (1P+N),
mit zweiseitiger Klemmenabdeckung, mit AFDD-Brandschutzschalter,
kombinierbar mit Leitungsschutzschalter,
liefern, lagern, montieren und betriebsfertig anschließen.
Menge: 81,000 St

**01.01.01.38 Leitungsschutzschalter 1+N-polig 10 A/C + AFDD**
Leitungsschutzschalter 2-polig 10 A/C + AFDD
Leitungsschutzschalter zur allpoligen Abschaltung mit Auslösung durch AFDD,
Nennstrom:  10 A,
Auslösecharakteristik: C,
Schaltvermögen:  6 kA,
Nennisolationsspannung: 400 V AC,
Pole:  2-polig (1P+N),
mit zweiseitiger Klemmenabdeckung, mit AFDD-Brandschutzschalter,
kombinierbar mit Leitungsschutzschalter,
liefern, lagern, montieren und betriebsfertig anschließen.
Menge: 11,000 St

**01.01.01.39 Leitungsschutzschalter 1-polig 10 A/B**
Leitungsschutzschalter 1-polig 10 A/B
Leitungsschutzschalter DIN DIN EN 60898-1,

Nennstrom:  10 A,
Auslösecharakteristik: B,
Schaltvermögen:  6 kA,
Nennisolationsspannung: 400 V AC,
mit zweiseitiger Klemmenabdeckung, liefern, lagern, montieren und betriebsfertig anschließen.
Menge: 2,000 St

**01.01.01.40 Leitungsschutzschalter 1-polig 16 A/B**
Leitungsschutzschalter 1-polig 16 A/B
Leitungsschutzschalter DIN DIN EN 60898-1,

Nennstrom:  16 A,
Auslösecharakteristik: B,
Schaltvermögen:  6 kA,
Nennisolationsspannung: 400 V AC,
mit zweiseitiger Klemmenabdeckung, liefern, lagern, montieren und betriebsfertig anschließen.
Menge: 2,000 St

**01.01.01.41 Leitungsschutzschalter 3-polig 10 A/B**
Leitungsschutzschalter 3-polig 10 A/B
Leitungsschutzschalter DIN DIN EN 60898-1,

Nennstrom:  10 A,
Auslösecharakteristik: B,
Schaltvermögen:  6 kA,
Nennisolationsspannung: 400 V AC,
mit zweiseitiger Klemmenabdeckung, liefern, lagern, montieren und betriebsfertig anschließen.
Menge: 3,000 St

**01.01.01.42 Leitungsschutzschalter 3-polig 16 A/B**
Leitungsschutzschalter 3-polig 16 A/B
Leitungsschutzschalter DIN DIN EN 60898-1,

Nennstrom:  16 A,
Auslösecharakteristik: B,
Schaltvermögen: 6 kA,
Nennisolationsspannung: 400 V AC,
mit zweiseitiger Klemmenabdeckung, liefern, lagern, montieren und betriebsfertig anschließen.
Menge: 1,000 St

**01.01.01.43 Hilfskontakt**
Hilfskontakt anreihbar für FI-Schutzschalter und Leitungschutzschalter für Sicherheitsbeleuchtung (SiBe) als Wechsler, liefern, lagern, montieren und betriebsfertig anschließen.
Menge: 29,000 St

**01.01.01.44 Hilfskontakt anreihbar, 2 Schließer**
Hilfskontakt anreihbar an Leitungsschutzschalter,
Fehlerstromschutzschalter, Brandschutzschalter usw. für DALI-Versorgung mit 2 Schließer-Kontakten,
liefern, lagern, montieren und betriebsfertig anschließen.
Menge: 1,000 St

**01.01.01.45 Schalter 16 A 1-polig REG**
Schalter 16 A 1-polig nach DIN EN 60947-3-1, als Reiheneinbaugerät (Verteilereinbau), Maße DIN 43880, fingersicher DIN EN 50274, zur Montage auf Tragschiene
DIN EN 60715, 1-polig, Bemessungsstrom 16 A, Bemessungsspannung 240 V, liefern, lagern, montieren und betriebsfertig anschließen.
Menge: 1,000 St

**01.01.01.46 Ausschalter 1-polig + 1S + 1Ö**
Ausschalter mit Meldeleuchte, als
Reiheneinbaugerät, fingersicher DIN EN 50274, zur Montage auf Tragschiene DIN EN 60715,
Bemessungsbetriebsspannung 250 V AC,
Bemessungsstrom 16A, 1-polig, mit Hilfsschalter 1 S
und 1 Ö, liefern, lagern, montieren und betriebsfertig
anschließen.
Menge: 1,000 St

**01.01.01.47 Gruppenschalter 1-polig Hand- 0- Automatik**
Gruppenschalter DIN EN 60669-1, als Reiheneinbaugerät (Verteilereinbau), Maße DIN 43880, fingersicher DIN EN 50274, zur Montage auf Tragschiene DIN EN 60715,
1-polig, Hand- 0- Automatik,

Bemessungsbetriebsspannung: 400 V AC, Bemessungsstrom: 6 A,
Schutzart:  IP 00,
liefern, lagern, montieren und betriebsfertig anschließen.
Menge: 2,000 St

**01.01.01.48 Dämmerungsschalter, 1 Wechsler, inkl. Lichtfühler**
Dämmerungsschalter zur Montage auf DIN-Hutschiene. Inklusive externem Lichtsensor zur Wandmontage. Erfüllt Standards EN 60669-1; EN 60669-2-1; EN 60730-1. Mit LED-Signalisierung zum Sollwert und Kontaktstatus. Helligkeitswert einstellbar an Gerätefront. Mit Schaltverzögerung zum vermeiden unnötiger Schaltungen.

- Einschaltverzögerung 0 bis 2 min einstellbar,
- Helligkeitsmessbereich: 5 bis 500 Lux,

für Verteilereinbau, Schutzart IP 00, liefern, lagern,
montieren und betriebsfertig anschließen.
Menge: 2,000 St

**01.01.01.49 2 Kanal-Reiheneinbau Wochenzeitschaltuhr**
2 Kanal-Reiheneinbau Wochenzeitschaltuhr
Digitale Wochenzeitschaltuhr, Potenzialfreie Wechselkontakte zur zeitabhängigen Steuerung von Betriebsmitteln. Programmierung von Tages-, Wochen-, Ferien-, Impuls-, Zyklus- und Zufallsprogrammen mit bis zu 120 Speicherplätzen. Hohe Sicherheit durch plombierbare Klarsichtabdeckung und Zugriffsschutz über PIN-Code. LED-Last bis 500 W schaltbar. Hinterleuchtetes Display und automatische Umstellung von Sommerzeit/Winterzeit.
Liefern, lagern und betriebsfertig montieren sowie in Abstimmung mit Nutzer parametrieren.
Menge: 3,000 St

**01.01.01.50 Elektronisches multifunktionales Zeitrelais, 2 Wechsler**
Elektronisches multifunktionales Zeitrelais,
als Reiheneinbaugerät,
Zeitbereich:  0,05 s- 100h, Multifunktionsional: Anprech- oder Abfallverzögerung
Schaltkontakt:  2 Wechsler,
Bemessungsbetriebsspannung: 230 V AC, Bemessungssteuerspannung: 12 -240 V/AC/DC,
Bemessungsstrom:  5 A,
zur Montage auf Tragschiene, komplett liefern, lagern, montieren und betriebsfertig anschließen und einstellen.
Menge: 5,000 St

**01.01.01.51 Treppenlicht Zeitschalter, als Reiheneinbaugerät, Zeitbereich von 0,5-20 min**
Treppenlicht Zeitschalter, als Reiheneinbaugerät,
Zeitbereich von 0,5- 20 min stufenlos einstellbar, Multifunktionsgerät, nachschaltbar und Schaltstellungsanzeige sowie mit Vorwarnfunktion gem. DIN 18015-2, zur Montage auf Tragschiene, Bemessungsbetriebsspannung 230 V AC, Bemessungssteuerspannung 230 V AC, als
Schalter, mit 1 S, Bemessungsstrom 16 A,
liefern, lagern, montieren und betriebsfertig
anschließen und einstellen.
Menge: 1,000 St

**01.01.01.52 Installationsschütz 2-polig, Kat.AC1, 20 A 230 V AC**
Installationsschütz DIN EN 61095, als
Reiheneinbaugerät (Verteilereinbau), Maße DIN 43880, fingersicher DIN EN 50274, 2-polig/Schließer, zur Montage auf Tragschiene DIN EN 60715,

Bemessungsisolationsspannung: 500 V AC,
Gebrauchskategorie:  AC 1,
Bemessungsbetriebsstrom: 20 A,
Bemessungsbetriebsspannung: 230 V AC,
Bemessungsbetätigungsspannung: 230 V AC,
Schutzart:  IP 20,
mechanische Lebensdauer: 1 Mio Schaltspiele,
liefern, lagern, montieren und betriebsfertig anschließen.
Menge: 11,000 St

**01.01.01.53 Installationsschütz 4-polig, Kat.AC1, 40 A 230 V AC**
Installationsschütz DIN EN 61095, als
Reiheneinbaugerät (Verteilereinbau), Maße DIN 43880, fingersicher DIN EN 50274, 4-polig/Schließer, zur Montage auf Tragschiene DIN EN 60715,

Bemessungsisolationsspannung: 500 V AC,
Gebrauchskategorie:  AC 1,
Bemessungsbetriebsstrom: 40 A,
Bemessungsbetriebsspannung: 230 V AC,
Bemessungsbetätigungsspannung: 230 V AC,
Schutzart:  IP 00,
mechanische Lebensdauer: 1 Mio Schaltspiele,
liefern, lagern, montieren und betriebsfertig anschließen.
Menge: 3,000 St

**01.01.01.54 BUS-System Access Point**
BUS-System Access Point/ Systemzentrale für die Inbetriebnahme und Fernsteuerung. Versorgung über externes Netzteil.
Erlaubt die Ausführung von Astro- und Zeitprogrammen. Inbetriebnahme und Fernsteuerung erfolgt über Web-Interface oder App.
Programmierung über das Web-Interface des System Access Points. Einfache Inbetriebnahme durch WLAN Ad-hoc-Modus.
Anschluss an das Heimnetzwerk über WLAN Client-Modus oder per CAT-Kabel. Der Busanschluss erfolgt über die beiliegende Busklemme.
Für die Wandmontage geeignet. 2 x USB Ports für zukünftige Funktionserweiterungen.
2,4 GHz und 5 GHz WLAN 1 GHz Dual Core Prozessor 512 Mb Arbeitsspeicher
Inkl. Zubehör wie Montageplatte, -Steckernetzteil, Klemmen, Klein- und Befestigungsmaterial.
Liefern, lagern, montieren und betriebsfertig anschließen.

Es sind die BUS-Reiheneinbaugeräte eines Herstellers
im gesamten Leistungsverzeichnis einzusetzen!
Menge: 1,000 St

**01.01.01.55 Netzteil, REG**
Spannungsversorgung zur Erzeugung der notwendigen  Systemspannung von Systen Access Point/ Steuerzentrale.

Versorgungsspannung:  230V AC,
Frequenz:  50/60 Hz,
Ausgangsspannung gefiltert:  24V,
Bemessungsstrom:  2500 mA,
als Reiheneinbaugerät mit 4 PLE,
liefern, lagern, montieren und betriebsfertig anschließen.

Es sind die BUS-Reiheneinbaugeräte eines Herstellers
im gesamten Leistungsverzeichnis einzusetzen!
Menge: 1,000 St

**01.01.01.56 BUS-Spannungsversorgung, 640 mA**
BUS-Spannungsversorgung REG. Versorgt die drahtgebundenen Bus-Geräte über eine Twisted-Pair-Leitung. Spannungsversorgung mit integrierter Drossel. Schnelle Diagnose durch LED-Anzeige für Betriebsbereitschaft und Störung. Der Busanschluss erfolgt über die beiliegende Busklemme.

Spannungsbereich:  110...230V AC,
Frequenz:  50/60 Hz,
Ausgangsspannung gefiltert:  30V +1/- 2V,
Ausgangsstrom:  640 mA,
als Reiheneinbaugerät mit 4 PLE,
liefern, lagern, montieren und betriebsfertig anschließen.

Es sind die BUS-Reiheneinbaugeräte eines Herstellers
im gesamten Leistungsverzeichnis einzusetzen!
Menge: 1,000 St

**01.01.01.57 BUS-DALI-Gateway REG, 1-fach, 16 Teiln.**
BUS DALI-Gateway REG 1-fach zum Ansteuern von DALI Teilnehmern über BUS-Steuerung. Ein DALI Ausgang für max. 16 DALI Teilnehmer. Unterstützt die Ansteuerung von DT6 (Standard DALI Befehle nach ENb62386-102) und DT8 (Farbtemperatur Tc & RGB(W) nach EN 62386-209) Integrierte DALI Spannungsversorgung für die DALI Teilnehmer. Die Ansteuerung kann pro DALI Teilnehmer, oder über Gruppen und Szenen erfolgen. Treppenlicht-, Sperren- und Zwangsführungsfunktion stehen zur Verfügung.
Für den Single-Master-Betrieb. Die Inbetriebnahme wird ausschließlich über die Benutzeroberfläche durchgeführt. Die DALI Adressierung erfolgt automatisch.

Ausgang: 1 DALI-Ausgang für max. 16 DALI Teilnehmer
Betriebsspannung:
- 100 - 240 V AC, 50/60 Hz
- 110 - 240 V DC,
Verlustleistung Gerät:  2,0W.
Anschlüsse:
Busanschlussklemme  0,6 - 0,8 mm (schraubenlos),
Kombikopfschraubklemme  0,5...4 mm² feindrähtig,
  0,5...4 mm² eindrähtig.
Schutzart:  IP 20,
Umgebungstemperatur:  -5°C...+45°C,
Einbaulage:  beliebig,
Breite:  4 TE,
liefern, lagern, montieren und betriebsfertig anschließen.

Es sind die BUS-Reiheneinbaugeräte eines Herstellers
im gesamten Leistungsverzeichnis einzusetzen!
Menge: 1,000 St

**01.01.01.58 Jalousie-/Rollladenaktor, 4-fach, 230 V AC, REG**
Jalousieaktor 4-fach für BUS-Steuerung.
Mit potenzialfreien Kontakten zum Schalten elektrischer 230V-Antrieben.

Busanschluss:  Busanschlussklemme, schraubenlos,
Stromversorgung  21 ... 31 V DC,
Verlustleitung:  1,5 W,
Nennspannung:  230 V AC, 50/60 Hz,
Nennstrom je Ausgang:  6 A,
Maximale Last je Ausgang:  1380 W,
Anschluss:
Kombikopf-Schraubklemmen  0,75 ... 4 mm² feindrahtig,
  0,75 ... 4 mm² eindrahtig,
Schutzart:  IP 20,
Umgebungstemperatur:  -5°C...+45°C,
Breite:  4 TE.
liefern, lagern, montieren und betriebsfertig anschließen.

Es sind die BUS-Reiheneinbaugeräte eines Herstellers
im gesamten Leistungsverzeichnis einzusetzen!
Menge: 3,000 St

**01.01.01.59 Isolierstoffgehäuse, Schutzart IP 54, blitzstromgeprüft**
Isolierstoffgehäuse, Schutzart IP 54, blitzstromgeprüft, mit Klarsichtdeckel, plombierbar mit Kabeleinführung bis
4x70 mm² und 1x50 mm², bestückt mit beschriebenen Blitzschutzableitern, einschl. Klemmen und Innenverdrahtung für TT-Netz, inkl. Klein- und Befestigungsmaterial liefern, lagern, montieren und betriebsfertig anschließen.
Menge: 1,000 St

##### 01.01.02 Kabelträgersysteme

**01.01.02.1 Leitungsführungskanal 20 x 20**
Leitungsführungskanal aus Hart-PVC mit Ober- und
Unterteil, Endplatte, Innenwinkel, Außenwinkel,
Flachwinkel, T-Stücke, Verbindungsstücke, einschl.
systemeigenen Zubehör, mit Kabelhalteklammern, mit
Bodenlochung, mit Auschnitten in Kanalrücken oder -
Seite, inkl. aller Schneidarbeiten, mit Klein- und
Befestigungsmaterial, in Teillängen liefern, lagern
und betriebsfertig an Decke oder Wand montieren.
Farbe: reinweiß

Leitungsführungskanal mit Ober- und Unterteil mit
Trennsteg Nenngröße 20 x 20 mm
Menge: 12,000 m

**01.01.02.2 Leitungsführungskanal 40 x 60 mit Trennsteg**
Leitungsführungskanal aus Hart-PVC mit Ober- und
Unterteil, Endplatte, Innenwinkel, Außenwinkel,
Flachwinkel, T-Stücke, Verbindungsstücke, einschl.
systemeigenen Zubehör, mit Kabelhalteklammern, mit
Bodenlochung, mit Auschnitten in Kanalrücken oder -
Seite, inkl. aller Schneidarbeiten, mit Klein- und
Befestigungsmaterial, in Teillängen liefern, lagern
und betriebsfertig an Decke oder Wand montieren.
Farbe: reinweiß

Leitungsführungskanal mit Ober- und Unterteil mit
Trennsteg Nenngröße 40 x 60 mm
Menge: 4,000 m

**01.01.02.3 Leitungsführungskanal 60x130 mit Trennsteg**
Leitungsführungskanal aus Hart-PVC mit Ober- und
Unterteil, Endplatte, Innenwinkel, Außenwinkel,
Flachwinkel, T-Stücke, Verbindungsstücke, einschl.
systemeigenen Zubehör, mit Kabelhalteklammern, mit
Bodenlochung, mit Auschnitten in Kanalrücken oder -
Seite, inkl. aller Schneidarbeiten, mit Klein- und
Befestigungsmaterial, in Teillängen liefern, lagern
und betriebsfertig an Decke oder Wand montieren.
Farbe: reinweiß

Leitungsführungskanal mit Ober- und Unterteil mit Trennsteg Nenngröße 60 x 130 mm,
Menge: 4,000 m

**01.01.02.4 Leitungsführungskanal 60x170 mit Trennsteg**
Leitungsführungskanal aus Hart-PVC mit Ober- und
Unterteil, Endplatte, Innenwinkel, Außenwinkel,
Flachwinkel, T-Stücke, Verbindungsstücke, einschl.
systemeigenen Zubehör, mit Kabelhalteklammern, mit
Bodenlochung, mit Auschnitten in Kanalrücken oder -
Seite, inkl. aller Schneidarbeiten, mit Klein- und
Befestigungsmaterial, in Teillängen liefern, lagern
und betriebsfertig an Decke oder Wand montieren.
Farbe: reinweiß

Leitungsführungskanal mit Ober- und Unterteil mit Trennsteg Nenngröße 60 x 170 mm,
Menge: 5,000 m

**01.01.02.5 Brüstungskanal 70 x 130, Stbl**
Brüstungskanal nach DIN EN 50081-1,
Material: Stahl
Farbe: RAL 9010 reinweiß
bestehend aus Ober- und Unterteil, mit Bodenlochung zur direkten Montage, kompl. mit allem erforderlichen systemeigenen Zubehör, wie Kanaldeckel, Toleranzbügel, Kupplungen, Stoßstellenabdeckung, Ausschnitte im Kanalrücken und Deckel, mit Trennsteg, inkl. Klein- und Befestigungsmaterial, in Teillängen liefern, lagern und an Möbel, Mauerwerks- oder Betonwand montieren. Potenzialausgleich herstellen. Schnittkanten sind nach zu lackieren.

Brüstungskanal 70 x 130 mm
Menge: 477,000 m

**01.01.02.6 Endstück Brüstungskanal 70 x 130**
Endstück Brüstungskanal 70 x 130,
Material: Stahl
Farbe: RAL 9010 reinweiß
liefern, lagern und montieren.
Menge: 23,000 St

**01.01.02.7 Wandanschlussblende Brüstungskanal 70 x 130**
Wandanschlussblende Brüstungskanal 70 x 130
Werstoff: Stahl
Farbe: RAL 9010, reinweiß
liefern, lagern und montieren.
Menge: 196,000 St

**01.01.02.8 Brandschutzkanal EI30 /90 Innenmaß mind. 38x38 mm**
Installationskanal aus Metall mit intumeszierendem Brandschutzgewebe zur brandsicheren Verlegung von Kabeln. Klassifiziert als Installationskanal EI30, EI60 und EI90 gemäß EN 13501-2, geprüft nach EN 1366-5. Der Kanal verhindert über den klassifizierten Zeitraum die Brandweiterleitung und schützt vor den Auswirkungen eines Kabelbrandes.
Geeignet für die direkte Wand- und Deckenmontage, Montage unterhalb von Systemböden und auf Tragsystemen. Werkzeuglose Stoßstellenmontage mit Stoßstellenverbinder. Versetzte Deckelmontage für durchgängigen Potentialausgleich der gesamten Kanalstrecke.

Feuerwiderstandsklasse: 30 min
Anzahl der beflammbaren Seiten: 4
Innenhöhe: mind. 38 mm
Innenbreite: mind. 38 mm
Oberfläche: bandverzinkt

kompl. mit allem erforderlichen systemeigenen Zubehör, wie Verbinder, Verbindungsstücke, Trennsteg (TS), Kanalklammern, Stoßstellenverbindern, inkl. aller Schneidarbeiten, mit Klein und Befestigungsmaterial, in Teillängen liefern, lagern und betriebsfertig an Decke oder Wand montieren. Befestigung mit nicht brennbaren Material an Holzbalkendecke. Schnittstellen mit Korrosionsschutz behandeln.
Menge: 12,000 m

**01.01.02.9 Brandschutzkanal EI30 /90 Innenmaß mind. 74x94 mm**
Installationskanal aus Metall mit intumeszierendem Brandschutzgewebe zur brandsicheren Verlegung von Kabeln. Klassifiziert als Installationskanal EI30, EI60 und EI90 gemäß EN 13501-2, geprüft nach EN 1366-5. Der Kanal verhindert über den klassifizierten Zeitraum die Brandweiterleitung und schützt vor den Auswirkungen eines Kabelbrandes.
Geeignet für die direkte Wand- und Deckenmontage, Montage unterhalb von Systemböden und auf Tragsystemen. Werkzeuglose Stoßstellenmontage mit Stoßstellenverbinder. Versetzte Deckelmontage für durchgängigen Potentialausgleich der gesamten Kanalstrecke.

Feuerwiderstandsklasse: 30 min
Anzahl der beflammbaren Seiten: 4
Innenhöhe: mind. 74 mm
Innenbreite: mind. 94 mm
Oberfläche: bandverzinkt

kompl. mit allem erforderlichen systemeigenen Zubehör, wie Verbinder, Verbindungsstücke, Trennsteg (TS), Kanalklammern, Stoßstellenverbindern, inkl. aller Schneidarbeiten, mit Klein und Befestigungsmaterial, in Teillängen liefern, lagern und betriebsfertig an Decke oder Wand montieren. Befestigung mit nicht brennbaren Material an Holzbalkendecke. Schnittstellen mit Korrosionsschutz behandeln.
Menge: 34,000 m

**01.01.02.10 Brandschutzkanal I90/E30, Innenmaß mind. 110x50 mm**
Brandschutzkanal aus wasser- und frostbeständigen Glasfaserleichtbeton der Baustoffklasse A1 gemäß EN 13501-1 zur brandsicheren Verlegung von Kabeln in Flucht- und Rettungswegen und zum Funktionserhalt sicherheitsrelevanter Anlagen. Klassifizierung I90 als I-Kanal gemäß DIN 4102 Teil 11 und Klassifizierung E30 als E-Kanal gemäß DIN 4102 Teil 12.
Montage des Kanals auf Wandauslegern oder als Deckenmontage mit Hängestielen und Auslegern bzw. auf einem mit Gewindestangen abgehängten U-Querprofil.
Brandschutzkanal mit Deckel und vormontierten Verbindungsbeschlägen, Verbindungsschrauben und Dichtungsstreifen.

Feuerwiderstandsklasse E-Funktionserhalt: 30 min
Feuerwiderstandsklasse I-Installationskanal : 90 min
Anzahl der beflammbaren Seiten: 4
Innenhöhe: mind. 50 mm
Innenbreite: mind.110 mm

kompl. mit allem erforderlichen systemeigenen Zubehör, wie Verbinder, Verbindungsstücke, Trennsteg (TS), Kanalklammern, Stoßstellenverbindern, inkl. aller Schneidarbeiten, mit Klein und Befestigungsmaterial, in Teillängen liefern, lagern und betriebsfertig an Decke oder Wand montieren. Befestigung mit nicht brennbaren Material an Holzbalkendecke.
Menge: 2,500 m

**01.01.02.11 Kunststoff-Panzerrohr starr EN 16**
Kunststoff-Panzerrohr aus PVC-U, starr, DIN EN 61386-1,
DIN EN 61386-21, Klassifizierung 3321, einschl. Muffen, Bögen. In Teillängen, einschl. Klein- und Befestigungsmaterial, liefern, lagern und mit Abstandsschellen,
max. Schellenabstand = 25-facher Rohrdurchmesser, verlegen. (Verlegeart AS)

Kunststoff-Panzerrohr starr, Nenngröße EN 16
Menge: 15,000 m

**01.01.02.12 Kunststoff-Panzerrohr starr EN 20**
Kunststoff-Panzerrohr aus PVC-U, starr, DIN EN 61386-1,
DIN EN 61386-21, Klassifizierung 3321, einschl. Muffen, Bögen. In Teillängen, einschl. Klein- und Befestigungsmaterial, liefern, lagern und mit Abstandsschellen,
max. Schellenabstand = 25-facher Rohrdurchmesser, verlegen.  (Verlegeart AS)

Kunststoff-Panzerrohr starr, Nenngröße EN 20
Menge: 140,000 m

**01.01.02.13 Kunststoff-Panzerrohr starr EN 25**
Kunststoff-Panzerrohr aus PVC-U, starr, DIN EN 61386-1,
DIN EN 61386-21, Klassifizierung 3321, einschl. Muffen, Bögen. In Teillängen, einschl. Klein- und Befestigungsmaterial, liefern, lagern und mit Abstandsschellen,
max. Schellenabstand = 25-facher Rohrdurchmesser, verlegen. (Verlegeart AS)

Kunststoff-Panzerrohr starr, Nenngröße EN 25
Menge: 75,000 m

**01.01.02.14 Kunststoff-Panzerrohr starr EN 32**
Kunststoff-Panzerrohr aus PVC-U, starr, DIN EN 61386-1,
DIN EN 61386-21, Klassifizierung 3321, einschl. Muffen, Bögen. In Teillängen, einschl. Klein- und Befestigungsmaterial, liefern, lagern und mit Abstandsschellen,
max. Schellenabstand = 25-facher Rohrdurchmesser, verlegen. (Verlegeart AS)

Kunststoff-Panzerrohr starr, Nenngröße EN 32
Menge: 15,000 m

**01.01.02.15 Kunststoff-Panzerrohr flexibel EN 20, UP**
Kunststoff-Panzerrohr biegsam aus PVC-U/PVC-P, DIN
EN 61836-1, DIN EN 61386-22, Mindesdruckfestigkeit 320 N, in Teillängen liefern, lagern und Unter-Putz (UP) verlegen, Fräsen der Schlitze mit Maschine und Staubsauger oder Stemmen in 95% Putz- Ziegel-Fachwerk Mauerwerk und 5% in Sandstein/ Naturstein, Inkl. Fotodokumentation. Der anfallende Schutt ist  ordnungsgemäß zu entsorgen (AVV 170701)
Inkl. Klein- und Befestigungsmaterial. (Verlegeart: UP)

Die verdeckte Leitungsführung ist anhand von Fotos zu
dokumentieren und auf Datenträger den
Revisionsunterlagen beizufügen.
Dazu zählen:
- Unterputz Installationen vor Verschluss,
- Installation in Zwischendecken,
- Installation in Vorwänden.

Kunststoff-Panzerrohr flexibel, Nenngröße EN 20
Menge: 36,000 m

**01.01.02.16 Kunststoff-Panzerrohr flexibel EN 25, UP**
Kunststoff-Panzerrohr biegsam aus PVC-U/PVC-P, DIN
EN 61836-1, DIN EN 61386-22, Mindesdruckfestigkeit 320 N, in Teillängen liefern, lagern und Unter-Putz (UP) verlegen, Fräsen der Schlitze mit Maschine und Staubsauger oder Stemmen in 95% Putz- Ziegel-Fachwerk Mauerwerk und 5% in Sandstein/ Naturstein, Inkl. Fotodokumentation. Der anfallende Schutt ist  ordnungsgemäß zu entsorgen (AVV170701).
Inkl. Klein- und Befestigungsmaterial. (Verlegeart: UP)

Die verdeckte Leitungsführung ist anhand von Fotos zu
dokumentieren und auf Datenträger den
Revisionsunterlagen beizufügen.
Dazu zählen:
- Unterputz Installationen vor Verschluss,
- Installation in Zwischendecken,
- Installation in Vorwänden.

Kunststoff-Panzerrohr flexibel, Nenngröße EN 25
Menge: 58,000 m

**01.01.02.17 Kabelrinne, Breite 100 mm, Seitenhöhe 60 mm**
Kabelrinne, Breite 100 mm, Seitenhöhe 60 mm
Kabelrinne aus gelochtem Stahlblech, Blechstärke
0,75mm, verzinkt nach DIN 61537, zugelassen zur
Standardverlegung E30, kompl. mit allem erforderlichen
systemeigenen Zubehör, wie Verbinder, Gelenkstücken,
Kantenschutz, Kennzeichnung, Klein- und Befestigungsmaterial, in Teillängen liefern, lagern und befestigen, Potentialausgleich herstellen.
Menge: 197,000 m

**01.01.02.18 Kabelrinne, Breite 200 mm, Seitenhöhe 60 mm**
Kabelrinne, Breite 200 mm, Seitenhöhe 60 mm

Kabelrinne aus gelochtem Stahlblech, Blechstärke
0,75mm, verzinkt nach DIN 61537, zugelassen zur
Standardverlegung E30, kompl. mit allem erforderlichen
systemeigenen Zubehör, wie Verbinder, Gelenkstücken,
Kantenschutz, Kennzeichnung, Klein- und Befestigungsmaterial, in Teillängen liefern, lagern und befestigen, Potentialausgleich herstellen.
Menge: 203,000 m

**01.01.02.19 Kabelrinne, Breite 300 mm, Seitenhöhe 60 mm**
Kabelrinne, Breite 300 mm, Seitenhöhe 60 mm

Kabelrinne aus gelochtem Stahlblech, Blechstärke
0,75mm, verzinkt nach DIN 61537, zugelassen zur
Standardverlegung E30, kompl. mit allem erforderlichen
systemeigenen Zubehör, wie Verbinder, Gelenkstücken,
Kantenschutz, Kennzeichnung, Klein- und Befestigungsmaterial, in Teillängen liefern, lagern und befestigen, Potentialausgleich herstellen.
Menge: 48,000 m

**01.01.02.20 Kabelrinne, Breite 400 mm, Seitenhöhe 60 mm**
Kabelrinne, Breite 400 mm, Seitenhöhe 60 mm

Kabelrinne aus gelochtem Stahlblech, Blechstärke
0,75mm, verzinkt nach DIN 61537, zugelassen zur
Standardverlegung E30, kompl. mit allem erforderlichen
systemeigenen Zubehör, wie Verbinder, Gelenkstücken,
Kantenschutz, Kennzeichnung, Klein- und Befestigungsmaterial, in Teillängen liefern, lagern und befestigen, Potentialausgleich herstellen.
Menge: 8,000 m

**01.01.02.21 Trennsteg für Kabelrinne Höhe 60 mm**
Trennsteg für Kabelrinne Höhe 60 mm, zur Trennung von Kabeln und Leitungen mit unterschiedlichen Spannungen oder Funktionen. Ausführung verzinkt nach DIN 61537, zugelassen zur Standardverlegung E30, kompl. mit allem erforderlichen systemeigenen Zubehör wie Kantenschutz usw., inkl. Klein- und Befestigungsmaterial, in Teillängen liefern, lagern und auf Kabelrinnen oder Steigleitern befestigen, Potentialausgleich herstellen.
Menge: 312,000 m

**01.01.02.22 Kabelrinnen-Formteil Breite 100/60 mm**
Kabelrinnen-Formteil Breite 100 mm, Seitenhöhe 60 mm

zugelassen zur Standardverlegung E30 Systemgebundenes Kabelrinnen-Formteil, wie Reduzierstück, Bogen, Kreuzung, T-Abgang, Anbaustück, Reduzierverbinder aus gelochtem Stahlblech, verzinkt nach DIN EN 10147, inkl. Klein- und Befestigungsmaterial, liefern, lagern und im Trassenverlauf befestigen, Potentialausgleich herstellen.
Menge: 13,000 St

**01.01.02.23 Kabelrinnen-Formteil Breite 200/60 mm**
Kabelrinnen-Formteil Breite 200 mm, Seitenhöhe 60 mm

zugelassen zur Standardverlegung E30 Systemgebundenes Kabelrinnen-Formteil, wie Reduzierstück, Bogen, Kreuzung, T-Abgang, Anbaustück, Reduzierverbinder aus gelochtem Stahlblech, verzinkt nach DIN EN 10147, inkl. Klein- und Befestigungsmaterial, liefern, lagern und im Trassenverlauf befestigen, Potentialausgleich herstellen.
Menge: 29,000 St

**01.01.02.24 Kabelrinnen-Formteil Breite 300/60 mm**
Kabelrinnen-Formteil Breite 300 mm, Seitenhöhe 60 mm

zugelassen zur Standardverlegung E30
Systemgebundenes Kabelrinnen-Formteil, wie Reduzierstück, Bogen, Kreuzung, T-Abgang, Anbaustück, Reduzierverbinder aus gelochtem Stahlblech, verzinkt nach DIN EN 10147, inkl. Klein- und Befestigungsmaterial, liefern, lagern und im Trassenverlauf befestigen, Potentialausgleich herstellen.
Menge: 8,000 St

**01.01.02.25 Kabelrinnen-Formteil Breite 400/ 60 mm**
Kabelrinnen-Formteil Breite 400 mm, Seitenhöhe 60 mm

zugelassen zur Standardverlegung E30
Systemgebundenes Kabelrinnen-Formteil, wie Reduzierstück, Bogen, Kreuzung, T-Abgang, Anbaustück, Reduzierverbinder aus gelochtem Stahlblech, verzinkt nach DIN EN 10147, inkl. Klein- und Befestigungsmaterial, liefern, lagern und im Trassenverlauf befestigen, Potentialausgleich herstellen.
Menge: 2,000 St

**01.01.02.26 Ausleger, Länge 110 mm**
Ausleger, Länge 110 mm, Belastung 1,5 kN, einschl. Zubehör, Klein- und Befestigungsmaterial liefern, lagern und an Wand oder Deckenstiel montieren.
Menge: 90,000 St

**01.01.02.27 Ausleger, Länge 210 mm**
Ausleger, Länge 210 mm, Belastung 1,5 kN, einschl. Zubehör, Klein- und Befestigungsmaterial liefern, lagern und an Wand oder Deckenstiel montieren.
Menge: 3,000 St

**01.01.02.28 Ausleger, Länge 310 mm**
Ausleger, Länge 310 mm, Belastung 1,5 kN, einschl. Zubehör, Klein- und Befestigungsmaterial liefern, lagern und an Wand oder Deckenstiel montieren.
Menge: 5,000 St

**01.01.02.29 Ausleger, Länge 410 mm**
Ausleger, Länge 410 mm, Belastung 1,5 kN, einschl. Zubehör, Klein- und Befestigungsmaterial liefern, lagern und an Wand oder Deckenstiel montieren.
Menge: 8,000 St

**01.01.02.30 Stiel, Länge bis 400 mm an Decke**
Systemgebundener Stiel aus U-Stahl, mit angeschweißter
Kopfplatte, verzinkt nach DIN 50 976, inkl. Zubehör, wie Endkappen, Klein- und Befestigungsmaterial, liefern, lagern und montieren sowie bei Bedarf kürzen.
Montage erfolgt an Holzbalkendecke sowie Massivdecken.

Länge 400 mm
Menge: 54,000 St

**01.01.02.31 Tragkonstruktion auf Fußboden, B200, H 15**
Tragkonstruktion auf Fußboden für Montagehöhe 15 cm, für Kabelbahn Breite 200 mm aus Stahl, verzinkt nach DIN 50 976, inkl. Zubehör, wie Endkappen, Klein- und Befestigungsmaterial, liefern, lagern und auf Holzfußboden montieren.
Menge: 22,000 St

**01.01.02.32 Abhängung E30 für Kabelrinne, Breite 100 mm**
Abhängung für Kabelrinne die für die
Verlegeart Funktionserhalt E30 nach DIN 4102-12
zugelassen ist, mit systemgebundenen
Befestigungsteilen, für Deckenabhängung bis 400 mm,
einschl. allem erforderlichen Zubehör wie Deckenstiel, Kopfplatte, Ausleger, Kennzeichnung, Deckenbefestigung, Befestigungs- und potentialausgleichende Verbindungsteile liefern, lagern und montieren.

Montage erfolgt an Holzbalkendecke

Abhängung E30 für Kabelrinne, Breite 100 mm

Hinweis:
Bauteile zur Leitungsverlegung in Funktionserhalt wie Kabelträger, Befestigungen und Schellen müssen zur Verlegung der entsprechenden Kabel und Leitungen zertifiziert sein. Es sind Kabelträger für Standardverlegeart zu verwenden. Die Schellen müssen für Bündelverlegung zugelassen sein. Alle Zertifikate sind der Bauleitung vor der Ausführung zu übergeben.
Die Trassen mit Funktionserhalt sind zu kennzeichnen.
Menge: 40,000 St

**01.01.02.33 Abhängung E30 für Kabelrinne, Breite 300 mm**
Abhängung für eine  Kabelrinne die für die
Standardverlegeart E30 nach DIN 4102
zugelassen ist, mit systemgebundenen
Befestigungsteilen, für Deckenabhängung bis 400 mm,
einschl. Deckenstiel, Kopfplatte schwenkbar, Ausleger,  2. Abhängung, Deckendübel, Befestigungs- und potentialausgleichende Verbindungsteile liefern, lagern und montieren.

Abhängung E30 für Kabelrinne, Breite 300 mm

Hinweis:
Bauteile zur Leitungsverlegung in Funktionserhalt wie Kabelträger, Befestigungen und Schellen müssen zur Verlegung der entsprechenden Kabel und Leitungen zertifiziert sein. Es sind Kabelträger für Standardverlegeart zu verwenden. Die Schellen müssen für Bündelverlegung zugelassen sein. Alle Zertifikate sind der Bauleitung vor der Ausführung zu übergeben.
Die Trassen mit Funktionserhalt sind zu kennzeichnen.

Die Befestigung erfolgt an einer geputzten Holzdecke oder Betondecke. Es sind zugelassene Befestigungen zu verwenden.
Menge: 4,000 St

**01.01.02.34 Abhängung E30 für Kabelrinne, Breite 400 mm**
Abhängung für eine  Kabelrinne die für die
Standardverlegeart E30 nach DIN 4102
zugelassen ist, mit systemgebundenen
Befestigungsteilen, für Deckenabhängung bis 400 mm,
einschl. Deckenstiel, Kopfplatte schwenkbar, Ausleger,  2. Abhängung, Deckendübel, Befestigungs- und potentialausgleichende Verbindungsteile liefern, lagern und montieren.

Abhängung E30 für Kabelrinne, Breite 400 mm

Hinweis:
Bauteile zur Leitungsverlegung in Funktionserhalt wie Kabelträger, Befestigungen und Schellen müssen zur Verlegung der entsprechenden Kabel und Leitungen zertifiziert sein. Es sind Kabelträger für Standardverlegeart zu verwenden. Die Schellen müssen für Bündelverlegung zugelassen sein. Alle Zertifikate sind der Bauleitung vor der Ausführung zu übergeben.
Die Trassen mit Funktionserhalt sind zu kennzeichnen.

Die Befestigung erfolgt an einer geputzten Holzdecke oder Betondecke. Es sind zugelassene Befestigungen zu verwenden.
Menge: 5,000 St

**01.01.02.35 Wand- und Deckenbügel 145 mm**
Wand- und Deckenbügel für geringen Deckenabstand, Deckenabstand 175 mm, Werkstoff: Stahl, F in KN Wand 1,4 kN und Decke 1,3 kN, bandverzinkt, Breite 145 mm, für Kabel-/Gitterrinnen in der Breite 100 mm und max. Seitenhöhe von 60 mm. Befestigung an Wand oder Decke. Inkl. Klein- und Befestigungsmaterial liefern, lagern und befestigen.
Menge: 26,000 St

**01.01.02.36 Wand- und Deckenbügel 245 mm**
Wand- und Deckenbügel für geringen Deckenabstand, Deckenabstand 175 mm, Werkstoff: Stahl, F in KN Wand 0,87 kN und Decke 0,8 kN, bandverzinkt, Breite 245 mm, für Kabel-/Gitterrinnen in der Breite 200 mm und max. Seitenhöhe von 60 mm. Befestigung an Wand oder Decke. Inkl. Klein- und Befestigungsmaterial liefern, lagern und befestigen.
Menge: 159,000 St

**01.01.02.37 Wand- und Deckenbügel 345 mm**
Wand- und Deckenbügel für geringen Deckenabstand, Deckenabstand 175 mm, Werkstoff: Stahl, F in KN Wand 0,55 kN und Decke 0,5 kN, bandverzinkt, Breite 345 mm, für Kabel-/Gitterrinnen in der Breite 300 mm und max. Seitenhöhe von 60 mm. Befestigung an Wand oder Decke. Inkl. Klein- und Befestigungsmaterial liefern, lagern und befestigen.
Menge: 37,000 St

**01.01.02.38 Steigleiter Nennbreite 100 mm, E30**
Steigleiter leicht verzinkt, Seitenhöhe 60 mm,
Normtragkonstruktion gemäß DIN 4102 Teil 12 für E30
zugelassen, Wandbefestigung, kompl. mit allem
erforderlichen systemeigenen Zubehör, Klein- und
Befestigungsmaterial, Befestigung mit zugelassenen Dübeln, einschl. Verbinder, Kantenschutz usw., in Teillängen liefern, lagern und befestiegen.

Steigleiter Nennbreite 100 mm, E30

Hinweis:
Bauteile zur Leitungsverlegung in Funktionserhalt wie Kabelträger, Befestigungen und Schellen müssen zur Verlegung der entsprechenden Kabel und Leitungen zertifiziert sein. Es sind Kabelträger für Standardverlegeart zu verwenden. Die Schellen müssen für Bündelverlegung zugelassen sein. Alle Zertifikate sind der Bauleitung vor der Ausführung zu übergeben.
Die Trassen mit Funktionserhalt sind zu kennzeichnen.
Menge: 24,000 m

**01.01.02.39 Steigleiter Nennbreite 200 mm, E30**
Steigleiter leicht verzinkt, Seitenhöhe 60 mm,
Normtragkonstruktion gemäß DIN 4102 Teil 12 für E30
zugelassen, Wandbefestigung, kompl. mit allem
erforderlichen systemeigenen Zubehör, Klein- und
Befestigungsmaterial, Befestigung mit zugelassenen Dübeln, einschl. Verbinder, Kantenschutz usw., in Teillängen liefern, lagern und befestiegen.

Steigleiter Nennbreite 200 mm, E30

Hinweis:
Bauteile zur Leitungsverlegung in Funktionserhalt wie Kabelträger, Befestigungen und Schellen müssen zur Verlegung der entsprechenden Kabel und Leitungen zertifiziert sein. Es sind Kabelträger für Standardverlegeart zu verwenden. Die Schellen müssen für Bündelverlegung zugelassen sein. Alle Zertifikate sind der Bauleitung vor der Ausführung zu übergeben.
Die Trassen mit Funktionserhalt sind zu kennzeichnen.
Menge: 21,000 m

**01.01.02.40 Steigleiter Nennbreite 300 mm, E30**
Steigleiter leicht verzinkt, Seitenhöhe 60 mm,
Normtragkonstruktion gemäß DIN 4102 Teil 12 für E30
zugelassen, Wandbefestigung, kompl. mit allem
erforderlichen systemeigenen Zubehör, Klein- und
Befestigungsmaterial, Befestigung mit zugelassenen Dübeln, einschl. Verbinder, Kantenschutz usw., in Teillängen liefern, lagern und befestiegen.

Steigleiter Nennbreite 300 mm, E30

Hinweis:
Bauteile zur Leitungsverlegung in Funktionserhalt wie Kabelträger, Befestigungen und Schellen müssen zur Verlegung der entsprechenden Kabel und Leitungen zertifiziert sein. Es sind Kabelträger für Standardverlegeart zu verwenden. Die Schellen müssen für Bündelverlegung zugelassen sein. Alle Zertifikate sind der Bauleitung vor der Ausführung zu übergeben.
Die Trassen mit Funktionserhalt sind zu kennzeichnen.
Menge: 9,000 m

**01.01.02.41 Steigleiter Nennbreite 400 mm, E30**
Steigleiter leicht verzinkt, Seitenhöhe 60 mm,
Normtragkonstruktion gemäß DIN 4102 Teil 12 für E30
zugelassen, Wandbefestigung, kompl. mit allem
erforderlichen systemeigenen Zubehör, Klein- und
Befestigungsmaterial, Befestigung mit zugelassenen Dübeln, einschl. Verbinder, Kantenschutz usw., in Teillängen liefern, lagern und befestiegen.

Steigleiter Nennbreite 400 mm, E30

Hinweis:
Bauteile zur Leitungsverlegung in Funktionserhalt wie Kabelträger, Befestigungen und Schellen müssen zur Verlegung der entsprechenden Kabel und Leitungen zertifiziert sein. Es sind Kabelträger für Standardverlegeart zu verwenden. Die Schellen müssen für Bündelverlegung zugelassen sein. Alle Zertifikate sind der Bauleitung vor der Ausführung zu übergeben.
Die Trassen mit Funktionserhalt sind zu kennzeichnen.
Menge: 14,000 m

**01.01.02.42 Steigleiter Nennbreite 100 mm**
Steigleiter leicht verzinkt, Seitenhöhe 60 mm,
mit Wandbefestigung, kompl. mit allem
erforderlichen systemeigenen Zubehör, Klein- und
Befestigungsmaterial, einschl. Verbinder, Kantenschutz usw., in Teillängen liefern, lagern und befestiegen.

Steigleiter Nennbreite 100 mm,
Menge: 9,000 m

**01.01.02.43 Steigleiter Nennbreite 200 mm**
Steigleiter leicht verzinkt, Seitenhöhe 60 mm,
mit Wandbefestigung, kompl. mit allem
erforderlichen systemeigenen Zubehör, Klein- und
Befestigungsmaterial, einschl. Verbinder, Kantenschutz usw., in Teillängen liefern, lagern und befestiegen.

Steigleiter Nennbreite 200 mm,
Menge: 7,000 m

**01.01.02.44 Steigleiter Nennbreite 300 mm**
Steigleiter leicht verzinkt, Seitenhöhe 60 mm,
mit Wandbefestigung, kompl. mit allem
erforderlichen systemeigenen Zubehör, Klein- und
Befestigungsmaterial, einschl. Verbinder, Kantenschutz usw., in Teillängen liefern, lagern und befestiegen.

Steigleiter Nennbreite 300 mm,
Menge: 15,000 m

**01.01.02.45 Steigleiter Nennbreite 400 mm**
Steigleiter leicht verzinkt, Seitenhöhe 60 mm,
mit Wandbefestigung, kompl. mit allem
erforderlichen systemeigenen Zubehör, Klein- und
Befestigungsmaterial, einschl. Verbinder, Kantenschutz usw., in Teillängen liefern, lagern und befestiegen.

Steigleiter Nennbreite 400 mm,
Menge: 11,000 m

**01.01.02.46 C-Profilschiene Nennbreite 150 mm**
C-Profilschiene Nennbreite 150 mm gelocht, feuerverzinkt, kompl. mit allem erforderlichen systemeigenen Zubehör, inkl. Klein- und Befestigungsmaterial liefern, lagern und befestigen.
Menge: 17,000 St

**01.01.02.47 C-Profilschiene Nennbreite 500 mm**
C-Profilschiene Nennbreite 500 mm gelocht, feuerverzinkt, kompl. mit allem erforderlichen systemeigenen Zubehör, inkl. Klein- und Befestigungsmaterial liefern, lagern und befestigen.
Menge: 9,000 St

**01.01.02.48 C-Profilschiene Nennbreite 600 mm**
C-Profilschiene Nennbreite 600 mm gelocht, feuerverzinkt, kompl. mit allem erforderlichen systemeigenen Zubehör, inkl. Klein- und Befestigungsmaterial liefern, lagern und befestigen.
Menge: 33,000 St

**01.01.02.49 C-Profilschiene Nennbreite 800 mm**
C-Profilschiene Nennbreite 800 mm gelocht, feuerverzinkt, kompl. mit allem erforderlichen systemeigenen Zubehör, inkl. Klein- und Befestigungsmaterial liefern, lagern und befestigen.
Menge: 9,000 St

**01.01.02.50 C-Profilschiene Nennbreite 1000 mm**
C-Profilschiene Nennbreite 1000 mm gelocht, feuerverzinkt, kompl. mit allem erforderlichen systemeigenen Zubehör, inkl. Klein- und Befestigungsmaterial liefern, lagern und befestigen.
Menge: 23,000 St

**01.01.02.51 Montageschiene für Sonderkonstruktionen**
Montageschiene für Sonderkonstruktionen
Schwere C-Profilschiene zur individuellen Installation von Tragekonstruktionen für z.B. Kabelrinnen oder als Konsole für Schaltschränke. Auch verwendbar zur Kabelverlegung, in Verbindung mit Bügelschellen mit U-Fuß.
Material:  Stahl
Oberfläche:  bandverzinkt, DIN EN 10346, FS
Abmessung BxH:  41x41 mm
Materialstärke:  2,5 mm
Schlitzweite:  22 mm
inkl. Klein- und Befestigungsmaterial, in Teillängen liefern, lagern und montieren.
Menge: 21,000 m

**01.01.02.52 Sammelhalterung E30/E90, 1,1 kg**
Sammelhalterung, Normtragkonstruktion gemäß DIN 4102
Teil 12 für E30/E90 zugelassen, für Wand- oder Deckenmontage, Tragfähigkeit 1,1 kg, inklusive Klein- und Befestigungsmaterial liefern, lagern und betriebsfertig montieren.

Die Befestigung erfolgt an einer geputzten Holzdecke oder Betondecke. Es sind zugelassene Befestigungen zu verwenden.
Menge: 421,000 St

**01.01.02.53 Sammelhalterung E30/E90, 2,5 kg**
Sammelhalterung, Normtragkonstruktion gemäß DIN 4102
Teil 12 für E30/E90 zugelassen, für Wand- oder Deckenmontage, Tragfähigkeit 2,5 kg, inklusive Klein- und Befestigungsmaterial liefern, lagern und betriebsfertig montieren.

Hinweis:
Die Vorgaben der Bauleitung und des Statikers zur Befestigung an Bestandsdecken sind zwingend einzuhalten!

Die Befestigung erfolgt an einer geputzten Holzdecke oder Betondecke. Es sind zugelassene Befestigungen zu verwenden.
Menge: 296,000 St

**01.01.02.54 biegsames Kabelschutzrohr DN 90**
halogenfreies, biegsames Kabelschutzrohr aus PE-HD,
nach DIN EN 61386-24,
Mindestdruckfestigkeit 450N
Temperaturbeständigkeit -5°C bis 80°
Farbe schwarz, in Verbundbauweise außen gewellt,
innen glatt und biegefähig, als Rolle mit Einzugschnur.
Durch den Profildichtring WD und die spezielle, einseitig aufgesteckte Doppelsteckmuffe wird eine sanddichte, wasserdichte Verbindung bis 0,5 bar erreicht.
Kabelschutzrohr als Schutz- oder Leerrohr
für große Druckbeanspruchungen, Mindestdruckfestigkeit beträgt >450 N.
Außendurchmesser 90 mm
Nennweite innen 75 mm
liefern, lagern, in Graben verlegen.
Menge: 12,000 m

**01.01.02.55 biegsames Kabelschutzrohr DN 125**
halogenfreies, biegsames Kabelschutzrohr aus PE-HD,
nach DIN EN 61386-24,
Mindestdruckfestigkeit 450N
Temperaturbeständigkeit -5°C bis 80°
Farbe schwarz, in Verbundbauweise außen gewellt,
innen glatt und biegefähig, als Rolle mit Einzugschnur.
Durch den Profildichtring WD und die spezielle, einseitig aufgesteckte Doppelsteckmuffe wird eine sanddichte, wasserdichte Verbindung bis 0,5 bar erreicht.
Kabelschutzrohr als Schutz- oder Leerrohr
für große Druckbeanspruchungen, Mindestdruckfestigkeit beträgt >450 N.
Außendurchmesser 125 mm
Nennweite innen 106 mm
liefern, lagern, in Graben verlegen
Menge: 41,000 m

**01.01.02.56 biegsames Kabelschutzrohr DN 160**
halogenfreies, biegsames Kabelschutzrohr aus PE-HD,
nach DIN EN 61386-24,
Mindestdruckfestigkeit 450N
Temperaturbeständigkeit -5°C bis 80°
Farbe schwarz, in Verbundbauweise außen gewellt,
innen glatt und biegefähig, als Rolle mit Einzugschnur.
Durch den Profildichtring WD und die spezielle, einseitig aufgesteckte Doppelsteckmuffe wird eine sanddichte, wasserdichte Verbindung bis 0,5 bar erreicht.
Kabelschutzrohr als Schutz- oder Leerrohr
für große Druckbeanspruchungen, Mindestdruckfestigkeit beträgt >450 N.
Außendurchmesser 160 mm
Nennweite innen 137 mm
liefern, lagern, in Graben verlegen
Menge: 17,000 m

##### 01.01.03 Kabel und Leitungen

**01.01.03.1 Gummischlauchleitung H07RN-F 3 G 1,5 mm²**
Gummikabel und -leitungen 0,6/1 kV liefern, lagern
und in Teillängen in freier Verlegung mit Schlaufen
oder Kabelbinder befestigen an Einbauten, Traversen
u.s.w. verlegen, einschl. Klein- und Befestigungsmaterial. (Verlegeart F)

Gummischlauchleitung H07RN-F 3 G 1,5 mm²
Menge: 4,000 m

**01.01.03.2 Gummischlauchleitung H07RN-F 3 G 2,5 mm²**
Gummikabel und -leitungen 0,6/1 kV liefern, lagern
und in Teillängen in freier Verlegung mit Schlaufen
oder Kabelbinder befestigen an Einbauten, Traversen
u.s.w. verlegen, einschl. Klein- und Befestigungsmaterial. (Verlegeart F)

Gummischlauchleitung H07RN-F 3 G 2,5 mm²
Menge: 17,000 m

**01.01.03.3 Gummischlauchleitung H07RN-F 5 G 1,5 mm²**
Gummikabel und -leitungen 0,6/1 kV liefern, lagern
und in Teillängen in freier Verlegung mit Schlaufen
oder Kabelbinder befestigen an Einbauten, Traversen
u.s.w. verlegen, einschl. Klein- und Befestigungsmaterial. (Verlegeart F)

Gummischlauchleitung H07RN-F 5 G 1,5 mm²
Menge: 9,000 m

**01.01.03.4 Gummischlauchleitung H07RN-F 5 G 2,5 mm²**
Gummikabel und -leitungen 0,6/1 kV liefern, lagern
und in Teillängen in freier Verlegung mit Schlaufen
oder Kabelbinder befestigen an Einbauten, Traversen
u.s.w. verlegen, einschl. Klein- und Befestigungsmaterial. (Verlegeart F)

Gummischlauchleitung H07RN-F 5 G 2,5 mm²
Menge: 8,000 m

**01.01.03.5 Gummischlauchleitung H07RN-F 5 G 6 mm²**
Gummikabel und -leitungen 0,6/1 kV liefern, lagern
und in Teillängen in freier Verlegung mit Schlaufen
oder Kabelbinder befestigen an Einbauten, Traversen
u.s.w. verlegen, einschl. Klein- und Befestigungsmaterial. (Verlegeart F)

Gummischlauchleitung H07RN-F 5 G 6 mm²
Menge: 21,000 m

**01.01.03.6 Gummischlauchleitung H07RN-F 5 G 10 mm²**
Gummikabel und -leitungen 0,6/1 kV liefern, lagern
und in Teillängen in freier Verlegung mit Schlaufen
oder Kabelbinder befestigen an Einbauten, Traversen
u.s.w. verlegen, einschl. Klein- und Befestigungsmaterial. (Verlegeart F)

Gummischlauchleitung H07RN-F 5 G 10 mm²
Menge: 12,000 m

**01.01.03.7 NYM-J 3 x 1,5 mm² UP**
Kunststoffkabel und -leitungen 0,6/1 kV in Teillängen  liefern, lagern und Unter-Putz (UP) verlegen, Fräsen der Schlitze mit Maschine und Staubsauger oder Stemmen in 95% Putz- Ziegel-Fachwerk Mauerwerk und 5% in Sandstein/ Naturstein, inkl. Fotodokumentation. Der anfallende Schutt ist ordnungsgemäß zu entsorgen (AVV 170701).
Die Kabel und Leitungen sind an den Enden dauerhaft zu beschriften. (Verlegeart UP)

Die verdeckte Leitungsführung ist anhand von Fotos zu
dokumentieren und auf Datenträger den
Revisionsunterlagen beizufügen.
Dazu zählen:
- Unterputz Installationen vor Verschluss,
- Installation in Zwischendecken,
- Installation in Vorwänden.

NYM-J 3 x 1,5 mm²
Menge: 1092,000 m

**01.01.03.8 NYM-J 3 x 2,5 mm² UP**
Kunststoffkabel und -leitungen 0,6/1 kV in Teillängen  liefern, lagern und Unter-Putz (UP) verlegen, Fräsen der Schlitze mit Maschine und Staubsauger oder Stemmen in 95% Putz- Ziegel-Fachwerk Mauerwerk und 5% in Sandstein/ Naturstein, inkl. Fotodokumentation. Der anfallende Schutt ist ordnungsgemäß zu entsorgen (AVV170701).
Die Kabel und Leitungen sind an den Enden dauerhaft zu beschriften. (Verlegeart UP)

Die verdeckte Leitungsführung ist anhand von Fotos zu
dokumentieren und auf Datenträger den
Revisionsunterlagen beizufügen.
Dazu zählen:
- Unterputz Installationen vor Verschluss,
- Installation in Zwischendecken,
- Installation in Vorwänden.

NYM-J 3 x 2,5 mm²
Menge: 1431,000 m

**01.01.03.9 NYM-J 3 x 4 mm² UP**
Kunststoffkabel und -leitungen 0,6/1 kV in Teillängen  liefern, lagern und Unter-Putz (UP) verlegen, Fräsen der Schlitze mit Maschine und Staubsauger oder Stemmen in in 95% Putz- Ziegel-Fachwerk Mauerwerk und 5% in Sandstein/ Naturstein, inkl. Fotodokumentation. Der anfallende Schutt ist ordnungsgemäß zu entsorgen(AVV170701).
Die Kabel und Leitungen sind an den Enden dauerhaft zu beschriften. (Verlegeart UP)

Die verdeckte Leitungsführung ist anhand von Fotos zu
dokumentieren und auf Datenträger den
Revisionsunterlagen beizufügen.
Dazu zählen:
- Unterputz Installationen vor Verschluss,
- Installation in Zwischendecken,
- Installation in Vorwänden.

NYM-J 3 x 4 mm²
Menge: 54,000 m

**01.01.03.10 NYM-J 5 x 1,5 mm² UP**
Kunststoffkabel und -leitungen 0,6/1 kV in Teillängen  liefern, lagern und Unter-Putz (UP) verlegen, Fräsen der Schlitze mit Maschine und Staubsauger oder Stemmen in in 95% Putz- Ziegel-Fachwerk Mauerwerk und 5% in Sandstein/ Naturstein, inkl. Fotodokumentation. Der anfallende Schutt ist ordnungsgemäß zu entsorgen (AVV170701).
Die Kabel und Leitungen sind an den Enden dauerhaft zu beschriften. (Verlegeart UP)

Die verdeckte Leitungsführung ist anhand von Fotos zu
dokumentieren und auf Datenträger den
Revisionsunterlagen beizufügen.
Dazu zählen:
- Unterputz Installationen vor Verschluss,
- Installation in Zwischendecken,
- Installation in Vorwänden.

NYM-J 5 x 1,5 mm²
Menge: 1262,000 m

**01.01.03.11 NYM-J 5 x 2,5 mm² UP**
Kunststoffkabel und -leitungen 0,6/1 kV in Teillängen  liefern, lagern und Unter-Putz (UP) verlegen, Fräsen der Schlitze mit Maschine und Staubsauger oder Stemmen in 95% Putz- Ziegel-Fachwerk Mauerwerk und 5% in Sandstein/ Naturstein, inkl. Fotodokumentation. Der anfallende Schutt ist ordnungsgemäß zu entsorgen. AVV170701)
Die Kabel und Leitungen sind an den Enden dauerhaft zu beschriften. (Verlegeart UP)

Die verdeckte Leitungsführung ist anhand von Fotos zu
dokumentieren und auf Datenträger den
Revisionsunterlagen beizufügen.
Dazu zählen:
- Unterputz Installationen vor Verschluss,
- Installation in Zwischendecken,
- Installation in Vorwänden.

NYM-J 5 x 2,5 mm²
Menge: 37,000 m

**01.01.03.12 NYM-J 5 x 4 mm² UP**
Kunststoffkabel und -leitungen 0,6/1 kV in Teillängen  liefern, lagern und Unter-Putz (UP) verlegen, Fräsen der Schlitze mit Maschine und Staubsauger oder Stemmen in 95% Putz- Ziegel-Fachwerk Mauerwerk und 5% in Sandstein/ Naturstein, inkl. Fotodokumentation. Der anfallende Schutt ist ordnungsgemäß zu entsorgen (AVV170701).
Die Kabel und Leitungen sind an den Enden dauerhaft zu beschriften. (Verlegeart UP)

Die verdeckte Leitungsführung ist anhand von Fotos zu
dokumentieren und auf Datenträger den
Revisionsunterlagen beizufügen.
Dazu zählen:
- Unterputz Installationen vor Verschluss,
- Installation in Zwischendecken,
- Installation in Vorwänden.

NYM-J 5 x 4 mm²
Menge: 17,000 m

**01.01.03.13 NHXH-J 3 x 1,5 mm², E 30, orange UP**
Funktionserhaltskabel und -leitungen 0,6/1 kV in Teillängen liefern, lagern und Unter-Putz (UP) verlegen, Fräsen der Schlitze mit Maschine und Staubsauger oder Stemmen in 95% Putz- Ziegel-Fachwerk Mauerwerk und 5% in Sandstein/ Naturstein, inkl. Fotodokumentation. Der anfallende Schutt ist ordnungsgemäß zu entsorgen (AVV 170701).
Die Kabel und Leitungen sind an den Enden dauerhaft zu beschriften.
(Verlegeart UP)

Die verdeckte Leitungsführung ist anhand von Fotos zu
dokumentieren und auf Datenträger den
Revisionsunterlagen beizufügen.
Dazu zählen:
- Unterputz Installationen vor Verschluss,
- Installation in Zwischendecken,
- Installation in Vorwänden.

Halogenfreies Starkstromkabel mit Funktionserhalt,
NHXH-J 3 x 1,5 mm², E 30, orange,

Alle Kabel und Leitungen mit Funktionserhalt dürfen nur mit entsprechendem Befestigungsmaterial für Funktionserhalt-Verlegung einschließlich systembedingten Zubehör, komplett nach DIN 4102, verlegt werden. Für die Kabel und Leitungen muss ein gemeinsames Prüfzeugnis mit den Kabelträgersystem des gesamten Leistungsverzeichnises bestehen und vor Montage der Bauleitung übergeben werden.
Menge: 312,000 m

**01.01.03.14 NHXH-J 3 x 2,5 mm², E 30, orange UP**
Funktionserhaltskabel und -leitungen 0,6/1 kV in Teillängen liefern, lagern und Unter-Putz (UP) verlegen, Fräsen der Schlitze mit Maschine und Staubsauger oder Stemmen in 95% Putz- Ziegel-Fachwerk Mauerwerk und 5% in Sandstein/ Naturstein, inkl. Fotodokumentation. Der anfallende Schutt ist ordnungsgemäß zu entsorgen (AVV 170701).
Die Kabel und Leitungen sind an den Enden dauerhaft zu beschriften.
(Verlegeart UP)

Die verdeckte Leitungsführung ist anhand von Fotos zu
dokumentieren und auf Datenträger den
Revisionsunterlagen beizufügen.
Dazu zählen:
- Unterputz Installationen vor Verschluss,
- Installation in Zwischendecken,
- Installation in Vorwänden.

Halogenfreies Starkstromkabel mit Funktionserhalt,
NHXH-J 3 x 2,5 mm², E 30, orange,

Alle Kabel und Leitungen mit Funktionserhalt dürfen nur mit entsprechendem Befestigungsmaterial für Funktionserhalt-Verlegung einschließlich systembedingten Zubehör, komplett nach DIN 4102, verlegt werden. Für die Kabel und Leitungen muss ein gemeinsames Prüfzeugnis mit den Kabelträgersystem des gesamten Leistungsverzeichnises bestehen und vor Montage der Bauleitung übergeben werden.
Menge: 47,000 m

**01.01.03.15 NYCWY 4 x 10/10 mm² UP**
Starkstrom-Erdkabel mit Kupferleiter
und konzentrischem Leiter (CEANDER-Leiter)
nach DIN VDE 0276-603 Nennspannung: 0,6/1 kV
Aufbau und Eigenschaften: 4-Leiter + konz. 1-Leiter
in Teillängen liefern, lagern und Unter-Putz (UP) verlegen, Fräsen der Schlitze mit Maschine und Staubsauger oder Stemmen in 95% Putz- Ziegel-Fachwerk Mauerwerk und 5% in Sandstein/ Naturstein, inkl. Fotodokumentation. Der anfallende Schutt ist ordnungsgemäß zu entsorgen (AVV 170701)
Die Kabel und Leitungen sind an den Enden dauerhaft zu beschriften. (Verlegeart UP)

Die verdeckte Leitungsführung ist anhand von Fotos zu
dokumentieren und auf Datenträger den
Revisionsunterlagen beizufügen.
Dazu zählen:
- Unterputz Installationen vor Verschluss,
- Installation in Zwischendecken,
- Installation in Vorwänden.
NYCWY 4 x 10/10 mm²
Menge: 9,000 m

**01.01.03.16 NYCWY 4 x 16/16 mm² UP**
Starkstrom-Erdkabel mit Kupferleiter
und konzentrischem Leiter (CEANDER-Leiter)
nach DIN VDE 0276-603 Nennspannung: 0,6/1 kV
Aufbau und Eigenschaften: 4-Leiter + konz. 1-Leiter
in Teillängen liefern, lagern und Unter-Putz (UP) verlegen, Fräsen der Schlitze mit Maschine und Staubsauger oder Stemmen in 95% Putz- Ziegel-Fachwerk Mauerwerk und 5% in Sandstein/ Naturstein, inkl. Fotodokumentation. Der anfallende Schutt ist ordnungsgemäß zu entsorgen (AVV 170701).
Die Kabel und Leitungen sind an den Enden dauerhaft zu beschriften. (Verlegeart UP)

Die verdeckte Leitungsführung ist anhand von Fotos zu
dokumentieren und auf Datenträger den
Revisionsunterlagen beizufügen.
Dazu zählen:
- Unterputz Installationen vor Verschluss,
- Installation in Zwischendecken,
- Installation in Vorwänden.
NYCWY 4 x 16/16 mm²
Menge: 24,000 m

**01.01.03.17 NYCWY 4 x 25/16 mm² UP**
Starkstrom-Erdkabel mit Kupferleiter
und konzentrischem Leiter (CEANDER-Leiter)
nach DIN VDE 0276-603 Nennspannung: 0,6/1 kV
Aufbau und Eigenschaften: 4-Leiter + konz. 1/2-Leiter
in Teillängen liefern, lagern und Unter-Putz (UP) verlegen, Fräsen der Schlitze mit Maschine und Staubsauger oder Stemmen in 95% Putz- Ziegel-Fachwerk Mauerwerk und 5% in Sandstein/ Naturstein, inkl. Fotodokumentation. Der anfallende Schutt ist ordnungsgemäß zu entsorgen (AVV 170701).
Die Kabel und Leitungen sind an den Enden dauerhaft zu beschriften. (Verlegeart UP)

Die verdeckte Leitungsführung ist anhand von Fotos zu
dokumentieren und auf Datenträger den
Revisionsunterlagen beizufügen.
Dazu zählen:
- Unterputz Installationen vor Verschluss,
- Installation in Zwischendecken,
- Installation in Vorwänden.
NYCWY 4 x 25/16 mm²
Menge: 39,000 m

**01.01.03.18 EIB-Y(St)Y 2x2x0,8 mm UP**
Installationskabel nach VDE 0815 in Teillängen  liefern, lagern und Unter-Putz (UP) verlegen, Fräsen der Schlitze mit Maschine und Staubsauger oder Stemmen in 95% Putz-Ziegel-Fachwerk Mauerwerk und 5% in Sandstein/ Naturstein, inkl. Fotodokumentation. Der anfallende Schutt ist ordnungsgemäß zu entsorgen (AVV 170701).
Die Kabel und Leitungen sind an den Enden dauerhaft zu beschriften. (Verlegeart UP)

Die verdeckte Leitungsführung ist anhand von Fotos zu
dokumentieren und auf Datenträger den
Revisionsunterlagen beizufügen.
Dazu zählen:
- Unterputz Installationen vor Verschluss,
- Installation in Zwischendecken,
- Installation in Vorwänden,

EIB-Busleitung EIB-Y(ST)Y2x2x0,8 mm
Leiter-Durchmesser 0,8 mm Cu eindrähtig, Ader-Zahl 4, als KNX-EIB Systemleitung IY(ST)2 x 2 x 0,8  mm mit 4 kV Prüfspannung, Farbe grün, mit Aufdruck EIB.
Menge: 87,000 m

**01.01.03.19 J-Y(ST)Y 4 x 2 x 0,8 mm UP**
Installationskabel in Teillängen  liefern, lagern und Unter-Putz (UP) verlegen, Fräsen der Schlitze mit Maschine und Staubsauger oder Stemmen in 95% Putz-Ziegel-Mauerwerk und 5% in Stahlbeton, inkl. Fotodokumentation. Der anfallende Schutt ist ordnungsgemäß zu entsorgen (AVV 170701).
Die Kabel und Leitungen sind an den Enden dauerhaft zu beschriften.
(Verlegeart UP)

Die verdeckte Leitungsführung ist anhand von Fotos zu
dokumentieren und auf Datenträger den
Revisionsunterlagen beizufügen.
Dazu zählen:
- Unterputz Installationen vor Verschluss,
- Installation in Zwischendecken,
- Installation in Vorwänden.

J-Y(St)Y 4 x 2 x 0,8 mm
Menge: 17,000 m

**01.01.03.20 NYM-J 3 x 1,5 mm² KR**
Kunststoffkabel und -leitungen 0,6/1 kV in Teillängen
liefern, in Kabelrinnen, Leitungsführungs-, oder
Brüstungskanälen verlegen, einschl. Klein- und
Befestigungsmaterial. Die Kabel und Leitungen sind in
den Verteilungen dauerhaft zu beschriften
(Verlegeart: KR).

NYM-J 3 x 1,5 mm²
Menge: 1363,000 m

**01.01.03.21 NYM-J 3 x 2,5 mm² KR**
Kunststoffkabel und -leitungen 0,6/1 kV in Teillängen
liefern, in Kabelrinnen, Leitungsführungs-, oder
Brüstungskanälen verlegen, einschl. Klein- und
Befestigungsmaterial. Die Kabel und Leitungen sind in
den Verteilungen dauerhaft zu beschriften
(Verlegeart: KR).

NYM-J 3 x 2,5 mm²
Menge: 2147,000 m

**01.01.03.22 NYM-J 3 x 4 mm² KR**
Kunststoffkabel und -leitungen 0,6/1 kV in Teillängen
liefern, in Kabelrinnen, Leitungsführungs-, oder
Brüstungskanälen verlegen, einschl. Klein- und
Befestigungsmaterial. Die Kabel und Leitungen sind in
den Verteilungen dauerhaft zu beschriften
(Verlegeart: KR).

NYM-J 3 x 4 mm²
Menge: 31,000 m

**01.01.03.23 NYM-J 5 x 1,5 mm² KR**
Kunststoffkabel und -leitungen 0,6/1 kV in Teillängen
liefern, in Kabelrinnen, Leitungsführungs-, oder
Brüstungskanälen verlegen, einschl. Klein- und
Befestigungsmaterial. Die Kabel und Leitungen sind in
den Verteilungen dauerhaft zu beschriften
(Verlegeart: KR).

NYM-J 5 x 1,5 mm²
Menge: 773,000 m

**01.01.03.24 NYM-J 5 x 2,5 mm² KR**
Kunststoffkabel und -leitungen 0,6/1 kV in Teillängen
liefern, in Kabelrinnen, Leitungsführungs-, oder
Brüstungskanälen verlegen, einschl. Klein- und
Befestigungsmaterial. Die Kabel und Leitungen sind in
den Verteilungen dauerhaft zu beschriften
(Verlegeart: KR).

NYM-J 5 x 2,5 mm²
Menge: 47,000 m

**01.01.03.25 NYM-J 5 x 4 mm² KR**
Kunststoffkabel und -leitungen 0,6/1 kV in Teillängen
liefern, in Kabelrinnen, Leitungsführungs-, oder
Brüstungskanälen verlegen, einschl. Klein- und
Befestigungsmaterial. Die Kabel und Leitungen sind in
den Verteilungen dauerhaft zu beschriften
(Verlegeart: KR).

NYM-J 5 x 4 mm²
Menge: 76,000 m

**01.01.03.26 NYM-J 5 x 6 mm² KR**
Kunststoffkabel und -leitungen 0,6/1 kV in Teillängen
liefern, in Kabelrinnen, Leitungsführungs-, oder
Brüstungskanälen verlegen, einschl. Klein- und
Befestigungsmaterial. Die Kabel und Leitungen sind in
den Verteilungen dauerhaft zu beschriften
(Verlegeart: KR).

NYM-J 5 x 6 mm²
Menge: 52,000 m

**01.01.03.27 NHXH-J 3 x 1,5 mm², E 30, orange KR**
Kunststoffkabel und -leitungen 0,6/1 kV in Teillängen liefern, in Kabelrinnen, Leitungsführungs-, oder Brüstungskanälen verlegen, einschl. Klein- und Befestigungsmaterial. Die Kabel und Leitungen sind in den Verteilungen dauerhaft zu beschriften
(Verlegeart: KR).

Halogenfreies Starkstromkabel mit Funktionserhalt
NHXH-J 3 x 1,5 mm², E 30, orange,

Alle Kabel und Leitungen mit Funktionserhalt dürfen nur mit entsprechendem Befestigungsmaterial für Funktionserhalt-Verlegung einschließlich systembedingten Zubehör, komplett nach DIN 4102, verlegt werden. Für die Kabel und Leitungen muss ein gemeinsames Prüfzeugnis mit den Kabelträgersystem des gesamten Leistungsverzeichnises bestehen und vor Montage der Bauleitung übergeben werden.
Menge: 997,000 m

**01.01.03.28 NHXH-J 3 x 2,5 mm², E 30, orange KR**
Kunststoffkabel und -leitungen 0,6/1 kV in Teillängen liefern, in Kabelrinnen, Leitungsführungs-, oder Brüstungskanälen verlegen, einschl. Klein- und Befestigungsmaterial. Die Kabel und Leitungen sind in den Verteilungen dauerhaft zu beschriften
(Verlegeart: KR).

Halogenfreies Starkstromkabel mit Funktionserhalt,
NHXH-J 3 x 2,5 mm², E 30, orange,

Alle Kabel und Leitungen mit Funktionserhalt dürfen nur mit entsprechendem Befestigungsmaterial für Funktionserhalt-Verlegung einschließlich systembedingten Zubehör, komplett nach DIN 4102, verlegt werden. Für die Kabel und Leitungen muss ein gemeinsames Prüfzeugnis mit den Kabelträgersystem des gesamten Leistungsverzeichnises bestehen und vor Montage der Bauleitung übergeben werden.
Menge: 136,000 m

**01.01.03.29 NYCWY 4 x 10/10 mm² KR**
Starkstrom-Erdkabel mit Kupferleiter
und konzentrischem Leiter (CEANDER-Leiter)
nach DIN VDE 0276-603 Nennspannung: 0,6/1 kV
Aufbau und Eigenschaften: 4-Leiter + konz. 1-Leiter
in Kabelrinnen, Leitungsführungs-, oder Brüstungskanälen verlegen, inkl. Klein- und Befestigungsmaterial in Teillängen komplett liefern, lagern und montieren. Die Kabel und Leitungen sind an den Enden dauerhaft zu beschriften (Verlegeart: KR).
NYCWY 4 x 10/10 mm²
Menge: 29,000 m

**01.01.03.30 NYCWY 4 x 16/16 mm² KR**
Starkstrom-Erdkabel mit Kupferleiter
und konzentrischem Leiter (CEANDER-Leiter)
nach DIN VDE 0276-603 Nennspannung: 0,6/1 kV
Aufbau und Eigenschaften: 4-Leiter + konz. 1-Leiter
in Kabelrinnen, Leitungsführungs-, oder Brüstungskanälen verlegen, inkl. Klein- und Befestigungsmaterial in Teillängen komplett liefern, lagern und montieren. Die Kabel und Leitungen sind an den Enden dauerhaft zu beschriften (Verlegeart: KR).
NYCWY 4 x 16/16 mm²
Menge: 207,000 m

**01.01.03.31 NYCWY 4 x 25/16 mm² KR**
Starkstrom-Erdkabel mit Kupferleiter
und konzentrischem Leiter (CEANDER-Leiter)
nach DIN VDE 0276-603 Nennspannung: 0,6/1 kV
Aufbau und Eigenschaften: 4-Leiter + konz. 1-Leiter
in Kabelrinnen, Leitungsführungs-, oder Brüstungskanälen verlegen, inkl. Klein- und Befestigungsmaterial in Teillängen komplett liefern, lagern und montieren. Die Kabel und Leitungen sind an den Enden dauerhaft zu beschriften (Verlegeart: KR).
NYCWY 4 x 25/16 mm²
Menge: 327,000 m

**01.01.03.32 NYCWY 4 x 35/16 mm² KR**
Starkstrom-Erdkabel mit Kupferleiter
und konzentrischem Leiter (CEANDER-Leiter)
nach DIN VDE 0276-603 Nennspannung: 0,6/1 kV
Aufbau und Eigenschaften: 4-Leiter + konz. 1-Leiter
in Kabelrinnen, Leitungsführungs-, oder Brüstungskanälen verlegen, inkl. Klein- und Befestigungsmaterial in Teillängen komplett liefern, lagern und montieren. Die Kabel und Leitungen sind an den Enden dauerhaft zu beschriften (Verlegeart: KR).
NYCWY 4 x 35/16 mm²
Menge: 43,000 m

**01.01.03.33 EIB-Y(St)Y 2x2x0,8 mm KR**
Installationskabel nach VDE 0815 in Kabelrinnen, Leitungsführungs-, oder Brüstungs- kanälen verlegen, inkl. Klein- und Befestigungsmaterial in Teillängen komplett liefern, lagern und montieren. Die Kabel und Leitungen sind an den Enden dauerhaft zu beschriften (Verlegeart: KR).

EIB-Busleitung EIB-Y(ST)Y2x2x0,8 mm
Leiter-Durchmesser 0,8mm Cu eindrähtig, Ader-Zahl 4, als KNX-EIB Systemleitung IY(ST)2 x 2 x 0,8 mm mit 4 kV Prüfspannung, Farbe grün, mit Aufdruck EIB.
Menge: 38,000 m

**01.01.03.34 J-Y(St)Y 4 x 2 x 0,8 mm KR**
Installationskabel in Teillängen liefern, in Kabelrinnen, Leitungsführungs-, oder Brüstungskanälen verlegen, einschl. Klein- und Befestigungsmaterial. Die Kabel und Leitungen sind in den Verteilungen dauerhaft zu beschriften (Verlegeart: KR).

J-Y(St)Y 4 x 2 x 0,8 mm
Menge: 342,000 m

**01.01.03.35 NYM-J 3 x 1,5 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 3 x 1,5 mm²
Menge: 2308,000 m

**01.01.03.36 NYM-J 3 x 2,5 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 3 x 2,5 mm²
Menge: 2504,000 m

**01.01.03.37 NYM-J 3 x 4 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 3 x 4 mm²
Menge: 19,000 m

**01.01.03.38 NYM-J 5 x 1,5 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 5 x 1,5 mm²
Menge: 1209,000 m

**01.01.03.39 NYM-J 5 x 2,5 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 5 x 2,5 mm²
Menge: 32,000 m

**01.01.03.40 NYM-J 5 x 4 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 5 x 4 mm²
Menge: 41,000 m

**01.01.03.41 NHXH-J 3 x 1,5 mm², E 30, orange SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

Halogenfreies Starkstromkabel mit Funktionserhalt einschl. E30 Befestigungsmaterial
NHXH-J 3 x 1,5 mm² E 30, orange

Alle Kabel und Leitungen mit Funktionserhalt dürfen
nur mit entsprechendem Befestigungsmaterial für
Funktionserhalt-Verlegung einschließlich
systembedingten Zubehör, komplett nach DIN 4102,
verlegt werden. Für die Kabel und Leitungen muss ein
gemeinsames Prüfzeugnis mit den Kabelträgersystem des gesamten Leistungsverzeichnises bestehen und vor
Montage der Bauleitung übergeben werden.
Menge: 173,000 m

**01.01.03.42 NHXH-J 3 x 2,5 mm², E 30, orange SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

Halogenfreies Starkstromkabel mit Funktionserhalt
einschl. E30 Befestigungsmaterial
NHXH-J 3 x 2,5 mm², E 30, orange

Alle Kabel und Leitungen mit Funktionserhalt dürfen
nur mit entsprechendem Befestigungsmaterial für
Funktionserhalt-Verlegung einschließlich
systembedingten Zubehör, komplett nach DIN 4102,
verlegt werden. Für die Kabel und Leitungen muss ein
gemeinsames Prüfzeugnis mit den Kabelträgersystem des gesamten Leistungsverzeichnises bestehen und vor
Montage der Bauleitung übergeben werden.
Menge: 28,000 m

**01.01.03.43 NYCWY 4 x 10/10 mm² SW**
Starkstrom-Erdkabel mit Kupferleiter
und konzentrischem Leiter (CEANDER-Leiter)
nach DIN VDE 0276-603 Nennspannung: 0,6/1 kV
Aufbau und Eigenschaften: 4-Leiter + konz. 1-Leiter
in Teillängen liefern, lagern und in Ständerwänden, Zwischendecken oder Installationsschächten verlegen einschl. nichtbrennbaren Kabelklammern, Sammelhaltern und Bügelschellen befestigen, einschl. Bohr- und Schneidarbeiten in Ständerwänden, inkl. Fotodokumentation, Klein- und Befestigungsmaterial. Die Kabel und Leitungen sind in den Verteilungen dauerhaft zu beschriften (Verlegeart SW).

Die Verdeckte Leitungsführung ist anhand von Fotos zu
dokumentieren und auf Datenträger den
Revisionsunterlagen beizufügen.
Dazu zählen:
- Unterputz Installationen vor Verschluss,
- Installation in Zwischendecken,
- Installation in Vorwänden.
NYCWY 4 x 10/10 mm²
Menge: 16,000 m

**01.01.03.44 NYCWY 4 x 16/16 mm² SW**
Starkstrom-Erdkabel mit Kupferleiter
und konzentrischem Leiter (CEANDER-Leiter)
nach DIN VDE 0276-603 Nennspannung: 0,6/1 kV
Aufbau und Eigenschaften: 4-Leiter + konz. 1-Leiter
in Teillängen liefern, lagern und in Ständerwänden, Zwischendecken oder Installationsschächten verlegen einschl. nichtbrennbaren Kabelklammern, Sammelhaltern und Bügelschellen befestigen, einschl. Bohr- und Schneidarbeiten in Ständerwänden, inkl. Fotodokumentation, Klein- und Befestigungsmaterial. Die Kabel und Leitungen sind in den Verteilungen dauerhaft zu beschriften (Verlegeart SW).

Die Verdeckte Leitungsführung ist anhand von Fotos zu
dokumentieren und auf Datenträger den
Revisionsunterlagen beizufügen.
Dazu zählen:
- Unterputz Installationen vor Verschluss,
- Installation in Zwischendecken,
- Installation in Vorwänden.
NYCWY 4 x 16/16 mm²
Menge: 73,000 m

**01.01.03.45 NYCWY 4 x 25/16 mm² SW**
Starkstrom-Erdkabel mit Kupferleiter
und konzentrischem Leiter (CEANDER-Leiter)
nach DIN VDE 0276-603 Nennspannung: 0,6/1 kV
Aufbau und Eigenschaften: 4-Leiter + konz. 1/2-Leiter
in Teillängen liefern, lagern und in Ständerwänden, Zwischendecken oder Installationsschächten verlegen einschl. nichtbrennbaren Kabelklammern, Sammelhaltern und Bügelschellen befestigen, einschl. Bohr- und Schneidarbeiten in Ständerwänden, inkl. Fotodokumentation, Klein- und Befestigungsmaterial. Die Kabel und Leitungen sind in den Verteilungen dauerhaft zu beschriften (Verlegeart SW).

Die Verdeckte Leitungsführung ist anhand von Fotos zu
dokumentieren und auf Datenträger den
Revisionsunterlagen beizufügen.
Dazu zählen:
- Unterputz Installationen vor Verschluss,
- Installation in Zwischendecken,
- Installation in Vorwänden.
NYCWY 4 x 25/16 mm²
Menge: 117,000 m

**01.01.03.46 NYCWY 4 x 35/16 mm² SW**
Starkstrom-Erdkabel mit Kupferleiter
und konzentrischem Leiter (CEANDER-Leiter)
nach DIN VDE 0276-603 Nennspannung: 0,6/1 kV
Aufbau und Eigenschaften: 4-Leiter + konz. 1/2-Leiter
in Teillängen liefern, lagern und in Ständerwänden, Zwischendecken oder Installationsschächten verlegen einschl. nichtbrennbaren Kabelklammern, Sammelhaltern und Bügelschellen befestigen, einschl. Bohr- und Schneidarbeiten in Ständerwänden, inkl. Fotodokumentation, Klein- und Befestigungsmaterial. Die Kabel und Leitungen sind in den Verteilungen dauerhaft zu beschriften (Verlegeart SW).

Die Verdeckte Leitungsführung ist anhand von Fotos zu
dokumentieren und auf Datenträger den
Revisionsunterlagen beizufügen.
Dazu zählen:
- Unterputz Installationen vor Verschluss,
- Installation in Zwischendecken,
- Installation in Vorwänden.
NYCWY 4 x 35/16 mm²
Menge: 23,000 m

**01.01.03.47 EIB-Y(ST)Y2x2x0,8 mm SW**
Installationskabel nach VDE 0815 in Teillängen liefern, lagern und in Ständerwänden, Zwischendecken oder Installationsschächten verlegen einschl. nichtbrennbaren Kabelklammern, Sammelhaltern und Bügelschellen befestigen, einschl. Bohr- und Schneidarbeiten in Ständerwänden, inkl. Fotodokumentation, Klein- und Befestigungsmaterial. Die Kabel und Leitungen sind in den Verteilungen dauerhaft zu beschriften
(Verlegeart SW).

Die verdeckte Leitungsführung ist anhand von Fotos zu
dokumentieren und auf Datenträger den
Revisionsunterlagen beizufügen.
Dazu zählen:
- Unterputz Installationen vor Verschluss,
- Installation in Zwischendecken,
- Installation in Vorwänden.

EIB-Busleitung EIB-Y(ST)Y2x2x0,8 mm
Leiter-Durchmesser 0,8 mm Cu eindrähtig, Ader-Zahl 4, als KNX-EIB Systemleitung IY(ST)2 x 2 x 0,8 mm mit 4 kV Prüfspannung, Farbe grün, mit Aufdruck EIB.
Menge: 64,000 m

**01.01.03.48 J-Y(St)Y 4 x 2 x 0,8 mm SW**
Installationskabel in Teillängen liefern, lagern und in Ständerwänden, Zwischendecken oder Installationsschächten verlegen einschl. nichtbrennbaren Kabelklammern, Sammelhaltern und Bügelschellen befestigen, einschl. Bohr- und Schneidarbeiten in Ständerwänden, inkl. Fotodokumentation, Klein- und Befestigungsmaterial. Die Kabel und Leitungen sind in den Verteilungen dauerhaft zu beschriften
(Verlegeart SW).

Die Verdeckte Leitungsführung ist anhand von Fotos zu dokumentieren und auf Datenträger den Revisionsunterlagen beizufügen. Dazu zählen:
- Unterputz-Installationen vor Verschluss,
- Installation in Zwischendecken,
- Installation in Vorwänden.

J-Y(St)Y 4 x 2 x 0,8 mm
Menge: 56,000 m

**01.01.03.49 NYM-J 3 x 1,5 mm² AP**
Kunststoffkabel und -leitungen 0,6/1 kV in Teillängen liefern, lagern und Auf-Putz oder auf Kabelleitern,
Steigeleitern, Profilschienen verlegen mit
entsprechenden Befestigungsschellen, max.
Schellenabstand = 25-facher Kabeldurchmesser, einschl.
Schellen sowie Klein- und Befestigungsmaterial. Die Kabel und Leitungen sind an den Enden dauerhaft zu beschriften. (Verlegeart AP)

NYM-J 3 x 1,5 mm²
Menge: 426,000 m

**01.01.03.50 NYM-J 3 x 2,5 mm² AP**
Kunststoffkabel und -leitungen 0,6/1 kV in Teillängen liefern, lagern und Auf-Putz oder auf Kabelleitern,
Steigeleitern, Profilschienen verlegen mit
entsprechenden Befestigungsschellen, max.
Schellenabstand = 25-facher Kabeldurchmesser, einschl.
Schellen sowie Klein- und Befestigungsmaterial. Die Kabel und Leitungen sind an den Enden dauerhaft zu beschriften. (Verlegeart AP)

NYM-J 3 x 2,5 mm²
Menge: 716,000 m

**01.01.03.51 NYM-J 3 x 4 mm² AP**
Kunststoffkabel und -leitungen 0,6/1 kV in Teillängen liefern, lagern und Auf-Putz oder auf Kabelleitern,
Steigeleitern, Profilschienen verlegen mit
entsprechenden Befestigungsschellen, max.
Schellenabstand = 25-facher Kabeldurchmesser, einschl.
Schellen sowie Klein- und Befestigungsmaterial. Die Kabel und Leitungen sind an den Enden dauerhaft zu beschriften. (Verlegeart AP)

NYM-J 3 x 4 mm²
Menge: 14,000 m

**01.01.03.52 NYM-J 5 x 1,5 mm² AP**
Kunststoffkabel und -leitungen 0,6/1 kV in Teillängen liefern, lagern und Auf-Putz oder auf Kabelleitern,
Steigeleitern, Profilschienen verlegen mit
entsprechenden Befestigungsschellen, max.
Schellenabstand = 25-facher Kabeldurchmesser, einschl.
Schellen sowie Klein- und Befestigungsmaterial. Die Kabel und Leitungen sind an den Enden dauerhaft zu beschriften. (Verlegeart AP)

NYM-J 5 x 1,5 mm²
Menge: 458,000 m

**01.01.03.53 NYM-J 5 x 2,5 mm² AP**
Kunststoffkabel und -leitungen 0,6/1 kV in Teillängen liefern, lagern und Auf-Putz oder auf Kabelleitern,
Steigeleitern, Profilschienen verlegen mit
entsprechenden Befestigungsschellen, max.
Schellenabstand = 25-facher Kabeldurchmesser, einschl.
Schellen sowie Klein- und Befestigungsmaterial. Die Kabel und Leitungen sind an den Enden dauerhaft zu beschriften. (Verlegeart AP)

NYM-J 5 x 2,5 mm²
Menge: 24,000 m

**01.01.03.54 NYM-J 5 x 4 mm² AP**
Kunststoffkabel und -leitungen 0,6/1 kV in Teillängen liefern, lagern und Auf-Putz oder auf Kabelleitern,
Steigeleitern, Profilschienen verlegen mit
entsprechenden Befestigungsschellen, max.
Schellenabstand = 25-facher Kabeldurchmesser, einschl.
Schellen sowie Klein- und Befestigungsmaterial. Die Kabel und Leitungen sind an den Enden dauerhaft zu beschriften. (Verlegeart AP)

NYM-J 5 x 4 mm²
Menge: 19,000 m

**01.01.03.55 NYM-J 5 x 6 mm² AP**
Kunststoffkabel und -leitungen 0,6/1 kV in Teillängen liefern, lagern und Auf-Putz oder auf Kabelleitern,
Steigeleitern, Profilschienen verlegen mit
entsprechenden Befestigungsschellen, max.
Schellenabstand = 25-facher Kabeldurchmesser, einschl.
Schellen sowie Klein- und Befestigungsmaterial. Die Kabel und Leitungen sind an den Enden dauerhaft zu beschriften. (Verlegeart AP)

NYM-J 5 x 6 mm²
Menge: 26,000 m

**01.01.03.56 NHXH-J 3 x 1,5 mm², E 30, orange AP**
Kunststoffkabel und -leitungen 0,6/1 KV Funktionserhaltskabel in Teillängen liefern, lagern und Auf-Putz oder auf Kabelleitern, Steigeleitern, Profilschienen verlegen mit entsprechenden Befestigungsschellen, einschl. Schellen, Langwannen oder Sammelbefestigung in Funktionserhalt E30 sowie Klein- und Befestigungsmaterial. Die Kabel und Leitungen sind an den Enden dauerhaft zu beschriften.
(Verlegeart AP)

Halogenfreies Starkstromkabel mit Funktionserhalt
NHXH-J 3 x 1,5 mm², E 30, orange,

Alle Kabel und Leitungen mit Funktionserhalt dürfen nur mit entsprechendem Befestigungsmaterial für Funktionserhalt-Verlegung einschließlich systembedingten Zubehör, komplett nach DIN 4102, verlegt werden. Für die Kabel und Leitungen muss ein gemeinsames Prüfzeugnis mit den Kabelträgersystem des gesamten Leistungsverzeichnises bestehen und vor Montage der Bauleitung übergeben werden.
Menge: 738,000 m

**01.01.03.57 NHXH-J 3 x 2,5 mm², E 30, orange AP**
Kunststoffkabel und -leitungen 0,6/1 KV Funktionserhaltskabel in Teillängen liefern, lagern und Auf-Putz oder auf Kabelleitern, Steigeleitern, Profilschienen verlegen mit entsprechenden Befestigungsschellen, einschl. Schellen, Langwannen oder Sammelbefestigung in Funktionserhalt E30 sowie Klein- und Befestigungsmaterial. Die Kabel und Leitungen sind an den Enden dauerhaft zu beschriften.
(Verlegeart AP)

Halogenfreies Starkstromkabel mit Funktionserhalt,
NHXH-J 3 x 2,5 mm², E 30, orange,

Alle Kabel und Leitungen mit Funktionserhalt dürfen nur mit entsprechendem Befestigungsmaterial für Funktionserhalt-Verlegung einschließlich systembedingten Zubehör, komplett nach DIN 4102, verlegt werden. Für die Kabel und Leitungen muss ein gemeinsames Prüfzeugnis mit den Kabelträgersystem des gesamten Leistungsverzeichnises bestehen und vor Montage der Bauleitung übergeben werden.
Menge: 43,000 m

**01.01.03.58 NYCWY 4 x 10/10 mm² AP**
Starkstrom-Erdkabel mit Kupferleiter
und konzentrischem Leiter (CEANDER-Leiter)
nach DIN VDE 0276-603 Nennspannung: 0,6/1 kV
Aufbau und Eigenschaften: 4-Leiter + konz. 1-Leiter
in Teillängen liefern, lagern und Auf-Putz oder auf Kabelleitern, Steigeleitern, Profilschienen verlegen mit
entsprechenden Befestigungsschellen, max.
Schellenabstand = 25-facher Kabeldurchmesser, einschl.
Schellen sowie Klein- und Befestigungsmaterial. Die Kabel und Leitungen sind an den Enden dauerhaft zu beschriften. (Verlegeart AP)

NYCWY 4 x 10/10 mm²
Menge: 12,000 m

**01.01.03.59 NYCWY 4 x 16/16 mm² AP**
Starkstrom-Erdkabel mit Kupferleiter
und konzentrischem Leiter (CEANDER-Leiter)
nach DIN VDE 0276-603 Nennspannung: 0,6/1 kV
Aufbau und Eigenschaften: 4-Leiter + konz. 1-Leiter
in Teillängen liefern, lagern und Auf-Putz oder auf Kabelleitern, Steigeleitern, Profilschienen verlegen mit
entsprechenden Befestigungsschellen, max.
Schellenabstand = 25-facher Kabeldurchmesser, einschl.
Schellen sowie Klein- und Befestigungsmaterial. Die Kabel und Leitungen sind an den Enden dauerhaft zu beschriften. (Verlegeart AP)

NYCWY 4 x 16/16 mm²
Menge: 246,000 m

**01.01.03.60 NYCWY 4 x 25/16 mm² AP**
Starkstrom-Erdkabel mit Kupferleiter
und konzentrischem Leiter (CEANDER-Leiter)
nach DIN VDE 0276-603 Nennspannung: 0,6/1 kV
Aufbau und Eigenschaften: 4-Leiter + konz. 1/2-Leiter
in Teillängen liefern, lagern und Auf-Putz oder auf Kabelleitern, Steigeleitern, Profilschienen verlegen mit
entsprechenden Befestigungsschellen, max.
Schellenabstand = 25-facher Kabeldurchmesser, einschl.
Schellen sowie Klein- und Befestigungsmaterial. Die Kabel und Leitungen sind an den Enden dauerhaft zu beschriften. (Verlegeart AP)

NYCWY 4 x 25/16 mm²
Menge: 382,000 m

**01.01.03.61 NYCWY 4 x 35/16 mm² AP**
Starkstrom-Erdkabel mit Kupferleiter
und konzentrischem Leiter (CEANDER-Leiter)
nach DIN VDE 0276-603 Nennspannung: 0,6/1 kV
Aufbau und Eigenschaften: 4-Leiter + konz. 1/2-Leiter
in Teillängen liefern, lagern und Auf-Putz oder auf Kabelleitern, Steigeleitern, Profilschienen verlegen mit
entsprechenden Befestigungsschellen, max.
Schellenabstand = 25-facher Kabeldurchmesser, einschl.
Schellen sowie Klein- und Befestigungsmaterial. Die Kabel und Leitungen sind an den Enden dauerhaft zu beschriften. (Verlegeart AP)

NYCWY 4 x 35/16 mm²
Menge: 37,000 m

**01.01.03.62 NYY-0 4 x150 mm² AP**
Kunststoffkabel und -leitungen 0,6/1 kV in Teillängen liefern, lagern und Auf-Putz oder auf Kabelleitern,
Steigeleitern, Profilschienen verlegen mit
entsprechenden Befestigungsschellen, max.
Schellenabstand = 25-facher Kabeldurchmesser, einschl.
Schellen sowie Klein- und Befestigungsmaterial. Die Kabel und Leitungen sind an den Enden dauerhaft zu beschriften. (Verlegeart AP)

NYY-0 4 x150 mm²
Menge: 7,000 m

**01.01.03.63 EIB-Y(ST)Y2x2x0,8 mm AP**
Installationskabel nach VDE 0815 in Teillängen liefern, lagern und Auf-Putz oder auf Kabelleitern, Steigeleitern, Profilschienen verlegen mit entsprechenden Befestigungsschellen, max. Schellenabstand = 25-facher Kabeldurchmesser, einschl. Schellen sowie Klein- und Befestigungsmaterial. Die Kabel und Leitungen sind an den Enden dauerhaft zu beschriften. (Verlegeart AP)

EIB-Busleitung EIB-Y(ST)Y2x2x0,8 mm
Leiter-Durchmesser 0,8 mm Cu eindrähtig, Ader-Zahl 4, als KNX-EIB Systemleitung IY(ST)2 x 2 x 0,8 mm mit 4 kV Prüfspannung, Farbe grün, mit Aufdruck EIB.
Menge: 21,000 m

**01.01.03.64 J-Y(St)Y 4 x 2 x 0,8 mm AP**
Installationskabel nach VDE 0815 in Teillängen liefern, lagern und Auf-Putz oder auf Kabelleitern, Steigeleitern, Profilschienen verlegen mit entsprechenden Befestigungsschellen, max. Schellenabstand = 25-facher Kabeldurchmesser, einschl. Schellen sowie Klein- und Befestigungsmaterial. Die Kabel und Leitungen sind an den Enden dauerhaft zu beschriften. (Verlegeart AP)

J-Y(St)Y 4 x 2 x 0,8 mm
Menge: 138,000 m

**01.01.03.65 NYM-J 3 x 1,5 mm² RO**
Kunststoffkabel und -leitungen 0,6/1 kV in Teillängen liefern, lagern und in Rohren, Unterflursystemen oder
geschlossenen Kanälen verlegen einschl. Klein- und
Befestigungsmaterial. Die Kabel und Leitungen sind an den Enden dauerhaft zu beschriften. (Verlegeart: RO)

NYM-J 3 x 1,5 mm²
Menge: 183,000 m

**01.01.03.66 NYM-J 3 x 2,5 mm² RO**
Kunststoffkabel und -leitungen 0,6/1 kV in Teillängen liefern, lagern und in Rohren, Unterflursystemen oder
geschlossenen Kanälen verlegen einschl. Klein- und
Befestigungsmaterial. Die Kabel und Leitungen sind an den Enden dauerhaft zu beschriften. (Verlegeart: RO)

NYM-J 3 x 2,5 mm²
Menge: 159,000 m

**01.01.03.67 NYM-J 5 x 1,5 mm² RO**
Kunststoffkabel und -leitungen 0,6/1 kV in Teillängen liefern, lagern und in Rohren, Unterflursystemen oder
geschlossenen Kanälen verlegen einschl. Klein- und
Befestigungsmaterial. Die Kabel und Leitungen sind an den Enden dauerhaft zu beschriften. (Verlegeart: RO)

NYM-J 5 x 1,5 mm²
Menge: 89,000 m

**01.01.03.68 NYM-J 5 x 2,5 mm² RO**
Kunststoffkabel und -leitungen 0,6/1 kV in Teillängen liefern, lagern und in Rohren, Unterflursystemen oder
geschlossenen Kanälen verlegen einschl. Klein- und
Befestigungsmaterial. Die Kabel und Leitungen sind an den Enden dauerhaft zu beschriften. (Verlegeart: RO)

NYM-J 5 x 2,5 mm²
Menge: 26,000 m

**01.01.03.69 NYM-J 5 x 4 mm² RO**
Kunststoffkabel und -leitungen 0,6/1 kV in Teillängen liefern, lagern und in Rohren, Unterflursystemen oder
geschlossenen Kanälen verlegen einschl. Klein- und
Befestigungsmaterial. Die Kabel und Leitungen sind an den Enden dauerhaft zu beschriften. (Verlegeart: RO)

NYM-J 5 x 4 mm²
Menge: 17,000 m

**01.01.03.70 NYM-J 5 x 6 mm² RO**
Kunststoffkabel und -leitungen 0,6/1 kV in Teillängen liefern, lagern und in Rohren, Unterflursystemen oder
geschlossenen Kanälen verlegen einschl. Klein- und
Befestigungsmaterial. Die Kabel und Leitungen sind an den Enden dauerhaft zu beschriften. (Verlegeart: RO)

NYM-J 5 x 6 mm²
Menge: 21,000 m

**01.01.03.71 NHXH-J 3 x 1,5 mm², E 30, orange RO**
Kunststoffkabel und -leitungen 0,6/1 kV in Rohren, Unterflursystemen oder geschlossenen Kanälen verlegen einschl. Klein- und Befestigungsmaterial. In Teillängen komplett liefern, lagern und betriebsfertig montieren.
Die Kabel und Leitungen sind an den Enden und in den Verteilungen dauerhaft zu beschriften.
(Verlegeart: RO)

Halogenfreies Starkstromkabel mit Funktionserhalt
NHXH-J 3 x 1,5 mm², E 30, orange,
es dürfen nur Kabel- Hersteller eingesetzt werden die
mit allen Verlegesystemen/Funktionserhaltstrassen Übereinstimmungserklärungen besitzen und
für den Funktionserhalt E30 zugelassen sind.

Für die Kabel und Leitungen muss ein gemeinsames Prüfzeugnis mit den Kabelträgersystem des gesamten Leistungsverzeichnises bestehen und vor Montage der Bauleitung übergeben werden. Gilt nicht für das Rohr im Beton.
Menge: 46,000 m

**01.01.03.72 NHXH-J 3 x 2,5 mm², E 30, orange RO**
Kunststoffkabel und -leitungen 0,6/1 kV in Rohren, Unterflursystemen oder geschlossenen Kanälen verlegen einschl. Klein- und Befestigungsmaterial. In Teillängen komplett liefern, lagern und betriebsfertig montieren.
Die Kabel und Leitungen sind an den Enden und in den Verteilungen dauerhaft zu beschriften.
(Verlegeart: RO)

Halogenfreies Starkstromkabel mit Funktionserhalt
NHXH-J 3 x 2,5 mm², E 30, orange,
es dürfen nur Kabel- Hersteller eingesetzt werden die
mit allen Verlegesystemen/Funktionserhaltstrassen Übereinstimmungserklärungen besitzen und
für den Funktionserhalt E30 zugelassen sind.

Für die Kabel und Leitungen muss ein gemeinsames Prüfzeugnis mit den Kabelträgersystem des gesamten Leistungsverzeichnises bestehen und vor Montage der Bauleitung übergeben werden. Gilt nicht für das Rohr im Beton
Menge: 27,000 m

**01.01.03.73 NYCWY 4 x 10/10 mm² RO**
Starkstrom-Erdkabel mit Kupferleiter
und konzentrischem Leiter (CEANDER-Leiter)
nach DIN VDE 0276-603 Nennspannung: 0,6/1 kV
Aufbau und Eigenschaften: 4-Leiter + konz. 1-Leiter in Teillängen liefern, lagern und in Rohren, Unterflursystemen oder geschlossenen Kanälen verlegen einschl. Klein- und Befestigungsmaterial. Die Kabel und Leitungen sind an den Enden dauerhaft zu beschriften. (Verlegeart: RO)

NYCWY 4 x 10/10 mm²
Menge: 8,000 m

**01.01.03.74 NYCWY 4 x 16/16 mm² RO**
Starkstrom-Erdkabel mit Kupferleiter
und konzentrischem Leiter (CEANDER-Leiter)
nach DIN VDE 0276-603 Nennspannung: 0,6/1 kV
Aufbau und Eigenschaften: 4-Leiter + konz. 1-Leiter in Teillängen liefern, lagern und in Rohren, Unterflursystemen oder geschlossenen Kanälen verlegen einschl. Klein- und Befestigungsmaterial. Die Kabel und Leitungen sind an den Enden dauerhaft zu beschriften. (Verlegeart: RO)

NYCWY 4 x 16/16 mm²
Menge: 12,000 m

**01.01.03.75 NYCWY 4 x 25/16 mm² RO**
Starkstrom-Erdkabel mit Kupferleiter
und konzentrischem Leiter (CEANDER-Leiter)
nach DIN VDE 0276-603 Nennspannung: 0,6/1 kV
Aufbau und Eigenschaften: 4-Leiter + konz. 1-Leiter in Teillängen liefern, lagern und in Rohren, Unterflursystemen oder geschlossenen Kanälen verlegen einschl. Klein- und Befestigungsmaterial. Die Kabel und Leitungen sind an den Enden dauerhaft zu beschriften. (Verlegeart: RO)

NYCWY 4 x 25/16 mm²
Menge: 46,000 m

**01.01.03.76 NYCWY 4 x 35/16 mm² RO**
Starkstrom-Erdkabel mit Kupferleiter
und konzentrischem Leiter (CEANDER-Leiter)
nach DIN VDE 0276-603 Nennspannung: 0,6/1 kV
Aufbau und Eigenschaften: 4-Leiter + konz. 1-Leiter in Teillängen liefern, lagern und in Rohren, Unterflursystemen oder geschlossenen Kanälen verlegen einschl. Klein- und Befestigungsmaterial. Die Kabel und Leitungen sind an den Enden dauerhaft zu beschriften. (Verlegeart: RO)

NYCWY 4 x 35/16 mm²
Menge: 9,000 m

**01.01.03.77 EIB-Y(ST)Y2x2x0,8 mm RO**
Installationskabel nach VDE 0815 in Teillängen liefern, lagern und in Rohren, Unterflursystemen oder
geschlossenen Kanälen verlegen einschl. Klein- und
Befestigungsmaterial. Die Kabel und Leitungen sind an den Enden dauerhaft zu beschriften. (Verlegeart: RO)

EIB-Busleitung EIB-Y(ST)Y2x2x0,8 mm
Leiter-Durchmesser 0,8 mm Cu eindrähtig, Ader-Zahl 4, als KNX-EIB Systemleitung IY(ST)2 x 2 x 0,8 mm mit 4 kV Prüfspannung, Farbe grün, mit Aufdruck EIB.
Menge: 42,000 m

**01.01.03.78 J-Y(St)Y 4 x 2 x 0,8 mm RO**
Installationskabel nach VDE 0815 in Teillängen liefern, lagern und in Rohren, Unterflursystemen oder
geschlossenen Kanälen verlegen einschl. Klein- und
Befestigungsmaterial. Die Kabel und Leitungen sind an den Enden dauerhaft zu beschriften. (Verlegeart: RO)

J-Y(St)Y 4 x 2 x 0,8 mm
Menge: 27,000 m

**01.01.03.79 NHXH-J 3 x 1,5 mm², E 30, orange RD**
Kunststoffkabel und -leitungen 0,6/1 KV Funktionserhaltskabel in Teillängen liefern, lagern und auf der Beton-Rohdecke, in der Betondecke, auf der Filigrandecke oder in der Dämmung verlegen, inkl. Fotodokumentation, einschl. Klein- und Befestigungsmaterial. Die Kabel und Leitungen sind in den Verteilungen dauerhaft zu beschriften.
(Verlegeart: RD)

Die verdeckte Leitungsführung ist anhand von Fotos zu
dokumentieren und auf Datenträger den
Revisionsunterlagen beizufügen.
Dazu zählen:
- Unterputz Installationen vor Verschluss,
- Installation in Zwischendecken,
- Installation in Vorwänden
- Installation Rohdecke.

Halogenfreies Starkstromkabel mit Funktionserhalt
NHXH-J 3 x 1,5 mm², E 30, orange,

Alle Kabel und Leitungen mit Funktionserhalt dürfen nur mit entsprechendem Befestigungsmaterial für Funktionserhalt-Verlegung einschließlich systembedingten Zubehör, komplett nach DIN 4102, verlegt werden. Für die Kabel und Leitungen muss ein gemeinsames Prüfzeugnis mit den Kabelträgersystem des gesamten Leistungsverzeichnises bestehen und vor Montage der Bauleitung übergeben werden.
Menge: 19,000 m

**01.01.03.80 NHXH-J 3 x 2,5 mm², E 30, orange RD**
Kunststoffkabel und -leitungen 0,6/1 KV Funktionserhaltskabel in Teillängen liefern, lagern und auf der Beton-Rohdecke, in der Betondecke, auf der Filigrandecke oder in der Dämmung verlegen, inkl. Fotodokumentation, einschl. Klein- und Befestigungsmaterial. Die Kabel und Leitungen sind in den Verteilungen dauerhaft zu beschriften.
(Verlegeart: RD)

Die verdeckte Leitungsführung ist anhand von Fotos zu
dokumentieren und auf Datenträger den
Revisionsunterlagen beizufügen.
Dazu zählen:
- Unterputz Installationen vor Verschluss,
- Installation in Zwischendecken,
- Installation in Vorwänden
- Installation Rohdecke.

Halogenfreies Starkstromkabel mit Funktionserhalt,
NHXH-J 3 x 2,5 mm², E 30, orange,

Alle Kabel und Leitungen mit Funktionserhalt dürfen nur mit entsprechendem Befestigungsmaterial für Funktionserhalt-Verlegung einschließlich systembedingten Zubehör, komplett nach DIN 4102, verlegt werden. Für die Kabel und Leitungen muss ein gemeinsames Prüfzeugnis mit den Kabelträgersystem des gesamten Leistungsverzeichnises bestehen und vor Montage der Bauleitung übergeben werden.
Menge: 21,000 m

**01.01.03.81 NYCWY 4 x 10/10 mm² RD**
Starkstrom-Erdkabel mit Kupferleiter
und konzentrischem Leiter (CEANDER-Leiter)
nach DIN VDE 0276-603 Nennspannung: 0,6/1 kV
Aufbau und Eigenschaften: 4-Leiter + konz. 1-Leiter in
Teillängen liefern, lagern und auf der Beton-Rohdecke,
in der Betondecke, auf der Filigrandecke oder in
der Dämmung verlegen, inkl. Fotodokumentation, einschl. Klein- und Befestigungsmaterial. Die Kabel und Leitungen sind in den Verteilungen dauerhaft zu beschriften.
(Verlegeart: RD)

Die verdeckte Leitungsführung ist anhand von Fotos zu
dokumentieren und auf Datenträger den
Revisionsunterlagen beizufügen.
Dazu zählen:
- Unterputz Installationen vor Verschluss,
- Installation in Zwischendecken,
- Installation in Vorwänden
- Installation Rohdecke.

NYCWY 4 x 10/10 mm²
Menge: 7,000 m

**01.01.03.82 NYCWY 4 x 16/16 mm² RD**
Starkstrom-Erdkabel mit Kupferleiter
und konzentrischem Leiter (CEANDER-Leiter)
nach DIN VDE 0276-603 Nennspannung: 0,6/1 kV
Aufbau und Eigenschaften: 4-Leiter + konz. 1-Leiter in
Teillängen liefern, lagern und auf der Beton-Rohdecke,
in der Betondecke, auf der Filigrandecke oder in
der Dämmung verlegen, inkl. Fotodokumentation, einschl. Klein- und Befestigungsmaterial. Die Kabel und Leitungen sind in den Verteilungen dauerhaft zu beschriften.
(Verlegeart: RD)

Die verdeckte Leitungsführung ist anhand von Fotos zu
dokumentieren und auf Datenträger den
Revisionsunterlagen beizufügen.
Dazu zählen:
- Unterputz Installationen vor Verschluss,
- Installation in Zwischendecken,
- Installation in Vorwänden
- Installation Rohdecke.

NYCWY 4 x 16/16 mm²
Menge: 32,000 m

**01.01.03.83 NYCWY 4 x 25/16 mm² RD**
Starkstrom-Erdkabel mit Kupferleiter
und konzentrischem Leiter (CEANDER-Leiter)
nach DIN VDE 0276-603 Nennspannung: 0,6/1 kV
Aufbau und Eigenschaften: 4-Leiter + konz. 1/2-Leiter in
Teillängen liefern, lagern und auf der Beton-Rohdecke,
in der Betondecke, auf der Filigrandecke oder in
der Dämmung verlegen, inkl. Fotodokumentation, einschl. Klein- und Befestigungsmaterial. Die Kabel und Leitungen sind in den Verteilungen dauerhaft zu beschriften.
(Verlegeart: RD)

Die verdeckte Leitungsführung ist anhand von Fotos zu
dokumentieren und auf Datenträger den
Revisionsunterlagen beizufügen.
Dazu zählen:
- Unterputz Installationen vor Verschluss,
- Installation in Zwischendecken,
- Installation in Vorwänden
- Installation Rohdecke.

NYCWY 4 x 25/16 mm²
Menge: 162,000 m

**01.01.03.84 NYY-J 3 x 2,5 mm² GR**
Kunststoffkabel und -leitungen 0,6/1 kV in vorhandenen Kabelgraben (in Sandbett) in Teillängen liefern, lagern und verlegen, einschl. Klein- und Befestigungsmaterial. Die Kabel und Leitungen sind an den Enden dauerhaft zu beschriften. (Verlegeart: GR)

NYY-J  3 x 2,5 mm²
Menge: 4,000 m

**01.01.03.85 NYY-J 5 x 6 mm² GR**
Kunststoffkabel und -leitungen 0,6/1 kV in vorhandenen Kabelgraben (in Sandbett) in Teillängen liefern, lagern und verlegen, einschl. Klein- und Befestigungsmaterial. Die Kabel und Leitungen sind an den Enden dauerhaft zu beschriften. (Verlegeart: GR)

NYY-J  5 x 6 mm²
Menge: 142,000 m

**01.01.03.86 NYY-J 5 x 10 mm² GR**
Kunststoffkabel und -leitungen 0,6/1 kV in vorhandenen Kabelgraben (in Sandbett) in Teillängen liefern, lagern und verlegen, einschl. Klein- und Befestigungsmaterial. Die Kabel und Leitungen sind an den Enden dauerhaft zu beschriften. (Verlegeart: GR)

NYY-J 5 x 10 mm²
Menge: 3,000 m

**01.01.03.87 Verbindungsmuffe 0,6/1 kV 3x2,5 mm²**
Verbindungsmuffe 0,6/1 kV, Schrumpftechnik für Kabeltyp NYM/NYY 3-adrig, Querschnitt 2,5 mm²,
einschließlich systemgebundenem Zubehör,
liefern, lagern und betriebsfertig montieren.
Menge: 3,000 St

**01.01.03.88 Verbindungsmuffe 0,6/1 kV 5x2,5 mm²**
Verbindungsmuffe 0,6/1 kV, Schrumpftechnik für Kabeltyp NYM/NYY 5-adrig, Querschnitt 2,5 mm²,
einschließlich systemgebundenem Zubehör,
liefern, lagern und betriebsfertig montieren.
Menge: 2,000 St

**01.01.03.89 Verbindungsmuffe 0,6/1 kV, 5 x 6 mm²**
Verbindungsmuffe 0,6/1 kV, Schrumpftechnik für Kabeltyp NYM/NYY 5-adrig, Querschnitt bis 6 mm²,
einschließlich systemgebundenem Zubehör,
liefern, lagern und betriebsfertig montieren.
Menge: 1,000 St

**01.01.03.90 Gießharzmuffe 0,6/1 kV, T- Muffe für 5 x 16 mm²**
Gießharzmuffe als T- Muffe 0,6/1 kV, für Kabeltyp NYY/NYY 5-adrig bis 16 mm², einschließlich systemgebundenem Zubehör, liefern, lagern und betriebsfertig montieren.
Menge: 1,000 St

**01.01.03.91 vorhandene Leitungen bis 5x4 mm² umverlegen**
vorhandene Leitungen bis 5x4 mm² umverlegen, einschl. lösen der vorhandenen Befestigungen.
Die Leitungen wurden im Vorfeld abgeklemmt und sind auf den neu hergestellten Trassen und Leitungsführungswegen zu verlegen und zu befestigen. Die Verlegung erfolgt auf Kabelrinnen, in Kanälen, innerhalb von Ständerwänden und Unterhangdecken, in Wandschlitzen und Steigtrassen sowie auf dem Rohfußboden.
Menge: 117,000 m

**01.01.03.92 vorhandene Leitungen bis 5x25 mm² umverlegen**
vorhandene Leitungen bis 5x25 mm² umverlegen, einschl. lösen der vorhandenen Befestigungen.
Die Leitungen wurden im Vorfeld abgeklemmt und sind auf den neu hergestellten Trassen und Leitungsführungswegen zu verlegen und zu befestigen. Die Verlegung erfolgt auf Kabelrinnen, in Kanälen, innerhalb von Ständerwänden und Unterhangdecken, in Wandschlitzen und Steigtrassen sowie auf dem Rohfußboden.
Menge: 19,000 m

##### 01.01.04 Potentialausgleich

**01.01.04.1 NYM-J 1 x 6 mm² UP**
Kunststoffkabel und -leitungen 0,6/1 kV in Teillängen  liefern, lagern und Unter-Putz (UP) verlegen, Fräsen der Schlitze mit Maschine und Staubsauger oder Stemmen in 95% Putz- Ziegel-Fachwerk Mauerwerk und 5% in Sandstein/ Naturstein, inkl. Fotodokumentation. Der anfallende Schutt ist ordnungsgemäß zu entsorgen (AVV 170701).
Die Kabel und Leitungen sind an den Enden dauerhaft zu beschriften. (Verlegeart UP)

Die verdeckte Leitungsführung ist anhand von Fotos zu
dokumentieren und auf Datenträger den
Revisionsunterlagen beizufügen.
Dazu zählen:
- Unterputz Installationen vor Verschluss,
- Installation in Zwischendecken,
- Installation in Vorwänden.

NYM-J 1 x 6 mm²
Menge: 43,000 m

**01.01.04.2 NYM-J 1 x 16 mm² UP**
Kunststoffkabel und -leitungen 0,6/1 kV in Teillängen  liefern, lagern und Unter-Putz (UP) verlegen, Fräsen der Schlitze mit Maschine und Staubsauger oder Stemmen in 95% Putz- Ziegel-Fachwerk Mauerwerk und 5% in Sandstein/ Naturstein, inkl. Fotodokumentation. Der anfallende Schutt ist ordnungsgemäß zu entsorgen (AVV 170701).
Die Kabel und Leitungen sind an den Enden dauerhaft zu beschriften. (Verlegeart UP)

Die verdeckte Leitungsführung ist anhand von Fotos zu
dokumentieren und auf Datenträger den
Revisionsunterlagen beizufügen.
Dazu zählen:
- Unterputz Installationen vor Verschluss,
- Installation in Zwischendecken,
- Installation in Vorwänden.

NYM-J 1 x 16 mm²
Menge: 14,000 m

**01.01.04.3 NYM-J 1 x 25 mm² UP**
Kunststoffkabel und -leitungen 0,6/1 kV in Teillängen  liefern, lagern und Unter-Putz (UP) verlegen, Fräsen der Schlitze mit Maschine und Staubsauger oder Stemmen in 95% Putz- Ziegel-Fachwerk Mauerwerk und 5% in Sandstein/ Naturstein, inkl. Fotodokumentation. Der anfallende Schutt ist ordnungsgemäß zu entsorgen (AVV 170701).
Die Kabel und Leitungen sind an den Enden dauerhaft zu beschriften. (Verlegeart UP)

Die verdeckte Leitungsführung ist anhand von Fotos zu
dokumentieren und auf Datenträger den
Revisionsunterlagen beizufügen.
Dazu zählen:
- Unterputz Installationen vor Verschluss,
- Installation in Zwischendecken,
- Installation in Vorwänden.

NYM-J 1 x 25 mm²
Menge: 47,000 m

**01.01.04.4 NYM-J 1 x 6 mm² KR**
Kunststoffkabel und -leitungen 0,6/1 kV in Teillängen liefern, lagern und in Kabelrinnen, Leitungsführungs-, oder Brüstungskanälen betriebsfertig verlegen, einschl. Klein- und Befestigungsmaterial. Die Kabel und Leitungen sind an den Enden dauerhaft zu beschriften
(Verlegeart KR).

NYM-J 1 x 6 mm² KR
Menge: 267,000 m

**01.01.04.5 NYM-J 1 x 16 mm² KR**
Kunststoffkabel und -leitungen 0,6/1 kV in Teillängen liefern, lagern und in Kabelrinnen, Leitungsführungs-, oder Brüstungskanälen betriebsfertig verlegen, einschl. Klein- und Befestigungsmaterial. Die Kabel und Leitungen sind an den Enden dauerhaft zu beschriften
(Verlegeart KR).

NYM-J 1 x 16 mm² KR
Menge: 93,000 m

**01.01.04.6 NYM-J 1 x 25 mm² KR**
Kunststoffkabel und -leitungen 0,6/1 kV in Teillängen liefern, lagern und in Kabelrinnen, Leitungsführungs-, oder Brüstungskanälen betriebsfertig verlegen, einschl. Klein- und Befestigungsmaterial. Die Kabel und Leitungen sind an den Enden dauerhaft zu beschriften
(Verlegeart KR).

NYM-J 1 x 25 mm² KR
Menge: 286,000 m

**01.01.04.7 NYM-J 1 x 6 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 1 x 6 mm²
Menge: 384,000 m

**01.01.04.8 NYM-J 1 x 16 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 1 x 16 mm²
Menge: 32,000 m

**01.01.04.9 NYM-J 1 x 25 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 1 x 25 mm²
Menge: 373,000 m

**01.01.04.10 NYM-J 1 x 6 mm² AP**
Kunststoffkabel und -leitungen 0,6/1 kV in Teillängen liefern, lagern und Auf-Putz oder auf Kabelleitern,
Steigeleitern, Profilschienen verlegen mit
entsprechenden Befestigungsschellen, max.
Schellenabstand = 25-facher Kabeldurchmesser, einschl.
Schellen sowie Klein- und Befestigungsmaterial. Die Kabel und Leitungen sind an den Enden dauerhaft zu beschriften. (Verlegeart AP)

NYM-J 1 x 6 mm²
Menge: 178,000 m

**01.01.04.11 NYM-J 1 x 16 mm² AP**
Kunststoffkabel und -leitungen 0,6/1 kV in Teillängen liefern, lagern und Auf-Putz oder auf Kabelleitern,
Steigeleitern, Profilschienen verlegen mit
entsprechenden Befestigungsschellen, max.
Schellenabstand = 25-facher Kabeldurchmesser, einschl.
Schellen sowie Klein- und Befestigungsmaterial. Die Kabel und Leitungen sind an den Enden dauerhaft zu beschriften. (Verlegeart AP)

NYM-J 1 x 16 mm²
Menge: 27,000 m

**01.01.04.12 NYM-J 1 x 25 mm² AP**
Kunststoffkabel und -leitungen 0,6/1 kV in Teillängen liefern, lagern und Auf-Putz oder auf Kabelleitern,
Steigeleitern, Profilschienen verlegen mit
entsprechenden Befestigungsschellen, max.
Schellenabstand = 25-facher Kabeldurchmesser, einschl.
Schellen sowie Klein- und Befestigungsmaterial. Die Kabel und Leitungen sind an den Enden dauerhaft zu beschriften. (Verlegeart AP)

NYM-J 1 x 25 mm²
Menge: 207,000 m

**01.01.04.13 NYM-J 1 x 6 mm² RO**
Kunststoffkabel und -leitungen 0,6/1 kV in Teillängen liefern, lagern und in Rohren, Unterflursystemen oder
geschlossenen Kanälen verlegen einschl. Klein- und
Befestigungsmaterial. Die Kabel und Leitungen sind an den Enden dauerhaft zu beschriften. (Verlegeart: RO)

NYM-J 1 x 6 mm²
Menge: 56,000 m

**01.01.04.14 NYM-J 1 x 16 mm² RO**
Kunststoffkabel und -leitungen 0,6/1 kV in Teillängen liefern, lagern und in Rohren, Unterflursystemen oder
geschlossenen Kanälen verlegen einschl. Klein- und
Befestigungsmaterial. Die Kabel und Leitungen sind an den Enden dauerhaft zu beschriften. (Verlegeart: RO)

NYM-J 1 x 16 mm²
Menge: 14,000 m

**01.01.04.15 NYM-J 1 x 25 mm² RO**
Kunststoffkabel und -leitungen 0,6/1 kV in Teillängen liefern, lagern und in Rohren, Unterflursystemen oder
geschlossenen Kanälen verlegen einschl. Klein- und
Befestigungsmaterial. Die Kabel und Leitungen sind an den Enden dauerhaft zu beschriften. (Verlegeart: RO)

NYM-J 1 x 25 mm²
Menge: 39,000 m

**01.01.04.16 Haupterdungsschiene AP**
Potentialausgleichsschiene für den
Hauptpotentialausgleich nach DIN VDE 0100 Teil
410/540 und den Blitzschutz- Potentialausgleich nach
EN 62305. Geprüft nach DIN VDE 0609.
Anschluss (ein- / mehrdrähtig):  7x 2,5-25 mm²,
Anschluss Rd (ein- / mehrdrähtig / Seil):  1x 7-10 mm
  oder 16-25 mm²,
Anschluss Fl:  1x -30 x 3,5 mm,
Klemmschiene:  Ms/gal Sn,
Querschnitt:  35 mm²,
Befestigung:  {4x} 6 x 9 mm,
liefern, montieren und Potentialausgleichs- und
Schutzleiterleitungen betriebsfertig anschließen, mit
dauerhafter Beschriftung im Oberteil.
Menge: 2,000 St

**01.01.04.17 Potentialausgleichsschiene AP**
Potentialausgleichschiene AP nach DIN VDE 0100-410/-540
mit Grundplatte und Abdeckhaube, mit einer Kontaktschiene aus Messing, 30 mm², blitzstromfähig 100 kA, mit Klemmschrauben, Anschlussmöglichkeit für Flachband 30 mm oder Rudleiter Rd 8-10, 7 mehrdrähtige Leitungen
2,5 bis 25 mm², liefern, lagern, montieren und
Potentialausgleichsleitungen betriebsfertig anschließen, mit dauerhafter Beschriftung im Oberteil.
Menge: 17,000 St

**01.01.04.18 Banderdungsrohrschelle Rohre 1/8- 1 1/2 Zoll**
Banderdungsrohrschelle für Stahl- und Kupferrohre 1/8- 1
1/2 Zoll, Erdungsrohrschelle DIN VDE 0100-410/-540,
Schraubanschluss für Rundleiter bis 16 mm²,
Material: Spannkopf Stahl verzinkt, Spannband Bronze
vernickelt, liefern, montieren und Potentialausgleichsleitung betriebsfertig anschließen. Das Rohr
ist vorher zu säubern.
Menge: 12,000 St

**01.01.04.19 Banderdungsrohrschelle 1 - 4 Zoll**
Banderdungsrohrschelle für Stahl- und Kupferrohre 1 - 4 Zoll, Erdungsrohrschelle DIN VDE 0100-410/ -540,
Schraubanschluss für Rundleiter bis 16 mm²,
Material: Spannkopf Stahl verzinkt, Spannband Bronze
vernickelt. liefern, montieren und Potentialausgleichsleitung betriebsfertig anschließen. Das Rohr ist vorher zu säubern.
Menge: 18,000 St

##### 01.01.05 Installationsgeräte

**Ausführungsbeschreibung 1 Ausführung Installationsgeräte**
*Bei den Installationsgeräten des*
Bei den Installationsgeräten des gesamten LV's ist ein
einheitliches Fabrikat einzusetzen.

vorgeschlagenes Produkt:

Hersteller: 'Gira'

Typ: 'Standart 55/reinweiß glänzend'

oder gleichwertig

Hersteller: '....................................................' (vom Bieter einzutragen)

Typ: '....................................................' (vom Bieter einzutragen)

**01.01.05.1 Aus- Wechselschalter 1-polig, 10 A ,**
Wechsel-Wechselschalter 1-fach, 1-polig 10 A, 250 V,UP Standardausführung, mit Zweifachzentralplatte und Abdeckrahmen mit Beschriftungsfeld, Installationsgeräte in einheitlicher Bauform, mit 2 Schrauben an Geräteeinbaudose befestigen. Komplett mit Klemmen-, Klein- und Befestigungsmaterial liefern, lagern, montieren und betriebsfertig anschließen.
- Schutzart: IP 20
- Farbe: RAL 9010 reinweiß glänzend
- mit Beschriftung in PC-Qualität.
Menge: 6,000 St

**01.01.05.2 Aus- Wechselschalter 1- polig, 10 A, beleuchtet**
Wechsel-Wechselschalter 1-fach, 1-polig 10 A, 250 V,
UP Standardausführung beleuchtet mit LED Einsatz, mit Zweifachzentralplatte und Abdeckrahmen mit Beschriftungsfeld, Installationsgeräte in einheitlicher Bauform, mit 2 Schrauben an Geräteeinbaudose befestigen. Komplett mit Klemmen-, Klein- und Befestigungsmaterial liefern, lagern, montieren und betriebsfertig anschließen.
- Schutzart: IP 20
- Farbe: RAL 9010 reinweiß glänzend
- mit Beschriftung in PC-Qualität.
Menge: 20,000 St

**01.01.05.3 Wechsel-Wechselschalter 2-fach, 2-polig**
Wechsel-Wechselschalter 2-fach, 2-polig 10 A, 250 V,UP Standardausführung, mit Zweifachzentralplatte und Abdeckrahmen mit Beschriftungsfeld, Installationsgeräte in einheitlicher Bauform, mit 2 Schrauben an Geräteeinbaudose befestigen. Komplett mit Klemmen-, Klein- und Befestigungsmaterial liefern, lagern, montieren und betriebsfertig anschließen.
- Schutzart: IP 20
- Farbe: RAL 9010 reinweiß glänzend
- mit Beschriftung in PC-Qualität.
Menge: 2,000 St

**01.01.05.4 Taster 1-polig 10 A, 250 V,UP**
Taster 1-polig 10 A, 250 V,UP
Standardausführung, mit Zweifachzentralplatte und Abdeckrahmen mit Beschriftungsfeld, Installationsgeräte in einheitlicher Bauform, mit 2 Schrauben an Geräteeinbaudose befestigen. Komplett mit Klemmen-, Klein- und Befestigungsmaterial liefern, lagern, montieren und betriebsfertig anschließen.
- Schutzart: IP 20
- Farbe: RAL 9010 reinweiß glänzend
- mit Beschriftung in PC-Qualität.
Menge: 52,000 St

**01.01.05.5 Taster 1-polig 10 A, 250 V,UP beleuchtet**
Taster 1-polig 10 A, 250 V,UP beleuchtet mit LED Einsatz
Standardausführung, mit Zweifachzentralplatte und Abdeckrahmen mit Beschriftungsfeld, Installationsgeräte in einheitlicher Bauform, mit 2 Schrauben an Geräteeinbaudose befestigen. Komplett mit Klemmen-, Klein- und Befestigungsmaterial liefern, lagern, montieren und betriebsfertig anschließen.
- Schutzart: IP 20
- Farbe: RAL 9010 reinweiß glänzend
- mit Beschriftung in PC-Qualität.
Menge: 89,000 St

**01.01.05.7 Serienschalter 10 A, 250 V, UP**
Serienschalter 10 A, 250 V, UP, Standardausführung, mit
Zweifachzentralplatte und Abdeckrahmen mit Beschriftungsfeld, Installationsgeräte in einheitlicher Bauform, mit 2 Schrauben an Geräteeinbaudose befestigen. Komplett mit Klemmen-, Klein- und Befestigungsmaterial liefern, lagern, montieren und betriebsfertig anschließen.
- Schutzart: IP 20
- Farbe: RAL 9010 reinweiß glänzend
- mit Beschriftung in PC-Qualität.
Menge: 1,000 St

**01.01.05.8 Schlüsselschalter 2-polig mit DIN-Profil-Halbzylinder UP**
Schlüsselschalter 2-polig, 10 A, 250 V mit
DIN-Profil-Halbzylinder UP, Profil-Halbzylinder mit 5
Stiftzuhaltungen, passend zum Schalterprogramm, mit
Einbau eines Profilhalbzylinder, mit Einzelzentralplatte und Abdeckrahmen mit Beschriftungsfeld,
Installationsgeräte in einheitlicher Bauform, mit 2 Schrauben an Geräteeinbaudose befestigen. Komplett mit Klemmen-, Klein- und Befestigungsmaterial liefern, lagern, montieren und betriebsfertig anschließen.
- Schutzart: IP 20
- Farbe: RAL 9010 reinweiß glänzend
- mit Beschriftung in PC-Qualität.
Menge: 1,000 St

**01.01.05.9 Präsenzmelder**
*** Bezugsbeschreibung
Präsenzmelder, zum Regeln der Beleuchtung nach
Helligkeit und Bewegung, zur Deckenmontage,
Erfassungswinkel 360°, Nennreichweite bei Montagehöhe
an Decke von 2,5 m = dm 6 m auf dem Fußboden,
einsetzbar bis 5,00 m Höhe über der Nutzebene,
Einschaltzeit von 0,5 s bis 5 Stunden,
Helligkeitsbereich einstellbar von 5 bis 1000 lx, mit Relais-Einsatz für Glüh-, Halogenglühlampen, LED, Leuchtstofflampen, Niedervolt-Halogenlampen über Trafo, Schaltleistung 2300 W, 900 VA.
Steuerung von Beleuchtungszonen in Abhängigkeit von
Anwesenheit und Tageslicht automatisch, manuelles Ein-
und Ausschalten über Tasterbedienung. Erweiterung des
Erfassungsfeldes durch parallel schalten mehrerer
Präzensmelder (Nebenstellen) möglich, Einstellung und
Programmierung über APP. Schnittstelle Bluetooth. Installationsgeräte in einheitlicher
Bauform, mit 2 Schrauben an Geräteeinbaudose befestigen. Komplett mit Klemmen-, Klein- und Befestigungsmaterial liefern, lagern, montieren, betriebsfertig anschließen und einstellen.
- Schutzart: IP 20
- Farbe: RAL 9010 reinweiß glänzend
- mit Beschriftung in PC-Qualität.
Menge: 29,000 St

**01.01.05.10 Präsenzmelder als Nebenstelle**
*** wie Position 01.01.05.9
wie zuvor, jedoch Präsenzmelder als Nebenstelle, zum
Regeln der Beleuchtung nach Helligkeit und Bewegung,
zur Deckenmontage, Erfassungswinkel 360°,
Nennreichweite bei Montagehöhe an Decke von 2,5 m = dm 6 m auf dem Fußboden, einsetzbar bis 5,00 m Höhe über der Nutzebene, Einschaltzeit von 10 s bis 30 min,
Helligkeitsbereich einstellbar von 5 bis 1000 lx, mit
Relaiseinsatz. Einstellung und Programmierung über APP
möglich. Schnittstelle Bluetooth. Installationsgeräte
in einheitlicher Bauform, mit 2 Schrauben an Geräteeinbaudose befestigen. Komplett mit Klemmen-, Klein- und Befestigungsmaterial liefern, lagern, montieren, betriebsfertig anschließen und einstellen.
- Schutzart: IP 20
- Farbe: RAL 9010 reinweiß glänzend
- mit Beschriftung in PC-Qualität.
Menge: 13,000 St

**01.01.05.11 Präsenzmelder mit 2 getrennten Relaisschaltausgängen**
*** wie Position 01.01.05.9
wie zuvor, jedoch Präsenzmelder mit 2 getrennten
Relaisschaltausgängen, zum Regeln der Beleuchtung nach Helligkeit und Bewegung und einer Zeitfunktion für den 2. Ausgang (HKL), zur Deckenmontage, Erfassungswinkel 360°, Nennreichweite bei Montagehöhe an Decke von 2,5 m = dm 6 m auf dem Fußboden, einsetzbar bis 5,00 m Höhe über der Nutzebene, Einschaltzeit von 10s bis 30 min, Helligkeitsbereich einstellbar von 5 bis 1000lx, mit Relaiseinsatz. Einstellung und Programmierung über APP. Schnittstelle Bluetooth. Installationsgeräte in einheitlicher Bauform, mit 2 Schrauben an Geräteeinbaudose befestigen. Komplett mit Klemmen-, Klein- und Befestigungsmaterial liefern, lagern, montieren und betriebsfertig anschließen.
- Schutzart: IP 20
- Farbe: RAL 9010 reinweiß glänzend
- mit Beschriftung in PC-Qualität.
Menge: 1,000 St

**01.01.05.12 Präsenzmelder mit integriertem DALI-Applikations-Controller UP**
Präsenzmelder mit integriertem DALI-Applikations-Controller für eine energieeffiziente Lichtsteuerung
DALI-2 zertifiziertes Produkt
Integrierte DALI-Spannungsversorgung
DALI-Schnittstelle zur Ansteuerung digitaler, dimmbarer EVG im Broadcast-Verfahren
Manuelles Schalten und Dimmen über konventionelle Taster möglich
Halbautomatik-, Vollautomatik-, Lichtregler- oder Anwesenheits-Betrieb einstellbar
Einstellbare Regeldynamik (minimale und maximale Werte)
Einstellbare Geschwindigkeit und Verzögerung der Regelung
Mischlichtmessung mittels innen- und außenliegendem Lichtsensor
DALI-Ausgangsleistung kann mit Zubehör erhöht werden
Umgebungslichtabhängige Regelung oder Schaltausgang
Einstellbarer Einschaltwert
Letzter Wert - Erinnerungsfunktion für Einschaltwert
Einstellbarer Helligkeitssollwert und Reflexionsfaktor
Status-LEDs aktivierbar/deaktivierbar
Korridorfunktion - Deaktiviert die Möglichkeit, über den Taster das Licht auschalten zu können
Werkseinstellung 10 min Nachlaufzeit und 500 Lux Helligkeitssollwert
Inklusive vormontierter Federklemme mit Zugentlastung und Berührschutzkappe für die Deckeneinbau-Montage
Zubehör für Aufputzmontage optional erhältlich

Spannung:  230 V AC +/-10% 50 Hz
Abmessungen:  max. Ø 106 x 95 mm
Typische Leistungsaufnahme:  2 W
Slave-Geräte:  8 möglich
Erfassungsbereich:  horizontal 360° (Deckenmontage)
Reichweite:  mind. Ø 24 m quer,
  mind. Ø 8 m frontal,
  mind. Ø 6,4 m sitzende Tätigkeit
Überwachte Fläche bei tangentialer Bewegung: 450 m² / 2.5 m Montagehöhe
Montagehöhe min./max./empfohlen:  2 m / 10 m / 2.5 m
Schutzart/-klasse:  IP20 / Klasse II
Stoßfestigkeitsgrad:  IK05
Umgebungstemperatur:  -25 °C bis +50 °C
Gehäuse:  Polycarbonat,
  UV-beständig
Farbe:  weiß matt,
  ähnlich RAL9010
Kanal 1 (Lichtsteuerung)
DALI-Ausgang:  80 mA (garantiert),
  125 mA (max.), Abschaltmechanismus
Nachlaufzeit:  1 min - 150 min
Orientierungslicht 10 - 30 % / OFF / 5 min - 60 min / ∞
Helligkeitssollwert:  10 - 2500 Lux
Mischlichtmessung
Komplett mit Klemmen-, Klein- und Befestigungsmaterial liefern, lagern, montieren und betriebsfertig anschließen.
- mit Beschriftung in PC-Qualität.
Menge: 48,000 St

**01.01.05.13 Aufputzset für Präsenzmelder UP**
Aufputzset für Präsenzmelder UP
inkl. Ausprägungen für Kabeleinführungen
Abmessungen:  max. Ø 110 x 65 mm
Schutzart/-klasse:  IP54
Farbe:  weiß, ähnlich RAL9010
Material:  Kunststoff
Inkl. Klein- und Befestigungsmaterial liefern, lagern und montieren.
Menge: 13,000 St

**01.01.05.14 DALI-Potenziometer mit Netzteil, 230 V, UP**
DALI-Potenziometer mit Netzteil, 230 V, UP, mit Einzelzentralplatte und Abdeckrahmen mit Beschriftungsfeld, zum Schalten und Steuern von DALI-Betriebsgeräten (Kommunikation erfolgt über Broadcast), Speichern einer Grund- und Einschalthelligkeit, mit integriertem DALI-Netzteil für 26 DALI-Teilnehmer, mit Drehbetätigung und Druck-AUS-Taster, Installationsgeräte in einheitlicher Bauform, mit 2 Schrauben an Geräteeinbaudose befestigen. Komplett mit Klemmen-, Klein- und Befestigungsmaterial liefern, lagern, montieren und betriebsfertig anschließen.
- Schutzart: IP 20
- Farbe: RAL 9010 reinweiß glänzend
- mit Beschriftung in PC-Qualität.
Menge: 2,000 St

**01.01.05.15 DALI-Tast-Potenziometer, UP**
DALI-Tast-Potenziometer, UP, DALI, mit Einzelzentralplatte und Abdeckrahmen mit Beschriftungsfeld, in Standardausführung, zum Schalten, Dimmen und Steuern von DALI-Schnittstellen, mit Drehbetätigung und Druck-AUS-Taster, Einschalthelligkeit und Grundhelligkeit einstellbar. Parallelschaltung von bis zu 4 Geräten im aktiven Betrieb möglich (104 DALI-Teilnehmer), Kommunikation erfolgt über Broadcast, Installationsgeräte in einheitlicher Bauform, mit 2 Schrauben an Geräteeinbaudose befestigen. Komplett mit Klemmen-, Klein- und Befestigungsmaterial liefern, lagern, montieren und betriebsfertig anschließen.
- Schutzart: IP 20
- Farbe: RAL 9010 reinweiß glänzend
- mit Beschriftung in PC-Qualität.
Menge: 2,000 St

**01.01.05.16 Jalousietaster, 250 V, 10 A, Standardausführung UP**
Jalousietaster, 250 V, 10 A, Standardausführung mit Zweifachzentralplatte und Abdeckrahmen mit Beschriftungsfeld, Wippen mit mechanischer
Verriegelung und Pfeil-Symbolen, mit allem
systemeigenen Zubehör, Installationsgeräte in einheitlicher Bauform, mit 2 Schrauben an Geräteeinbaudose befestigen. Komplett mit Klemmen-, Klein- und Befestigungsmaterial liefern, lagern, montieren und betriebsfertig anschließen.
- Schutzart: IP 20
- Farbe: RAL 9010 reinweiß glänzend
- mit Beschriftung in PC-Qualität.
Menge: 1,000 St

**01.01.05.17 Taster BUS, UP, 1-fach**
Taster BUS, UP, 1-fach
Standardausführung mit Einzelzentralplatte und Abdeckrahmen mit Beschriftungsfeld, zum Schalten, Dimmen von Verbauchern, mit Status-LED, Installationsgeräte in einheitlicher Bauform, mit 2 Schrauben an Geräteeinbaudose befestigen. Komplett mit Klemmen-, Klein- und Befestigungsmaterial liefern, lagern, montieren und betriebsfertig anschließen.
- Schutzart: IP 20
- Farbe: RAL 9010 reinweiß glänzend
- mit Beschriftung in PC-Qualität.
Menge: 3,000 St

**01.01.05.18 Tastsensor 3-fach BUS, UP,**
Tastsensor 3-fach BUS, UP,
mit Zentralplatte 3-fach geteilt beschriftbar und Abdeckrahmen mit Beschriftungsfeld, mit Status-LED pro Tastenfeld, Installationsgeräte in einheitlicher Bauform, mit 2 Schrauben an Geräteeinbaudose befestigen. Komplett mit Klemmen-, Klein- und Befestigungsmaterial liefern, lagern, montieren und betriebsfertig anschließen.
- Schutzart: IP 20
- Farbe: RAL 9010 reinweiß glänzend
- mit Beschriftung in PC-Qualität.
Menge: 3,000 St

**01.01.05.19 Blindabdeckung mit Tragring und Abdeckrahmen UP**
Blindabdeckung mit Tragring UP,
passend zum Schalterprogramm, mit Einzelzentralplatte und Abdeckrahmen mit Beschriftungsfeld, Installationsgeräte in einheitlicher Bauform, mit 2 Schrauben an Geräteeinbaudose befestigen. Komplett mit Klemmen-, Klein- und Befestigungsmaterial liefern, lagern, montieren und betriebsfertig anschließen.
- Schutzart: IP 20
- Farbe: RAL 9010 reinweiß glänzend
- mit Beschriftung in PC-Qualität.
Menge: 78,000 St

**01.01.05.20 Leitungsauslassdose mit Tragring UP**
Leitungsauslassdose mit Tragring, mit Klemmen bis 5x2,5 mm² UP, mit Zugentlastung, passend zum Schalterprogramm, mit Einzelzentralplatte und Abdeckrahmen mit Beschriftungsfeld, Installationsgeräte in einheitlicher Bauform, mit 2 Schrauben an Geräteeinbaudose befestigen. Komplett mit Klemmen-, Klein- und Befestigungsmaterial liefern, lagern, montieren und betriebsfertig anschließen.
- Schutzart: IP 20
- Farbe: RAL 9010 reinweiß glänzend
- mit Beschriftung in PC-Qualität.
Menge: 6,000 St

**01.01.05.21 Geräteanschlussdose 5-polig, 400 V, 16 A, 50 Hz**
Geräteanschlussdose 5-polig, 400 V, 16 A, 50 Hz,
mit 5 Doppelklemmen 4 mm² und Zugentlastung, UP
mit Beschriftung in PC-Qualität liefern, lagern,
montieren und betriebsfertig anschließen.
Menge: 1,000 St

**01.01.05.22 Schutzkontaktsteckdose 2-polig 16 A, 250 V, UP**
Schutzkontaktsteckdose 2-polig 16 A, 250 V, UP,
mit Steckanschluss, mit Einzelzentralplatte und Abdeckrahmen mit Beschriftungsfeld, Installationsgeräte in einheitlicher Bauform, mit 2 Schrauben an Geräteeinbaudose befestigen. Komplett mit Klemmen-, Klein- und Befestigungsmaterial liefern, lagern, montieren und betriebsfertig anschließen.
- Schutzart: IP 20
- Farbe: RAL 9010 reinweiß glänzend
- mit Beschriftung in PC-Qualität.
Menge: 421,000 St

**01.01.05.23 Schutzkontaktsteckdose 2-polig 16 A, 250 V, UP, mit Aufdruck "EDV"**
Schutzkontaktsteckdose 2-polig 16 A, 250 V, UP,
mit Aufdruck "EDV", mit Steckanschluss, mit Einzelzentralplatte und Abdeckrahmen mit Beschriftungsfeld, Installationsgeräte in einheitlicher Bauform, mit 2 Schrauben an Geräteeinbaudose befestigen. Komplett mit Klemmen-, Klein- und Befestigungsmaterial liefern, lagern, montieren und betriebsfertig anschließen.
- Schutzart: IP 20
- Farbe: RAL 9010 reinweiß glänzend
- mit Beschriftung in PC-Qualität.
Menge: 543,000 St

**01.01.05.24 Aufputz-Gehäuse 1-fach.**
Aufputz-Gehäuse 1-fach, für die Aufnahme eines der vorgenannten Unterputzgeräte wie Steckdose oder Bedieneinrichtungen (Schalter, Taster), komplett einschließlich notwendiger Kanaleinführungen, Klein- und Befestigungsmaterial liefern, lagern und betriebsfertig montieren,
- Schutzart: IP 20
- Farbe: RAL 9010 reinweiß glänzend.
Menge: 4,000 St

**01.01.05.25 Aufputz-Gehäuse 2-fach.**
Aufputz-Gehäuse 2-fach, für die Aufnahme von vorgenannten Unterputzgeräten wie Steckdosen oder Bedieneinrichtungen (Schalter, Taster), komplett einschließlich notwendiger Kanaleinführungen, Klein- und Befestigungsmaterial liefern, lagern und betriebsfertig montieren,
- Schutzart: IP 20
- Farbe: RAL 9010 reinweiß glänzend.
Menge: 2,000 St

**01.01.05.26 Taster 1-polig, 10 A, 250 V, UP, beleuchtet**
Taster 1-polig, 10 A, 250 V, UP, IP44,mit Neutralleiterklemme, mit LED-Einsatz in gelb, mit erhötem Diebstahlschutz mit Schrauben befestigen, mit
Einzelzentralplatte mit Kontrollfenster und Abdeckrahmen mit Beschriftungsfeld sowie Dichtungsflansch, Installationsgerät in einheitlicher Bauform. Schlag- und bruchsicheres, ballwurfsicheres, halogenfreies, UV- beständiges, witterungsbeständiges und mikrobiologisch unbedenkliches Material. Komplett mit Klemmen-, Klein- und Befestigungsmaterial liefern, lagern, montieren und betriebsfertig anschließen, einschl. Schutzart herstellen.
- Schutzart: IP 44,
- für den Einsatz im Außenbereich,
- Beschriftung in PC-Qualität und
- Farbe: Weiß, Silber oder Grafit nach Wahl
  der Bauleitung
Menge: 22,000 St

**01.01.05.27 Schutzkontaktsteckdose 2-polig IP 44, 16 A, 250 V, UP**
Schutzkontaktsteckdose 2-polig UP, IP 44, 16 A, 250 V,
mit Steckanschluss und Klappdeckel, mit erhötem
Diebstahlschutz mit Schrauben befestigen, mit
Zentralplatte und Abdeckrahmen mit Beschriftungsfeld sowie Dichtungsflansch, Installationsgerät in einheitlicher Bauform. Schlag- und bruchsicheres, ballwurfsicheres, halogenfreies, UV- beständiges, witterungsbeständiges und mikrobiologisch unbedenkliches Material. Komplett mit Klemmen-, Klein- und Befestigungsmaterial liefern,
lagern, montieren und betriebsfertig anschließen,
einschl. Schutzart herstellen.
- Schutzart: IP 44,
- für den Einsatz im Außenbereich,
- Beschriftung in PC-Qualität und
- Farbe: Weiß, Silber oder Grafit nach Wahl der Bauleitung
Menge: 2,000 St

**01.01.05.28 Schutzkontaktsteckdose 2-polig IP 44, 16 A, 250 V, abschließbar**
Schutzkontaktsteckdose 2-polig UP, IP 44, 16 A, 250 V,
mit Steckanschluss und Klappdeckel, Abschließbar mit
gleicher Schließung, mit erhötem Diebstahlschutz mit
Schrauben befestigen, mit Zentralplatte und
Abdeckrahmen mit Beschriftungsfeld sowie Dichtungsflansch, Installationsgerät in einheitlicher Bauform. Schlag- und bruchsicheres, ballwurfsicheres, halogenfreies, UV- beständiges, witterungsbeständiges und mikrobiologisch unbedenkliches Material. Komplett mit Klemmen-, Klein- und Befestigungsmaterial liefern,
lagern, montieren und betriebsfertig anschließen,
einschl. Schutzart herstellen.
- Schutzart: IP 44,
- für den Einsatz im Außenbereich,
- inkl. 2 Schlüsseln (gleiche Schließung aller Steckdosen),
- Beschriftung in PC-Qualität und
- Farbe: Weiß, Silber oder Grafit nach Wahl der Bauleitung
Menge: 1,000 St

**01.01.05.29 Universalschalter 1-pol., 250 V 10 A, AP IP44**
Universalschalter 1-polig, 250 V 10 A, IP 44, als Aus-
und Wechselschalter verwendbar, mit Wippe, mit Beschriftungsfeld, aus flammwidrigem, schlag- und bruchsicherem Kunststoff, komplett mit Klemmen-, Klein- und Befestigungsmaterial und Komponenten zur Herstellung der geforderten Schutzart, liefern, lagern, montieren und betriebsfertig anschließen.
- Schutzart: IP 44
- Farbe: grau
- mit Beschriftung in PC-Qualität.
Menge: 5,000 St

**01.01.05.30 Universalschalter 1-pol., 250 V 10 A, AP IP44, beleuchtet**
Universalschalter 1-polig, 250 V 10 A, IP 44, als Aus-
und Wechselschalter verwendbar, mit Wippe beleuchtet und LED - Einsatz in gelb mittig, mit Beschriftungsfeld, aus flammwidrigem, schlag- und bruchsicherem Kunststoff, komplett mit Klemmen-, Klein- und Befestigungsmaterial und Komponenten zur Herstellung der geforderten Schutzart, liefern, lagern, montieren und betriebsfertig anschließen.
- Schutzart: IP 44
- Farbe: grau
- mit Beschriftung in PC-Qualität.
Menge: 7,000 St

**01.01.05.31 Taster 1-polig, 250 V 10 A, IP 44, beleuchtet**
Taster 1-polig, 250 V 10 A, IP 44, als Schließer verwendbar, mit Wippe beleuchtet und LED - Einsatz in gelb mittig, mit Beschriftungsfeld, aus flammwidrigem, schlag- und bruchsicherem Kunststoff, komplett mit Klemmen-, Klein- und Befestigungsmaterial und Komponenten zur Herstellung der geforderten Schutzart, liefern, lagern, montieren und betriebsfertig anschließen.
- Schutzart: IP 44
- Farbe: grau
- mit Beschriftung in PC-Qualität.
Menge: 1,000 St

**01.01.05.32 Reparaturschalter 4-pol., 250 V 25 A, AP IP44**
Reparaturschalter 4-polig, 400 V 25 A, IP 44,
als Ausschalter verwendbar, mit Drehgriff und Sperrkranz, Beschriftungsfeld, komplett mit Klemmen-, Klein- und Befestigungsmaterial liefern, lagern, montieren und betriebsfertig anschließen.
- Schutzart: IP 44
- Farbe: grau, Drehgriff: schwarz
Menge: 2,000 St

**01.01.05.33 Bewegungswächter IP 54 AP, 240°**
Elektronischer Bewegungswächter
mit Boden- und Rückfeldüberwachung.
Erfassungsempfindlichkeit in 3 Stufen wählbar, mit
automatischer Reichweitenstabilisierung, automatischer
Störunterdrückung und Blendsicherheit. mit
helligkeitsunabhängigem Testbetrieb zur Auswertung des
Erfassungsbereiches, Erfassungsbereich: frontal: mind. 16 m,
seitlich: mind. 16 m Helligkeitsgrenzwert: 2 Lux bis 1000
Lux oder Tagbetrieb einstellbar, Öffnungswinkel: 240 °,
zusätzliche Einschaltmöglichkeit über Öffnertaster.
Abschaltverzögerung:  5 s bis 15 min oder
  Kurzzeitimpuls 1 s einstellbar.
Montagehöhe:  2,5 m,
Nennspannung:  230 V~, +10 % / -10 %,
Nennfrequenz:  50 Hz - 60 Hz,
Ausgänge:  1 Schließer, potenzialgebunden,
Lastart:  ohmisch, kapazitiv und induktiv
Nennstrom:  16 A, cos(phi) = 0,6,
Nennschaltleistung:  2000 W / VA
Schutzart Gerät:  IP 54
Temperaturbereich Gerät:  -25 °C bis 55 °C
für Wand- und Deckenmontage geeignet.

Farbe: Weiß oder Anthrazit nach Wahl der Bauleitung
und vor Bestellung klären.
mit Beschriftung in PC-Qualität liefern, lagern,
montieren und betriebsfertig anschließen.
Menge: 7,000 St

**01.01.05.34 IR-Fernbedienung für Bewegungswächter**
IR-Fernbedienung für zuvor beschriebenen
Bewegungswächter zur manuellen Bedienung und
Einstellung liefern, lagern und nach Fertigstellung an
Bauherrn übergeben.
Menge: 1,000 St

**01.01.05.35 1-fach-Schutzkontaktsteckdose 2-polig, 16 A, 250 V, AP IP44**
1-fach-Schutzkontaktsteckdose 2-polig, 16 A, 250 V, mit
Steckanschluss und Klappdeckel, AP, mit Beschriftungsfeld, aus flammwidrigem, schlag- und bruchsicherem Kunststoff, komplett mit Klemmen-, Klein- und Befestigungsmaterial und Komponenten zur Herstellung der geforderten Schutzart, liefern, lagern, montieren und betriebsfertig anschließen.
- Schutzart: IP 44
- Farbe: grau
- mit Beschriftung in PC-Qualität.
Menge: 6,000 St

**01.01.05.36 2-fach-Schutzkontaktsteckdose 2-polig, 16 A, 250 V, AP IP44**
2-fach-Schutzkontaktsteckdose 2-polig, 16 A, 250 V, mit
Steckanschluss und Klappdeckel, AP, mit Beschriftungsfeld, aus flammwidrigem, schlag- und bruchsicherem Kunststoff, komplett mit Klemmen-, Klein- und Befestigungsmaterial und Komponenten zur Herstellung der geforderten Schutzart, liefern, lagern, montieren und betriebsfertig anschließen.
- Schutzart: IP 44
- Farbe: grau
- mit Beschriftung in PC-Qualität.
Menge: 4,000 St

**01.01.05.37 2-fach-Schutzkontaktsteckdose 2-polig, 16 A, 250 V, AP IP44, mit Aufdruck "EDV"**
2-fach-Schutzkontaktsteckdose 2-polig, 16 A, 250 V,
mit Aufdruck "EDV", mit Steckanschluss und Klappdeckel, AP, mit Beschriftungsfeld, aus flammwidrigem, schlag- und bruchsicherem Kunststoff, komplett mit Klemmen-, Klein- und Befestigungsmaterial und Komponenten zur Herstellung der geforderten Schutzart, liefern, lagern, montieren und betriebsfertig anschließen.
- Schutzart: IP 44
- Farbe: grau
- mit Beschriftung in PC-Qualität.
Menge: 9,000 St

**01.01.05.38 CEE-Steckdose 16 A, 400 V, AP IP44**
CEE-Steckdose 16 A, 400 V, IP44
nach VDE 0623, EN 60309-2 mit Befestigung von innen und Leitungseinführungen von oben und unten, Gehäuseunterteil um 180° drehbar, AP, mit Beschriftungsfeld, aus flammwidrigem, schlag- und bruchsicherem Kunststoff, komplett mit Klemmen-, Klein- und Befestigungsmaterial und Komponenten zur Herstellung der geforderten Schutzart, liefern, lagern, montieren und betriebsfertig anschließen.
- Schutzart: IP 44
- Farbe: grau/ rot
- mit Beschriftung in PC-Qualität.
Menge: 1,000 St

**01.01.05.39 Abzweigdose 2,5 mm², AP, IP 44**
Abzweigdose nach DIN EN 60670-1 mit 6 Einführungen, 5
Klemmen bis 2,5 mm², 400 V, AP, IP 44, Leitungen
einführen, abisolieren, betriebsfertig anschließen,
liefern, lagern und befestigen des Deckels, einschl.
Klein-, Klemm- und Befestigungsmaterial und
entsprechender Beschriftung des Stromkreises in
PC-Qualität.
- Schutzart: IP 44
- Farbe: grau
Menge: 43,000 St

**01.01.05.40 Abzweigdose 6 mm², AP, IP 44**
Abzweigdose nach DIN EN 60670-1 mit 6 Einführungen,
5 Klemmen bis 6 mm², 400 V, AP, IP 44, Leitungen
einführen, abisolieren, betriebsfertig anschließen,
liefern, lagern und befestigen des Deckels, einschl.
Klein-, Klemm- und Befestigungsmaterial und
entsprechender Beschriftung des Stromkreises in
PC-Qualität.
- Schutzart: IP 44
- Farbe: grau
Menge: 11,000 St

**01.01.05.41 Schalterabzweigdose für Unterputzmontage Luftdicht**
Schalterabzweigdose für Unterputzmontage luftdicht, mit Putzdeckel, Herstellen der Öffnung, liefern, lagern und montieren.
Der anfallende Schutt ist ordnungsgemäß zu entsorgen
(AVV 170701).
Entsprechend der Bauweise des Bauwerkes ist bei allen UP-Verlegungen sowie dem Einfräsen von UP-Dosen 95% Putz-Ziegel-Mauerwerk und 5% Sandstein/ Naturstein zu kalkulieren.
Schutzart: IP 30
Menge: 598,000 St

**01.01.05.42 Schalterdose für Unterputzmontage Luftdicht**
Schalterdose für Unterputzmontage Luftdicht, mit Putzdeckel, Herstellen der Öffnung, liefern, lagern und montieren.
Der anfallende Schutt ist ordnungsgemäß zu entsorgen
(AVV 170701).
Entsprechend der Bauweise des Bauwerkes ist bei allen UP-Verlegungen sowie dem Einfräsen von UP-Dosen 95% Putz-Ziegel-Mauerwerk und 5% Sandstein/ Naturstein zu kalkulieren.
Schutzart: IP 30
Menge: 26,000 St

**01.01.05.43 Electronic-Dose für Unterputzmontage**
Electronic-Schalterdose für Unterputzmontage Luftdicht, mit zusätzlichem Geräteeinbauraum, mit Putzdeckel, Herstellen der Öffnung, liefern, lagern und montieren.
Der anfallende Schutt ist ordnungsgemäß zu entsorgen
(AVV 170701)
Entsprechend der Bauweise des Bauwerkes ist bei allen UP-Verlegungen sowie dem Einfräsen von UP-Dosen 95% Putz-Ziegel-Mauerwerk und 5% Sandstein/ Naturstein zu kalkulieren.
Schutzart: IP 30
Menge: 63,000 St

**01.01.05.44 Schalterdose F90 für Unterputzmontage**
Schalterdose für Unterputzmontage, als
F90-Dose, für Brandschutzwände, mit Putzdeckel, Herstellen der Öffnung, liefern, lagern und montieren.
Der anfallende Schutt ist ordnungsgemäß zu entsorgen
(AVV 170701).
Entsprechend der Bauweise des Bauwerkes ist bei allen UP-Verlegungen sowie dem Einfräsen von UP-Dosen 95% Putz-Ziegel-Mauerwerk und 5% Sandstein/ Naturstein zu kalkulieren.
Schutzart: IP 30
Menge: 6,000 St

**01.01.05.45 Schalterabzweigdose für Hohlwandeinbau Luftdicht**
Schalterabzweigdose für Hohlwandeinbau Luftdicht, für Schraubbefestigung, aus flammwidrigem Kunststoff, mit Zugentlastung, Kombinationsstutzen, Randversenkung, liefern, lagern und montieren. Inkl. Herstellen der Öffnung in Trockenbau oder Holzverkleidung.
Der anfallende Schutt ist ordnungsgemäß zu entsorgen.
(AVV 170802)
Schutzart: IP 30
Menge: 47,000 St

**01.01.05.46 Hohlwandschalterdose für Hohlwandeinbau Luftdicht**
Hohlwandschalterdose für Hohlwandeinbau Luftdicht, für Schraubbefestigung, aus flammwidrigem Kunststoff, mit Zugentlastung, Kombinationsstutzen, Randversenkung, liefern, lagern und montieren. Inkl. Herstellen der Öffnung in Trockenbau oder Holzverkleidung.
Der anfallende Schutt ist ordnungsgemäß zu entsorgen
(AVV 170802).
Schutzart: IP 30
Menge: 11,000 St

**01.01.05.47 Electronic-Dose für Hohlwandeinbau Luftdicht**
Electronic-Dose für Hohlwandeinbau Luftdicht, mit zusätzlichem Geräteeinbauraum, für Schraubbefestigung, aus flammwidrigem Kunststoff, mit Zugentlastung, Kombinationsstutzen, Randversenkung, liefern, lagern und montieren. Inkl. Herstellen der Öffnung in Trockenbau oder Holzverkleidung.
Der anfallende Schutt ist ordnungsgemäß zu entsorgen
(AVV 170802).
Schutzart: IP 30
Menge: 2,000 St

**01.01.05.48 Schalterabzweigdose F90-Dose für Hohlwandeinbau**
Schalterabzweigdose als F90-Dose, für Hohlwandeinbau, F30 - F90 bzw. I30 - I90, für Schraubbefestigung, aus flammwidrigem Kunststoff, mit Zugentlastung, Kombinationsstutzen, Randversenkung, liefern, lagern und montieren. Inkl. Herstellen der Öffnung in Trockenbau oder Holzverkleidung.
Der anfallende Schutt ist ordnungsgemäß zu entsorgen
(AVV 170802)
Schutzart: IP 30
Menge: 3,000 St

**01.01.05.49 Geräteeinbaudose für Brüstungskanal**
Geräteeinbaudose leer für Brüstungskanal, universell für UP-Einsätze (Steckdosen, Schalter, Taster usw.) und Datentechnik liefern, lagern und montieren.
Menge: 692,000 St

**01.01.05.50 Quadratischer Bodentank**
Quadratischer Bodentank mit einem schwenkbaren Schnurauslass zur Leitungsausführung und einem Deckel mit Bodenbelagsaussparung. Für den Einsatz im System- oder Estrichboden in trockenen Räumen im Innenbereich mit trocken gepflegten Böden.
Leergehäuse für 3 Universalträger.
Oberteil durch 4 Nivellierstützen auf Oberkante Bodenbelag einstellbar.
Werkstoff:  Edelstahl, rostfrei 1.4301
Mengeneinheit:  Stück
Länge:  246 mm
Breite:  243 mm
min. Fußbodenhöhe:  95 mm
max. Fußbodenhöhe:  125 mm
IP-Schutzart im genutzten Zustand:  IP20
IP-Schutzart im ungenutzten Zustand:  IP40
IK-Schutzgrad:  IK10
Länge Außenmaß:  243 mm
Breite Außenmaß:  243 mm
min. Estrichhöhe:  95 mm
max. Estrichhöhe:  110 mm
Inkl. Nivellierbarer Höhenerweiterung von 10 - 60 mm, inkl. Klein- und Befestigungsmaterial liefern, lagern und montieren.
Menge: 1,000 St

**01.01.05.51 Universalträger Bodentank**
Universalträger für den Einsatz in Geräteeinsätzen und Kassetten.
Mit Montagebrücken, Trennwänden und Zugentlastungen. Systembestandteil nach EN 50085-2-2.
Werkstoff:  Polyamid
Farbe:  graphitschwarz; RAL 9011
Länge:  208 mm
Breite:  76 mm
Höhe:  36 mm
Anzahl der einbaubaren Geräte:  4
Anzahl der Einführungen:  4
Anzahl der Zugentlastungen:  2
Ausführung:  Becherform
Inkl. Klein- und Befestigungsmaterial liefern, lagern und montieren.
Menge: 3,000 St

**01.01.05.52 Abdeckplatte für Installationsgeräte im Universalträger**
Abdeckplatte für Installationsgeräte im Universalträger. Systembestandteil nach EN 50085-2-2.
Werkstoff:  Polyamid
Farbe:  graphitschwarz; RAL 9011
Länge:  147 mm
Anzahl der einbaubaren Geräte:  3
Befestigungsart:  aufrastbar
Inkl. Klein- und Befestigungsmaterial liefern, lagern und moniteren.
Menge: 7,000 St

**01.01.05.53 Schutzkontakt-Steckdose 2-fach 33° Bodentank**
Schutzkontakt-Steckdose 2-fach 33°, mit erhöhtem Berührungsschutz, mit Steckklemmen, 2-polig, 16 A, 250 V AC, mit Verbindungsklemmen nach IEC 60884-1, zum Einbau in Bodentank-Universalgeräteträger,
Schutzart:  IP20
Farbe:  reinweiß RAL 9010
mit Beschriftung in PC-Qualität
Inkl. Klein- und Befestigungsmaterial liefern, lagern, montieren und betriebsfertig anschließen.
Menge: 1,000 St

**01.01.05.54 Ruf-Kompaktset Behinderten-WC mit USV**
Ruf-Kompaktset für Behinderten-WC
bestehend aus:
- 1 St. Ruf- und Abstelltaster,
- 1 St. Zugtaster mit 2,5 m Zugschnurr,
- 1 St. optisch/akustische Meldeeinheit,
- 1 St. Niederspannungsnetzteil,
- 1 St. Unterbrechungsfreie Spannungsversorgung 1h,
- mit potentialfreien Kontakt (Wechsler) zur Störungsweitermeldung auf externe Anlagen,
für Unterputzmontage, inklusive Einzelzentralplatten und Abdeckrahmen mit Beschriftungsfeld, Installationsgeräte in einheitlicher Bauform, mit 2 Schrauben an Geräteeinbaudose befestigen. Komplett mit Klemmen-, Klein- und Befestigungsmaterial liefern, lagern, montieren und betriebsfertig anschließen.
- Schutzart: IP 20
- Farbe: RAL 9010 reinweiß glänzend
- mit Beschriftung in PC-Qualität.
Menge: 1,000 St

**01.01.05.55 Zimmersignalleuchte für Behindertennotruf**
Zimmersignalleuchte für Behindertennotruf
zur zusätzlichen Signalisierung des
Behinderten-Notrufes, zur parallelen optoakustischen Signalisierung mit energieeffizienten LEDs in rot sowie Summer als akustischer Signalgeber, in Unterputzausführung, Standardausführung mit Abdeckung entsprechend des ausgeschriebenen Schalterprogramms, Installationsgeräte in einheitlicher Bauform, mit 2 Schrauben an Geräteeinbaudose befestigen. Komplett mit Klemmen-, Klein- und Befestigungsmaterial liefern, lagern, montieren und betriebsfertig anschließen.
- Schutzart: IP 20
- Farbe: RAL 9010 reinweiß glänzend.
Menge: 1,000 St

##### 01.01.06 Beleuchtung

*Hinweis: Vortext für alle Positionen der Beleuchtung:*
Bei der Kalkulation ist zu berücksichtigen, dass Leuchtenpositionen entfallen oder die Stückzahlen bei anderen Positionen sich erhöhen oder vermindern können. Eventuell dadurch entstehender Gewinnausfall kann nicht geltend gemacht werden.
Alle Leuchten sind mit systembedingten Zubehör und Leuchtmitteln komplett zu liefern, zu montieren und betriebsfertig anzuschließen. Alle Leuchten müssen über das CE-, GS, F-Zeichen verfügen und VDE geprüft sein. Bei abgependelten Leuchten ist die genaue Pendellänge mit der Bauleitung abzustimmen.

Spezifische Parameter zur Angabe LED-Lebensdauer nach Verbau in der Leuchte:
L (80) -Lichtstromabfall (80%) und B (10) -Ausfallrate (10%) bei der angegebenen Lebensdauer in (50.000) Betriebsstunden.
Als Nachweis der Lichtfarbe, der Farbwiedergabe sowie der Lichtfarbtoleranz sind lichttechnische Messprotokolle der einzelnen Leuchten mit den Koordinaten der Farborte, dem Farbspektrum, dem Diagramm gemäß CIE 1931, sowie die dazu passende Binning-Koordinaten Tabelle der verwendeten LED nach Aufforderung beizufügen. Angaben zur Lebensdauer der LED müssen sich auf die Leuchte beziehen und informationen zur Degratation enthalten (z.B. L80/B10).

Die Festlegung der Lichtfarbe für alle Leuchtmittel erfolgt nach Wahl der Bauleitung, wenn nicht bereits anders festgelegt.

Bei anderen Leuchten als vorgeschlagen sind Lichtberechnungen durchzuführen und mit dem Angebot zu übergeben. Die Pläne können im Planungsbüro angefordert werden. Die Änderung der Leuchten darf zu keiner Erhöhung der Stückzahlen und Standorte führen.

Erweiterte Garantieansprüche sind auf den Bauherr/ Nutzer nach vorheriger Abstimmung auszustellen und diese den Revisionsunterlagen beizufügen.

Ende Vortext

**01.01.06.1 L1.1 Runde LED Einbauleuchte, 24 W**
*** Bezugsbeschreibung
L1.1 Runde LED Einbauleuchte, 24 W

Rundes LED Einbau-Downlight.
Werkzeugloser Deckeneinbau durch Schnellmontagefedern, geringe Eibautiefe 45 mm, mit opaler PMMA-Abdeckscheibe, mit lambertscher Lichtstärkeverteilung, Ausstrahlwinkel 121°.

Leuchte mit:
- Leuchtenllichtstrom 2000 lm,
- Anschlussleistung 24 W,
- Lichtfarbe 3000 / 4000 K anch Wahl der Bauleitung,
- Lebensdauer L80(tq 25°) = 50.000 h,
- Farbwiedergabeindex Ra > 80
- mit externem Betriebsgerät schaltbar,
- Leuchtenkörper aus Aluminiumdruckguss,
  Deckenring weiß pulverbeschichtet (ähnlich RAL 9016),
- mit opaler PMMA-Abdeckscheibe,
- Außenmaße Deckenring Ø 240 mm,
- Leuchtenhöhe (mm): 24.
- Schutzklasse: II,
- Schutzart: IP 20,
- Glühdrahtfestigkeit 650 °C,
- Schlagfestigkeit IK05,
- Gewicht: max. 0,6 kg,
- Anschlussart: Steckklemme.
- mit Anschlussdose für Durchgangsverdrahtung.

Leuchte einschl. Klein- und Befestigungsmaterial,
einschl. allen erforderlichen Zubehör wie Anschlussleitung, Anschlussdose für Durchgangsverdrahtung usw., liefern, lagern, montieren und betriebsfertig anschließen sowie Deckenausschnitt in Unterhangdecke herstellen. Anfallender Schutt ist ordnungsgemäß zu entsorgen (AVV 170802).

Die Leuchte ist vor der Bestellung betriebsfähig mit Leuchtmittel (3000 K oder 4000 K) nach Wahl der Bauleitung zu bemustern. Die Bemusterung ist spätestens 10 Wochen nach Ausführungsbeginn vor Ort in den jeweiligen Räumen durchzuführen.

5 Jahre Garantie und Dokument für Bauherr/ Nutzer ab Abnahme der Leistung.

vorgeschlagenes Produkt:

Hersteller: 'Trilux'

Typ: 'Aviella C07 OA 2000-840 ET 01'

oder gleichwertig

Hersteller: '....................................................' (vom Bieter einzutragen)

Typ: '....................................................' (vom Bieter einzutragen)
Menge: 23,000 St

**01.01.06.2 L1.2 Runde LED Einbauleuchte, 30 W**
*** wie Position 01.01.06.1
L1.2 Runde LED Einbauleuchte, 30 W wie zuvor jedoch Ø außen 300 mm.

Rundes LED Einbau-Downlight, Werkzeugloser Deckeneinbau durch Schnellmontagefedern, geringe Eibautiefe 45 mm, mit opaler PMMA-Abdeckscheibe, mit lambertscher Lichtstärkeverteilung, Ausstrahlwinkel 121°.
Leuchte mit:
- Leuchtenllichtstrom 2750 lm,
- Anschlussleistung 30 W,
- Lichtfarbe 3000 / 4000 K nach Wahl der Bauleitung,
- Lebensdauer L80(tq 25°) = 50.000 h,
- Farbwiedergabeindex Ra > 80
- mit externem Betriebsgerät schaltbar,
- Leuchtenkörper aus Aluminiumdruckguss,
  Deckenring weiß pulverbeschichtet (ähnlich RAL 9016),
- mit opaler PMMA-Abdeckscheibe,
- Außenmaße Deckenring Ø 300 mm,
- Leuchtenhöhe (mm): 30,
- Schutzklasse: II,
- Schutzart: IP 20,
- Glühdrahtfestigkeit 650 °C,
- Schlagfestigkeit IK03,
- Gewicht: max. 0,9 kg,
- Anschlussart: Steckklemme,
- mit Anschlussdose zur Durchgangsverdrahtung.

Leuchte einschl. Klein- und Befestigungsmaterial
einschl. allen erforderlichen Zubehör wie Anschlussleitung, Anschlussdose für Durchgangsverdrahtung usw., liefern, lagern, montieren und betriebsfertig anschließen sowie Deckenausschnitt in Unterhangdecke herstellen. Anfallender Schutt ist ordnungsgemäß zu entsorgen (AVV 170802).

5 Jahre Garantie und Dokument für Bauherr/ Nutzer ab Abnahme der Leistung.
Menge: 15,000 St

**01.01.06.3 L2.1 Wand- und Deckenanbauleuchte Direkt-/ indirekt, 40 W**
*** Bezugsbeschreibung
L2.1 Wand- und Deckenanbauleuchte rund mit Direkt-/ indirekter Lichtstärkeverteilung, LED 40W, mit breitstrahlender Charakteristik im indirektanteil, gestufter Leuchtenkörper mit filigran sichtbarer Bauhöhe und minimalistischem Rand, Leuchtenkörper aus Stangenpress-Profil, Abdeckung aus opalem, mattiertem Acrylglas, homogene Ausleuchtung.

Leuchte mit:
- Leuchtenllichtstrom 5300 lm,
- Anschlussleistung 40 W,
- Lichtfarbe 3000 / 4000 K nach Wahl der Bauleitung,
- Mac Adam 3,
- Lebensdauer L80B10(tq 25°) = 50.000 h,
- Farbwiedergabeindex Ra > 80
- mit elektronischen Betriebsgerät dimmbar (DALI),
- Leuchtenkörper aus Aluminiumprofil,
- Oberflächenfarbe: Silber, Schwarz oder Weiß nach
  Wahl der Bauleitung,
- Optisches System: Opaldiffusor,
- Leuchtenduchmesser Ø 500 mm,
- Leuchtenhöhe (mm): 18+24,
- Schutzklasse: I,
- Schutzart: IP 40,
- Schlagfestigkeit IK02,
- Gewicht: max. 5,1 kg.
- Montage erfolgt an Massivwand, Massiv- oder
  Unterhangdecke.

Leuchte einschl. Klein- und Befestigungsmaterial
einschl. allen erforderlichen Zubehör wie Endkappen, Anschlussleitung, Anschlussdose für Durchgangsverdrahtung usw., liefern, lagern, montieren und
betriebsfertig anschließen.

Die Leuchte ist vor der Bestellung betriebsfähig mit Leuchtmittel (3000 K oder 4000 K) nach Wahl der Bauleitung) zu bemustern. Die Bemusterung ist spätestens 10 Wochen nach Ausführungsbeginn vor Ort in den jeweiligen Räumen durchzuführen.

5 Jahre Garantie und Dokument für Bauherr/ Nutzer ab Abnahme der Leistung.

vorgeschlagenes Produkt:

Hersteller: 'Lightnet'

Typ: 'Basic-X7 LX7OSL-840H-D500'

oder gleichwertig

Hersteller: '....................................................' (vom Bieter einzutragen)

Typ: '....................................................' (vom Bieter einzutragen)
Menge: 72,000 St

**01.01.06.4 L2.2 Anbauleuchte Direktstrahlend, 11 W**
*** wie Position 01.01.06.3
L2.2 Wand- und Deckenanbauleuchte rund, wie zuvor jedoch mit Direkt-/ indirekter Lichtstärkeverteilung, LED 11 W, mit breitstrahlender Charakteristik im indirektanteil, gestufter Leuchtenkörper mit filigran sichtbarer Bauhöhe und minimalistischem Rand, Leuchtenkörper aus Stangenpress-Profil, Abdeckung aus opalem, mattiertem Acrylglas, homogene Ausleuchtung.

Leuchte mit:
- Leuchtenllichtstrom 1190 lm,
- Anschlussleistung 11 W,
- Lichtfarbe 3000 / 4000 K nach Wahl der Bauleitung,
- Mac Adam 3,
- Lebensdauer L80B10(tq 25°) = 50.000 h,
- Farbwiedergabeindex Ra > 80
- mit elektronischen Betriebsgerät dimmbar (DALI),
- Leuchtenkörper aus Aluminiumprofil,
- Oberflächenfarbe: Silber, Schwarz oder Weiß nach
  Wahl der Bauleitung,
- Optisches System: Microprismenoptik,
- Leuchtenduchmesser Ø 300 mm,
- Leuchtenhöhe (mm): 18+24,
- Schutzklasse: I,
- Schutzart: IP 40,
- Schlagfestigkeit IK02,
- Gewicht: max. 1,9 kg,
- Montage erfolgt an Massiv- oder Unterhangdecke.

Leuchte einschl. Klein- und Befestigungsmaterial
einschl. allen erforderlichen Zubehör wie Endkappen, Anschlussleitung, Anschlussdose für Durchgangsverdrahtung usw., liefern, lagern, montieren und
betriebsfertig anschließen.

5 Jahre Garantie und Dokument für Bauherr/ Nutzer ab Abnahme der Leistung.
Menge: 3,000 St

**01.01.06.5 L3.1 Anbaulichtlinie Direktstrahlend, 44 W**
*** Bezugsbeschreibung
L3.1 Anbaulichtlinie Direktstrahlend, 44 W
Lichtlinie für Wand- oder Deckenmontage.
Mikroprismatische Abdeckung aus UV-stabilem und hitzebeständigem Polymethylmethacrylat (Acrylglas) mit pyramidähnlicher Struktur, geeignet für Bildschirmarbeitsplätze gemäß DIN EN 12464-1 (UGR<19), Leuchtengehäuse aus Aluminium- Stangenpress-Profil.

Leuchte mit:
- Leuchtenllichtstrom 4700 lm,
- Anschlussleistung 44 W,
- Lichtfarbe 4000 K nach Wahl der Bauleitung,
- Mac Adam 3,
- Lebensdauer L80B10(tq 25°) = 50.000 h,
- Farbwiedergabeindex Ra > 80
- mit elektronischen Betriebsgerät dimmbar (DALI),
- Leuchtenkörper aus Aluminiumprofil,
- Oberflächenfarbe: Silber, Schwarz oder Weiß nach
  Wahl der Bauleitung,
- Optisches System: Microprismenoptik,
- Leuchtenlänge (mm): 1765,
- Leuchtenbreite (mm): 55,
- Leuchtenhöhe (mm): 75,
- Schutzklasse: I,
- Schutzart: IP 20,
- Schlagfestigkeit IK02,
- Gewicht: max. 4,3 kg
- Montage erfolgt an Massivwand, Massiv- oder
  Unterhangdecke.

Leuchte einschl. Klein- und Befestigungsmaterial
einschl. allen erforderlichen Zubehör wie Endkappen, Anschlussleitung, Anschlussdose für Durchgangsverdrahtung usw., liefern, lagern, montieren und
betriebsfertig anschließen.

Die Leuchte ist vor der Bestellung betriebsfähig mit
Leuchtmittel (3000 K oder 4000 K) nach Wahl der
Bauleitung) zu bemustern. Die Bemusterung ist
spätestens 10 Wochen nach Ausführungsbeginn vor Ort in den jeweiligen Räumen durchzuführen.

5 Jahre Garantie und Dokument für Bauherr/ Nutzer ab Abnahme der Leistung.

vorgeschlagenes Produkt:

Hersteller: 'Lightnet'

Typ: 'Basic-X7 LA3AEL-840H-L1765'

oder gleichwertig

Hersteller: '....................................................' (vom Bieter einzutragen)

Typ: '....................................................' (vom Bieter einzutragen)
Menge: 4,000 St

**01.01.06.6 L3.2 Anbaulichtlinie Direktstrahlend, 37 W**
*** wie Position 01.01.06.5
L3.2 Anbaulichtlinie Direktstrahlend, wie zuvor jedoch 37 W,
Lichtlinie für Wand- oder Deckenmontage.
Mikroprismatische Abdeckung aus UV-stabilem und hitzebeständigem Polymethylmethacrylat (Acrylglas) mit pyramidähnlicher Struktur, geeignet für Bildschirmarbeitsplätze gemäß DIN EN 12464-1 (UGR<19), Leuchtengehäuse aus Aluminium- Stangenpress-Profil.

Leuchte mit:
- Leuchtenllichtstrom 3920 lm,
- Anschlussleistung 37 W,
- Lichtfarbe 4000 K,
- Mac Adam 3,
- Lebensdauer L80B10(tq 25°) = 50.000 h,
- Farbwiedergabeindex Ra > 80
- mit elektronischen Betriebsgerät dimmbar (DALI),
- Leuchtenkörper aus Aluminiumprofi,
- Oberflächenfarbe: Silber, Schwarz oder Weiß nach
  Wahl der Bauleitung,
- Optisches System: Microprismenoptik,
- Leuchtenlänge (mm): 1475,
- Leuchtenbreite (mm): 55,
- Leuchtenhöhe (mm): 75,
- Schutzklasse: I,
- Schutzart: IP 20,
- Schlagfestigkeit IK02,
- Gewicht: max. 3,7 kg
- Montage erfolgt an Massivwand, Massiv- oder
  Unterhangdecke.

Leuchte einschl. Klein- und Befestigungsmaterial
einschl. allen erforderlichen Zubehör wie Endkappen, Anschlussleitung, Anschlussdose für Durchgangsverdrahtung usw., liefern, lagern, montieren und
betriebsfertig anschließen.

5 Jahre Garantie und Dokument für Bauherr/ Nutzer ab Abnahme der Leistung.
Menge: 8,000 St

**01.01.06.7 L3.3 Pendelleuchte als Lichtlinie Direkt-/ indirektstrahlend, 81 W**
*** wie Position 01.01.06.5
L3.3 Lichtlinie wie zuvor jedoch als Pendelleuchte Direkt-/ indirektstrahlend, 81 W, Mikroprismatische Abdeckung aus UV-stabilem und hitzebeständigem Polymethylmethacrylat (Acrylglas) mit pyramidähnlicher Struktur, geeignet für Bildschirmarbeitsplätze gemäß DIN EN 12464-1 (UGR<19), Leuchtengehäuse aus Aluminium- Stangenpress-Profilm mit Y-Seilabnängung und Baldachin in gleicher Gehäusefarbe und transparenter Anschlussleitung kürzbar.

Leuchte mit:
- Leuchtenllichtstrom 9350 lm,
- Anschlussleistung 81 W,
- Lichtfarbe 4000 K,
- Mac Adam 3,
- Lebensdauer L80B10(tq 25°) = 50.000 h,
- Farbwiedergabeindex Ra > 80
- mit elektronischen Betriebsgerät dimmbar (DALI),
- Leuchtenkörper aus Aluminiumprofi,
- Oberflächenfarbe: Silber, Schwarz oder Weiß nach
  Wahl der Bauleitung,
- Optisches System: Microprismenoptik,
- Leuchtenlänge (mm): 1765,
- Leuchtenbreite (mm): 55,
- Leuchtenhöhe (mm): 125,
- Pendellänge: von 200 - 1500 mm,
- Schutzklasse: I,
- Schutzart: IP 20,
- Schlagfestigkeit IK02,
- Gewicht: max. 7,6 kg,
- Montage erfolgt an Massiv- oder Unterhangdecke.

Leuchte einschl. Klein- und Befestigungsmaterial
einschl. allen erforderlichen Zubehör wie Endkappen, Anschlussleitung, Anschlussdose für Durchgangsverdrahtung usw., liefern, lagern, montieren und
betriebsfertig anschließen.

5 Jahre Garantie und Dokument für Bauherr/ Nutzer ab Abnahme der Leistung.
Menge: 120,000 St

**01.01.06.8 L3.4 Pendelleuchte Direkt-/ indirektstrahlend, 28 W**
*** wie Position 01.01.06.5
L3.4 Lichtlinie wie zuvor jedoch als Pendelleuchte Direkt-/ indirektstrahlend, 28 W, Mikroprismatische Abdeckung aus UV-stabilem und hitzebeständigem Polymethylmethacrylat (Acrylglas) mit pyramidähnlicher Struktur, geeignet für Bildschirmarbeitsplätze gemäß DIN EN 12464-1 (UGR<19), Leuchtengehäuse aus Aluminium- Stangenpress-Profilm mit Y-Seilabnängung und Baldachin in gleicher Gehäusefarbe und transparenter Anschlussleitung kürzbar.

Leuchte mit:
- Leuchtenllichtstrom 3200 lm,
- Anschlussleistung 28 W,
- Lichtfarbe 4000 K,
- Mac Adam 3,
- Lebensdauer L90B10(tq 25°) = 50.000 h,
- Farbwiedergabeindex Ra > 80
- mit elektronischen Betriebsgerät dimmbar (DALI),
- Leuchtenkörper aus Aluminiumprofi,
- Oberflächenfarbe: Silber, Schwarz oder Weiß nach
  Wahl der Bauleitung,
- Optisches System: Microprismenoptik,
- Leuchtenlänge (mm): 1182,
- Leuchtenbreite (mm): 55,
- Leuchtenhöhe (mm): 125,
- Pendellänge: max 1500 mm,
- Schutzklasse: I,
- Schutzart: IP 20,
- Schlagfestigkeit IK02,
- Gewicht: max. 5,5 kg,
- Montage erfolgt an Massiv- oder Unterhangdecke.

Leuchte einschl. Klein- und Befestigungsmaterial
einschl. allen erforderlichen Zubehör wie Endkappen, Anschlussleitung, Anschlussdose für Durchgangsverdrahtung usw., liefern, lagern, montieren und
betriebsfertig anschließen.

5 Jahre Garantie und Dokument für Bauherr/ Nutzer ab Abnahme der Leistung.
Menge: 6,000 St

**01.01.06.9 L3.5 Anbaulichtlinie Direktstrahlend, 75 W**
*** wie Position 01.01.06.5
L3.5 Anbaulichtlinie Direktstrahlend, wie zuvor jedoch 75 W, Lichtlinie für Wand- oder Deckenmontage.
Mikroprismatische Abdeckung aus UV-stabilem und hitzebeständigem Polymethylmethacrylat (Acrylglas) mit pyramidähnlicher Struktur, geeignet für Bildschirmarbeitsplätze gemäß DIN EN 12464-1 (UGR<19), Leuchtengehäuse aus Aluminium- Stangenpress-Profil.

Leuchte mit:
- Leuchtenllichtstrom 7980 lm,
- Anschlussleistung 75,6 W,
- Lichtfarbe 4000 K,
- Mac Adam 3,
- Lebensdauer L90B10(tq 25°) = 50.000 h,
- Farbwiedergabeindex Ra > 80,
- mit elektronischen Betriebsgerät dimmbar (DALI),
- Leuchtenkörper aus Aluminiumprofi,
- Oberflächenfarbe: Silber, Schwarz oder Weiß nach
  Wahl der Bauleitung,
- Optisches System: Microprismenoptik,
- Leuchtenlänge (mm): 3000,
- Leuchtenbreite (mm): 55,
- Leuchtenhöhe (mm): 75,
- Schutzklasse: I,
- Schutzart: IP 20,
- Schlagfestigkeit IK02,
- Montage erfogt an Massiv- oder Unterhangdecke.

Leuchte einschl. Klein- und Befestigungsmaterial
einschl. allen erforderlichen Zubehör wie Endkappen, Anschlussleitung, Anschlussdose für Durchgangsverdrahtung usw., liefern, lagern, montieren und
betriebsfertig anschließen.

5 Jahre Garantie und Dokument für Bauherr/ Nutzer ab Abnahme der Leistung.
Menge: 14,000 St

**01.01.06.10 L3.6 Anbaulichtlinie Direktstrahlend, 25 W**
*** wie Position 01.01.06.5
L3.6 Anbaulichtlinie Direktstrahlend, wie zuvor jedoch 25 W, Lichtlinie für Wand- oder Deckenmontage.
Mikroprismatische Abdeckung aus UV-stabilem und hitzebeständigem Polymethylmethacrylat (Acrylglas) mit pyramidähnlicher Struktur, geeignet für Bildschirmarbeitsplätze gemäß DIN EN 12464-1 (UGR<19), Leuchtengehäuse aus Aluminium- Stangenpress-Profil.

Leuchte mit:
- Leuchtenllichtstrom 2660 lm,
- Anschlussleistung 25,2 W,
- Lichtfarbe 3000 / 4000 K nach Wahl der Bauleitung,
- Mac Adam 3,
- Lebensdauer L90B10(tq 25°) = 50.000 h,
- Farbwiedergabeindex Ra > 80,
- mit elektronischen Betriebsgerät dimmbar (DALI),
- Leuchtenkörper aus Aluminiumprofi,
- Oberflächenfarbe: Silber, Schwarz oder Weiß,
- Optisches System: Microprismenoptik,
- Leuchtenlänge (mm): 1000,
- Leuchtenbreite (mm): 55,
- Leuchtenhöhe (mm): 75,
- Schutzklasse: I,
- Schutzart: IP 20,
- Schlagfestigkeit IK02,
- Montage erfolgt an Massiv- oder Unterhangdecke.

Leuchte einschl. Klein- und Befestigungsmaterial
einschl. allen erforderlichen Zubehör wie Endkappen, Anschlussleitung, Anschlussdose für Durchgangsverdrahtung usw., liefern, lagern, montieren und
betriebsfertig anschließen.

5 Jahre Garantie und Dokument für Bauherr/ Nutzer ab Abnahme der Leistung.
Menge: 5,000 St

**01.01.06.11 L4.1 Anbauleuchte Direktstrahlend, 13 W**
*** Bezugsbeschreibung
L4.1 Anbauleuchte Direktstrahlend, 13 W
LED-Anbauleuchten für Decken- und Wandmontage. Mit lambertscher Lichtstärkeverteilung, direkt strahlend, mit opaler PMMA-Abdeckwanne, fein strukturiert, sicherer Halt der Wanne durch innen liegende Federverschlüsse.

Leuchte mit:
- Leuchtenllichtstrom 1500 lm,
- Anschlussleistung 13 W,
- Lichtfarbe 3000 / 4000 K nach Wahl der Bauleitung,
- Lebensdauer L80(tq 25°) = 35.000 h,
- Farbwiedergabeindex Ra > 80
- mit elektronischen Betriebsgerät, schaltbar,
- Leuchtenkörper aus Stahlblech,
- Farbe Leuchtenkörper: weiß (ähnlich RAL 9016),
- mit opaler PMMA-Abdeckwanne,
- Leuchtenlänge (mm): 633,
- Leuchtenbreite (mm): 111,
- Leuchtenhöhe (mm): 101,
- Schutzklasse: I,
- Schutzart: IP 40,
- Schlagfestigkeit IK02,
- Gewicht: max. 2,3 kg,
- Montage erfolgt an Massiv- oder Unterhangdecke.

Leuchte einschl. Klein- und Befestigungsmaterial
einschl. allen erforderlichen Zubehör wie Endkappen, Anschlussleitung, Anschlussdose für Durchgangsverdrahtung usw., liefern, lagern, montieren und
betriebsfertig anschließen.

Die Leuchte ist vor der Bestellung betriebsfähig mit
Leuchtmittel (3000 K oder 4000 K) nach Wahl der
Bauleitung) zu bemustern. Die Bemusterung ist
spätestens 10 Wochen nach Ausführungsbeginn vor Ort in den jeweiligen Räumen durchzuführen.

5 Jahre Garantie und Dokument für Bauherr/ Nutzer ab Abnahme der Leistung.

vorgeschlagenes Produkt:

Hersteller: 'Trilux'

Typ: 'Montigo 600 O 1500-840 ET'

oder gleichwertig

Hersteller: '....................................................' (vom Bieter einzutragen)

Typ: '....................................................' (vom Bieter einzutragen)
Menge: 4,000 St

**01.01.06.12 L4.2 Anbauleuchte Direktstrahlend, 25 W**
*** wie Position 01.01.06.11
L4.2 Anbauleuchte Direktstrahlend wie zuvor, jedoch 25 W LED-Anbauleuchten für Decken- und Wandmontage. Mit lambertscher Lichtstärkeverteilung, direkt strahlend, mit opaler PMMA-Abdeckwanne, fein strukturiert, sicherer Halt der Wanne durch innen liegende Federverschlüsse.

Leuchte mit:
- Leuchtenllichtstrom 3400 lm,
- Anschlussleistung 25 W,
- Lichtfarbe 3000 / 4000 K nach Wahl der Bauleitung,
- Lebensdauer L80(tq 25°) = 35.000 h,
- Farbwiedergabeindex Ra > 80
- mit elektronischen Betriebsgerät, schaltbar,
- Leuchtenkörper aus Stahlblech,
- Farbe Leuchtenkörper: weiß (ähnlich RAL 9016),
- mit opaler PMMA-Abdeckwanne,
- Leuchtenlänge (mm): 1534,
- Leuchtenbreite (mm): 111,
- Leuchtenhöhe (mm): 101,
- Schutzklasse: I,
- Schutzart: IP 40,
- Schlagfestigkeit IK02,
- Gewicht: max. 4,4 kg,
- Montage erfolgt an Massiv- oder Unterhangdecke.

Leuchte einschl. Klein- und Befestigungsmaterial
einschl. allen erforderlichen Zubehör wie Endkappen, Anschlussleitung, Anschlussdose für Durchgangsverdrahtung usw., liefern, lagern, montieren und
betriebsfertig anschließen.

Die Leuchte ist vor der Bestellung betriebsfähig mit
Leuchtmittel (3000 K oder 4000 K) nach Wahl der
Bauleitung) zu bemustern. Die Bemusterung ist
spätestens 10 Wochen nach Ausführungsbeginn vor Ort in den jeweiligen Räumen durchzuführen.

5 Jahre Garantie und Dokument für Bauherr/ Nutzer ab Abnahme der Leistung.

vorgeschlagenes Produkt:

Hersteller: 'Trilux'

Typ: 'Montigo 1500 O 3300'

oder gleichwertig

Hersteller: '....................................................' (vom Bieter einzutragen)

Typ: '....................................................' (vom Bieter einzutragen)
Menge: 8,000 St

**01.01.06.13 L5.1 Spiegelleuchte Wandanbau, 9 W**
*** Bezugsbeschreibung
L5.1 Spiegelleuchte Wandanbau, 9 W Länge 600 mm ± 5 mm, LED Lichtlinie für Wand- oder Deckenmontage. Beleuchtungskörper aus hochwertigem Aluminiumprofil, mit Ambient Diffusor aus satiniertem Acrylglas und 3-seitigem Lichtausstritt, vorwiegend direktstrahlend.

Leuchte mit:
- Leuchtenllichtstrom 1080 lm,
- Anschlussleistung 9 W,
- Lichtfarbe 3000 / 4000 K nach Wahl der Bauleitung,
- Mac Adam 3,
- Lebensdauer L85B10(tq 25°) = 50.000 h,
- Farbwiedergabeindex Ra > 80
- mit elektronischen Betriebsgerät, schaltbar,
- Leuchtenkörper aus Aluminiumstrangpressprofil eloxiert,
- Farbe Leuchtenkörper: aluminium natur eloxiert,
- mit Diffusor opal aus Polycarbonat,
- Leuchtenlänge (mm): 600 ± 5,
- Leuchtenbreite (mm): 40,
- Leuchtenhöhe (mm): 65,
- Schutzklasse: I,
- Schutzart: IP 20,
- Schlagfestigkeit IK02,
- Montage erfolgt an Massiv- oder Ständerwand.

Die Länge der Leuchte soll variabel sein sowie ist die genaue Länge der Leuchte vor Bestellung bestätigen zu lassen.

Leuchte einschl. Klein- und Befestigungsmaterial
einschl. allen erforderlichen Zubehör wie Endkappen, Anschlussleitung, Anschlussdose für Durchgangsverdrahtung usw., liefern, lagern, montieren und
betriebsfertig anschließen.

Die Leuchte ist vor der Bestellung betriebsfähig mit
Leuchtmittel (3000 K oder 4000 K) nach Wahl der
Bauleitung) zu bemustern. Die Bemusterung ist
spätestens 10 Wochen nach Ausführungsbeginn vor Ort in den jeweiligen Räumen durchzuführen.

5 Jahre Garantie und Dokument für Bauherr/ Nutzer ab Abnahme der Leistung.

vorgeschlagenes Produkt:

Hersteller: 'Lightnet'

Typ: 'LX-LAXFEE-840M-L600'

oder gleichwertig

Hersteller: '....................................................' (vom Bieter einzutragen)

Typ: '....................................................' (vom Bieter einzutragen)
Menge: 4,000 St

**01.01.06.14 L5.2 Spiegelleuchte Wandanbau, 15 W**
*** wie Position 01.01.06.13
L5.2 Spiegelleuchte Wandanbau wie zuvor, jedoch15 W Länge 1130 mm ± 5 mm. LED Lichtlinie für Wand- oder Deckenmontage. Beleuchtungskörper aus hochwertigem Aluminiumprofil, mit Ambient Diffusor aus satiniertem Acrylglas und 3-seitigem Lichtausstritt, vorwiegend direktstrahlend.

Leuchte mit:
- Leuchtenllichtstrom 2050 lm,
- Anschlussleistung 15 W,
- Lichtfarbe 3000 / 4000 K nach Wahl der Bauleitung,
- Mac Adam 3,
- Lebensdauer L85B10(tq 25°) = 50.000 h,
- Farbwiedergabeindex Ra > 80
- mit elektronischen Betriebsgerät, schaltbar,
- Leuchtenkörper aus Aluminiumstrangpressprofil eloxiert,
- Farbe Leuchtenkörper: aluminium natur eloxiert,
- mit Diffusor opal aus Polycarbonat,
- Leuchtenlänge (mm): 1130 ± 5,
- Leuchtenbreite (mm): 40,
- Leuchtenhöhe (mm): 65,
- Schutzklasse: I,
- Schutzart: IP 20,
- Schlagfestigkeit IK02,
- Montage erfolgt an Massiv- oder Ständerwand.

Die Länge der Leuchte soll variabel sein sowie ist die genaue Länge der Leuchte vor Bestellung bestätigen zu lassen.

Leuchte einschl. Klein- und Befestigungsmaterial
einschl. allen erforderlichen Zubehör wie Endkappen, Anschlussleitung, Anschlussdose für Durchgangsverdrahtung usw., liefern, lagern, montieren und
betriebsfertig anschließen.

5 Jahre Garantie und Dokument für Bauherr/ Nutzer ab Abnahme der Leistung.
Menge: 1,000 St

**01.01.06.15 L5.3 Spiegelleuchte Wandanbau, 25 W**
*** wie Position 01.01.06.13
L5.3 Spiegelleuchte Wandanbau wie zuvor, jedoch 25 W Länge 1990 mm ± 5 mm. LED Lichtlinie für Wand- oder Deckenmontage. Beleuchtungskörper aus hochwertigem Aluminiumprofil, mit Ambient Diffusor aus satiniertem Acrylglas und 3-seitigem Lichtausstritt, vorwiegend direktstrahlend.

Leuchte mit:
- Leuchtenllichtstrom 2600 lm,
- Anschlussleistung 25 W,
- Lichtfarbe 3000 / 4000 K nach Wahl der Bauleitung,
- Mac Adam 3,
- Lebensdauer L85B10(tq 25°) = 50.000 h,
- Farbwiedergabeindex Ra > 80
- mit elektronischen Betriebsgerät, schaltbar,
- Leuchtenkörper aus Aluminiumstrangpressprofil eloxiert,
- Farbe Leuchtenkörper: aluminium natur eloxiert,
- mit Diffusor opal aus Polycarbonat,
- Leuchtenlänge (mm): 1990 ± 5,
- Leuchtenbreite (mm): 40,
- Leuchtenhöhe (mm): 65,
- Schutzklasse: I,
- Schutzart: IP 20,
- Schlagfestigkeit IK02,
- Montage erfolgt an Massiv- oder Ständerwand.

Die Länge der Leuchte soll variabel sein sowie ist die genaue Länge der Leuchte vor Bestellung bestätigen zu lassen.

Leuchte einschl. Klein- und Befestigungsmaterial
einschl. allen erforderlichen Zubehör wie Endkappen, Anschlussleitung, Anschlussdose für Durchgangsverdrahtung usw., liefern, lagern, montieren und
betriebsfertig anschließen.

5 Jahre Garantie und Dokument für Bauherr/ Nutzer ab Abnahme der Leistung.
Menge: 2,000 St

**01.01.06.16 L5.4 Spiegelleuchte Wandanbau, 33 W**
*** wie Position 01.01.06.13
L5.4 Spiegelleuchte Wandanbau wie zuvor, jedoch 33 W Länge 2620 mm ± 5 mm. LED Lichtlinie für Wand- oder Deckenmontage. Beleuchtungskörper aus hochwertigem Aluminiumprofil, mit Ambient Diffusor aus satiniertem Acrylglas und 3-seitigem Lichtausstritt, vorwiegend direktstrahlend.

Leuchte mit:
- Leuchtenllichtstrom 4720 lm,
- Anschlussleistung 33 W,
- Lichtfarbe 3000 / 4000 K nach Wahl der Bauleitung,
- Mac Adam 3,
- Lebensdauer L85B10(tq 25°) = 50.000 h,
- Farbwiedergabeindex Ra > 80
- mit elektronischen Betriebsgerät, schaltbar,
- Leuchtenkörper aus Aluminiumstrangpressprofil eloxiert,
- Farbe Leuchtenkörper: aluminium natur eloxiert,
- mit Diffusor opal aus Polycarbonat,
- Leuchtenlänge (mm): 2620 ± 5,
- Leuchtenbreite (mm): 40,
- Leuchtenhöhe (mm): 65,
- Schutzklasse: I,
- Schutzart: IP 20,
- Schlagfestigkeit IK02,

5 Jahre Garantie und Dokument für Bauherr/ Nutzer ab Abnahme der Leistung.
Menge: 1,000 St

**01.01.06.17 L6.1 Deckenanbauleuchte Rund, 13 W**
*** Bezugsbeschreibung
L6.1 Wand- und Deckenanbauleuchte Rund mit Direkter Lichtstärkeverteilung, LED 13 W, mit microprismen Optik aus mikrostrukturiertem Acrylglas, geeigent für Bildschirmarbeitspätze gemaß DIN EN 12464-1 (UGR<19), Runder Leuchtenkörper aus Stangenpress-Profil.

Leuchte mit:
- Leuchtenllichtstrom 1730 lm,
- Anschlussleistung 13 W,
- Lichtfarbe 4000 K,
- Mac Adam 3,
- Lebensdauer L85B10(tq 25°) = 50.000 h,
- Farbwiedergabeindex Ra > 80
- mit elektronischen Betriebsgerät dimmbar (DALI),
- Leuchtenkörper aus Aluminiumprofi,
- Oberflächenfarbe: Silber, Schwarz oder Weiß nach
  Wahl der Bauleitung,
- Optisches System: Microprismenoptik,
- Leuchtenduchmesser Ø 300 mm,
- Leuchtenhöhe (mm): 75,
- Schutzklasse: I,
- Schutzart: IP 40,
- Schlagfestigkeit IK02,
- Gewicht: max. 2,2 kg,
- Montage erfolgt an Massiv- oder Unterhangdecke.

Leuchte einschl. Klein- und Befestigungs- und Verbindungsmaterial liefern, lagern und betriebsfertig anschließen.

Die Leuchte ist vor der Bestellung betriebsfähig mit
Leuchtmittel (3000 K oder 4000 K) nach Wahl der
Bauleitung) zu bemustern. Die Bemusterung ist
spätestens 10 Wochen nach Ausführungsbeginn vor Ort in den jeweiligen Räumen durchzuführen.

5 Jahre Garantie und Dokument für Bauherr/ Nutzer ab Abnahme der Leistung.

vorgeschlagenes Produkt:

Hersteller: 'Lightnet'

Typ: 'Basic-A1 BA1ASL-840M-D300'

oder gleichwertig

Hersteller: '....................................................' (vom Bieter einzutragen)

Typ: '....................................................' (vom Bieter einzutragen)
Menge: 11,000 St

**01.01.06.18 L6.2 Deckenanbauleuchte Rund, 50 W**
*** wie Position 01.01.06.17
L6.2 Deckenanbauleuchte wie zuvor jedoch LED 50 W, Rund mit Direkter Lichtstärkeverteilung, mit microprismen Optik aus mikrostrukturiertem Acrylglas, ggeigent für Bildschirmarbeitspätze gemaß DIN EN 12464-1 (UGR<19), Runder Leuchtenkörper aus Stangenpress-Profil.

Leuchte mit:
- Leuchtenllichtstrom 7250 lm,
- Anschlussleistung 50 W,
- Lichtfarbe 4000 K,
- Mac Adam 3,
- Lebensdauer L85B10(tq 25°) = 50.000 h,
- Farbwiedergabeindex Ra > 80
- mit elektronischen Betriebsgerät dimmbar (DALI),
- Leuchtenkörper aus Aluminiumprofi,
- Oberflächenfarbe: Silber, Schwarz oder Weiß nach
  Wahl der Bauleitung,
- Optisches System: Microprismenoptik,
- Leuchtenduchmesser Ø 600 mm,
- Leuchtenhöhe (mm): 75,
- Schutzklasse: I,
- Schutzart: IP 40,
- Schlagfestigkeit IK02,
- Gewicht: max. 8,9 kg,
- Montage erfolgt an Massiv- oder Unterhangdecke.

Leuchte einschl. Klein- und Befestigungs- und Verbindungsmaterial  liefern, lagern und betriebsfertig anschließen.

5 Jahre Garantie und Dokument für Bauherr/ Nutzer ab Abnahme der Leistung.
Menge: 2,000 St

**01.01.06.19 L7 Decken-Einbau-Lichtlinie, 256 W, 8000 mm**
L7 Decken-Einbau-Lichtlinie, 256 W, 8015 mm
Rahmenlose Einbau-Lichtlinie geeignet zur Montage in Gipskartondecken. Inkl. Einbaurahmen für Installation mit Schattenfuge, Leuchtenkorpus aus Aluminium Stangenpressprofil-Gehäuse inkl. Einbaugehäuse mit Schattenfuge, unsichtbare Verbinder für Lichtbänder, mit Abdeckung mit Microprismenoptik aus Acrylglas zur Reduzierung der Leuchtdichte, als Lichtband.
Lichtcharakteristik: Rein direktstrahlend.

Leuchte mit:
- Leuchtenllichtstrom 34320 lm,
- Anschlussleistung 256 W,
- Lichtfarbe 4000 K,
- Mac Adam 3,
- Lebensdauer L80B10(tq 25°) = 50.000 h,
- Farbwiedergabeindex Ra > 80
- mit elektronischen Betriebsgerät dimmbar (DALI),
- Leuchtenkörper aus Aluminiumprofi,
- Oberflächenfarbe: Silber,
- Optisches System: Opaldiffusor,
- Leuchtenlänge (mm): 8000,
- Leuchtenbreite (mm): 81,
- Leuchtenhöhe (mm): 90,
- Schutzklasse: I,
- Schutzart: IP 20,
- Schlagfestigkeit IK02,
- Einbaumaße LxBxH: 8015x104x90 mm,
- Montage erfolgt in Unterhangdecke, inkl. Koodinierung zum Einbau der Leuchte in Decke.

Leuchte einschl. Klein- und Befestigungsmaterial
einschl. allen erforderlichen Zubehör wie Endkappen, Verbinder, Anschlussleitung, Anschlussdose für Durchgangsverdrahtung usw., liefern, lagern, montieren und betriebsfertig anschließen.

Die Leuchte ist vor der Bestellung betriebsfähig mit
Leuchtmittel (3000 K oder 4000 K) nach Wahl der
Bauleitung) zu bemustern. Die Bemusterung ist
spätestens 10 Wochen nach Ausführungsbeginn vor Ort in den jeweiligen Räumen durchzuführen.

5 Jahre Garantie und Dokument für Bauherr/ Nutzer ab Abnahme der Leistung.

vorgeschlagenes Produkt:

Hersteller: 'Lightnet'

Typ: 'Matric-M5 (LM5AEL-840H-L8000-F)'

oder gleichwertig

Hersteller: '....................................................' (vom Bieter einzutragen)

Typ: '....................................................' (vom Bieter einzutragen)
Menge: 4,000 St

**01.01.06.20 L8 Feuchtraum-Anbauleuchte LED IP66, 28 W**
L8 Feuchtraum-Anbauleuchte LED IP66, 28 W
Decken- und Wandleuchte für Feuchtraum- Standardanwendungen und feuergefährdete Betriebsstätten, mit Cliplos-Verschlusstechnik zur schutzartgerechten, einfachen Montage von Diffusor-Abdeckwanne und Leuchtenkörper nach dem Anschluss, symmetrisch breitstrahlende Lichtstärkeverteilung.

Leuchte mit:
- Leuchtenllichtstrom 4000 lm,
- Anschlussleistung 28 W,
- Lichtfarbe 4000 K,
- Mac Adam 3,
- Lebensdauer L80(tq 25°) = 50.000 h,
- Farbwiedergabeindex Ra > 80
- mit elektronischen Betriebsgerät schaltbar,
- Leuchtenkörper aus Polycarbonat, Farbe lichtgrau,
- mit PC-Diffusor,
- Leuchtenlänge (mm): 1552,
- Leuchtenbreite (mm): 102,
- Leuchtenhöhe (mm): 91,
- Schutzklasse: I,
- Schutzart: IP 66,
- Glühdrahtfestigkeit 850 °C,
- Schlagfestigkeit IK08,
- Gewicht: max. 2,5 kg.
- Montage erfolgt an Massiv- oder Unterhangdecke, Massivwänden oder Holzkonstruktionen.

Leuchte einschl. Klein- und Befestigungsmaterial
einschl. allen erforderlichen Zubehör wie Dichtungen, Verschraubungen usw., liefern, lagern, montieren und betriebsfertig anschließen.

Die Leuchte ist vor der Bestellung betriebsfähig mit
Leuchtmittel (3000 K oder 4000 K) nach Wahl der
Bauleitung) zu bemustern. Die Bemusterung ist
spätestens 10 Wochen nach Ausführungsbeginn vor Ort in den jeweiligen Räumen durchzuführen.

5 Jahre Garantie und Dokument für Bauherr/ Nutzer ab Abnahme der Leistung.

vorgeschlagenes Produkt:

Hersteller: 'Trilux'

Typ: 'OleveonF 15 B 4000-840 ET PC'

oder gleichwertig

Hersteller: '....................................................' (vom Bieter einzutragen)

Typ: '....................................................' (vom Bieter einzutragen)
Menge: 24,000 St

**01.01.06.21 L9.1 Wandanbauleuchte innen 22,5 W**
*** Bezugsbeschreibung
L9.1 Wandanbauleuchte, 22,5 W
Freistrahlende Wandleuchte mit mundgeblasenem Opalglas für den Innenbereich. Freistrahlendes Licht.
Linieare Ausführung in zylindrischer Form als Wandleuchte. Leuchtengehäuse aus Metall, Oberfläche Edelstahl, Opalglas für weiche und gleichmäßige Lichtstärkeverteilung.

Leuchte mit:
- Leuchtenllichtstrom 2286 lm,
- Anschlussleistung 22,5 W,
- Lichtfarbe 3000 / 4000 K nach Wahl der Bauleitung,
- Mac Adam 3,
- Lebensdauer L80B50(tq 25°) = 200.000 h,
- Farbwiedergabeindex Ra > 90
- mit elektronischen Betriebsgerät dimmbar (DALI),
- Leuchtenkörper aus Metall,
- Oberfläche Edelstahl,
- Leuchtenlänge (mm): 600,
- Leuchtenbreite (mm): 80,
- Leuchtenhöhe (mm): 115,
- Schutzklasse: I,
- Schutzart: IP 65,
- Schlagfestigkeit IK03,
- Gewicht: max. 3 kg,
- Montage erfolgt an Massivwand.

Leuchte einschl. Klein- und Befestigungs- und Verbindungsmaterial  liefern, lagern, monitieren und betriebsfertig anschließen.

Die Leuchte ist vor der Bestellung betriebsfähig mit
Leuchtmittel (3000 K oder 4000 K) nach Wahl der
Bauleitung) zu bemustern. Die Bemusterung ist
spätestens 10 Wochen nach Ausführungsbeginn vor Ort in den jeweiligen Räumen durchzuführen.

vorgeschlagenes Produkt:

Hersteller: 'Bega'

Typ: '50 068.2'

oder gleichwertig

Hersteller: '....................................................' (vom Bieter einzutragen)

Typ: '....................................................' (vom Bieter einzutragen)
Menge: 10,000 St

**01.01.06.22 L9.2 Außen-Wandanbauleuchte 22,6 W**
*** wie Position 01.01.06.21
L9.2 Außen-Wandanbauleuchte, 22,6 W, wie zuvor, jedoch IP65 für den Außenbereich.
Freistrahlende Wandleuchte mit mundgeblasenem Opalglas für den Innenbereich. Freistrahlendes Licht.
Linieare Ausführung in zylindrischer Form als Wandleuchte. Leuchtengehäuse aus Aluminiumguss, Aluminium und Edelstahl, Opalglas für weiche und gleichmäßige Lichtstärkeverteilung.

Leuchte mit:
- Leuchtenllichtstrom 2381 lm,
- Anschlussleistung 22,6 W,
- Lichtfarbe 3000 K,
- Mac Adam 3,
- Lebensdauer L80B50(tq 25°) = 145.000 h,
- Farbwiedergabeindex Ra > 80
- mit elektronischen Betriebsgerät dimmbar (DALI),
- Leuchtenkörper aus Metall,
- Oberfläche Edelstahl,
- Leuchtenlänge (mm): 600,
- Leuchtenbreite (mm): 80,
- Leuchtenhöhe (mm): 115,
- Schutzklasse: I,
- Schutzart: IP 65,
- Schlagfestigkeit IK03,
- Gewicht: max. 2,8 kg,
- Montage erfolgt an Massivwand.

Leuchte einschl. Klein- und Befestigungs- und Verbindungsmaterial  liefern, lagern, monitieren und betriebsfertig anschließen.
Menge: 16,000 St

**01.01.06.23 Umrüstsatz LED für Wandauslegerleuchte**
Umrüstsatz LED für Wandauslegerleuchte.
Umbau einer Bestandsleuchte auf LED. Der vorhandene Beleuchtungseinsatz ist zu demontieren sowie fachgerecht zu entsorgen.
Fachgerechter Einbau des Umrüstsatz LED laut Herstellervorgaben und betriebsfertigem Anschluss einschl. Funktionstest. Inkl. Reinigung der Abdeckung und Oberflächen der Leuchte.
Eigenschaften Umrüstsatz LED:
- Lichtfarbe: 3.000 K
- Lichtstrom: 8.400 lm
- Anschlussleistung: 86 W
- Lichtstärkeverteilung: asymmetrisch strahlend
- elektr. Betriebsgerät dimmbar
- inkl. Anpassung des Lichtstromes anhand einer Vergleichs Lichtberechnung des Herstellers zur Bestandsleuchte.
Inkl. allem notwendigen Zubehör, wie Anschlussleitungen, Verbinder Klein- und Befestigungsmaterial.
Der Umbau erfolgt im demontierten Zustand der Leuchte.

Hersteller: 'SELUX'

Typ: 'Witzleben Kandelaver'
Menge: 2,000 St

**01.01.06.24 Umrüstsatz LED für Wandausleger-Außenleuchte**
Umrüstsatz LED für Wandausleger-Außenleuchte.
Umbau einer Bestandsleuchte auf LED. Der vorhandenen Beleuchtungseinsatz ist zu demontieren sowie fachgerecht zu entsorgen.
Fachgerechter Einbau des Umrüstsatz LED laut Herstellervorgaben und betriebsfertigem Anschluss einschl. Funktionstest. Inkl. Reinigung der Abdeckung und Oberflächen der Leuchte.
Eigenschaften Umrüstsatz LED:
- Lichtfarbe: 3.000 K
- Lichtstrom: 4.800 lm
- Anschlussleistung: 46 W
- Lichtstärkeverteilung: asymmetrisch strahlend
- elektr. Betriebsgerät dimmbar
- inkl. Anpassung des Lichtstromes anhand einer Vergleichs Lichtberechnung des Herstellers zur Bestandsleuchte.
Inkl. allem notwendigen Zubehör, wie Anschlussleitungen, Verbinder Klein- und Befestigungsmaterial.
Der Umbau erfolgt im montierten Zustand in 4m Höhe.

Hersteller: 'SELUX'

Typ: 'BETA'
Menge: 2,000 St

**01.01.06.25 Demontage Wandauslegerleuchte**
Demontage Wandauslegerleuchte inkl. Zwischenlagerung.
Leuchte an 2 Wandbefestigungspunkten mit je 4 Schrauben befestigt. Mit Wandausleger in Massiver Eisenkonstruktion und mit Leuchte als Pendel montiert.
Im demontierten Zustand sind ein Umbau und die Reinigung der Leuchte vorgesehen.
Montagehöhe 10 m. Inkl. Einsatz eines mobilen HUB-Steigers. Bei der Aufstellung ist ein um 5 m versetzter Aufstellpunkt mit zu betrachten.
Einschl. freischalten des Stromkreises, sichern und abklemmen der Leuchte. Die Befestigungspunkte sind für eine Widermontage zu sichern.
Menge: 2,000 St

**01.01.06.26 Montage Wandauslegerleuchte.**
Montage Wandauslegerleuchte.
Leuchte an vorhanden Befestigungspunkten montieren und betriebsfertig anschliessen.
Montagehöhe 10 m. Inkl. Einsatz eines mobilen HUB-Steigers. Beim Aufstellen ist ein Versatz von 5 m mit zu betrachten.
Menge: 2,000 St

**01.01.06.27 L19.1 Mastaufsatzleuchte 32 W, mit Lichtmast LPH 3,5 m**
*** Bezugsbeschreibung
L19.1 Mastaufsatzleuchte asymmetrische breitstrahlend, 32 W, mit Mast für Lichtpunkthöhe 3,5 m

Dekorative LED-Mastaufsatzleuchte in Zylinderform mit Aufsatzdach. Für Mastzopf Ø 76 mm.
Mit asymmetrisch breit strahlender Lichtstärkeverteilung (direkt-indirekt). Leuchtenoptik bestehend aus hocheffizienten, UV- und temperaturbeständigen Linsensystemen mit Vierfachanordnung. Leuchtenkörper aus Aluminium-Druckguss, Leuchtendach aus korrosionsbeständigem Aluminium pulverbeschichtet,  Abschlusszylinder aus hochschlagzähem PMMA, klar, mit Anschlussschnurr 6 m.

Mastaufsatzleuchte mit:
- Leuchtenlichtstrom 3800 lm,
- Anschlussleistung 32 W,
- Lichtfarbe 3000 K,
- Lebensdauer L80 (tq 35°) = 100.000 h,
- Farbwiedergabeindex Ra > 70,
- mit elektronischen Betriebsgerät, digital dimmbar
  (DALI), mit autarker Leistungsreduzierung über
  integrierte Auswerteelektronik (50% des Lichtstromes),
- Leuchtenkörper aus Aluminium-Druckguss,
- Leuchtenfarbe: Anthrazit,
- Außendurchmesser (mm): 600,
- Leuchtenhöhe ohne Mast (mm): 605,
- Schutzklasse: II,
- Schutzart: IP 65,
- Schlagfestigkeit IK10,
- Gewicht: max. 8 kg.

Mast bestehend aus:
- Konisch geformt
- Material: Stahl, Mindeststahlzugfestigkeit S235
- innen und Außenn feuerverzinkt nach DIN EN ISO 1461
- Farbe: Pulverbeschichtet in Anthrazit passend zur Leuchte
- mit Stahl-Schutzmanschette
- mit eingelegter Stahltür BxH 85x400 mm
- Türverschluss V2A Dreikannt 12 mm
- Materialstärke 3 mm,
- Mastzopf Ø 76 mm
- mit Gerätesteg und Schiebemuttern für
  Mastanschlusskasten
- mit Kabeleinführungsöffnung im Erdstück und
  Kantenschutz
- mit Kabelübergangskasten mit Anschlusssicherung und für Durchgangsverdrahtung bis 3 Kabel
Einbau in Abstimmung mit Gewerk Freianlage.

Inkl. Klein- und Befestigungsmaterial einschl. allen
erforderlichen Zubehör wie Dichtungen, Anschlusskasten mit Schmelzsicherung und für Durchgangsverdrahtung,
Korrosionsschutzmanschette usw., liefern, lagern,
montieren (inkl. Betonkranz in Hülse) und betriebsfertig anschließen.

Die Leuchte ist vor der Bestellung zu bemustern (Datenblatt). Die Bemusterung ist spätestens 10 Wochen nach Ausführungsbeginn vor Ort durchzuführen.

vorgeschlagenes Produkt:

Hersteller: 'Trilux'

Typ: 'LTX L AB2L 3800-730 4G1S ETDD'

oder gleichwertig

Hersteller: '....................................................' (vom Bieter einzutragen)

Typ: '....................................................' (vom Bieter einzutragen)
Menge: 40,000 St

**01.01.06.28 L19.1 Mastaufsatzleuchte 32 W, mit Lichtmast LPH 3,5 m, LR50%**
*** wie Position 01.01.06.27
L19.1 Mastaufsatzleuchte wie zuvor jedoch asymmetrische breitstrahlend, 32 W, mit Mast für Lichtpunkthöhe 3,5 m mit Leistungsreduzierung über Steuerphase.

Dekorative LED-Mastaufsatzleuchte in Zylinderform mit Aufsatzdach. Für Mastzopf Ø 76 mm.
Mit asymmetrisch breit strahlender Lichtstärkeverteilung (direkt-indirekt). Leuchtenoptik bestehend aus hocheffizienten, UV- und temperaturbeständigen Linsensystemen mit Vierfachanordnung. Leuchtenkörper aus Aluminium-Druckguss, Leuchtendach aus korrosionsbeständigem Aluminium pulverbeschichtet,  Abschlusszylinder aus hochschlagzähem PMMA, klar, mit Anschlussschnurr 6m.

Mastaufsatzleuchte mit:
- Leuchtenlichtstrom 3800 lm,
- Anschlussleistung 32 W,
- Lichtfarbe 3000 K,
- Lebensdauer L80 (tq 35°) = 100.000 h,
- Farbwiedergabeindex Ra > 70,
- mit elektronischen Betriebsgerät, mit
  Leistungsreduzierung über Steuerphase (50% des
  Lichtstromes),
- Leuchtenkörper aus Aluminium-Druckguss,
- Leuchtenfarbe: Anthrazit,
- Außendurchmesser (mm): 600,
- Leuchtenhöhe ohne Mast (mm): 605,
- Schutzklasse: II,
- Schutzart: IP 65,
- Schlagfestigkeit IK10,
- Gewicht: max. 8 kg.

Mast bestehend aus:
- Konisch geformt
- Material: Stahl, Mindeststahlzugfestigkeit S235
- innen und Außenn feuerverzinkt nach DIN EN ISO 1461
- Farbe: Pulverbeschichtet in Anthrazit passend zur Leuchte
- mit Stahl-Schutzmanschette
- mit eingelegter Stahltür BxH 85x400 mm
- Türverschluss V2A Dreikannt 12 mm
- Materialstärke 3 mm,
- Mastzopf Ø 76 mm
- mit Gerätesteg und Schiebemuttern für
  Mastanschlusskasten
- mit Kabeleinführungsöffnung im Erdstück und
  Kantenschutz
- mit Kabelübergangskasten mit Anschlusssicherung und für Durchgangsverdrahtung bis 3 Kabel
Einbau in Abstimmung mit Gewerk Freianlage.

Inkl. Klein- und Befestigungsmaterial einschl. allen
erforderlichen Zubehör wie Dichtungen, Anschlusskasten mit Schmelzsicherung und für Durchgangsverdrahtung,
Korrosionsschutzmanschette usw., liefern, lagern,
montieren (inkl. Betonkranz in Hülse) und betriebsfertig anschließen.
Menge: 2,000 St

**01.01.06.29 L19.2 Mastaufsatzleuchte 32 W, mit Lichtmast LPH 3,5 m**
*** wie Position 01.01.06.27
L19.2 Mastaufsatzleuchte wie zuvor, jedoch rotationssymmetrische breitstrahlend, 32 W, mit Mast für Lichtpunkthöhe 3,5 m

Dekorative LED-Mastaufsatzleuchte in Zylinderform mit Aufsatzdach. Für Mastzopf Ø 76 mm.
Mit rotationssymmetrisch breit strahlender Lichtstärkeverteilung (direkt-indirekt). Leuchtenoptik bestehend aus hocheffizienten, UV- und temperaturbeständigen Linsensystemen mit Vierfachanordnung. Leuchtenkörper aus Aluminium-Druckguss, Leuchtendach aus korrosionsbeständigem Aluminium pulverbeschichtet, Abschlusszylinder aus hochschlagzähem PMMA, klar, mit Anschlussschnurr 6 m.

Mastaufsatzleuchte mit:
- Leuchtenlichtstrom 3800 lm,
- Anschlussleistung 32 W,
- Lichtfarbe 3000 K,
- Lebensdauer L80 (tq 35°) = 100.000 h,
- Farbwiedergabeindex Ra > 70,
- mit elektronischen Betriebsgerät, digital dimmbar
  (DALI), mit autarker Leistungsreduzierung über
  integrierte Auswerteelektronik (50% des Lichtstromes),
- Leuchtenkörper aus Aluminium-Druckguss,
- Leuchtenfarbe: Anthrazit,
- Außendurchmesser (mm): 600,
- Leuchtenhöhe ohne Mast (mm): 605,
- Schutzklasse: II,
- Schutzart: IP 65,
- Schlagfestigkeit IK10,
- Gewicht: max. 8 kg.

Mast bestehend aus:
- Konisch geformt
- Material: Stahl, Mindeststahlzugfestigkeit S235
- innen und Außenn feuerverzinkt nach DIN EN ISO 1461
- Farbe: Pulverbeschichtet in Anthrazit passend zur Leuchte
- mit Stahl-Schutzmanschette
- mit eingelegter Stahltür BxH 85x400 mm
- Türverschluss V2A Dreikannt 12 mm
- Materialstärke 3 mm,
- Mastzopf Ø 76 mm
- mit Gerätesteg und Schiebemuttern für
  Mastanschlusskasten
- mit Kabeleinführungsöffnung im Erdstück und
  Kantenschutz
- mit Kabelübergangskasten mit Anschlusssicherung und für Durchgangsverdrahtung bis 3 Kabel
Einbau in Abstimmung mit Gewerk Freianlage.

Inkl. Klein- und Befestigungsmaterial einschl. allen
erforderlichen Zubehör wie Dichtungen, Anschlusskasten mit Schmelzsicherung und für Durchgangsverdrahtung,
Korrosionsschutzmanschette usw., liefern, lagern,
montieren (inkl. Betonkranz in Hülse) und betriebsfertig anschließen.
Menge: 7,000 St

**01.01.06.30 2-poliger Überspannungs-Ableiter für Lichtmasten**
2-poliger Überspannungs-Ableiter für den Einbau in
Lichtmasten, LED-Außenleuchten usw., Ableiter Typ 2
nach EN 61643-11 mit Defektanzeige.
- Höchste Dauerspannung: 275 V AC,
- Schutzpegel: <= 1,5 kV,
- Nennableitstoßstrom: 5 kA,
- Gesamtableitstoßstrom: 20 kA,
- Max. netzseitiger Überstromschutz: 16 A gG
  oder B/C 16 A,
- Energetische Koordination nach DIN EN 62 305-4.
liefern, lagern und betriebsfertig in Anschlusskasten
montieren.

Alle Blitzstrom- und Überspannungsableiter des
gesamten LVs müssen von einem Hersteller sein.
Menge: 49,000 St

##### 01.01.07 Anschlüsse

**01.01.07.1 Anschlüsse 4 x 150 mm²**
Anschlüsse 4 x 150 mm²

Abmanteln und Einführen, Adern auf Länge schneiden,
abisolieren und betriebsfertig anschließen, bei
Bedarf einschl. Kabelschuhe oder Adernhülsen und
Verzinnen flexibler Adern, dauerhafte Beschriftung der
Kabeln, Liefern und Montieren von für die Herstellung
der geforderten Schutzart notwendigen Verschraubungen
und Blindstopfen. Diese Leistungen sind kompl.
einschl. notwendigem Kleinmaterial und
betriebsfertigem Anschluss zu erbringen.
Menge: 1,000 St

**01.01.07.2 Anschlüsse 4 x 35 mm²**
Anschlüsse 4 x 35 mm²

Abmanteln und Einführen, Adern auf Länge schneiden,
abisolieren und betriebsfertig anschließen, bei
Bedarf einschl. Kabelschuhe oder Adernhülsen und
Verzinnen flexibler Adern, dauerhafte Beschriftung der
Kabeln, Liefern und Montieren von für die Herstellung
der geforderten Schutzart notwendigen Verschraubungen
und Blindstopfen. Diese Leistungen sind kompl.
einschl. notwendigem Kleinmaterial und
betriebsfertigem Anschluss zu erbringen.
Menge: 1,000 St

**01.01.07.3 Anschlüsse 5 x 25 mm²**
Anschlüsse 5 x 25 mm²

Abmanteln und Einführen, Adern auf Länge schneiden,
abisolieren und betriebsfertig anschließen, bei
Bedarf einschl. Kabelschuhe oder Adernhülsen und
Verzinnen flexibler Adern, dauerhafte Beschriftung der
Kabeln, Liefern und Montieren von für die Herstellung
der geforderten Schutzart notwendigen Verschraubungen
und Blindstopfen. Diese Leistungen sind kompl.
einschl. notwendigem Kleinmaterial und
betriebsfertigem Anschluss zu erbringen.
Menge: 3,000 St

**01.01.07.4 Anschlüsse 5 x 16 mm²**
Anschlüsse 5 x 16 mm²

Abmanteln und Einführen, Adern auf Länge schneiden,
abisolieren und betriebsfertig anschließen, bei
Bedarf einschl. Kabelschuhe oder Adernhülsen und
Verzinnen flexibler Adern, dauerhafte Beschriftung der
Kabeln, Liefern und Montieren von für die Herstellung
der geforderten Schutzart notwendigen Verschraubungen
und Blindstopfen. Diese Leistungen sind kompl.
einschl. notwendigem Kleinmaterial und
betriebsfertigem Anschluss zu erbringen.
Menge: 1,000 St

**01.01.07.5 Anschlüsse 5 x 10 mm²**
Anschlüsse 5 x 10 mm²

Abmanteln und Einführen, Adern auf Länge schneiden,
abisolieren und betriebsfertig anschließen, bei
Bedarf einschl. Kabelschuhe oder Adernhülsen und
Verzinnen flexibler Adern, dauerhafte Beschriftung der
Kabeln, Liefern und Montieren von für die Herstellung
der geforderten Schutzart notwendigen Verschraubungen
und Blindstopfen. Diese Leistungen sind kompl.
einschl. notwendigem Kleinmaterial und
betriebsfertigem Anschluss zu erbringen.
Menge: 3,000 St

**01.01.07.6 Anschlüsse 5 x 6 mm²**
Anschlüsse 5 x 6 mm²

Abmanteln und Einführen, Adern auf Länge schneiden,
abisolieren und betriebsfertig anschließen, bei
Bedarf einschl. Kabelschuhe oder Adernhülsen und
Verzinnen flexibler Adern, dauerhafte Beschriftung der
Kabeln, Liefern und Montieren von für die Herstellung
der geforderten Schutzart notwendigen Verschraubungen
und Blindstopfen. Diese Leistungen sind kompl.
einschl. notwendigem Kleinmaterial und
betriebsfertigem Anschluss zu erbringen.
Menge: 2,000 St

**01.01.07.7 Anschlüsse 5 x 4 mm²**
Anschlüsse 5 x 4 mm²

Abmanteln und Einführen, Adern auf Länge schneiden,
abisolieren und betriebsfertig anschließen, bei
Bedarf einschl. Kabelschuhe oder Adernhülsen und
Verzinnen flexibler Adern, dauerhafte Beschriftung der
Kabeln, Liefern und Montieren von für die Herstellung
der geforderten Schutzart notwendigen Verschraubungen
und Blindstopfen. Diese Leistungen sind kompl.
einschl. notwendigem Kleinmaterial und
betriebsfertigem Anschluss zu erbringen.
Menge: 2,000 St

**01.01.07.8 Anschlüsse 5 x 2,5 mm²**
Anschlüsse 5 x 2,5 mm²

Abmanteln und Einführen, Adern auf Länge schneiden,
abisolieren und betriebsfertig anschließen, bei
Bedarf einschl. Kabelschuhe oder Adernhülsen und
Verzinnen flexibler Adern, dauerhafte Beschriftung der
Kabeln, Liefern und Montieren von für die Herstellung
der geforderten Schutzart notwendigen Verschraubungen
und Blindstopfen. Diese Leistungen sind kompl.
einschl. notwendigem Kleinmaterial und
betriebsfertigem Anschluss zu erbringen.
Menge: 3,000 St

**01.01.07.9 Anschlüsse 5 x 1,5 mm²**
Anschlüsse 5 x 1,5 mm²

Abmanteln und Einführen, Adern auf Länge schneiden,
abisolieren und betriebsfertig anschließen, bei
Bedarf einschl. Kabelschuhe oder Adernhülsen und
Verzinnen flexibler Adern, dauerhafte Beschriftung der
Kabeln, Liefern und Montieren von für die Herstellung
der geforderten Schutzart notwendigen Verschraubungen
und Blindstopfen. Diese Leistungen sind kompl.
einschl. notwendigem Kleinmaterial und
betriebsfertigem Anschluss zu erbringen.
Menge: 28,000 St

**01.01.07.10 Anschlüsse 3 x 2,5 mm²**
Anschlüsse 3 x 2,5 mm²

Abmanteln und Einführen, Adern auf Länge schneiden,
abisolieren und betriebsfertig anschließen, bei
Bedarf einschl. Kabelschuhe oder Adernhülsen und
Verzinnen flexibler Adern, dauerhafte Beschriftung der
Kabeln, Liefern und Montieren von für die Herstellung
der geforderten Schutzart notwendigen Verschraubungen
und Blindstopfen. Diese Leistungen sind kompl.
einschl. notwendigem Kleinmaterial und
betriebsfertigem Anschluss zu erbringen.
Menge: 35,000 St

**01.01.07.11 Anschlüsse 3 x 1,5 mm²**
Anschlüsse 3 x 1,5 mm²

Abmanteln und Einführen, Adern auf Länge schneiden,
abisolieren und betriebsfertig anschließen, bei
Bedarf einschl. Kabelschuhe oder Adernhülsen und
Verzinnen flexibler Adern, dauerhafte Beschriftung der
Kabeln, Liefern und Montieren von für die Herstellung
der geforderten Schutzart notwendigen Verschraubungen
und Blindstopfen. Diese Leistungen sind kompl.
einschl. notwendigem Kleinmaterial und
betriebsfertigem Anschluss zu erbringen.
Menge: 42,000 St

**01.01.07.12 Anschlüsse 1 x 50 mm²**
Anschlüsse 1 x 50 mm²

Abmanteln und Einführen, Adern auf Länge schneiden,
abisolieren und betriebsfertig anschließen, bei
Bedarf einschl. Kabelschuhe oder Adernhülsen und
Verzinnen flexibler Adern, dauerhafte Beschriftung der
Kabeln, Liefern und Montieren von für die Herstellung
der geforderten Schutzart notwendigen Verschraubungen
und Blindstopfen. Diese Leistungen sind kompl.
einschl. notwendigem Kleinmaterial und
betriebsfertigem Anschluss zu erbringen.
Menge: 3,000 St

**01.01.07.13 Anschlüsse 1 x 25 mm²**
Anschlüsse 1 x 25 mm²

Abmanteln und Einführen, Adern auf Länge schneiden,
abisolieren und betriebsfertig anschließen, bei
Bedarf einschl. Kabelschuhe oder Adernhülsen und
Verzinnen flexibler Adern, dauerhafte Beschriftung der
Kabeln, Liefern und Montieren von für die Herstellung
der geforderten Schutzart notwendigen Verschraubungen
und Blindstopfen. Diese Leistungen sind kompl.
einschl. notwendigem Kleinmaterial und
betriebsfertigem Anschluss zu erbringen.
Menge: 2,000 St

**01.01.07.14 Anschlüsse 1 x 16 mm²**
Anschlüsse 1 x 16 mm²

Abmanteln und Einführen, Adern auf Länge schneiden,
abisolieren und betriebsfertig anschließen, bei
Bedarf einschl. Kabelschuhe oder Adernhülsen und
Verzinnen flexibler Adern, dauerhafte Beschriftung der
Kabeln, Liefern und Montieren von für die Herstellung
der geforderten Schutzart notwendigen Verschraubungen
und Blindstopfen. Diese Leistungen sind kompl.
einschl. notwendigem Kleinmaterial und
betriebsfertigem Anschluss zu erbringen.
Menge: 8,000 St

**01.01.07.15 Anschlüsse 1 x 6 mm²**
Anschlüsse 1 x 6 mm²

Abmanteln und Einführen, Adern auf Länge schneiden,
abisolieren und betriebsfertig anschließen, bei
Bedarf einschl. Kabelschuhe oder Adernhülsen und
Verzinnen flexibler Adern, dauerhafte Beschriftung der
Kabeln, Liefern und Montieren von für die Herstellung
der geforderten Schutzart notwendigen Verschraubungen
und Blindstopfen. Diese Leistungen sind kompl.
einschl. notwendigem Kleinmaterial und
betriebsfertigem Anschluss zu erbringen.
Menge: 42,000 St

**01.01.07.16 Anschlüsse 2 x 2 x 0,6 - 0,8 mm**
Anschlüsse 2 x 2 x 0,6 - 0,8 mm

Abmanteln und Einführen, Adern auf Länge schneiden,
abisolieren und betriebsfertig anschließen, bei
Bedarf einschl. Kabelschuhe oder Adernhülsen und
Verzinnen flexibler Adern, dauerhafte Beschriftung der
Kabeln, Liefern und Montieren von für die Herstellung
der geforderten Schutzart notwendigen Verschraubungen
und Blindstopfen. Diese Leistungen sind kompl.
einschl. notwendigem Kleinmaterial und
betriebsfertigem Anschluss zu erbringen.
Menge: 2,000 St

**01.01.07.17 Anschlüsse 4 x 2 x 0,6 - 0,8 mm**
Anschlüsse 4 x 2 x 0,6 - 0,8 mm

Abmanteln und Einführen, Adern auf Länge schneiden,
abisolieren und betriebsfertig anschließen, bei
Bedarf einschl. Kabelschuhe oder Adernhülsen und
Verzinnen flexibler Adern, dauerhafte Beschriftung der
Kabeln, Liefern und Montieren von für die Herstellung
der geforderten Schutzart notwendigen Verschraubungen
und Blindstopfen. Diese Leistungen sind kompl.
einschl. notwendigem Kleinmaterial und
betriebsfertigem Anschluss zu erbringen.
Menge: 4,000 St

##### 01.01.08 Durchbrüche und Brandschotte

**01.01.08.1 Wand- oder Deckendurchbruch bis d=15 mm, 300 mm**
Wand- oder Deckendurchbruch bis d=15 mm,
in Sandstein/ Naturstein (5%) und Putz-Ziegel-Mauerwerk (95%) bis 300 mm bohren.

Die Schließung der Durchbrüche ohne
Brandschutzanforderung erfolgt durch das Gewerk
Putzarbeiten oder Trockenbau. Die zu schließenden
Durchbrüche sind dem entsprechenden Gewerk anzuzeigen.

Inkl. Stellen der notwendigen Werkzeuge, Maschinen,
Reinigung, inkl. bei Kernbohrungen für Brandschotte
muss der Mindestabstand nach Zulassungsbescheid
eingehalten werden.
Menge: 23,000 St

**01.01.08.2 Wand- oder Deckendurchbruch bis d=30 mm, 300 mm**
Wand- oder Deckendurchbruch bis d=30 mm,
in Sandstein/ Naturstein (5%) und Putz-Ziegel-Mauerwerk (95%) bis 300 mm bohren.

Die Schließung der Durchbrüche ohne
Brandschutzanforderung erfolgt durch das Gewerk
Putzarbeiten oder Trockenbau. Die zu schließenden
Durchbrüche sind dem entsprechenden Gewerk anzuzeigen.

Inkl. Stellen der notwendigen Werkzeuge, Maschinen,
Reinigung, inkl. bei Kernbohrungen für Brandschotte
muss der Mindestabstand nach Zulassungsbescheid
eingehalten werden.
Menge: 132,000 St

**01.01.08.3 Wand- oder Deckendurchbruch bis d=50 mm, 300 mm**
Wand- oder Deckendurchbruch bis d=50 mm,
in Sandstein/ Naturstein (5%) und Putz-Ziegel-Mauerwerk (95%) bis 300 mm bohren.

Die Schließung der Durchbrüche ohne
Brandschutzanforderung erfolgt durch das Gewerk
Putzarbeiten oder Trockenbau. Die zu schließenden
Durchbrüche sind dem entsprechenden Gewerk anzuzeigen.

Inkl. Stellen der notwendigen Werkzeuge, Maschinen,
Reinigung, inkl. bei Kernbohrungen für Brandschotte
muss der Mindestabstand nach Zulassungsbescheid
eingehalten werden.
Menge: 16,000 St

**01.01.08.4 Wand- oder Deckendurchbruch bis d=15 mm, 500 mm**
Wand- oder Deckendurchbruch bis d=15 mm,
in Sandstein/ Naturstein (5%) und Putz-Ziegel-Mauerwerk (95%) bis 500 mm bohren.

Die Schließung der Durchbrüche ohne
Brandschutzanforderung erfolgt durch das Gewerk
Putzarbeiten oder Trockenbau. Die zu schließenden
Durchbrüche sind dem entsprechenden Gewerk anzuzeigen.

Inkl. Stellen der notwendigen Werkzeuge, Maschinen,
Reinigung, inkl. bei Kernbohrungen für Brandschotte
muss der Mindestabstand nach Zulassungsbescheid
eingehalten werden.
Menge: 33,000 St

**01.01.08.5 Wand- oder Deckendurchbruch bis d=30 mm, 500 mm**
Wand- oder Deckendurchbruch bis d=30 mm,
in Sandstein/ Naturstein (5%) und Putz-Ziegel-Mauerwerk (95%) bis 500 mm bohren.

Die Schließung der Durchbrüche ohne
Brandschutzanforderung erfolgt durch das Gewerk
Putzarbeiten oder Trockenbau. Die zu schließenden
Durchbrüche sind dem entsprechenden Gewerk anzuzeigen.

Inkl. Stellen der notwendigen Werkzeuge, Maschinen,
Reinigung, inkl. bei Kernbohrungen für Brandschotte
muss der Mindestabstand nach Zulassungsbescheid
eingehalten werden.
Menge: 126,000 St

**01.01.08.6 Wand- oder Deckendurchbruch bis d=50 mm, 500 mm**
Wand- oder Deckendurchbruch bis d=50 mm,
in Sandstein/ Naturstein (5%) und Putz-Ziegel-Mauerwerk (95%) bis 500 mm bohren.

Die Schließung der Durchbrüche ohne
Brandschutzanforderung erfolgt durch das Gewerk
Putzarbeiten oder Trockenbau. Die zu schließenden
Durchbrüche sind dem entsprechenden Gewerk anzuzeigen.

Inkl. Stellen der notwendigen Werkzeuge, Maschinen,
Reinigung, inkl. bei Kernbohrungen für Brandschotte
muss der Mindestabstand nach Zulassungsbescheid
eingehalten werden.
Menge: 28,000 St

**01.01.08.7 Wand- oder Deckendurchbruch bis d=15 mm, 800 mm**
Wand- oder Deckendurchbruch bis d=15 mm,
in Sandstein/ Naturstein (5%) und Putz-Ziegel-Mauerwerk (95%) bis 800 mm bohren.

Die Schließung der Durchbrüche ohne
Brandschutzanforderung erfolgt durch das Gewerk
Putzarbeiten oder Trockenbau. Die zu schließenden
Durchbrüche sind dem entsprechenden Gewerk anzuzeigen.

Inkl. Stellen der notwendigen Werkzeuge, Maschinen,
Reinigung, inkl. bei Kernbohrungen für Brandschotte
muss der Mindestabstand nach Zulassungsbescheid
eingehalten werden.
Menge: 34,000 St

**01.01.08.8 Wand- oder Deckendurchbruch bis d=30 mm, 800 mm**
Wand- oder Deckendurchbruch bis d=30 mm,
in Sandstein/ Naturstein (5%) und Putz-Ziegel-Mauerwerk (95%) bis 800 mm bohren.

Die Schließung der Durchbrüche ohne
Brandschutzanforderung erfolgt durch das Gewerk
Putzarbeiten oder Trockenbau. Die zu schließenden
Durchbrüche sind dem entsprechenden Gewerk anzuzeigen.

Inkl. Stellen der notwendigen Werkzeuge, Maschinen,
Reinigung, inkl. bei Kernbohrungen für Brandschotte
muss der Mindestabstand nach Zulassungsbescheid
eingehalten werden.
Menge: 47,000 St

**01.01.08.9 Wand- oder Deckendurchbruch bis d=50 mm, 800 mm**
Wand- oder Deckendurchbruch bis d=50 mm,
in Sandstein/ Naturstein (5%) und Putz-Ziegel-Mauerwerk (95%) bis 800 mm bohren.

Die Schließung der Durchbrüche ohne
Brandschutzanforderung erfolgt durch das Gewerk
Putzarbeiten oder Trockenbau. Die zu schließenden
Durchbrüche sind dem entsprechenden Gewerk anzuzeigen.

Inkl. Stellen der notwendigen Werkzeuge, Maschinen,
Reinigung, inkl. bei Kernbohrungen für Brandschotte
muss der Mindestabstand nach Zulassungsbescheid
eingehalten werden.
Menge: 6,000 St

**01.01.08.10 vorhandenen Wanddurchbüche BxHxT 400x200x350 mm öffnen**
vorhandene Wanddurchbüche in Ziegelmauerwerk
BxHxT 400x200x350 mm öffnen.
Anfallender Schutt ist ordnungsgemäß zu entsorgen.
Menge: 2,000 St

**01.01.08.11 Schallschutzverschluss von Kabel-/ Leitungsanlagen Ø 15 -50 mm**
Schallschutzverschluss von Kabel-/ Leitungsanlagen für  unterschiedliche Wandstärken ab 100 mm mit Minerallwolle zur einfachen Nachbelegung. 2-seitiger Verschluss.

Für Wandurchbrüche Ø 15 - 50 mm
Menge: 211,000 St

**01.01.08.12 Schallschutzverschluss von Kabel-/ Leitungsanlagen Ø 80 - 100 mm**
Schallschutzverschluss von Kabel-/ Leitungsanlagen für  unterschiedliche Wandstärken ab 100 mm mit Minerallwolle zur einfachen Nachbelegung. 2-seitiger Verschluss.

Für Wandurchbrüche Ø 80 - 100 mm
Menge: 10,000 St

**01.01.08.13 Schallschutzverschluss von Kabel-/ Leitungsanlagen 100 x 100 mm**
Schallschutzverschluss von Kabel-/ Leitungsanlagen für  unterschiedliche Wandstärken ab 100 mm mit Minerallwolle zur einfachen Nachbelegung. 2-seitiger Verschluss.

Für Wandurchbrüche B 100 x H 100 mm
Menge: 88,000 St

**01.01.08.14 Schallschutzverschluss von Kabel-/ Leitungsanlagen 250 x 100 mm**
Schallschutzverschluss von Kabel-/ Leitungsanlagen für  unterschiedliche Wandstärken ab 100 mm mit Minerallwolle zur einfachen Nachbelegung. 2-seitiger Verschluss.

Für Wandurchbrüche B 250 x H 100 mm
Menge: 2,000 St

**01.01.08.15 Kabelabschottung Verschlussöffnung 0,06 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,06 m².
Menge: 4,000 St

**01.01.08.16 Kabelabschottung Verschlussöffnung 0,04 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,04 m².
Menge: 12,000 St

**01.01.08.17 Kabelabschottung Verschlussöffnung 0,03 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,03 m².
Menge: 8,000 St

**01.01.08.18 Kabelabschottung Verschlussöffnung 0,02 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,02 m².
Menge: 7,000 St

**01.01.08.19 Kabelabschottung Verschlussöffnung 0,01 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,01 m².
Menge: 42,000 St

**01.01.08.20 Kabelabschottung Verschlussöffnung 0,008 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,008 m².
Menge: 6,000 St

**01.01.08.21 Kartusche Brandschutzschaum zum Abdichten von Problembereichen**
Kartusche Brandschutzschaum zum Abdichten von
Problembereichen an den Grenzbereichen der
Brandschotts einschließlich des notwendig werdenden
Montageaufwandes, muss mit dem Brandschott in
Übereinstimmung sein.
Die Zulassungsbescheide sind vor der Ausführung
abzugeben. Inkl. liefern, lagern und einbringen der
Branschutzmasse.
Inkl. Fotodokumentation und Zuordnung in Brandschott-
Übersichtsplänen sowie einer Übereinstimmungserklärung.
Menge: 2,000 St

**01.01.08.22 Brandschott-Übersichtspläne**
*** Pauschalposition
Herstellen von Brandschott-Übersichtsplänen
(CAD-Ausführung, dwg- und dxf- Format).
Auf 7 Grundrissplänen im Maßstab 1:50 mit Kennzeichnung der Brandschotts und Bezeichnung der eingesetzten Brandschottarten in den Plänen durchgängig nummeriert und mit identisch nummerierten zuordenbaren Fotos.
Die F30-, F90- und Brandwände sind in den Plänen mit unterschiedlichen Farben zu kennzeichnen. Die Pläne sind bis zur Gebäudefertigstellung fortzuschreiben und den
Bestandsunterlagen beizuheften.
Menge: 1,000 psch

##### 01.01.09 Demontage

**01.01.09.1 Freischaltung der Elektroanlage**
*** Pauschalposition
Freischaltung der Elektroanlage:
- die Unterbrechung der Spannungszufuhr der 25 Unterverteiler im Hauptgebäude und das dauerhafte Sichern gegen Wiedereinschaltung bzw. unbeabsichtigte Wiederinbetrieb- nahme der Hauptzuleitungen (die 5-Sicherheitsregeln der Elektrotechnik sind immer anzuwenden),
- Prüfung der Spannungsfreiheit im gesamten Objekt,
- Anfertigung eines Prüfprotokolls über die
  Spannungsfreiheit und Erklärung über die
  Spannungsfreiheit des Objektes bzw. Teilbereiche.

In der Hauptverteilung müssen die Abgänge der 3 Häuser weiter in Betrieb bleiben und gesichert werden.
Menge: 1,000 psch

**01.01.09.2 Demontage, Entsorgung und Freischaltung Hauptverteilung**
Demontage und Entsorgung von AP-Verteiler mit Tür, Stahlblech, Höhe 1600 mm, Breite 1600 mm, Tiefe 250 mm, mit Wandbefestigung, mit Feldabdeckungen, 3-feldrig und 5-reihig für Reiheneinbaugeräte,
Einbauraum mit Sammelschiene 315 A Kupfer,
mit Hauptschalter, Sicherungselementen, Sicherungs-Lasttrennern, alle Kabel und Leitungen sind abzuklemmen, zu beschriften und zur Wiederverwendung zu sichern, einschl. aller Halterungen. Inkl. Freischalten ab Wandlermessschrank.
(AVV 200136)
Demontage der elektrotechnischen Anlage mit benötigten Werkzeugs und Arbeitsgeräts (Leiter etc.) und der fachgerechten und nach Werkstoff getrennten Entsorgung der zuvor beschriebenen Materialien und Gegenstände.
Menge: 1,000 St

**01.01.09.3 Demontage und Entsorgung von AP-Zählerschrank mit Tür**
Demontage und Entsorgung von AP-Zählerschrank mit Tür, Stahlblech, 2- Feld, mit Hauptleitungsautomaten, Sicherungselementen, Schaltgeräten und Schützen, mit Wandgerüst, alle Kabel und Leitungen sind abzuklemmen, einschl. aller Halterungen.
Der Rückbau des vorhandenen Zählers ist im Abstimmung mit dem Bauherrn beim Energieversorger abzumelden. Inkl. Freischalten und Abklemmen der Zuleitung in der Hausanschlusssicherung.
(AVV 200136)
Demontage der elektrotechnischen Anlage inkl. des benötigten Werkzeugs und Arbeitsgeräts (Leiter etc.) und der fachgerechten und nach Werkstoff getrennten Entsorgung der zuvor beschriebenen Materialien und Gegenstände.
Menge: 1,000 St

**01.01.09.4 Demontage und Entsorgung AP-Verteiler 1-Feld, 6-reihig**
Demontage und Entsorgung von AP-Verteiler mit Tür, Stahlblech, 1- Feld, 6-reihig, mit Hauptschalter, Sicherungselementen, Schaltgeräten und Schützen, mit Wandgerüst, alle Kabel und Leitungen sind abzuklemmen, einschl. aller Halterungen.
(AVV 200136)
Demontage der elektrotechnischen Anlage inkl. des benötigten Werkzeugs und Arbeitsgeräts (Leiter etc.) und der fachgerechten und nach Werkstoff getrennten Entsorgung der zuvor beschriebenen Materialien und Gegenstände.
Menge: 2,000 St

**01.01.09.5 Demontage und Entsorgung von UP-Verteiler 1- Feld, 6-reihig**
Demontage und Entsorgung von UP-Verteiler mit Tür, Stahlblech, 1- Feld, 6-reihig, mit Hauptschalter, Sicherungselementen, Schaltgeräten und Schützen, mit Wandgerüst, alle Kabel und Leitungen sind abzuklemmen, einschl. aller Halterungen und Ausbau aus der Wandnische.
(AVV 200136)
Demontage der elektrotechnischen Anlage inkl. des benötigten Werkzeugs und Arbeitsgeräts (Leiter etc.) und der fachgerechten und nach Werkstoff getrennten Entsorgung der zuvor beschriebenen Materialien und Gegenstände.
Menge: 2,000 St

**01.01.09.6 Demontage und Entsorgung von UP-Verteiler 3- Feld, 6-reihig**
Demontage und Entsorgung von UP-Verteiler mit Tür, Stahlblech, 3- Feld, 6-reihig, mit Hauptschalter, Sicherungselementen, Schaltgeräten und Schützen, mit Wandgerüst, alle Kabel und Leitungen sind abzuklemmen, einschl. aller Halterungen und Ausbau aus der Wandnische.
(AVV 200136)
Demontage der elektrotechnischen Anlage inkl. des benötigten Werkzeugs und Arbeitsgeräts (Leiter etc.) und der fachgerechten und nach Werkstoff getrennten Entsorgung der zuvor beschriebenen Materialien und Gegenstände.
Menge: 8,000 St

**01.01.09.7 Demontage und Entsorgung von AP-Abzweigkästen 300x400 mm**
Demontage und Entsorgung von AP-Abzweigkästen mit Klemmen 5x50 mm², Ausführung als ISO-Kasten aus Kunststoff, alle Kabel und Leitungen sind abzuklemmen, einschl. aller Halterungen und Befestigungelemente.
(AVV 200136)
Demontage der elektrotechnischen Anlage inkl. des benötigten Werkzeugs und Arbeitsgeräts (Leiter etc.) und der fachgerechten und nach Werkstoff getrennten Entsorgung der zuvor beschriebenen Materialien und Gegenstände.
Höhe 500 mm, Breite 400 mm, Tiefe 200 mm.
Menge: 6,000 St

**01.01.09.8 Demontage und Entsorgung Datenverteiler 42HE**
Datenschrank 42HE aus Stahlblech mit Glasfronttür,
Maße: (800 x 1000 x 2200) mm,
inkl. zugehöriger Einbau- und Montageteile, wie Patchfelder, Kabeltragsysteme usw. (keine Hardware)
inkl. Abklemmen der angeschlossene Stark- und Schwachstromleitungen.

Demontage der elektrotechnischen Anlage mit benötigten Werkzeugs und Arbeitsgeräts, inkl. Rückbau aller Befestigungsteile wie Dübel oder Wandanker, fachgerechte und nach Werkstoff getrennte Entsorgung der zuvor beschriebenen Materialien und Gegenstände.
Menge: 3,000 St

**01.01.09.9 Demontage und Entsorgung Antennleitungsanlage**
Demontage und Entsorgung Antennenanlage/BK-Anschluss mit
Hausanschlussverstärker, Bereichsverstärker und Verteiler, einschl. aller Netzgeräte, Halterungen und Befestigungselemente.
Rückgabe des HA-Verstärkers in Abstimmung mit Netzbetreiber gemäß Anschlussvertrag.
(AVV 200136)
Kabel und Leitungen sind abzuklemmen,
Demontage und Entsorgung der weiteren Antennenanschlussdosen sowie Leitungsanlagen erfolgen mit Demontage Elektroinstallation.

Demontage der elektrotechnischen Anlage inkl. des benötigten Werkzeugs und Arbeitsgeräts und der fachgerechten und nach Werkstoff getrennten Entsorgung der zuvor beschriebenen Materialien und Gegenstände.
Die Geräte sind in Abstimmung mit der Bauleitung und mit dem Netzbetreiber zu demontieren.
Menge: 1,000 St

**01.01.09.10 Demontage und Entsorgung von AP-Verteiler der Sicherheitsbeleuchtungsanlage**
Demontage und Entsorgung von AP-Verteiler der Sicherheitsbeleuchtungsanlage mit Tür, Stahlblech, Batteriescharnk Höhe 1600 mm, Breite 800 mm, Tiefe
180 mm, mit Wandbefestigung, mit Feldabdeckungen, mit Einbaugeräten als Zentralbatterieanlage (4 - 7 Abgänge) inkl. Batterien, mit Hauptschalter, Sicherungselementen, Sicherungs-Lasttrennern, alle Kabel und Leitungen sind abzuklemmen, zu beschriften und zur Wiederverwendung zu sichern, einschl. aller Halterungen.
(AVV 200136) + (AVV 160601)
Demontage der elektrotechnischen Anlage mit benötigten Werkzeugs und Arbeitsgeräts (Leiter etc.) und der fachgerechten und nach Werkstoff getrennten Entsorgung der zuvor beschriebenen Materialien und Gegenstände.
Menge: 2,000 St

**01.01.09.11 Demontage und Entsorgung RWA-Zentrale**
Demontage und Entsorgung RWA-Zentrale, einschl. aller Netzgeräte, Akkus, Halterungen und Befestigungselemente. Vor der Freischaltung und Demontge ist zu prüfen, dass alle RWA-Fenster verschlossen sind.
(AVV 200136) + (AVV 160601)
Kabel und Leitungen sind abzuklemmen,
Demontage und Entsorgung der weiteren RWA-Komponenten sowie Leitungsanlagen erfolgen mit Demontage Elektroinstallation.

Demontage der elektrotechnischen Anlage inkl. des benötigten Werkzeugs und Arbeitsgeräts und der fachgerechten und nach Werkstoff getrennten Entsorgung der zuvor beschriebenen Materialien und Gegenstände.
Die Geräte sind in Abstimmung mit der Bauleitung und  zu demontieren.
Menge: 1,000 St

**01.01.09.12 Demontage und Entsorgung BMA-Zentrale inkl. Zubehör**
Demontage und Entsorgung BMA-Zentrale, einschl. aller Netzgeräte, Akkus, Halterungen und Befestigungselemente. Inkl. Laufkartendepot, FBF, FAT, AWUG-Übertragungsgerät, Klemmverteiler, FSK-Adapter und Haupmelder.
(AVV 200136) + (AVV 160601)
Vor der Demontage hat die Abmeldung bei der zuständigen Feuerwehr (Leitstelle) zu erfolgen.

Kabel und Leitungen sind abzuklemmen,
Demontage und Entsorgung der weiteren BMA-Komponenten sowie Leitungsanlagen erfolgen mit Demontage Elektroinstallation.

Demontage der elektrotechnischen Anlage inkl. des benötigten Werkzeugs und Arbeitsgeräts und der fachgerechten und nach Werkstoff getrennten Entsorgung der zuvor beschriebenen Materialien und Gegenstände.
Die Geräte sind in Abstimmung mit der Bauleitung und  zu demontieren.
Menge: 1,000 St

**01.01.09.13 Demontage und Entsorgung EMA-Zentrale**
Vorhandene Einbruchmeldezentrale demontieren und entsorgen. Die Befestigungen sind vollständig zu entfernen, einschl. der vorhandenen Kabel und Leitungen abklemmen, sichern und beschriften, inkl. fachgerechten und nach Werkstoff getrennten Entsorgung.
(AVV 200136) + (AVV 160601)
Menge: 1,000 St

**01.01.09.14 Demontage und Entsorgung Installationsgeräte BMA, RWA, EMA**
Vorhandene Installationsgeräte BMA, RWA, EMA Auf-/ Unterputz wie Rauchmelder mit Grundträger, Signalgeber, Bewegungsmelder, Kontakte an Türen, Bus-Verteilerkästen, Koppler, Druckknopfmelder, Bediengeräte usw. demontieren und entsorgen. Die Befestigungen sind vollständig zu entfernen. einschl. der vorhandenen Kabel und Leitungen abklemmen, inkl. fachgerechten und nach Werkstoff getrennten Entsorgung.
(AVV 200136)
Menge: 286,000 St

**01.01.09.15 Demontage und Entsorgung Feuerwehrsäule**
Demontage und Entsorgung Feuerwehrsäule freistehend aus Edelstahl innen vergossen. Die Befestigungen sind vollständig zu entfernen. einschl. der vorhandenen Kabel und Leitungen abklemmen, inkl. fachgerechten und nach Werkstoff getrennten Entsorgung (AVV 170101, 170405)
Vor Freischaltung sind aus dem Tresor, in Abstimmung mit der zuständigen Feuerwehr, die Schlüssel zu entnehmen.
Menge: 1,000 St

**01.01.09.16 Demontage Kanal 25x25 mm**
Vorhandener Kanal (25 x 25) mm demontieren und entsorgen. Die Befestigungen sind vollständig zu entfernen. Einschl. der vorhandenen Kabel und Leitungen (3 Stk.), inkl. der fachgerechten und nach Werkstoff getrennten Entsorgung
(AVV 170203, 170405, 170411)
Menge: 280,000 m

**01.01.09.17 Demontage Kanal 90x60 mm**
Vorhandenen (90 x 60) mm demontieren und entsorgen. Die Befestigungen sind vollständig zu entfernen. Einschl. der vorhandenen Kabel und Leitungen (10 Stk.), inkl. der fachgerechten und nach Werkstoff getrennten Entsorgung.
(AVV 170203, 170405, 170411)
Menge: 120,000 m

**01.01.09.18 Demontage Kanal 130x70 mm**
Vorhandenen Kanal/ Brüstungskanal Stahlblech mit einer Größe von 130x70 mm demontieren und entsorgen. Die Befestigungen sind vollständig zu entfernen. einschl. der vorhandenen Kabel, Einbaugeräte (10 Stk.) und Leitungen (14 Stk.), inkl. der fachgerechten und nach Werkstoff getrennten Entsorgung.
(AVV 170203, 170405, 170411)
Menge: 257,000 m

**01.01.09.19 Demontage und Entsorgung PVC oder Aluminium-Rohr starr**
PVC oder Aluminium-Rohr starr mit einer Größe von M40 demontieren und entsorgen. Die Befestigungenschellen sind vollständig zu entfernen. einschl. der vorhandenen Kabel und Leitungen (5 Stk.), inkl. der fachgerechten und nach Werkstoff getrennten Entsorgung.
(AVV 170203, 170402, 170405, 170411)
Menge: 187,000 m

**01.01.09.20 Demontage Installationsgeräte**
Vorhandene Installationsgeräte Auf-/ Unterputz wie Steckdosen, Schalter/ Taster, Bewegungsmelder Antennendosen, Datendosen, Telefondosen, Abzweigdosen, Handtaster RWA usw. demontieren und entsorgen. Die Befestigungen sind vollständig zu entfernen. einschl. der vorhandenen Kabel und Leitungen abklemmen, inkl. fachgerechten und nach Werkstoff getrennten Entsorgung.
(AVV 200136)
Menge: 1205,000 St

**01.01.09.21 Demontage Bodentank**
Vorhandene Bodentank demontieren und entsorgen.
Die Befestigungen sind vollständig zu entfernen. einschl. der vorhandenen Installationsgeräte sowie Kabel und Leitungen abklemmen, inkl. fachgerechten und nach Werkstoff getrennten Entsorgung (AVV 170203, 170405, 170411)
Menge: 8,000 St

**01.01.09.22 Demontage Kabelrinne 200x60 mm**
Vorhandene Kabelrinne 200 x 60 mm demontieren und entsorgen. Die Befestigungen, wie Wandausleger, Deckenstiele usw. sind vollständig zu entfernen, inkl. der fachgerechten und nach Werkstoff getrennten Entsorgung (AVV 170405)
Menge: 26,000 m

**01.01.09.23 Demontage Kabelrinne 400x60 mm**
Vorhandene Kabelrinne 400 x 60 mm demontieren und entsorgen. Die Befestigungen, wie Wandausleger, Deckenstiele usw. sind vollständig zu entfernen, inkl. der fachgerechten und nach Werkstoff getrennten Entsorgung.(AVV 170405)
Menge: 14,000 m

**01.01.09.24 Demontage von Kabel und Leitungen 5x16 mm²**
Demontage und Entsorgung von Kabel und Leitungen
5 x16 mm² einschl. Befestigungspunkten, inkl. der fachgerechten und nach Werkstoff getrennten Entsorgung.
(AVV 170203, 170405, 170411)
Menge: 1287,000 m

**01.01.09.25 Demontage von Kabel und Leitungen 5x6 mm²**
Demontage und Entsorgung von Kabel und Leitungen 5x6 mm² einschl. Befestigungspunkten, inkl. der fachgerechten und nach Werkstoff getrennten Entsorgung.
(AVV 170203, 170405, 170411)
Menge: 270,000 m

**01.01.09.26 Demontage von Kabel und Leitungen 5x2,5 mm²**
Demontage und Entsorgung von Kabel und Leitungen
5x2,5 mm² einschl. Befestigungspunkten, inkl. der fachgerechten und nach Werkstoff getrennten Entsorgung.
(AVV 170203, 170405, 170411)
Menge: 6629,000 m

**01.01.09.27 Demontage von Schwachstromleitungen**
Demontage und Entsorgung von Kabel und Leitungen der Schwachstrom-, Steuer- und Fernmeldetechnik wie Datenleitungen, Antennenleitungen und Installationskabel einschl. Befestigungspunkten, inkl. der fachgerechten und nach Werkstoff getrennten Entsorgung
(AVV 170203, 170405, 170411)
Menge: 28914,000 m

**01.01.09.28 Demontage und Entsorgung Außen Wandleuchten**
Einzelne vorhandene Außen Wandleuchte (bis Ø 400 mm) abklemmen, demontieren und entsorgen, einschl. aller Halterungen und Befestigungspunkten, inkl. der fachgerechten und nach Werkstoff getrennten Entsorgung.
(AVV 200121)
Menge: 28,000 St

**01.01.09.29 Demontage und Entsorgung Anbauleuchte Rechteckig**
Einzelne vorhandene Anbauleuchte Rechteckig bis
(L, B = 400 mm, 400 mm bis L, B= 600 mm, 600 mm) abklemmen, demontieren und entsorgen, einschl. aller Halterungen und Befestigungspunkten, inkl. der fachgerechten und nach Werkstoff getrennten Entsorgung.
(AVV 200121)
Menge: 31,000 St

**01.01.09.30 Demontage und Entsorgung Langfeld-Anbauleuchten**
Einzelne vorhandene Langfeld-Anbauleuchte
L=1200 - 1500 mm, abklemmen, demontieren und entsorgen, einschl. aller Halterungen und Befestigungspunkten, inkl. der fachgerechten und nach Werkstoff getrennten Entsorgung.
(AVV 200121)
Menge: 78,000 St

**01.01.09.31 Demontage und Entsorgung Rundleuchten Ø 400 mm**
Einzelne vorhandene Rundleuchten (bis Ø 400 mm) abklemmen, demontieren und entsorgen, einschl. aller Halterungen und Befestigungspunkten, inkl. der fachgerechten und nach Werkstoff getrennten Entsorgung.
(AVV 200121)
Menge: 139,000 St

**01.01.09.32 Demontage und Entsorgung Hängeleuchten**
Einzelne vorhandene Hängeleuchten L=1500 mm abklemmen, demontieren und entsorgen, einschl. aller Halterungen und Befestigungspunkten, inkl. der fachgerechten und nach Werkstoff getrennten Entsorgung.
(AVV 200121)
Menge: 67,000 St

**01.01.09.33 Einzelne vorhandene Langfeld-Einbauleuchte L=8000mm**
Einzelne vorhandene Langfeld-Einbauleuchte L=8000 mm abklemmen, demontieren und entsorgen, einschl. aller Halterungen und Befestigungspunkten, inkl. der fachgerechten und nach Werkstoff getrennten Entsorgung.
(AVV 200121)
Menge: 4,000 St

**01.01.09.34 Demontage Sicherheits-/ Rettungszeichenleuchten**
Einzelne Beleuchtung der Sicherheitsbeleuchtungsanlage wie Rettungszeichenleuchten als Scheibenleuchten mit oder ohne Pendelabhängung, Sicherheitsleuchten An- oder Einbau abklemmen, demontieren und entsorgen, einschl. aller Halterungen und Befestigungspunkten, inkl. der fachgerechten und nach Werkstoff getrennten Entsorgung.
(AVV 200121)
Menge: 29,000 St

**01.01.09.35 Demontage und Entsorgung Seilsystem**
Einzelne Seilsysteme Beleuchtung 3 m, (Niederspannungsseilsystem) inkl. Strahler, Netzteil, Seilsystem abklemmen, demontierung und entsorgen einschl. aller Halterungen und Befestigungspunkte, inkl. fachgerechter und nach Werkstoff getrennten Entsorgung.
(AVV 170203, 170405, 170411)
Menge: 7,000 St

**01.01.09.36 Sichern von vorhanden Installationsgeräten und Anlagenteilen**
Sichern von im Bestand vorhanden und wieder zu verwendenen Installationsgeräten und Anlagenteilen, wie RWA-Motoren inkl. Anschlussdosen, Steuerung Markiese Wintergarten, Anlagenteile der RSA-Türen (Rauchmelder, Türschalter), Unterzentrale Sicherheitsbeleuchtung, Türkontakte Einbruchmeldeanlage, mit Schutz vor Staub sowie Kennzeichnung für andere Gewerke.
Menge: 26,000 St

##### 01.01.10 Sonstiges

**01.01.10.0 Inbetriebnahmen aller im LV**
Inbetriebnahmen aller im LV beschriebenen Anlagen
(außer BMA sep. Position), sowie Teilinbetriebnahme für Anlagentechnische Bauteile anderer Gewerke (Aufzug, Heizung, RWA, Nebengebäude).
Anfertigung eines Inbetriebsetzungsprotokoll ohne Übergabe des Inbetriebsetzungsprotokolls erfolgt keine Vereinbarung eines Abnahmetermins.
Menge: 1,000 St.

**01.01.10.1 Einweisung in die Bedienung aller im LV beschriebenen**
Einweisung in die Bedienung aller im LV beschriebenen Anlagen
(außer BMA sep. Position).
Hierzu sind Herstellerunterlagen und aussagefähige Lehr- und Hilfmittel zur Verfügung zu stellen.
Es werden die Grundkenntnisse für einen effektiven Umgang mit dem Komponenten der Anlagen vermittelt.
Die Einweisung erfolgt für mind. 4 Personen die vom Nutzer benannt werden.
Anfertigung des Einweisungssprotokolls ohne Übergabe des Einweisungsprotokolls erfolgt keine Vereinbarung eines Abnahmetermins.
Menge: 1,000 St.

**01.01.10.2 Abnahme der Anlagen**
Abnahme einschl. Übergabe der geprüften Revisionsunterlagen, Mess- und Prüfprotokollen, Sachverständigenprotokollen (Mängelfrei) und einer möglichen Nachabnahme.
Einschl. der Teilnahme des Auftragnehmers an den Bauberatungen im Zeitraum der Leistungserbringung und zur Vorbereitung und Abstimmungen zu Vorleistungen.

Es sind Teilabnahmen für zeitlich bedingten Inbetriebnahmen vorgesehen:
- Haus 1 -3
- Hauptgebäude
- Freianlage
Menge: 1,000 St

**01.01.10.3 Technische Überprüfung**
Technische Überprüfung und Abnahme der gesamten Elektro-Anlagen (außer BMA sep. Position) durch einen Sachverständigen, inkl. Teilüberprüfung der Anlage nach 50% (Rohinstallation vor dem Verschluss der Leitungsführung) Leistungserbringung, einschl. Prüf- und Übergabeprotokoll als Technische Überprüfung und Abnahme entsprechend den Vorschriften des Baurechtes, einschl. Ausfertigung von Prüfberichten mit Auflistung festgestellter Mängel und Restleistungen für den Auftragnehmer und einer  möglichen Nachabnahme mit mängelfreiem Protokoll.
Menge: 1,000 St

**01.01.10.4 Erstellen von Revisionsunterlagen**
*** Pauschalposition
Erstellen von Revisionsunterlagen

Die gesamte Dokumentation und die Revisionsunterlagen
sind sortiert mit Inhaltsverzeichnisssen (nummeriert) und Registern in Ordnern 2-fach in Papierform abzugeben.
Zusätzlich sind alle Unterlagen auf Datenträger zu übergeben. Dabei sind alle Planunterlagen als DWG- Files, alle Texte und weitere Unterlagen als WORD-, EXCEL- bzw. PDF-Files (Format A) zu übergeben.
Die Fotodokumentation ist im Format JPEG in einer Ordnerstruktur auf Datenträger zu übergeben.
(Revisionsunterlagen BMA sep. Position).

Revisionsunterlagen für die gesamte Anlage als
Mehrleistung zu den in VOB geforderten Unterlagen,
bestehend aus:
- Baupläne mit Eintragungen der gesamten Installation,
  (Revisionszeichnungen) insbesondere unsichtbare
  Installationsgeräte, verdeckte Trassen,
  Stromkreisnummern, Brandabschottungen,
  Bezeichnung, usw. ,
- Stromlaufpläne der Verteilungen, allpolig mit Übersichtsplan,
- Aufbauzeichnung der Verteilungen (Innen und Front),
- Schemas,
- Funktions- und Anlagenbeschreibung,
- Übersichten für alle Systeme,
- Aufbauzeichnung Datenschrank,
- Einzel Zuordnung (Darstellung) der Ports im Grundriss,
- Erstmessung der Sichherheitsbeleuchtung,
- Außeninstallationen mit eingemessenen Kabeltrassen,
- Messprotokolle Schleifen- und Isolationswiderstände,
- Messprotokolle Erdungs- und Blitzschutzanlage,
- Prüfprotokolle und Firmenbescheinigungen über
  Brandschutzmaßnahmen (Übereinstimmungsnachweis),
- Bescheinigung über DIN/VDE-gemäß Installation
  amtliche Abnahmeinstallation,
- Mängelfreier Abnahmebereicht (Sachverständigen- und
  Bauherrenabnahme)
- Errichter- und Bauleitererklärung,
- Bedinungs- und Wartungsanleitungen,
- Ersatzteillisten und Stücklisten ergänzt mit Typen
  und techn. Daten einschl. Inhaltsverzeichnis,
- Innenschaltpläne von Geräten,
- Bescheinigung über ordnungsgemäße Einweisungen,
- Anlagenblatt für errichtete Anlagen,
- Materialliste
- Fototdokumentation zu verdeckten Installationen,
- Eintragung Brandschotte in die Installationspläne
  einschl. Fotodokumentation.

Verteilungspläne und Stromkreisbelegungslisten sind zusätzlich in den Verteilungen in Plantaschen sowie sind an den Zentralen Kurzbedienungsanleitungen zu hinterlegen.
Menge: 1,000 psch

**01.01.10.5 Bauleitender Monteur**
Bauleitender Monteur
Bestandsinstallation aufnehmen vorhandene Installationen/Stromkreise feststellen, aufnehmen, prüfen, messen und für die Wiederverwendung sichern.
Die Position beinhaltet auch die Leistungen für alle
Haupttitel außer anders angegeben.
Eventuell notwendige Stunden sind vorher mit der
Bauleitung abzustimmen.
Menge: 19,000 h

**01.01.10.6 Monteur**
Monteur
Bestandsinstallation aufnehmen vorhandene Installationen/Stromkreise feststellen, aufnehmen, prüfen, messen und für die Wiederverwendung sichern.
Die Position beinhaltet auch die Leistungen für alle
Haupttitel außer anders angegeben.
Eventuell notwendige Stunden sind vorher mit der
Bauleitung abzustimmen.
Menge: 27,000 h

**01.01.10.7 Auszubildender oder Hilfskraft**
Auszubildender oder Hilfskraft
Bestandsinstallation aufnehmen vorhandene Installationen/Stromkreise feststellen, aufnehmen, prüfen, messen und für die Wiederverwendung sichern.
Die Position beinhaltet auch die Leistungen für alle
Haupttitel außer anders angegeben.
Eventuell notwendige Stunden sind vorher mit der
Bauleitung abzustimmen.
Menge: 16,000 h

**01.01.10.8 Hinweis-Schild**
Hinweis-Schild
- Hauptschalter, Sicherheitsbeleuchtung,
  5 Sicherheitsregeln usw.
- Beschriftungsgröße und Ausführung des Schildes nach
  DIN
liefern, lagern und betriebsfertig montieren.
Menge: 5,000 St

**01.01.10.9 Baustelleneinrichtung**
*** Pauschalposition
Werkzeuge, Geräte, Maschinen, sonstige Arbeitsmittel, Tagesunterkünfte, Materialcontainer, Absperr-, Abdeck- und Schutzmaterialien, Roll- und Raumgerüste, Hubbühnen (Montagehöhe bis 5 m über Fußboden im Saal, gilt auch für Positionen ohne extra Hinweis zur Montagehöhe) etc. die zur vertragsgemäßen Erfüllung der beauftragten Leistung erforderlich sind, auf die Baustelle bringen, betriebsfertig einrichten, über Ausführungszeitraum vorhalten (einschl. Betriebskosten) und wieder abtransportieren.
Menge: 1,000 psch

**01.01.10.10 Baustrom-Hauptverteiler/ Gruppenverteiler**
Baustrom-Hauptverteiler/ Gruppenverteiler
zur Miete für 15 Monate (Prozentuale Abrechnung bei Bauzeitenverlängerung).

Herstellen einer Hauptbaustromversorgung an der vorhanden Hauptverteilung/ Zähleranlage an denen die
Baustomverteiler und Verteiler anderer Gewerke sowie
Groß- und Kleinmaschinen angeschlossen werden können, bestehend aus:

- 60 m Zuleitungskabel (für mind. 100 kW) flexibel
- 1 St. Hauptbaustromverteiler
- Spritzwassergeschützt, anschlussfertig verdrahtet
- 1 St. Si-Lasttrennschalter 3-polig, 250 A
- 8 St. Si-Lasttrennschalter 3-polig, 160 A
- Abgänge für nachfolgende Baustromverteiler
- erforderlicher Anschluss einschl. Schutzerdung
  monatl. Mess- u. Prüfprotokoll, Erder für FI,
- In den Preisen muss das Umsetzen und Umverlegen der
  Baustromverteilungen entsprechend dem Baufortschritt,
  enthalten sein. Es ist mind. ein einmaliges Umklemmen
  von der bestehenden auf die neue Hauptverteilung zu
  berücksichtigen
- entsprechende Öffnung für Zuleitungskabel im
  Bestandsgebäude herstellen und verschließen
- komplett und betriebsfertig herstellen
  einschließlich aller erforderlichen Klein- und
  Hilfsmaterialien,
- Anschluss einer Bauheizung ermöglichen.

Die Hauptbaustromversorgung ist zu Beginn der
Baumaßnahme, einmalig zu liefern, zu lagern, zu
montieren, einschließlich systemeigenem Zubehör wie
Einbaurahmen, Befestigungsschienen, Isoliermaterial,
Frontabdeckungen, Verdrahtung, Klemm-, Klein- und
Befestigungsmaterial, Schraubkappen und
Sicherungseinsätze usw. Kabel und Leitungen abmanteln, einführen, beschriften und betriebsfertig anschließen.
Mit Fertigstellung der Baumaßnahme ist der Baustrom fachgerecht und vollständig zurück zu bauen.

Es ist davon auszugehen, dass die beschriebene
Baustromanlage mit dem Baufortschritt in Abstimmung
mit der örtlichen Bauleitung errichtet wird. D.h.,
zeitliche Unterbrechungen und zweimaliges Umsetzen (10 m), bei der Errichtung der Anlage, sind einzukalkulieren.

Kabel Verlegung in Rohr, in vorbereitete Kabelgräben im
Außenbereich, auf Rohböden bzw. an Wänden/Decken
mit provisorischer Befestigung mittels Halterungen /
Schellen.

Baustromverteiler müssen den Normen EN 61439-4 (DIN
VDE 0660-600, 0100-704) usw. entsprechen.
Menge: 1,000 St

**01.01.10.11 Baustromverteiler 22 KW**
Baustromverteiler 22 KW zur Miete für 15 Monate (Prozentuale Abrechnung bei Bauzeitenverlängerung).
Herstellen einer Baustromversorgung an denen die
Baustromverteiler und Verteiler anderer Gewerke sowie
Groß- und Kleinmaschinen angeschlossen werden können, bestehend aus:

- 30 m Zuleitungskabel (5 x 16 mm²) flexibel
- 1 St. Baustromverteiler
- Spritzwassergeschützt, anschlussfertig verdrahtet
- Hauptleitungsklemmen für 2x Kabel bis 5x25 mm²
- 1 St. Hauptschalter 4-polig, 63 A
- 1 St. FI-Schalter Typ B, 63/0,03 A, 4-polig
- 1 St. FI-Schalter Typ B, 40/0,03 A ,4-polig
- 1 St. CEE-Steckdosen 16 A, 5-polig, 400 V
- 1 St. CEE-Steckdose 32 A, 5-polig, 400 V
- 6 St. Steckdosen, 2-polig, 16 A, 230 V
- 1 C-Automat 32 A, 3-polig
- 1 C-Automat 16 A, 3-polig
- 6 B-Automaten 16 A, 1-polig,
- erforderlicher Anschluss einschl. Schutzerdung
  monatl. Mess- u. Prüfprotokoll, Erder für FI,
- In den Preisen muss das Umsetzen und Umverlegen
  der Baustromverteilungen entsprechend dem
  Baufortschritt enthalten sein,
- entsprechende Öffnung für Zuleitungs- und
  Abgangskabel herstellen und verschließen
- komplett und betriebsfertig erstellen einschließlich
  aller erforderlichen Klein- und Hilfsmaterialien.
- Anschluss einer Bauheizung ermöglichen.

Der Baustromverteiler ist zu Beginn der Baumaßnahme,
einmalig zu liefern, zu lagern, zu montieren,
einschließlich systemeigenem Zubehör wie Einbaurahmen, Befestigungsschienen, Isoliermaterial,
Frontabdeckungen, Verdrahtung, Klemm-, Klein- und
Befestigungsmaterial, Schraubkappen und
Sicherungseinsätze.usw. Kabel und Leitungen abmanteln, einführen, beschriften und betriebsfertig anschließen.
Mit Fertigstellung der Baumaßnahme ist der Baustrom fachgerecht und vollständig zurück zu bauen.

Es ist davon auszugehen, dass die beschriebene
Baustromanlage mit dem Baufortschritt in Abstimmung
mit der örtlichen Bauleitung errichtet wird. D.h.,
zeitliche Unterbrechungen und zweimaliges Umsetzen (10 m), bei der Errichtung der Anlage, sind einzukalkulieren.

Kabel Verlegung in Rohr, in vorbereitete Kabelgräben im
Außenbereich, auf Rohböden bzw. an Wänden/Decken
mit provisorischer Befestigung mittels Halterungen /
Schellen.

Baustromverteiler müssen den Normen EN 61439-4 (DIN
VDE 0660-600, 0100-704) usw. entsprechen.
Menge: 7,000 St

**01.01.10.12 Baustromverteiler 44 KW Außenbereich**
Baustromverteiler 44 KW zur Miete für 9 Monate (Prozentuale Abrechnung bei Bauzeitenverlängerung).
Herstellen einer Baustromversorgung an denen die
Baustromverteiler und Verteiler anderer Gewerke sowie
Groß- und Kleinmaschinen angeschlossen werden können, bestehend aus:

- 15 m Zuleitungskabel (5 x 16 mm²) flexibel
- 1 St. Baustromverteiler
- Spritzwassergeschützt, anschlussfertig verdrahtet
- Hauptleitungsklemmen für 2x Kabel bis 5x25 mm²
- 1 St. Hauptschalter, 4-polig, 63 A
- 1 St. FI-Schalter Typ B, 63/0,03 A, 4-polig
- 1 St. FI-Schalter Typ B, 40/0,03 A ,4-polig
- 2 St. CEE-Steckdosen 16 A, 5-polig, 400 V
- 1 St. CEE-Steckdose 32 A, 5-polig, 400 V
- 6 St. Steckdosen, 2-polig, 16 A, 230 V
- 1 C-Automat 32 A, 3-polig
- 2 C-Automaten 16 A, 3-polig
- 6 B-Automaten 16 A, 1-polig
- erforderlicher Anschlss einschl. Schutzerdung
  monatl. Mess- u. Prüfprotokoll, Erder für FI,
- In den Preisen muss das Umsetzen und Umverlegen
  der Baustromverteilungen entsprechend dem
  Baufortschritt enthalten sein,
- entsprechende Öffnung für Zuleitungs- und
  Abgangskabel herstellen und verschließen
- komplett und betriebsfertig erstellen einschließlich
  aller erforderlichen Klein- und Hilfsmaterialien.
- Anschluss einer Bauheizung ermöglichen.

Der Baustromverteiler ist zu Beginn der Baumaßnahme,
einmalig zu liefern, zu lagern, zu montieren,
einschließlich systemeigenem Zubehör wie Einbaurahmen, Befestigungsschienen, Isoliermaterial,
Frontabdeckungen, Verdrahtung, Klemm-, Klein- und
Befestigungsmaterial, Schraubkappen und
Sicherungseinsätze usw. Kabel und Leitungen abmanteln, einführen, beschriften und betriebsfertig anschließen.
Mit Fertigstellung der Baumaßnahme ist der Baustrom fachgerecht und vollständig zurück zu bauen.

Es ist davon auszugehen, dass die beschriebene
Baustromanlage mit dem Baufortschritt in Abstimmung
mit der örtlichen Bauleitung errichtet wird. D.h.,
zeitliche Unterbrechungen und zweimaliges Umsetzen (10 m), bei der Errichtung der Anlage, sind einzukalkulieren.

Kabel Verlegung in Rohr, in vorbereitete Kabelgräben im
Außenbereich, auf Rohböden bzw. an Wänden/Decken
mit provisorischer Befestigung mittels Halterungen /
Schellen.

Baustromverteiler müssen den Normen EN 61439-4 (DIN
VDE 0660-600, 0100-704) usw. entsprechen.
Menge: 1,000 St

**01.01.10.13 Steckdosenverteiler**
Steckdosenverteiler zur Mieten für 15 Monate (Prozentuale Abrechnung bei Bauzeitenverlängerung).
Herstellen einer Baustromversorgung im Gebäude,
zum Anschluß an der Hauptbaustromversorgung /
Baustromverteiler, Nutzung auch für andere Gewerke,
bestehend aus:

- 35 m Zuleitungskabel flexibel (3 x 4 mm²),
- 1 St. Baustromverteiler, anschlussfertig verdrahtet,
- Spritzwassergeschützt,
- 1 St. Schutzkontakt-Stecker, 16 A, 230 V mit Kabel-
  Knickschutz, Zugentlastung, IP 44,
- 3 St. Steckdosen, 2-polig, 16 A, 230 V,
- erforderliche Klemmarbeiten mit Anschluss an
  Baustromverteiler,
- Mieten der Baustromverteilung für den gesamten Zeitraum der Baumaßnahme,
- In den Preisen muss das zweimalige Umsetzen und
  Umverlegen der Baustromverteilungen, entsprechend
  dem Baufortschritt enthalten sein.

Aufstellung erfolgt nach Abstimmung auf Etagenebene.

Der Baustromverteiler ist zu Beginn der Baumaßnahme,
einmalig zu liefern, zu lagern, zu montieren,
einschließlich systemeigenem Zubehör wie Einbaurahmen, Befestigungsschienen, Isoliermaterial,
Frontabdeckungen, Verdrahtung, Klemm-, Klein- und
Befestigungsmaterial, Schraubkappen und
Sicherungseinsätze usw. Kabel und Leitungen abmanteln, einführen, beschriften und betriebsfertig anschließen.
Mit Feritgstellung der Baumaßnahme ist der Baustrom fachgerecht und vollständig zurück zu bauen.

Es ist davon auszugehen, dass die beschriebene
Baustromanlage mit dem Baufortschritt in Abstimmung
mit der örtlichen Bauleitung errichtet wird. D.h.,
zeitliche Unterbrechungen und zweimaliges Umsetzen (10 m), bei der Errichtung der Anlage, sind einzukalkulieren.

Kabel Verlegung in Rohr, in vorbereitete Kabelgräben im
Außenbereich, auf Rohböden bzw. an Wänden/Decken
mit provisorischer Befestigung mittels Halterungen /
Schellen.
Menge: 6,000 St

**01.01.10.14 Herstellen prov. Flurbeleuchtung**
Herstellen einer provisorischen Flurbeleuchtung
L x B x H/ 40 m x 2 m x 2,75 m.
Herstellen einer provisorischen Flurbeleuchtung mit LED
Leuchten im Innen- und Außenbereich an vorhandene Baustromversorgung, Em>= 50 lx, Beleuchtungsstärke auf eine Gesamtlänge von 40 lfm und einer Wegbreite bis zu 2 m, Reflexion 50 %.
Anschluss an die Baustromversorgung/ -verteilung mit Schalteinrichtung mit 30 m Zuleitung,
Nutzungsmöglichkeit auch für anderer Gewerke, mit allen
- erforderlichen Klemm- und Anschlussarbeiten,
- betriebsfertig anschließen inkl. Kabel einschl.
  Durchverdrahtung nicht benötigter Lampenauslässe,
  Abzweigdosen, Leitungen, Leuchten mit Leuchtmittel
  und 2 Wechselschalter,
- einschl. Leuchtmittelwechsel,
- Mieten für den gesamten Zeitraum der Baumaßnahme
  von 15 Monaten (Prozentuale Abrechnung bei
  Bauzeitenverlängerung).

Mit Fertigstellung der Baumaßnahme ist die Baubeleuchtung fachgerecht und vollständig zurück zu bauen.

Es ist davon auszugehen, dass die beschriebene
Baubeleuchtung mit dem Baufortschritt in Abstimmung
mit der örtlichen Bauleitung errichtet wird. D.h.,
zeitliche Unterbrechungen und zweimaliges Umsetzen (10 m), bei der Errichtung der Anlage, sind einzukalkulieren.

Kabel Verlegung in Rohr, in vorbereitete Kabelgräben im
Außenbereich, auf Rohböden bzw. an Wänden/Decken
mit provisorischer Befestigung mittels Halterungen /
Schellen.
Menge: 5,000 St

**01.01.10.15 Herstellen prov. Baubeleuchtung Außen**
Herstellen einer provisorischen Baubeleuchtung Außen
für 60 lfm und LED-Leuchten, Montage an Baugerüst oder Rohfassade in einer Höhe von mind. 2,5 m über Fläche, an vorhandene
Baustromversorgung, Em>= 20 lx, Beleuchtungsstärke auf eine Gesamtlänge von 60 lfm und einer Wegbreite bis zu 3 m, Reflexion 50 %.
Anschluss an die Baustromversorgung/ -verteilung mit Schalteinrichtung über Dämmerungsschalter und Zeitschaltuhr mit 25 m Zuleitung,
Nutzungsmöglichkeit auch für anderer Gewerke, mit allen
- erforderlichen Klemm- und Anschlussarbeiten,
- betriebsfertig anschließen inkl. Kabel einschl.
  Durchverdrahtung nicht benötigter Lampenauslässe,
  Abzweigdosen, Leitungen, Leuchten mit Leuchtmittel,
  Dämmerungsschalter und Zeitschaltuhr,
- einschl. Leuchtmittelwechsel,
- Mieten für den gesamten Zeitraum der Baumaßnahme
  von 15 Monaten (Prozentuale Abrechnung bei
  Bauzeitenverlängerung).

Mit Fertigstellung der Baumaßnahme ist die Baubeleuchtung fachgerecht und vollständig zurück zu
bauen.

Es ist davon auszugehen, dass die beschriebene
Baubeleuchtung mit dem Baufortschritt in Abstimmung
mit der örtlichen Bauleitung errichtet wird. D.h.,
zeitliche Unterbrechungen und zweimaliges Umsetzen (10 m), bei der Errichtung der Anlage, sind einzukalkulieren.

Kabel Verlegung in Rohr, in vorbereitete Kabelgräben im
Außenbereich, auf Rohböden bzw. an Wänden/Decken
mit provisorischer Befestigung mittels Halterungen /
Schellen.
Menge: 1,000 St

**01.01.10.16 Herstellen einer provisorischen Treppenhausbel.**
Herstellen einer provisorischen Treppenhausbeleuchtung
mit LED Leuchten im Treppenhaus über 6 Etagen an vorhandene Baustromversorgung, Em>= 50 lx, Beleuchtungsstärke auf einer Gesamtlänge von 60 m Treppenverlauf und einer Grundfläche von 25 m²
Deckenhöhen jeweils 3,15 m, Reflexion 50 %.
Anschluss an die Baustromversorgung/ -verteilung mit
Schalteinrichtung, Nutzungsmöglichkeit auch für
anderer Gewerke, mit allen
- erforderlichen Klemm- und Anschlussarbeiten,
- betriebsfertig anschließen inkl. Kabel einschl.
  Durchverdrahtung nicht benötigter Lampenauslässe,
  Abzweigdosen, Leitungen, Leuchten mit Leuchtmittel
  und Taster/Schalter,
- einschl. Leuchtmittelwechsel,
- Mieten für den gesamten Zeitraum der Baumaßnahme
  von 15 Monaten (Prozentuale Abrechnung bei
  Bauzeitenverlängerung),
- inkl. Anschlusskabel zum Baustromverteiler von 25 m.

Mit Fertigstellung der Baumaßnahme ist die Baubeleuchtung fachgerecht und vollständig zurück zu
bauen.

Es ist davon auszugehen, daß die beschriebene
Baubeleuchtung mit dem Baufortschritt in Abstimmung
mit der örtlichen Bauleitung errichtet wird. D.h.,
zeitliche Unterbrechungen und zweimaliges Umsetzen (10 m), bei der Errichtung der Anlage, sind einzukalkulieren.

Kabel Verlegung in Rohr, in vorbereitete Kabelgräben im
Außenbereich, auf Rohböden bzw. an Wänden/Decken
mit provisorischer Befestigung mittels Halterungen /
Schellen.
Menge: 1,000 St

**01.01.10.17 Herstellen einer provisorischen Raumbeleuchtung**
Herstellen einer provisorischen Raumbeleuchtung
mit 2 Leuchten bruch- und schlagzäh (100 lx) für 30 m²,
Anschluss an die Hauptbaustromversorgung, Nutzung auch für anderer Gewerke
- erforderliche Klemm- und Anschlussarbeiten,
- betriebsfertig anschließen, einschl. Kabel und
  Leitungen, Abzweigdosen, Leuchten mit Leuchtmittel,
  Schalter, in der Baubeleuchtung ist anteilig enthalten
  die Ein/Aus-Schaltstelle zur Abschaltung nach
  Arbeitsende,
- einschl. Leuchtmittelwechsel,
- Mieten für den gesamten Zeitraum der Baumaßnahme
  von 15 Monaten (Prozentuale Abrechnung bei
  Bauzeitenverlängerung),
- inkl. Anschlusskabel zum Baustromverteiler von 35 m.

Mit Fertigstellung der Baumaßnahme ist die Baubeleuchtung fachgerecht und vollständig zurück zu bauen.

Es ist davon auszugehen, dass die beschriebene
Baubeleuchtung mit dem Baufortschritt in Abstimmung
mit der örtlichen Bauleitung errichtet wird. D.h.,
zeitliche Unterbrechungen und zweimaliges Umsetzen,
bei der Errichtung der Anlage, sind einzukalkulieren.

Kabel Verlegung in Rohr, in vorbereitete Kabelgräben im
Außenbereich, auf Rohböden bzw. an Wänden/Decken
mit provisorischer Befestigung mittels Halterungen /
Schellen.
Menge: 3,000 St

**01.01.10.18 Herstellen einer provisorischen Versorgung Heizungsanlage**
Herstellen einer provisorischen Versorgung der Heizungsanlage als Festanschluss (Gastherme 500 W) und zusätzlicher Steckdose (Kondensatpumpe 100 W).
- erforderliche Klemm- und Anschlussarbeiten,
- betriebsfertig anschließen, einschl. Kabel und
  Leitungen, Abzweigdosen, Steckdose,
- inkl. öffnen der Betriebsgeräte für An- und
  Abklemmarbeiten,
- Mieten für den gesamten Zeitraum der Baumaßnahme
  von 15 Monaten (Prozentuale Abrechnung bei
  Bauzeitenverlängerung),
- inkl. Anschlusskabel zum Baustromverteiler von 35 m.

Mit Fertigstellung der Baumaßnahme ist der Anschluss fachgerecht und vollständig zurück zu bauen.
Menge: 1,000 St

**01.01.10.19 LED-Handscheinwerfer mit Notlichtfunktion**
Handscheinwerfer für Einzelbatterie, mit Notlichtfunktion,
einschl. Wandkonsole mit Ladeeinrichtung,
mit Anzeige zur Überwachung der Ladung,
mit LED-Modulen 2 W,
in Bereitschaftsschaltung,
Nennbetriebsdauer 3 h
Schutzart IP 43,
Netzversorgung 230 V,
Mieten für den gesamten Zeitraum der
Baumaßnahme 15 Monate (Prozentuale Abrechnung bei Bauzeitenverlängerung).
Baubeleuchtungsanlagen leihweise zur Verfügung stellen, Vorrichten, Prüfen und Warten während der Bauzeit, einschließlich Demontage und Rücknahme der gesamten Anlage.
Das zweimalige Umsetzen (10 m) und Umklemmen der Baubeleuchtungskörper und Beleuchtungsverteiler entsprechend dem Bauablauf wird nicht gesondert
vergütet und ist in die Einheitspreise mit einzukalkulieren.
Menge: 3,000 St

**01.01.10.20 Installation von Schukosteckdosen für Einzelbatterie-Handscheinwerfer Anschluss**
Installation von Schukosteckdosen für Einzelbatterie-Handscheinwerfer,
- Anschluss an die Hauptbaustromversorgung,
- Mieten für den gesamten Zeitraum der
  Baumaßnahme 15 Monate (Prozentuale Abrechnung bei
  Bauzeitenverlängerung).

Die Steckdosen sind leihweise zur Verfügung stellen, Vorrichten, Prüfen und Warten während der Bauzeit, einschließlich Demontage und Rücknahme der gesamten Anlage.
Das zweimalige Umsetzen (10 m) und Umklemmen der Baubeleuchtungskörper und Beleuchtungsverteiler entsprechend dem Bauablauf wird nicht gesondert
vergütet und ist in die Einheitspreise mit einzukalkulieren.
Menge: 3,000 St

**01.01.10.21 Anschlusskabel H07 RN-F 5G50 mm²**
Anschlusskabel H07 RN-F 5G50 mm².
Anschluss an die Hauptbaustromversorgung/ Hauptverteilung, mit
- erforderlichen Klemm- und Anschlussarbeiten,
- betriebsfertig anschließen inkl. Verlegung auf Wand,
- abbauen nach Fertigstellung bzw. nicht mehr
  benötigten Anschluss,
- Mieten für den gesamten Zeitraum der
  Baumaßnahme von 15 Monaten (Prozentuale
  Abrechnung bei Bauzeitenverlängerung),
- In den Preisen muss ein Umsetzen (10 m) und
  Umverlegen enthalten sein.

Gummischlauchleitung der Baustromkabel für mittlere mechanische Beanspruchung, Verlegung in Rohr, in vorbereitete Kabelgräben im Außenbereich, auf Rohböden bzw. an Wänden/Decken mit provisorischer Befestigung mittels Halterungen/Schellen.

Das Anschlusskabel ist zu liefern, zu verlegen und anzuschließen einschl. erforderlicher Anschlussarbeiten, wie Kabel einführen, abmanteln und betriebsfertig anschließen.
Menge: 15,000 m

**01.01.10.22 Anschlusskabel H07 RN-F 5G35 mm²**
Anschlusskabel H07 RN-F 5G35 mm².
Anschluss an die Hauptbaustromversorgung/ Hauptverteilung, mit
- erforderlichen Klemm- und Anschlussarbeiten,
- betriebsfertig anschließen inkl. Verlegung auf Wand,
- abbauen nach Fertigstellung bzw. nicht mehr
  benötigten Anschluss,
- Mieten für den gesamten Zeitraum der
  Baumaßnahme von 9 Monaten (Prozentuale Abrechnung bei
  Bauzeitenverlängerung),
- In den Preisen muss ein Umsetzen (10 m) und
  Umverlegen enthalten sein.

Gummischlauchleitung der Baustromkabel für mittlere
mechanische Beanspruchung, Verlegung in Rohr, in
vorbereitete Kabelgräben im Außenbereich, auf Rohböden
bzw. an Wänden/Decken mit provisorischer Befestigung
mittels Halterungen/Schellen.

Das Anschlusskabel ist zu liefern, zu verlegen und
anzuschließen einschl. erforderlicher Anschlussarbeiten, wie Kabel einführen, abmanteln und betriebsfertig anschließen.
Menge: 20,000 m

**01.01.10.23 Anschlusskabel H07 RN-F 5G16 mm²**
Anschlusskabel H07 RN-F 5G16 mm².
Anschluss an die Hauptbaustromversorgung/ Hauptverteilung, mit
- erforderlichen Klemm- und Anschlussarbeiten,
- betriebsfertig anschließen inkl. Verlegung auf Wand,
- abbauen nach Fertigstellung bzw. nicht mehr
  benötigten Anschluss,
- Mieten für den gesamten Zeitraum der
  Baumaßnahme von 9 Monaten (Prozentuale Abrechnung bei
  Bauzeitenverlängerung),
- In den Preisen muss ein Umsetzen (10 m) und
  Umverlegen enthalten sein.

Gummischlauchleitung der Baustromkabel für mittlere
mechanische Beanspruchung, Verlegung in Rohr, in
vorbereitete Kabelgräben im Außenbereich, auf Rohböden
bzw. an Wänden/Decken mit provisorischer Befestigung
mittels Halterungen/Schellen.

Das Anschlusskabel ist zu liefern, zu verlegen und
anzuschließen einschl. erforderlicher Anschlussarbeiten, wie Kabel einführen, abmanteln und betriebsfertig anschließen.
Menge: 125,000 m

**01.01.10.24 15 m Anschlusskabel H07 RN-F 5G6 mm² mit Stecker und Kupplung,**
15 m Anschlusskabel H07 RN-F 5G6 mm².
mit Stecker und Kupplung, Anschluss an die
Hauptbaustromversorgung/ Hauptverteilung, mit
- erforderlichen Klemm- und Anschlussarbeiten,
- betriebsfertig anschließen inkl. Verlegung auf Wand,
- abbauen nach Fertigstellung bzw. nicht mehr
  benötigten Anschluss,
- Mieten für den gesamten Zeitraum der
  Baumaßnahme von 15 Monaten (Prozentuale
  Abrechnung bei Bauzeitenverlängerung),
- In den Preisen muss ein Umsetzen (10 m) und
  Umverlegen enthalten sein.

Gummischlauchleitung der Baustromkabel für mittlere
mechanische Beanspruchung, Verlegung in Rohr, in
vorbereitete Kabelgräben im Außenbereich, auf Rohböden bzw. an Wänden/Decken mit provisorischer Befestigung mittels Halterungen/Schellen.

Das Anschlusskabel ist zu liefern, zu verlegen und
anzuschließen einschl. erforderlicher Stecker und
Kupplungen.
Menge: 1,000 St

**01.01.10.25 25 m Anschlusskabel H07 RN-F 5G2,5 mm² mit Stecker und Kupplung**
25 m Anschlusskabel H07 RN-F 5G2,5 mm².
mit Stecker und Kupplung, Anschluss an die
Hauptbaustromversorgung/ Hauptverteilung, mit
- erforderlichen Klemm- und Anschlussarbeiten,
- betriebsfertig anschließen inkl. Verlegung auf Wand,
- abbauen nach Fertigstellung bzw. nicht mehr
  benötigten Anschluss,
- Mieten für den gesamten Zeitraum der
  Baumaßnahme von 15 Monaten (Prozentuale
  Abrechnung bei Bauzeitenverlängerung),
- In den Preisen muss ein Umsetzen (10 m) und
  Umverlegen enthalten sein.

Gummischlauchleitung der Baustromkabel für mittlere
mechanische Beanspruchung, Verlegung in Rohr, in
vorbereitete Kabelgräben im Außenbereich, auf Rohböden bzw. an Wänden/Decken mit provisorischer Befestigung mittels Halterungen/Schellen.

Das Anschlusskabel ist zu liefern, zu verlegen und
anzuschließen einschl. erforderlicher Stecker und
Kupplungen.
Menge: 2,000 St

**01.01.10.26 25 m Anschlusskabel H07 RN-F 3G2,5 mm² mit Stecker und Kupplung**
25 m Anschlusskabel H07 RN-F 3G2,5 mm².
mit Stecker und Kupplung, Anschluss an die
Hauptbaustromversorgung/ Hauptverteilung, mit
- erforderlichen Klemm- und Anschlussarbeiten,
- betriebsfertig anschließen inkl. Verlegung auf Wand,
- abbauen nach Fertigstellung bzw. nicht mehr
  benötigten Anschluss,
- Mieten für den gesamten Zeitraum der
  Baumaßnahme von 15 Monaten (Prozentuale
  Abrechnung bei Bauzeitenverlängerung),
- In den Preisen muss ein Umsetzen (10 m) und
  Umverlegen enthalten sein.

Gummischlauchleitung der Baustromkabel für mittlere
mechanische Beanspruchung, Verlegung in Rohr, in
vorbereitete Kabelgräben im Außenbereich, auf Rohböden bzw. an Wänden/Decken mit provisorischer Befestigung mittels Halterungen/Schellen.

Das Anschlusskabel ist zu liefern, zu verlegen und
anzuschließen einschl. erforderlicher Stecker und
Kupplungen.
Menge: 2,000 St

##### 01.01.11 Blitzschutzanlage

**01.01.11.1 Fangltg. Rd8-Al auf Dachschrägen**
Die Leitungen sind vor der Verlegung auszurollen und zu richten. Es ist zu gewährleisten, dass das Dach nach den erforderlichen Arbeiten wieder dicht ist. Alle notwendigen Maße sowie die Anordnung von Schneefanggittern, Regenrinnen, Abdeckblechen und Dachaufbauten sind eigenständig am Bau zu prüfen.
Ausführung koordiniert mit Dacheindeckung- einschl. Montagehilfsmittel.

Fangleitung DIN EN 50164-2, aus Aluminium, Rd 8, über geneigte Dachflächen.

Alle Materialien sind zu liefern, lagern und zu montieren, einschl. Klein- und Befestigungsmaterial.
Menge: 36,000 m

**01.01.11.2 Dachleitungshalter Fangleitung, Schrägdach**
Dachleitungshalter zur Befestigung der Fangleitung auf
schrägen Dachflächen mit Ziegeldacheindeckung für Leitung DIN 48 801 - Rd 8-Al.
Ausführung koordiniert mit Dacheindeckung- einschl. Montagehilfsmittel.

Alle Materialien sind zu liefern, lagern und zu montieren, einschl. Klein- und Befestigungsmaterial.
Menge: 32,000 St

**01.01.11.3 Dachleitungshalter verstellbar für Firstziegel oder Gratsteine**
Dachleitungshalter verstellbar für Firstziegel oder Gratsteine, mit Leitungshalter Kunsstoff seitlich verstellbar für Leitung
DIN 48 801 - Rd 8-Al, Dachleitungshalter aus NIRO,
Bauhöhe 36 mm, Spannbereich 180 - 280 mm. Ausführung koordiniert mit Dacheindeckung- einschl. Montagehilfsmittel.

Alle Materialien sind zu liefern, lagern und zu montieren, einschl. Klein- und Befestigungsmaterial.
Menge: 9,000 St

**01.01.11.4 Fangspitze Länge 0,5 m**
Fangspitze Länge 0,5 m zum Anschluss an die
Fangleitung mit Parallelverbinder für Leiter aus
Aluminium RD 8-10 mm, liefern, lagern und montieren.
Menge: 2,000 St

**01.01.11.5 Fangstange 1 m auf der Dachkonstruktion, mit Stangenhalter**
Fangstange auf der Dachkonstruktion,
mit Stangenhalter für Satteldach zur Aufnahme der Fangstange mit 16 mm Durchmesser,
Stange DIN EN 62561, 16 mm Durchmesser,
AIMgSi, Länge 1000 mm,
zusätzlich Iso-Distanzhalter zur Montage an Abluftkamin/ Schornstein.

Alle Materialien sind zu liefern, lagern und zu montieren, einschl. Klein- und Befestigungsmaterial
Menge: 1,000 St

**01.01.11.6 Fangstange 1,5 m auf der Dachkonstruktion, mit Stangenhalter**
Fangstange auf der Dachkonstruktion,
mit Stangenhalter für Satteldacher zur Aufnahme der Fangstange mit 16 mm Durchmesser,
Stange DIN EN 62561, 16 mm Durchmesser, AIMgSi, Länge 1500 mm, zusätzlich Iso-Distanzhalter zur Montage an Abluftkamin/ Schornstein.

Alle Materialien sind zu liefern, lagern und zu montieren, einschl. Klein- und Befestigungsmaterial
Menge: 1,000 St

**01.01.11.7 Ableitung an Wänden und Regenfallrohren**
Ableitung an Wänden und Regenfallrohren,
Leitung DIN EN 62561 - Rd 8-Al, in Teillängen liefern, lagern verlegen und montieren.
Die Leitungen sind vor der Verlegung auszurollen und
zu richten. Es ist zu gewährleisten, dass die Regenfallrohre nach den erforderlichen Arbeiten dicht sind. Alle notwendigen Maße sowie die Anordnung von Schneefanggittern, Regenrinnen, Abdeckblechen und Wandaufbauten sind eigenständig am Bau zu prüfen.
Menge: 56,000 m

**01.01.11.8 Leitungshalter an Wänden**
Leitungshalter aus Edelstahl zur Befestigung an Wänden
aus Fachwerk, Mauerwerk oder Sandstein, DIN EN 62561, mit Abdeckscheibe inkl. Klein- und Befestigungsmaterial liefern, lagern und montieren.
Menge: 49,000 St

**01.01.11.9 Leitungshalter für Regenfallrohre mit Schneckengewinde**
Leitungshalter für Regenfallrohre mit
Schneckengewinde, zum Verlegen von Ableitungen Rd= 8
mm an Regenfallrohren mit fester Leitungsführung
inkl. Klein und Befestigungsmaterial liefern, lagern
und betriebsfertig montieren.
Menge: 7,000 St

**01.01.11.10 Dachrinnenklemme**
Dachrinnenklemme zum Verbinden von Leitungen mit Dachrinnen mit Klemmbock, Leitungsführung längs und quer, Werkstoff St/tZn, Klemmbereich Rd 6-10mm, Wulstklemmbereich 16-22mm, DIN EN 62651

Alle Materialien sind zu liefern, lagern und zu montieren, einschl. Klein- und Befestigungsmaterial.
Menge: 2,000 St

**01.01.11.11 Klemme für Blechfalze bis 10 mm**
Klemme DIN EN 62561 für Blechfalze,
aus St/tZn für Rd 8, Klemmbereich für Flachteile bis 10 mm.

Alle Materialien sind zu liefern, lagern und zu montieren, einschl. Klein- und Befestigungsmaterial.
Menge: 3,000 St

**01.01.11.12 Mehrzweck-Verbindungsklemme**
Mehrzweck-Verbindungsklemme Verbinder DIN EN 62561,
für Kreuz-, Parralel- und T-Verbindungen, aus St/tZn,
für Rd 8-10 mm liefern, lagern und montieren.
Menge: 4,000 St

**01.01.11.13 Verbinder Längs-Verbindungen**
Verbinder Längs-Verbindungen, aus Stahl tZn o, für Rd 8 mm mit Edelstahlschrauben.
Alle Materialien sind zu liefern, lagern und zu
montieren, einschl. Klein- und Befestigungsmaterial.
Menge: 2,000 St

**01.01.11.14 Klemmschuh zum Anschluss an Metallkonstruktionen**
Klemmschuh zum Anschluss an Metallkonstruktionen aus
ST/ tZn o für Rd 8 mm, mit Befestigungsloch 11 mm.
Alle Materialien sind zu liefern, lagern und zu
montieren, einschl. Klein- und Befestigungsmaterial.
Menge: 2,000 St

**01.01.11.15 Dehnungsstücke für Fangleitung**
Dehnungsstücke für Fangleitung, zum
temperaturbedingten Längenausgleich, Dm= 8 mm,
Werkstoff Aluminium, inkl. Klein- und
Befestigungsmaterial liefern, lagern und
betriebsfertig montieren.
Menge: 2,000 St

**01.01.11.16 Hubgeräte, Arbeitsbühnen (bis 28 m)**
Hubgeräte, Arbeitsbühnen (bis 28 m)
Arbeitsbühne mit Zweipersonen-Fahrkorb, in der
Ausführung auskragend gegenüber der Standfläche des
Gerätes bereitstellen, um Arbeiten an der Fassade und am Dach für den Blitzschutz auszuführen.
Arbeitshöhe: bis 28,00 m
Inkl. Anlieferung, Abholung, Bereitstellung und, Betriebskosten vorhalten. Platzbedarf und Bodenbeschaffenheit sind abzustimmen.

Der Einsatz ist im Vorfeld mit der Bauleitung abzustimmen. Vorrangig sind bauseits gestellte Gerüste zu verwenden.
Menge: 1,000 d

**01.01.11.17 Messen, Prüfen, Dokumentation Blitzschutzanlage**
*** Pauschalposition
Prüfung der Anlage nach Fertigstellung, Messen und Prüfen der Blitzschutzanlage, Anzahl der Messstellen 24, gemessene Widerstandswerte auflisten einschl. erstellen des Prüfbericht nach DIN EN 62305.
Menge: 1,000 psch

##### 01.01.12 Erdungsanlage

**01.01.12.1 Ringerder Flachstahl 30 x 3,5 mm, Edelstahl V4A**
Ringerder als Maschenerder mit einer max. Maschenweite von 10 x 10 m aus Flachstahl 30 x 3,5 mm, Edelstahl V4A (Werkstoff- Nr. 1.4571 / 1.4404), im bauseitigem Graben oder unter der Sauberkeitsschicht im erdfühligen, durchfeuchteten und frostfreien Bereich außerhalb des Fundaments als Ringerder in Teillängen liefern, lagern und verlegen, einschl. Klein- und Befestigungsmaterial.

Werden Bauteile verwendet, die nicht genormt sind, so müssen sie hinsichtlich Querschnitt, Korrosionsschutz, elektrischer Verbindung und mechanischer Festigkeit den genormten Bauteilen mindestens gleichwertig sein. Leitungshalter und Klemmen müssen mit den Werkstoffen der Leitungen verträglich sein.
Menge: 23,000 m

**01.01.12.2 Verbindungsklemme aus Edelstahl V4A im Erdreich**
Verbindungsklemme aus Edelstahl V4A,
zur Verbindung von 2 Erdungsleitungen Rd 10 oder
Flachteile bis Fl 40 mm nach DIN EN 62561 und DIN
EN 62305-3, inkl. dem fachgerechten Umwickeln mit
Korrosionsschutzbinde, einschl. Klein- und
Befestigungsmaterial liefern, lagern und montieren
sowie betriebsfertig anzuschließen.
Menge: 8,000 St

**01.01.12.3 Klemmschuh zum Anschluss Metallkonstruktion**
Klemmschuh zum Anschluss an Metallkonstruktionen
aus St/tZn o für Rd 8, Klemmbereich 12 mm,
liefern, lagern und an Metallkonstruktion montieren.
Menge: 2,000 St

**01.01.12.4 Anschlussfahne Rd 10 mm, 3.000 mm**
Anschlussfahne gerichtet/ gewinkelt 3.000 mm,
DIN 62561, Rundstahl 10 mm, Edelstahl V4A
als Anschlussfahne Funktionspotentialausgleichsleiter,
Regenfallrohr oder Blitzschutzanlage mit dem
Ringerder, einschl. Befestigung als Schraubverbindung,
einschl. Klein- und Befestigungsmaterial liefern,
lagern und montieren sowie betriebsfertig
anzuschließen.
Menge: 2,000 St

**01.01.12.5 Erdeinführungsstange**
Erdeinführungsstange aus Edelstahl laut DIN EN 62561-2 mit Trennmuffe, Anschlussklemme und Leitungshalter,
Länge 1.000 mm/ Ø 16 mm, einschl. Klein- und
Befestigungsmaterial liefern, lagern und montieren
sowie betriebsfertig anschließen.
Menge: 2,000 St

**01.01.12.6 Schutzkappe für Anschlussfahnen**
Schutzkappe für Rund- und/oder Bandstahl Edelstahl
V4A einschl. Klein- und Befestigungsmaterial liefern,
lagern und als Markierungs- und Schutzkappe montieren.
Farbe: grün oder gelb
Menge: 6,000 St

**01.01.12.7 Regenrohrschellen zum Anschluss von Regenfallrohren**
Regenrohrschellen zum Anschluss von Regenfallrohren an den den Blitzschutz-Potentialausgleich nach DIN 62305-3 für Rd z. B mit KS-Verbinder oder mit Klemmbock, Werkstoff St/tZn inkl. Klein- und Befestigungsmaterial liefern lagern und betriebfertig
montieren.
Menge: 2,000 St

**01.01.12.8 Messen und Prüfen der Erdungsanlage**
*** Pauschalposition
Messen und Prüfen der Erdungsanlage,
Anzahl der Messstellen 24, gemessene Widerstandswerte
auflisten. Einschl. Prüfbericht und Dokumentation nach
DIN 18014.
Menge: 1,000 psch

##### 01.01.13 Sicherheitsbeleuchtung

**Ausführungsbeschreibung 8 Produkvorgabe Sicherheitsbeleuchtung**
*Im Objekt ist bereits eine*
Im Objekt ist bereits eine Zentralbatterieanlage im Bestand vorhanden.
Die Bestandsanlage und die nachfolgend beschriebene Anlage
werden vernetzt.
Es ist zwingend folgender Hersteller einzusetzen.

Hersteller: 'INOTEC'

Typ: 'CPS FUSION'

Für die Sicherheitsbeleuchtungsanlage sind alle
Anlagenteile von einem Hersteller anzubieten außer anders benannte.

**01.01.13.1 Zentralbatteriesystem ZB-S/gem. EN 50171 und BGV A3**
Zentralbatteriesystem ZB-S/gem. EN 50171 und BGV A3.
Das Gebäude ist mit einer batteriegestützten
Sicherheitsbeleuchtung nach DIN VDE 0108, DIN EN 50172, BGR 216, ASR3.4/4, EN1838, DIN 4844 und LBO auszurüsten. Es ist eine Einzelleuchtenüberwachung vorzusehen.
Eine eindeutige Kennzeichnung der Fluchtwege durch Rettungszeichenleuchten und eine gleichmäßige Ausleuchtung der Fluchtwege ist nach EN 1838 zu gewährleisten. Eine im Objekt vorhandene neue Unterzentrale ist über das Dateninterface zu integrieren.
Sicherheits- und Rettungszeichenleuchten müssen mit
elektronischen Vorschaltgeräten (EVG) oder Treibern
inklusive Abschaltautomatik bei Störungen im Lampenkreis ausgerüstet sein. Die geforderten Umschaltzeiten nach
VDE 0108 sowie EN 1838 sind einzuhalten.
Bei Bereitschaftsschaltung ist in den Unterverteilern
für die Allgemeinbeleuchtung die Netzspannung
entsprechend DIN EN 50172 zu überwachen. Sofern noch das Netz am Hauptverteiler der Sicherheitsbeleuchtung vorhanden ist, muss gewährleistet sein, dass eine Umschaltung der Sicherheitsbeleuchtung auf Batteriebetrieb nicht erfolgt. Die Bereitschaftsbeleuchtung muss über das vorhandene Netz in Betrieb gehen.
Für die Steuerung der Sicherheitsleuchten dürfen keine
kontaktbehafteten Umschaltweichen zum Einsatz kommen. Unterschiedliche Potentiale an den Sicherheitsleuchten sind nicht zulässig.
Es ist ein Gerätesystem mit freier Zuordnung der
Schaltungsarten innerhalb eines Stromkreises gem.
VDE 0108 für Dauerschaltung, Bereitschaftsschaltung sowie
geschaltetes Dauerlicht einzusetzen.
An zentraler, während der betriebserforderlichen Zeit
ständig besetzten Stelle ist durch eine Meldeeinrichtung der Anlagenzustand der Sicherheitsstromversorgung anzuzeigen und zu dokumentieren.
Jeder Brandabschnitt wird mit separaten Stromkreisen
der Sicherheitsbeleuchtung für Dauer-, Bereitschafts-
sowie geschaltetes Dauerlicht ausgerüstet, die nicht
in andere Brandabschnitte verzogen werden dürfen. Als
Batterie ist nur eine wartungsfreie, auslaufsichere
Blei-Batterie einzusetzen.
Mit internem BUS-System zur vollautomatischen
Überwachung und Programmierung des Gesamtsystems.
Geeignet zur Versorgung von Sicherheits- (SL) und
Rettungszeichenleuchten (RZ) 230V AC/DC gem. VDE 0108, VDE 0510 und UVV (VBG 4). Mit digitaler Technik bei der Programmierung von Einzelleuchten- und Stromkreisüber- wachung wird eine Reduzierung der Stromkreise erreicht.
Die Anlage wird gemäß ISO 9001 entwickelt, gefertigt
und geprüft.
Zentralbatterieanlage in Modularen Geräteaufbau, Überwachung von 20 Adressen an < 128 Stromkreisen mit Einzel-LED-Leuchten Überwachung. Zentrale Überwachung der Sicherheitsbeleuchtungszentrale und aller angeschlossenen Leuchten. Automatisch oder manuell auslösende Funktionstesteinrichtung mit Prüfbuch zur Ablage von Status- und Fehlermeldungen. Bedienteil mit Zielorttextanzeige. Anschluss externer Geräte zur Dreiphasenüberwachung und Lichtschalterabfrage. Mit Überwachung der eingesetzen Einzelbatterien auf Ladung und Fehlerfall. Vernetzung von Zentralen untereinander für zentralen Fernabgriff und Anzeigetableau.
Inkl. Isolation-Testeinrichtung, Trennklemmen, Batteriegestelle usw. Gehäuse Stahlblech pulverbeschichtet.
Liefern, lagern mit allen Einbaugeräten und Zubehör betriebsfertig anzuschließen.

Zentralbatteriesystem:  11kW / 1-ph
Stromkreise 230V:  36x 2 A,
  eingebaut im Stahlblechschrank,
El.-Schrank Abm.:  HxBxT = 830 x 800 x 400 mm
OGI-V-Bleibatteriesatz:  Typ 20-28 - 216 V, verschlossen
mit einem Batteriestrom von 10,9 A bei 1h Nennbetrieb
Batterieschrank:  Abm.: HxBxT = 1200 x 800 x 400 mm
Menge: 1,000 St

**01.01.13.2 Battery-Control-System BCS**
Battery-Control-System BCS Sprache: EN-DE

Battery-Control-System zur Überwachung und Protokollierung der Blockspannung und -temperatur von jedem einzelnen Batterieblock. Ermöglicht die frühzeitige Erkennung und Meldung defekter Batterieblöcke. Automatische Abschaltung der Ladung und Unterbrechung des Betriebsdauertests bei Batterieblockstörungen zum Schutz vor Zerstörung der gesamten Batterie.

Fernschalteinrichtung und 5 potentialfreie Meldekontakte integriert.

Folgende Merkmale sind einzuhalten:
- Überwachung von bis zu 36 Einzelblöcken
- Spannungs- und Temperaturmessung an jedem Block
- Einfachste Installation durch Bussystem
- Protokollierung der Batteriedaten (Blockspannung und -temperatur, Gesamtspannung)
- Weiterleitung des Status an das Steuerteil des Notlichtsystems und der übergeordneten Überwachung
- Abschaltung von Ladung und Betriebsdauertest bei Batteriestörungen
- Fernschalteinrichtung frei programmierbar für Notlicht Ein/Aus oder Dauerlicht Ein/Aus
- Potentialfreie Meldekontakte für Betrieb, Batteriebetrieb, Störung sowie 2 optional programmierbare Meldekontakte.
  Funkentstörung gem. DIN EN 55015.

Für die Sicherheitsbeleuchtungsanlage sind alle
Anlagenteile von einem Hersteller anzubieten außer anders benannte.
Menge: 1,000 St

**01.01.13.3 Fernmeldetableau zur externen Status- und Fehleranzeige**
Fernmeldetableau zur externen Status- und Fehleranzeige der Notlichtanlage, zur Unterputzmontage, zudem erlaubt das Fernmeldetableau das Blockieren der Anlage über einen integrierten Schlüsselschalter und über Funktionsanzeigen in LED ( Betrieb, Batteriebetrieb, Störung). Technische Daten
- Spannung: UN= 24V DC +/-10%
- Betriebsart: Dauerbetrieb
- Temp.-Bereich: -15°C bis +40°C
- Schutzart: IP30
- Gehäuse: Edelstahlblende/Polycarbonat Funkentstörung gem. EN 55015
Mit allen erforderlichen Klein- und Befestigungsmaterial liefern, lagern, betriebsfertig anschließen und montieren.

Alle Anlagenteile sind von einem Hersteller zu liefern.
Menge: 1,000 St

**01.01.13.4 Dreiphasenüberwachung zum Einbau in Verteilungen**
DPÜ / B.2 Dreiphasenüberw. BUS-fähig
Dreiphasenüberwachung zum Anschluss an den internen Gerätebus zur Spannungsüberwachung von Unterverteilern der Allgemeinbeleuchtung.
Mit 2 potentialfreien Störmeldekontakten
Selektives Nachlaufendes Notlicht durch einstellbare Nachlaufzeit nach Netzwiederkehr

Folgende Merkmale sind einzuhalten:
- Rückschaltverzögerung der Störmeldekontakte nach
  Netzwiederkehr
- Rückmeldeverzögerung über den BUS nach
  Netzwiederkehr
- Einstellbare Nachlaufzeit 0 / 5 / 10 / 15 Minuten
- Blinken der LED der ausgefallenen Phase während der
  Nachlaufzeit
- Nachlaufzeit am Modul einstellbar
- Ansprechwert: 0,85 x UN
- 3 LEDs zur Anzeige der Netzspannung
- Detaillierte Phasenausfallanzeige mit Ortsangabe des
  UVA im Klartext
- Eindeutige Adressierung über Adressschalter
- Funkentstörung: gem. DIN EN 55015
- Gehäuse aus hochwertigem Thermoplast
- Verteiler-Normgehäuse zur Montage auf
  Hutprofilschiene
- Inkl. Nachlaufzeit für selektives nachlaufendes Notlicht.
- Nennspannung: 400 V AC
- Zulässiger Temperaturbereich: -15...+40 °C
- Abm.: Länge x Breite x Höhe: 60 mm x 36 mm x 90 mm
- EG-Konformitätserklärung zur Einhaltung der
  Niederspannungsrichtlinie 2014/35/EG, RoHS-Richtlinie
  2011/65/EU, elektromagnetischen Verträglichkeit
  2014/30/EU
liefern, lagern und Einbau in die Verteilungen, inkl. Verdrahtung, Reihenklemmen und betriebsfertigen Anschluss.

Alle Anlagenteile sind von einem Hersteller zu liefern.
Menge: 11,000 St

**01.01.13.5 Abschluss-Zenerdiode**
Abschluss-Zenerdiode
Mit Hilfe der Zenerdiode werden die  Dreiphasenüberwachungen und deren
Verbindungen zum Sicherheitslichtgerät auf
Kurzschluss und Unterbrechung überwacht.
Zur Montage auf Hutprofilschiene.
liefern, lagern und betriebsfertig anschließen.

Alle Anlagenteile sind von einem Hersteller zu liefern.
Menge: 2,000 St

**01.01.13.6 L20.1 Ein-/ Zweiseitig LED - RZL, 22 m Deckeneinbau**
*** Bezugsbeschreibung
L20.1 Funktionale Rettungszeichen-Scheibenleuchte als Deckeneinbauleuchte, gem. DIN VDE V 0108-100-1, IEC 60598-1, IEC 60598-2-22, DIN 4844 und EN 1838. Funkentstörung gem. DIN EN 55015 aus hochwertigem Aluminiumprofil mit rahmenloser, freihängender 20 mm Acrylglasscheibe für Ein- und Zweiseitiger Kennzeichnung. Homogene Piktogrammausleuchtung durch LED-Technik.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Netzspannung:  230 V AC/DC
  +/-10 % 50/60 Hz;
  DC: 176 V - 264 V
Erkennungsweite:  mind. 22 m
Befestigungsart:  Deckenmontage
Gehäusematerial:  Stahlblech lackiert
Abmessungen LxBxH:  303x147x86 mm
Deckenausschnitt Länge: 298 mm
Deckenausschnitt Breite: 64 mm
Einbautiefe:  55 mm
Stromaufnahme Batteriebetrieb: 17 mA
Scheinleistung:  4,5 VA
Einschaltstrom:  8 A / 50 µs
Zulässiger Temperaturbereich: -15...+40 °C
Leuchtmittel:  12 x 0,1 W
  LED-Modul
Lichtfarbe:  6500 K
Lebensdauer:  50.000 h
Schutzklasse:  I
Schutzart:  IP 20

Einschl. Kennzeichnung der Leuchte gem. VDE 0100-560 in geprägter Ausführung Kunsstoff.
Inkl. Herstellen des Deckenausschnittes in Abstimmung mit dem Gewerk Trockenbau, anfallender Schutt ist ordnungsgemäß zu entsorgen (AVV 170802)
sowie Durchgangsverdrahtung, Klein- und  Befestigungsmaterial, liefern, lagern, montieren und betriebsfertig anschließen.

Die Leuchte ist vor der Bestellung betriebsfähig mit Leuchtmittel zu bemustern. Die Bemusterung ist spätestens 10 Wochen nach Ausführungsbeginn vor Ort in den jeweiligen Räumen durchzuführen.

Hersteller: 'INOTEC'

Typ: 'SNP 1016.2 E1 J/SV LED 230V'

Alle Anlagenteile sind von einem Hersteller zu liefern.
Menge: 20,000 St

**01.01.13.7 L20.2 Ein-/ Zweiseitig LED - RZL, 22 m Deckenanbaumontage**
*** wie Position 01.01.13.6
L20.2 Funktionale Rettungszeichen-Scheibenleuchte wie zuvor, jedoch als Deckenanbaumontage, gem. DIN VDE V0108-100-1, IEC 60598-1, IEC 60598-2-22, DIN 4844 und EN 1838. Funkentstörung gem. DIN EN 55015 aus hochwertigem Aluminiumprofil mit rahmenloser, freihängender 20 mm Acrylglasscheibe für Ein- und Zweiseitiger Kennzeichnung. Homogene Piktogrammausleuchtung durch optimierte LED-Technik.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Netzspannung:  230 V AC/DC
  +/-10 % 50/60 Hz;
  DC: 176 V - 264 V
Erkennungsweite:  mind. 22 m
Befestigungsart:  Deckenmontage
Gehäusematerial:  Aluminium
Abmessungen LxBxH:  275x203x54 mm
Stromaufnahme Batteriebetrieb: 17 mA
Scheinleistung:  4,5 VA
Einschaltstrom:  8 A / 50 µs
Zulässiger Temperaturbereich: -15...+40 °C
Leuchtmittel:  12 x 0,1W
  LED-Modul
Lichtfarbe:  6500 K
Lebensdauer:  50.000 h
Schutzklasse:  I
Schutzart:  IP 20

Einschl. Kennzeichnung der Leuchte gem. VDE 0100-560 in geprägter Ausführung Kunsstoff.
Inkl. Durchgangsverdrahtung, Klein- und Befestigungsmaterial, liefern, lagern, montieren und betriebsfertig anschließen.

Alle Anlagenteile sind von einem Hersteller zu liefern.
Menge: 6,000 St

**01.01.13.8 L20.3 Ein-/ Zweiseitig LED -RZL, 22 m Pendelmontage**
*** wie Position 01.01.13.6
L20.3 Funktionale Rettungszeichen-Scheibenleuchte wie zuvor, jedoch als Seilmontage Deckeanbau, gem. DIN VDE V 0108-100-1, IEC 60598-1, IEC 60598-2-22, DIN 4844 und EN 1838. Funkentstörung gem. DIN EN 55015 aus hochwertigem Aluminiumprofil mit rahmenloser, freihängender 20 mm Acrylglasscheibe für Ein- und Zweiseitiger Kennzeichnung. Homogene Piktogrammausleuchtung durch optimierte LED-Technik.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Netzspannung:  230 V AC/DC
  +/-10 % 50/60 Hz;
  DC: 176 V - 264 V
Erkennungsweite:  mind. 22 m
Befestigungsart:  Pendelmontage  1,0 m,  kürzbar
Gehäusematerial:  Aluminium
Abmessungen LxBxH:  275x203x54 mm
Stromaufnahme Batteriebetrieb: 17 mA
Scheinleistung:  4,5 VA
Einschaltstrom:  8 A / 50 µs
Zulässiger Temperaturbereich: -15...+40 °C
Leuchtmittel:  12 x 0,1W
  LED-Modul
Lichtfarbe:  6500 K
Lebensdauer:  50.000 h
Schutzklasse:  I
Schutzart:  IP 20

Einschl. Kennzeichnung der Leuchte gem. VDE 0100-560 in geprägter Ausführung Kunsstoff.
Inkl. Durchgangsverdrahtung, Klein- und  Befestigungsmaterial, liefern, lagern, montieren und betriebsfertig anschließen.

Alle Anlagenteile sind von einem Hersteller zu liefern.
Menge: 5,000 St

**01.01.13.9 L20.4 Einseitig LED - RZL, 22 m Wandmontage**
*** wie Position 01.01.13.6
L20.4 Einseitig LED - RZL, 22 m Wandmontage
Funktionale Rettungszeichen-Scheibenleuchte wie zuvor, jedoch als Wandmontage gem. DIN VDE V 0108-100-1, IEC 60598-1, IEC 60598-2-22, DIN 4844 und EN 1838. Funkentstörung gem. DIN EN 55015 aus hochwertigem Aluminiumprofil mit rahmenloser, freihängender 20 mm Acrylglasscheibe. Homogene Piktogrammausleuchtung durch optimierte LED-Technik.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Netzspannung:  230 V AC/DC
  +/-10 % 50/60 Hz;
  DC: 176 V - 264 V
Erkennungsweite:  22 m
Befestigungsart:  Parallele
  Wandmontage
Gehäusematerial:  Aluminium
Abmessungen LxBxH:  275x203x58 mm
Stromaufnahme Batteriebetrieb: 17 mA
Scheinleistung:  4,5 VA
Einschaltstrom:  8 A / 50 µs
Zulässiger Temperaturbereich: -15...+40 °C
Leuchtmittel:  12 x 0,1W
  LED-Modul
Lichtfarbe:  6500 K
Lebensdauer:  50.000 h
Schutzklasse:  I
Schutzart:  IP 20

Einschl. Kennzeichnung der Leuchte gem. VDE 0100-560 in geprägter Ausführung Kunsstoff.
Inkl. Durchgangsverdrahtung, Klein- und  Befestigungsmaterial, liefern, lagern, montieren und betriebsfertig anschließen.

Alle Anlagenteile sind von einem Hersteller zu liefern.
Menge: 5,000 St

**01.01.13.10 L19.1 SL LED, Deckeneinbau mit asym. Optik**
*** Bezugsbeschreibung
L19.1 Sicherheitsleuchte für Deckeneinbau mit asymmetricher Lichtverteilung in LED-Technologie gem. DIN EN 60598-1, DIN EN 60598-2-22 und DIN EN1838 zum Betrieb an Sicherheitsbeleuchtungsanlagen gem. DIN EN 50172 und DIN V VDE V 0108-100. Gem. ISO 9001 entwickelt, gefertigt und geprüft.

Lichtverteilung: asymmetrisch, zur Ausleuchtung von Flächen. Für Lichtpunkthöhen bis: 12 m. Maximal 20 m Leuchtenabstand bei flächiger Ausleuchtung mit 1 lx nach EN 1838 unter Berücksichtigung eines Wartungsfaktors von 0,8. Inkl. 4-Chip LED-Leuchtmittel für maximale Sicherheit.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Befestigungsart:  Deckeneinbau
Material:  Aluminium-Druckguss
Farbe:  pulverbeschichtet RAL 9016
Blendenform:  rund
Durchmesser:  88 mm
Leuchtmittel:  1 x 1,8W LED-Modul
Lichtstrom:  287 lm
Lichtfarbe:  4000 K
Lichtverteilung:  asymmetrisch
Lebensdauer:  50.000 h
Schutzart:  IP43
Schutzklasse:  II
Nennspannung:  230 V AC/DC +/-10 %
  50/60 Hz; DC: 176 V - 264 V
Nennstrom DC:  16 mA
Scheinleistung:  4,4 VA
Einschaltstrom:  8 A / 50 µs
Zulässiger Temperaturbereich: -15...+40 °C

Einschl. Kennzeichnung der Leuchte gem. VDE 0100-560 in geprägter Ausführung Kunsstoff.
Inkl. Herstellen des Deckenausschnittes, anfallender Schutt ist ordnungsgemäß zu entsorgen (AVV 170802), Durchgangsverdrahtung, Klein- und  Befestigungsmaterial, liefern, lagern, montieren und betriebsfertig anschließen.

Die Leuchte ist vor der Bestellung betriebsfähig mit Leuchtmittel zu bemustern. Die Bemusterung ist spätestens 10 Wochen nach Ausführungsbeginn vor Ort in den jeweiligen Räumen durchzuführen.

Hersteller: 'INOTEC'

Typ: 'SN 9400-06 AHB  LED J/SV rund'

Alle Anlagenteile sind von einem Hersteller zu liefern.
Menge: 24,000 St

**01.01.13.11 L19.2 SL LED, Deckenanbau mit asym. Optik**
*** wie Position 01.01.13.10
L19.2 Sicherheitsleuchte wie zuvor, jedoch für Deckenanbau mit asymmetricher Lichtverteilung in LED-Technologie gem. DIN EN 60598-1, DIN EN 60598-2-22 und DIN EN1838 zum Betrieb an Sicherheitsbeleuchtungsanlagen gem. DIN EN 50172 und DIN V VDE V 0108-100. Gem. ISO 9001 entwickelt, gefertigt und geprüft.

Lichtverteilung: asymmetrisch, zur Ausleuchtung von Flächen. Für Lichtpunkthöhen bis: 11 m. Maximal 20 m Leuchtenabstand bei flächiger Ausleuchtung mit 1 lx nach EN 1838 unter Berücksichtigung eines Wartungsfaktors von 0,8. Inkl. 4-Chip LED-Leuchtmittel für maximale Sicherheit.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Befestigungsart:  Deckenanbau
Material:  Aluminium-Druckguss
Farbe:  pulverbeschichtet RAL 9016
Blendenform:  rund
Durchmesser:  130 mm
Leuchtmittel:  1 x 1,8 W LED-Modul
Lichtstrom:  275 lm
Lichtfarbe:  4000 K
Lichtverteilung:  asymmetrisch
Lebensdauer:  50.000 h
Schutzart:  IP40
Schutzklasse:  II
Nennspannung:  230 V AC/DC +/-10 %
  50/60 Hz; DC: 176 V - 264 V
Nennstrom DC:  16 mA
Scheinleistung:  4,4 VA
Einschaltstrom:  8 A / 50 µs
Zulässiger Temperaturbereich: -15...+40 °C

Einschl. Kennzeichnung der Leuchte gem. VDE 0100-560 in geprägter Ausführung Kunsstoff.
Inkl. Durchgangsverdrahtung, Klein- und Befestigungsmaterial, liefern, lagern, montieren und betriebsfertig anschließen.

Alle Anlagenteile sind von einem Hersteller zu liefern.
Menge: 24,000 St

**01.01.13.12 L19.3 SL LED, Anbau mit sym. Optik, IP65 Edelstahl**
L19.3 SL LED, Anbau mit sym. Optik, IP65 Edelstahl
Sicherheitsleuchte für Deckenaufbau IP65 mit symmetricher Lichtverteilung in LED-Technologie gem. DIN EN 60598-1, DIN EN 60598-2-22 und DIN EN1838 zum Betrieb an Sicherheitsbeleuchtungsanlagen gem. DIN EN 50172 und DIN V VDE V 0108-100. Gem. ISO 9001 entwickelt, gefertigt und geprüft.

Lichtverteilung: symmetrich, zur Ausleuchtung von Flächen. Für Lichtpunkthöhen bis: 5,5 m. Maximal 15,5 m Leuchtenabstand bei flächiger Ausleuchtung mit 1 lx nach EN 1838 unter Berücksichtigung eines Wartungsfaktors von 0,8. Inkl. 4-Chip LED-Leuchtmittel für maximale Sicherheit.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an FUSION Zentralbatterie- oder Netzersatzanlagen.

Befestigungsart: Deckenmontage
Material:  Edelstahl gebürstet
Abmessungen LxBxH:  121x121x67 mm
Leuchtmittel:  1 x 3,5W LED-Modul
Lichtfarbe:  4000 K
Lichtverteilung:  symmetric Low Bay
Lebensdauer:  50.000 h
Schutzart:  IP65
Schutzklasse:  I
Schlagfestigkeit:  IK10
Nennspannung:  230 V AC/DC +/-10 %
  50/60 Hz; DC: 176 V - 264 V
Nennstrom DC:  25 mA
Scheinleistung:  7,6 VA
Einschaltstrom:  8 A / 50 µs
Zulässiger Temperaturbereich:-15...+40 °C

Einschl. Kennzeichnung der Leuchte gem. VDE 0100-560 in geprägter Ausführung Kunsstoff.
Inkl. Durchgangsverdrahtung, Klein- und  Befestigungsmaterial, liefern, lagern, montieren und betriebsfertig anschließen.

Die Leuchte ist vor der Bestellung betriebsfähig mit Leuchtmittel zu bemustern. Die Bemusterung ist spätestens 10 Wochen nach Ausführungsbeginn vor Ort in den jeweiligen Räumen durchzuführen.

Hersteller: 'INOTEC'

Typ: 'SN804.2 D-12 SLB J/SV'

Alle Anlagenteile sind von einem Hersteller zu liefern.
Menge: 1,000 St

**01.01.13.13 L19.4 SL LED, Deckeneinbau mit sym. Optik**
*** Bezugsbeschreibung
L19.4 Sicherheitsleuchte für Deckeneinbau mit symmetricher Lichtverteilung in LED-Technologie gem. DIN EN 60598-1, DIN EN 60598-2-22 und DIN EN1838 zum Betrieb an Sicherheitsbeleuchtungsanlagen gem. DIN EN 50172 und
DIN V VDE V 0108-100. Gem. ISO 9001 entwickelt, gefertigt und geprüft.

Lichtverteilung: symmetrisch, zur Ausleuchtung von Flächen. Für Lichtpunkthöhen bis: 6 m. Maximal 16 m Leuchtenabstand bei flächiger Ausleuchtung mit 1 lx nach EN 1838 unter Berücksichtigung eines Wartungsfaktors von 0,8. Inkl. 4-Chip LED-Leuchtmittel für maximale Sicherheit.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Befestigungsart: Deckeneinbau
Material:  Aluminium-Druckguss
Farbe:  pulverbeschichtet RAL 9016
Blendenform:  rund
Durchmesser:  88 mm
Leuchtmittel:  1 x 3,5W LED-Modul
Lichtfarbe:  4000 K
Lichtstrom:  517 lm
Lichtverteilung:  symmetrisch
Lebensdauer:  50.000 h
Schutzart:  IP20
Schutzklasse:  II
Nennspannung:  230 V AC/DC +/-10 %
  50/60 Hz; DC: 176 V - 264 V
Nennstrom DC:  25 mA
Scheinleistung:  7,6 VA
Einschaltstrom:  8 A / 50 µs
Zulässiger Temperaturbereich:-15...+40 °C

Einschl. Kennzeichnung der Leuchte gem. VDE 0100-560 in geprägter Ausführung Kunsstoff.
Inkl. Herstellen des Deckenausschnittes, anfallender Schutt ist ordnungsgemäß zu entsorgen (AVV 170802), Durchgangsverdrahtung, Klein- und Befestigungsmaterial, liefern, lagern, montieren und betriebsfertig anschließen.

Die Leuchte ist vor der Bestellung betriebsfähig mit Leuchtmittel zu bemustern. Die Bemusterung ist spätestens 10 Wochen nach Ausführungsbeginn vor Ort in den jeweiligen Räumen durchzuführen.

Hersteller: 'INOTEC'

Typ: 'SN 9400-12 SLB LED J/SV rund'

Alle Anlagenteile sind von einem Hersteller zu liefern.
Menge: 8,000 St

**01.01.13.14 L19.5 SL LED, Deckenanbau mit sym. Optik**
*** wie Position 01.01.13.13
L19.4 Sicherheitsleuchte wie zuvor, jedoch für Deckenanbau mit symmetricher Lichtverteilung in LED-Technologie gem. DIN EN 60598-1, DIN EN 60598-2-22 und DIN EN1838 zum Betrieb an Sicherheitsbeleuchtungsanlagen gem. DIN EN 50172 und DIN V VDE V 0108-100. Gem. ISO 9001 entwickelt, gefertigt und geprüft.

Lichtverteilung: symmetrisch, zur Ausleuchtung von Flächen. Für Lichtpunkthöhen bis: 6 m. Maximal 15,6 m Leuchtenabstand bei flächiger Ausleuchtung mit 1 lx nach EN 1838 unter Berücksichtigung eines Wartungsfaktors von 0,8. Inkl. 4-Chip LED-Leuchtmittel für maximale Sicherheit.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Befestigungsart: Deckeneinbau
Material:  Aluminium-Druckguss
Farbe:  pulverbeschichtet RAL 9016
Blendenform:  rund
Durchmesser:  130 mm
Leuchtmittel:  1 x 3,5W LED-Modul
Lichtfarbe:  4000 K
Lichtstrom:  513 lm
Lichtverteilung:  symmetrisch
Lebensdauer:  50.000 h
Schutzart:  IP40
Schutzklasse:  II
Nennspannung:  230 V AC/DC +/-10 %
  50/60 Hz; DC: 176 V - 264 V
Nennstrom DC:  25 mA
Scheinleistung:  7,6 VA
Einschaltstrom:  8 A / 50 µs
Zulässiger Temperaturbereich: -15...+40 °C

Einschl. Kennzeichnung der Leuchte gem. VDE 0100-560 in geprägter Ausführung Kunsstoff.
Inkl. Durchgangsverdrahtung, Klein- und Befestigungsmaterial, liefern, lagern, montieren und betriebsfertig anschließen.

Alle Anlagenteile sind von einem Hersteller zu liefern.
Menge: 14,000 St

**01.01.13.15 L19.6 SL LED, Deckeneinbau mit sym. Optik für kleien Flächen**
*** wie Position 01.01.13.13
L19.6 Sicherheitsleuchte wie zuvor, jedoch für Deckeneinbau mit symmetricher Lichtverteilung in LED-Technologie für kleine Flächen gem. DIN EN 60598-1, DIN EN 60598-2-22 und DIN EN1838 zum Betrieb an Sicherheitsbeleuchtungsanlagen gem. DIN EN 50172 und DIN V VDE V 0108-100. Gem. ISO 9001 entwickelt, gefertigt und geprüft.

Lichtverteilung: symmetrisch, zur Ausleuchtung von Flächen. Für Lichtpunkthöhen bis: 5 m. Maximal 10 m Leuchtenabstand bei flächiger Ausleuchtung mit 1 lx nach EN 1838 unter Berücksichtigung eines Wartungsfaktors von 0,8. Inkl. 4-Chip LED-Leuchtmittel für maximale Sicherheit.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Befestigungsart: Deckeneinbau
Material:  Aluminium-Druckguss
Farbe:  pulverbeschichtet RAL 9016
Blendenform:  rund
Durchmesser:  88 mm
Leuchtmittel:  1 x 0,9W LED-Modul
Lichtfarbe:  4000 K
Lichtstrom:  146 lm
Lichtverteilung:  symmetrisch
Lebensdauer:  50.000 h
Schutzart:  IP20
Schutzklasse:  II
Nennspannung:  230 V AC/DC +/-10 %
  50/60 Hz; DC: 176 V - 264 V
Nennstrom DC:  15 mA
Scheinleistung:  3,5 VA
Einschaltstrom:  8 A / 50 µs
Zulässiger Temperaturbereich: -15...+40 °C

Einschl. Kennzeichnung der Leuchte gem. VDE 0100-560 in geprägter Ausführung Kunsstoff.
Inkl. Herstellen des Deckenausschnittes, anfallender Schutt ist ordnungsgemäß zu entsorgen, Durchgangsverdrahtung, Klein- und Befestigungsmaterial, liefern, lagern, montieren und betriebsfertig anschließen.

Alle Anlagenteile sind von einem Hersteller zu liefern.
Menge: 13,000 St

**01.01.13.16 L21 Sicherheits- und Allgemeinleuchte IP65**
L21 LED-Sicherheits- und Allgemeinleuchten optimiert zur Ausleuchtung von Rettungswegen. Leuchten für Wandmontage aus robustem Gehäuse aus Aluminiumdruckguss mit wetterfester Pulverbeschichtung, hoher Schutzart IP65 und Schlagfestigkeit IK10. gem. DIN EN 60598-1, DIN EN 60598-2-22 und DIN EN1838 zum Betrieb an Sicherheitsbeleuchtungsanlagen gem. DIN EN 50172 und DIN V VDE V 0108-100. Gem. ISO 9001 entwickelt, gefertigt und geprüft.

Rotationssymmetrische Lichtverteilung zur Ausleuchtung von Flächen und Rettungswegen. Für Lichtpunkthöhen bis 10 m. Maximal 13,9 m Leuchtenabstand bei 1 lx auf der Mittellinie des Rettungsweges nach EN 1838 unter Berücksichtigung eines Wartungsfaktors von 0,8.

LED-Treiber mit integrierter Einzel-LED-Überwachung zur Erkennung einzelner defekter LEDs bei Kurzschluss oder Unterbrechung. Permanente Einzel-LED-Überwachung von Leuchten in Dauerlicht (DL). Frei programmierbare Schaltungsart für Bereitschaftslicht (BL) und Dauerlicht (DL) jeder einzelnen Leuchte ohne separate Busleitung. Leuchten einzeln schalt- und dimmbar über das Steuerteil der Anlage. Mit Timerfunktion im DC-Betrieb zum Abschalten oder Dimmen im Batteriebetrieb zur Reduzierung des Beleuchtungsniveaus nach DIN EN 12193 oder in Gebäuden mit unterschiedlichen Nennbetriebsdauern. Adressierung mit fester ID ohne manuelle Adressierung. Hohe Funktionssicherheit durch Einhaltung internationaler Standards zur Sicherheit und Arbeitsweise, elektromagnetische Verträglichkeit und Störsicherheit. LED-Treiber mit aktiver Korrektur des Leistungsfaktors (Power Factor Correction, PFC) zur Reduzierung der Blindleistung im Netzbetrieb. Zum Anschluss an Zentralbatterie- oder Netzersatzanlagen.

Befestigungsart: Wand- oder Deckenmontage
Material:  Aluminiumdruckguss
Farbe:  pulverbeschichtet RAL 7024
Leuchtendurchmesser:  271 mm
Leuchtenhöhe:  114 mm
Leuchtmittel:  10 x 0,2 W + 18 x 0,3 W
  LED-Modul
Lichtstrom:  209 / 601 lm
Lichtfarbe:  3000 K
Lebensdauer:  50.000 h
Schutzart:  IP65
Schutzklasse:  I
Nennspannung:  230 V AC/DC +/-10 %
  50/60 Hz; DC: 176 V - 264 V
Stromaufnahme
Nennstrom DC:  17 mA
Scheinleistung:  5,1 VA
Einschaltstrom:  6 A / 98 µs
Zulässiger Temperaturbereich: -15...+40 °C

Einschl. Kennzeichnung der Leuchte gem. VDE 0100-560 in geprägter Ausführung Kunsstoff.
Inkl. Durchgangsverdrahtung, Klein- und Befestigungsmaterial, liefern, lagern, montieren und betriebsfertig anschließen.

Die Leuchte ist vor der Bestellung betriebsfähig mit Leuchtmittel zu bemustern. Die Bemusterung ist spätestens 10 Wochen nach Ausführungsbeginn vor Ort in den jeweiligen Räumen durchzuführen.

Hersteller: 'INOTEC'

Typ: 'SN/A 6200 FLD J/SV rund'

Alle Anlagenteile sind von einem Hersteller zu liefern.
Menge: 21,000 St

**01.01.13.17 LED-Handscheinwerfer mit Notlichtfunktion**
Handscheinwerfer mit Notlichtfunktion, einschl. Wandkonsole, mit Ladeeinrichtung (Netzteil), mit Anzeige zur Überwachung der Ladung, mit LED-Modulen 3 W, Lichtstrom 235 lm,
in Bereitschaftsschaltung,
Nennbetriebsdauer 3 h
Schutzart IP 43,
Netzversorgung 230 V,
inkl. Klein- und Befestigungsmaterial liefern, lagern und betriebsfertig montieren.
Menge: 4,000 St

**01.01.13.18 Kabelabzweig- und Verbindungskasten mit elektr. Funktionserhalt E30 - E90**
Kabelabzweig- und Verbindungskasten nach DIN EN 60670 mit elektr. Funktionserhalt E30 - E90 nach DIN 4102 Teil 12.
- mit mind. 6 Einführungen,
- Klemmen 0,5 - 6 mm² hochtemperaturbeständiger
  Spezialkeramik,
- Bemessungsisolationsspannung AC 450 V,
- Bemessungsisolationsspannung DC 450 V,
- Schutzklasse II,
- Schutzgrad IP65,
- Farbe: orange,
- Material Polypropylen/ Edelstahl,
- Schlagfestigkeit IK07,
- für Wand- und Deckenmontage,
- Beschriftung in PC-Qualität,
Einschl. Klein- und Befestigungsmaterial, mit Kabelverschraubungen liefern, lagern, mit nicht brennbarer Befestigung montieren, Leitungen einführen, abisolieren und betriebsfertig anschließen.
Menge: 2,000 St

**01.01.13.19 Abzweigdose 2,5 mm² AP rot**
Abzweigdose nach DIN EN 60670 (VDE 0606)
- mit mind. 6 Einführungen,
- Klemmen 2,5 mm²,
- Bemessungsisolationsspannung AC 400 V,
- Schutzklasse II,
- Schutzgrad IP55,
- Farbe: rot,
- Material Polypropylen,
- Schlagfestigkeit IK07,
- für Wand- und Deckenmontage,
- mit selbstdichtenden Einführungsmembranen,
- Beschriftung in PC-Qualität,
Einschl. Klein- und Befestigungsmaterial liefern, lagern, Leitungen einführen, abisolieren und betriebsfertig anschließen.
Menge: 13,000 St

**01.01.13.20 Inbetriebnahme des Zentralbatterie-Systems**
Inbetriebnahme des Zentralbatterie-Systems einschl. Einweisung des Betriebspersonals und Erstellung eines Übergabeprotokolls.
Programmierung der Gerätegrundfunktion und Fernanzeige beider Zentralbatterieanlagen (Bestand + Neuanlage).
Inbetriebnahme der Sicherheitsbeleuchtungsanlage durch den Hersteller mit Protokoll und Bestätigung AN.
- Überprüfung der Anlagenanschlüsse
- Überprüfung der Programmierung
- Einschalten der Anlage
- Eventuelle Störungsbeseitigung
- Programmierung der Anlage nach Absprache mit dem
  Kunden. Betrifft insbesondere Programmierung der
  Funktionstests, des Betriebsdauertests, und der
  Leuchtenüberwachung
- Einweisung des Wartungspersonals
- Einmalige Umprogrammierung und Anpassung im
  Betrieb
- Erstmessung Beleuchtungsstärke in allen Bereichen mit Übergabe der Messpunkte in einer CAD-Zeichnung.
Menge: 1,000 St

**01.01.13.21 Erstellen eines Schaltplanes**
Erstellen eines Schaltplanes auf Grundlage der Werks- und Montageplanung für die Sicherheitsbeleuchtung nach DIN VDE mit:
- Schaltungsart,
- Anzahl der Brennstellen,
- Lage der Brennstellen,
- genaue Bezeichnung der Brennstellen vor Ort und auf
  dem Plan; Bezeichnung muss übereinstimmen,
- auf Tafel hinter Glas oder Laminiert im Raum der
  Zentralbatterie-Anlage befestigen,
einschl. liefern, lagern und montieren.
Menge: 1,000 St

#### Titel 01.02 Schwachstrom

##### 01.02.01 Kabelträgersysteme

**01.02.01.1 Leitungsführungskanal 20 x 20 mm**
Leitungsführungskanal aus Hart-PVC mit Ober- und
Unterteil, Endplatte, Innenwinkel, Außenwinkel,
Flachwinkel, T-Stücke, Verbindungsstücke, einschl.
systemeigenen Zubehör, mit Kabelhalteklammern, mit
Bodenlochung, mit Auschnitten in Kanalrücken oder -
Seite, inkl. aller Schneidarbeiten, mit Klein- und
Befestigungsmaterial, in Teillängen liefern, lagern
und betriebsfertig an Decke oder Wand montieren.
Farbe: reinweiß

Leitungsführungskanal mit Ober- und Unterteil mit
Trennsteg Nenngröße 20 x 20 mm
Menge: 9,000 m

**01.02.01.2 Leitungsführungskanal Stahlblech 24 x 20 mm**
Leitungsführungskanal aus Stahlblech, Bandverzinkt
nach DIN EN 10 327, Pulverbeschichtet mit Ober- und
Unterteil, kompl. mit allem erforderlichen
systemeigenen Zubehör, wie Verbinder und Formteile,
Endplatte, Innenwinkel, Außenwinkel, Flachwinkel,
T-Stücke, Verbindungsstücke, Kanalklammern,
Stoßstellenverbindern, mit Bodenlochung, mit
Auschnitten in Kanalrücken oder - Seite, inkl. aller
Schneidarbeiten, mit Klein und Befestigungsmaterial,
in Teillängen liefern, lagern und betriebsfertig an
Decke oder Wand montieren. Befestigung mit nicht
brennbaren Material. Schnittstellen mit
Korrosionsschutz behandeln.
Farbe: 9010 reinweiß

Leitungsführungskanal mit Ober- und Unterteil
Nenngröße 24 x 20 mm
Menge: 8,000 m

**01.02.01.3 Kunststoff-Panzerrohr starr EN 16**
Kunststoff-Panzerrohr aus PVC-U, starr, DIN EN 61386-1, DIN EN 61386-21, Klassifizierung 3321, einschl. Muffen, Bögen. In Teillängen, einschl. Klein- und Befestigungsmaterial, liefern, lagern und mit Abstandsschellen, max. Schellenabstand = 25-facher Rohrdurchmesser, verlegen. (Verlegeart AS)

Kunststoff-Panzerrohr starr, Nenngröße EN 16
Menge: 46,000 m

**01.02.01.4 Kunststoff-Panzerrohr starr EN 20**
Kunststoff-Panzerrohr aus PVC-U, starr, DIN EN 61386-1, DIN EN 61386-21, Klassifizierung 3321, einschl. Muffen, Bögen. In Teillängen, einschl. Klein- und Befestigungsmaterial, liefern, lagern und mit Abstandsschellen, max. Schellenabstand = 25-facher Rohrdurchmesser, verlegen. (Verlegeart AS)

Kunststoff-Panzerrohr starr, Nenngröße EN 20
Menge: 23,000 m

**01.02.01.5 Kunststoff-Panzerrohr starr EN 25**
Kunststoff-Panzerrohr aus PVC-U, starr, DIN EN 61386-1, DIN EN 61386-21, Klassifizierung 3321, einschl. Muffen, Bögen. In Teillängen, einschl. Klein- und Befestigungsmaterial, liefern, lagern und mit Abstandsschellen, max. Schellenabstand = 25-facher Rohrdurchmesser, verlegen. (Verlegeart AS)

Kunststoff-Panzerrohr starr, Nenngröße EN 25
Menge: 68,000 m

**01.02.01.6 Kunststoff-Panzerrohr starr EN 32**
Kunststoff-Panzerrohr aus PVC-U, starr, DIN EN 61386-1, DIN EN 61386-21, Klassifizierung 3321, einschl. Muffen, Bögen. In Teillängen, einschl. Klein- und Befestigungsmaterial, liefern, lagern und mit Abstandsschellen, max. Schellenabstand = 25-facher Rohrdurchmesser, verlegen. (Verlegeart AS)

Kunststoff-Panzerrohr starr, Nenngröße EN 32
Menge: 15,000 m

**01.02.01.7 Kunststoff-Panzerrohr flexibel EN 20, UP**
Kunststoff-Panzerrohr biegsam aus PVC-U/PVC-P, DIN EN 61836-1, DIN EN 61386-22, Mindesdruckfestigkeit 320 N, in Teillängen liefern, lagern und Unter-Putz (UP) verlegen, Fräsen der Schlitze mit Maschine und Staubsauger oder Stemmen in 95% Putz- Ziegel-Fachwerk Mauerwerk und 5% in Sandstein/ Naturstein, inkl. Fotodokumentation. Der anfallende Schutt ist  ordnungsgemäß zu entsorgen (AVV 170 107)
Inkl. Klein- und Befestigungsmaterial. (Verlegeart: UP)

Die verdeckte Leitungsführung ist anhand von Fotos zu
dokumentieren und auf Datenträger den
Revisionsunterlagen beizufügen.
Dazu zählen:
- Unterputz Installationen vor Verschluss,
- Installation in Zwischendecken,
- Installation in Vorwänden.

Kunststoff-Panzerrohr flexibel, Nenngröße EN 20
Menge: 63,000 m

**01.02.01.8 Kunststoff-Panzerrohr flexibel EN 25, UP**
Kunststoff-Panzerrohr biegsam aus PVC-U/PVC-P, DIN EN 61836-1, DIN EN 61386-22, Mindesdruckfestigkeit 320 N, in Teillängen liefern, lagern und Unter-Putz (UP) verlegen, Fräsen der Schlitze mit Maschine und Staubsauger oder Stemmen in 95% Putz- Ziegel-Fachwerk Mauerwerk und 5% in Sandstein/ Naturstein, inkl. Fotodokumentation. Der anfallende Schutt ist  ordnungsgemäß zu entsorgen (AVV 170 107)
Inkl. Klein- und Befestigungsmaterial. (Verlegeart: UP)

Die verdeckte Leitungsführung ist anhand von Fotos zu
dokumentieren und auf Datenträger den
Revisionsunterlagen beizufügen.
Dazu zählen:
- Unterputz Installationen vor Verschluss,
- Installation in Zwischendecken,
- Installation in Vorwänden.

Kunststoff-Panzerrohr flexibel, Nenngröße EN 25
Menge: 314,000 m

**01.02.01.9 Kunststoff-Panzerrohr flexibel EN 32, UP**
Kunststoff-Panzerrohr biegsam aus PVC-U/PVC-P, DIN EN 61836-1, DIN EN 61386-22, Mindesdruckfestigkeit 320 N, in Teillängen liefern, lagern und Unter-Putz (UP) verlegen, Fräsen der Schlitze mit Maschine und Staubsauger oder Stemmen in 95% Putz- Ziegel-Fachwerk Mauerwerk und 5% in Sandstein/ Naturstein, inkl. Fotodokumentation. Der anfallende Schutt ist  ordnungsgemäß zu entsorgen (AVV 170 107)
Inkl. Klein- und Befestigungsmaterial. (Verlegeart: UP)

Die verdeckte Leitungsführung ist anhand von Fotos zu
dokumentieren und auf Datenträger den
Revisionsunterlagen beizufügen.
Dazu zählen:
- Unterputz Installationen vor Verschluss,
- Installation in Zwischendecken,
- Installation in Vorwänden.

Kunststoff-Panzerrohr flexibel, Nenngröße EN 32
Menge: 212,000 m

**01.02.01.10 Kunststoff-Panzerrohr biegsam EN 20 RD**
Kunststoff-Panzerrohr betonfest biegsam aus
PVC-U/PVC-P, DIN EN 61386-1, DIN EN 61386-22, DIN EN 60423, Druckfestigkeit mittel 750 N/ 5cm und Schlagfestigkeit mittel 2,0 Kg/ 100 mm, einschl. Muffen, Bögen, Klein- und Befestigungsmaterial sowie Zugdraht, in Teillängen liefern, lagern und auf der Rohdecke (RD), im Estrich, in Schalung, in der Dämmung und in Filigranwänden verlegen, einschl.Befestigung und
Fotodokumentaion. (Verlegeart RD)

Kunststoff-Panzerrohr biegsam, Nenngröße EN 20
Menge: 39,000 m

**01.02.01.11 Kunststoff-Panzerrohr biegsam EN 25 RD**
Kunststoff-Panzerrohr betonfest biegsam aus
PVC-U/PVC-P, DIN EN 61386-1, DIN EN 61386-22, DIN EN 60423, Druckfestigkeit mittel 750 N/ 5cm und Schlagfestigkeit mittel 2,0 Kg/ 100 mm, einschl. Muffen, Bögen, Klein- und Befestigungsmaterial sowie Zugdraht, in Teillängen liefern, lagern und auf der Rohdecke (RD), im Estrich, in Schalung, in der Dämmung und in Filigranwänden verlegen, einschl.Befestigung und
Fotodokumentaion. (Verlegeart RD)

Kunststoff-Panzerrohr biegsam, Nenngröße EN 25
Menge: 78,000 m

**01.02.01.12 Kunststoff-Panzerrohr biegsam EN 32 RD**
Kunststoff-Panzerrohr betonfest biegsam aus
PVC-U/PVC-P, DIN EN 61386-1, DIN EN 61386-22, DIN EN 60423, Druckfestigkeit mittel 750 N/ 5cm und Schlagfestigkeit mittel 2,0 Kg/ 100 mm, einschl. Muffen, Bögen, Klein- und Befestigungsmaterial sowie Zugdraht, in Teillängen liefern, lagern und auf der Rohdecke (RD), im Estrich, in Schalung, in der Dämmung und in Filigranwänden verlegen, einschl.Befestigung und
Fotodokumentaion. (Verlegeart RD)

Kunststoff-Panzerrohr biegsam, Nenngröße EN 32
Menge: 38,000 m

**01.02.01.13 Sammelhalterung E30/E90, 1,1 kg**
Sammelhalterung, Normtragkonstruktion gemäß DIN 4102
Teil 12 für E30/E90 zugelassen, für Wand- oder Deckenmontage, Tragfähigkeit 1,1 kg, inklusive Klein- und Befestigungsmaterial liefern, lagern und betriebsfertig montieren.

Die Befestigung erfolgt an einer geputzten Holzdecke oder Betondecke. Es sind zugelassene Befestigungen zu verwenden.
Menge: 238,000 St

##### 01.02.02 Kabel und Leitungen

**01.02.02.1 Installationskabel J-Y(ST)Y 2 x 2 x 0,8 mm UP**
Installationskabel in Teillängen liefern, lagern und Unter-Putz (UP) verlegen, Fräsen der Schlitze mit Maschine und Staubsauger oder Stemmen in 95% Putz- Ziegel-Fachwerk Mauerwerk und 5% in Sandstein/ Naturstein, inkl. Fotodokumentation. Der anfallende Schutt ist ordnungsgemäß zu entsorgen. (AVV 170 107)
Die Kabel und Leitungen sind an den Enden dauerhaft zu beschriften. (Verlegeart UP)

Die verdeckte Leitungsführung ist anhand von Fotos zu
dokumentieren und auf Datenträger den
Revisionsunterlagen beizufügen.
Dazu zählen:
- Unterputz Installationen vor Verschluss,
- Installation in Zwischendecken,
- Installation in Vorwänden.

J-Y(St)Y 2 x 2 x 0,8 mm
Menge: 18,000 m

**01.02.02.2 Installationskabel J-Y(ST)Y 4 x 2 x 0,8 mm UP**
Installationskabel in Teillängen liefern, lagern und Unter-Putz (UP) verlegen, Fräsen der Schlitze mit Maschine und Staubsauger oder Stemmen in 95% Putz- Ziegel-Fachwerk Mauerwerk und 5% in Sandstein/ Naturstein, inkl. Fotodokumentation. Der anfallende Schutt ist  ordnungsgemäß zu entsorgen.(AVV 170 107)
Die Kabel und Leitungen sind an den Enden dauerhaft zu beschriften. (Verlegeart UP)

Die verdeckte Leitungsführung ist anhand von Fotos zu
dokumentieren und auf Datenträger den
Revisionsunterlagen beizufügen.
Dazu zählen:
- Unterputz Installationen vor Verschluss,
- Installation in Zwischendecken,
- Installation in Vorwänden.

J-Y(St)Y 4 x 2 x 0,8 mm
Menge: 78,000 m

**01.02.02.3 Installationskabel J-Y(ST)Y 6 x 2 x 0,8 mm UP**
Installationskabel in Teillängen liefern, lagern und Unter-Putz (UP) verlegen, Fräsen der Schlitze mit Maschine und Staubsauger oder Stemmen in 95% Putz- Ziegel-Fachwerk Mauerwerk und 5% in Sandstein/ Naturstein, inkl. Fotodokumentation. Der anfallende Schutt ist ordnungsgemäß zu entsorgen.(AVV 170 107)
Die Kabel und Leitungen sind an den Enden dauerhaft zu beschriften. (Verlegeart UP)

Die verdeckte Leitungsführung ist anhand von Fotos zu
dokumentieren und auf Datenträger den
Revisionsunterlagen beizufügen.
Dazu zählen:
- Unterputz Installationen vor Verschluss,
- Installation in Zwischendecken,
- Installation in Vorwänden.

J-Y(St)Y 6 x 2 x 0,8 mm
Menge: 3,000 m

**01.02.02.4 Brandmeldekabel J-Y(ST)Y 2 x 2 x 0,8 mm, rot, UP**
Installationskabel in Teillängen liefern, lagern und Unter-Putz (UP) verlegen, Fräsen der Schlitze mit Maschine und Staubsauger oder Stemmen in 95% Putz- Ziegel-Fachwerk Mauerwerk und 5% in Sandstein/ Naturstein, inkl. Fotodokumentation. Der anfallende Schutt ist ordnungsgemäß zu entsorgen (AVV 170 107)
Die Kabel und Leitungen sind an den Enden dauerhaft zu beschriften. (Verlegeart UP)

Die verdeckte Leitungsführung ist anhand von Fotos zu
dokumentieren und auf Datenträger den
Revisionsunterlagen beizufügen.
Dazu zählen:
- Unterputz Installationen vor Verschluss,
- Installation in Zwischendecken,
- Installation in Vorwänden.

Brandmeldekabel JYH(ST)Y 2 x 2 x 0,8 mm, rot
Menge: 73,000 m

**01.02.02.5 Brandmeldekabel JE-H(St)H 2 x 2 x 0,8 mm, E 30, rot UP**
Installationskabel in Teillängen liefern, lagern und Unter-Putz (UP) verlegen, Fräsen der Schlitze mit Maschine und Staubsauger oder Stemmen in 95% Putz- Ziegel-Fachwerk Mauerwerk und 5% in Sandstein/ Naturstein, inkl. Fotodokumentation. Der anfallende Schutt ist ordnungsgemäß zu entsorgen.(AVV 170 107)
Die Kabel und Leitungen sind an den Enden dauerhaft zu beschriften. (Verlegeart UP)

Die verdeckte Leitungsführung ist anhand von Fotos zu
dokumentieren und auf Datenträger den
Revisionsunterlagen beizufügen.
Dazu zählen:
- Unterputz Installationen vor Verschluss,
- Installation in Zwischendecken,
- Installation in Vorwänden.

Brandmeldekabel JE-H(St)H 2 x 2 x 0,8 mm, E 30, rot

Alle Kabel und Leitungen mit Funktionserhalt dürfen
nur mit entsprechendem Befestigungsmaterial für
Funktionserhalt-Verlegung einschließlich
systembedingten Zubehör, komplett nach DIN 4102,
verlegt werden. Für die Kabel und Leitungen muss ein
gemeinsames Prüfzeugnis mit den Kabelträgersystem des gesamten Leistungsverzeichnises bestehen und vor
Montage der Bauleitung übergeben werden.
Menge: 9,000 m

**01.02.02.6 Brandmeldekabel JE-H(St)H 4 x 2 x 0,8 mm, E 30, rot UP**
Installationskabel in Teillängen liefern, lagern und Unter-Putz (UP) verlegen, Fräsen der Schlitze mit Maschine und Staubsauger oder Stemmen in 95% Putz- Ziegel-Fachwerk Mauerwerk und 5% in Sandstein/ Naturstein, inkl. Fotodokumentation. Der anfallende Schutt ist ordnungsgemäß zu entsorgen. (AVV 170 107)
Die Kabel und Leitungen sind an den Enden dauerhaft zu beschriften. (Verlegeart UP)

Die verdeckte Leitungsführung ist anhand von Fotos zu
dokumentieren und auf Datenträger den
Revisionsunterlagen beizufügen.
Dazu zählen:
- Unterputz Installationen vor Verschluss,
- Installation in Zwischendecken,
- Installation in Vorwänden.

Brandmeldekabel JE-H(St)H 4 x 2 x 0,8 mm, E 30, rot

Alle Kabel und Leitungen mit Funktionserhalt dürfen
nur mit entsprechendem Befestigungsmaterial für
Funktionserhalt-Verlegung einschließlich
systembedingten Zubehör, komplett nach DIN 4102,
verlegt werden. Für die Kabel und Leitungen muss ein
gemeinsames Prüfzeugnis mit den Kabelträgersystem des gesamten Leistungsverzeichnises bestehen und vor
Montage der Bauleitung übergeben werden.
Menge: 6,000 m

**Ausführungsbeschreibung 10 Nachweis anwendungsneutrale Kommunikationsverkabelung**
*Zum Nachweis Nachweis der Eigenschaften*
Zum Nachweis Nachweis der Eigenschaften der nachfolgend
beschriebenen Komponenten und deren permanenter externer
Qualitätskontrolle sind Zertifikate eines unabhängigen
Prüflabors mit dem Angebot einzureichen .
Zum Nachweis der Eigenschaften der nachfolgend
beschriebenen Übertragungsstrecke sind auch herstellereigene
Zertifikate zugelassen, die auf Anforderung einzureichen sind

**01.02.02.7 S/FTP Datenleitung Kat. 7 Duplex UP**
Installationskabel in Teillängen liefern, lagern und Unter-Putz (UP) verlegen, Fräsen der Schlitze mit Maschine und Staubsauger oder Stemmen in 95% Putz- Ziegel-Fachwerk Mauerwerk und 5% in Sandstein/ Naturstein, inkl. Fotodokumentation. Der anfallende Schutt ist ordnungsgemäß zu entsorgen.(AVV 170 107)
Die Kabel und Leitungen sind an den Enden dauerhaft zu beschriften. (Verlegeart UP)

Die verdeckte Leitungsführung ist anhand von Fotos zu
dokumentieren und auf Datenträger den
Revisionsunterlagen beizufügen.
Dazu zählen:
- Unterputz Installationen vor Verschluss,
- Installation in Zwischendecken,
- Installation in Vorwänden.

Es sind für das Objekt Datenleitung mit folgenden
Eigenschaften einzusetzen:

S/FTP Datenleitung Kat 7A - Duplex
- CU Datenkabel bis 1500 MHz  4 x 2 x 0,64mm
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser 7,6 mm
- Cu-Zahl 40,2, kg/km
- Brandlast 0,18 kWh/m (0,62 MJ/m)
Menge: 473,000 m

**01.02.02.8 S/FTP Datenleitung Kat 7,UP**
Installationskabel in Teillängen liefern, lagern und Unter-Putz (UP) verlegen, Fräsen der Schlitze mit Maschine und Staubsauger oder Stemmen in 95% Putz- Ziegel-Fachwerk Mauerwerk und 5% in Sandstein/ Naturstein, inkl. Fotodokumentation. Der anfallende Schutt ist ordnungsgemäß zu entsorgen. (AVV 170 107)
Die Kabel und Leitungen sind an den Enden dauerhaft zu beschriften. (Verlegeart UP)

Die verdeckte Leitungsführung ist anhand von Fotos zu
dokumentieren und auf Datenträger den
Revisionsunterlagen beizufügen.
Dazu zählen:
- Unterputz Installationen vor Verschluss,
- Installation in Zwischendecken,
- Installation in Vorwänden.

Es sind für das Objekt Datenleitung mit folgenden
Eigenschaften einzusetzen:

S/FTP Datenleitung Kat 7A
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser 7,8 mm
- Cu-Zahl 40,2 kg/km
- Brandlast0,18 kWh/m
Menge: 265,000 m

**01.02.02.9 Lautsprecherkabel YFAZ 2 x 4,0 mm² UP**
Installationskabel in Teillängen liefern, lagern und Unter-Putz (UP) verlegen, Fräsen der Schlitze mit Maschine und Staubsauger oder Stemmen in 95% Putz- Ziegel-Fachwerk Mauerwerk und 5% in Sandstein/ Naturstein, inkl. Fotodokumentation. Der anfallende Schutt ist ordnungsgemäß zu entsorgen (AVV 170 107)
Die Kabel und Leitungen sind an den Enden dauerhaft zu beschriften. (Verlegeart UP)

Die verdeckte Leitungsführung ist anhand von Fotos zu
dokumentieren und auf Datenträger den
Revisionsunterlagen beizufügen.
Dazu zählen:
- Unterputz Installationen vor Verschluss,
- Installation in Zwischendecken,
- Installation in Vorwänden.

Leitung zur Übertragung von Audiosignalen.
- Nennspannung 50 V
- Prüfspannung 75 V
- Temperaturbereich -10°C – +80°C
- Strahlungswiderstand 80 Mrad
- Biegeradius 12 x Ø
- Isolationswiderstand > 200 MOhm x km
- Leiterwiderstand
        - < 25 Ohm/km (0,75 mm²), < 19 Ohm/km (1,00 mm²),
        - < 13 Ohm/km (1,50 mm²), < 8 Ohm/km (2,50 mm²),
        - < 5 Ohm/km (4,00 mm²)
- Kapazität ~ 130 pF/m

Lautsprecherkabel YFAZ 2 x 4,0 mm²
Menge: 48,000 m

**01.02.02.10 Multicore Kabel CMG4 UP**
Multicore Kabel CMG4 UP
Installationskabel in Teillängen liefern, lagern und Unter-Putz (UP) verlegen, Fräsen der Schlitze mit Maschine und Staubsauger oder Stemmen in 95% Putz- Ziegel-Fachwerk Mauerwerk und 5% in Sandstein/ Naturstein, inkl. Fotodokumentation (AVV 170 107)
Der anfallende Schutt ist ordnungsgemäß zu entsorgen. Die Kabel und Leitungen sind an den Enden dauerhaft zu beschriften. (Verlegeart UP)

Die verdeckte Leitungsführung ist anhand von Fotos zu
dokumentieren und auf Datenträger den
Revisionsunterlagen beizufügen.
Dazu zählen:
- Unterputz Installationen vor Verschluss,
- Installation in Zwischendecken,
- Installation in Vorwänden.

Das superrobuste Multicore CMG mit 4 analogen Kanälen ist die optimale Lösung für den extremen Einsatz auf Festivals und Touren, aber auch im Studio.
Durch seinen dichtgeflochtenen Gesamtschirm aus verzinntem CU-Geflecht ist es hervorragend vor Einstreuungen geschützt. Der spezielle mechanische Aufbau sorgt für extreme Langlebigkeit. Da die einzelnen Paare einen PVC Mantel mit Zahlencode besitzen, können Steckverbinder direkt ohne einen zusätzlichen Schrumpf-Schlauch montiert werden.

- Leiterquerschnitt 0,22 mm² / AWG 24
- Leiteraufbau 7 x 0,20 mm Cu verzinnt
- Leiterisolation PE
- Adernanordnung 4 verdrillte Paare
- Paarschirm / Schirm Umseilung aus blanken Cu-Drähten
- Elementdurchmesser 3,0 mm
- Gesamtschirm Geflecht aus verzinnten Cu-Drähten
- Gesamtmantel PVC black
- Gesamtdurchmesser 10,4 ± 0,5 mm
- Gewicht 142 g / m
- Betriebstemperatur
        - bewegt (-5 °C) - (+70 °C)
        - unbewegt (-20 °C) - (+70 °C)
- min. Biegeradius
        - bewegt 10 x Gesamtdurchmesser
        - unbewegt 5 x Gesamtdurchmesser
- Leiterwiderstand 87 Ω / km
- Kapazität (Leiter/Leiter) 53 pF / m
- Kapazität (Leiter/Schirm) 100 pF / m
- Übersprechdämpfung
        - bei 100 kHz 90 dB (100m)
        - bei 1 MHz 95 dB (100m)
        - bei 4 MHz 73 dB (100m)
        - bei 10 MHz 64 dB (100m)
- Dämpfung
        - bei 100 kHz 0,9 dB (100m)
        - bei 1 MHz 2,3 dB (100m)
        - bei 4 MHz 6,2 dB (100m)
        - bei 10 MHz 12,6 dB (100m)

Multicore Kabel CMG 4 x (2 x 0,22) mm²
Menge: 71,000 m

**01.02.02.11 DMX-Kabel 2x0,34 mm² UP**
DMX-Kabel 2x0,34 mm² UP
Installationskabel in Teillängen liefern, lagern und Unter-Putz (UP) verlegen, Fräsen der Schlitze mit Maschine und Staubsauger oder Stemmen in 95% Putz- Ziegel-Fachwerk Mauerwerk und 5% in Sandstein/ Naturstein, inkl. Fotodokumentation. Der anfallende Schutt ist ordnungsgemäß zu entsorgen (AVV 170 107)
Die Kabel und Leitungen sind an den Enden dauerhaft zu beschriften. (Verlegeart UP)

Leitung zur Übertragung von Digitalsignalen im DMX-
Datenformat, Schirmung aus einem aluminiumbedampften
Vlies und einem Cu-Spiralwendelschirm mit 100 %
Bedeckung.
Kabel sichert fehlerfreien Datentransfer auch über
Strecken bis zu 100 Metern.
- Querschnitt 2 x 0,34 mm²,
- Wellenwiderstand 110 Ohm,
- Einsatzgebiet: ELA 100 V,
- Anwendung: DMX,
- Signalübertragung: symmetrisch,
- Aufbau: (2LI2Y0,34mm²)(ST)DY,
- Mantelmaterial: PVC, Farbe schwarz,
- Mantel Ø: 6,2 mm,

DMX Kabel (2LI2Y0,34mm²)(ST)DY
Menge: 62,000 m

**01.02.02.12 NYM-J 5 x 2,5 mm² UP**
Kunststoffkabel und -leitungen 0,6/1 kV in Teillängen liefern, lagern und Unter-Putz (UP) verlegen, Fräsen der Schlitze mit Maschine und Staubsauger oder Stemmen in 95% Putz- Ziegel-Fachwerk Mauerwerk und 5% in Sandstein/ Naturstein, inkl. Fotodokumentation. Der anfallende Schutt ist ordnungsgemäß zu entsorgen (AVV 170 107)
Die Kabel und Leitungen sind an den Enden dauerhaft zu beschriften. (Verlegeart UP)

Die verdeckte Leitungsführung ist anhand von Fotos zu
dokumentieren und auf Datenträger den
Revisionsunterlagen beizufügen.
Dazu zählen:
- Unterputz Installationen vor Verschluss,
- Installation in Zwischendecken,
- Installation in Vorwänden.

NYM-J 5 x 2,5 mm²
Menge: 9,000 m

**01.02.02.13 NYM-J 5 x 4 mm² UP**
Kunststoffkabel und -leitungen 0,6/1 kV in Teillängen liefern, lagern und Unter-Putz (UP) verlegen, Fräsen der Schlitze mit Maschine und Staubsauger oder Stemmen in 95% Putz- Ziegel-Fachwerk Mauerwerk und 5% in Sandstein/ Naturstein, inkl. Fotodokumentation. Der anfallende Schutt ist ordnungsgemäß zu entsorgen (AVV 170 107)
Die Kabel und Leitungen sind an den Enden dauerhaft zu beschriften. (Verlegeart UP)

Die verdeckte Leitungsführung ist anhand von Fotos zu
dokumentieren und auf Datenträger den
Revisionsunterlagen beizufügen.
Dazu zählen:
- Unterputz Installationen vor Verschluss,
- Installation in Zwischendecken,
- Installation in Vorwänden.

NYM-J 5 x 4 mm²
Menge: 17,000 m

**01.02.02.14 Installationskabel J-Y(St)Y 2 x 2 x 0,8 mm KR**
Installationskabel in Teillängen liefern, in Kabelrinnen, Leitungsführungs-, oder Brüstungskanälen verlegen, einschl. Klein- und Befestigungsmaterial. Die Kabel und Leitungen sind an den Enden dauerhaft zu beschriften
(Verlegeart: KR).

J-Y(St)Y 2 x 2 x 0,8 mm
Menge: 24,000 m

**01.02.02.15 Installationskabel J-Y(St)Y 4 x 2 x 0,8 mm KR**
Installationskabel in Teillängen liefern, in Kabelrinnen, Leitungsführungs-, oder Brüstungskanälen verlegen, einschl. Klein- und Befestigungsmaterial. Die Kabel und Leitungen sind an den Enden dauerhaft zu beschriften
(Verlegeart: KR).

J-Y(St)Y 4 x 2 x 0,8 mm
Menge: 84,000 m

**01.02.02.16 Installationskabel J-Y(St)Y 6 x 2 x 0,8 mm KR**
Installationskabel in Teillängen liefern, in Kabelrinnen, Leitungsführungs-, oder Brüstungskanälen verlegen, einschl. Klein- und Befestigungsmaterial. Die Kabel und Leitungen sind an den Enden dauerhaft zu beschriften
(Verlegeart: KR).

J-Y(St)Y 6 x 2 x 0,8 mm
Menge: 11,000 m

**01.02.02.17 Brandmeldekabel J-Y(ST)Y 2 x 2 x 0,8 mm, rot KR**
Installationskabel in Teillängen liefern, in Kabelrinnen, Leitungsführungs-, oder Brüstungskanälen verlegen, einschl. Klein- und Befestigungsmaterial. Die Kabel und Leitungen sind an den Enden dauerhaft zu beschriften
(Verlegeart: KR).

Brandmeldekabel J-Y(St)Y 2 x 2 x 0,8 mm, rot
Menge: 356,000 m

**01.02.02.18 Brandmeldekabel JE-H(St)H 2 x 2 x 0,8 mm, E 30, KR**
Funktionserhaltskabel in Teillängen liefern, in Kabelrinnen, Leitungsführungs-, oder Brüstungskanälen verlegen, einschl. Klein- und Befestigungsmaterial. Die Kabel und Leitungen sind an den Enden dauerhaft zu beschriften (Verlegeart: KR).

Brandmeldekabel JE-H(St)H 2 x 2 x 0,8 mm, E 30

Alle Kabel und Leitungen mit Funktionserhalt dürfen
nur mit entsprechendem Befestigungsmaterial für
Funktionserhalt-Verlegung einschließlich
systembedingten Zubehör, komplett nach DIN 4102,
verlegt werden. Für die Kabel und Leitungen muss ein
gemeinsames Prüfzeugnis mit den Kabelträgersystem des gesamten Leistungsverzeichnises bestehen und vor
Montage der Bauleitung übergeben werden.
Menge: 143,000 m

**01.02.02.19 Brandmeldekabel JE-H(St)H 4 x 2 x 0,8 mm, E 30, KR**
Funktionserhaltskabel in Teillängen liefern, in Kabelrinnen, Leitungsführungs-, oder Brüstungskanälen verlegen, einschl. Klein- und Befestigungsmaterial. Die Kabel und Leitungen sind an den Enden dauerhaft zu beschriften (Verlegeart: KR).

Brandmeldekabel JE-H(St)H 4 x 2 x 0,8 mm, E 30

Alle Kabel und Leitungen mit Funktionserhalt dürfen
nur mit entsprechendem Befestigungsmaterial für
Funktionserhalt-Verlegung einschließlich
systembedingten Zubehör, komplett nach DIN 4102,
verlegt werden. Für die Kabel und Leitungen muss ein
gemeinsames Prüfzeugnis mit den Kabelträgersystem des gesamten Leistungsverzeichnises bestehen und vor
Montage der Bauleitung übergeben werden.
Menge: 12,000 m

**Ausführungsbeschreibung 9 Nachweis anwendungsneutrale Kommunikationsverkabelung**
*Zum Nachweis Nachweis der Eigenschaften*
Zum Nachweis Nachweis der Eigenschaften der nachfolgend
beschriebenen Komponenten und deren permanenter externer
Qualitätskontrolle sind Zertifikate eines unabhängigen
Prüflabors mit dem Angebot einzureichen .
Zum Nachweis der Eigenschaften der nachfolgend
beschriebenen Übertragungsstrecke sind auch herstellereigene
Zertifikate zugelassen, die auf Anforderung einzureichen sind.

**01.02.02.20 S/FTP Datenleitung Kat. 7 Duplex, KR**
Installationskabel in Teillängen liefern, in Kabelrinnen, Leitungsführungs-, oder Brüstungskanälen verlegen, einschl. Klein- und Befestigungsmaterial. Die Kabel und Leitungen sind an den Enden dauerhaft zu beschriften
(Verlegeart: KR).

Es sind für das Objekt Datenleitung mit folgenden
Eigenschaften einzusetzen:

S/FTP Datenleitung Kat 7A - Duplex
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl 40,2 kg/km
- Brandlast 0,18 kWh/m
Menge: 7642,000 m

**01.02.02.21 S/FTP Datenleitung Kat 7, KR**
Installationskabel in Teillängen liefern, in Kabelrinnen, Leitungsführungs-, oder Brüstungskanälen verlegen, einschl. Klein- und Befestigungsmaterial. Die Kabel und Leitungen sind an den Enden dauerhaft zu beschriften
(Verlegeart: KR).

Es sind für das Objekt Datenleitung mit folgenden
Eigenschaften einzusetzen:

S/FTP Datenleitung Kat 7A
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl 40,2 kg/km
- Brandlast0,18 kWh/m
Menge: 698,000 m

**01.02.02.22 LWL Kabel A-DQ(ZN)B2Y 24G50/125µm OM3, KR**
Installationskabel in Teillängen liefern, in Kabelrinnen, Leitungsführungs-, oder Brüstungskanälen verlegen, einschl. Klein- und Befestigungsmaterial. Die Kabel und Leitungen sind an den Enden dauerhaft zu beschriften
(Verlegeart: KR).

LWL-Kabel für Innen- und Außenbereich
VDE Bezeichnung A-DQ(ZN)B2Y 24G50/125µm OM3 KR

LWL-Außenkabel für den Einsatz in der Primärverkabelung mit zentraler Bündelader für die direkte Erdverlegung im geeigneten Sandbett und für Röhrenverlegung. UV-beständig, metallfrei, längswasserdicht, zugfest und nagetierfest.

Zentralelement gefüllte Bündelader mit 24 Fasern OM3
Zugentlastung längslaufende Zugentlastungselemente, quellfähigeBewicklung (Q) zur Sicherstellung der Längswasserdichtigkeit mit verstärkter Glasrovinglage als nichtmetallischer Nagetierschutz mit hoher Zugfestigkeit.

- Kabelmantel schwarz, Material LLDPE,
- Außendurchmesser 7,6 mm
- Biegeradius > 150 mm
- Temperaturbereich gemäß IEC 60794-1-2 F1:
  -20°C bis +70°C
- Querdruckfestigkeit gemäß IEC60794-1-2 E3:
  2000 N/100 mm
- Zugfestigkeit gemäß IEC60794-1-2 E1: 1600 N
- Längswasserdichtigkeit gemäß IEC 60794-1-2 F5B
- Schlagfestigkeit gemäß IEC 60794-1-2 E4: 20Nm
- Faserspezifikation OM3 nach Norm IEC/EN 60793-1,
  biegeunempfindlich.
Menge: 187,000 m

**01.02.02.23 NYM-J 5 x 2,5 mm² KR**
Kunststoffkabel und -leitungen 0,6/1 kV in Teillängen
liefern, in Kabelrinnen, Leitungsführungs-, oder
Brüstungskanälen verlegen, einschl. Klein- und
Befestigungsmaterial. Die Kabel und Leitungen sind in
den Enden dauerhaft zu beschriften (Verlegeart: KR).

NYM-J 5 x 2,5 mm²
Menge: 3,000 m

**01.02.02.24 NYM-J 5 x 4 mm² KR**
Kunststoffkabel und -leitungen 0,6/1 kV in Teillängen
liefern, in Kabelrinnen, Leitungsführungs-, oder
Brüstungskanälen verlegen, einschl. Klein- und
Befestigungsmaterial. Die Kabel und Leitungen sind in
den Enden dauerhaft zu beschriften (Verlegeart: KR).

NYM-J 5 x 4 mm²
Menge: 6,000 m

**01.02.02.25 Installationskabel J-Y(St)Y 2 x 2 x 0,8 mm, SW**
Installationskabel in Teillängen liefern, lagern und in Ständerwänden, Zwischendecken oder Installationsschächten verlegen einschl. nichtbrennbaren Kabelklammern, Sammelhaltern und Bügelschellen befestigen, einschl. Bohr- und Schneidarbeiten in Ständerwänden, inkl. Fotodokumentation, Klein- und Befestigungsmaterial. Die Kabel und Leitungen sind an den Enden dauerhaft zu beschriften (Verlegeart SW).

Die Verdeckte Leitungsführung ist anhand von Fotos zu dokumentieren und auf Datenträger den Revisionsunterlagen beizufügen. Dazu zählen:
- Unterputz-Installationen vor Verschluss,
- Installation in Zwischendecken,
- Installation in Vorwänden.

J-Y(St)Y 2 x 2 x 0,8 mm
Menge: 116,000 m

**01.02.02.26 Installationskabel J-Y(St)Y 4 x 2 x 0,8 mm, SW**
Installationskabel in Teillängen liefern, lagern und in Ständerwänden, Zwischendecken oder Installationsschächten verlegen einschl. nichtbrennbaren Kabelklammern, Sammelhaltern und Bügelschellen befestigen, einschl. Bohr- und Schneidarbeiten in Ständerwänden, inkl. Fotodokumentation, Klein- und Befestigungsmaterial. Die Kabel und Leitungen sind an den Enden dauerhaft zu beschriften (Verlegeart SW).

Die Verdeckte Leitungsführung ist anhand von Fotos zu dokumentieren und auf Datenträger den Revisionsunterlagen beizufügen. Dazu zählen:
- Unterputz-Installationen vor Verschluss,
- Installation in Zwischendecken,
- Installation in Vorwänden.

J-Y(St)Y 4 x 2 x 0,8 mm
Menge: 338,000 m

**01.02.02.27 Installationskabel J-Y(St)Y 6 x 2 x 0,8 mm, SW**
Installationskabel in Teillängen liefern, lagern und in Ständerwänden, Zwischendecken oder Installationsschächten verlegen einschl. nichtbrennbaren Kabelklammern, Sammelhaltern und Bügelschellen befestigen, einschl. Bohr- und Schneidarbeiten in Ständerwänden, inkl. Fotodokumentation, Klein- und Befestigungsmaterial. Die Kabel und Leitungen sind an den Enden dauerhaft zu beschriften (Verlegeart SW).

Die Verdeckte Leitungsführung ist anhand von Fotos zu dokumentieren und auf Datenträger den Revisionsunterlagen beizufügen. Dazu zählen:
- Unterputz-Installationen vor Verschluss,
- Installation in Zwischendecken,
- Installation in Vorwänden.

J-Y(St)Y 6 x 2 x 0,8 mm
Menge: 56,000 m

**01.02.02.28 Brandmeldekabel J-Y(ST)Y 2 x 2 x 0,8 mm, rot SW**
Installationskabel in Teillängen liefern, lagern und in Ständerwänden, Zwischendecken oder Installationsschächten verlegen einschl. nichtbrennbaren Kabelklammern, Sammelhaltern und Bügelschellen befestigen, einschl. Bohr- und Schneidarbeiten in Ständerwänden, inkl. Fotodokumentation, Klein- und Befestigungsmaterial. Die Kabel und Leitungen sind an den Enden dauerhaft zu beschriften (Verlegeart SW).

Die Verdeckte Leitungsführung ist anhand von Fotos zu dokumentieren und auf Datenträger den Revisionsunterlagen beizufügen. Dazu zählen:
- Unterputz-Installationen vor Verschluss,
- Installation in Zwischendecken,
- Installation in Vorwänden.

Brandmeldekabel J-Y(St)Y 2x2x0,8 mm, rot
Menge: 1424,000 m

**01.02.02.29 Brandmeldekabel JE-H(St)H 2 x 2 x 0,8 mm, E 30, rot SW**
Funktionserhaltleitungen in Teillängen liefern, lagern und in Ständerwänden, Zwischendecken oder Installationsschächten verlegen einschl. nichtbrennbaren Kabelklammern, Sammelhaltern und Bügelschellen befestigen, einschl. Bohr- und Schneidarbeiten in Ständerwänden, inkl. Fotodokumentation, Klein- und Befestigungsmaterial. Die Kabel und Leitungen sind an den Enden dauerhaft zu beschriften (Verlegeart SW).

Die verdeckte Leitungsführung ist anhand von Fotos zu
dokumentieren und auf Datenträger den
Revisionsunterlagen beizufügen.
Dazu zählen:
- Unterputz Installationen vor Verschluss,
- Installation in Zwischendecken,
- Installation in Vorwänden.

Brandmeldekabel JE-H(St)H 2 x 2 x 0,8 mm, E 30, rot

Alle Kabel und Leitungen mit Funktionserhalt dürfen
nur mit entsprechendem Befestigungsmaterial für
Funktionserhalt-Verlegung einschließlich
systembedingten Zubehör, komplett nach DIN 4102,
verlegt werden. Für die Kabel und Leitungen muss ein
gemeinsames Prüfzeugnis mit den Kabelträgersystem des gesamten Leistungsverzeichnises bestehen und vor
Montage der Bauleitung übergeben werden.
Menge: 252,000 m

**01.02.02.30 Brandmeldekabel JE-H(St)H 4 x 2 x 0,8 mm, E 30, rot SW**
Funkionserhaltleitungen in Teillängen liefern, lagern und in Ständerwänden, Zwischendecken oder Installationsschächten verlegen einschl. nichtbrennbaren Kabelklammern, Sammelhaltern und Bügelschellen befestigen, einschl. Bohr- und Schneidarbeiten in Ständerwänden, inkl. Fotodokumentation, Klein- und Befestigungsmaterial. Die Kabel und Leitungen sind an den Enden dauerhaft zu beschriften (Verlegeart SW).

Die verdeckte Leitungsführung ist anhand von Fotos zu
dokumentieren und auf Datenträger den
Revisionsunterlagen beizufügen.
Dazu zählen:
- Unterputz Installationen vor Verschluss,
- Installation in Zwischendecken,
- Installation in Vorwänden.

Brandmeldekabel JE-H(St)H 4 x 2 x 0,8 mm, E 30, rot

Alle Kabel und Leitungen mit Funktionserhalt dürfen
nur mit entsprechendem Befestigungsmaterial für
Funktionserhalt-Verlegung einschließlich
systembedingten Zubehör, komplett nach DIN 4102,
verlegt werden. Für die Kabel und Leitungen muss ein
gemeinsames Prüfzeugnis mit den Kabelträgersystem des gesamten Leistungsverzeichnises bestehen und vor
Montage der Bauleitung übergeben werden.
Menge: 27,000 m

**Ausführungsbeschreibung 2 Nachweis anwendungsneutrale Kommunikationsverkabelung**
*Zum Nachweis Nachweis der Eigenschaften*
Zum Nachweis Nachweis der Eigenschaften der nachfolgend
beschriebenen Komponenten und deren permanenter externer
Qualitätskontrolle sind Zertifikate eines unabhängigen
Prüflabors mit dem Angebot einzureichen .
Zum Nachweis der Eigenschaften der nachfolgend
beschriebenen Übertragungsstrecke sind auch herstellereigene
Zertifikate zugelassen, die auf Anforderung einzureichen sind.

**01.02.02.31 S/FTP Datenleitung Kat. 7 Duplex, SW**
Installationskabel in Teillängen liefern, lagern und in Ständerwänden, Zwischendecken oder Installationsschächten verlegen einschl. nichtbrennbaren Kabelklammern, Sammelhaltern und Bügelschellen befestigen, einschl. Bohr- und Schneidarbeiten in Ständerwänden, inkl. Fotodokumentation, Klein- und Befestigungsmaterial. Die Kabel und Leitungen sind an den Enden dauerhaft zu beschriften (Verlegeart SW).

Die verdeckte Leitungsführung ist anhand von Fotos zu
dokumentieren und auf Datenträger den
Revisionsunterlagen beizufügen.
Dazu zählen:
- Unterputz Installationen vor Verschluss,
- Installation in Zwischendecken,
- Installation in Vorwänden.

Es sind für das Objekt Datenleitung mit folgenden
Eigenschaften einzusetzen:

S/FTP Datenleitung Kat 7A - Duplex
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl40,2 kg/km
- Brandlast0,18 kWh/m
Menge: 9974,000 m

**01.02.02.32 S/FTP Datenleitung Kat 7, SW**
Installationskabel in Teillängen liefern, lagern und in Ständerwänden, Zwischendecken oder Installationsschächten verlegen einschl. nichtbrennbaren Kabelklammern, Sammelhaltern und Bügelschellen befestigen, einschl. Bohr- und Schneidarbeiten in Ständerwänden, inkl. Fotodokumentation, Klein- und Befestigungsmaterial. Die Kabel und Leitungen sind an den Enden dauerhaft zu beschriften (Verlegeart SW).

Die verdeckte Leitungsführung ist anhand von Fotos zu
dokumentieren und auf Datenträger den
Revisionsunterlagen beizufügen.
Dazu zählen:
- Unterputz Installationen vor Verschluss,
- Installation in Zwischendecken,
- Installation in Vorwänden.

Es sind für das Objekt Datenleitung mit folgenden
Eigenschaften einzusetzen:

S/FTP Datenleitung Kat 7A
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl 40,2 kg/km
- Brandlast0,18 kWh/m
Menge: 1160,000 m

**01.02.02.33 LWL-Kabel A-DQ(ZN)B2Y 24G50/125µm OM3 SW**
Installationskabel in Teillängen liefern, lagern und in Ständerwänden, Zwischendecken oder Installationsschächten verlegen einschl. nichtbrennbaren Kabelklammern, Sammelhaltern und Bügelschellen befestigen, einschl. Bohr- und Schneidarbeiten in Ständerwänden, inkl. Fotodokumentation, Klein- und Befestigungsmaterial. Die Kabel und Leitungen sind an den Enden dauerhaft zu beschriften (Verlegeart SW).

Die Verdeckte Leitungsführung ist anhand von Fotos zu
dokumentieren und auf Datenträger den Revisionsunterlagen beizufügen.
Dazu zählen:
- Unterputz Installationen vor Verschluss,
- Installation in Zwischendecken,
- Installation in Vorwänden,
- Installation auf Filigran- und Rohdecken.

LWL-Kabel für Innen- und Außenbereich mit erhöhter Zugbelastung A-DQ(ZN)B2Y 12 G50/125µm OM4.

LWL-Außenkabel für den Einsatz in der Primärverkabelung mit zentraler Bündelader für die direkte Erdverlegung im geeigneten Sandbett und für Röhrenverlegung. UV-beständig, metallfrei, längswasserdicht, zugfest und nagetierfest.

Zentralelement gefüllte Bündelader mit 24 Fasern OM3
Zugentlastung längslaufende Zugentlastungselemente, quellfähige Bewicklung (Q) zur Sicherstellung der Längswasserdichtigkeit mit verstärkter Glasrovinglage als nichtmetallischer Nagetierschutz mit hoher Zugfestigkeit.

- Kabelmantel schwarz, Material LLDPE,
- Außendurchmesser 7,6 mm
- Biegeradius > 150 mm
- Temperaturbereich gemäß IEC 60794-1-2 F1:
  -20 bis + 70 Grad C
- Querdruckfestigkeit gemäß IEC60794-1-2 E3:
  2000 N/100 mm
- Zugfestigkeit gemäß IEC60794-1-2 E1: 1600 N
  kurzzeitig
- Längswasserdichtigkeit gemäß IEC 60794-1-2 F5B
- Schlagfestigkeit gemäß IEC 60794-1-2 E4: 20Nm.
-Faserspezifikation OM3 nach Norm IEC/EN 60793-1,
  biegeunempfindlich
Menge: 127,000 m

**01.02.02.34 Lautsprecherkabel YFAZ 2 x 4,0 mm² SW**
Installationskabel in Teillängen liefern, lagern und in Ständerwänden, Zwischendecken oder Installationsschächten verlegen einschl. nichtbrennbaren Kabelklammern, Sammelhaltern und Bügelschellen befestigen, einschl. Bohr- und Schneidarbeiten in Ständerwänden, inkl. Fotodokumentation, Klein- und Befestigungsmaterial. Die Kabel und Leitungen sind an den Enden dauerhaft zu beschriften (Verlegeart SW).

Leitung zur Übertragung von Audiosignalen.
- Nennspannung 50 V
- Prüfspannung 75 V
- Temperaturbereich -10°C – +80°C
- Strahlungswiderstand 80 Mrad
- Biegeradius 12 x Ø
- Isolationswiderstand > 200 MOhm x km
- Leiterwiderstand
        - < 25 Ohm/km (0,75 mm²), < 19 Ohm/km (1,00 mm²),
        - < 13 Ohm/km (1,50 mm²), < 8 Ohm/km (2,50 mm²q),
        - < 5 Ohm/km (4,00 mm²)
- Kapazität ~ 130 pF/m

Lautsprecherkabel YFAZ 2 x 4,0 mm²
Menge: 62,000 m

**01.02.02.35 Multicore Kabel CMG4 SW**
Installationskabel in Teillängen liefern, lagern und in Ständerwänden, Zwischendecken oder Installationsschächten verlegen einschl. nichtbrennbaren Kabelklammern, Sammelhaltern und Bügelschellen befestigen, einschl. Bohr- und Schneidarbeiten in Ständerwänden, inkl. Fotodokumentation, Klein- und Befestigungsmaterial. Die Kabel und Leitungen sind an den Enden dauerhaft zu beschriften (Verlegeart SW).

Das superrobuste Multicore CMG mit 4 analogen Kanälen ist die optimale Lösung für den extremen Einsatz auf Festivals und Touren, aber auch im Studio.
Durch seinen dichtgeflochtenen Gesamtschirm aus verzinntem CU-Geflecht ist es hervorragend vor Einstreuungen geschützt. Der spezielle mechanische Aufbau sorgt für extreme Langlebigkeit. Da die einzelnen Paare einen PVC Mantel mit Zahlencode besitzen, können Steckverbinder direkt ohne einen zusätzlichen Schrumpf-Schlauch montiert werden.

- Leiterquerschnitt 0,22 mm² / AWG 24
- Leiteraufbau 7 x 0,20 mm Cu verzinnt
- Leiterisolation PE
- Adernanordnung 4 verdrillte Paare
- Paarschirm / Schirm Umseilung aus blanken
  Cu-Drähten
- Elementdurchmesser 3,0 mm
- Gesamtschirm Geflecht aus verzinnten Cu-Drähten
- Gesamtmantel PVC black
- Gesamtdurchmesser 10,4 ± 0,5 mm
- Gewicht 142 g / m
- Betriebstemperatur
        - bewegt (-5 °C) - (+70 °C)
        - unbewegt (-20 °C) - (+70 °C)
- min. Biegeradius
        - bewegt 10 x Gesamtdurchmesser
        - unbewegt 5 x Gesamtdurchmesser
- Leiterwiderstand 87 Ω / km
- Kapazität (Leiter/Leiter) 53 pF / m
- Kapazität (Leiter/Schirm) 100 pF / m
- Übersprechdämpfung
        - bei 100 kHz 90 dB (100 m)
        - bei 1 MHz 95 dB (100 m)
        - bei 4 MHz 73 dB (100 m)
        - bei 10 MHz 64 dB (100 m)
- Dämpfung
        - bei 100 kHz 0,9 dB (100 m)
        - bei 1 MHz 2,3 dB (100 m)
        - bei 4 MHz 6,2 dB (100 m)
        - bei 10 MHz 12,6 dB (100 m)

Multicore Kabel CMG 4 x (2 x 0,22) mm²
Menge: 71,000 m

**01.02.02.36 DMX-Kabel 2x0,34 mm² SW**
Installationskabel in Teillängen liefern, lagern und in Ständerwänden, Zwischendecken oder Installationsschächten verlegen einschl. nichtbrennbaren Kabelklammern, Sammelhaltern und Bügelschellen befestigen, einschl. Bohr- und Schneidarbeiten in Ständerwänden, inkl. Fotodokumentation, Klein- und Befestigungsmaterial. Die Kabel und Leitungen sind an den Enden dauerhaft zu beschriften (Verlegeart SW).

Leitung zur Übertragung von Digitalsignalen im DMX-
Datenformat, Schirmung aus einem aluminiumbedampften
Vlies und einem Cu-Spiralwendelschirm mit 100 %
Bedeckung.
Kabel sichert fehlerfreien Datentransfer auch über
Strecken bis zu 100 Metern.
- Querschnitt 2 x 0,34 mm²,
- Wellenwiderstand 110 Ohm,
- Einsatzgebiet: ELA 100 V,
- Anwendung: DMX,
- Signalübertragung: symmetrisch,
- Aufbau: (2LI2Y0,34 mm²)(ST)DY,
- Mantelmaterial: PVC, Farbe schwarz,
- Mantel Ø: 6,2 mm,

DMX-Kabel (2LI2Y0,34mm²)(ST)DY
Menge: 62,000 m

**01.02.02.37 NYM-J 5 x 2,5 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 5 x 2,5 mm²
Menge: 3,000 m

**01.02.02.38 NYM-J 5 x 4 mm² SW**
Kunststoffkabel und -leitungen 0,6/1 kV in Teillängen liefern, lagern und in Ständerwänden, Zwischendecken oder Installationsschächten verlegen einschl. nichtbrennbaren Kabelklammern, Sammelhaltern und Bügelschellen befestigen, einschl. Bohr- und Schneidarbeiten in Ständerwänden, inkl. Fotodokumentation, Klein- und Befestigungsmaterial. Die Kabel und Leitungen sind in den Verteilungen dauerhaft zu beschriften (Verlegeart SW).

Die verdeckte Leitungsführung ist anhand von Fotos zu
dokumentieren und auf Datenträger den
Revisionsunterlagen beizufügen.
Dazu zählen:
- Unterputz Installationen vor Verschluss,
- Installation in Zwischendecken,
- Installation in Vorwänden.

NYM-J 5 x 4 mm²
Menge: 4,000 m

**01.02.02.39 Installationskabel J-Y(St)Y 2 x 2 x 0,8 mm, AP**
Installationskabel in Teillängen liefern, lagern und Auf-Putz oder auf Kabelleitern, Steigeleitern, Profilschienen verlegen mit entsprechenden Befestigungsschellen, max. Schellenabstand = 25-facher Kabeldurchmesser, einschl. Schellen sowie Klein- und Befestigungsmaterial. Die Kabel und Leitungen sind an den Enden dauerhaft zu beschriften. (Verlegeart AP)

J-Y(St)Y 2 x 2 x 0,8 mm
Menge: 27,000 m

**01.02.02.40 Installationskabel J-Y(St)Y 4 x 2 x 0,8 mm, AP**
Installationskabel in Teillängen liefern, lagern und Auf-Putz oder auf Kabelleitern, Steigeleitern, Profilschienen verlegen mit entsprechenden Befestigungsschellen, max. Schellenabstand = 25-facher Kabeldurchmesser, einschl. Schellen sowie Klein- und Befestigungsmaterial. Die Kabel und Leitungen sind an den Enden dauerhaft zu beschriften. (Verlegeart AP)

J-Y(St)Y 4 x 2 x 0,8 mm
Menge: 67,000 m

**01.02.02.41 Installationskabel J-Y(St)Y 6 x 2 x 0,8 mm, AP**
Installationskabel in Teillängen liefern, lagern und Auf-Putz oder auf Kabelleitern, Steigeleitern, Profilschienen verlegen mit entsprechenden Befestigungsschellen, max. Schellenabstand = 25-facher Kabeldurchmesser, einschl. Schellen sowie Klein- und Befestigungsmaterial. Die Kabel und Leitungen sind an den Enden dauerhaft zu beschriften. (Verlegeart AP)

J-Y(St)Y 6 x 2 x 0,8 mm
Menge: 23,000 m

**01.02.02.42 Brandmeldekabel J-Y(St)Y 2 x 2 x 0,8 mm, rot, AP**
Installationskabel in Teillängen liefern, lagern und Auf-Putz oder auf Kabelleitern, Steigeleitern, Profilschienen verlegen mit entsprechenden Befestigungsschellen, max. Schellenabstand = 25-facher Kabeldurchmesser, einschl. Schellen sowie Klein- und Befestigungsmaterial. Die Kabel und Leitungen sind an den Enden dauerhaft zu beschriften. (Verlegeart AP)

Brandmeldekabel J-Y(St)Y 2 x 2 x 0,8 mm, rot
Menge: 66,000 m

**01.02.02.43 Brandmeldekabel JE-H(St)H 2 x 2 x 0,8 mm,E 30, rot AP**
Installationskabel in Teillängen liefern, lagern und Auf-Putz oder auf Kabelleitern, Steigeleitern, Profilschienen verlegen mit entsprechenden Befestigungsschellen, max. Schellenabstand = 25-facher Kabeldurchmesser, einschl. Schellen sowie Klein- und Befestigungsmaterial. Die Kabel und Leitungen sind an den Enden dauerhaft zu beschriften. (Verlegeart AP)

Brandmeldekabel JE-H(St)H 2 x 2 x 0,8 mm, E 30, rot

Alle Kabel und Leitungen mit Funktionserhalt dürfen
nur mit entsprechendem Befestigungsmaterial für
Funktionserhalt-Verlegung einschließlich
systembedingten Zubehör, komplett nach DIN 4102,
verlegt werden. Für die Kabel und Leitungen muss ein
gemeinsames Prüfzeugnis mit den Kabelträgersystem des gesamten Leistungsverzeichnises bestehen und vor
Montage der Bauleitung übergeben werden.
Menge: 78,000 m

**01.02.02.44 Brandmeldekabel JE-H(St)H 4 x 2 x 0,8 mm, E 30, rot AP**
Installationskabel in Teillängen liefern, lagern und Auf-Putz oder auf Kabelleitern, Steigeleitern, Profilschienen verlegen mit entsprechenden Befestigungsschellen, max. Schellenabstand = 25-facher Kabeldurchmesser, einschl. Schellen sowie Klein- und Befestigungsmaterial. Die Kabel und Leitungen sind an den Enden dauerhaft zu beschriften. (Verlegeart AP)

Brandmeldekabel JE-H(St)H 4 x 2 x 0,8 mm, E 30, rot

Alle Kabel und Leitungen mit Funktionserhalt dürfen
nur mit entsprechendem Befestigungsmaterial für
Funktionserhalt-Verlegung einschließlich
systembedingten Zubehör, komplett nach DIN 4102,
verlegt werden. Für die Kabel und Leitungen muss ein
gemeinsames Prüfzeugnis mit den Kabelträgersystem des gesamten Leistungsverzeichnises bestehen und vor
Montage der Bauleitung übergeben werden.
Menge: 56,000 m

**Ausführungsbeschreibung 3 Nachweis anwendungsneutrale Kommunikationsverkabelung**
*Zum Nachweis Nachweis der Eigenschaften*
Zum Nachweis Nachweis der Eigenschaften der nachfolgend
beschriebenen Komponenten und deren permanenter externer
Qualitätskontrolle sind Zertifikate eines unabhängigen
Prüflabors mit dem Angebot einzureichen .
Zum Nachweis der Eigenschaften der nachfolgend
beschriebenen Übertragungsstrecke sind auch herstellereigene
Zertifikate zugelassen, die auf Anforderung einzureichen sind.

**01.02.02.45 S/FTP Datenleitung Kat. 7 Duplex, AP**
Installationskabel in Teillängen liefern, lagern und Auf-Putz oder auf Kabelleitern, Steigeleitern, Profilschienen verlegen mit entsprechenden Befestigungsschellen, max. Schellenabstand = 25-facher Kabeldurchmesser, einschl. Schellen sowie Klein- und Befestigungsmaterial. Die Kabel und Leitungen sind an den Enden dauerhaft zu beschriften. (Verlegeart AP)

Es sind für das Objekt Datenleitung mit folgenden
Eigenschaften einzusetzen:

S/FTP Datenleitung Kat 7A - Duplex
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser 7,8 mm
- Cu-Zahl 40,2 kg/km
- Brandlast0,18 kWh/m.
Menge: 2537,000 m

**01.02.02.46 S/FTP Datenleitung Kat 7, AP**
Installationskabel in Teillängen liefern, lagern und Auf-Putz oder auf Kabelleitern, Steigeleitern, Profilschienen verlegen mit entsprechenden Befestigungsschellen, max. Schellenabstand = 25-facher Kabeldurchmesser, einschl. Schellen sowie Klein- und Befestigungsmaterial. Die Kabel und Leitungen sind an den Enden dauerhaft zu beschriften. (Verlegeart AP)

Es sind für das Objekt Datenleitung mit folgenden
Eigenschaften einzusetzen:

S/FTP Datenleitung Kat 7A
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser 7,8 mm
- Cu-Zahl 40,2 kg/km
- Brandlast0,18 kWh/m.
Menge: 354,000 m

**01.02.02.47 LWL-Kabel A-DQ(ZN)B2Y 24G50/125µm OM3 AP**
Installationskabel in Teillängen liefern, lagern und Auf-Putz oder auf Kabelleitern, Steigeleitern, Profilschienen verlegen mit entsprechenden Befestigungsschellen, max. Schellenabstand = 25-facher Kabeldurchmesser, einschl. Schellen sowie Klein- und Befestigungsmaterial. Die Kabel und Leitungen sind an den Enden dauerhaft zu beschriften. (Verlegeart AP)

LWL-Kabel für Innen- und Außenbereich mit erhöhter Zugbelastung A-DQ(ZN)B2Y 24 G50/125µm OM3.

LWL-Außenkabel für den Einsatz in der Primärverkabelung mit zentraler Bündelader für die direkte Erdverlegung im geeigneten Sandbett und für Röhrenverlegung. UV-beständig, metallfrei, längswasserdicht, zugfest und nagetierfest.

Zentralelement gefüllte Bündelader mit 24 Fasern OM3
Zugentlastung längslaufende Zugentlastungselemente, quellfähigeBewicklung (Q) zur Sicherstellung der Längswasserdichtigkeit mit verstärkter Glasrovinglage als nichtmetallischer Nagetierschutz mit hoher Zugfestigkeit.

- Kabelmantel schwarz, Material LLDPE,
- Außendurchmesser 7,6 mm
- Biegeradius > 150 mm
- Temperaturbereich gemäß IEC 60794-1-2 F1:
  -20 bis + 70 Grad C
- Querdruckfestigkeit gemäß IEC60794-1-2 E3:
  2000 N/100 mm
- Zugfestigkeit gemäß IEC60794-1-2 E1: 1600 N
  kurzzeitig
- Längswasserdichtigkeit gemäß IEC 60794-1-2 F5B
- Schlagfestigkeit gemäß IEC 60794-1-2 E4: 20Nm.
- Faserspezifikation OM3 nach Norm IEC/EN 60793-1,
  biegeunempfindlich
Menge: 187,000 m

**01.02.02.48 Lautsprecherkabel YFAZ 2 x 4,0 mm² AP**
Installationskabel in Teillängen liefern, lagern und Auf-Putz oder auf Kabelleitern, Steigeleitern, Profilschienen verlegen mit entsprechenden Befestigungsschellen, max. Schellenabstand = 25-facher Kabeldurchmesser, einschl. Schellen sowie Klein- und Befestigungsmaterial. Die Kabel und Leitungen sind an den Enden dauerhaft zu beschriften. (Verlegeart AP)

Leitung zur Übertragung von Audiosignalen.
- Nennspannung 50 V
- Prüfspannung 75 V
- Temperaturbereich -10°C – +80°C
- Strahlungswiderstand 80 Mrad
- Biegeradius 12 x Ø
- Isolationswiderstand > 200 MOhm x km
- Leiterwiderstand
        - < 25 Ohm/km (0,75 mm²), < 19 Ohm/km (1,00 mm²),
        - < 13 Ohm/km (1,50 mm²), < 8 Ohm/km (2,50 mm²),
        - < 5 Ohm/km (4,00 mm²)
- Kapazität ~ 130 pF/m

Lautsprecherkabel YFAZ 2 x 4,0 mm²
Menge: 19,000 m

**01.02.02.49 Multicore Kabel CMG4 AP**
Installationskabel in Teillängen liefern, lagern und Auf-Putz oder auf Kabelleitern, Steigeleitern, Profilschienen verlegen mit entsprechenden Befestigungsschellen, max. Schellenabstand = 25-facher Kabeldurchmesser, einschl. Schellen sowie Klein- und Befestigungsmaterial. Die Kabel und Leitungen sind an den Enden dauerhaft zu beschriften. (Verlegeart AP)

Das superrobuste Multicore CMG mit 4 analogen Kanälen ist die optimale Lösung für den extremen Einsatz auf Festivals und Touren, aber auch im Studio.
Durch seinen dichtgeflochtenen Gesamtschirm aus verzinntem CU-Geflecht ist es hervorragend vor Einstreuungen geschützt. Der spezielle mechanische Aufbau sorgt für extreme Langlebigkeit. Da die einzelnen Paare einen PVC Mantel mit Zahlencode besitzen, können Steckverbinder direkt ohne einen zusätzlichen Schrumpf-Schlauch montiert werden.

- Leiterquerschnitt 0,22 mm² / AWG 24
- Leiteraufbau 7 x 0,20 mm Cu verzinnt
- Leiterisolation PE
- Adernanordnung 4 verdrillte Paare
- Paarschirm / Schirm Umseilung aus blanken
  Cu-Drähten
- Elementdurchmesser 3,0 mm
- Gesamtschirm Geflecht aus verzinnten Cu-Drähten
- Gesamtmantel PVC black
- Gesamtdurchmesser 10,4 ± 0,5 mm
- Gewicht 142 g / m
- Betriebstemperatur
        - bewegt (-5 °C) - (+70 °C)
        - unbewegt (-20 °C) - (+70 °C)
- min. Biegeradius
        - bewegt 10 x Gesamtdurchmesser
        - unbewegt 5 x Gesamtdurchmesser
- Leiterwiderstand 87 Ω / km
- Kapazität (Leiter/Leiter) 53 pF / m
- Kapazität (Leiter/Schirm) 100 pF / m
- Übersprechdämpfung
        - bei 100 kHz 90 dB (100 m)
        - bei 1 MHz 95 dB (100 m)
        - bei 4 MHz 73 dB (100 m)
        - bei 10 MHz 64 dB (100 m)
- Dämpfung
        - bei 100 kHz 0,9 dB (100 m)
        - bei 1 MHz 2,3 dB (100 m)
        - bei 4 MHz 6,2 dB (100 m)
        - bei 10 MHz 12,6 dB (100 m)

Multicore CMG 4 x (2 x 0,22) mm²
Menge: 71,000 m

**01.02.02.50 DMX-Kabel 2x0,34 mm² AP**
Installationskabel in Teillängen liefern, lagern und Auf-Putz oder auf Kabelleitern, Steigeleitern, Profilschienen verlegen mit entsprechenden Befestigungsschellen, max. Schellenabstand = 25-facher Kabeldurchmesser, einschl. Schellen sowie Klein- und Befestigungsmaterial. Die Kabel und Leitungen sind an den Enden dauerhaft zu beschriften. (Verlegeart AP)

Leitung zur Übertragung von Digitalsignalen im DMX-
Datenformat, Schirmung aus einem aluminiumbedampften
Vlies und einem Cu-Spiralwendelschirm mit 100 %
Bedeckung.
Kabel sichert fehlerfreien Datentransfer auch über
Strecken bis zu 100 Metern.
- Querschnitt 2 x 0,34 mm²,
- Wellenwiderstand 110 Ohm,
- Einsatzgebiet: ELA 100 V,
- Anwendung: DMX,
- Signalübertragung: symmetrisch,
- Aufbau: (2LI2Y0,34mm²)(ST)DY,
- Mantelmaterial: PVC, Farbe schwarz,
- Mantel Ø: 6,2 mm,

DMX-Kabel (2LI2Y0,34mm²)(ST)DY
Menge: 19,000 m

**01.02.02.51 NYM-J 5 x 2,5 mm² AP**
Kunststoffkabel und -leitungen 0,6/1 kV in Teillängen liefern, lagern und Auf-Putz oder auf Kabelleitern,
Steigeleitern, Profilschienen verlegen mit
entsprechenden Befestigungsschellen, max.
Schellenabstand = 25-facher Kabeldurchmesser, einschl.
Schellen sowie Klein- und Befestigungsmaterial. Die Kabel und Leitungen sind an den Enden dauerhaft zu beschriften. (Verlegeart AP)

NYM-J 5 x 2,5 mm²
Menge: 4,000 m

**01.02.02.52 NYM-J 5 x 4 mm² AP**
Kunststoffkabel und -leitungen 0,6/1 kV in Teillängen liefern, lagern und Auf-Putz oder auf Kabelleitern,
Steigeleitern, Profilschienen verlegen mit
entsprechenden Befestigungsschellen, max.
Schellenabstand = 25-facher Kabeldurchmesser, einschl.
Schellen sowie Klein- und Befestigungsmaterial. Die Kabel und Leitungen sind an den Enden dauerhaft zu beschriften. (Verlegeart AP)

NYM-J 5 x 4 mm²
Menge: 4,000 m

**01.02.02.53 Installationskabel J-Y(St)Y 2 x 2 x 0,8 mm, RO**
Installationskabel in Teillängen liefern, lagern und in Rohren, Unterflursystemen oder geschlossenen Kanälen verlegen einschl. Klein- und Befestigungsmaterial. Die Kabel und Leitungen sind an den Enden dauerhaft zu beschriften. (Verlegeart: RO)

J-Y(St)Y 2 x 2 x 0,8 mm
Menge: 31,000 m

**01.02.02.54 Installationskabel J-Y(St)Y 4 x 2 x 0,8 mm, RO**
Installationskabel in Teillängen liefern, lagern und in Rohren, Unterflursystemen oder geschlossenen Kanälen verlegen einschl. Klein- und Befestigungsmaterial. Die Kabel und Leitungen sind an den Enden dauerhaft zu beschriften. (Verlegeart: RO)

J-Y(St)Y 4 x 2 x 0,8 mm
Menge: 29,000 m

**01.02.02.55 Installationskabel J-Y(St)Y 6 x 2 x 0,8 mm, RO**
Installationskabel in Teillängen liefern, lagern und in Rohren, Unterflursystemen oder geschlossenen Kanälen verlegen einschl. Klein- und Befestigungsmaterial. Die Kabel und Leitungen sind an den Enden dauerhaft zu beschriften. (Verlegeart: RO)

J-Y(St)Y 6 x 2 x 0,8 mm
Menge: 13,000 m

**01.02.02.56 Brandmeldekabel J-Y(St)Y 2 x 2 x 0,8 mm, rot, RO**
Installationskabel in Teillängen liefern, lagern und in Rohren, Unterflursystemen oder geschlossenen Kanälen verlegen einschl. Klein- und Befestigungsmaterial. Die Kabel und Leitungen sind an den Enden dauerhaft zu beschriften. (Verlegeart: RO)

Brandmeldekabel J-Y(St)Y 2 x 2 x 0,8 mm, rot
Menge: 144,000 m

**01.02.02.57 Brandmeldekabel JE-H(St)H 2 x 2 x 0,8 mm, E 30, rot RO**
Installationskabel in Teillängen liefern, lagern und in Rohren, Unterflursystemen oder geschlossenen Kanälen verlegen einschl. Klein- und Befestigungsmaterial. Die Kabel und Leitungen sind an den Enden dauerhaft zu beschriften. (Verlegeart: RO)

Brandmeldekabel JE-H(St)H 2 x 2 x 0,8 mm,E 30, rot

Alle Kabel und Leitungen mit Funktionserhalt dürfen
nur mit entsprechendem Befestigungsmaterial für
Funktionserhalt-Verlegung einschließlich
systembedingten Zubehör, komplett nach DIN 4102,
verlegt werden. Für die Kabel und Leitungen muss ein
gemeinsames Prüfzeugnis mit den Kabelträgersystem des gesamten Leistungsverzeichnises bestehen und vor
Montage der Bauleitung übergeben werden.
Menge: 11,000 m

**01.02.02.58 Brandmeldekabel JE-H(St)H 4 x 2 x 0,8 mm, E 30, rot RO**
Installationskabel in Teillängen liefern, lagern und in Rohren, Unterflursystemen oder geschlossenen Kanälen verlegen einschl. Klein- und Befestigungsmaterial. Die Kabel und Leitungen sind an den Enden dauerhaft zu beschriften. (Verlegeart: RO)

Brandmeldekabel JE-H(St)H 4 x 2 x 0,8 mm, E 30, rot

Alle Kabel und Leitungen mit Funktionserhalt dürfen
nur mit entsprechendem Befestigungsmaterial für
Funktionserhalt-Verlegung einschließlich
systembedingten Zubehör, komplett nach DIN 4102,
verlegt werden. Für die Kabel und Leitungen muss ein
gemeinsames Prüfzeugnis mit den Kabelträgersystem des gesamten Leistungsverzeichnises bestehen und vor
Montage der Bauleitung übergeben werden.
Menge: 6,000 m

**Ausführungsbeschreibung 4 Nachweis anwendungsneutrale Kommunikationsverkabelung**
*Zum Nachweis Nachweis der Eigenschaften*
Zum Nachweis Nachweis der Eigenschaften der nachfolgend
beschriebenen Komponenten und deren permanenter externer
Qualitätskontrolle sind Zertifikate eines unabhängigen
Prüflabors mit dem Angebot einzureichen .
Zum Nachweis der Eigenschaften der nachfolgend
beschriebenen Übertragungsstrecke sind auch herstellereigene
Zertifikate zugelassen, die auf Anforderung einzureichen sind.

**01.02.02.59 S/FTP Datenleitung Kat. 7 Duplex, RO**
Installationskabel in Teillängen liefern, lagern und in Rohren, Unterflursystemen oder geschlossenen Kanälen verlegen einschl. Klein- und Befestigungsmaterial. Die Kabel und Leitungen sind an den Enden dauerhaft zu beschriften. (Verlegeart: RO)

Es sind für das Objekt Datenleitung mit folgenden
Eigenschaften einzusetzen:

S/FTP Datenleitung Kat 7A - Duplex
- CU Datenkabel bis 1500 MHz  (4 x 2 x 0,64mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl 40,2 kg/km
- Brandlast0,18 kWh/m.
Menge: 281,000 m

**01.02.02.60 S/FTP Datenleitung Kat 7, RO**
Installationskabel in Teillängen liefern, lagern und in Rohren, Unterflursystemen oder geschlossenen Kanälen verlegen einschl. Klein- und Befestigungsmaterial. Die Kabel und Leitungen sind an den Enden dauerhaft zu beschriften. (Verlegeart: RO)

Es sind für das Objekt Datenleitung mit folgenden
Eigenschaften einzusetzen:

S/FTP Datenleitung Kat 7A
- CU Datenkabel bis 1500 MHz  (4 x 2 x 0,64mm)
(AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl 40,2 kg/km
- Brandlast0,18 kWh/m.
Menge: 64,000 m

**01.02.02.61 LWL-Kabel A-DQ(ZN)B2Y 24G50/125µm OM3 RO**
Installationskabel in Teillängen liefern, lagern und in Rohren, Unterflursystemen oder geschlossenen Kanälen verlegen einschl. Klein- und Befestigungsmaterial. Die Kabel und Leitungen sind an den Enden dauerhaft zu beschriften. (Verlegeart: RO)

LWL-Kabel für Innen- und Außenbereich mit erhöhter Zugbelastung A-DQ(ZN)B2Y 24 G50/125µm OM3.

LWL-Außenkabel für den Einsatz in der Primärverkabelung mit zentraler Bündelader für die direkte Erdverlegung im geeigneten Sandbett und für Röhrenverlegung. UV-beständig, metallfrei, längswasserdicht, zugfest und nagetierfest.

Zentralelement gefüllte Bündelader mit 24 Fasern OM3
Zugentlastung längslaufende Zugentlastungselemente, quellfähigeBewicklung (Q) zur Sicherstellung der Längswasserdichtigkeit mit verstärkter Glasrovinglage als nichtmetallischer Nagetierschutz mit hoher Zugfestigkeit.

- Kabelmantel schwarz, Material LLDPE,
- Außendurchmesser 7,6 mm
- Biegeradius> 150mm
- Temperaturbereich gemäß IEC 60794-1-2 F1:
  -20 bis + 70 Grad C
- Querdruckfestigkeit gemäß IEC60794-1-2 E3:
  2000 N/100 mm
- Zugfestigkeit gemäß IEC60794-1-2 E1: 1600 N
  kurzzeitig
- Längswasserdichtigkeit gemäß IEC 60794-1-2 F5B
- Schlagfestigkeit gemäß IEC 60794-1-2 E4: 20Nm.
- Faserspezifikation OM3 nach Norm IEC/EN 60793-1,
  biegeunempfindlich
Menge: 11,000 m

**01.02.02.62 Lautsprecherkabel YFAZ 2 x 4,0 mm² RO**
Installationskabel in Teillängen liefern, lagern und in Rohren, Unterflursystemen oder geschlossenen Kanälen verlegen einschl. Klein- und Befestigungsmaterial. Die Kabel und Leitungen sind an den Enden dauerhaft zu beschriften. (Verlegeart: RO)

Leitung zur Übertragung von Audiosignalen.
- Nennspannung 50 V
- Prüfspannung 75 V
- Temperaturbereich -10°C – +80°C
- Strahlungswiderstand 80 Mrad
- Biegeradius 12 x Ø
- Isolationswiderstand > 200 MOhm x km
- Leiterwiderstand
        - < 25 Ohm/km (0,75 mm²), < 19 Ohm/km (1,00 mm²),
        - < 13 Ohm/km (1,50 mm²), < 8 Ohm/km (2,50 mm²),
        - < 5 Ohm/km (4,00 mm²)
- Kapazität ~ 130 pF/m

Lautsprecherkabel YFAZ 2 x 4,0 mm²
Menge: 96,000 m

**01.02.02.63 Multicore Kabel CMG4 RO**
Installationskabel in Teillängen liefern, lagern und in Rohren, Unterflursystemen oder geschlossenen Kanälen verlegen einschl. Klein- und Befestigungsmaterial. Die Kabel und Leitungen sind an den Enden dauerhaft zu beschriften. (Verlegeart: RO)

Das superrobuste Multicore CMG mit 4 analogen Kanälen ist die optimale Lösung für den extremen Einsatz auf Festivals und Touren, aber auch im Studio.
Durch seinen dichtgeflochtenen Gesamtschirm aus verzinntem CU-Geflecht ist es hervorragend vor Einstreuungen geschützt. Der spezielle mechanische Aufbau sorgt für extreme Langlebigkeit. Da die einzelnen Paare einen PVC Mantel mit Zahlencode besitzen, können Steckverbinder direkt ohne einen zusätzlichen Schrumpf-Schlauch montiert werden.

- Leiterquerschnitt 0,22 mm² / AWG 24
- Leiteraufbau 7 x 0,20 mm Cu verzinnt
- Leiterisolation PE
- Adernanordnung 4 verdrillte Paare
- Paarschirm / Schirm Umseilung aus blanken
  Cu-Drähten
- Elementdurchmesser 3,0 mm
- Gesamtschirm Geflecht aus verzinnten Cu-Drähten
- Gesamtmantel PVC black
- Gesamtdurchmesser 10,4 ± 0,5 mm
- Gewicht 142 g / m
- Betriebstemperatur
        - bewegt (-5 °C) - (+70 °C)
        - unbewegt (-20 °C) - (+70 °C)
- min. Biegeradius
        - bewegt 10 x Gesamtdurchmesser
        - unbewegt 5 x Gesamtdurchmesser
- Leiterwiderstand 87 Ω / km
- Kapazität (Leiter/Leiter) 53 pF / m
- Kapazität (Leiter/Schirm) 100 pF / m
- Übersprechdämpfung
        - bei 100 kHz 90 dB (100 m)
        - bei 1 MHz 95 dB (100 m)
        - bei 4 MHz 73 dB (100 m)
        - bei 10 MHz 64 dB (100 m)
- Dämpfung
        - bei 100 kHz 0,9 dB (100 m)
        - bei 1 MHz 2,3 dB (100 m)
        - bei 4 MHz 6,2 dB (100 m)
        - bei 10 MHz 12,6 dB (100 m)

Multicore CMG 4 x (2 x 0,22) mm²
Menge: 71,000 m

**01.02.02.64 DMX-Kabel 2x0,34 mm² RO**
Installationskabel in Teillängen liefern, lagern und in Rohren, Unterflursystemen oder geschlossenen Kanälen verlegen einschl. Klein- und Befestigungsmaterial. Die Kabel und Leitungen sind an den Enden dauerhaft zu beschriften. (Verlegeart: RO)

Leitung zur Übertragung von Digitalsignalen im DMX-
Datenformat, Schirmung aus einem aluminiumbedampften
Vlies und einem Cu-Spiralwendelschirm mit 100 %
Bedeckung.
Kabel sichert fehlerfreien Datentransfer auch über
Strecken bis zu 100 Metern.
- Querschnitt 2 x 0,34 mm²,
- Wellenwiderstand 110 Ohm,
- Einsatzgebiet: ELA 100 V,
- Anwendung: DMX,
- Signalübertragung: symmetrisch,
- Aufbau: (2LI2Y0,34 mm²)(ST)DY,
- Mantelmaterial: PVC, Farbe schwarz,
- Mantel Ø: 6,2 mm,

DMX-Kabel (2LI2Y0,34 mm²)(ST)DY
Menge: 106,000 m

**01.02.02.65 HDMI High Speed Anschlusskabel 10 m lang**
HDMI High Speed Anschlusskabel vorkonfektioniert.
Technische Daten:
- Unterstützt bis zu 1080p mit 60 Hz
- 3D Unterstützung
- Unterstützt Audio Return Channel (ARC)
- Unterstützt Consumer Electronic Control (CEC)
- Unterstützt Lip-Sync (Audio/Video synchronisation)
- Dolby TrueHD fähig
- Mit Ethernet-Kanal (HEC)
- Mit Ethernet-Kanal (HEC)
- AWG: 28
- Kontaktoberfläche: vergoldet
- Farbe Kabel: schwarz
- Farbe Anschlüsse: schwarz
- Haube: vergossen
- Sortiment: HDMI Kabel
- Anschluss 1: HDMI Typ A, Stecker
- Anschluss 2: HDMI Typ A, Stecker
- HDMI Standard: High Speed HDMI mit Ethernet
- HDTV Auflösung max.: 1920 x 1200 Pixel, 60Hz
- HDTV Standard: Ultra HD 4K
- Länge: 10 m
- Adern Material: CU
- Schirmung: dreifache Schirmung
- HDMI Standart 2.1

Das Anschlusskabel ist zu liefern, zu lagern und
mind. 6,0 m im Rohr zu verlegen, inkl. Klein- und Befestigungsmaterial.
Die Anschlusskabel sind an beiden Enden dauerhaft zu beschriften und betriebsferig einzustecken.
Menge: 2,000 St

**01.02.02.66 HDMI High Speed Anschlusskabel 15 m lang**
HDMI High Speed Anschlusskabel vorkonfektioniert.
Technische Daten:
- Unterstützt bis zu 1080p mit 60 Hz
- 3D Unterstützung
- Unterstützt Audio Return Channel (ARC)
- Unterstützt Consumer Electronic Control (CEC)
- Unterstützt Lip-Sync (Audio/Video synchronisation)
- Dolby TrueHD fähig
- Mit Ethernet-Kanal (HEC)
- Mit Ethernet-Kanal (HEC)
- AWG: 28
- Kontaktoberfläche: vergoldet
- Farbe Kabel: schwarz
- Farbe Anschlüsse: schwarz
- Haube: vergossen
- Sortiment: HDMI Kabel
- Anschluss 1: HDMI Typ A, Stecker
- Anschluss 2: HDMI Typ A, Stecker
- HDMI Standard: High Speed HDMI mit Ethernet
- HDTV Auflösung max.: 1920 x 1200 Pixel, 60Hz
- HDTV Standard: Ultra HD 4K
- Länge: 15 m
- Adern Material: CU
- Schirmung: dreifache Schirmung
- HDMI Standart 2.1

Das Anschlusskabel ist zu liefern, zu lagern und
ca. 5,50 m im Rohr und ca. 8,50 m in der Zwischendecke zu verlegen, inkl. Klein- und Befestigungs- material.
Die Anschlusskabel sind an beiden Enden dauerhaft
zu beschriften und betriebsferig einzustecken.
Menge: 1,000 St

##### 01.02.06 Daten- und Fernmeldenetz

**01.02.06.1 Verteilerschrank in 19 Zoll-Technik 42HE**
Verteilerschrank in 19 Zoll-Technik anreihbar,
beidseitig zugänglich, mit Stahlblechtür belüftet, 2 Seitenwände, möglichst mit Seitenwand an Wand montiert (Montage nach Rücksprache mit Bauleitung) und Rangierfeldern sowie senkrechten Rangierbügel.

Verteilerschrank mit folgenden Leistungsmerkmalen:
- 42 Höheneinheiten, Bauform Verteilerschrank,
- Tiefe 1000 mm
- Grundgehäuse mit 2 Bürstenleisten,
- für Ventilatorbausatz Dach vorbereitet,
- Verkleidungsteile abnehmbar,
- mit Sockel belüftet, 100 mm hoch,
- 19"-Befestigungsebene vorn und hinten, L-förmige
  Profilschienen an je 2 bzw. 3 Tiefenstreben
  verschraubt, tiefenvariabel
- Fronttür belüftet (85%), 180°-Schaniere, Griff und
  Sicherheitsschloss, einheitliches Schließsystem,
- Stahlblechtür belüftet (85%) hinten, Griff und
  Sicherheitsschloss, einheitliches Schließsystem,
- Boden- und Dachblech zur Kabeleinführung,
- Kabelfangschienen,
- Kabeltrasse innen mit Universallochung,
- Erdungsset für Potentialausgleich
- 1 Satz Befestigungsteile
- Farbe: RAL 7035
liefern, lagern und betriebsfertig montieren, einschl.
mit allen systembedingten Klein- und
Befestigungsteilen, einschl. Einbau der nachfolgenden
aufgeführten Bauteile:

Die Datenanlage ist so auszuführen, dass die Empfehlungen der EN 50173 für die Anwendungsklasse E erfüllt werden. Alle eingesetzten Komponenten müssen diese Anwendungsklasse nachweisbar zertifiziert sein. Die Teritärverkabelung erfolgt sternförmig, beginnend im LAN-Schrank und endet an der Anschlussdose. Kupplungen und Muffen sind unzulässig. Die Schirmung der Anschlusskabel sind so auszuführen, dass der Gesamtschirm in Anschlussdose und Patchfeld aufgelegt wird. Die Beschriftung der Patchfelder und Anschlussdosen erfolgt nach den Vorgaben des Nutzers und ist abzustimmen.

Es sind alle Anlagenteile von einem Hersteller einzusetzen außer anders benannte.

vorgeschlagenes Produkt:

Hersteller Verteilersystem: 'Rittal'

oder gleichwertig

Hersteller: '....................................................' (vom Bieter einzutragen)

vorgeschlagenes Produkt:

Hersteller IT Module: 'Metz Connect'

oder gleichwertig

Hersteller: '....................................................' (vom Bieter einzutragen)
Menge: 6,000 St

**01.02.06.2 Serverschrank in 19 Zoll-Technik 42HE**
Serverschrank in 19 Zoll-Technik anreihbar,
beidseitig zugänglich, Stahlblechtüren belüftet, 2 Seitenwände, möglichst mit Seitenwand an Wand montiert (Montage nach Rücksprache mit Bauleitung) und Rangierfeldern sowie senkrechten Rangierbügel.

Verteilerschrank mit folgenden Leistungsmerkmalen:
- 42 Höheneinheiten, Bauform Serverschrank,
- Tiefe 1200 mm
- Grundgehäuse mit 2 Bürstenleisten,
- für Ventilatorbauatz vorbereitet,
- mit Sockel belüftet, 100 mm hoch,
- 19"-Befestigungsebene vorn und hinten, L-förmige
  Profilschienen an je 2 bzw. 3 Tiefenstreben
  verschraubt, tiefenvariabel
- Fronttür belüftet (85%), 180°-Schaniere, Griff und
  Sicherheitsschloss, einheitliches Schließsystem,
- Stahlblechtür belüftet (85%) hinten, Griff und
  Sicherheitsschloss, einheitliches Schließsystem,
- Boden- und Dachblech zur Kabeleinführung,
- Kabelfangschienen,
- Kabeltrasse innen mit Universallochung,
- Erdungsset für Potentialausgleich
- 1 Satz Befestigungsteile
- Farbe: RAL 7035

liefern, lagern und betriebsfertig montieren, einschl.
mit allen systembedingten Klein- und Befestigungsteilen, einschl. Einbau der nachfolgenden aufgeführten Bauteile:

Es sind alle Anlagenteile von einem Hersteller einzusetzen außer anders benannte.
Menge: 2,000 St

**01.02.06.3 Belüftungseinheit mit 4 Lüftern**
Belüftungseinheit für Ausschnitt im Dachblech,
- mit 4 Lüftern je nach Einbau blasend oder saugend,
- mit Thermostat + 5 - 50°C,
- erweiterbar bis 6 Lüfter,
- komplett verdrahtet mit Anschlussleitung und
  Befestigungsmaterial, mit Filtereinsatz.
- Farbe: RAL 7035
inkl. Klein- und Befestigungsmaterial liefern, lagern,
montieren und betriebsfertig anschließen.

Es sind alle Anlagenteile von einem Hersteller einzusetzen außer anders benannte.
Menge: 8,000 St

**01.02.06.4 Systemleuchte LED für IT-Schranksysteme**
Systemleuchte LED für IT-Schranksysteme
- mit Türpositionsschalter für Manuelle oder automatische
  Schaltung,
- Schutzisoliert,
- Lichtstrom 600 lm,
- Lichtfarbe 4.000 K,
- Schutzgrad IP20,
- komplett verdrahtet mit Anschlussleitung und
  Befestigungsmaterial,
- Farbe: RAL 7035
inkl. Klein- und Befestigungsmaterial liefern, lagern,
montieren und betriebsfertig anschließen.

Es sind alle Anlagenteile von einem Hersteller einzusetzen außer anders benannte.
Menge: 16,000 St

**01.02.06.5 19 Zoll Rangierpaneel 1 HE**
19 Zoll Rangierpaneel 1 HE,
zum horizontalen Rangieren der Patch-Kabel,
- mit 5 Kabelführungsbügeln
- Farbe: RAL 7035
- Einbaumass: 1HE
inkl. Klein- und Befestigungsmaterial liefern, lagern
und montieren.

Es sind alle Anlagenteile von einem Hersteller einzusetzen außer anders benannte.
Menge: 36,000 St

**01.02.06.6 19"Blindplatte, 1HE;**
19" Blindplatte, 1HE,
- Farbe: RAL 7035
- Einbaumass: 1HE
inkl. Klein- und Befestigungsmaterial liefern, lagern
und montieren.

Es sind alle Anlagenteile von einem Hersteller einzusetzen außer anders benannte.
Menge: 15,000 St

**01.02.06.7 19"Blindplatte, 2HE;**
19" Blindplatte, 2HE
- Farbe: RAL 7035
- Einbaumass: 2HE
inkl. Klein- und Befestigungsmaterial liefern, lagern
und montieren.

Es sind alle Anlagenteile von einem Hersteller einzusetzen außer anders benannte.
Menge: 10,000 St

**01.02.06.8 19"Geräteboden ausziehbar**
19" Geräteboden ausziehbar, zur Montage zwischen zwei
19" Befestigungsebenen, selbstsichernd, Vollauszug, Tiefe
700 mm.
- Farbe: RAL 7035
- Einbaumass: 1HE
inkl. Klein- und Befestigungsmaterial liefern, lagern
und montieren.

Es sind alle Anlagenteile von einem Hersteller einzusetzen außer anders benannte.
Menge: 5,000 St

**01.02.06.9 19"Fachboden Festeinbau**
19" Fachboden Festeinbau, zur Montage zwischen zwei
19" Befestigungsebenen, Tiefe 700 mm.
- Farbe: RAL 7035
- Einbaumass: 1HE
inkl. Klein- und Befestigungsmaterial liefern, lagern
und montieren.

Es sind alle Anlagenteile von einem Hersteller einzusetzen außer anders benannte.
Menge: 5,000 St

**01.02.06.10 19" Schublade Festeinbau**
19" Schublade Festeinbau, zur Montage zwischen zwei
19" Befestigungsebenen, Tiefe 419 mm.
- mit Abdeckung und Teleskopschienen
- Höhe 2 HE
- Sicherheitsschließung,
inkl. Klein- und Befestigungsmaterial liefern, lagern
und montieren.

Es sind alle Anlagenteile von einem Hersteller einzusetzen außer anders benannte.
Menge: 5,000 St

**01.02.06.11 19 Zoll Steckdosenleiste 230 V 6-fach mit ÜSS Typ 3**
19 Zoll-Steckdosenleiste 230 V~ mit integriertem
Überspannungsfeinschutz Typ 3 und Netzfilter, mit 6
Steckdosen, mit optischer Funktions- (grün) und
Defektanzeige (rot). Mit Anschlussschnurr und
betriebsfertigen Anschluss an Übergabepunkt,
inkl. Klein- und Befestigungsmaterial liefern, lagern
und in Datenschrank montieren.

Alle Blitzstrom- und Überspannungsableiter des
gesamten LVs müssen von einem Hersteller sein.
Menge: 14,000 St

**Ausführungsbeschreibung 5 Nachweis anwendungsneutrale Kommunikationsverkabelung**
*Zum Nachweis Nachweis der Eigenschaften*
Zum Nachweis Nachweis der Eigenschaften der nachfolgend
beschriebenen Komponenten und deren permanenter externer
Qualitätskontrolle sind Zertifikate eines unabhängigen
Prüflabors mit dem Angebot einzureichen .
Zum Nachweis der Eigenschaften der nachfolgend
beschriebenen Übertragungsstrecke sind auch herstellereigene
Zertifikate zugelassen, die auf Anforderung einzureichen sind.

**01.02.06.12 19 Zoll/1HE LWL-Patchfeld zum Festeinbau für 24xLC duplex OM3**
19 Zoll/1HE LWL-Aluminiumpatchfeld zum Festeinbau
für 24xLC/APC duplex OM3

Zum Anschluss von LWL-Innen- oder Aussenkabeln an
Pigtails mittels Fusionsspleiss.
Mit abnehmbarer Stahlblechfrontplatte, bedruckt mit
Ziffern und mit 24 Durchbrüchen für Kupplungen mit
Schraub- oder Clipbefestigung.
Bestückt mit LWL-Kupplungen, Pigtails und
Spleisskassetten mit Crimpspleissschutzhaltern zum
Anschluss von LWL-Innen- oder Aussenkabeln.
Unbestückte Durchbrüche sind mit Blindstopfen
verschlossen.

Rückseitig zehn Kabeleinführungsmöglichkeiten zur
Aufnahme von 4x PG13,5-, 2x PG16- oder 2x
PG21-Verschraubungen bzw. M20- oder M25-Verschraubungen
und zur Aufnahme von 2 vorkonfektionierten
Installationskabeln (VIK).

Kupplungen:
LC gemäß IEC 61754-20, duplex, Gehäuse aus Kunststoff, Farbe aqua, Keramik-Hülsen (geschlitzt), gereinigt, montiert (geschraubt), Außen mit Staubschutzkappe

Pigtails:
LC/APC gemäss IEC 61754-20,
Gehäuse beige, Knickschutz aqua.
Einfügedämpfung: typ. 0,2 dB
Rückflussdämpfung: min. 35 dB
Biegeunempfindliche Multimode-Faser, G50/125µm, OM3 (IEC 11801), IEC 60793-2-10 A1a.2, ITU-T G.651.1.
Kompaktader (0,9mm, I-V, STB). Farbig sortiert nach IEC 60304, Primär- und Sekundär-Coating gleichgefärbt, spleißfertig abgesetzt und in Spleißkassetten abgelegt.
Stecker gesteckt in Kupplung nach visueller Prüfung gemäß IEC 61300-3-35. 100% geprüft, mit Seriennummer und beigelegtem Messprotokoll.

Anzahl Kupplungen: 24
Anzahl Pigtails: 48
Anzahl Spleisskassetten: 4
Anzahl Spleisshalter: 4

Farbe der Front: grau RAL 7035, Siebdruck schwarz,
inkl. Klein- und Befestigungsmaterial liefern, lagern
und montieren, einschl. Beschriftung der Anschlusseinheit nach Vorgaben des Nutzers in PC-Qualität.
Menge: 5,000 St

**01.02.06.13 LWL Spleißarbeiten, je Faser.**
LWL Spleißarbeiten Multimodefaser mit
Gradientenindex-LWL 50/125, einschl. Speißschutzhülse,
liefern, lagern und betriebsfertig herstellen.
EP je Faser.
Menge: 120,000 St

**01.02.06.14 19 Zoll, 1HE Modulträger für 24 Steckplätze**
19 Zoll, 1HE Modulträger für 24 Steckplätze modular,
mit Erdschiene zum Potentialausgleich am Modulträger einschl. Anschluss des Potetialausgleich am Gehäuse.
Modulträger mit integrierten, farbig kodierbaren Staubschutzklappen und integrierter Kabelabfangung, modulweise Beschriftung, Metall und Kunststoffteile recyclingfähig, RoHS-konform,
- Anzahl der Steckplätze: 24
- Beschaltung: Norm
- Erdung: Erdungsbolzen M6x10 mit Mutter  und Zahnscheiben
- Farbe:  RAL 7035
- Einbaumass:  1HE
herstellen Potentialanschluss, inkl. Klein- und Befestigungsmaterial liefern, lagern, montieren und betriebsfertig anschließen.
Menge: 54,000 St

**Ausführungsbeschreibung 6 Nachweis anwendungsneutrale Kommunikationsverkabelung**
*Zum Nachweis Nachweis der Eigenschaften*
Zum Nachweis Nachweis der Eigenschaften der nachfolgend
beschriebenen Komponenten und deren permanenter externer
Qualitätskontrolle sind Zertifikate eines unabhängigen
Prüflabors mit dem Angebot einzureichen .
Zum Nachweis der Eigenschaften der nachfolgend
beschriebenen Übertragungsstrecke sind auch herstellereigene
Zertifikate zugelassen, die auf Anforderung einzureichen sind.

**01.02.06.15 RJ45 Modul 1/8 Cat.6A(IEC)**
RJ45 Modul 1/8 Cat.6A(IEC)
- Buchsenmodul: RJ45 geschirmt, Kategorie 6A,
  EA 500 MHz
- Für die Übertragung von digitalen und analogen
  Sprach-, Bild- und Datensignalen.
- Kompaktes Gehäuse aus Zink-Druckguss. Schmale
  Bauform für hohe Packungsdichte (maximal 3 Module je
  Datendose), mit flexibler Leiterplatte mit
  mechanischen Federelementen. Anschaltung der
  Kabeladern ohne Spezialwerkzeug durchführbar
  360°-Schirmgeflecht-Kontaktierung über Metallbügel.
  Zugentlastung über Kabelbinder.
  Kabeldurchmesser 6-10 mm.
- Mit abnehmbarer Staubschutzklappe.

inkl. Klein- und Befestigungsmaterial liefern,lagern, montieren und betriebsfertig am Patchpanel oder Datenanschlussdose anschließen. einschl. Beschriftung der Anschlusseinheit nach Vorgeben des Nutzers in PC-Qualität.
Menge: 2032,000 St

**01.02.06.16 Modul REG IP20 unbestückt**
Modul REG IP20 unbestückt
für anreihbare Tragschieneninstallation, Baubreite 1TE, Kabelzugang variabel 45 Grad von oben oder unten, Steckrichtung 45 Grad nach unten geneigt,
Schutzklasse I bzw. II je nach Einbauart, Schutzart
IP20, Tragrahmen zur Modulaufnahme aus Kunststoff, mit
Potentialausgleichsblech (herausnehmbar), mit
integrierter Staubschutzklappe, mit Beschriftungsfeld,
Anzahl der Steckplätze: 1
Montagetechnik: Tragschiene TH35
Farbe: lichtgrau RAL 7035,
Kabelzugang: variabel 45 Grad von oben oder unten
Steckrichtung: 45 Grad nach unten geneigt,
inkl. Klein- und Befestigungsmaterial liefern, lagern und betriebsfertig montieren.
Menge: 4,000 St

**01.02.06.17 Modul-Anschlussdose unbestückt UP, 1-Steckplatz**
Modul-Anschlussdose unbestückt UP, 1-Steckplatz,
zur Aufnahme von 2 Einzelmodulen in modul Bauform,
Tragrahmen zur Modulaufnahme aus Zinkdruckguss mit
Anschlussmöglichkeit für Potentialausgleichsleiter
1,5 bis 4 mm², mit integrierten Staubschutzklappen,
mit Beschriftungsfeld,
Anzahl der Steckplätze: 1
Montagetechnik: UP, Brüstungskanal,
Kombinationseinbau, mit Schrauben befestigen, einschl.
Abdeckung und Rahmen passend zum Schalterprogramm
Farbe: wie Schalterprogramm,
Steckrichtung 45 Grad geneigt,
einschl. professioneller Beschriftung in PC Qualität,
inkl. Klein- und Befestigungsmaterial liefern, lagern
und betriebsfertig montieren.

Bei den Installationsgeräten des gesamten LV`s ist ein
einheitlicher Hersteller / Fabrikat wie in Pos. 01.01.05.1 angegeben einzusetzen.
Menge: 51,000 St

**01.02.06.18 Modul-Anschlussdose unbestückt UP, 2-Steckplätze**
Modul-Anschlussdose unbestückt UP, 2-Steckplätze,
zur Aufnahme von 2 Einzelmodulen in modul Bauform,
Tragrahmen zur Modulaufnahme aus Zinkdruckguss mit
Anschlussmöglichkeit für Potentialausgleichsleiter
1,5 bis 4 mm², mit integrierten Staubschutzklappen,
mit Beschriftungsfeld,
Anzahl der Steckplätze: 2
Montagetechnik: UP, Brüstungskanal,
Kombinationseinbau, mit Schrauben befestigen, einschl.
Abdeckung und Rahmen passend zum Schalterprogramm
Farbe: wie Schalterprogramm,
Steckrichtung 45 Grad geneigt,
einschl. professioneller Beschriftung in PC Qualität,
inkl. Klein- und Befestigungsmaterial liefern, lagern
und betriebsfertig montieren.

Bei den Installationsgeräten des gesamten LV`s ist ein
einheitlicher Hersteller / Fabrikat wie in Pos. 01.01.05.1 angegeben einzusetzen.
Menge: 446,000 St

**01.02.06.19 Modul-Anschlussdose unbestückt AP, 1-Steckplatz**
Modul-Anschlussdose unbestückt AP, 1-Steckplatz,
zur Aufnahme von 2 Einzelmodulen in modul Bauform,
Tragrahmen zur Modulaufnahme aus Zinkdruckguss mit
Anschlussmöglichkeit für Potentialausgleichsleiter
1,5 bis 4 mm², mit integrierten Staubschutzklappen,
mit Beschriftungsfeld,
Anzahl der Steckplätze: 1
Montagetechnik: AP
Kombinationseinbau, mit Schrauben befestigen, einschl.
Abdeckung und Rahmen passend zum Schalterprogramm
Farbe: wie Schalterprogramm,
Steckrichtung 45 Grad geneigt,
einschl. professioneller Beschriftung in PC Qualität,
inkl. Klein- und Befestigungsmaterial liefern, lagern
und betriebsfertig montieren.

Bei den Installationsgeräten des gesamten LV`s ist ein
einheitlicher Hersteller / Fabrikat wie in Pos. 01.01.05.1 angegeben einzusetzen.
Menge: 5,000 St

**01.02.06.20 Modul-Anschlussdose unbestückt AP, 2-Steckplätze**
Modul-Anschlussdose unbestückt AP, 2-Steckplätze,
zur Aufnahme von 2 Einzelmodulen in modul Bauform,
Tragrahmen zur Modulaufnahme aus Zinkdruckguss mit
Anschlussmöglichkeit für Potentialausgleichsleiter
1,5 bis 4 mm², mit integrierten Staubschutzklappen,
mit Beschriftungsfeld,
Anzahl der Steckplätze: 2
Montagetechnik: AP
Kombinationseinbau, mit Schrauben befestigen, einschl.
Abdeckung und Rahmen passend zum Schalterprogramm
Farbe: wie Schalterprogramm,
Steckrichtung 45 Grad geneigt,
einschl. professioneller Beschriftung in PC Qualität,
inkl. Klein- und Befestigungsmaterial liefern, lagern
und betriebsfertig montieren.

Bei den Installationsgeräten des gesamten LV`s ist ein
einheitlicher Hersteller / Fabrikat wie in Pos. 01.01.05.1 angegeben einzusetzen.
Menge: 10,000 St

**01.02.06.21 Modul-Anschlussdose RJ45 2 Port, unbestückt IP 44**
Modul-Anschlussdose RJ45 2 Port, unbestückt IP 44,
zur Aufnahme von bis 2 Einzelmodulen, Bauform aus
Kunststoff. Bruchsicheres Aufputzgehäuse nach
Schutzklasse IP44, Buchse: nach Wahl (RJ45, ST, LC,
KOAX), mit Beschriftungsfeld und Beschgriftung in PC-Qualität.
Anzahl der Steckplätze: 2
Anschluss: unbestückt für Einzelmodule,
Montagetechnik: Aufputz
Farbe: wie Schalterprogram
Steckrichtung: 90 Grad geneigt,
inkl. Klein- und Befestigungsmaterial liefern, lagern
und betriebsfertig montieren.
Menge: 13,000 St

**01.02.06.22 HDMI-Anschlussdose Buchse UP**
Kommunikationsadapter Anschlussdose UP,
HDMI-Durchgangsbuchse, mit Abdeckung,
Tragring und Abdeckrahmen UP, passend zum
Schalterprogramm, mit Einzelzentralplatte und
Abdeckrahmen mit Beschriftungsfeld,
Installationsgeräte in einheitlicher Bauform, mit
2 Schrauben befestigen und in Geräteeinbaudosen
befestigen. Komplett mit Klemmen-, Klein- und
Befestigungsmaterial liefern, lagern, montieren
und betriebsfertig anschließen.
- Schutzart: IP 20
- Beschriftung in professioneller PC-Qualität
- Farbe: ähnlich RAL 9016

Bei den Installationsgeräten des gesamten LV`s ist ein
einheitlicher Hersteller / Fabrikat wie in Pos. 01.01.05.01 angegeben einzusetzen.
Menge: 6,000 St

**01.02.06.23 NL 4 MP (Neutrik) Steckverbindung UP**
Kommunikationsadapter Anschlussdose UP,
NL 4 MP (Neutrik) Steckverbindung mit Abdeckung,
Tragring und Abdeckrahmen UP, passend zum
Schalterprogramm, mit Einzelzentralplatte und
Abdeckrahmen mit Beschriftungsfeld,
Installationsgeräte in einheitlicher Bauform, mit
2 Schrauben befestigen und in Geräteeinbaudosen
befestigen. Komplett mit Klemmen-, Klein- und
Befestigungsmaterial liefern, lagern, montieren
und betriebsfertig anschließen.

- Durchgangswiderstand < 2 mΩ (after lifetime)
- Durchschlagsfestigkeit 4 kVdc (peak)
- Isolationswiderstand > 10 GΩ
- Nennstrom pro Kontakt 40 A rms continuous
- Nennstrom pro Kontakt 50 A audiosignal,
  duty cycle 50 %
- Nennspannung 250 V ac
- Beschriftung in professioneller PC-Qualität
- Farbe: ähnlich RAL 9016

Bei den Installationsgeräten des gesamten LV`s ist ein
einheitlicher Hersteller / Fabrikat wie in Pos. 01.01.05.01 angegeben einzusetzen.
Menge: 6,000 St

**01.02.06.24 Anschlussdose XLR- Stecker, 3-polig, UP-Ausführung,**
Anschlussdose XLR- Stecker, UP-Ausführung,
Abdeckung und Rahmen mit Beschriftungsfeld passend zum Schalterprogramm, mit Einbaustecker XLR
im kompakten Metallgehäuse mit integriertem
Massekontakt, Schirmung und gegen HF-Störungen,
XLR- Stecker, 3-polig D-Norm, schwarz verchromtes Gehäuse, goldene Kontakte, Leitungsanschluss als Lötkontakte
Farbe: wie Schalterprogramm,
einschl. professioneller Beschriftung in PC Qualität,
inkl. Klein- und Befestigungsmaterial liefern, lagern
und betriebsfertig montieren.

Bei den Installationsgeräten des gesamten LV`s ist ein
einheitlicher Hersteller / Fabrikat wie in Pos. 01.01.05.1 angegeben einzusetzen.
Menge: 3,000 St

**01.02.06.25 Anschlussdose XLR- Buchse, 3- polig, UP-Ausführung,**
Anschlussdose XLR- Buchse, UP-Ausführung,
Abdeckung und Rahmen mit Beschriftungsfeld passend zum Schalterprogramm, mit Einbaustecker XLR
im kompakten Metallgehäuse mit integriertem
Massekontakt, Schirmung und gegen HF-Störungen,
XLR-Buchse, 3-polig D-Norm, schwarz verchromtes Gehäuse, goldene Kontakte, Leitungsanschluss als Lötkontakte
Farbe: wie Schalterprogramm,
einschl. professioneller Beschriftung in PC Qualität,
inkl. Klein- und Befestigungsmaterial liefern, lagern
und betriebsfertig montieren.

Bei den Installationsgeräten des gesamten LV`s ist ein
einheitlicher Hersteller / Fabrikat wie in Pos. 01.01.05.1 angegeben einzusetzen.
Menge: 3,000 St

**01.02.06.26 Anschlussdose XLR- Stecker, 5-polig, UP-Ausführung,**
Anschlussdose XLR- Stecker, UP-Ausführung,
Abdeckung und Rahmen mit Beschriftungsfeld passend zum Schalterprogramm, mit Einbaustecker XLR
im kompakten Metallgehäuse mit integriertem
Massekontakt, Schirmung und gegen HF-Störungen,
XLR- Stecker, 5-polig D-Norm, schwarz verchromtes Gehäuse, goldene Kontakte, Leitungsanschluss als Lötkontakte
Farbe: wie Schalterprogramm,
einschl. professioneller Beschriftung in PC Qualität,
inkl. Klein- und Befestigungsmaterial liefern, lagern
und betriebsfertig montieren.

Bei den Installationsgeräten des gesamten LV`s ist ein
einheitlicher Hersteller / Fabrikat wie in Pos. 01.01.05.1 angegeben einzusetzen.
Menge: 3,000 St

**01.02.06.27 Anschlussdose XLR- Buchse, 5- polig, UP-Ausführung,**
Anschlussdose XLR- Buchse, UP-Ausführung,
Abdeckung und Rahmen mit Beschriftungsfeld passend zum Schalterprogramm, mit Einbaustecker XLR
im kompakten Metallgehäuse mit integriertem
Massekontakt, Schirmung und gegen HF-Störungen,
XLR- Buchse, 5-polig D-Norm, schwarz verchromtes Gehäuse, goldene Kontakte, Leitungsanschluss als Lötkontakte
Farbe: wie Schalterprogramm,
einschl. professioneller Beschriftung in PC Qualität,
inkl. Klein- und Befestigungsmaterial liefern, lagern
und betriebsfertig montieren.

Bei den Installationsgeräten des gesamten LV`s ist ein
einheitlicher Hersteller / Fabrikat wie in Pos. 01.01.05.1 angegeben einzusetzen.
Menge: 3,000 St

**01.02.06.28 Aufputz-Gehäuse 1-fach.**
Aufputz-Gehäuse 1-fach, für die Aufnahme eines der vorgenannten Unterputzgeräte wie Steckdose oder Bedieneinrichtungen (Schalter, Taster), komplett einschließlich notwendiger Kanaleinführungen, Klein- und Befestigungsmaterial liefern, lagern und betriebsfertig montieren,
- Schutzart: IP 20
- Farbe: RAL 9010 reinweiß glänzend.

Bei den Installationsgeräten des gesamten LV`s ist ein
einheitlicher Hersteller / Fabrikat wie in Pos. 01.01.05.1 angegeben einzusetzen.
Menge: 5,000 St

**01.02.06.29 Aufputz-Gehäuse 2-fach.**
Aufputz-Gehäuse 2-fach, für die Aufnahme von vorgenannten Unterputzgeräten wie Steckdosen oder Bedieneinrichtungen (Schalter, Taster), komplett einschließlich notwendiger Kanaleinführungen, Klein- und Befestigungsmaterial liefern, lagern und betriebsfertig montieren,
- Schutzart: IP 20
- Farbe: RAL 9010 reinweiß glänzend.
Bei den Installationsgeräten des gesamten LV`s ist ein
einheitlicher Hersteller / Fabrikat wie in Pos. 01.01.05.1 angegeben einzusetzen.
Menge: 10,000 St

**01.02.06.30 Geräteeinbaudose für Brüstungskanal**
Geräteeinbaudose für Brüstungskanal universell für
UP-Einsätze und Datentechnik liefern, lagern und
montieren.
Menge: 319,000 St

**01.02.06.31 Electronic-Dose für Unterputzmontage**
Electronic-Schalterdose für Unterputzmontage Luftdicht, mit zusätzlichem Geräteeinbauraum, mit Putzdeckel, herstellen der Öffnung, liefern, lagern und montieren. Der anfallende Schutt ist ordnungsgemäß zu entsorgen (AVV 170701).
Entsprechend der Bauweise des Bauwerkes ist bei allen UP-Verlegungen sowie dem Einfräsen von UP-Dosen 95% Putz-Ziegel-Mauerwerk und 5% Sandstein/ Naturstein zu kalkulieren.
Schutzart: IP 30
Menge: 139,000 St

**01.02.06.32 Electronic-Dose für Holwandeinbau Luftdicht**
Electronic-Dose für Holwandeinbau Luftdicht, mit zusätzlichem Geräteeinbauraum, für Schraubbefestigung, aus flammwidrigem Kunststoff, mit Zugentlastung, Kombinationsstutzen, Randversenkung, liefern, lagern und montieren. Inkl. herstellen der Öffnung in Trockenbau oder Holzverkleidung. Der anfallende Schutt ist ordnungsgemäß zu entsorgen (AVV 170802)
Schutzart: IP 30
Menge: 6,000 St

**01.02.06.33 Prüfung der Kupfer-Verbindungsstrecke Klasse EA**
Prüfung der Kupfer-Verbindungsstrecke Klasse EA
Zu überprüfende Parameter:
Für den Frequenzbereich von 1 MHz bis 500 MHz müssen
folgende Nachweise erbracht und protokollarisch
festgehalten werden:

- korrekte Verdrahtung/Zuordnung (Adern und Schirm)
- Länge der Verkabelungsstrecke für alle Paare
- Laufzeit/Laufzeitdifferenz
- Einfügedämpfung für alle Paare
- NEXT im Frequenzbereich (für beide Richtungen)
- ELFEXT (für beide Richtungen)
- Rückflussdämpfung (für beide Richtungen)
- ACR (für beide Richtungen)
- Widerstand (für beide Richtungen)
- Power Sum NEXT (für beide Richtungen)
- Power Sum ACR (für beide Richtungen)
- Power Sum ELFEXT (für beide Richtungen)

Dokumentation:
Zur Erfüllung der Abnahmeanforderung muss eine
Dokumentation der gemessenen Werte der einzelnen
Installationsstrecken (Permanent Link im Bereich von 1
MHz bis 500 MHz) als Messwerttabelle des Testgerätes
erfolgen. Gegenstand der Dokumentation ist auch eine
eindeutige Zuordnung und Identifikation aller gemessenen Strecken: Beschriftung und Bezeichnung der jeweiligen Strecke.

Das Testprotokoll ist für jede Verkabelungsstrecke zu
erstellen und muss folgende Daten enthalten:

- Ausführende Firma, Name des Verantworlichen,
- Standort/Objekt/Gebäude mit Adresse und Objekt-Nr.,
- Kabelbezeichnung,
- separate Liste, sortiert nach Dosenbezeichnung mit
  der Zuordnung Obejktnummer  - Dosenbezeichnung -
  Raumnummer - Dosenart (Anlage C), endgültige
  Raumnummer Vergabe-Ordnung entsprechend Vorgabe
  Bauherr,
- herangezogene Messnorm nach IEC 11801 oder EN
  50173 (EIA/TIA ist nicht zugelassen),
- Streckenbezeichnung, d.h. Kennzeichnung des
  jeweiligen Kabels, der Dose, des Verteileranschlusspunktes,
- verwendeter Kabeltyp, (das Datenblatt ist der Dokumentation beizufügen),
- gemessener Frequenzbereich,
- Widerstandsmessung,
- Dämpfungsmessung,
- Messung der Übersprechdämpfung,
- Kapazitätsmessung,
- Auflistung der Messprotokolle, sortiert nach
  Dosenbezeichnung,
- Richtung der Messung,
- Ergebnisse der o. g. Messungen,
- Fabrikat/Typ und Seriennummer des Testgerätes,
- Typ des verwendeten Testadapters,
- Ort, Datum, Unterschrift der durchführenden Person,
- inkl. Messwertdokumentation auf Datenträger in Anzahl
  der Revisionsunterlagen.
Menge: 1016,000 St

**01.02.06.34 LWL OTDR Messung beidseitig 850 nm und 1310 nm**
LWL OTDR Messung beidseitig 850 nm und 1310 nm
mit Angabe bzw. Nachweis folgender Parameter:
- Fasernummer, Durchmesser, Index, NA
- Kennzeichnung Anfang/Ende
- Dämpfung über die gesamte Länge inkl. der
  Spleißverbindung
- kilometrische Dämpfung de Kabels, Kabeltyp,
  Brechnungsindex
- Bezeichnung der Faser und des Kabels
Dokumentation:
Zur Erfüllung der Abnahmeanforderung muss eine
Dokumentation der gemessenen Werte der einzelnen
Installationsstrecken als Messwerttabelle des
Testgerätes erfolgen. Gegenstand der Dokumentation ist
auch eine eindeutige Zuordnung und Identifikation
aller gemessenen Strecken: Beschriftung und
Bezeichnung der jeweiligen Strecke.
Das Testprotokoll ist für jede Verkabelungsstrecke zu
erstellen und muss folgende Daten enthalten:
- herangezogene Messnorm
- Streckenbezeichnung, d.h. Kennzeichnung des
  jeweiligen Kabels, der Dose, des Verteileranschlusspunktes
- Richtung der Messung
- Ergebnisse der o. g. Messungen
- Fabrikat/Typ und Seriennummer des Testgerätes
- Typ des verwendeten Testadapters
- Ort, Datum, Unterschrift der durchführenden Person
- inkl. Meßwertdokumentation auf Datenträger in Anzahl der Revisionunterlagen.
EP je Faser.
Menge: 240,000 St

**01.02.06.35 Anschlüsse S/FTP-Datenkabel Kat. 7 Duplex, 1500 Mhz, 4x2xAWG22**
Anschlüsse S/FTP-Datenkabel Kat. 7 Duplex, 1500 Mhz,
4x2xAWG22

Die Anschlussarbeiten sind gemäß den technischen
Anschlussbedingungen an beigestellten Geräten und Maschinen auszuführen, gegebenenfalls sind Abstimmungen mit der Lieferfirma der Geräte und Maschinen durchzuführen.

Die Leistungen müssen enthalten:
- Abmanteln und Einführen der Kabel oder Leitungen,
- Adern auf Länge schneiden, abisolieren und betriebsfertig anschließen,
- bei Bedarf einschl. Kabelschuhe oder Adernhülsen und
  Verzinnen flexibler Adern,
- dauerhafte Beschriftung der Kabel,
- Liefern und Montieren von, für die Herstellung der
  geforderten Schutzart notwendigen, Verschraubungen
  und Blindstopfen.
Anklemmarbeiten an Installationsgeräten und Verteilern
dieser Leistungsbeschreibung sind schon in den
entsprechenden Positionen enthalten und werden nicht
zusätzlich vergütet.

Diese Leistungen sind kompl., einschl. notwendigem
Kleinmaterial und betriebsfertigem Anschluss zu
erbringen.
Menge: 4,000 St

**01.02.06.36 Anschlüsse S/FTP-Datenkabel Kat. 7, 1500 Mhz, 4x2xAWG22**
Anschlüsse S/FTP-Datenkabel Kat. 7, 1500 Mhz,
4x2xAWG22

Die Anschlussarbeiten sind gemäß den technischen
Anschlussbedingungen an beigestellten Geräten und Maschinen auszuführen, gegebenenfalls sind Abstimmungen mit der Lieferfirma der Geräte und Maschinen durchzuführen.

Die Leistungen müssen enthalten:
- Abmanteln und Einführen der Kabel oder Leitungen,
- Adern auf Länge schneiden, abisolieren und betriebsfertig anschließen,
- bei Bedarf einschl. Kabelschuhe oder Adernhülsen und
  Verzinnen flexibler Adern,
- dauerhafte Beschriftung der Kabel,
- Liefern und Montieren von, für die Herstellung der
  geforderten Schutzart notwendigen, Verschraubungen
  und Blindstopfen.
Anklemmarbeiten an Installationsgeräten und Verteilern
dieser Leistungsbeschreibung sind schon in den
entsprechenden Positionen enthalten und werden nicht
zusätzlich vergütet.

Diese Leistungen sind kompl., einschl. notwendigem
Kleinmaterial und betriebsfertigem Anschluss zu
erbringen.
Menge: 3,000 St

**Ausführungsbeschreibung 7 Nachweis anwendungsneutrale Kommunikationsverkabelung**
*Zum Nachweis Nachweis der Eigenschaften*
Zum Nachweis Nachweis der Eigenschaften der nachfolgend
beschriebenen Komponenten und deren permanenter externer
Qualitätskontrolle sind Zertifikate eines unabhängigen
Prüflabors mit dem Angebot einzureichen .
Zum Nachweis der Eigenschaften der nachfolgend
beschriebenen Übertragungsstrecke sind auch herstellereigene
Zertifikate zugelassen, die auf Anforderung einzureichen sind.

**01.02.06.37 Patchkabel RJ45 Kat. 6, Länge 1,5 m**
Patchkabel mit geschirmten Steckern RJ45 - RJ45,
Farbe grau, gelb, orange, grün, blau oder rot nach Wahl des Nutzers, Länge 1,5 m, Kat 6.
liefern, lagern und an Nutzer übergeben.
Menge: 12,000 St

**01.02.06.38 Patchkabel RJ45 Kat. 6, Länge 1,0 m**
Patchkabel mit geschirmten Steckern RJ45 - RJ45,
Farbe grau, gelb, orange, grün, blau oder rot nach Wahl des Nutzers, Länge 1,0 m, Kat 6.
liefern, lagern und an Nutzer übergeben.
Menge: 12,000 St

**01.02.06.39 Patchkabel RJ 45 Kat 6, Länge 0,3 m**
Patchkabel mit geschirmten Steckern RJ45 - RJ45,
Farbe grau, gelb, orange, grün, blau oder rot nach Wahl des Nutzers, Länge 0,3 m, Kat 6.
liefern, lagern und an Nutzer übergeben.
Menge: 942,000 St

**01.02.06.40 Patchkabel RJ 45 Kat 6, Länge 0,15 m**
Patchkabel mit geschirmten Steckern RJ45 - RJ45,
Farbe grau, gelb, orange, grün, blau oder rot nach Wahl des Nutzers, Länge 0,15 m, Kat 6.
liefern, lagern und an Nutzer übergeben.
Menge: 132,000 St

##### 01.02.09 Brandmeldeanlage

**01.02.09.1 Brandmeldezentrale**
Modularer mikroprozessorgesteuerter
Brandmelder-Computer. Geprüft und zugelassen
entsprechend folgenden Richtlinien und Normen:
- VDE 0100 - Allgemeine Bestimmungen
- VDE 0833 - Gefahrenmeldeanlagen
- DIN 14675 - Aufbau von Brandmeldeanlagen
- VdS-Richtlinien
- EN54 Teil 2,4 und 13

Basisvariante zum Aufbau einer Brandmelderzentrale mit
senkrechtem Ausbau für 10 Modulsteckplätze,
Ausbau inkl. Energieversorgungsmodul, EV-Anschlussmodul, Gehäuserückwand für senkrechten Einbau, Steuerungs-Modul, Gehäuserahmen, Basis-Modulträger. Softwareunterstützung für 18 Ringleitungen mit Funktionserweiterung für busversorgte
Alarmierung.

Leistungsmerkmale:
- Kombinierbare Ring-/Stichleitungstechnik mit dezentraler Intelligenz und für busversorgte Alarmierung,
- Frei konfigurierbare Funktionalität der eingesetzten
  Module,
- Erhöhte Verfügbarkeit durch Notredundanzfunktion der
  Ringmodule,
- Integrale Notredundanz für Überwachungsflächen bis
  48.000m² oder mehr als 512 Brandmelder,
- vernetzbar über Systembus,
- für Bedienfeld mit 5,7"TFT-Display, mit kapazitiver
  Tastatur zur berührungssensitiven und intuitiven
  Bedienung,
- Programmgesteuertes Nachtdesign mit interaktivem
  Tastaturmenü,
- Schnittstellen: Netzwerk-Interface, USB, Ethernet,
  RS 485, TTY,
- Betrieb von ringbusversorgten optischen-, akustischen- und Sprachalarmgebern in verschiedenen  Alarmierungsbereichen,
- Kaskadierbare Energieversorgung bis 450 Watt
  gem.EN54-4,
- Länge der Ringleitung bis zu 3,5 km
- Betrieb von verschiedenen Eingangs- und Ausgangs-Buskopplern,
- Integrierte Schnittstellen zum Betrieb der erforderlichen Feuerwehrperipherie wie Feuerwehranzeigetableau und Feuerwehrbedienfeld,
- Ereignisspeicher mit 10.000 Einträgen,
- Betrieb von VdS-anerkannten Funkkomponenten mit
  komfortabler Feldstärkemessung,
- Parametrierung, Kalibrierung und Programmierung via
  USB direkt,
- Remote Control (Ferndiagnose möglich),
- Galvanische Trennung der Analogringe möglich,

Technische Daten:
- Nennspannung 230 V AC
- Nennfrequenz  50...60 Hz
- Nennstrom 0,8 A (pro Netzteil)
- Ausgangsspannung  24 V DC
- Ruhestrom: 192 mA (ohne Bedienteil),
  348 mA (mit Bedienteil)
- Strom f. ext. Verbraucher 3 A,
- Gesamt-Ausgangsstrom max. 6 A,
- Akkukapazität 2 x 24 V / 24 Ah,
- Schutzklasse IP 30,
- Gehäuse ABS, 10% glasfaserverstärkt,V-0,

Ausbau für 10 Analog-Ring-Module,
erforderliche Schnittstellen und Notstromversorgung
für 30 h, mit Systemsoftware und Feldbusinterface.

Komplett mit allem erforderlichen Systemzubehör, Klein- und Befestigungsmaterial liefern, lagern, montieren und betriebsfertig anschließen gemäß TAB BMA der örtlichen Feuerwehr.

Die Errichtung der Brandmeldeanlage muss von einer zugelassenen Firma nach DIN 14675 erfolgen. Die Zulassung für die angebotene Anlage ist nach Beauftragung vorzulegen.
Die VdS-Anerkennung muss vorliegen.
Für die Brandmeldeanlage sind Bauteile mit einem
einheitlichen Hersteller Fabrikat zu verwenden.

vorgeschlagenes Produkt:

Hersteller: 'Esser'

Typ: 'FlexES'

oder gleichwertig

Hersteller: '....................................................' (vom Bieter einzutragen)

Typ: '....................................................' (vom Bieter einzutragen)
Menge: 1,000 St

**01.02.09.2 Brandschutzgehäuse F30, geprüft nach DIN 4102-2,**
Brandschutzgehäuse, Typ geprüft, für zuvor beschriebene BMZ,
Feuerwiderstand F30, geprüft nach DIN 4102-2,
Funktionserhalt über 30 Minuten, in Anlehnung an DIN 4102-12, Brandlastdämmung über 30 Minuten in Anlehnung an DIN 4102-11, Rauchdicht, Integriertes Tragschienensystem zur Aufnahme der BMZ, Kabelschott zur Bündeleinführung oben, Verschluss über Schubstange mit 2-Punkt-Verriegelung, Verriegelung über Schwenkhebel mit Schließzylinder nach Wahl des AG, Befestigungslaschen, Baustoff Oberflächenbeschichtung A2 - nicht brennbar nach DIN 4102-1, Belüftungssystem inkl. aktiver Ventilation und thermischer Verschlussauslösung, Rauchmelder im Gehäuse eingebaut, Aufputzmontage, Schutzart IP 41, einschließlich Hilfskonstruktion an einer Massiv Bruchstein-/ Mauerwerkswand befestigen, Zentrale einbauen und alle erforderlichen Kabel einführen und schotten, mit VdS Nummer.

Das Brandschutzgehäuse ist zu liefern, lagern montieren und betriebsfertig anschließen.
Menge: 1,000 St

**01.02.09.3 Anzeige- und Bedienteil mit 5,7" Display**
Anzeige- und Bedienteil mit 5,7" Display
(Human Machine Interface HMI)
mit farbfähigem 5,7" TFT-Display.

- Kapazitive Tastatur zur berührungssensitiven und intuitiven Bedienung,
- Programmgesteuertes Nachtdesign mit interaktivem Tastaturmenü,
- optionaler Anschluss einer Gruppeneinzelanzeige,
- optionale Nutzung als abgesetztes Bedienteil,
- grafikfähig,
- optionale farbliche Darstellung,
- Zugangsebenen über Accesscode steuerbar,
- optionaler Anschluss eines Protokolldruckers,
Eingebaut in Frontrahmen inkl. Gehäuseschloss,
Scharniereinheit und Befestigungsmaterial.
Technische Daten:
Spannungsversorgung  24 V DC
Abmessungen (BxHxT)  450x320x30 mm
Komplett mit allem erforderlichen Systemzubehör, Klein- und Befestigungsmaterial liefern, lagern, montieren und betriebsfertig anschließen.

Für die Brandmeldeanlage sind Bauteile mit einem
einheitlichen Hersteller Fabrikat zu verwenden.
Menge: 1,000 St

**01.02.09.4 Erweiterungs-Modulträger 1 mit 4 freien Steckplätzen,**
Erweiterungs-Modulträger 1
mit 4 freien Steckplätzen, Modulträger zur Aufnahme von 4 frei wählbaren Modulen. Komplett mit allem erforderlichen Systemzubehör, Klein- und Befestigungsmaterial liefern, lagern, montieren und betriebsfertig anschließen.

Für die Brandmeldeanlage sind Bauteile mit einem
einheitlichen Hersteller Fabrikat zu verwenden.
Menge: 1,000 St

**01.02.09.5 Erweiterungs-Modulträger 2 mit 4 freien Steckplätzen**
Erweiterungs-Modulträger 2
mit 4 freien Steckplätzen, Modulträger zur Aufnahme von 4 frei wählbaren Modulen. Komplett mit allem erforderlichen Systemzubehör, Klein- und Befestigungsmaterial liefern, lagern, montieren und betriebsfertig anschließen.

Für die Brandmeldeanlage sind Bauteile mit einem
einheitlichen Hersteller Fabrikat zu verwenden.
Menge: 1,000 St

**01.02.09.6 1-fach Ringlinien-Modul**
*** Bezugsbeschreibung
1-fach Ringlinien-Modul für max.127
Busteilnehmer Prozessanalogmelder, Koppler und für busversorgte Signalgeber.

- bis zu 3500 m Ringleitungslänge,
- Verknüpfungen sind über Baugruppen u. Netzwerkzentralen hinaus möglich,
- Verwaltung von Funkkomponenten
- permanente Überwachung aller angeschalteten Melder,
  Koppler und Alarmierungseinrichtungen,
- Schnelle Reaktivierung der busversorgten Signalgeber
  nach Kurzschluss, Kunststoffschutzgehäuse mit LED-
  Betriebsanzeigen zur schnellen Indikation des
  Betriebszustandes,
- Integrierte Leitungsisolatoren für beidseitigen Leitungsschutz,
- Abmessungen max. (BxHxT) 27x93x112 mm
Komplett mit allem erforderlichen Systemzubehör, Klein- und Befestigungsmaterial liefern, lagern, montieren und betriebsfertig anschließen.

Für die Brandmeldeanlage sind Bauteile mit einem
einheitlichen Hersteller Fabrikat zu verwenden.
Menge: 4,000 St

**01.02.09.7 1-fach Ringlinien-Modul mit galvanischer Trennung**
*** wie Position 01.02.09.6
1-fach Ringlinien-Modul für max.127 Busteilnehmer,
wie zuvor jedoch mit galvanischer Trennung,
Die Galvanische Trennung ist ab einem
Ausbau von mehr als vier Analogringen erforderlich und
gewährleistet den Schutz gegen Potentialverschiebungen
in großen Ausbauten der Anlage.

- Abmessungen max. (BxHxT) 27x93x112 mm
Komplett mit allem erforderlichen Systemzubehör, Klein- und Befestigungsmaterial liefern, lagern, montieren und betriebsfertig anschließen.

Für die Brandmeldeanlage sind Bauteile mit einem
einheitlichen Hersteller Fabrikat zu verwenden.
Menge: 3,000 St

**01.02.09.8 Netzwerk-Modul 500 kBd**
Netzwerk-Interface-Modul für max. 31 Netzwerkteilnehmer. Protokoll ähnlich DIN 19245-1
(Profibus). Kunststoff-Schutzgehäuse mit LED-Betriebsanzeigen zur schnellen Indikation des Betriebszustandes.
Topologie: Ringstruktur, Unterbrechungs- und Kurzschlusstoleranz
Technische Daten:
- Betriebsspannung 24 V DC
- Ruhestrom bis zu 37 mA
- Gewicht max. 100 g
- Kabellänge 1000 m
- Kabel IBM Typ 1 oder vergleichbar
- Abmessungen max. B: 27 mm H: 93 mm T: 112 mm
Komplett mit allem erforderlichen Systemzubehör, Klein- und Befestigungsmaterial liefern, lagern, montieren und betriebsfertig anschließen.

Für die Brandmeldeanlage sind Bauteile mit einem
einheitlichen Hersteller Fabrikat zu verwenden.
Menge: 1,000 St

**01.02.09.9 Netzteilerweiterung 24 V / 24 Ah**
Zusatz-Netzteil zur Erweiterung der systeminternen Energieversorgung um weitere 150 Watt. Die Verbindung der Netzteile erfolgt über ein steckbares, vorkonfektioniertes Hybridkabel. Zwei Akkumulatoren 12V / 12Ah finden in dem Gehäuse Platz. Über ein Zusatzgehäuse können zwei weitere 12 Ah Akkumulatoren angebunden werden.
Technische Daten:
- Nennspannung 230 V AC,
- Nennfrequenz 50...60 Hz,
- Nennstrom 0,8 A,
- Ausgangsspannung 24 V DC,
- Strom f. ext. Verbraucher 3 x 24 V DC/3 A,
- Akkukapazität 2 x 24 V / 24 Ah,
- Schutzart IP 30,
- Gehäuse  ABS, 10% glasfaserverstärkt,V-0
Zuzüglich 3-Wegestecker und Anschlusskabel
zur Kaskadierung von bis zu drei Energieversorgungsmodulen. Komplett mit allem erforderlichen Systemzubehör, Klein- und Befestigungsmaterial liefern, lagern, montieren und betriebsfertig anschließen.

Für die Brandmeldeanlage sind Bauteile mit einem
einheitlichen Hersteller Fabrikat zu verwenden.
Menge: 1,000 St

**01.02.09.10 Akku 12V / 24,0 Ah VdS-zugelassen mit Anschl. Schraube M5**
Akku 12V / 24,0 Ah VdS-zugelassen mit Anschl.-Schraube M5
Leistungsmerkmale:
- Wartungsfrei
- Tiefentladesicher
- Lageunabhängig

Komplett mit allem erforderlichen Systemzubehör, Klein- und Befestigungsmaterial liefern, lagern, montieren und betriebsfertig anschließen.

Für die Brandmeldeanlage sind Bauteile mit einem
einheitlichen Hersteller Fabrikat zu verwenden.
Menge: 4,000 St

**01.02.09.11 ÜSS-Modul inkl. Basisunterteil für Netzzuleitung 230 V**
ÜSS-Modul inkl. Basisunterteil für Netzzuleitung 230 V
Zweipoliger Ableiter bestehend aus Basiselement und gestecktem Schutzmodul, mit potentialfreiem Fernmeldekontakt zur unabhängigen Störungsweiterleitung.

Technische Daten:
- Nennspannung: 230 V AC
- Höchste Dauerspannung AC: 255 V AC
- Höchste Dauerspannung DC: 255 V DC
- Nennlaststrom AC: 25 A
- Gesamtableitstoßstrom (80/20) [L+N-PE]:  5 kA
- Kombinierter Stoß: 6 kV
- Kombinierter Stoß [L+N-PE]: 10 kV
- Schutzpegel [L/N-PE]: 1500 V
- Schutzpegel [L-N]: 1250 V
- Ansprechzeit [L/N-PE]: 0 ns
- Ansprechzeit [L-N]: 0 ns
- Umgebungstemperatur: -40 °C ... 85 °C
- Rel. Luftfeuchte: < 95 %
- Schutzart: IP 20
liefern, lagern, montieren und betriebsfertig
anschließen.

Alle Blitzstrom- und Überspannungsableiter des
gesamten LVs müssen von einem Hersteller sein.
Menge: 1,000 St

**01.02.09.12 Erweiterungsgehäuse**
Erweiterungsgehäuse zum Einbau von bis zu 6 Alarmierungskopplern und LWL-Konvertern.

Leistungsmerkmale:
- Umgebungstemperatur -5 °C bis +45 °C
- Gehäuse ABS,10% glasfaserverstärkt, V-0
- Gewicht max. 5 kg
- Farbe hellgrau, ähnlich Pantone 538
- Schutzart IP 30
- Abmessungen max. (BxHxT) 450 x 320 x 185 mm
Komplett mit allem erforderlichen Systemzubehör, Klein- und Befestigungsmaterial liefern, lagern, montieren und betriebsfertig anschließen.

Für die Brandmeldeanlage sind Bauteile mit einem
einheitlichen Hersteller Fabrikat zu verwenden.
Menge: 1,000 St

**01.02.09.13 Hutschienen-Einbausatz**
Der Hutschienen-Einbausatz kann in das zuvor beschriebene Einbaugehäuse montiert werden und dient zur Aufnahme der im Anschluss beschriebene Geräte.
Abmessungen (BxL) 175 x 35 mm
liefern, lagern und montieren.
Menge: 1,000 St

**01.02.09.14 Multimode LWL-Konverter ST**
Multimode LWL-Konverter ST
Zur Vernetzung von Brandmelderzentralen (BMZ) über LWL. Pro BMZ ist ein Netzwerk-Modul sowie ein LWL-Konverter erforderlich. Der LWL-Konverter wird in das Erweiterungsgehäuse eingesetzt. Hierzu wird dieser, ohne weitere Befestigungsmittel, direkt auf einer Hutschiene montiert.
Je nach verwendeter Glasfaser sind Entfernungen bis zu 4 km möglich. Geeignet für Multimodefasern G50/125 µm und G62,5/125 µm
Technische Daten:
- Betriebsspannung 9.5 ... 48 V DC
- Stromaufnahme @ 12 V DC bis 140 mA
- Stromaufnahme @ 24 V DC bis 75 mA
- Umgebungstemperatur -10 °C ... 60 °C
- Lagertemperatur -20 °C ... 75 °C
- Wellenlänge 850 nm
- Anschluss ST
- Schutzart IP 20
- Gehäuse Aluminium unlackiert
- Gewicht max. 320 g
- Abmessungen max.  B: 67 mm H: 100 mm T: 22 mm
  B: 90 mm H: 100 mm T: 22 mm (inkl. Befestigungsösen)
Komplett mit allem erforderlichen Systemzubehör, Klein- und Befestigungsmaterial liefern, lagern, montieren und betriebsfertig anschließen.
Menge: 2,000 St

**01.02.09.15 LWL-Verteiler für 4xST, Hutschiene**
LWL-Verteiler für Glasfaserverkabelung,
Festeinbau auf Hutschiene in das Erweiterungsgehäuse
mit Spleißkassette, mit 4 Einbauplätzen für ST- Kupplungen,
mit Kabeleinführungen, Frontplatte, Gehäuse, Halterungen und systemgebundenes Zubehör.
liefern, lagern und montieren.
Menge: 2,000 St

**01.02.09.16 ST-Kupplung, multimode, Metallgehäuse,**
ST Simplex Multimode Durchgangskupplung für 50/125µm und 62,5/125µm für Verbindungen mit ST-Simplex-Steckern, Metallgehäuse, Verbindungshülse aus Zirkonia Keramik. Betriebstemperatur: -40°C bis 85°C. LWL-Kupplungen dienen in der Glasfasertechnik dazu, eine lösbare Steckverbindung zwischen Lichtwellenleitern herzustellen.
Liefern, lagern und montieren.
Menge: 8,000 St

**01.02.09.17 LWL Spleißarbeiten und Pigtail, je Faser.**
LWL-Spleißarbeiten Multimodefaser
mit Gradientenindex-LWL 50/125, einschl. Spleißschutzhülse und Pigtail konfektioniert ST-Stecker
je Faser liefern und montieren.
Menge: 8,000 St

**01.02.09.18 LWL Patchkabel OM3 Multimode 50/125µm, Duplex, ST/UPC-ST/UPC**
LWL Patchkabel OM3 Multimode 50/125µm,
Hochwertiges Glasfaser Patchkabel OM3 Multimode 50/125µm, Duplex, ST/UPC auf ST/UPC, türkis, 2 m
liefern, in Brandmeldezentrale einbauen und patchen.
Menge: 2,000 St

**01.02.09.19 LWL OTDR Messung beidseitig 850 nm und 1310 nm**
LWL OTDR Messung beidseitig 850 nm und 1310 nm
mit Angabe bzw. Nachweis folgender Parameter:
- Fasernummer, Durchmesser, Index, NA
- Kennzeichnung Anfang/Ende
- Dämpfung über die gesamte Länge inkl. der
  Spleißverbindung
- kilometrische Dämpfung de Kabels, Kabeltyp,
  Brechnungsindex
- Bezeichnung der Faser und des Kabels
Dokumentation:
Zur Erfüllung der Abnahmeanforderung muss eine
Dokumentation der gemessenen Werte der einzelnen
Installationsstrecken als Messwerttabelle des
Testgerätes erfolgen. Gegenstand der Dokumentation ist
auch eine eindeutige Zuordnung und Identifikation
aller gemessenen Strecken: Beschriftung und
Bezeichnung der jeweiligen Strecke.

Das Testprotokoll ist für jede Verkabelungsstrecke zu
erstellen und muss folgende Daten enthalten:
- herangezogene Messnorm
- Streckenbezeichnung, d.h. Kennzeichnung
  des jeweiligen Kabels, der Dose,
  des Verteileranschlusspunktes
- Richtung der Messung
- Ergebnisse der o. g. Messungen
- Fabrikat/Typ und Seriennummer des Testgerätes
- Typ des verwendeten Testadapters
- Ort, Datum, Unterschrift der durchführenden Person
- inkl. Messwertdokumentation auf Datenträger
EP je Faser.
Menge: 8,000 St

**01.02.09.20 ASA-Meldergehäuse, Farbe rot**
ASA-Meldergehäuse, Farbe rot,
Bauform B nach EN 54-11 mit Piktogramm, AP-Montage, UP-Montage zulässig, Gehäuse komplett mit Befestigungsmaterial, Schild außer Betrieb, Abmessungen (133 x 133 x 36) mm,
einschl. Elektronikmodul mit Leitungstrenner.

- für den Zweidrahtringbus
- mit Softadresskodierung
- Alarmspeicherung der Alarmanzeige
- mit Trenner zur Ringleitungstrennung
- Betriebsanzeige LED grün
- Alarmanzeige LED rot
- Ruhestrom 45 Mikroampere
- Spezifikation EN 54-11, Typ B

Komplett mit allem erforderlichen Systemzubehör, Beschriftung, Klein- und Befestigungsmaterial liefern, lagern, montieren und betriebsfertig anschließen.

Für die Brandmeldeanlage sind Bauteile mit einem
einheitlichen Hersteller Fabrikat zu verwenden.
Menge: 15,000 St

**01.02.09.21 Ersatzscheiben für vorbenannte Gehäuse Druckknopfmelder liefern und an den Bauh**
Ersatzscheiben für vorbenannte Gehäuse Druckknopfmelder liefern und an den Bauherren übergeben, Packung zu je 10 Stück Ersatzscheiben liefern, lagern und übergeben.
Menge: 1,000 St

**01.02.09.22 Thermodifferentialmelder**
Thermodifferentialmelder
Automatischer punktförmiger Brandmelder für den Zweidrahtringbus als Thermodifferentialmelder mit schnellem Halbleitersensor zur sicheren Branddetektion von Bränden mit schnellem Temperaturanstieg, sowie integrierter Maximalwertauslösung zur Erkennung von Bränden mit langsamen Temperaturanstieg. Melder mit prozessorgesteuerter Signalverarbeitung und dezentraler Intelligenz.

- Flache Bauweise
- Trenner integriert im Melder, nach pr EN 54-17
- Zentrierte 360° Alarmanzeige
- Separate Betriebsanzeige
- Kontinuierliches Ansprechverhalten zur Detektion von
  langsamen und schnellen Temperaturanstiegen
- 360° thermische Überwachung mit einem Sensor
- Alarm- und Betriebsdatenspeicherung,
- Zugelassen nach EN 54 T 5 A1
- VdS-Zulassung in Verbindung mit Gehäuse
- Montage erfolgt an Decken in 4 m Höhe einschl. Montagehilfsmittel.

- Betriebsspannung: 8 V bis 42 V DC
- Ruhestrom: 19 V DC (mittel) 40 µA
- Überwachungsfläche: 30 m²
- Überwachungshöhe: 7,5 m
- Anwendungstemp.: -20 bis +50 °C
- Farbe: verkehrsweiss, matt, RAL 9016
- Gewicht: max. 110 g
- Maße inkl. Sockel: d = 117 mm, H = 62 mm
- Schutzart: IP43

Einschl. Beschriftungsfeld aus transparenten Kunsstoff für eine Beschriftungsfeldgröße von (58 x18) mm und mit einer Beschriftung nach DIN 1450, inkl. Klein- und Befestigungsmaterial liefern, lagern, montieren, betriebsfertig anschließen.

Für die Brandwarnanlage sind Bauteile mit einem
einheitlichen Hersteller Fabrikat zu verwenden.
Menge: 3,000 St

**01.02.09.23 Optischer Rauchmelder**
Automatischer punktförmiger Brandmelder für den Zweidrahtringbus, Optischer Rauchmelder mit integriertem Streulichtsensor mit prozessorgesteuerter
Signalverarbeitung und dezentraler Intelligenz. Zur frühzeitigen Detektion von Schwelbränden.

- Flache Bauweise
- Vergleich von Brandkenngrößenmustern nach DIN VDE
  0833-2
- Trenner integriert im Melder
- Zentrierte 360° Alarmanzeige
- Separate Betriebsanzeige
- Alarm- und Betriebsdatenspeicherung,
  integrierter Betriebsstundenzähler
- Zugelassen nach DIN EN 54-7
- VdS-Zulassung in Verbindung mit Gehäuse
- Montage erfolgt an Decken.

Betriebsspannung:  8V bis 42V DC
Ruhestrom:  19 V DC (mittel) 50 µA
Überwachungsfläche 110 m²
Überwachungshöhe12 m
Anwendungstemp. -20 bis +72 °C
Gehäuse  ABS, weiß ähnlich RAL 9010
Gewicht  110 g
Maße inkl. Sockel  d = 117 mm, H = 62 mm
Schutzart  IP43

Einschl. Beschriftungsfeld aus transparenten Kunsstoff für eine Beschriftungsfeldgröße von (58 x18) mm und mit einer Beschriftung nach DIN 1450, inkl. Klein- und Befestigungsmaterial liefern, lagern, montieren, betriebsfertig anschließen.

Für die Brandwarnanlage sind Bauteile mit einem
einheitlichen Hersteller Fabrikat zu verwenden.
Menge: 78,000 St

**01.02.09.24 Multisensormelder**
Multisensormelder mit zwei integrierten optischen Rauchsensoren mit unterschiedlichen Streulichtwinkeln sowie zusätzlichen Thermomeldersensor Auswertung zur Erkennung von Schwelbränden bis hin zu offenen Bränden mit gleichmäßigem Ansprechverhalten. Vergleich der Rauchsensorsignale zur Rauchklassifizierung und Reduzierung von Täuschungsalarmen.

Multisensormelder
- für den Zweidrahtringbus
- Melderhöhe inkl. Sockel: 62 mm
- nach dem photoelektrischen Streulichtverfahren
- Prozessanalogmelder mit dezentraler Intelligenz
- Eigenfunktionskontrolle
- Notredundanz
- automatische Umweltanpassung
- automatische Selbstüberwachung
- integrierter Leitungstrenner
- Alarm- und Betriebsdatenspeicherung
- Alarmanzeige
- Softadressierung
- Ruhestrom max. 60 Mikroampere
- Überwachungshöhe 12 m
- Anwendungstemperatur -20 bis +65 °C
- Farbe: RAL 9010 reinweiß
- Zugelassen nach DIN EN 54-7/5 B2, CEA 4021
- VdS-Zulassung in Verbindung mit Gehäuse
- Montage erfolgt an Decken.

Einschl. Beschriftungsfeld aus transparenten Kunsstoff für eine Beschriftungsfeldgröße von (58 x18) mm und mit einer Beschriftung nach DIN 1450, inkl. Klein- und Befestigungsmaterial liefern, lagern, montieren, betriebsfertig anschließen.

Für die Brandwarnanlage sind Bauteile mit einem
einheitlichen Hersteller Fabrikat zu verwenden.
Menge: 32,000 St

**01.02.09.25 Multisensormelder mit integriertem Warntongeber**
Automatischer punktförmiger Brandmelder für den Zweidrahtringbus als Multisensormelder mit zwei integrierten optischen Rauchsensoren mit unterschiedlichen Streulichtwinkeln sowie zusätzlichen Thermomeldersensor Auswertung zur Erkennung von Schwelbränden bis hin zu offenen Bränden mit gleichmäßigem Ansprechverhalten, wie zuvor, jedoch mit integriertem Warntongeber und programmierbaren Schallpegel.

Multisensormelder
- für den Zweidrahtringbus
- Melderhöhe inkl. Sockel: 62 mm
- nach dem photoelektrischen Streulichtverfahren
- Prozessanalogmelder mit dezentraler Intelligenz
- Eigenfunktionskontrolle
- Notredundanz
- automatische Umweltanpassung
- automatische Selbstüberwachung
- integrierter Leitungstrenner
- Alarm- und Betriebsdatenspeicherung
- Alarmanzeige
- Signalgeber (Schallpegel programmierbar)
- Softadressierung
- Ruhestrom max. 60 Mikroampere
- Überwachungshöhe 12 m
- Anwendungstemperatur -20 bis +65 °C
- Farbe: RAL 9010 reinweiß
- Zugelassen nach DIN EN 54-7/5 B2, CEA 4021
- VdS-Zulassung in Verbindung mit Gehäuse
- Montage erfolgt an Decken.

Einschl. Beschriftungsfeld aus transparenten Kunsstoff für eine Beschriftungsfeldgröße von (58 x18) mm und mit einer Beschriftung nach DIN 1450, inkl. Klein- und Befestigungsmaterial liefern, lagern, montieren, betriebsfertig anschließen.

Für die Brandwarnanlage sind Bauteile mit einem
einheitlichen Hersteller Fabrikat zu verwenden.
Menge: 109,000 St

**01.02.09.26 Meldersockel in Grundausführung**
Meldersockel in Grundausführung
- für Zweidrahtringbus
- einheitlicher Meldersockel zur Aufnahme von
  zuvor beschriebenen Meldern
- für AP und UP-Kabeleinführung geeignet
- für AP-Montage

Meldersockel liefern, lagern, montieren und betriebsfertig anzuschließen, einschl. allem erforderlichen Klein- und Befestigungsmaterial.

Für die Brandwarnanlage sind Bauteile mit einem
einheitlichen Hersteller Fabrikat zu verwenden.
Menge: 218,000 St

**01.02.09.27 Meldersockel in Grundausführung mit Relaisausgang**
Meldersockel in Grundausführung mit Relaisausgang,
potentialfreier Öffner oder Schließer wählbar,
Kontaktbelastbarkeit 30 V DC / 1 A

- für Zweidrahtringbus,
- einheitlicher Meldersockel zur Aufnahme von
  zuvor beschriebenen Meldern,
- für AP und UP-Kabeleinführung geeignet
- für AP-Montage

Meldersockel liefern, lagern, montieren und betriebsfertig anzuschließen, einschl. allem erforderlichen Klein- und Befestigungsmaterial.

Für die Brandwarnanlage sind Bauteile mit einem
einheitlichen Hersteller Fabrikat zu verwenden.
Menge: 4,000 St

**01.02.09.28 Montagewinkel für alle Sockel/Melder**
Montagewinkel für alle Sockel/Melder,
zur seitlichen Montage an Stürzen, Deckenbalken und zum Höhenausgleich in hohen Räumen Mit Kabeldurchführung und Befestigungspunkten für Meldersockel.
Liefern, lagern, montieren und betriebsfertig anzuschließen, einschl. allem erforderlichen Klein- und Befestigungsmaterial.
Menge: 13,000 St

**01.02.09.29 Optischer Alarmgeber Signalisierung gem. EN 54- 23**
Adressierbarer, vollständig busversorgter und kurzschluss-/ unterbrechungstoleranter optischer Signalgeber gem. EN 54- 23 zur optischen Alarmierung.
Der optische Signalgeber ist geeignet für quadratische Signalisierungsbereiche Wand 2,4- 5,0/60 m² bis Wand 3,6- 8/230 m².
Der optische Signalisierungsbereich ist in 6 Größen über tools konfigurierbar. Signalgeber mit flachem Sockel, geeignet für Wandmontage.

Optik
Lastfaktor Optik  3 ... 7,9
Blitzfrequenz  0.5 Hz *1 /1 Hz
Blitzfarbe  rot
Lichtstärke  mind. 6,6 cd eff.
  max. 17 cd eff. bei W- 3,6- 8m
SignalisierungsbereichWand 2,4- 5 / 60 m³
  Wand 3,6- 8 / 230 m³
Montage  Wand
Spezifikation  EN 54-23: 2010 / -17: 2005

Allgemeine technische Daten:
Betriebsspannung14 ... 42 V DC über Bus
Ruhestrom  19 V DC 55 µA
Ruhestrom  BMZAkku 300 µA bei 42 V
Umgebungstemperatur-20 °C ... 70 °C
Lagertemperatur-25 °C ... 75 °C
Rel. Luftfeuchte < 95 % (ohne Betauung)
Schutzart  IP 43 ohne Sockel und
  IP 56 mit IP Sockel
Gehäuse KunststoffPC (Polycarbonat)
Farbe  rot, ähnlich RAL 3020
Kalotte  transparent / teilgefrostet
Gewicht  max. 300 g (mit Sockel)
Abmessungen Ø112 mm H: 78 mm
Ø: 112 mm H  93 mm (mit IP Sockel)

Einschl. Beschriftungsfeld aus transparenten Kunsstoff für eine Beschriftungsfeldgröße von (58 x18) mm und mit einer Beschriftung nach DIN 1450, inkl. Klein- und Befestigungsmaterial liefern, lagern, montieren, betriebsfertig anschließen.

Für die Brandwarnanlage sind Bauteile mit einem
einheitlichen Hersteller Fabrikat zu verwenden.
Menge: 31,000 St

**01.02.09.30 Kombinierter optisch und akustischer Alarmgeber rot Signalisierung gem. EN 54- 23**
Adressierbarer, vollständig busversorgter und kurzschluss-/ unterbrechungstoleranter kombinierter akustischer und optischer Signalgeber gem. EN 54- 3 und EN 54- 23 mit integrierten Signaltönen und roter Blitzfarbe zur akustischen und optischen Alarmierung.
Mit bis zu 20 verschiedenen programmierbaren Signaltönen inklusive DIN-Ton gemäß DIN 33404-3.
Der optische Signalgeber ist geeignet für quadratische Signalisierungsbereiche
Wand 2,4- 5,0/60 m² bis Wand 3,6- 8/230 m².
Der optische Signalisierungsbereich ist in 6 Größen über tools konfigurierbar.
Signalgeber mit flachem Sockel, geeignet für Wandmontage.
Optional kann der IP Sockel mit seitlicher Kabeleinführung und höherem Schutzgrad eingesetzt werden.

Optik
Lastfaktor Optik  3  ... 7,9
Blitzfrequenz  0.5 Hz /1 Hz
Blitzfarbe  rot
Lichtstärke  mind. 6,6 cd eff. /
  max. 17 cd eff. bei W-3,6-8
SignalisierungsbereichWand 2,4- 5 m/ 60 m³
  Wand 3,6- 8 m/ 230 m³
Montage  Wand
Spezifikation  EN 54-23: 2010 / -17: 2005

Akustik
Lastfaktor Akustik1,5 / 3
Schallpegel  91 / 97 dB (A) +/- 2 dB bei
  1 m / bei 90° Winkel / bei DIN Ton
Spezifikation  EN 54-3: 2001 / A1: 2002 / A2 :
  2006 / -17: 2005
  EN 54-3 akustischer Signalgeber

Allgemeine technische Daten:
Betriebsspannung14 ... 42 V DC über Bus
Ruhestrom  bei 19 V DC 55 µA
Ruhestrom  bei BMZ Akku 300 µA bei 42 V
Lastfaktor gesamt4,5 *1 ... 10,9
Umgebungstemperatur-10 °C ... 55 °C
Lagertemperatur-25 °C ... 75 °C
Rel. Luftfeuchte  < 95 % (ohne Betauung)
Schutzart  IP 43 *2
IP 56  mit IP Sockel
Gehäuse  Kunststoff PC (Polycarbonat)
Farbe  rot, ähnlich RAL 3020
Kalotte  transparent / teilgefrostet
Gewicht  max. 300 g (mit Sockel)
Abmessungen  Ø 112 mm T: 78 mm
  Ø 112 mm T: 93 mm mit
  IP Sockel

Einschl. Beschriftungsfeld aus transparenten Kunsstoff für eine Beschriftungsfeldgröße von (58 x18) mm und mit einer Beschriftung nach DIN 1450, inkl. Klein- und Befestigungsmaterial liefern, lagern, montieren, betriebsfertig anschließen.

Für die Brandwarnanlage sind Bauteile mit einem
einheitlichen Hersteller Fabrikat zu verwenden.
Menge: 3,000 St

**01.02.09.31 Optischer analoger Alarmgeber Signalisierung gem. EN 54- 23**
Optischer analoger Signalgeber gem. EN 54- 23 zur optischen Alarmierung. Der optische Signalgeber ist geeignet für quadratische Signalisierungsbereiche
Wand 2,4- 6,2 und zylindrische Signalisierungsbereiche C -3-9,4 bis C-6-8,2. Der optische Signalgeber geeignet für Wand- und Deckenmontage.

Allgemeine technische Daten:

Anschlussklemmen: 0.5 ... 2.5 mm²
Betriebsspannung: 12 ... 29 V DC
Blitzfarbe:  rot
Blitzfrequenz:  0.5 Hz
Farbe Sockel:  rot, ähnlich RAL 3020
Kalotte:  transparent
Gewicht:  max. 164 g
Kategorie Decke C-3-9,4 / C-6-8,2
Kategorie Wand W-2,4-6,2 Material PC/ABS, UL94-V0 Montagehöhe Decke 3 m / 6 m
Montagehöhe Wand 2,4 m Raumbreite 6,2 m Raumdurchmesser 9,4 m / 8,2 m
Rel. Luftfeuchte < 96 % (ohne Betauung)
Schutzart  IP21C,
Spezifikation  EN 54-23 optischer Signalgeber
Stromaufnahme @ 24 V DC, 37 mA Umgebungstemperatur -25 °C ... 70 °C
Abmessungen ø max.: 100 mm H: 72 mm
  ø: 100 mm H: 97 mm (inkl. IP-Sockel)

Einschl. Beschriftungsfeld aus transparenten Kunsstoff für eine Beschriftungsfeldgröße von (58 x18) mm und mit einer Beschriftung nach DIN 1450, inkl. Klein- und Befestigungsmaterial liefern, lagern, montieren, betriebsfertig anschließen.

Für die Brandwarnanlage sind Bauteile mit einem
einheitlichen Hersteller Fabrikat zu verwenden.
Menge: 42,000 St

**01.02.09.32 Melderparallelanzeige**
Melderparallelanzeige zum Anschluss an einen Meldersockel

Technische Daten:
- Betriebsspannung:  8 ... 42 V DC
- Ruhestrom @  19 V DC  7 μA
- Alarmstrom  150 µA (mittel)
- Blitzfrequenz  1,5 Hz
- Umgebungstemperatur  -25 °C ... 70 °C
- Lagertemperatur  -35 °C ... 85 °C
- Rel. Luftfeuchte  < 95 %
- Schutzart  IP 42
- Gehäuse  ABS
- Farbe  weiß, ähnlich RAL 9010
- Gewicht  max. 60 g
- Abmessungen  B: 85 mm H: 82 mm T: 27 mm

zum Anschluss an den Meldersockel, einschl. Beschriftung in PC-Qualität, liefern, lagern und betriebsfertig montieren.
Menge: 2,000 St

**01.02.09.33 Optische Anzeige, rot blinkend**
Optische Anzeige,
- rot blinkend,
- Leuchtfeld mit 4 LED,
- Betriebsspannung 10V - 24 V DC
- Stromaufnahme 10 mA
- Schutzklasse 40050 IP40
- Gehäuse RAL 9002
- mit VdS-Zulassung
- Leuchtfeld rot,

zum Anschluss an Relaiskontakt der Zentrale oder eines Melders, einschl. Programmierung der Funktion Störung oder Auslösung des zugeordneten Melders, einschl. Beschriftung in PC-Qualität "Störung" bzw. Meldergruppe, liefern, lagern und betriebsfertig montieren.
Menge: 4,000 St

**01.02.09.34 Beschriftungsfeld neben Revisionsöffnung**
Beschriftungsfeld in geprägter Ausführung Kunsstoff, neben der Revisionsöffnung für den Zwischendeckenmelder liefern, lagern und montieren, einschl. Klein- und Befestigungsmaterial.
Menge: 84,000 St

**01.02.09.35 EB Rauchansaugsystem Einrohrsystem**
EB Rauchansaugsystem zugelassen für die Anforderung der
EN 54-20.

Leistungsmerkmale:
- direkte Aufschaltung auf den Ringbus
- parametrierbare Ansprechsensibilität am Detektormodul
- bis 180 m Rohrlänge je Leitung
- bis zu 24 Ansaugöffnungen
- vorbereitet zur Aufnahme von bis zu 1 Detektormodul
- für Einrohrbetrieb

Rauchansaugsystem zur aktiven Brandfrüherkennung für die Raum- und Einrichtungsüberwachung in geräuschsensiblen Bereichen
- geringer Schallpegel durch Geräuschreduzierung von 32 dB
- Ansprechsensibilität des Detektormoduls einstellbar in Stufen bis zu 0,1 % Lichttrübung/m
- mit Falschalarmunterdrückung
- Anschluss an Brandmelderzentrale mit Koppler
- Überwachung des Rohrsystems auf Bruch und Verstopfung
- 3 optische Statusanzeigen an der Gehäusefront für "Betrieb", "Alarm" und "Störung"
- Anschlussmöglichkeit für einen abgesetzten, optischen Ansprechindikator
Datenblattauszug:
Versorgungsspannung 24V= (14-30V=)
max. Kontaktbelastung30W
Betriebstemperatur 0 ... +40 °C
Maße (BxHxL)  200x113x292 mm
Gehäusematerial ABS-Kunststoff
Gehäusefarbe  RAL9018, papyrusweiß

Einschl. Beschriftungsfeld aus transparenten Kunsstoff für eine Beschriftungsfeldgröße von (58 x18) mm und mit einer Beschriftung nach DIN 1450, inkl. Klein- und Befestigungsmaterial liefern, lagern, montieren, betriebsfertig anschließen.

Für die Brandwarnanlage sind Bauteile mit einem
einheitlichen Hersteller Fabrikat zu verwenden.
Menge: 1,000 St

**01.02.09.36 Schalldämpfer für die Geräuschreduktion am Rohrausgang um bis zu 10 dB(A).**
Schalldämpfer für die Geräuschreduktion am Rohrausgang um bis zu 10 dB(A).
Inkl. Klein- und Befestigungsmaterial liefern, lagern, montieren und betriebsfertig anschließen.

Für die Brandwarnanlage sind Bauteile mit einem
einheitlichen Hersteller Fabrikat zu verwenden.
Menge: 1,000 St

**01.02.09.37 Luftfilter für Rauchansaugsysteme**
Luftfilter für Rauchansaugsysteme
Filtert Schmutzpartikel aus der vom
Ansauggerät angesaugten Luft heraus.
- Grobfilter zur Anwendung in Standardapplikationen
- filtert Partikel ab einer Größe von 15 µm
- geeignet für Wandmontage
- vereinfachte Montage und Wartung
- inkl. Filtereinsätze (1x grob, 1x mittel, 1x fein)
Maße (BxHxL):130 x 95 x 193 mm
Temperaturbereich: -30 ... +60 °C
Schutzklasse: IP 67
Inkl. Klein- und Befestigungsmaterial liefern, lagern, montieren und betriebsfertig anschließen.

Für die Brandwarnanlage sind Bauteile mit einem
einheitlichen Hersteller Fabrikat zu verwenden.
Menge: 1,000 St

**01.02.09.38 Schnellverschlusskupplung**
Schnellverschlusskupplung
zum lösbaren Anschluss einer Druckluftversorgung
an ein Rohrsystem, Inkl. Klein- und Befestigungsmaterial liefern, lagern, montieren und betriebsfertig anschließen.

Für die Brandwarnanlage sind Bauteile mit einem
einheitlichen Hersteller Fabrikat zu verwenden.
Menge: 1,000 St

**01.02.09.39 PVC-Prüfadapter**
PVC-Prüfadapter
Prüfeinrichtung zur schnellen Funktionskontrolle
der Detektoreinheiten von Rauchansaugsystemen.
- Einbau in Ansaugrohrsysteme mit einem
  Außendurchmesser von 25 mm
Inkl. Klein- und Befestigungsmaterial liefern, lagern, montieren und betriebsfertig anschließen.

Für die Brandwarnanlage sind Bauteile mit einem
einheitlichen Hersteller Fabrikat zu verwenden.
Menge: 1,000 St

**01.02.09.40 Dreiwege-Kugelhahn zum manuellen Trennen eines Ansaugsystems**
Dreiwege-Kugelhahn
zum manuellen Trennen eines Ansaugsystems vom angeschlossenen Rohrsystem während eines Freiblasprozesses.
Betriebsdruck: max. 10 bar
Umgebungstemperatur 0 °C ... 50 °C
Material ABS
Abmessungen Länge : 131 mm
Inklusive drei Übergangsverschraubungen zum Anschluss an ein 25-mm-Rohrsystem. Inkl. Klein- und Befestigungsmaterial liefern, lagern, montieren und betriebsfertig anschließen.

Für die Brandwarnanlage sind Bauteile mit einem einheitlichen Hersteller Fabrikat zu verwenden.
Menge: 1,000 St

**01.02.09.41 Ansaugrohr Raumüberwachung**
Ansaugrohr Raumüberwachung
als Rohrsystem für die Raumüberwachung

- Komplett mit Ansaugrohr, Fittinge, Muffen,
  Ansaugreduzierungsfolien und Halterrungen,
- Abmessungen: Da=25 mm, Di=21,2 mm,
- Umgebungstemperatur -40 °C ... 70 °C
- Material: ABS
- mit VdS Nummer wenn vorhanden
in Teillängen betriebsfertig montieren, inkl. Ansaugöffnung herstellen und Kennzeichnen.
Inkl. Klein- und Befestigungsmaterial liefern, lagern, montieren und betriebsfertig anschließen.

Für die Brandwarnanlage sind Bauteile mit einem
einheitlichen Hersteller Fabrikat zu verwenden.
Menge: 30,000 m

**01.02.09.42 90°-Bogen für Ansaugrohr Raumüberwachung**
90°-Bogen für Rohrsystem der Raumüberwachung

- Abmessungen: Da=25 mm, Di=21,2 mm,
  als 90° Bogen mit Fittingen beidseitig,
- Umgebungstemperatur -40 °C ... 70 °C
- Material: ABS
- mit VdS Nummer wenn vorhanden
Inkl. Klein- und Befestigungsmaterial liefern, lagern, montieren und betriebsfertig anschließen.

Für die Brandwarnanlage sind Bauteile mit einem
einheitlichen Hersteller Fabrikat zu verwenden.
Menge: 4,000 St

**01.02.09.43 T-Stück (ABS) für 25 mm Rauchansaugsystem-Rohr**
T-Stück (ABS) für 25 mm Rauchansaugsystem-Rohr

- Abmessungen: Da=25 mm, Di=21,2 mm,
  als T-Stück mit Fittingen dreiseitig,
- Umgebungstemperatur -40 °C ... 70 °C
- Material: ABS
- mit VdS Nummer wenn vorhanden
Inkl. Klein- und Befestigungsmaterial liefern, lagern, montieren und betriebsfertig anschließen.

Für die Brandwarnanlage sind Bauteile mit einem
einheitlichen Hersteller Fabrikat zu verwenden.
Menge: 1,000 St

**01.02.09.44 Endkappe für Rohrsystem der Raumüberwachung**
Endkappe für Rohrsystem der Raumüberwachung

- Abmessungen: Da=25 mm, Di=21,2 mm,
  als Abschluss an Rohren,
- einschl. Reiniger für Verbindungsstellen,
- einschl. Spezialkleber für Verbindungstellen,
- Umgebungstemperatur -40 °C ... 70 °C
- Material: ABS
- mit VdS Nummer wenn vorhanden
Inkl. Klein- und Befestigungsmaterial liefern, lagern, montieren und betriebsfertig anschließen.

Für die Brandwarnanlage sind Bauteile mit einem
einheitlichen Hersteller Fabrikat zu verwenden.
Menge: 2,000 St

**01.02.09.45 BUS-Koppler TAL**
BUS-Koppler Technischer Alarmbaustein

- Ein Kontakteingang und ein potenzialfreier
  Relaisausgang,
- Spannungsversorgung über den BUS,
- Test- und Resetfunktion,
- Relaiskontaktbelastbarkeit: 30 V DC / 1 A,
- inverse Überwachungsfunktionalität programmierbar,
- integrierter Leitungstrenner,
- einschl. Montagegehäuse für AP-Montage,
Inkl. Beschriftung, Klein- und Befestigungsmaterial liefern, lagern, montieren und betriebsfertig anschließen.

Für die Brandwarnanlage sind Bauteile mit einem
einheitlichen Hersteller Fabrikat zu verwenden.
Menge: 4,000 St

**01.02.09.46 BUS-Koppler 4-fach**
BUS-Koppler 4-fach Alarmierungskoppler

- Einbau in die Zentrale, in Stromversorgungsgeräte oder
  in AP-Gehäuse im Ring,
- Spannungsversorgung über den BUS mit überwachter
  externer Spannungsversorgung,
- 4 Meldergruppeneingänge für konventionelle
  Anbindung von Standard-Brandmeldern und Signalgebern,
- mit Leitungsüberwachung gem. EN 54-13,
  integrierter Linienisolator,
- 2 Relaisausgänge können frei programmiert werden.
- Relaiskontaktbelastbarkeit: 30 V DC / 1 A,
- zuzüglich, Spannungskonverter 12 V DC,
  Abschlusselement für Alarmgeber und
  Medergruppenabschluss,
- für Brandfallsteuerungen von Signalgebern,
Inkl. Beschriftung, Klein- und Befestigungsmaterial liefern, lagern, montieren und betriebsfertig anschließen.

Für die Brandwarnanlage sind Bauteile mit einem
einheitlichen Hersteller Fabrikat zu verwenden.
Menge: 9,000 St

**01.02.09.47 Kunststoffgehäuse AP für BUS-Koppler**
Kunststoffgehäuse AP für vorgenannten BUS-Koppler
Farbe grau, Schutzart IP 40,
Inkl. Beschriftung, Klein- und Befestigungsmaterial liefern, lagern, montieren und betriebsfertig anschließen.

Für die Brandwarnanlage sind Bauteile mit einem
einheitlichen Hersteller Fabrikat zu verwenden.
Menge: 9,000 St

**01.02.09.48 Abschlusselement**
Das Abschlusselement wird am letzten Teilnehmer des Steuerausgangs montiert und dient der Überwachung der Alarmgeber und der Brandfallsteuerungen.

Leistungsmerkmale:
- Zur Überwachung der Steuerausgänge bei Anbindung
  von konventionellen Alarmgebern und Brandfallsteuerungen
- Erkennt zusätzlich schleichende Leitungsunterbrechungen und Kurzschlüsse
- Mikroprozessorgesteuerte Leitungsüberwachung
  gemäß EN 54-13
Inkl. Klein- und Befestigungsmaterial liefern, lagern, montieren und betriebsfertig anschließen.

Für die Brandwarnanlage sind Bauteile mit einem
einheitlichen Hersteller Fabrikat zu verwenden.
Menge: 14,000 St

**01.02.09.49 Batteriegepufferte Stromversorgung im Wandgehäuse**
Batteriegepufferte Stromversorgung im Wandgehäuse.

- Ausführung gemäß EN54-4/A2
- als Externes Netzteil im kompakten Metallgehäuse zur
  Aufnahme von bis zu zwei 12 V / 24 Ah Batterien zum
  Einsatz in Brandalarmierungssystemen.
- Netzteil ermöglicht eine unterbrechungsfreie Stromversorgung.
- Anbindung an die Brandmelderzentrale über steckbare
  Adapterkarte zur Aufnahme eines Bus-Alarmierungskopplers,
- Übertragung von Störmeldungen (Netzstörung,
  Erdschluss, Akkustörung und Sammelstörung) über
  vier potentialfreie Relaisausgänge,
- LED-Anzeige für Betrieb und Sammelstörung an der
  abschließbaren Fronttür, interne LEDs zur detaillierten
  Erkennung von Notstrombetrieb.
- Einzelüberwachung Akku-Störung und Störung
  Erdschluss,
- mit VdS Nummer wenn vorhanden.

Eingangsspannung230 V (+/-15%), 50-60 Hz
Leistungsaufnahme65 W
Ausgangsspannung12V DC / 24V DC
Ausgangsstrom6 A 12 V DC /  3 A 24 V DC
max. Batteriekapazität48 Ah 12 V DC / 24 Ah 24 V DC
Betriebstemperatur -5 °C ... +40 °C
Kontaktbelastung Relais max. 125 V/ 1,5 A/ 60 VA

Maße (BxHxT)  310 x 410 x 211 mm
Gewicht  23 kg inkl. Akkumulatoren
Schutzart  IP30
Gehäusematerial Stahlblech / Kunststoff
Gehäusefarbe  lichtgrau

Ausrüstung für 2x Batterie 12 V / 24 Ah.

einschl. Batterieanschlusskabel, Blindabdeckungen, Einlege- und Steckbrücken der Verkabelung, Gerätesicherungen, einschl. Beschriftung nach DIN 1450. Inkl. Klein- und Befestigungsmaterial liefern, lagern, montieren und betriebsfertig anschließen.

Für die Brandwarnanlage sind Bauteile mit einem
einheitlichen Hersteller Fabrikat zu verwenden.
Menge: 7,000 St

**01.02.09.50 Adapter für externes Netzteil**
Adapter für externes Netzteil zur Anbindung
der Alarmierungskoppler. Die Adapterplatine ist eine Option für das zu vor genannte Netzteil, wenn mehr als ein allgemeines Fehlerrelais benötigt wird. Die Adapterplatine ist jeweils mit einem Relais für Netz-, Akku- und Erdschlussstörung ausgestattet.
Inkl. Klein- und Befestigungsmaterial liefern, lagern, montieren und betriebsfertig anschließen.

Für die Brandwarnanlage sind Bauteile mit einem
einheitlichen Hersteller Fabrikat zu verwenden.
Menge: 7,000 St

**01.02.09.51 8-Sicherungskarte**
Sicherungskarte mit 8 Sicherungen 0,5 A zur separaten Absicherung der Spannungsversorgung einzelner Brandabschnitte bzw. Alarmierungsbereiche, Gruppen und Komponenten.

Technische Daten:
- Kontaktbelastung 30 V DC / 1 A (Deckel- /
  Sabotagekontakt)
- Anschlussklemmen 0,6 mm ... max. 1,5 mm²
- Umgebungstemperatur -5 °C ... 50 °C
- Lagertemperatur -25 °C ... 75 °C
- Rel. Luftfeuchte < 95 %
- Gewicht 85 g
- Abmessungen B: 65 mm H: 72 mm T: 15 mm
Inkl. Beschriftung, Klein- und Befestigungsmaterial liefern, lagern, montieren und betriebsfertig anschließen.

Für die Brandwarnanlage sind Bauteile mit einem
einheitlichen Hersteller Fabrikat zu verwenden.
Menge: 7,000 St

**01.02.09.52 Akku 12V / 24,0 Ah VdS-zugelassen mit Anschl.Schraube M5**
Akku 12V / 24,0 Ah VdS-zugelassen mit Anschl.-Schraube M5
Leistungsmerkmale:
- Wartungsfrei
- Tiefentladesicher
- Lageunabhängig
Inkl. Klein- und Befestigungsmaterial liefern, lagern, montieren und betriebsfertig anschließen.

Für die Brandwarnanlage sind Bauteile mit einem
einheitlichen Hersteller Fabrikat zu verwenden.
Menge: 14,000 St

**01.02.09.53 Hilfsrelais 12 bis 24 V AC/DC, 1 Wechsler**
Hilfsrelais 12 bis 24 V AC/DC,
Betätigungsspannung 12 oder 24 V AC/DC,
1x Wechsler 5 A,
Relais für Montage auf Hutschiene,
liefern, lagern und in vorhandenen Verteiler oder BMZ-Gehäuse einbauen, inkl. Klein- und Befestigungsmaterial.
Menge: 1,000 St

**01.02.09.54 Erstellen von Meldergruppenkartei A4**
Erstellen von Meldergruppenkarteikarte nach DIN VDE und Abstimmung mit der Feuerwehr. Kennzeichnung der automatischen Brandmelder und Handmelder laut TAB der zuständigen Feuerwehr.
EP für 1 Laufkarte im Format A4.
Menge: 78,000 St

**01.02.09.55 Abzweigdose rot 2,5 mm², AP IP, 44**
Abzweigdose nach DIN EN 60670-1 in der Farbe rot, mit 6 Einführungen, 5 Klemmen bis 2,5 mm², 400 V, AP IP 44, Leitungen einführen, abisolieren, betriebsfertig anschließen, liefern, lagern und befestigen des Deckels, einschl. Klein-, Klemm- und Befestigungsmaterial und
entsprechender Beschriftung in PC-Qualität.
Schutzart: IP 44
Menge: 1,000 St

**01.02.09.56 BMZ-Schild**
BMZ-Schild
- Wegbeschriftung zur Brandmelderzentrale,
- Beschriftungsgröße und Ausführung des Schildes nach DIN,
liefern, lagern und betriebsfertig montieren.
Menge: 2,000 St

**01.02.09.57 Melderabdeckkappen**
Melderabdeckkappen zum Schutz der ausgeschriebenen Melder und Meldersockel bei Anstreich- und Sprüharbeiten im Objekt, mit Übergabe an den Bauherrn, liefern, lager, montieren und zur Inbetriebnahme wieder demontieren.
Menge: 222,000 St

**01.02.09.58 Betriebshandbuch**
Betriebshandbuch für die Dokumentationen der Anlagenwartungen vor Ort gemäß VDE 0828.
- Eintrag aller Basisdaten der Elektroakustischen Anlage,
- Begriffsbestimmungen in Anlehnung an DIN 31051,
- Eintragung quartalsmäßige Anlagenwartung durch einen
  autorisierten Systemspezialisten nach VDE 0833-1.
Menge: 1,000 St

**01.02.09.59 Programmierung der Brandmeldeanlage und Inbetriebnahme**
Programmierung der Brandmeldeanlage und Abgleich der Komponenten sowie Abstimmung und Organisation der Aufschaltung der BMA auf die Leitstelle der örtlichen Feuerwehr laut TAB.
Menge: 1,000 St

**01.02.09.60 Inbetriebnahme der Anlage**
Inbetriebnahme der Anlage mitb Einweisung des Auftraggebers, einschl. der Übergabe der Revisionsunterlagen.

Das Inbetriebsetzungsprotokoll ist nach DIN 14675 Punkt 8.3 vom AN zu erstellen. Es muss mindestens folgenden Inhalt haben:

- Ergebnisse aller Messungen, Überprüfungen und
  Funktionsprüfungen müssen in einem
  Inbetriebsetzungsprotokoll dokumentiert werden,
- Inbetriebsetzungsprotokoll: alle Angaben wie z.B.
  Stromaufnahmen im Ruhezustand, Stromaufnahmen
  bei Alarm des Meldebereiches mit dem größten
  Energiebedarf und besondere Daten entsprechend der
  Herstelleranleitung, Staubverschmutzung je Melder,
- Protokoll über Verschmutzungszustand jedes einzelnen
  Melders,
- Erstellen einer Konfigurationsdatei der BMA
  (auf Datenträger CD),
- Übergabe Kurzbedienungsanleitung 1Blatt A4 laminiert.

Es sind Teilinbetriebnahmen mit Einweisung für zeitlich bedingten Inbetriebnahmen vorgesehen:
- Haus 1 -3
- Hauptgebäude
Menge: 1,000 St

**01.02.09.61 Prüfsachverständigenabnahme (BMA)**
Teilnahme eines sach- und ortskundigen Technikers an der Erstabnahme der gesamten BMA-Anlagen durch einen
Prüfsachverständigen für die Fachrichtung "Brandmelde- und Alarmierungsanlagen" nach ThürPPVO,
einschl. Sachverständigenabnahme,
inkl. Teilüberprüfung der Anlage nach Bauststand für das Haus 1, 2, 3 und Hauptgebäude sowie einer Zwischenbegehung vom Hauptgebäude nach 50% (Rohinstallation vor dem Verschluss der Leitungsführung) Leistungserbringung.
Erstellung und Klärung aller notwendigen Unterlagen,
einschl. Prüf- und Übergabeprotokoll als Technische Überprüfung und Abnahme entsprechend den Vorschriften des Baurechtes, einschl. Ausfertigung von Prüfberichten mit Auflistung festgestellter Mängel und Restleistungen für den Auftragnehmer und einer möglichen Nachabnahme mit mängelfreiem Protokoll.

- Hauptgebäude mit 50% Zwischenbegehung
- Haus 1 -3
Menge: 1,000 St

**01.02.09.62 Erstellen von Dokumentation und Revisionsunterlagen**
Erstellen von Dokumentation und Revisionsunterlagen der Gesamtanlage.

Die gesamte Dokumentation und die Revisionsunterlagen
sind sortiert mit Inhaltsverzeichnisssen (nummeriert) und Registern in Ordnern 2-fach in Papierform abzugeben.
Zusätzlich sind alle Unterlagen auf Datenträger zu übergeben. Dabei sind alle Planunterlagen als DWG- Files, alle Texte und weitere Unterlagen als WORD-, EXCEL- bzw. PDF-Files (Format A) zu übergeben.
Die Fotodokumentation ist im Format JPEG in einer Ordnerstruktur auf Datenträger zu übergeben.

Revisionsunterlagen für die gesamte Anlage als
Mehrleistung zu den in VOB geforderten Unterlagen,
bestehend aus:

- Betriebsbuch,
- Bedienungsanleitung,
- Meldergruppenübersicht,
- Steuergruppenübersicht,
- Schallpegelmessung,
- Revision der Werks- und Montageplanung
  nach DIN 14675 Punkt 7.5,
- Revision der Verteiler-, Installationspläne, Schemata,
  usw. (Grundrisspläne, Maßstab 1:50),
  als dxf oder dwg, Format nach Wahl der Bauleitung,
- Abnahme-, Mess- und Prüfprotokolle,
- Konfigurationsdatei der BMA (auf Datenträger),
- Verschmutzungsgradnachweis der Melder,
- Kurzbedienungsanleitung.
Menge: 1,000 St

**01.02.09.63 Bauleitender Monteur**
Bauleitender Monteur
Einweisung Brandmeldeanalge
Erweiterte Einweisung in die Bedienung und Funktion der
BMA- A nlage entsprechend VDE 0 833 Teil 2,
hierzu sind die Original - Herstellerunterlagen
und aussagefähige Lehr - und Hilfsmittel zur
Verfügung zu stellen, hierbei sind die notwendigen
Grundkenntnisse für einen effektiven Umgang
mit den Komponenten zu vermitteln, die
es dem Nutzer in der Folge ermöglicht
selbständig die Bedienung auszuführen,
die erweiterte Einweisung ist für mind. vier Personen,
die vom Nutzer benannt werden, vorzusehen und
ist im Abstand von 14 Tagen zu wiederholen
über die Einweisung ist ein Protokoll zu erstellen,
das von den eingewiesenen Personen unterschrieben
werden muss, d as Protokoll ist der Dokumentation
und der Schlussrechnung beizufügen
Menge: 1,000 St

**01.02.09.64 Monteur**
Bauleitender Monteur

Eventuell notwendige Stunden sind vorher mit der
Bauleitung abzustimmen.
Menge: 4,000 h

**01.02.09.65 Monteur**
Monteur

Eventuell notwendige Stunden sind vorher mit der
Bauleitung abzustimmen.
Menge: 2,000 h

##### 01.02.10 RWA Anlage

**Ausführungsbeschreibung 11 Produktbindung RWA Zentralen**
*Produktbindung RWA Zentralen*
Die nachfolgend beschriebenen Zentralen werden zum Betrieb bereits vorhandener Fenster und Antriebe eingesetzt.
Es ist zwingend notwendig folgenden Hersteller einzusetzten:

Hersteller: 'GEZE GmbH,Reinhold-Vöster-Str. 21-29,
  71229 Leonberg'

**01.02.10.1 Rauchgasabzugszentrale 2 Fenster**
*** Bezugsbeschreibung
Rauchgasabzugszentrale mit abschließbarem Gehäuse für Wandmontage,
Technische Daten und Leistungsmerkmale:
- mit eingebauter Akku-Notversorgung 72 h,
- Netzanschlussspannung: 230 V AC, 50 Hz,
- Ausgangsspannung 24 V DC,
- Ausgangsstrom 3,4 A,
- Ladeteil und Überwachung,
- automatische Ladeeinrichtung u. Umschaltung bei
  Netzausfall,
- Fremdansteuerung über potentialfreiem Kontakt mit
  Anschluss an BMZ-Hausalarm,
- Anschluss von Meldekontakten (potetialfrei),
- Anschluss eines Wind-Regen-Melder,
- Zentrale für 1 Linien und 1 Antriebsgruppe
  (2x Dachfenster) mit:
- 1x Brandgruppe (2x Dachfenster oder Lichtkuppel),
- 1x Lüftungsgruppe (gleiche Fenster wie Brandgruppe,
  Brand- und Lüftungsgruppe sind die gleichen Fenster),
- Anschluss von nichtautomatischen Meldern,
- Anschluss von Rauchmeldern,
- Anschluss von Hupe,
- Anschluss ein Lüftertaster, bei Netzausfall sind die Lüftertaster außer Funktion,
- Anschluss eines Raumtemperaturreglers,
- Anschluss einer Zuluftöffnung möglich,
- Schutzart IP 30, Tür abschließbar mit 3 Schlüsseln,
- T-Überwachung: Dauerbetrieb,
- Alarm / Lüftung: Kurzzeitbetrieb,
- Temp.-Bereich: -5°C ... +40°C,

VdS anerkannt nach VdS 2581 / 2593,
TÜV Bauart geprüft,
stabilisierte Ausgangsspannung,
zugelassen nach EN 12101-10,
schaltbare RWA-Sicherheitsfunktionen:
Störung = Alarm, RWA-Nachtaktung und
Rauchmelder-Fernrückstellung,
Leitungsüberwachung auf Kurzschluss und Unterbrechung, Steckplatz für Zusatzmodul,
Anschlussmöglichkeit für optische und akustische
Alarmmittel, für tägliche Lüftung nutzbar, Lüftungszeit und
Öffnungsweite einstellbar, Wind/Regenmelder ohne
Zusatzmodul anschließbar, Beschriftung nach DIN 12101.

Vor Bestellung ist eine Abstimmung mit den Nenndaten
des Motores für den Öffnungsantrieb notwendig!

Die Rauchgasabzugszentrale ist zu liefern, zu lagern
und zu montieren sowie betriebsfertig anzuschließen.

Installationsgeräte müssen zur RWA-Zentrale passen und zugelassen sein. Alle RWA-Anlagenteile sind von einem Hersteller zu liefern.

Folgende Unterlagen sind nach der Beauftragung vor der
Lieferung abzugeben:
- Nachweis des Prüfungszertifikates
- Nachweis der Kenntnis über die zu verwendende RWA
- Nachweis der Mindestqualifikation für die
  verantwortliche Person,
- Nachweis der Materialien nach DIN EN 12101-2
- Nachweise gefordert lt. LV
Menge: 1,000 St

**01.02.10.2 Rauchgasabzugszentrale 5 Antriebe**
*** wie Position 01.02.10.1
Rauchgasabzugszentrale, wie zuvor jedoch mit abschließbarem Gehäuse für Wandmontage,
technische Daten und Leistungsmerkmale:
- mit eingebauter Akku-Notversorgung 72 h,
- Netzanschlussspannung: 230 V AC, 50 Hz,
- Ausgangsspannung 24 V DC,
- Ausgangsstrom 7,5 A,
- Ladeteil und Überwachung,
- automatische Ladeeinrichtung u. Umschaltung bei
  Netzausfall,
- Fremdansteuerung über potentialfreiem Kontakt mit
  Anschluss an BMZ-Hausalarm,
- Anschluss von Meldekontakten (potetialfrei),
- Anschluss eines Wind-Regen-Melder,
- Zentrale für 1 Linien und 1 Antriebsgruppe
  (2x Dachfenster) mit:
- 1x Brandgruppe (2x Dachfenster oder Lichtkuppel),
- 1x Lüftungsgruppe (gleiche Fenster wie Brandgruppe,
  Brand- und Lüftungsgruppe sind die gleichen Fenster),
- Anschluss von nichtautomatischen Meldern,
- Anschluss von Rauchmeldern,
- Anschluss von Hupe,
- Anschluss ein Lüftertaster, bei Netzausfall sind die Lüftertaster außer Funktion,
- Anschluss eines Raumtemperaturreglers,
- Anschluss einer Zuluftöffnung möglich,
- Schutzart IP 30, Tür abschließbar mit 3 Schlüsseln,
- T-Überwachung: Dauerbetrieb,
- Alarm / Lüftung: Kurzzeitbetrieb,
- Temp.-Bereich: -5°C ... +40°C,

VdS anerkannt nach VdS 2581 / 2593,
TÜV Bauart geprüft,
stabilisierte Ausgangsspannung,
zugelassen nach EN 12101-10,
schaltbare RWA-Sicherheitsfunktionen:
Störung = Alarm, RWA-Nachtaktung und
Rauchmelder-Fernrückstellung,
Leitungsüberwachung auf Kurzschluss und Unterbrechung, Steckplatz für Zusatzmodul,
Anschlussmöglichkeit für optische und akustische
Alarmmittel, für tägliche Lüftung nutzbar, Lüftungszeit und
Öffnungsweite einstellbar, Wind/Regenmelder ohne
Zusatzmodul anschließbar, Beschriftung nach DIN 12101.

Vor Bestellung ist eine Abstimmung mit den Nenndaten
des Motores für den Öffnungsantrieb notwendig!

Die Rauchgasabzugszentrale ist zu liefern, zu lagern
und zu montieren sowie betriebsfertig anzuschließen.

Installationsgeräte müssen zur RWA-Zentrale passen und zugelassen sein. Alle RWA-Anlagenteile sind von einem Hersteller zu liefern.

Folgende Unterlagen sind nach der Beauftragung vor der
Lieferung abzugeben:
- Nachweis des Prüfungszertifikates
- Nachweis der Kenntnis über die zu verwendende RWA
- Nachweis der Mindestqualifikation für die
  verantwortliche Person,
- Nachweis der Materialien nach DIN EN 12101-2
- Nachweise gefordert lt. LV
Menge: 1,000 St

**01.02.10.3 Druckknopfmelder für Rauchgasabzugsanlage, AP/UP**
Druckknopfmelder für Rauchgasabzugsanlage in
schlagfestem, farbbeständigem Kunststoff-Gehäuse,
orange, mit Schlüssel, abschließbar, mit Sichtscheibe und Kontrolldiode zur Anlagenüberwachung, Norm G, Aufschrift mit Untergrund (nach Wahl der Bauleitung) "Rauchgasabzug" für AP-Montage oder auf UP-Dose, Alarm- und Kontrollanzeigen, Störungsanzeige zu Taste verdeckt liegend.

Installationsgeräte komplett mit Klemmen-, Klein- und
Befestigungsmaterial liefern, lagern, montieren und
betriebsfertig anschließen. Installationsgeräte müssen
zur RWA-Zentrale passen und zugelassen sein.

Alle RWA Anlagenteile sind von einem Hersteller zu liefern.
Menge: 11,000 St

**01.02.10.4 Ersatzscheiben für vorbenannte Gehäuse Druckknopfmelder (10 Stk.)**
Ersatzscheiben für vorbenannte Gehäuse
Druckknopfmelder liefern und an den Bauherren
übergeben, Packung zu je 10 Stück Ersatzscheiben
liefern und lagern.
Menge: 1,000 St

**01.02.10.5 Optischer Rauchmelder für Rauchgasabzugsanlage**
Optischer Rauchmelder für Rauchgasabzugsanlage,
komplett mit Meldererfassung, VdS-zugelassen,
Spezifikation EN 54-7,
Nennspannung:  24 V DC,
Überwachungsfläche:  110 m²,
Überwachungshöhe:  12 m,
Temperaturbereich :  -20 °C ... + 72°C,
Farbe:  weiß,
Schutzart:  IP 40

Installationsgeräte komplett mit Klemmen-, Klein- und
Befestigungsmaterial liefern, lagern, montieren und
betriebsfertig anschließen. Installationsgeräte müssen
zur RWA-Zentrale passen und zugelassen sein.

Alle RWA Anlagenteile sind von einem Hersteller zu liefern.
Menge: 2,000 St

**01.02.10.6 Wind- und Regenmelder für Rauchgasabzugsanlage**
Wind- und Regenmelder für Rauchgasabzugsanlage,
mit beheizter Sensorfläche, Schutzart IP 54,
für Wand- oder Mastmontage, inkl.
Befestigungsklammern, einschl. der hierfür benötigten
Koordination und Abstimmungen.

Installationsgeräte komplett mit Klemmen-, Klein- und
Befestigungsmaterial liefern, lagern, montieren und
betriebsfertig anschließen. Installationsgeräte müssen
zur RWA-Zentrale passen und zugelassen sein.

Alle RWA Anlagenteile sind von einem Hersteller zu liefern.
Menge: 2,000 St

**01.02.10.7 Lüftungstaster kombiniert mit Schlüsseltaster für RWA**
Lüftungstaster kombiniert mit Schlüsseltaster für Rauchgasabzugsanlage 24V,
für Unterputzmontage, Abdeckung passend zum angebotenen Schalterprogramm (LV-Pos. 01.01.05.1),
mit AUF-Anzeige, zum manuellen Öffnen und Schließen
einer Lüftungsgruppe in Verbindung mit
RWA- oder Lüftungszentrale,
Funktionen: "AUF-ZU" über Wippen,
einpoliger Wechslerkontakt, mit integrierter LED-Sichtanzeige "AUF",
Schutzart: IP 20,
einschl. Abdeckung und Rahmen passend zum
Schalterprogramm, komplett mit Klemmen-, Klein- und Befestigungsmaterial liefern, lagern, montieren und betriebsfertig anschließen.
Menge: 4,000 St

**01.02.10.8 Leitungsauslassdose mit Tragring UP**
Leitungsauslassdose mit Tragring, mit Klemmen bis 5x2,5 mm² UP, mit Zugentlastung, passend zum Schalterprogramm, mit Einzelzentralplatte und Abdeckrahmen mit Beschriftungsfeld, Installationsgeräte in einheitlicher Bauform, mit 2 Schrauben an Geräteeinbaudose befestigen. Komplett mit Klemmen-, Klein- und Befestigungsmaterial liefern, lagern, montieren und betriebsfertig anschließen.
- Schutzart: IP 20
- Farbe: RAL 9010 reinweiß glänzend
- mit Beschriftung in PC-Qualität.

Bei den Installationsgeräten des gesamten LV`s ist ein
einheitlicher Hersteller / Fabrikat wie in Pos. 01.01.05.1 angegeben einzusetzen.
Menge: 6,000 St

**01.02.10.9 Geräteanschlussdose 5-polig, 400 V, 16 A**
Geräteanschlussdose 5-polig, 400 V, 16 A, 50 Hz,
mit 5 Doppelklemmen 2,5 mm² und Zugentlastung, UP
mit Schrauben befestigen, Montage auf Gerätedose, inkl. Klein- und Befestigungsmaterial liefern,
lagern, montieren und betriebsfertig anschließen.
Menge: 1,000 St

**01.02.10.10 Schalterabzweigdose für Unterputzmontage Luftdicht**
Schalterabzweigdose für Unterputzmontage Luftdicht, mit Putzdeckel, herstellen der Öffnung, liefern, lagern und montieren. Der anfallende Schutt ist ordnungsgemäß zu entsorgen. Entsprechend der Bauweise des Bauwerkes ist bei allen UP-Verlegungen sowie dem Einfräsen von UP-Dosen 95% Putz-Ziegel-Mauerwerk und 5% Sandstein/ Naturstein zu kalkulieren.
Schutzart: IP 30
Menge: 11,000 St

**01.02.10.11 Anschlüsse 4 x 1,5 mm²**
Anschlüsse 4 x 1,5 mm²

Die Anschlussarbeiten sind gemäß den technischen
Anschlussbedingungen an den Geräten und Maschinen
auszuführen, gegebenenfalls sind Abstimmungen mit der
Lieferfirma der Geräte und Maschinen durchzuführen.
Die Leistungen müssen enthalten:
- Abmanteln und Einführen der Kabel oder Leitungen,
- Adern auf Länge schneiden, abisolieren und betriebsfertig anschließen, bei Bedarf einschl. Kabelschuhe oder Adernhülsen und Verzinnen flexibler Adern,
- dauerhafte Beschriftung der Kabel,
- Liefern und Montieren von für die Herstellung der
  geforderten Schutzart notwendigen Verschraubungen
  und Blindstopfen.

Diese Leistungen sind kompl. einschl. notwendigem
Kleinmaterial und betriebsfertigem Anschluss zu
erbringen.
Menge: 7,000 St

**01.02.10.12 Programmierung der Anlage(n)**
*** Pauschalposition
Programmierung der Anlage(n), Abgleich der Komponenten, mit Inbetriebnahme nach Herstellervorgaben des Systems, inkl. Dokumentation. Die Programmierung hat in Abstimmung mit dem Gewerk Fensterbauer o. Dachbau gemeinsam zu erfolgen.
Menge: 1,000 psch

##### 01.02.11 Einbruchmeldeanlage

**Ausführungsbeschreibung 12 Ausführung EMA**
*Für die Einbruchmeldeanlage sind*
Für die Einbruchmeldeanlage sind Bauteile eines einheitlichen Herstellers zu verwenden. Diese und die nachfolgenden Positionen sind zu liefern, zu lagern, zu montieren und betriebsfertig anzuschließen, einschl. allem erforderlichen Klein- und Befestigungsmaterial.

vorgeschlagenes Produkt:

Hersteller: 'HONEYWELL Security Group'

Typ: 'MB-Secure PRO'

oder gleichwertig

Hersteller: '....................................................' (vom Bieter einzutragen)

Typ: '....................................................' (vom Bieter einzutragen)

**01.02.11.1 Einbruchmeldezentrale**
Die Einbruchmeldeanlage ist nach DIN VDE 0100, 0833,
DIN 40040 Anwendungsklassen und nach den Vorschriften des Verbandes der Sachversicherer angelehnt an VdS-Klasse B zu erstellen.
Der Errichter muss im Besitz der VdS-Anerkennung sein. Die Einbruchmeldeanlage darf nur durch eine VdS zugelassene Fachfirma montiert, angeschlossen und in Betrieb genommen werden. Darüber hinaus muss der Bieter auch in der Lage sein, die angebotenen Systeme in Stand zu halten.
Die angebotene Einbruchmeldeanlage muss in Teilen mit den entsprechenden VdS-Zulassungsnummern zugelassen sein. Die Einbruchmeldeanlage dient der Aussenhaut- und Fallenüberwachung.

Plombierbares Stahlblechgehäuse mit Schwenktür zum VdS-gerechten Einbau einer Rechnerplatine,
Erweiterungsmodulen sowie Netzteil und Akkus. Mit eingebautem Deckelkontakt und beiliegender Abreißsicherung. Die mehrteilige Konstruktion mit Rückwand und Montagebügel sowie abnehmbarem Gehäuserahmen ermöglicht die unkomplizierte Installation und Verdrahtung der elektronischen
Komponenten auf der Rückwand mit anschließender Montage des Gehäuserahmens.
Die GSM-Kabelzuführung erfolgt sabotagegeschützt im
Gehäuseinneren. Die Kabelzuführung kann wahlweise Aufputz oder von hinten erfolgen. Bis zu zwei Akkus können durch die Haltewinkel und optionalem Montagezubehör (Fixier- und Klettband) VdS-gerecht gesichert werden.
Zusätzlich ist der Einbau eines Gehäuseschlosses möglich.

Technische Daten:
- Material: Stahlblech, pulverbeschichtet
- Abmessungen max.: (BxHxT) 580x640x300 mm
- Akkustellraum mind.: 565x280x180 mm
- Gewicht: max. 20kg
- Belastbarkeit: 80 kg  inkl. Gehäuse
- Schutzart nach EN60529: IP30
- Gehäusefarbe: verkehrsweiß, ähnlich RAL9016
Menge: 1,000 St

**01.02.11.2 Netz-/Ladeteil**
Vollelektronisches, spannungsstabiliertes und strombegrenzendes Netz-/Ladeteil für Bereitschaftsparallelbetrieb mit Akkuüberwachung, Tiefentladeschutz, Batteriedefekt-Erkennung und
Temperaturkompensation. Servicefreundlich durch Einsatz von elektronischen Sicherungen im Sekundärkreis. Bei Verwendung als abgesetzte Energieversorgung sind die Statusmeldungen des Netzteils über eine adernsparende 3-Draht BUS-Schnittstelle zur übergeordneten Gefahrenmeldeanlage zu übermitteln. Das Netz-Ladeteil entspricht den Vorschriften des VdS und den EN Richtlinien. 2 Akkus anschließbar. Zum Einbau geeignet.

Einschl. Klein- und Befestigungsmaterial liefern, lagern, montieren und betriebsfertig anschließen.

Für die Einbruchmeldeanlage sind Bauteile mit einem
einheitlichen Hersteller Fabrikat zu verwenden.
Menge: 1,000 St

**01.02.11.3 Akkumulator-Set 12 V DC VdS Zugelassen**
Akkumulator-Set 12 V DC passend zu der zuvor beschriebenen Zentrale, für eine Überbrückungszeit von 60 h bei 0,5 h Betrieb eines optischen Signalgebers und
60 sek. der Alarmierungseinrichtung,
VdS Zugelassen.

Leistungsmerkmale:
- Wartungsfrei,
- Tiefentladesicher,
- Lageunabhängig.

Einschl. Klein- und Befestigungsmaterial liefern, lagern, montieren und betriebsfertig anschließen.
Menge: 1,000 St

**01.02.11.4 Modulare Erweiterungsplatine**
Modulare Erweiterungsplatine zum Anschluss von 256 BUS-Teilnehmern oder zur Erweiterung des Einbruchmeldesystem des "Ärztehaus" um zusätzliche RS-485 Bus-Stränge.
Die Erweiterung kann abgesetzt bis zu 1000 m Entfernung von der Zentrale des "Ärztehaus" installiert werden.

Leistungsmerkmale:
- Alle Anschlüsse in praktischer Löt-Stecktechnik
- BUS-Anschluss zur EMZ
- 4 unabhängige BUS Anschlüsse mit je bis zu 64
  BUS-Teilnehmern
- Insgesamt bis zu 256 BUS-Teilnehmer
- Eigene Feinsicherung pro Anschluss
- Anschluss zur externen Spannungsversorgung
- 4 Meldergruppeneingänge (1 davon löschbar)

Technische Daten:
- Betriebsspannung 12 V DC
- Ruhestrom max. 100 mA

Einschl. Klein- und Befestigungsmaterial liefern, lagern, montieren und betriebsfertig anschließen.

Für die Einbruchmeldeanlage sind Bauteile mit einem
einheitlichen Hersteller Fabrikat zu verwenden.
Menge: 1,000 St

**01.02.11.5 Bus Punkt zu Punkt Schnittstellenkonverter**
IB2-Bus Punkt zu Punkt Schnittstellenkonverter DL-485-IB2-13-MM-SC zur Umsetzung von IB2-Bus der vorgenannten Einbruchmeldezentrale auf Lichtwellenleiter.

Funktion:
- IB2 Bus Punkt zu Punkt (PzP)
- Gehäuse/Material: Edelstahl / pulverbeschichtet
- Frontplatte: Edelstahl mit Folienaufkleber
- Versorgungsspannung: 12 - 30 VDC

Anschlussstecker:
- Anschluss / Stecker (TX): 9-polige SUB-D female -
  Buchse
- 2 x 4-polige und 1 x 6-polige Anschlussklemme
- Anzahl: 1x TX
- Übertragungsart: Halbduplex

LWL-Schnittstelle (FX):
- Faserart: Multimode (62,5 (50) /125µm)
- Wellenlänge: 1300 nm
- Optische Schnittstelle: 1x FX
- Optischer Anschlussstecker (FX): SC
- Optisches Budged / Reichweite: 13 dB / bis 5 km
- Datenrate: 1200 Bit/s bis 3 MBit/s
- Netztopologie: Punkt zu Punkt
- Fehlersignalisierung: potentialfreier Relaiskontakt,
  3 LEDS (rot, gelb,grün) mit "fiberview"-Technologie zur Überwachung definierter Systembudgets
- Lagertemperatur: -40°C - +85°C
- Betriebstemperatur: -40°C - +70°C
- EMV: DIN EN 55032:2016-02 - Klasse A / DIN
  EN 61000-6-2:2005
- Potentialtrennung: 500 VDC (24 VDC - RS485)

Montage / Befestigung:
- Clip: Rastclip für DIN Hutschiene 35 mm
- Gewindebuchsen: Befestigungsmöglichkeit für Wall
  Mount Kits bzw. zusätzliche Adapter
- Abmessung (BxHxT): 60 mm x 120 mm x 110 mm

Einschl. Klein- und Befestigungsmaterial liefern, lagern, montieren und betriebsfertig anschließen.

Für die Einbruchmeldeanlage sind Bauteile mit einem
einheitlichen Hersteller Fabrikat zu verwenden.
Menge: 2,000 St

**01.02.11.6 LWL Patchkabel OM3 Multimode 50/125µm, Duplex, SC/UPC-ST/UPC**
Hochwertiges Glasfaser Patchkabel OM3 Multimode 50/125µm, Duplex, SC/UPC auf ST/UPC, türkis, 2 m
Liefern, lagern und betriebsfertig anschließen.
Menge: 2,000 St

**01.02.11.7 LED Bedienteil, weiß für EMZ**
LED Bedienteil, weiß für EMZ
Bedien- und Anzeigemodul als Komplett-Set mit Bodenwanne für 20 Meldergruppen

Leistungsmerkmale:
- Adernsparende 3 Draht BUS-Technik
- modularer Aufbau
- LED-Anzeigen Alarm Meldergruppe 1 - 20
- LED-Anzeigen Gesperrt
  Meldergruppe 1 - 20
- LED-Anzeigen für die Statusanzeigen Betrieb, Unscharf, Störung, Alarm, Bedienfreigabe frei programmierbar
  über Zentralensoftware
- Meldergruppen 1 - 20 einzeln sperrbar
- Pro Tasten/Anzeigekombination ein Klartextbeschriftungsfeld auch für fremdsprachliche Texte und Beschriftungen
- Bedienfunktionen wie Internscharf und unscharf, Löschen und auch Sonderfunktionen auf jede Taste frei programmierbar über Zentralensoftware möglich
- Programmiermöglichkeit für Bedienung bzw. Anzeige mit oder ohne Code
- Design-Hintergrundbeleuchtung mit einstellbarer Helligkeit.
- Integrierter Leser
- Integrierter Summer
- Für Unterputz- und schwebende Aufputzinstallation geeignet
- Mehrere Module beliebig anreihbar
- VdS-Anerkennung

Technische Daten:
Betriebsspannung12V DC
Ruhestrom20 mA
Schutzart  IP 40
Betriebstemperatur-5°C bis +45°C
Abmessungen (BxHxT)218x162x20 mm
Farbe  verkehrsweiß (ähnlich RAL 9016)

Einschl. Klein- und Befestigungsmaterial liefern, lagern, montieren und betriebsfertig anschließen.

Für die Einbruchmeldeanlage sind Bauteile mit einem
einheitlichen Hersteller Fabrikat zu verwenden.
Menge: 1,000 St

**01.02.11.8 TouchScreen Bedienteil, sw**
TouchScreen Bedienteil mit Kapazitiven
9" Touchscreen im Tablet Design und integrierten Leser für Datenträger. EN Konformität EN 50131-3: Grad 3
EN 50131-1: Umweltklasse II, SES Konformität SES-EMA-RL-T2:2010-08

- Flaches Kunststoffgehäuse, wahlweise Aufputz- oder Hohlwandmontage
- Nur 30 mm bei Aufputz- bzw. 16 mm bei Hohlwandmontage
- LED-Anzeigen (rot, grün, gelb und blau) zur Zustandsanzeige
- Dialoggeführte intuitive Benutzerführung mit Symbolen
- Klartextanzeige aller Meldungen
- Übersichtliche Anzeige des Anlagenzustandes
- Verschiedene Landessprachen möglich

Technische Daten
- Betriebsnennspannung U_b 12V DC
- Betriebsspannungsbereich 10V DC bis 15V DC
- Stromaufnahme in Ruhe
  bei 12 V DC 190 mA
  bei 10 V DC 220 mA
- Stromaufnahme bei max. Bildschirmhelligkeit
  12V DC: - im Mittel 230 mA - max. 390 mA
- Stromaufnahme bei max. Bildschirmhelligkeit
  10V DC - im Mittel 270 mA - max. 480 mA
- Integrierter Leser
- Bildschirmdiagonale (sichtbar) 9"
- Bildschirmformat 16 : 9
- Umweltklasse gemäß VdS II
- Umweltklasse gemäß EN 50131-3 Class II
- Schutzart nach EN 60529 IP30
- Betriebstemperaturbereich -5 °C bis +45 °C
- Lagerungstemperaturbereich -25 °C bis +60 °C
- Gewicht 850 g
- Abmessungen (B x H x T) 218 x 162 x 30 mm
- Farbe schwarz (ähnlich RAL 9017

Einschl. Klein- und Befestigungsmaterial liefern, lagern, montieren und betriebsfertig anschließen.

Für die Einbruchmeldeanlage sind Bauteile mit einem
einheitlichen Hersteller Fabrikat zu verwenden.
Menge: 1,000 St

**01.02.11.9 Türmodul für EMA- und ZK-Zentralen**
Türmodul für EMA- und ZK-Zentralen
Zur Verwendung an Einbruchmeldezentrale als IK3-Schalteinrichtung. Ermöglicht den Anschluss aller benötigten Kontakte, Melder und Ausgänge zur Überwachung und Steuerung, Melder und Ausgänge zur Überwachung und Steuerung der Tür für Scharf-/Unscharf bzw. Zutrittskontrolle. Als Eingabeeinrichtung können über rückwirkungsfreie Schnittstellen je nach Betriebsart bis zu 4 Leser angeschlossen werden.
Zur Ansteuerung von Sperreinrichtungen stehen zwei Relais zur Verfügung.

Leistungsmerkmale als IK3
- Scharf-/Unscharf und ZK mit demselben Leser
- Berechtigungssteuerungen erfolgen durch EMZ, optional durch IQMA/IQSC
- Unterschiedliche S/US und ZK-Kriterien für Innen und Außen (MB-Secure)
- Mehrpersonen-ZK bis zu 9 Personen für Innen und Außen
- Bereichswechselkontrolle
- BUS-2 Schnittstelle
- Modulbus/RS-485 Schnittstelle für bis zu vier Leser mit beliebiger RFID Technologie
- Überwachte MG-Eingänge für:
        - Öffnungskontakt
        - Glasbruchsensor, löschbar
        - ext. Deckelkontakt
        - Ankerkontakt
- Eingang für Riegelschaltkontakt
- Eingang für Türfreigabe-Taster
- Eingang für Anwesenheitsüberwachung
- Eingänge für Rückmeldung von Sperrelement 1/3
- Relais für Sperreinrichtung, umkonfigurierbar auf Sperrelement-Ansteuerung
- Relais für ZK-Türöffner
- Summer
- DIP-Schalter für BUS-2 Adresse
- Deckelkontakt/Wandabreißkontakt
- Firmware-Update über BUS-2

Technische Daten:
Betriebsspannung: 12 VDC
Betriebsspannungsbereich: 9 ... 15 VDC
Stromaufnahme: 65 mA
Relais-Kontaktbelastbarkeit: 2A, 30 VDC / 2A, 42VAC
Betriebstemperatur:-5°C ... +55°C
Schutzklasse: IP 30
Gehäuse: ABS
Abmessungen (BxHxT):163 x 152 x 40 mm
Farbe:  verkehrsweiß

Einschl. Klein- und Befestigungsmaterial liefern, lagern, montieren und betriebsfertig anschließen.

Für die Einbruchmeldeanlage sind Bauteile mit einem
einheitlichen Hersteller Fabrikat zu verwenden.
Menge: 4,000 St

**01.02.11.10 DUO I/O-Modul**
DUO I/O-Modul zur Adaptierung konventioneller Anschlusstechnik in ein BUS-System.

Leistungsmerkmale:
- Adernsparende BUS-Technik
- Sehr kompakte Bauweise, geeignet für den Einbau in uP- oder Hohlwanddosen, d=60 mm (DIN, Österreich und Schweiz)
- 4 Differentialmeldergruppen mit Löschfunktion
- Bis zu 20 Kontakte oder Glasbruchmelder pro Eingang
  anschließbar
- Keine zusätzliche Stromaufnahme beim Löschen der
  Meldergruppeneingänge
- 4 LEDs als MG-Zustandsanzeige oder Funktion frei
  programmierbar
- 2 Halbleiterausgänge
- Kann für 5 unterschiedliche Funktionen verwendet
  werden:
        - DUO I/O Modul
        - 5 Eingangsmodul
        - Meldergruppen-Anschlussmodul
        - Schaltmodul
        - Universal-Anschlussmodul

Technische Daten:
Betriebsnennspannung12 V DC
Betriebsspannungsber. 9 V bis 15 V DC
Stromaufnahme bei 12 V DC:
        - Meldergruppen offen  <5,0 mA
        - zusätzlich pro Meldergruppe
  mit 12k1 abgeschlossen <0,6 mA
        - zusätzlich pro LED <1,3 mA

Meldergruppeneingänge:
- Abschlusswiderstand wählbar4k-14k
- Überwachungsbereich +-20%
- Halbleiterausgängemax. 30 V DC/50 mA
  open collector, LOW aktiv
- Schutzart nach DIN 40 050IP 40
- Umweltklasse gemäßVdS II
- Betriebstemperaturber. -10°C bis +55°C
- Farbe Abdeckung verkehrsweiß (ähnlich RAL 9016)

Einschl. Klein- und Befestigungsmaterial liefern, lagern, montieren und betriebsfertig anschließen.

Für die Einbruchmeldeanlage sind Bauteile mit einem
einheitlichen Hersteller Fabrikat zu verwenden.
Menge: 1,000 St

**01.02.11.11 2-Meldergruppenmodul, AP, VdS**
Modul zur Adaptierung konventioneller Anschlusstechnik in ein BUS-System.

Leistungsmerkmale:
- Adernsparende BUS-Technik,
- 2 Differentialmeldergruppen mit Löschfunktion,
- Bis zu 20 Kontakte oder Glasbruchmelder pro Eingang
  anschließbar,
- Keine zusätzliche Stromaufnahme beim Löschen der
  Meldergruppeneingänge,
- 2 LEDs als MG-Zustandsanzeige oder Funktion frei
  programmierbar,
- Kann für 4 unterschiedliche Funktionen verwendet werden:
        - DUO I/O Modul
        - 5 Eingangsmodul
        - Meldergruppen-Anschlussmodul
        - Universal-Anschlussmodul

Technische Daten:
Betriebsnennspannung 12 V DC
Betriebsspannungsber. 9 V bis 15 V DC
Stromaufnahme bei 12 V DC:
        - Meldergruppen offen<5,0 mA
        - zusätzlich pro Meldergruppe
  mit 12k1 abgeschlossen<0,6 mA
        - zusätzlich pro LED<1,3 mA

Meldergruppeneingänge:
- Abschlusswiderstand wählbar4k-14k
- Überwachungsbereich+-20%

Schutzart nach DIN 40 050IP 40
Umweltklasse gemäßVdSII
Betriebstemperaturber.-10°C bis +55°C
Farbe Abdeckung verkehrsweiß (ähnlich RAL 9016)

Einschl. Klein- und Befestigungsmaterial liefern, lagern, montieren und betriebsfertig anschließen.

Für die Einbruchmeldeanlage sind Bauteile mit einem
einheitlichen Hersteller Fabrikat zu verwenden.
Menge: 3,000 St

**01.02.11.12 EMA/ZK-Leser mit mifare DESFire-Lesetechnologie**
EMA/ZK-Leser mit mifare DESFire-Lesetechnologie,
Leser mit 2 Tasten eignet sich zur Scharf- und Unscharfschaltung der EMA. Durch sein schmales,
flaches und robustes Gehäuse entspricht der Leser modernen architektonischen Designanforderungen.

Leistungsmerkmale:
- Schmales, flaches und robustes Gehäuse
- Innen und Außen einsetzbar (IP65)
- 2 Tasten mit scharf/unscharf Symbolen
- zeitbegrenzte Hintergrundbeleuchtung
- Leuchtring als Designelement in Dunkelblau
- individuelle Farbanpassung des Leuchtrings über
  Programmierbox USB möglich.
- automatische Antennen-Reichweitenanpassung der
  Übertragungs- und Lesereichweite bei Montage des
  Lesers auf Metalloberflächen.
- 3 Status LEDs
- integrierter Summer
- Sabotageüberwachung mit integriertem Mikroschalter
- Firmwareupdate möglich (mit Programmierbox USB)
- Anschluss über RS 485 oder Clock/Daten
- individuelle Installation mit Zubehör
- VdS Klasse C zugelassen

Technische Daten:
Betriebsspannung 12 V DC
Betriebsspannungsbereich 9 V bis 15 V DC
Stromaufnahme
im stand by Betrieb <40 mA
bei zeitbegrenztem Schreib-Lesebetrieb
inkl. Zustandsanzeigen <80 mA
SchnittstelleRS 485, Clock/Daten
Schutzart IP65
Umweltklasse gemäß VdSIV
Betriebstemperatur -25°C bis +65°C
Abmessungen (BxHxT) 80,4x80,4x13,5 mm
Farbe  graphitgrau (ähnlich RAL 7024)

Einschl. Klein- und Befestigungsmaterial liefern, lagern, montieren und betriebsfertig anschließen.

Für die Einbruchmeldeanlage sind Bauteile mit einem
einheitlichen Hersteller Fabrikat zu verwenden.
Menge: 1,000 St

**01.02.11.13 VdS-Riegelschaltkontakt, 6 m Kabel, VdS Kl. C,**
Riegelschaltkontakt
Riegelschaltkontakte sind elektromechanische Kontakte mit Schnappschaltwerk, die zur Verschlussüberwachung von Türen eingesetzt werden.

Leistungsmerkmale:
- Wasser- und staubdichte Ausführung
- Eingegossenes Anschlußkabel
- Kompakte Bauweise aus Zinn-Druckguss
- geringe Einbautiefe
- Einfache und schnelle Montage
- Sichere und variable Justierung über Bohrschablone und Montagehilfe
- Keine Begrenzung des Riegelweges
- Inklusive Montagebausatz mit Verlängerungsnase
- VdS-Anerkennung gemäß Klasse C

Technische Daten:
Schaltleistung
min.  1,5 V-/10 uA
max.  30 V-/100 mA
Schutzart  IP 67
Betriebstemperatur -40 bis +70°C
Abmessungen (BxHxT)11x27x16 mm
Anschlusskabel  6 m

Einschl. Klein- und Befestigungsmaterial liefern, lagern, montieren und betriebsfertig anschließen. Einschl. Koordination und Abstimmung mit AN Tür zur Übergabe und Einbau.

Für die Einbruchmeldeanlage sind Bauteile mit einem
einheitlichen Hersteller Fabrikat zu verwenden.
Menge: 2,000 St

**01.02.11.14 Flachreedkontakt Z inkl. Magnet VdSws/6 m, Kl. B**
Flachreedkontakt inklusive Permanentmagnet, dient zur Überwachung von Türen und Fenster auf Öffnung.

Leistungsmerkmale:
- Auch für LSA-Schneidklemmtechnik geeignet
- Sabotageüberwachung auf Überbrückung
  durch 4-Draht-Anschluss
- Kann in jede Ruhestrommeldelinie eingeschleift werden
- Kompakte Bauweise
- Kreuzlochbefestigung
- Zum Aufbau auf Türen und Fenster geeignet
- VdS-Anerkennung gemäß Klasse B

Technische Daten:
Kontaktart: 1-poliger Schließer
Betriebsspannung: 40 V DC
Schaltstrom: 500 mA
Kontaktbelastbarkeit: 6 W
Anschlusskabel: LIYY 4 x 0,14 mm²,
  Cu verzinnt
Maße Kabel: L 2 m, Ø 3,2 mm
Kontakt:  Ø 8 x 31 mm
Magnet:  Ø 6 x 30 mm AINiCo, axial
  polarisiert
Kunststoffrohr: Ø 8 x 31 mm für Magnet
EF 8/10:  2 Einbauflansche für Magnet  und  Kontakt, für Holz,
  Kunststoff,  Aluminium und
  nichtmagnetische Metalle
Material
Kunststoffteile: PBT-GF, S-B oder A-B-S
Gehäuse: 54 x 13 x 12,5 mm
Temperaturbereich: -40 °C bis +70 °C
Schutzart: EN-Umweltklasse IIIA,
  VdS-Umweltklasse III, IP 67

Einschl. Klein- und Befestigungsmaterial liefern, lagern, montieren und betriebsfertig anschließen. Inkl. Koordinierung und Abstimmung mit AN Tür zur Übergabe und Einbau.

Für die Einbruchmeldeanlage sind Bauteile mit einem
einheitlichen Hersteller Fabrikat zu verwenden.
Menge: 6,000 St

**01.02.11.15 Fluchttürsteuerterminal UP**
Fluchttürsteuerterminal zur Steuerung von elektrischen Verriegelungselementen im Verlauf von Flucht- und Rettungswegen zugelassen gem. EltVTR mit integrierter Steuerung und beleuchtetem Hinweisschild für die Nottaste passend für Schalterprogramme modulare Bauweise zur Montage in 3 Standard UP-Dosen mit einer Tiefe von 62,5 mm inkl. 3-fach Rahmen.

Steuermodul:
- Nottaster (beleuchtet / zwangsöffnend) nach EN 60947-5-1 zur allpoligen Trennung der Versorgungsspannung zum Verriegelungselement mit wiederverwendbarer,
- unverlierbarer, nicht splitternder Notschalterschutzhaube
- mit integrierter optischer Türzustandsanzeige mit
  symbolisch angeordneten Hochleistungs-LED's (grün /
  rot / gelb) für entriegelt / verriegelt / Alarm
- integrierte Steuerung mit Mehrtonsirene und
  Sabotagekontakt
- mit Anschlussmöglichkeit für bis zu 2 Verriegelungselemente
- mit einstellbaren Zeitgliedern für Langzeitfreigabe,
  Kurzzeitfreigabe, Voralarm, Alarmzeit
- mit Orientierungssignal nach Betätigung der Nottaste
- mit Überwachung der Türoffenzeit bei Kurzeitfreigabe
- mit automatischer Wiederverriegelung vor Ende
  Kurzzeitfreigabe
- mit einem programmierbaren Eingang für Kurzzeitfreigabe über Zutrittskontrollsystem oder Notentriegelung über Brandmeldeanlage oder Verriegeln mit Vorrang über Einbruchmeldeanlage oder Entriegelung über Zeitschaltuhr uvm.
- mit einem programmierbaren Relaisausgang für
  Tür verriegelt/entriegelt oder Tür offen/geschlossen oder
  Sammelalarm oder Einzelalarm oder Ansteuerung Türöffner/Motorschloss/Drehtürantrieb/Feststellanlage
- mit TS-Busschnittstelle für Parametrierung über
  Software (FT-Manager) und Vernetzung für den parallelen Betrieb an Visualierungssoftware, Tableau und OPC Server
- mit Systemanschlusskabel (SYSCON5) für interne
  Verdrahtung
- Betriebsspannung: 24 V DC
- Stromaufnahme: 125 mA bei 24 V

Bedienmodul:
- mit Schlüsseltaster für Ver/Entriegeln, Kurzzeitfreigabe,
  Alarmrückstellung
- mit Sabotagekontakt
- mit Euro-Profilhalbzylinder, inkl. 3 Schlüssel oder für
  bauseitigen Euro-Profilhalbzylinder Schließbartstellung
  180°, Länge 30,5 mm
- mit Abdeckung passend zum entsprechenden Schalterprogramm

Hinweisschildmodul:
zur Kennzeichnung der Nottaste beleuchtet mit Piktogramm nach DIN EN 13637:2015

Einschl. Klein- und Befestigungsmaterial liefern, lagern, montieren und betriebsfertig anschließen.
Menge: 1,000 St

**01.02.11.16 Fluchttürsteuerterminal AP**
Fluchttürsteuerterminal AP
zur Steuerung und Überwachung einer nachfolgenden
Rettungswegverriegelung, mit integriertem Nottaster (beleuchtet / zwangsöffnend), mit wiederverwendbarer, nicht splitternder Notschalterschutzhaube.

Leistungsmerkmale:
- Schlüsseltaster zur Türsteuerung
- LED Türzustandsanzeige
- Sabotagekontakt
- potentialfreiem Relaiskontakt für "entriegelt" / "verriegelt" / "Alarm"
- Steuermöglichkeit durch potentialfreie Kontakte von
  z.B.:
        - Zugangskontrollsysteme
        - Schaltuhr
        - Schlüsselschalter
        - Brandmeldeanlagen
  einstellbare Zeitglieder für:
        - Kurzzeitfreigabe (11 - 176 Sek.)
        - Voralarm (4 - 64 Sek.)
        - interner Alarmgeber (11 - 180 Sek.)
- mit integriertem Netzteil: 230V/ 24 V
- Gehäusefarbe: grün (RAL 6032)
- in AP-Ausführung

Einschl. Klein- und Befestigungsmaterial liefern, lagern, montieren und betriebsfertig anschließen.
Menge: 3,000 St

**01.02.11.17 Kompakt-Flächenhaftmagnet Modell H**
Kompakt-Flächenhaftmagnet Modell H
Flächenhaftmagnet in kompakter Bauweise zur Absicherung von Türen in Rettungswegen. Formstabiles Aluminium-Gehäuse zur Aufbaumontage inkl. Haftgegenplatte, sowie ein Kontakt für die Verriegelungsmeldung (Hall-Sensor).

- Betriebsnennspannung: 12 - 24 V DC
- Farbe:  Silber
- Haltekraft:  2500 N

Einschl. Klein- und Befestigungsmaterial liefern, lagern, montieren und betriebsfertig anschließen.
Menge: 3,000 St

**01.02.11.18 Türbefestigungs-Montage-Set**
Türbefestigungs-Montage-Set
Für die Montage der vorgenannten Flächenhaftmagnete an flächenbündigen Türelementen.
Einschl. Klein- und Befestigungsmaterial liefern, lagern, montieren und betriebsfertig anschließen.
Menge: 1,000 St

**01.02.11.19 Anschraubwinkel**
Anschraubwinkel
Für die Montage der vorgenannten Flächenhaftmagnete an flächenbündigen Türelementen.
Einschl. Klein- und Befestigungsmaterial liefern, lagern, montieren und betriebsfertig anschließen.
Menge: 1,000 St

**01.02.11.20 Kompakt-Flächenhaftmagnet Modell H im Aufbaugehäuse**
Flächenhaftmagnet im Aufbaugehäuse. Formstabiles Aluminium-Gehäuse zur Aufbaumontage inkl. Haftgegenplatte sowie ein Kontakt für die Verriegelungsmeldung (Hall-Sensor).

- Betriebsnennspannung: 12 - 24 V DC
- Farbe:  Silber
- Haltekraft:  2500 N
Einschl. Klein- und Befestigungsmaterial liefern, lagern, montieren und betriebsfertig anschließen.
Menge: 1,000 St

**01.02.11.21 PIR-Dual-Melder, Flächenoptik**
Passiv-Infrarot-Bewegungsmelder zum Anschluss an eine Einbruchmeldezentrale über BUS-System.

Leistungsmerkmale:
- Adernsparende 3-Draht-BUS-Technik
- Betrieb am BUS-2 oder BUS-1
- Flächenspiegeloptik zur Überwachung von Flächen mit
  12 m x 12 m
- Umrüstbar auf Strecken- oder Vorhangoptik durch Austausch der Spiegeloptik
- Konventionelle Meldergruppe (ohne Löschfunktion)
- Detektionsempfindlichkeit programmierbar
- Reichweite programmierbar
- Betriebsspannungsüberwachung
- LED-Anzeige Alarm, beim BUS-2 mit Erstmelderkennung (EMK-Funktion)
- LED-Anzeige Störung
- Gehtestfunktion mit selektiver LED-Anzeige
- LED-Anzeige deaktiviert im Zustand "scharf" und "unscharf"
- Löschfunktion für Alarm- und Störungsspeicher
- Temperaturalarm (nur BUS-2) Alarmschwellen programmierbar
- Deckelkontakt und Abreißsicherung
- Gehäuse zur Eck- und Wandmontage geeignet

VdS-Anerkennung gemäß Klasse B
Konform zu EN 50131-1 und EN 50131-2-4,
Grad 2

Technische Daten:
- Betriebsspannung12 V DC
- Stromaufnahme
        - Sensorik0,6 mA BUS-2
  3,0 mA BUS-1
        - LED  4 mA
- Reichweite 8 bis 15 m
- Optikaufteilung 22 Zonen, 5 Ebenen
- Öffnungswinkel80°
- Betriebstemperatur -10 bis +55°C
- SchutzartIP 30
- Abmessungen (BxHxT)64x130x48 mm
- Farbe verkehrsweiß (ähnlich RAL 9016)

Einschl. Klein- und Befestigungsmaterial liefern, lagern, montieren und betriebsfertig anschließen.

Für die Einbruchmeldeanlage sind Bauteile mit einem
einheitlichen Hersteller Fabrikat zu verwenden.
Menge: 29,000 St

**01.02.11.22 Schalterabzweigdose für Unterputzmontage Luftdicht**
Schalterabzweigdose für Unterputzmontage Luftdicht, mit Putzdeckel, herstellen der Öffnung, liefern, lagern und montieren. Der anfallende Schutt ist ordnungsgemäß zu entsorgen. (AVV 170701)
Entsprechend der Bauweise des Bauwerkes ist bei allen UP-Verlegungen sowie dem Einfräsen von UP-Dosen 95% Putz-Ziegel-Mauerwerk und 5% Sandstein/ Naturstein zu kalkulieren.
Schutzart: IP 30
Menge: 3,000 St

**01.02.11.23 Schalterdose für Unterputzmontage Luftdicht**
Schalterdose für Unterputzmontage Luftdicht, mit Putzdeckel, herstellen der Öffnung, liefern, lagern und montieren. Der anfallende Schutt ist ordnungsgemäß zu entsorgen.
(AVV 170701)
Entsprechend der Bauweise des Bauwerkes ist bei allen UP-Verlegungen sowie dem Einfräsen von UP-Dosen 95% Putz-Ziegel-Mauerwerk und 5% Sandstein/ Naturstein zu kalkulieren.
Schutzart: IP 30
Menge: 1,000 St

**01.02.11.24 Betriebshandbuch**
Betriebshandbuch für die Dokumentationen der Anlagenwartungen vor Ort gemäß VDE 0828.

- Eintrag aller Basisdaten der Elektroakustischen Anlage,
- Begriffsbestimmungen in Anlehnung an DIN 31051,
- Eintragung quartalsmäßige Anlagenwartung durch einen
  autorisierten Systemspezialisten nach VDE 0833-1.
Menge: 1,000 St

**01.02.11.25 Programmierung der Einbruchmeldeanlage**
*** Pauschalposition
Programmierung der Einbruchmeldeanlage, Abgleich und
Einrichten aller Komponenten und Inbetriebnahme des Systems.
Menge: 1,000 psch

#### Titel 01.03 Photovoltaikanlage

##### 01.03.01 Photovoltaikanlage

**01.03.01.1 Photovoltaikmodul Black Frame N-Type 440 Wp**
Photovoltaikmodul mit 108 monokristallinen Solarzellen.

Zelltyp:  monokristallin, Erscheinungsbild
  homogen schwarz,
Nennleistung:  440 Wp,
Toleranz:  0 bis + 4,99 Wp zur
  angegebenen Nennleistung,
Frontseite:  3,2 mm transparentes, antireflexbeschichtetes ESG Glas
Rahmen:  Aluminium schwarz eloxierter
Abmessungen:  bis zu L=1.742 mm x B=1134 mm x
  H=35 mm,
Gewicht:  max. 21,5 kg,
Schutzklasse:  II,
Max Systemspannung: 1.500 V,
Rückstrombelastbarkeit: 35 A,
Auflast (Schneelast):5,4 kN/m² (8.100 Pa),
Dynamische Last: 1,6 kN/m² (2.400 Pa),
(Windlast)
Zulässige Betriebstemperatur:  -40°C bis +85°C,
Leerlaufspannung: 39,78 V,
Spannung bei
Maximalleistung: 34,06 V,
Kurzschlussstrom: 13,63 A,
Nennstrom:  12,93 A,
Anschlussdose:  IP68, mit mind. 4 Bypassdioden,
  verschweißtne Kontakten
  voll vergossen,
Kabel:  mit 2x mind. 1200 mm Solarkabel
  Leitungsquerschnitt 4 mm²,
Stecker:  MC4- Stecker und MC4- Kupplung

Produktgarantie: 15 Jahre Produktgarantie Hersteller,
Leistungsgarantie: lineare Leistungsgarantie über
  25 Jahre, mit einer maximalen
  Leistungsdegression von 0,8%/Jahr

Bauartzulassung: DIN EN/IEC 61215,
  DIN EN 61730,
  DIN 4102- 1

Anschlusskabel mit Steckverbinder (Messprotokoll des Modules ist mitzuliefern), liefern, lagern, auf Dach transportieren und auf Gestellsystem betriebsfertig montieren und mit dem String verbinden.
Menge: 68,000 St

**01.03.01.2 PV-Modul Montagesystem 2 x 9 Module**
PV-Modul-Montagesystem für die Befestigung von Photovoltaikmodulen auf einem Ziegeldach.
Das System ist als Traggestell mit einer maximalen Dachauflast von 15 kg/m² zu errichten.  Die zulässige Druckspannung beträgt nach DIN EN 826 bei 10% Stauchung >= 60 kPa, die zulässige Punktlast bei 5 mm Stauchung nach DIN EN 12430 wird mit >= 650N benannt.

Es ist ein genauer Montageplan mit Statik für das Gestellsystem zu erstellen.
Für den Standort gilt die Einstufung nach DIN EN 1991-1-4:2010-12 in die Windzone 2 mit mit einer Windlast (kN/m²) von 0,683, bei einer Objekthöhe von 23 m über Flur. Die Einstufung der Schneelast nach DIN EN 1991-1-3 erfolgt in die Zone 2 bei einer Geländehöhe von 291 m über Normalhöhennull. Die Parameter sind auf das System abzustimmen und bestätigen lassen.

Die Montage erfolgt auf einem Ziegeldach mit 35° Gefälle. Das Tragsystem ist mit Aluminiumprofilen zu errichten. Die Anzahl und die Anordnung der Befestigungsschellen hat laut der Systemstatik zu erfolgen.
Es sind 2 Reihen mit jeweils 9 Modulen in Vertikaler Anordnung vorzusehen.
Das Gestell muss durchgehend elektrisch leitend verbunden sein und ist in den Potentialausgleich mit einzubeziehen und anzuschließen.
Das Montagesystem ist mit allem Zubehör wie Modulbefestigung, Enddeckel, Profilverbinder, Rück- und Seitenverkleidungen, sowie Klein- und Befestigungsmaterial zu liefern, zu lagern, auf das Dach zu transportieren und mit dem Photovoltaikmodulen fachgerecht zu montieren. Für die Montage ist das beigestellte Gerüst zu verwenden. Die Ausführung der Schellen sowie Tragschienen hat im Sichtbaren Bereich in der Farbe schwarz zu erfolgen. Die Halterungen sind zu Liefern und dem AN Dachdecker zu übergeben sowie ist die Lage der Halterungen sowie der Einbau abzustimmen und zu koordinieren.

Alle Aufwendungen zur Abstimmung mit der Bauleitung, Architekt und Statiker sind in dem EP enthalten.
Menge: 3,000 St

**01.03.01.3 PV-Modul-Montagesystem 2 x 7 Module**
PV-Modul-Montagesystem für die Befestigung von Photovoltaikmodulen auf einem Ziegeldach.
Das System ist als Traggestell mit einer maximalen Dachauflast von 15 kg/m² zu errichten.  Die zulässige Druckspannung beträgt nach DIN EN 826 bei 10% Stauchung >= 60 kPa, die zulässige Punktlast bei 5 mm Stauchung nach DIN EN 12430 wird mit >= 650N benannt.

Es ist ein genauer Montageplan mit Statik für das Gestellsystem zu erstellen.
Für den Standort gilt die Einstufung nach DIN EN 1991-1-4:2010-12 in die Windzone 2 mit mit einer Windlast (kN/m²) von 0,683, bei einer Objekthöhe von 23 m über Flur. Die Einstufung der Schneelast nach DIN EN 1991-1-3 erfolgt in die Zone 2 bei einer Geländehöhe von 291 m über Normalhöhennull. Die Parameter sind auf das System abzustimmen und bestätigen lassen.

Die Montage erfolgt auf einem Ziegeldach mit 35° Gefälle. Das Tragsystem ist mit Aluminiumprofilen zu errichten. Die Anzahl und die Anordnung der Befestigungsschellen hat laut der Systemstatik zu erfolgen.
Es sind 2 Reihen mit jeweils 7 Modulen in Vertikaler Anordnung vorzusehen.
Das Gestell muss durchgehend elektrisch leitend verbunden sein und ist in den Potentialausgleich mit einzubeziehen und anzuschließen.
Das Montagesystem ist mit allem Zubehör wie Modulbefestigung, Enddeckel, Profilverbinder, Rück- und Seitenverkleidungen, sowie Klein- und Befestigungs- material zu liefern, zu lagern, auf das Dach zu transportieren und mit dem Photovoltaikmodulen fachgerecht zu montieren. Für die Montage ist das beigestellt Gerüst zu verwenden. Die Ausführung der Schellen sowie Tragschienen hat im Sichtbaren Bereich in der Farbe schwarz zu erfolgen. Die Halterungen sind zu Liefern und dem AN Dachdecker zu übergeben sowie ist die Lage der Halterungen sowie der Einbau abzustimmen und zu koordinieren.

Alle Aufwendungen zur Abstimmung mit der Bauleitung, Architekt und Statiker sind in dem EP enthalten.
Menge: 1,000 St

**01.03.01.4 Solarkabel 6 mm², Mantelfarbe blau**
Solarkabel 6 mm², Mantelfarbe blau, doppelt isoliert, halogenfrei,
Nennspannung:  1500 V DC,
Temperaturbereich: -40°C bis +120°C,
Witterungs- und UV-beständig, TÜV geprüft,
Standards: IEC 60228 KL 5, IEC 60332-1, DIN VDE 0295
liefern, lagern und betriebsfertig inkl. der Befestigung im Abstand von 250 mm mit UV-bestätigen Systemgeeigneter Befestigung am Modulgestellsystem und in PVC-Rohr, Brandschutzkanal verlegen.
Menge: 51,000 m

**01.03.01.5 Solarkabel 6 mm², Mantelfarbe rot,**
Solarkabel 6 mm², Mantelfarbe rot, doppelt isoliert, halogenfrei,
Nennspannung:  1500 V DC,
Temperaturbereich: -40°C bis +120°C,
Witterungs- und UV-beständig, TÜV geprüft,
Standards: IEC 60228 KL 5, IEC 60332-1, DIN VDE 0295
liefern, lagern und betriebsfertig incl. der
Befestigung im Abstand von 250mm mit UV-bestätigen Systemgeeigneter Befestigung am Modulgestellsystem und in PVC-Rohr, Brandschutzkanal verlegen.
Menge: 134,000 m

**01.03.01.6 Brandschutzkanal I90/E30, Innenmaß BxH 110x50 mm**
Installationskanal aus Metall mit intumeszierendem Brandschutzgewebe zur brandsicheren Verlegung von Kabeln. Klassifiziert als Installationskanal I30 gemäß EN 13501-2, geprüft nach EN 1366-5. Der Kanal verhindert über den klassifizierten Zeitraum die Brandweiterleitung und schützt vor den Auswirkungen eines Kabelbrandes.
Geeignet für die direkte Wand- und Deckenmontage, Montage unterhalb von Systemböden und auf Tragsystemen. Werkzeuglose Stoßstellenmontage mit Stoßstellenverbinder. Versetzte Deckelmontage für durchgängigen Potentialausgleich der gesamten Kanalstrecke.

Feuerwiderstandsklasse:  30 min
Anzahl der beflammbaren Seiten:  4
Innenhöhe:  40 mm
Innenbreite:  60 mm
Oberfläche:  Glasfaserleichtbeton
Montage erfolgt an Holzbalkenkonstruktion gemäss Erleichterung BSK.

Kompl. mit allem erforderlichen systemeigenen Zubehör, wie Verbinder, Verbindungsstücke, Trennsteg (TS), Kanalklammern, Stoßstellenverbindern, inkl. aller Schneidarbeiten, mit Klein und Befestigungsmaterial, in Teillängen liefern, lagern und betriebsfertig montieren.
Menge: 21,000 m

**01.03.01.7 PV-Kupplungsstecker MC4, 4- 6 mm² liefern und montieren**
PV-Kupplungsstecker MC4 passend zu den Modulen
und den Geräten 4- 6 mm² liefern, lagern und mit original Montagewerkzeug (Crimpzange) an vorhandenes Solarkabel
6 mm² betriebsfertig montieren und mit Verschraubung abdichten.
Menge: 15,000 St

**01.03.01.8 PV-Kupplungsbuchse MC4, 4- 6 mm²**
PV-Kupplungsbuchse MC4 passend zu den Modulen
und den Geräten 4- 6 mm² liefern, lagern und mit original Montagewerkzeug (Crimpzange) an vorhandenes Solarkabel
6 mm² betriebsfertig montieren und mit Verschraubung abdichten.
Menge: 15,000 St

**01.03.01.9 PV-Abzweigstecker MC4, 4- 6 mm²**
PV- Abzweigstecker MC4 passend zu den Modulen
und den Geräten 4- 6 mm², Steckbar mit einpoligem MC-PV-Steckverbindern MC4
für eine sichere und sehr montagefreundliche parallel- oder parallel-seriell Verkabelung von PV-Modulen,
liefern, lagern und betriebsfertig montieren.
Menge: 1,000 St

**01.03.01.10 PV- Abzweigbuchse MC4, 4- 6 mm²**
PV- Abzweigbuchse MC4 passend zu den Modulen
und den Geräten 4- 6 mm², Steckbar mit einpoligem MC-PV-Steckverbindern MC4
für eine sichere und sehr montagefreundliche parallel- oder parallel-seriell Verkabelung von PV-Modulen,
liefern, lagern und betriebsfertig montieren.
Menge: 1,000 St

**01.03.01.11 Wechselrichter 25 kW**
Wechselrichter 25 kW

Eingang (DC):
max. DC-Leistung: 37500 W,
max. DC-Spannung: 1.000 V,
PV-Spannungsbereich: 430 V – 800 V,
max. DC-Eingangsstrom-
pro MPP-Tracker: 24 A,
max. Kurzschlussstrompro MPP-Tracker: 37,5 A,
Anzahl MPP-Tracker: 3,
Stringanzahl pro MPP:2,
Ausgang (AC):
max. AC- Scheinleistung: 25.000 VA,
AC- Nennleistung: 25.000 W,
AC- Nennspannung:3/N/PE; 230 V/400 V
AC-Nennspannungsbereich: 176 - 275 V, 304 - 477 V
AC-Netzfrequenz: 50 Hz,
Max. Ausgangsstrom: 36,2 / 36,6 A,
Geräuschemission, typisch: 59 dB (A),

Ausgestattet mit DC-Trenneinrichtung, Erdschluss- und Netzüberwachung, MC4-Steckverbinder, ESS, Trafolos, mit allstromsensitiven FI-Schutzschalter, NA-Schutz, Lichtbogenschutzfunktion, Netzüberwachung nach VDEW-Richtlinie, DC- Verpolungsschutz, AC- Kurzschlussfest, Monitoring und Controlfunktion.

CE-Konformität:  Ja,
Netzanschluss:  AC -Federzugklemme,
max. Wirkungsgrad: 98%
zul. Umgebungstemperatur: - 25° C bis + 60° C,
Eigenverbrauch (Nacht):5 W
Schutzart:  IP 65,
Gewicht:  35 kg,
Maße:  B x H x T/728 mm x
  762 mm x 266 mm,
Schnittstellen:  2x Ethernet Port, WLAN
Datenprotokolle: Modbus, Speedwire
Digitale Eingänge Anzahl: 6
Multifunktionsrelais: Störmeldung

Herstellergarantie: 10 Jahre (mit Nachweis).

Inkl. Systembedingtem Zubehör, Klein- und Befestigungsmaterial liefern, lagern, montieren sowie betriebsfertig anzuschliessen.
Menge: 1,000 St

**01.03.01.12 Montageschiene für Sonderkonstruktionen**
Montageschiene für Sonderkonstruktionen
Schwere C-Profilschiene zur individuellen Installation von Tragekonstruktionen für z.B. Kabelrinnen oder als Konsole für Schaltschränke. Auch verwendbar zur Kabelverlegung, in Verbindung mit Bügelschellen mit U-Fuß.
Material:  Stahl
Oberfläche:  bandverzinkt, DIN EN 10346, FS
Abmessung BxH:  41x41 mm
Materialstärke:  2,5 mm
Schlitzweite:  22 mm
inkl. Klein- und Befestigungsmaterial, in Teillängen liefern, lagern und montieren.
Menge: 19,000 m

**01.03.01.13 Energy-Meter für Anlagen >63 A, mit**
Energy-Meter passend zum angebotenen Wechselrichter, für Anlagen >63 A, mit Strommesswandlern, für Hutschienenmontage, Ethernet-Anschluss,
Schutzklase 2,
IP20,
Der Einbau erfolgt in der HV.
einschl. liefern, lagern, montieren sowie betriebsfertig anschliessen, einschl. Inbetriebnahme in Abstimmung mit dem Netzwerkadministrator des Nutzers für eine Visualisierung und Netzanalyse.
Menge: 1,000 m

**01.03.01.14 PV-Online-Monitoring inkl. Registrierung**
Registrierung des vorgenannten Wechselrichter
im Internetportal des Herstellers für das PV- Online- Monitoring.
Der vorgenannten Wechselrichter ist über Patchkabel
mit dem vorhandenen Datennetz mit dem Internet zu verbinden.
Diese Position beinhaltet die Integration des Wechselrichters in das bauseitige Netzwerk und die Registrierung der Photovoltaikanlage im Internetportal des Herstellers.
Einrichten des PV- Online- Monitoring Systems zur übersichtlichen und komfortablen Visualisierung aller Ertragsdaten:
- Live- Daten zum Anlagenstatus
- Informationen zum aktuellen Energiefluss
- Überwachung der Kommunikation zum Monitoring-System
- Überwachung der Wechselrichter- Performance
- Wetterinformationen für den Standort Ertragsüberwachung
- Darstellung des Energiemanagments
- Monitoring und Alarmierung
- Reporting
- Konfiguration und Darstellung des Einspeisemanagments
- Darstellung der Anlagenmesswerte
Die notwenigen Komponenten für das PV- Online- Montitoring liefern, montiern und betriebsfertig einrichten.
Einschl. Abstimmung mit dem Netzwerkadministrator des Nutzers für eine Visualisierung, Netzanalyse und Störungsmeldung.
Menge: 1,000 St

**01.03.01.15 Feuerwehrschalter mit Trennschalter für 2 MPP Tracker und Überspannungsschutz Typ2**
Feuerwehrschalter mit Trennschalter für 2 MPP Tracker und Überspannungsschutz Typ2, mit Gehäuse und für Anschluss Fernauslösung, mit automatischer Wiedereinschlatung.

Technische Eigenschaften:
Bem.-Isolierspannung Ui [VDC]:1000V
Bem.-Betriebsspannung Ue[VDC]:1000V
Anzahl unabhängige MPP Eingänge [n]:2
Anzahl Stränge pro MPP IN [n]:2
Anzahl Stränge pro MPP OUT [n]:2
Bemessungsstrom InA
(=Summe Isc STC) [DC]:  64A
Auslegungsstrom* Isc max [DC]:80A
(=Summe Isc STC x 1,25)

PRO STRANG:
Bemessungsstrom Inc (=Isc STC) [DC]:16A
Auslegungsstrom Isc max [DC]:20A
  (= Isc STC x 1,25)
Umgebungstemperatur:  -20°C - +40°C  (kurzzeitig 45°C)
Überspannungsschutz:  Klasse II/"C"
Lasttrennstelle: 1x Schalter mit 2 Etagen je mit 50A Nennstrom; 1 Etage/MPP,
Gebrauchskategorie DC21-B (nach DIN EN 60947-3)
  fernbetätigt mit Auslöser 230VAC und
  automatischer Wiedereinschaltfunktion
  nach Netzwiederkehr und USV für kurzzeitige Netzausfallüberbrückung
Eingangsklemmen:  6/10mm²
Ausgangsklemmen:  6/10mm²
Schutzklasse:  II
IP Schutzart:  IP65
Konformität:  EN 60947-1,
  EN 61439-1 und
  EN 61439-2
Art der Montage:  Wandmontage
Abmessungen (BxHxT):  300 x 400 x 200 mm
Gehäuse:  Polyester Gehäuse  mit Klapptür und  Doppelbartverschluss  Einführungen
String  IN: 8 x M16
  (d= 4,5-10,0mm)
String OUT:  8 x M16
  (d= 4,5-10,0mm)
Erde:  1 x M20
  (d= 6,0-13,0mm)
Fernmeldekontakt und Steuerleitungen:
  2 x M16
  (d= 4,5-10,0 mm),
  2 x M16/M20
  (d= 4,5-10,0 mm/
  6,0-13,0 mm)

Inkl. Systembedingtem Zubehör, Klein- und Befestigungsmaterial liefern, lagern, montieren und betriebsfertig anschließen.

Alle Blitzstrom- und Überspannungsableiter des gesamten LVs müssen von einem Hersteller sein.
Menge: 2,000 St

**01.03.01.16 Feuerwehrschalter Steuerung**
Feuerwehrschalter Steuerung
Zur Verarbeitung von Bedien- und Schaltvorgängen zur Abschaltung der Feuerwehrschalter Trennschalter mit MPP-Tracker.
Versorgung:  AC 230V/10A 50Hz,
Steuereingänge: NOT-AUS
  externe Eingänge (z.B.: BMA)
  NA-Schutz STOP
Steuerausgänge: "PV ON"
  "PV OFF" (Signalleuchten)
mit Gehäuse, Schutzgrad IP65, SChutzklasse II, Anschlussklemmen, Innenverdrahtung, inkl. Klein- und Befestigungsmaterial liefern, lagern, montieren und betriebsfertig anschließen.
Menge: 1,000 St

**01.03.01.17 Sicherheitskasten E-Stop-Switch Aufputz grau**
Sicherheitskasten E-Stop-Switch Aufputz Schlüsseltaster  Alarmmeldekasten in der Farbe grau, Aufputz-Wandmontage- mit integriertem Schlüsseltaster (zwei Schlüssel)
1 x LED ROT = PV eingeschaltet
1 x LED GRÜN = PV sicher ausgeschaltet
- Gehäuse mit Schloss
Daten LED"s: 2 x 230 V 12 mA Taster: 230 V, max. 6 A
- Schutzart: IP44
- Abmessungen: 125 x 125 x 71 mm
mit Beschriftungsfeld und Beschriftung in PC-Qualität.
passend zur Feuerwehrschalter-Steuerung liefern, lagern, montieren und betriebsfertig anschließen. Inkl. Klein- und Befestigungsmaterial.
Menge: 1,000 St

**01.03.01.18 Inbetriebnahme und Messung der Photovoltaikanlage**
*** Pauschalposition
Inbetriebnahme und Messung der Photovoltaikanlage sowie der Einweisung des Auftraggebers.

Wechselspannungsbereich:
Messung der ausgeführten Wechselpannungsseite vom
Wandlerschrank/Zählerschrank bis zum Wechselrichter
laut DIN VDE 0100, Teil 600 inkl. der Messung und Protokollierung des Kurzschlussstromes im TT- Netz pro Stromkreis und des Potentialausgleiches.

Gleichspannungsbereich:
Überprüfung aller Verbindungen auf Polarität und elektrischen Durchgang, sowie Messung von Isolationswiderstand, Leerlaufspannung, Kurzschlussstrom, Spannung und Strom im Betrieb
mit Wetterangabe sowie der Potentialausgleich inkl.
aller laut DIN VDE 0126 Teil 23 erforderlichen weiteren Messungen.

Ergänzung zu den Revisionsunterlagen in 3-facher Ausfertigung.
Menge: 1,000 psch

**01.03.01.19 Hinweisschild "Gebäude mit PV- Anlage"**
Formstabiles und lichtbeständiges Hinweisschild "Gebäude mit PV- Anlage" in der Größe von
200 mm x 250 mm liefern und im Bereich des Hauptzuganges der Feuerwehr an einem gut einsehbaren und ungefährlichen Bereich anzubringen. Die Ausführung orientiert sich an den Forderungen der DIN 4066 "Hinweisschilder für die Feuerwehr". Der Standort des "DC-Feuerwehrschalter" ist unterhalb des Hinweisschildes "Gebäude mit PV- Anlage" im Zugangsbereich der Feuerwehr zu benennen.
Das Hinweisschild ist zu liefern, zu lagern und betriebsfertig zu montieren.
Menge: 2,000 St

**01.03.01.20 Hinweisschild "DC-Feuerwehrschalter"**
Hinweisschild "DC-Feuerwehrschalter" entsprechend der
DIN 4066, Größe 105 mm x 297 mm liefern, lagern und am Standort des DC- Notausschalter montieren.
Menge: 2,000 St

**01.03.01.21 Anmeldung der Photovoltaikanlage bei der Bundesnetzagentur und den Netzbetreiber**
*** Pauschalposition
Anmeldung und Inbetriebnahme der Photovoltaikanlage bei der Bundesnetzagentur und beim Netzbetreiber.
Klärung der Technischen Anschlussbedingungen,
und Einholung aller notwendigen Unterschriften
für die Beantragungen vor der Errichtung der Photovoltaikanlage.
Menge: 1,000 psch

**01.03.01.22 Wandverteiler als UV PV-Anlage**
Wandverteiler Installationsverteiler UV PV-Anlage
Gehäuse für Niederspannungs-Schaltgerätekombination mit Bauartnachweis nach DIN VDE 0660 Teil 600, DIN EN 61439-3,
Nennisolationsspannung 660 V AC,
als Wandverteiler, mit Rückwand, Dachblech mit Flanscheinführungen, zwei Seitenwänden, Kabeltragschienen,
Klemmen, Dreistockklemmen, Neutralleiterklemmen als Trennklemmen, Schutzleiterklemmen und Klemmenzubehör, interne Verdrahtung,
Beschriftungsschild je Gerät, Verschraubungen,
Tragschienen, Berührungsschutzabdeckung,
Blindabdeckungen für Reserveplätze,
Verdrahtungskanälen,
Stahlgehäuse, Schutzart IP 44, Schutzklasse II,
mit Fronttür, mit Stangenverschluss, für Breite 400 mm.

Verteiler liefern, lagern, montieren und betriebsfertig anschließen einschl. systemeigenem Zubehör wie Einbaurahmen, Befestigungsschienen,
Montageplatten, Isoliermaterial, Frontabdeckungen, Verdrahtung, Klemm-, Klein- und Befestigungsmaterial, Schraubkappen und Sicherungseinsätze.usw.
Kabel und Leitungen abmanteln, einführen, beschriften nach Stromkreis und betriebsfertig anschließen.
Durchführung von Dichtungsmaßnahmen zur Herstellung der geforderten Schutzart.

Die Kosten für die anteilige Verdrahtung und die Verdrahtungskanäle bis zur Klemmenleiste in Installationskleinverteilern, Zählerplätzen, Installations- verteilern, Schaltanlagen und Rangierverteilern sind mit den Einheitspreisen abgegolten.

Die Beschriftung hat in PC-Qualität zu erfolgen. Die Revisionsunterlagen sind in einer Plantasche aus Metall mit Befestigungsschrauben für die Schranktür, für Schaltpläne bis DIN A 4 dauerhaft anzubringen.

In allen Verteilern ist 25 % Platzreserve vorzusehen.

Bei Schaltgeräten und Einbaugeräten für Installationsverteiler und Schaltanlagen ist, wenn nicht anders vorgegeben, jeweils die gleiche Bauform eines Herstellers im LV zu verwenden.

Mit nachfolgenden Einbaugeräten ist der beschriebene Verteiler gemäß der Werks- und Montageplanung des AN zu bestücken und zu dimensionieren.
Menge: 1,000 St

**01.03.01.23 Energiezähler 65A, M-BUS, MID**
Drehstromzähler zur Messung eines Dreileiter- oder
Vierleiter-Drehstromnetzes über einen Direktanschluss
bis 65 A.
Zum Einbau auf DIN-Schiene
- 3 Teilungseinheiten, für Hutschiene
- direktmessend,
- 3 Phasenanschluss,
- Schutzart IP20,
- Anschlussmöglichkeiten von 1 ... 25 mm²,
- Kunststoffgehäuse,
- Bemessungsstrom 65 A,
- Genauigkeit Klasse B,
- Signalart M-Bus,
- LCD-Display,
- Messung und Anzeige von Wirkleistung, Blindleistung,
  Scheinleistung, Spannung, Strom und Frequenz.
- inkl. Beschriftung zur Verbrauchs- und
  Kostenerfassung in Abstimmung mit dem Bauherrn,
liefern, lagern, montieren und betriebsfertig
anschließen.
Menge: 4,000 St

**01.03.01.24 Lastschalter 4-polig, Nennstrom 80 A**
Lastschalter 4-polig, für Verteilereinbau DIN VDE 0660, für Schraubanschluss, geeignet als Hauptschalter,
Nennstrom:  80 A,
Nennisolationsspannung:  1200 V AC / DC,
mechan. Lebensdauer:  10000 Schaltspiele,
Einschaltvermögen: 25 kA,
Schutzart:  IP 00,
liefern, lagern, montieren und betriebsfertig anschließen.
Menge: 1,000 St

**01.03.01.25 Überspannungs-Ableiter 3+1-polig,**
Überspannungs-Ableiter, Ableiter Typ 2 nach EN 61643-11,
3 + 1-polig komplett mit Ober- und Unterteil, Schutzgerät von Niederspannungs- Verbraucheranlagen von Überspannungen,
Schutzgerät von Verteilungen, leistungsfähiger
Zinkoxidvaristor mit Überwachung, Defektanzeige durch
rote Markierung im Sichtfenster, mit Multifunktions-
Anschlussklemme für Leiter und Kammschiene,

max. Betriebsspannng:  230 / 400 V AC / 50 Hz,
Nennableitstrom:  15 kA (8/20),
Grenzableitstrom:  40 kA (8/20),
Schutzpegel:  bei 5 kA (8/20) < 1,0 kV,
  bei 15 kA (8/20) < 1,5 kV,
Ansprechzeit:  kleiner 25 ns,
Montage auf Hutschiene, zugelassen für TT-Netz, liefern,
lagern und betriebsfertig anschließen.

Alle Blitzstrom- und Überspannungsableiter des
gesamten LVs müssen von einem Hersteller sein.
Menge: 1,000 St

**01.03.01.26 FI-Schutzschalter 4-polig, 40/0,3 Typ B allstromsensitiv**
Fehlerstrom-Schutzschalter 4-polig, Typ B allstromsensitiv, Fehlerstrom-Schutzschalter für Verteilereinbau
DIN EN 61008-1 für Wechselfehlerströme, pulsierende und glatte Gleichfehlerströme gegen Erde,
Nennstrom:  40 A,
Nennfehlerstrom:  0,3 A,
Stoßstromfestigkeit:  3000 A,
Kurzschlußfestigkeit:  10 kA,
Nennisolationsspannung:  1/4-pol. 230/400 V AC,
liefern, lagern, montieren und betriebsfertig anschließen.
Menge: 1,000 St

**01.03.01.27 FI/LS-Schalter Typ A, 0,3 A, 10 A, Charakteristik B + AFDD**
Brandschutzschalter (AFDD), 2-polig, B10/0,3 A,
Kombinationsgerät bestehend aus Leitungsschutzschalter + FI-Schutzschalter + AFDD Auslöseeinheit, für Wechselfehlerströme und pulsierende Gleichfehlerströme
Typ A.

Brandschutzschalter mit:
Nennstrom:  10 A,
Nennfehlerstrom FI:0,3 A,
Charakteristik LS:  B,
Stoßstromfestigkeit: 250 A (8/20),
Kurzschlußfestigkeit: 6 kA,
Nennisolationsspannung: 230 / 400 V AC,
Pole:  2-polig (1P+N),

liefern, lagern, montieren und betriebsfertig anschließen.
Menge: 1,000 St

**01.03.01.28 FI/LS-Schalter Typ A, 0,03 A, 16 A, Charakteristik B + AFDD**
Brandschutzschalter (AFDD), 2-polig, B16/0,03 A,
Kombinationsgerät bestehend aus Leitungsschutzschalter + FI-Schutzschalter + AFDD Auslöseeinheit, für Wechselfehlerströme und pulsierende Gleichfehlerströme
Typ A.

Brandschutzschalter mit:
Nennstrom:  16 A,
Nennfehlerstrom FI:0,03 A,
Charakteristik LS:  B,
Stoßstromfestigkeit: 250 A (8/20),
Kurzschlußfestigkeit: 6 kA,
Nennisolationsspannung: 230 / 400 V AC,
Pole:  2-polig (1P+N),

liefern, lagern, montieren und betriebsfertig anschließen.
Menge: 1,000 St

**01.03.01.29 Leitungsschutzschalter 3-polig 35 A/C**
Leitungsschutzschalter 3-polig 20 A/C
Leitungsschutzschalter DIN DIN EN 60898-1,
Nennstrom:  20 A,
Auslösecharakteristik: C,
Schaltvermögen:  6 kA,
Nennisolationsspannung: 400 V AC,
mit zweiseitiger Klemmenabdeckung, liefern, lagern, montieren und betriebsfertig anschließen.
Menge: 1,000 St

**01.03.01.30 PV Steuergerät für Powermanagement**
PV Steuergerät für Powermanagement
gemäß EEG- R ichtlinie
Steuergerät zur Überwachung und Steuerung von
Photovoltaikanlagen mit Fehleranalyse- und
Alamierungsmöglichkeiten,
die Richtlinie zum Einspeisemanagment des EEG 2023 soll
möglich sein,
Leistungsmanagement über fernsteuerbare
Rundsteuerempfänger des Netzbetreibers,
vorbereitet für Steuerung einer Leistungsbegrenzung
( auch
unter Berücksichtigung und Optimierung des
Eigenverbrauchs ),
Leistungsreduzierung nach VDE - AR- N 4105,
geeignet,
Gerät mit Anzeigedisplay, geeignet zur visuellen
Darstellung
der Energieflüsse am Netzverknüpfungspunkt vor Ort
und im
Portal, D atenübertragung und Anzeige aller Wechselrichter,
Es ist kein weiterer VPN Router notwendig .
Mit Zertifizierung nach VDE- A R -N 4105 und 4 110 .
Technische Daten :
Eingangsspannung: 12-24 V DC
RS- 4 85 Eingänge: 4 x
Digitale Eingänge: 4 x
Netzwerk : 2 x / 1 0/100 MBit
einschließlich Klein- und Montagematerial
komplett liefern und betriebsfertig montieren.

Anzubietendes Fabrikat:

Hersteller: 'PLEXLOG'

Typ: 'PL IndustryPL500+'
Menge: 1,000 St

### 02 Haus 1 (Ärztehaus)

#### Titel 02.01 Starkstrom

##### 02.01.02 Kabel und Leitungen

**02.01.02.1 NYM-J 3 x 1,5 mm² KR**
Kunststoffkabel und -leitungen 0,6/1 kV in Teillängen
liefern, in Kabelrinnen, Leitungsführungs-, oder
Brüstungskanälen verlegen, einschl. Klein- und
Befestigungsmaterial. Die Kabel und Leitungen sind in
den Verteilungen dauerhaft zu beschriften
(Verlegeart: KR).

NYM-J 3 x 1,5 mm²
Menge: 53,000 m

**02.01.02.2 NYM-J 1 x 6 mm² KR**
Kunststoffkabel und -leitungen 0,6/1 kV in Teillängen liefern, lagern und in Kabelrinnen, Leitungsführungs-, oder Brüstungskanälen betriebsfertig verlegen, einschl. Klein- und Befestigungsmaterial. Die Kabel und Leitungen sind an den Enden dauerhaft zu beschriften
(Verlegeart KR).

NYM-J 1 x 6 mm² KR
Menge: 41,000 m

**02.01.02.3 NYM-J 3 x 1,5 mm² AP**
Kunststoffkabel und -leitungen 0,6/1 kV in Teillängen liefern, lagern und Auf-Putz oder auf Kabelleitern,
Steigeleitern, Profilschienen verlegen mit
entsprechenden Befestigungsschellen, max.
Schellenabstand = 25-facher Kabeldurchmesser, einschl.
Schellen sowie Klein- und Befestigungsmaterial. Die Kabel und Leitungen sind an den Enden dauerhaft zu beschriften. (Verlegeart AP)

NYM-J 3 x 1,5 mm²
Menge: 12,000 m

**02.01.02.4 NYM-J 1 x 6 mm² AP**
Kunststoffkabel und -leitungen 0,6/1 kV in Teillängen liefern, lagern und Auf-Putz oder auf Kabelleitern,
Steigeleitern, Profilschienen verlegen mit
entsprechenden Befestigungsschellen, max.
Schellenabstand = 25-facher Kabeldurchmesser, einschl.
Schellen sowie Klein- und Befestigungsmaterial. Die Kabel und Leitungen sind an den Enden dauerhaft zu beschriften. (Verlegeart AP)

NYM-J 1 x 6 mm²
Menge: 7,000 m

##### 02.01.07 Anschlüsse, Sonstiges

**02.01.07.1 Anschlüsse 3 x 1,5 mm²**
Anschlüsse 3 x 1,5 mm²

Abmanteln und Einführen, Adern auf Länge schneiden,
abisolieren und betriebsfertig anschließen, bei
Bedarf einschl. Kabelschuhe oder Adernhülsen und
Verzinnen flexibler Adern, dauerhafte Beschriftung der
Kabeln, Liefern und Montieren von für die Herstellung
der geforderten Schutzart notwendigen Verschraubungen
und Blindstopfen. Diese Leistungen sind kompl.
einschl. notwendigem Kleinmaterial und
betriebsfertigem Anschluss zu erbringen.
Menge: 3,000 St

**02.01.07.2 Anschlüsse 1 x 6 mm²**
Anschlüsse 1 x 6 mm²

Abmanteln und Einführen, Adern auf Länge schneiden,
abisolieren und betriebsfertig anschließen, bei
Bedarf einschl. Kabelschuhe oder Adernhülsen und
Verzinnen flexibler Adern, dauerhafte Beschriftung der
Kabeln, Liefern und Montieren von für die Herstellung
der geforderten Schutzart notwendigen Verschraubungen
und Blindstopfen. Diese Leistungen sind kompl.
einschl. notwendigem Kleinmaterial und
betriebsfertigem Anschluss zu erbringen.
Menge: 2,000 St

**02.01.07.3 Verteilung Bestand öffnen und wieder verschließen inkl. Prüfung von 2 Stromkreisen**
Verteilung Bestand UP 3-Felder mit 6 Reihen öffnen und wieder verschließen. Anpassung der Verteilungsbeschriftung.
Überprüfung von 2 Stromkreisen nach DIN VDE inkl. Protokoll.
Menge: 2,000 h

**02.01.07.4 Abzweigdose 2,5 mm², AP, IP 44**
Abzweigdose nach DIN EN 60670-1 mit 6 Einführungen,
5 Klemmen bis 2,5 mm², 400 V, AP, IP 44, Leitungen
einführen, abisolieren, betriebsfertig anschließen,
liefern, lagern und befestigen des Deckels, einschl.
Klein-, Klemm- und Befestigungsmaterial und
entsprechender Beschriftung des Stromkreises in
PC-Qualität.
- Schutzart: IP 44
- Farbe: grau
Menge: 4,000 St

#### Titel 02.02 Schwachstrom

##### 02.02.01 Kabelträgersysteme

**02.02.01.1 Leitungsführungskanal 15 x 30 mm**
Leitungsführungskanal aus Hart-PVC mit Ober- und Unterteil, Endplatte, Innenwinkel, Außenwinkel, Flachwinkel, T-Stücke, Verbindungsstücke, einschl. systemeigenen Zubehör, mit Kabelhalteklammern, mit Bodenlochung, mit Auschnitten in Kanalrücken oder -Seite, inkl. aller Schneidarbeiten, mit Klein- und Befestigungsmaterial, in Teillängen liefern, lagern und betriebsfertig an Decke oder Wand montieren.
Farbe: reinweiß

Leitungsführungskanal mit Ober- und Unterteil
Nenngröße 15 x 30 mm,
Menge: 51,000 m

**02.02.01.2 Leitungsführungskanal 20 x 20 mm**
Leitungsführungskanal aus Hart-PVC mit Ober- und Unterteil, Endplatte, Innenwinkel, Außenwinkel, Flachwinkel, T-Stücke, Verbindungsstücke, einschl. systemeigenen Zubehör, mit Kabelhalteklammern, mit Bodenlochung, mit Auschnitten in Kanalrücken oder -Seite, inkl. aller Schneidarbeiten, mit Klein- und Befestigungsmaterial, in Teillängen liefern, lagern
und betriebsfertig an Decke oder Wand montieren.
Farbe: reinweiß

Leitungsführungskanal mit Ober- und Unterteil mit
Trennsteg Nenngröße 20 x 20 mm
Menge: 98,000 m

**02.02.01.3 Leitungsführungskanal 40 x 60 mm, mit Trennsteg**
Leitungsführungskanal aus Hart-PVC mit Ober- und Unterteil, Endplatte, Innenwinkel, Außenwinkel, Flachwinkel, T-Stücke, Verbindungsstücke, einschl. systemeigenen Zubehör, mit Kabelhalteklammern, mit Bodenlochung, mit Auschnitten in Kanalrücken oder -Seite, inkl. aller Schneidarbeiten, mit Klein- und Befestigungsmaterial, in Teillängen liefern, lagern
und betriebsfertig an Decke oder Wand montieren.
Farbe: reinweiß

Leitungsführungskanal mit Ober- und Unterteil mit
Trennsteg Nenngröße 40 x 60 mm
Menge: 5,000 m

**02.02.01.4 Leitungsführungskanal Stahlblech 24 x 20 mm**
Leitungsführungskanal aus Stahlblech, Bandverzinkt nach
DIN EN 10 327, Pulverbeschichtet mit Ober- und Unterteil, kompl. mit allem erforderlichen systemeigenen Zubehör, wie Verbinder und Formteile, Endplatte, Innenwinkel, Außenwinkel, Flachwinkel, T-Stücke, Verbindungsstücke, Kanalklammern, Stoßstellenverbindern, mit Bodenlochung, mit Ausschnitten in Kanalrücken oder -Seite, inkl. aller Schneidarbeiten, mit Klein- und Befestigungsmaterial, in Teillängen liefern, lagern und betriebsfertig an Decke oder Wand montieren. Befestigung mit nicht brennbaren Material. Schnittstellen mit Korrosionsschutz behandeln.
Farbe: 9010 reinweiß

Leitungsführungskanal mit Ober- und Unterteil
Nenngröße 24 x 20 mm
Menge: 55,000 m

**02.02.01.5 Leitungsführungskanal St E0/E30 24 x 30 mm, weiß**
Leitungsführungskanal zur Verlegung elektrischer Kabel und Leitungen. Halogenfreie Ausführung. Mit Bodenlochung zur Montage direkt an der Wand. Der Potentialausgleich ist ohne weitere Hilfsmittel zwischen dem Ober- und Unterteil gewährleistet. Geprüft als kabelspezifische Verlegeart nach
DIN 4102 Teil 12 für die Funktionserhaltklassen E30 bis E90. Bestehend aus Kanalunter- und Oberteil.
Geprüft nach DIN EN 50085-1.
Werkstoff:  Stahl, St
Farbe:  weiß
Breite:  30 mm
Höhe:  24 mm
Inkl. Zubehör, wie Kantenschutz, Stoßstellenverbinder, Endstück usw., Klein- und Befestigungsmaterial in Teillängen liefern, lagern und montieren. Potentialausgleich herstellen.
Menge: 14,000 m

**02.02.01.6 Kunststoff-Panzerrohr, starr, AS, EN 20**
Kunststoff-Panzerrohr aus PVC-U, starr, DIN EN 61386,
DIN EN 50086-1, DIN EN 50086-2-1, Klassifizierung 3321, einschl. Muffen, Bögen. in Teillängen einschl. Klein- und Befestigungsmaterial, liefern, lagern und mit Abstandsschellen, max. Schellenabstand = 25-facher Rohrdurchmesser, verlegen.

Kunststoff-Panzerrohr starr, Nenngröße EN 20
Menge: 10,000 m

**02.02.01.7 Kunststoff-Panzerrohr, starr, AS, EN 25**
Kunststoff-Panzerrohr aus PVC-U, starr, DIN EN 61386,
DIN EN 50086-1, DIN EN 50086-2-1, Klassifizierung 3321, einschl. Muffen, Bögen. in Teillängen einschl. Klein- und Befestigungsmaterial, liefern, lagern und mit Abstandsschellen, max. Schellenabstand = 25-facher Rohrdurchmesser, verlegen.

Kunststoff-Panzerrohr starr, Nenngröße EN 25
Menge: 9,000 m

**02.02.01.8 Stahlpanzer-Elektroinstallationsrohr M50**
Stahlpanzer-Elektroinstallationsrohr nach EN 61386-1, für den mechanischen Schutz von Kabeln und Leitungen. Mit gratfreier Innenwand. Korrosionsschutzklasse 2 (mittel).
Klassifizierungscode: 44561
Korrosionsschutz: Stahl, PES50 - Polyester/Epoxid,
Durchmesser aussen: 50 mm / M50
Materialstärke: 1,2 mm
Inkl. Zubehör wie Schellen, Muffen, Endkappen, Klein- und Befestigungsmaterial liefern, lagern und betriebsfertig montieren.
Menge: 1,500 m

**02.02.01.9 90°-Bogen für Stahlpanzer-Elektroinstallationsrohr**
90°-Bogen für Stahlpanzer-Elektroinstallationsrohr nach
EN 61386-1. Mit gratfreier Innenwand.
Korrosionsschutz: Stahl, PES50 - Polyester/Epoxid,
EN ISO 19598 / EN ISO 4042
Durchmesser aussen: 54 mm / M50
Materialstärke: 1,5 mm
Farbe: schwarz pulverbeschichtet
Inkl. Zubehöhr, wie Schellen, Muffen, Endkappen, Klein- und Befestigungsmaterial liefern, lagern und montieren.
Menge: 1,000 St

##### 02.02.02 Kabel und Leitungen

**02.02.02.1 Installationskabel J-Y(St)Y 2 x 2 x 0,8 mm KR**
Installationskabel in Teillängen liefern, in Kabelrinnen, Leitungsführungs-, oder Brüstungskanälen verlegen, einschl. Klein- und Befestigungsmaterial. Die Kabel und Leitungen sind an den Enden dauerhaft zu beschriften
(Verlegeart: KR).

J-Y(St)Y 2 x 2 x 0,8 mm
Menge: 12,000 m

**02.02.02.2 Installationskabel J-Y(St)Y 4 x 2 x 0,8 mm KR**
Installationskabel in Teillängen liefern, in Kabelrinnen, Leitungsführungs-, oder Brüstungskanälen verlegen, einschl. Klein- und Befestigungsmaterial. Die Kabel und Leitungen sind an den Enden dauerhaft zu beschriften
(Verlegeart: KR).

J-Y(St)Y 4 x 2 x 0,8 mm
Menge: 97,000 m

**02.02.02.3 Installationskabel J-Y(St)Y 6 x 2 x 0,8 mm KR**
Installationskabel in Teillängen liefern, in Kabelrinnen, Leitungsführungs-, oder Brüstungskanälen verlegen, einschl. Klein- und Befestigungsmaterial. Die Kabel und Leitungen sind an den Enden dauerhaft zu beschriften
(Verlegeart: KR).

J-Y(St)Y 6 x 2 x 0,8 mm
Menge: 11,000 m

**02.02.02.4 Brandmeldekabel J-Y(ST)Y 2 x 2 x 0,8 mm rot KR**
Installationskabel in Teillängen liefern, in Kabelrinnen, Leitungsführungs-, oder Brüstungskanälen verlegen, einschl. Klein- und Befestigungsmaterial. Die Kabel und Leitungen sind an den Enden dauerhaft zu beschriften
(Verlegeart: KR).

Brandmeldekabel J-Y(St)Y 2 x 2 x 0,8 mm, rot
Menge: 156,000 m

**02.02.02.5 Brandmeldekabel JE-H(St)H 2 x 2 x 0,8 mm, E 30, KR**
Funktionserhaltskabel in Teillängen liefern, in Kabelrinnen, Leitungsführungs-, oder Brüstungskanälen verlegen, einschl. Klein- und Befestigungsmaterial. Die Kabel und Leitungen sind in den Enden dauerhaft zu beschriften (Verlegeart: KR).

Brandmeldekabel JE-H(St)H 2 x 2 x 0,8 mm, E 30

Alle Kabel und Leitungen mit Funktionserhalt dürfen nur mit entsprechendem Befestigungsmaterial für Funktionserhalt-Verlegung einschließlich systembedingten Zubehör, komplett nach DIN 4102, verlegt werden. Für die Kabel und Leitungen muss ein gemeinsames Prüfzeugnis mit den Kabelträgersystem des gesamten Leistungsverzeichnises bestehen und vor Montage der Bauleitung übergeben werden.
Menge: 38,000 m

**02.02.02.6 Brandmeldekabel JE-H(St)H 4 x 2 x 0,8 mm, E 30, KR**
Funktionserhaltskabel in Teillängen liefern, in Kabelrinnen, Leitungsführungs-, oder Brüstungskanälen verlegen, einschl. Klein- und Befestigungsmaterial. Die Kabel und Leitungen sind an den Enden dauerhaft zu beschriften (Verlegeart: KR).

Brandmeldekabel JE-H(St)H 4 x 2 x 0,8 mm, E 30

Alle Kabel und Leitungen mit Funktionserhalt dürfen
nur mit entsprechendem Befestigungsmaterial für
Funktionserhalt-Verlegung einschließlich
systembedingten Zubehör, komplett nach DIN 4102,
verlegt werden. Für die Kabel und Leitungen muss ein
gemeinsames Prüfzeugnis mit den Kabelträgersystem des gesamten Leistungsverzeichnises bestehen und vor
Montage der Bauleitung übergeben werden.
Menge: 12,000 m

**Ausführungsbeschreibung 13 Nachweis anwendungsneutrale Kommunikationsverkabelung**
*Zum Nachweis Nachweis der Eigenschaften*
Zum Nachweis Nachweis der Eigenschaften der nachfolgend
beschriebenen Komponenten und deren permanenter externer
Qualitätskontrolle sind Zertifikate eines unabhängigen
Prüflabors mit dem Angebot einzureichen .
Zum Nachweis der Eigenschaften der nachfolgend
beschriebenen Übertragungsstrecke sind auch herstellereigene
Zertifikate zugelassen, die auf Anforderung einzureichen sind

**02.02.02.7 S/FTP Datenleitung Kat 7, KR**
Installationskabel in Teillängen liefern, in Kabelrinnen, Leitungsführungs-, oder Brüstungskanälen verlegen, einschl. Klein- und Befestigungsmaterial. Die Kabel und Leitungen sind an den Enden dauerhaft zu beschriften
(Verlegeart: KR).

Es sind für das Objekt Datenleitung mit folgenden
Eigenschaften einzusetzen:

S/FTP Datenleitung Kat 7A
- CU Datenkabel bis 1500 MHz  (4 x 2 x 0,64 mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser 7,8 mm
- Cu-Zahl 40,2 kg/km
- Brandlast0,18 kWh/m
Menge: 16,000 m

**02.02.02.8 LWL Kabel A-DQ(ZN)B2Y 4G50/125µm OM3, KR**
Installationskabel in Teillängen liefern, in Kabelrinnen, Leitungsführungs-, oder Brüstungskanälen verlegen, einschl. Klein- und Befestigungsmaterial. Die Kabel und Leitungen sind an den Enden dauerhaft zu beschriften
(Verlegeart: KR).

LWL-Kabel für Innen- und Außenbereich
VDE Bezeichnung A-DQ(ZN)B2Y 4G50/125µm OM3 KR

LWL-Außenkabel für den Einsatz in der Primärverkabelung mit zentraler Bündelader für die direkte Erdverlegung im geeigneten Sandbett und für Röhrenverlegung. UV-beständig, metallfrei, längswasserdicht, zugfest und nagetierfest.

Zentralelement gefüllte Bündelader mit 4 Fasern OM3
Zugentlastung längslaufende Zugentlastungselemente, quellfähige Bewicklung (Q) zur Sicherstellung der Längswasserdichtigkeit mit verstärkter Glasrovinglage als nichtmetallischer Nagetierschutz mit hoher Zugfestigkeit.

- Kabelmantel schwarz, Material LLDPE,
- Außendurchmesser 6,00 mm
- Biegeradius > 120 mm
- Temperaturbereich gemäß IEC 60794-1-2 F1:
  -30°C bis +70°C
- Querdruckfestigkeit gemäß IEC60794-1-2 E3:
  1500 N/100 mm
- Zugfestigkeit gemäß IEC60794-1-2 E1: 1500 N
- Längswasserdichtigkeit gemäß IEC 60794-1-2 F5B
- Schlagfestigkeit gemäß IEC 60794-1-2 E4: 20Nm
- Faserspezifikation OM3 nach Norm IEC/EN 60793-1,
  biegeunempfindlich.
Menge: 116,000 m

**02.02.02.9 LWL Kabel A-DQ(ZN)BH 4G50/125µm OM3 E30 KR, rot**
Installationskabel mit Funktionserhlat 30 min nach DIN 4102-12 in Teillängen liefern, in Kabelrinnen, Leitungsführungs-, oder Brüstungskanälen verlegen, einschl. Klein- und Befestigungsmaterial. Die Kabel und Leitungen sind an den Enden dauerhaft zu beschriften
(Verlegeart: KR).

LWL-Kabel für Innen- und Außenbereich
VDE Bezeichnung A-DQ(ZN)BH 4G50/125µm OM3 E30

LWL-Außenkabel für den Einsatz in der Primärverkabelung mit zentraler Bündelader mit Funktionserhalt und für Röhrenverlegung. UV-beständig, metallfrei, längswasserdicht, zugfest und nagetierfest.

Zentralelement gefüllte Bündelader mit 4 Fasern OM3
Zugentlastung längslaufende Zugentlastungselemente, quellfähige Bewicklung (Q) zur Sicherstellung der Längswasserdichtigkeit mit verstärkter Glasrovinglage als nichtmetallischer Nagetierschutz mit hoher Zugfestigkeit.

- Kabelmantel schwarz, Material LLDPE,
- Außendurchmesser 7,80 mm
- Biegeradius > 120mm
- Temperaturbereich gemäß IEC 60794-1-2 F1:
  -30°C bis +70°C
- Querdruckfestigkeit gemäß IEC60794-1-2 E3:
  1000 N/100mm
- Zugfestigkeit gemäß IEC60794-1-2 E1: 1500 N
- Längswasserdichtigkeit gemäß IEC 60794-1-2 F5B
- Schlagfestigkeit gemäß IEC 60794-1-2 E4: 20Nm
- Faserspezifikation OM3 nach Norm IEC/EN 60793-1,
  biegeunempfindlich.

Alle Kabel und Leitungen mit Funktionserhalt dürfen nur mit entsprechendem Befestigungsmaterial für Funktionserhalt-Verlegung einschließlich systembedingten Zubehör, komplett nach DIN 4102, verlegt werden. Für die Kabel und Leitungen muss ein gemeinsames Prüfzeugnis mit den Kabelträgersystem des gesamten Leistungsverzeichnises bestehen und vor Montage der Bauleitung übergeben werden.
Menge: 116,000 m

**02.02.02.10 Installationskabel J-Y(St)Y 2 x 2 x 0,8 mm, AP**
Installationskabel in Teillängen liefern, lagern und Auf-Putz oder auf Kabelleitern, Steigeleitern, Profilschienen verlegen mit entsprechenden Befestigungsschellen, max. Schellenabstand = 25-facher Kabeldurchmesser, einschl. Schellen sowie Klein- und Befestigungsmaterial. Die Kabel und Leitungen sind an den Enden dauerhaft zu beschriften. (Verlegeart AP)

J-Y(St)Y 2 x 2 x 0,8 mm
Menge: 8,000 m

**02.02.02.11 Installationskabel J-Y(St)Y 4 x 2 x 0,8 mm, AP**
Installationskabel in Teillängen liefern, lagern und Auf-Putz oder auf Kabelleitern, Steigeleitern, Profilschienen verlegen mit entsprechenden Befestigungsschellen, max. Schellenabstand = 25-facher Kabeldurchmesser, einschl. Schellen sowie Klein- und Befestigungsmaterial. Die Kabel und Leitungen sind an den Enden dauerhaft zu beschriften. (Verlegeart AP)

J-Y(St)Y 4 x 2 x 0,8 mm
Menge: 12,000 m

**02.02.02.12 Installationskabel J-Y(St)Y 6 x 2 x 0,8 mm, AP**
Installationskabel in Teillängen liefern, lagern und Auf-Putz oder auf Kabelleitern, Steigeleitern, Profilschienen verlegen mit entsprechenden Befestigungsschellen, max. Schellenabstand = 25-facher Kabeldurchmesser, einschl. Schellen sowie Klein- und Befestigungsmaterial. Die Kabel und Leitungen sind an den Enden dauerhaft zu beschriften. (Verlegeart AP)

J-Y(St)Y 6 x 2 x 0,8 mm
Menge: 23,000 m

**02.02.02.13 Brandmeldekabel J-Y(St)Y 2 x 2 x 0,8 mm, rot, AP**
Installationskabel in Teillängen liefern, lagern und Auf-Putz oder auf Kabelleitern, Steigeleitern, Profilschienen verlegen mit entsprechenden Befestigungsschellen, max. Schellenabstand = 25-facher Kabeldurchmesser, einschl. Schellen sowie Klein- und Befestigungsmaterial. Die Kabel und Leitungen sind an den Enden dauerhaft zu beschriften. (Verlegeart AP)

Brandmeldekabel J-Y(St)Y 2 x 2 x 0,8 mm, rot
Menge: 10,000 m

**02.02.02.14 Brandmeldekabel JE-H(St)H 2 x 2 x 0,8 mm, E 30, rot AP**
Installationskabel in Teillängen liefern, lagern und Auf-Putz oder auf Kabelleitern, Steigeleitern, Profilschienen verlegen mit entsprechenden Befestigungsschellen, max. Schellenabstand = 25-facher Kabeldurchmesser, einschl. Schellen sowie Klein- und Befestigungsmaterial. Die Kabel und Leitungen sind an den Enden dauerhaft zu beschriften. (Verlegeart AP)

Brandmeldekabel JE-H(St)H 2 x 2 x 0,8 mm, E 30, rot

Alle Kabel und Leitungen mit Funktionserhalt dürfen
nur mit entsprechendem Befestigungsmaterial für
Funktionserhalt-Verlegung einschließlich
systembedingten Zubehör, komplett nach DIN 4102,
verlegt werden. Für die Kabel und Leitungen muss ein
gemeinsames Prüfzeugnis mit den Kabelträgersystem des gesamten Leistungsverzeichnises bestehen und vor
Montage der Bauleitung übergeben werden.
Menge: 12,000 m

**02.02.02.15 Brandmeldekabel JE-H(St)H 4 x 2 x 0,8 mm, E 30, rot AP**
Installationskabel in Teillängen liefern, lagern und Auf-Putz oder auf Kabelleitern, Steigeleitern, Profilschienen verlegen mit entsprechenden Befestigungsschellen, max. Schellenabstand = 25-facher Kabeldurchmesser, einschl. Schellen sowie Klein- und Befestigungsmaterial. Die Kabel und Leitungen sind an den Enden dauerhaft zu beschriften. (Verlegeart AP)

Brandmeldekabel JE-H(St)H 4 x 2 x 0,8 mm, E 30, rot

Alle Kabel und Leitungen mit Funktionserhalt dürfen
nur mit entsprechendem Befestigungsmaterial für
Funktionserhalt-Verlegung einschließlich
systembedingten Zubehör, komplett nach DIN 4102,
verlegt werden. Für die Kabel und Leitungen muss ein
gemeinsames Prüfzeugnis mit den Kabelträgersystem des gesamten Leistungsverzeichnises bestehen und vor
Montage der Bauleitung übergeben werden.
Menge: 9,000 m

**Ausführungsbeschreibung 14 Nachweis anwendungsneutrale Kommunikationsverkabelung**
*Zum Nachweis Nachweis der Eigenschaften*
Zum Nachweis Nachweis der Eigenschaften der nachfolgend
beschriebenen Komponenten und deren permanenter externer
Qualitätskontrolle sind Zertifikate eines unabhängigen
Prüflabors mit dem Angebot einzureichen .
Zum Nachweis der Eigenschaften der nachfolgend
beschriebenen Übertragungsstrecke sind auch herstellereigene
Zertifikate zugelassen, die auf Anforderung einzureichen sind

**02.02.02.16 S/FTP Datenleitung Kat 7, AP**
Installationskabel in Teillängen liefern, lagern und Auf-Putz oder auf Kabelleitern, Steigeleitern, Profilschienen verlegen mit entsprechenden Befestigungsschellen, max. Schellenabstand = 25-facher Kabeldurchmesser, einschl. Schellen sowie Klein- und Befestigungsmaterial. Die Kabel und Leitungen sind an den Enden dauerhaft zu beschriften. (Verlegeart AP)

S/FTP Datenleitung, Übertragungsbandbreite
bis 1500 MHz, Cat. 7A.

Es sind für das Objekt Datenleitungen mit folgenden Eigenschaften einzusetzen:
- CU Datenkabel bis 1500 MHz  (4 x 2 x 0,64mm),
  (AWG22 ),
- ISO/IEC 11801, IEC 61156-5, IEC 61156-7,
  EN 50173-1 und prEN 50288-9-1.
- Power over Ethernet nach IEEE 802.3at
- S/FTP-Konstruktion
- Außenmantel flammenwidrig, halogenfrei
- Impendanzmittelwert bei 100 MHz: 100 Ohm
- Folienverseilung mit den Paaren zum PIMF (Paar in
  Metallfolie)
- Kompatibel mit allen gängigen Anschlusstechniken
  gemäß ISO/IEC 11801 und EN 50173
- Metrierung und Fertigungschargen-Nummer auf
  Kabelmantel
- Mantel FRNC/LSOH, Farbe orange
- Außendurchmesser 7,8 mm
- Cu-Zahl 40,2 kg/km
- Brandlast0,18 kWh/m

Bei den Datenleitungen des gesamten LV`s ist ein einheitliches Fabrikat einzusetzen.

4X2 AWG22 Cat.7a Verlegekabel S/FTP
Menge: 6,000 m

**02.02.02.17 LWL-Kabel A-DQ(ZN)B2Y 4G50/125µm OM3 AP**
Installationskabel in Teillängen liefern, lagern und Auf-Putz oder auf Kabelleitern, Steigeleitern, Profilschienen verlegen mit entsprechenden Befestigungsschellen, max. Schellenabstand = 25-facher Kabeldurchmesser, einschl. Schellen sowie Klein- und Befestigungsmaterial. Die Kabel und Leitungen sind an den Enden dauerhaft zu beschriften. (Verlegeart AP)

LWL-Kabel für Innen- und Außenbereich
VDE Bezeichnung A-DQ(ZN)B2Y 4G50/125µm OM3

LWL-Außenkabel für den Einsatz in der Primärverkabelung mit zentraler Bündelader für die direkte Erdverlegung im geeigneten Sandbett und für Röhrenverlegung. UV-beständig, metallfrei, längswasserdicht, zugfest und nagetierfest.

Zentralelement gefüllte Bündelader mit 4 Fasern OM3
Zugentlastung längslaufende Zugentlastungselemente, quellfähige Bewicklung (Q) zur Sicherstellung der Längswasserdichtigkeit mit verstärkter Glasrovinglage als nichtmetallischer Nagetierschutz mit hoher Zugfestigkeit.

- Kabelmantel schwarz, Material LLDPE,
- Außendurchmesser 6,00 mm
- Biegeradius > 120mm
- Temperaturbereich gemäß IEC 60794-1-2 F1:
  -30°C bis +70°C
- Querdruckfestigkeit gemäß IEC60794-1-2 E3:
  1500 N/100mm
- Zugfestigkeit gemäß IEC60794-1-2 E1: 1500 N
- Längswasserdichtigkeit gemäß IEC 60794-1-2 F5B
- Schlagfestigkeit gemäß IEC 60794-1-2 E4: 20Nm
- Faserspezifikation OM2 nach Norm IEC/EN 60793-1,
  biegeunempfindlich.
Menge: 42,000 m

**02.02.02.18 LWL Kabel A-DQ(ZN)BH 4G50/125µm OM3 E30 AP, rot**
Installationskabel mit Funktionserhlat 30 min nach DIN 4102-12 in Teillängen liefern, lagern und Auf-Putz oder auf Kabelleitern, Steigeleitern, Profilschienen verlegen mit entsprechenden Befestigungsschellen, max. Schellenabstand = 25facher Kabeldurchmesser, einschl. Schellen sowie Klein- und Befestigungsmaterial. Die Kabel und Leitungen sind an den Enden dauerhaft zu beschriften. (Verlegeart AP)

LWL-Kabel für Innen- und Außenbereich
VDE Bezeichnung A-DQ(ZN)BH 4G50/125µm OM3 E30

LWL-Außenkabel für den Einsatz in der Primärverkabelung mit zentraler Bündelader mit Funktionserhalt und für Röhrenverlegung. UV-beständig, metallfrei, längswasserdicht, zugfest und nagetierfest.

Zentralelement gefüllte Bündelader mit 4 Fasern OM3
Zugentlastung längslaufende Zugentlastungselemente, quellfähige Bewicklung (Q) zur Sicherstellung der Längswasserdichtigkeit mit verstärkter Glasrovinglage als nichtmetallischer Nagetierschutz mit hoher Zugfestigkeit.

- Kabelmantel schwarz, Material LLDPE,
- Außendurchmesser 7,80 mm
- Biegeradius > 120mm
- Temperaturbereich gemäß IEC 60794-1-2 F1:
  -30°C bis +70°C
- Querdruckfestigkeit gemäß IEC60794-1-2 E3:
  1000 N/100mm
- Zugfestigkeit gemäß IEC60794-1-2 E1: 1500 N
- Längswasserdichtigkeit gemäß IEC 60794-1-2 F5B
- Schlagfestigkeit gemäß IEC 60794-1-2 E4: 20Nm
- Faserspezifikation OM3 nach Norm IEC/EN 60793-1,
  biegeunempfindlich.

Alle Kabel und Leitungen mit Funktionserhalt dürfen nur mit entsprechendem Befestigungsmaterial für Funktionserhalt-Verlegung einschließlich systembedingten Zubehör, komplett nach DIN 4102, verlegt werden. Für die Kabel und Leitungen muss ein gemeinsames Prüfzeugnis mit den Kabelträgersystem des gesamten Leistungsverzeichnises bestehen und vor Montage der Bauleitung übergeben werden.
Menge: 49,000 m

**02.02.02.19 Installationskabel J-Y(St)Y 2 x 2 x 0,8 mm, RO**
Installationskabel in Teillängen liefern, lagern und in Rohren, Unterflursystemen oder geschlossenen Kanälen verlegen einschl. Klein- und Befestigungsmaterial. Die Kabel und Leitungen sind an den Enden dauerhaft zu beschriften. (Verlegeart: RO)

J-Y(St)Y 2 x 2 x 0,8 mm
Menge: 8,000 m

**02.02.02.20 Installationskabel J-Y(St)Y 4 x 2 x 0,8 mm, RO**
Installationskabel in Teillängen liefern, lagern und in Rohren, Unterflursystemen oder geschlossenen Kanälen verlegen einschl. Klein- und Befestigungsmaterial. Die Kabel und Leitungen sind an den Enden dauerhaft zu beschriften. (Verlegeart: RO)

J-Y(St)Y 4 x 2 x 0,8 mm
Menge: 12,000 m

**02.02.02.21 Installationskabel J-Y(St)Y 6 x 2 x 0,8 mm, RO**
Installationskabel in Teillängen liefern, lagern und in Rohren, Unterflursystemen oder geschlossenen Kanälen verlegen einschl. Klein- und Befestigungsmaterial. Die Kabel und Leitungen sind an den Enden dauerhaft zu beschriften. (Verlegeart: RO)

J-Y(St)Y 6 x 2 x 0,8 mm
Menge: 13,000 m

**02.02.02.22 Brandmeldekabel J-Y(St)Y 2 x 2 x 0,8 mm, rot, RO**
Installationskabel in Teillängen liefern, lagern und in Rohren, Unterflursystemen oder geschlossenen Kanälen verlegen einschl. Klein- und Befestigungsmaterial. Die Kabel und Leitungen sind an den Enden dauerhaft zu beschriften. (Verlegeart: RO)

Brandmeldekabel J-Y(St)Y 2 x 2 x 0,8 mm, rot
Menge: 52,000 m

**02.02.02.23 Brandmeldekabel JE-H(St)H 2 x 2 x 0,8 mm, E 30, rot RO**
Installationskabel in Teillängen liefern, lagern und in Rohren, Unterflursystemen oder geschlossenen Kanälen verlegen einschl. Klein- und Befestigungsmaterial. Die Kabel und Leitungen sind an den Enden dauerhaft zu beschriften. (Verlegeart: RO)

Brandmeldekabel JE-H(St)H 2 x 2 x 0,8 mm, E 30, rot

Alle Kabel und Leitungen mit Funktionserhalt dürfen
nur mit entsprechendem Befestigungsmaterial für
Funktionserhalt-Verlegung einschließlich
systembedingten Zubehör, komplett nach DIN 4102,
verlegt werden. Für die Kabel und Leitungen muss ein
gemeinsames Prüfzeugnis mit den Kabelträgersystem des gesamten Leistungsverzeichnises bestehen und vor
Montage der Bauleitung übergeben werden.
Menge: 16,000 m

**02.02.02.24 Brandmeldekabel JE-H(St)H 4 x 2 x 0,8 mm, E 30, rot RO**
Installationskabel in Teillängen liefern, lagern und in Rohren, Unterflursystemen oder geschlossenen Kanälen verlegen einschl. Klein- und Befestigungsmaterial. Die Kabel und Leitungen sind an den Enden dauerhaft zu beschriften. (Verlegeart: RO)

Brandmeldekabel JE-H(St)H 4 x 2 x 0,8 mm, E 30, rot

Alle Kabel und Leitungen mit Funktionserhalt dürfen
nur mit entsprechendem Befestigungsmaterial für
Funktionserhalt-Verlegung einschließlich
systembedingten Zubehör, komplett nach DIN 4102,
verlegt werden. Für die Kabel und Leitungen muss ein
gemeinsames Prüfzeugnis mit den Kabelträgersystem des gesamten Leistungsverzeichnises bestehen und vor
Montage der Bauleitung übergeben werden.
Menge: 6,000 m

**Ausführungsbeschreibung 15 Nachweis anwendungsneutrale Kommunikationsverkabelung**
*Zum Nachweis Nachweis der Eigenschaften*
Zum Nachweis Nachweis der Eigenschaften der nachfolgend
beschriebenen Komponenten und deren permanenter externer
Qualitätskontrolle sind Zertifikate eines unabhängigen
Prüflabors mit dem Angebot einzureichen .
Zum Nachweis der Eigenschaften der nachfolgend
beschriebenen Übertragungsstrecke sind auch herstellereigene
Zertifikate zugelassen, die auf Anforderung einzureichen sind

**02.02.02.25 S/FTP Datenleitung Kat 7, RO**
Installationskabel in Teillängen liefern, lagern und in Rohren, Unterflursystemen oder geschlossenen Kanälen verlegen einschl. Klein- und Befestigungsmaterial. Die Kabel und Leitungen sind an den Enden dauerhaft zu beschriften. (Verlegeart: RO)

Es sind für das Objekt Datenleitung mit folgenden
Eigenschaften einzusetzen:

S/FTP Datenleitung Kat 7A
- CU Datenkabel bis 1500 MHz  (4 x 2 x 0,64 mm)
  (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl40,2 kg/km
- Brandlast0,18 kWh/m.
Menge: 19,000 m

**02.02.02.26 LWL-Kabel A-DQ(ZN)B2Y 4G50/125µm OM3 RO**
Installationskabel in Teillängen liefern, lagern und in Rohren, Unterflursystemen oder geschlossenen Kanälen verlegen einschl. Klein- und Befestigungsmaterial. Die Kabel und Leitungen sind an den Enden dauerhaft zu beschriften. (Verlegeart: RO)

LWL-Kabel für Innen- und Außenbereich
VDE Bezeichnung A-DQ(ZN)B2Y 4G50/125µm OM3

LWL-Außenkabel für den Einsatz in der Primärverkabelung mit zentraler Bündelader für die direkte Erdverlegung im geeigneten Sandbett und für Röhrenverlegung. UV-beständig, metallfrei, längswasserdicht, zugfest und nagetierfest.

Zentralelement gefüllte Bündelader mit 4 Fasern OM3
Zugentlastung längslaufende Zugentlastungselemente, quellfähige Bewicklung (Q) zur Sicherstellung der Längswasserdichtigkeit mit verstärkter Glasrovinglage als nichtmetallischer Nagetierschutz mit hoher Zugfestigkeit.

- Kabelmantel schwarz, Material LLDPE,
- Außendurchmesser 6,00 mm
- Biegeradius > 120mm
- Temperaturbereich gemäß IEC 60794-1-2 F1:
  -30°C bis +70°C
- Querdruckfestigkeit gemäß IEC60794-1-2 E3:
  1500 N/100mm
- Zugfestigkeit gemäß IEC60794-1-2 E1: 1500 N
- Längswasserdichtigkeit gemäß IEC 60794-1-2 F5B
- Schlagfestigkeit gemäß IEC 60794-1-2 E4: 20Nm
- Faserspezifikation OM3 nach Norm IEC/EN 60793-1,
  biegeunempfindlich.
Menge: 251,000 m

**02.02.02.27 LWL Kabel A-DQ(ZN)BH 4G50/125µm OM3 E30 RO, rot**
Installationskabel mit Funktionserhlat 30 min nach DIN 4102-12 in Teillängen liefern, lagern und in Rohren, Unterflursystemen oder geschlossenen Kanälen verlegen einschl. Klein- und Befestigungsmaterial. Die Kabel und Leitungen sind an den Enden dauerhaft zu beschriften. (Verlegeart: RO)

LWL-Kabel für Innen- und Außenbereich
VDE Bezeichnung A-DQ(ZN)BH 4G50/125µm OM3 E30

LWL-Außenkabel für den Einsatz in der Primärverkabelung mit zentraler Bündelader mit Funktionserhalt und für Röhrenverlegung. UV-beständig, metallfrei, längswasserdicht, zugfest und nagetierfest.

Zentralelement gefüllte Bündelader mit 4 Fasern OM3
Zugentlastung längslaufende Zugentlastungselemente, quellfähige Bewicklung (Q) zur Sicherstellung der Längswasserdichtigkeit mit verstärkter Glasrovinglage als nichtmetallischer Nagetierschutz mit hoher Zugfestigkeit.

- Kabelmantel schwarz, Material LLDPE,
- Außendurchmesser 7,80 mm
- Biegeradius > 120mm
- Temperaturbereich gemäß IEC 60794-1-2 F1:
  -30°C bis +70°C
- Querdruckfestigkeit gemäß IEC60794-1-2 E3:
  1000 N/100mm
- Zugfestigkeit gemäß IEC60794-1-2 E1: 1500 N
- Längswasserdichtigkeit gemäß IEC 60794-1-2 F5B
- Schlagfestigkeit gemäß IEC 60794-1-2 E4: 20Nm
- Faserspezifikation OM3 nach Norm IEC/EN 60793-1,
  biegeunempfindlich.

Alle Kabel und Leitungen mit Funktionserhalt dürfen nur mit entsprechendem Befestigungsmaterial für Funktionserhalt-Verlegung einschließlich systembedingten Zubehör, komplett nach DIN 4102, verlegt werden. Für die Kabel und Leitungen muss ein gemeinsames Prüfzeugnis mit den Kabelträgersystem des gesamten Leistungsverzeichnises bestehen und vor Montage der Bauleitung übergeben werden.
Menge: 257,000 m

##### 02.02.03 Durchbrüche und Brandschottungen

**02.02.03.1 Wand- oder Deckendurchbruch bis d=30 mm, 250 mm**
Wand- oder Deckendurchbruch bis d=30 mm,
Tiefe bis 250 mm bohren und schließen.

Bei Durchbrüchen dürfen Stahlkonstruktionen und Armierungseisen nicht durchdrungen werden.

Die Durchbrüche, in in Sandstein/ Naturstein (5%) und Putz-Ziegel-Mauerwerk (95%), sind vorher mit der Bauleitung und bei Konflikten mit dem Statiker abzustimmen. Durchbrüche erfolgen erst mit einer Freigabe.

Inkl. Stellen der notwendigen Werkzeuge, Maschinen, Reinigung, inkl. bei Kernbohrungen für Brandschotte muss der Mindestabstand nach Zulassungsbescheid eingehalten werden.
Menge: 29,000 St

**02.02.03.2 Wand- oder Deckendurchbruch bis d=50 mm, 250 mm**
Wand- oder Deckendurchbruch bis d=50 mm,
Tiefe bis 250 mm bohren und schließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 3,000 St

**02.02.03.3 Wand- oder Deckendurchbruch bis d=30 mm, 550 mm**
Wand- oder Deckendurchbruch bis d=30 mm,
Tiefe bis 550 mm bohren und schließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 2,000 St

**02.02.03.4 Wand- oder Deckendurchbruch bis d=50 mm, 550 mm**
Wand- oder Deckendurchbruch bis d=50 mm,
Tiefe 550 mm bohren und schließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 3,000 St

**02.02.03.5 Kabelabschottung Verschlussöffnung 0,008 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,008 m².
Menge: 2,000 St

**02.02.03.6 Kartusche Brandschutzschaum**
Kartusche Brandschutzschaum zum Abdichten von
Problembereichen an den Grenzbereichen der
Brandschotts einschließlich des notwendig werdenden
Montageaufwandes, muss mit dem Brandschott in
Übereinstimmung sein.
Die Zulassungsbescheide sind vor der Ausführung
abzugeben.

Inkl. liefern, lagern und einbringen der Branschutzmasse
Menge: 1,000 St

##### 02.02.04 Anschlüsse

**02.02.04.1 Anschlüsse J-Y(St)Y 2 x 2 x 0,8 mm**
Anschlüsse J-Y(St)Y 2 x 2 x 0,8 mm

Die Anschlussarbeiten sind gemäß den technischen Anschlussbedingungen an den Geräten und Maschinen auszuführen, gegebenenfalls sind Abstimmungen mit der Lieferfirma der Geräte und Maschinen durchzuführen.Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 2,000 St

**02.02.04.2 Anschlüsse J-Y(St)Y 4 x 2 x 0,8 mm**
Anschlüsse J-Y(St)Y 4 x 2 x 0,8 mm

Die Anschlussarbeiten sind gemäß den technischen Anschlussbedingungen an den Geräten und Maschinen auszuführen, gegebenenfalls sind Abstimmungen mit der Lieferfirma der Geräte und Maschinen durchzuführen.Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 3,000 St

**02.02.04.3 Anschlüsse 2 x 2 x 0,8 mm, E30**
Anschlüsse 2 x 2 x 0,8 mm, E30

Die Anschlussarbeiten sind gemäß den technischen Anschlussbedingungen an beigestellten Geräten und Maschinen auszuführen, gegebenenfalls sind Abstimmungen mit der Lieferfirma der Geräte und Maschinen durchzuführen. Die Leistungen müssen enthalten:
- Abmanteln und Einführen der Kabel oder Leitungen,
- Adern auf Länge schneiden, abisolieren und betriebsfertig anschließen, bei Bedarf einschl. Kabelschuhe oder Adernhülsen und Verzinnen flexibler Adern,
- dauerhafte Beschriftung der Kabel,
- Liefern und Montieren von für die Herstellung der
  geforderten Schutzart notwendigen Verschraubungen
  und Blindstopfen.
Anklemmarbeiten an Installationsgeräten und Verteilern dieser Leistungsbeschreibung sind schon in den entsprechenden Positionen enthalten und werden nicht zusätzlich vergütet.

Diese Leistungen sind kompl. einschl. notwendigem Kleinmaterial und betriebsfertigem Anschluss zu erbringen.
Menge: 2,000 St

**02.02.04.4 Anschlüsse S/FTP-Datenkabel Kat. 7, 1500 Mhz, 4x2xAWG22**
Anschlüsse S/FTP-Datenkabel Kat. 7, 1500 Mhz, 4x2xAWG22
Die Anschlussarbeiten sind gemäß den technischen Anschlussbedingungen an den Geräten und Maschinen auszuführen, gegebenenfalls sind Abstimmungen mit der Lieferfirma der Geräte und Maschinen durchzuführen.Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 1,000 St

##### 02.02.05 Demontage

**02.02.05.1 Demontage PVC-Rohr M40**
PVC-Rohr starr mit einer Größe von M40 demontieren und entsorgen. Die Befestigungenschellen sind vollständig zu entfernen. einschl. der vorhandenen Kabel und Leitungen (5 Stk.), inkl. der fachgerechten und nach Werkstoff getrennten Entsorgung.
(AVV 170203, 170405, 170411)
Menge: 8,000 m

**02.02.05.2 Demontage Kanal 25x25 mm**
Vorhandener Kanal (25 x 25) mm demontieren und entsorgen. Die Befestigungen sind vollständig zu entfernen. einschl. der vorhandenen Kabel und Leitungen (3 Stk.), inkl. der fachgerechten und nach Werkstoff getrennten Entsorgung.
(AVV 170203, 170405, 170411)
Menge: 19,000 m

**02.02.05.3 Demontage Installationsgeräte BMA, EMA**
Vorhandene Installationsgeräte Auf-/ Unterputz wie Magnetkontakte, Riegelkontakte, automatische Melder, nichtautomatische Melder, Türmodule, Blockschlösser, Sperrelemente, Bedienteile, Zentralen usw. demontieren und entsorgen. Die Befestigungen sind vollständig zu entfernen. einschl. der vorhandenen Kabel und Leitungen abklemmen, inkl. fachgerechten und nach Werkstoff getrennten Entsorgung.
(AVV 200135, 200136)
Menge: 56,000 St

**02.02.05.4 Demontage EMA-Zentrale**
Vorhandene Einbruchmeldezentrale demontieren und entsorgen. Die Befestigungen sind vollständig zu entfernen, einschl. der vorhandenen Kabel und Leitungen abklemmen, sichern und beschriften, inkl. fachgerechten und nach Werkstoff getrennten Entsorgung.
(AVV 200136) + (AVV 160601)
Menge: 1,000 St

**02.02.05.5 Demontage von Schwachstromleitungen**
Demontage und Entsorgung von Kabel und Leitungen der Schwachstrom-, Steuer- und Fernmeldetechnik wie Datenleitungen, Antennenleitungen und Installationskabel einschl. Befestigungspunkten, inkl. der fachgerechten und nach Werkstoff getrennten Entsorgung.
(AVV 170411)
Menge: 268,000 m

##### 02.02.06 Daten-und Fernmeldenetz

**02.02.06.1 Uni-Datenanschlussdose Modul 8/8(8) UP leer, 1 Steckplatz**
Universal-Datenanschlussdose Modul 8/8(8) UP leer,
zur Aufnahme von 1 Einzelmodul in Modul-Bauform,
Tragrahmen zur Modulaufnahme aus Zinkdruckguss mit
Anschlussmöglichkeit für Potentialausgleichsleiter
1,5 bis 4 mm², mit integrierten Staubschutzklappen, mit Beschriftungsfeld,
Anzahl der Steckplätze: 1
Montagetechnik: UP, Brüstungskanal,
Kombinationseinbau, mit Schrauben befestigen, einschl.
Abdeckung und Rahmen passend zum Schalterprogramm.
- Beschriftung in professioneller PC-Qualität
- Farbe: RAL 9016 alpinweiss
- Steckrichtung 45 Grad geneigt,

einschl. professioneller Beschriftung in PC Qualität,
inkl. Klein- und Befestigungsmaterial liefern, lagern
und betriebsfertig montieren.
Menge: 1,000 St

**Ausführungsbeschreibung 16 Nachweis anwendungsneutrale Kommunikationsverkabelung**
*Zum Nachweis Nachweis der Eigenschaften*
Zum Nachweis Nachweis der Eigenschaften der nachfolgend
beschriebenen Komponenten und deren permanenter externer
Qualitätskontrolle sind Zertifikate eines unabhängigen
Prüflabors mit dem Angebot einzureichen .
Zum Nachweis der Eigenschaften der nachfolgend
beschriebenen Übertragungsstrecke sind auch herstellereigene
Zertifikate zugelassen, die auf Anforderung einzureichen sind

**02.02.06.2 RJ45 Modul 2/8 Cat.6A(IEC)**
RJ45 Modul 2/8 Cat.6A(IEC)
- Buchsenmodul: RJ45 geschirmt, Kategorie 6A, EA 500 MHz
- Für die Übertragung von digitalen und analogen Sprach-, Bild- und Datensignalen.
- Kompaktes Gehäuse aus Zink-Druckguss. Schmale
  Bauform für hohe Packungsdichte (maximal 3 Module je
  Datendose), mit flexibler Leiterplatte mit mechanischen Federelementen. Anschaltung der Kabeladern ohne Spezialwerkzeug durchführbar 360°-Schirmgeflecht-Kontaktierung über Metallbügel.
  Zugentlastung über Kabelbinder. Kabeldurchmesser
  6-10 mm.
- Mit abnehmbarer Staubschutzklappe. inkl. Klein- und
  Befestigungsmaterial liefern, lagern, montieren und
  betriebsfertig am Patchpanel oder Datenanschlussdose
  anschließen. einschl. Beschriftung der Anschlusseinheit nach Vorgeben des Nutzers in PC-Qualität.

Alle Einbauteile sind von einem Hersteller, wenn nicht
anders beschrieben, zu liefern.
Menge: 2,000 St

**02.02.06.3 Aufputz-Gehäuse 1-fach, alpinweiss**
Aufputz-Gehäuse komplett mit Abdeckrahmen, 1-fach, für
die Aufnahme eines der vorgenannten Unterputzgeräte wie Steckdose und Bedieneinrichtungen (Schalter, Taster), komplett einschließlich notwendiger Kanaleinführungen liefern, lagern und komplett betriebsfertig montieren,
- Farbe: ähnlich RAL 9016 alpinweiss
Bei den Installationsgeräten des gesamten LV`s ist ein
einheitlicher Hersteller / Fabrikat wie in Pos. 01.01.05.1 angegeben einzusetzen.
Menge: 1,000 St

**02.02.06.4 Prüfung der Kupfer-Verbindungsstrecke Klasse EA**
Prüfung der Kupfer-Verbindungsstrecke Klasse EA
Zu überprüfende Parameter:
Für den Frequenzbereich von 1 MHz bis 500 MHz müssen folgende Nachweise erbracht und protokollarisch
festgehalten werden:
- korrekte Verdrahtung/Zuordnung (Adern und Schirm)
- Länge der Verkabelungsstrecke für alle Paare
- Laufzeit/Laufzeitdifferenz
- Einfügedämpfung für alle Paare
- NEXT im Frequenzbereich (für beide Richtungen)
- ELFEXT (für beide Richtungen)
- Rückflussdämpfung (für beide Richtungen)
- ACR (für beide Richtungen)
- Widerstand (für beide Richtungen)
- Power Sum NEXT (für beide Richtungen)
- Power Sum ACR (für beide Richtungen)
- Power Sum ELFEXT (für beide Richtungen)
Dokumentation:
Zur Erfüllung der Abnahmeanforderung muss eine
Dokumentation der gemessenen Werte der einzelnen
Installationsstrecken (Permanent Link im Bereich von 1
MHz bis 500 MHz) als Messwerttabelle des Testgerätes
erfolgen. Gegenstand der Dokumentation ist auch eine
eindeutige Zuordnung und Identifikation aller
gemessenen Strecken: Beschriftung und Bezeichnung der
jeweiligen Strecke.
Das Testprotokoll ist für jede Verkabelungsstrecke zu
erstellen und muss folgende Daten enthalten:
- herangezogene Messnorm nach IEC 11801 oder EN 50173
  (EIA/TIA ist nicht zugelassen)
- Streckenbezeichnung, d.h. Kennzeichnung des
  jeweiligen Kabels, der Dose, des Verteileranschlusspunktes
- Richtung der Messung
- Ergebnisse der o. g. Messungen
- Fabrikat/Typ und Seriennummer des Testgerätes
- Typ des verwendeten Testadapters
- Ort, Datum, Unterschrift der durchführenden Person
- inkl. Messwertdokumentation auf Datenträger in Anzahl
  der Revisionsunterlagen
Menge: 1,000 St

##### 02.02.09 Brandmeldeanlage

**02.02.09.1 Brandmeldecomputer mit Softwareunterstützung für maximal 18 Ringe**
Kompakter mikroprozessorgesteuerter, notbetriebsredudanter, vernetzbarer und ferndiagnostizierbarer Brandmeldecomputer mit selbstfigurierender, kombinierbarer Ring- / Stichleitungstechnik nach DIN EN 54, DIN 14675, VDS und VDE 0833, zum Betrieb von nichtautomatischen und automatischen Grenzwert-, Prozessdiagnose- und Prozessanalogmeldern in Einzel- und Multisensortechnik aufteilbar in bis zu 127 Melder pro Ringleitung, sowie für busversorgte Alarmgebern und Koppler.
Modularer und dezentraler Aufbau mit verteilter Intelligenz bis in die Melderebene.

Technische Daten:

Netzspannung:  230 V AC
Ruhestromaufnahme: 230 mA (mit Bedienteil)

Umgebungstemperatur: -5° C bis +45° C
Raumklima:  Klasse 3k5 nach IEC  721-3-3:1994
Gehäuse:  ABS, 10%  glasfaserverstärkt, V - 0
Farbe:  blau, ähnl. Patrone 546,
Schutzklasse:  I nach DIN EN 60950
Schutzart:  IP 30

Ausbau mit:
- 3 Relais, überwacht,
- 1 serielle Schnittstelle,
- 1 Bedienteilfront,
- 1 Notstromversorgung 12V / 30 h,

inkl. Systemsoftware und Feldbusinterface.
Inkl. Mikroprozessorgesteuerte Baugruppe zum Einbau in die Zentrale. Gemäß DIN 14675 kann mit diesem Adapter die
TTY-Schnittstelle der BMZ als redundanter Übertragungsweg ausgeführt werden, wenn das Feuerwehranzeigetableau FAT3000 zur Erstinformation der Feuerwehr benutzt wird.
Zusatztexte können per PC programmiert werden (> 4000 Texte). Die ESPA-Schnittstelle ermöglicht eine direkte, nicht galvanisch getrennte Anbindung an eine TK- oder Personenrufanlage.

Betriebsspannung  10...30 V DC
Ruhestrom@24 V DC 40 mA
Ruhestrom@24 V DC60 mA

Der Brandmeldecomputer ist zu liefern, lagern, montieren und betriebsfertig anzuschließen, einschl. allem erforderlichen Klein- und Befestigungsmaterial.

Die Errichtung der Brandmeldeanlage muss von einer zugelassenen Firma nach DIN 14675 erfolgen. Die Zulassung für die angebotene Anlage ist nach Beauftragung vorzulegen.
Die VdS-Anerkennung muss vorliegen.
Für die Brandmeldeanlage sind Bauteile mit einem
einheitlichen Hersteller Fabrikat zu verwenden.

vorgeschlagenes Produkt:

Hersteller: 'Esser'

Typ: 'Compact'

oder gleichwertig

Hersteller: '....................................................' (vom Bieter einzutragen)

Typ: '....................................................' (vom Bieter einzutragen)
Menge: 1,000 St

**02.02.09.2 Ringlinien-Modul**
Ringlinien-Modul für max. 127 Busteilnehmer mit intergrierter Energieversorgung für Prozessanalogmelder,
Ein-/Ausgangs-Koppler oder busversorgte Signalgeber.

- bis zu 3500 m Ringleitungslänge,
- Verknüpfungen sind über Baugruppen u. Netzwerkzentralen hinaus möglich,
- Verwaltung von Funkkomponenten
- permanente Überwachung aller angeschalteten Melder,
  Koppler und Alarmierungseinrichtungen,
- Schnelle Reaktivierung der busversorgten Signalgeber nach Kurzschluss,
- Kunststoffschutzgehäuse mit LED-Betriebsanzeigen zur
  schnellen Indikation des Betriebszustandes,
- Integrierte Leitungsisolatoren für beidseitigen Leitungsschutz,
Komplett mit allem erforderlichen Systemzubehör, Klein- und Befestigungsmaterial liefern, lagern, montieren und betriebsfertig anschließen.

Für die Brandmeldeanlage sind Bauteile mit einem
einheitlichen Hersteller Fabrikat zu verwenden.
Menge: 1,000 St

**02.02.09.3 Netzwerk-Modul 62,5 kBd**
Netzwerk-Interface-Modul für max. 16 Netzwerkteilnehmer. Protokoll ähnlich DIN 19245-1 (Profibus).
Topologie: Ringstruktur, Unterbrechungs- und Kurzschlusstoleranz
Technische Daten:
- Betriebsspannung 24 V DC
- Ruhestrom max. 150 mA
- Baudrate 62,5 kBd
Komplett mit allem erforderlichen Systemzubehör, Klein- und Befestigungsmaterial liefern, lagern, montieren und betriebsfertig anschließen.

Für die Brandmeldeanlage sind Bauteile mit einem
einheitlichen Hersteller Fabrikat zu verwenden.
Menge: 1,000 St

**02.02.09.4 Akku 12V / 12,0 Ah VdS-zugelassen mit Anschl. Schraube M5**
Akku 12V / 12,0 Ah VdS-zugelassen mit Anschl.-Schraube M5
Leistungsmerkmale:
- Wartungsfrei
- Tiefentladesicher
- Lageunabhängig

Komplett mit allem erforderlichen Systemzubehör, Klein- und Befestigungsmaterial liefern, lagern, montieren und betriebsfertig anschließen.

Für die Brandmeldeanlage sind Bauteile mit einem
einheitlichen Hersteller Fabrikat zu verwenden.
Menge: 2,000 St

**02.02.09.5 Erweiterungsgehäuse**
Erweiterungsgehäuse zum Einbau von bis zu 6 Alarmierungskopplern und LWL-Konvertern.

Leistungsmerkmale:
- Umgebungstemperatur -5 °C bis +45 °C
- Gehäuse  ABS,10% glasfaserverstärkt, V-0
- Gewicht 5 kg
- Farbe hellgrau, ähnlich Pantone 538
- Schutzart IP 30
- Abmessungen (BxHxT) 450 x 320 x 185 mm
Komplett mit allem erforderlichen Systemzubehör, Klein- und Befestigungsmaterial liefern, lagern, montieren und betriebsfertig anschließen.

Für die Brandmeldeanlage sind Bauteile mit einem
einheitlichen Hersteller Fabrikat zu verwenden.
Menge: 1,000 St

**02.02.09.6 Brandschutzgehäuse F30, geprüft nach DIN 4102-2,**
Brandschutzgehäuse, Typ geprüft, für zuvor beschriebene Zentrale und Erweiterungsgehäuse, Feuerwiderstand F30, geprüft nach DIN 4102-2, Funktionserhalt über 30 Minuten, in Anlehnung an DIN 4102-12, Brandlastdämmung über 30 Minuten in Anlehnung an DIN 4102-11, Rauchdicht, Integriertes Tragschienensystem zur Aufnahme der Zentrale, Kabelschott zur Bündeleinführung oben, Verschluss über Schubstange mit 2-Punkt-Verriegelung, Verriegelung über Schwenkhebel mit Schließzylinder nach Wahl des AG, Befestigungslaschen, Baustoff Oberflächenbeschichtung A2 - nicht brennbar nach
DIN 4102-1, Belüftungssystem inkl. aktiver Ventilation und thermischer Verschlussauslösung, Rauchmelder im Gehäuse eingebaut, Aufputzmontage, Schutzart IP 41, einschließlich Hilfskonstruktion an einer Beton- oder Mauerwerkswand befestigen, Zentrale einbauen und alle erforderlichen Kabel einführen und schotten, mit VdS-Zulassungsnummer.

Das Brandschutzgehäuse ist zu liefern, lagern montieren und betriebsfertig anschließen.
Menge: 1,000 St

**02.02.09.7 Hutschienen-Einbausatz**
Der Hutschienen-Einbausatz  zur Aufnahme der im Anschluss beschriebene Geräte.
Leistungsmerkmale:
- Abmessungen (BxL) 175 x 35 mm
Komplett mit allem erforderlichen Systemzubehör, Klein- und Befestigungsmaterial liefern, lagern, montieren und betriebsfertig anschließen.

Für die Brandmeldeanlage sind Bauteile mit einem
einheitlichen Hersteller Fabrikat zu verwenden.
Menge: 1,000 St

**02.02.09.8 Multimode LWL-Konverter ST**
Zur Vernetzung von Brandmelderzentralen (BMZ) über LWL. Pro BMZ ist ein Netzwerk-Modul sowie ein LWL-Konverter erforderlich. Der LWL-Konverter wird in das Erweiterungsgehäuse eingesetzt. Hierzu wird dieser, ohne weitere Befestigungsmittel, direkt auf einer Hutschiene montiert.
Je nach verwendeter Glasfaser sind Entfernungen bis zu 4 km möglich. Geeignet für Multimodefasern G50/125 µm und G62,5/125 µm
Technische Daten:
- Betriebsspannung 9.5 ... 48 V DC
- Stromaufnahme @ 12 V DC bis 140 mA
- Stromaufnahme @ 24 V DC bis 75 mA
- Umgebungstemperatur -10 °C ... 60 °C
- Lagertemperatur -20 °C ... 75 °C
- Wellenlänge 850 nm
- Anschluss ST
- Schutzart IP 20
- Gehäuse Aluminium unlackiert
- Gewicht 320 g
- Abmessungen B: 67 mm H: 100 mm T: 22 mm
  B: 90 mm H: 100 mm T: 22 mm (inkl. Befestigungsösen)
Komplett mit allem erforderlichen Systemzubehör, Klein- und Befestigungsmaterial liefern, lagern, montieren und betriebsfertig anschließen.
Menge: 2,000 St

**02.02.09.9 LWL-Verteiler für 4xST, Hutschiene**
LWL-Verteiler für Glasfaserverkabelung,
Festeinbau auf Hutschiene in das Erweiterungsgehäuse
mit Spleißkassette, mit 4 Einbauplätzen für ST- Kupplungen,
mit Kabeleinführungen, Frontplatte, Gehäuse, Halterungen und systemgebundenes Zubehör.
Komplett mit allem erforderlichen Systemzubehör, Klein- und Befestigungsmaterial liefern, lagern, montieren und betriebsfertig anschließen.
Menge: 2,000 St

**02.02.09.10 ST-Kupplung, multimode, Metallgehäuse,**
ST Simplex Multimode Durchgangskupplung für 50/125µm und 62,5/125µm für Verbindungen mit ST-Simplex-Steckern, Metallgehäuse, Verbindungshülse aus Zirkonia Keramik. Betriebstemperatur: -40°C bis 85°C. LWL-Kupplungen dienen in der Glasfasertechnik dazu, eine lösbare Steckverbindung zwischen Lichtwellenleitern herzustellen.
Komplett mit allem erforderlichen Systemzubehör, Klein- und Befestigungsmaterial liefern, lagern, montieren und betriebsfertig anschließen.
Menge: 8,000 St

**02.02.09.11 LWL Spleißarbeiten und Pigtail, je Faser.**
LWL-Spleißarbeiten Multimodefaser mit Gradientenindex-LWL 50/125, einschl. Spleißschutzhülse
und Pigtail konfektioniert ST-Stecker.
je Faser liefern und montieren.
Menge: 8,000 St

**02.02.09.12 LWL Patchkabel OM3 Multimode 50/125µm, Duplex, ST/UPC-ST/UPC**
Hochwertiges Glasfaser Patchkabel OM3 Multimode 50/125µm, Duplex, ST/UPC auf ST/UPC, türkis, 2 m
liefern, in Brandmeldezentrale einbauen und patchen
Menge: 2,000 St

**02.02.09.13 LWL OTDR Messung beidseitig 850 nm und 1310 nm**
LWL OTDR Messung beidseitig 850 nm und 1310 nm
mit Angabe bzw. Nachweis folgender Parameter:
- Fasernummer, Durchmesser, Index, NA
- Kennzeichnung Anfang/Ende
- Dämpfung über die gesamte Länge inkl. der Spleißverbindung
- kilometrische Dämpfung des Kabels, Kabeltyp,
  Brechnungsindex
- Bezeichnung der Faser und des Kabels
Dokumentation:
Zur Erfüllung der Abnahmeanforderung muss eine
Dokumentation der gemessenen Werte der einzelnen
Installationsstrecken als Messwerttabelle des
Testgerätes erfolgen. Gegenstand der Dokumentation ist
auch eine eindeutige Zuordnung und Identifikation
aller gemessenen Strecken: Beschriftung und
Bezeichnung der jeweiligen Strecke.
Das Testprotokoll ist für jede Verkabelungsstrecke zu
erstellen und muss folgende Daten enthalten:
- herangezogene Messnorm
- Streckenbezeichnung, d.h. Kennzeichnung des jeweiligen Kabels, der Dose, des Verteileranschlusspunktes
- Richtung der Messung
- Ergebnisse der o. g. Messungen
- Fabrikat/Typ und Seriennummer des Testgerätes
- Typ des verwendeten Testadapters
- Ort, Datum, Unterschrift der durchführenden Person
- inkl. Messwertdokumentation auf Datenträger
EP je Faser.
Menge: 8,000 St

**02.02.09.14 Feuerwehr Info- & Bedienfeld für Brandmeldeanlagen mit Feuerwehranzeigetableau**
Feuerwehr Info- und Bedienfeld für Brandmeldeanlagen mit Feuerwehranzeigetableau und Feuerwehrbedienfeld,
einschl. Adapterbaugruppe für redundanten Übertragungsweg bei Erstinformation mit FAT, mit integrierten Handfeuermelder, mit Aufnahme der Feuerwehr- Laufkarten DIN A4. Der Anschluss und Betrieb erfolgt über das Feuerwehrbedienfeld-Interface der Brandmelderzentrale, einschl. zuzgehörigen Adapter und erforderlichen Systemzubehör.

Gehäuse: Stahlblechgehäuse zweiflügig für Aufputz oder Unterputzmontage, mit zentraler Türöffnung für beide Flügel durch Feuerwehrschließung und rechte Seite mit einzel Schließung separat zu öffnen,
Türschloss: Kastenschloss, vorbereitet zur Aufnahme
eines Halbzylinders nach DIN 18252

Technische Daten:
Gehäuse:  Stahlblech
Farbe:  rot (RAL3000)
Betriebsspannung:  8-42 V DC
vorbereitet für Laufkarten  2x75 Stück DIN A4

Stromaufnahme
Ruhe:  80 mA
Alarm:  105 mA

Gewicht:  23 kg
Maße (B x H x T):  710x560x100 mm
Schutzart:  IP 30

Komplett mit allem erforderlichen Systemzubehör, Klein- und Befestigungsmaterial liefern, lagern, montieren und betriebsfertig anschließen gemäß TAB BMA der örtlichen Feuerwehr.

Für die Brandmeldeanlage sind Bauteile mit einem
einheitlichen Hersteller Fabrikat zu verwenden.
Menge: 1,000 St

**02.02.09.15 ASA-Meldergehäuse, Farbe rot**
ASA-Meldergehäuse, Farbe rot,
Bauform B nach EN 54-11 mit Piktogramm, AP-Montage, UP-Montage zulässig, Gehäuse komplett mit Befestigungsmaterial, Schild außer Betrieb, Abmessungen (133 x 133 x 36) mm,
einschl. Elektronikmodul mit Leitungstrenner.

- für den Zweidrahtringbus
- mit Softadresskodierung
- Alarmspeicherung der Alarmanzeige
- mit Trenner zur Ringleitungstrennung
- Betriebsanzeige LED grün
- Alarmanzeige LED rot
- Ruhestrom 45 Mikroampere
- Spezifikation EN 54-11, Typ B

Komplett mit allem erforderlichen Systemzubehör, Beschriftung, Klein- und Befestigungsmaterial liefern, lagern, montieren und betriebsfertig anschließen.

Für die Brandmeldeanlage sind Bauteile mit einem
einheitlichen Hersteller Fabrikat zu verwenden.
Menge: 3,000 St

**02.02.09.16 Ersatzscheiben für Druckknopfmelder**
Ersatzscheiben für vorbenannte Gehäuse Druckknopfmelder liefern und an den Bauherren übergeben, Packung zu je 10 Stück Ersatzscheiben liefern, lagern und übergeben.
Menge: 1,000 St

**02.02.09.17 Optischer Rauchmelder**
Automatischer punktförmiger Brandmelder für den Zweidrahtringbus, Optischer Rauchmelder mit integriertem Streulichtsensor mit prozessorgesteuerter
Signalverarbeitung und dezentraler Intelligenz. Zur frühzeitigen Detektion von Schwelbränden.

- Flache Bauweise
- Vergleich von Brandkenngrößenmustern nach DIN
  VDE 0833-2
- Trenner integriert im Melder
- Zentrierte 360° Alarmanzeige
- Separate Betriebsanzeige
- Alarm- und Betriebsdatenspeicherung,
  integrierter Betriebsstundenzähler
- Zugelassen nach DIN EN 54-7
- VdS-Zulassung in Verbindung mit Gehäuse
- Montage erfolgt an Decken.

Betriebsspannung: 8V bis 42V DC
Ruhestrom  19 V DC (mittel) 50 µA
Überwachungsfläche 110 m²
Überwachungshöhe12 m
Anwendungstemp.  -20 bis +72 °C
Gehäuse  ABS, weiß ähnlich RAL 9010
Gewicht  110 g
Maße inkl. Sockel  d = 117 mm, H = 62 mm
Schutzart  IP43

Einschl. Beschriftungsfeld aus transparenten Kunsstoff für eine Beschriftungsfeldgröße von (58 x18) mm und mit einer Beschriftung nach DIN 1450, inkl. Klein- und Befestigungsmaterial liefern, lagern, montieren, betriebsfertig anschließen.

Für die Brandwarnanlage sind Bauteile mit einem
einheitlichen Hersteller Fabrikat zu verwenden.
Menge: 1,000 St

**02.02.09.18 Multisensormelder**
*** Bezugsbeschreibung
Multisensormelder
mit zwei integrierten optischen Rauchsensoren mit unterschiedlichen Streulichtwinkeln sowie zusätzlichen Thermomeldersensor Auswertung zur Erkennung von Schwelbränden bis hin zu offenen Bränden mit gleichmäßigem Ansprechverhalten. Vergleich der Rauchsensorsignale zur Rauchklassifizierung und Reduzierung von Täuschungsalarmen.

Multisensormelder
- für den Zweidrahtringbus
- Melderhöhe inkl. Sockel: 62 mm
- nach dem photoelektrischen Streulichtverfahren
- Prozessanalogmelder mit dezentraler Intelligenz
- Eigenfunktionskontrolle
- Notredundanz
- automatische Umweltanpassung
- automatische Selbstüberwachung
- integrierter Leitungstrenner
- Alarm- und Betriebsdatenspeicherung
- Alarmanzeige
- Softadressierung
- Ruhestrom 60 Mikroampere
- Überwachungshöhe 12 m
- Anwendungstemperatur -20 bis +65 °C
- Farbe: RAL 9010 reinweiß
- Zugelassen nach DIN EN 54-7/5 B2, CEA 4021
- VdS-Zulassung in Verbindung mit Gehäuse
- Montage erfolgt an Decken.

Einschl. Beschriftungsfeld aus transparenten Kunsstoff für eine Beschriftungsfeldgröße von (58 x18) mm und mit einer Beschriftung nach DIN 1450, inkl. Klein- und Befestigungsmaterial liefern, lagern, montieren, betriebsfertig anschließen.

Für die Brandwarnanlage sind Bauteile mit einem
einheitlichen Hersteller Fabrikat zu verwenden.
Menge: 9,000 St

**02.02.09.19 Multisensormelder mit integriertem Warntongeber**
*** wie Position 02.02.09.18
Automatischer punktförmiger Brandmelder für den Zweidrahtringbus als Multisensormelder mit zwei integrierten optischen Rauchsensoren mit unterschiedlichen Streulichtwinkeln sowie zusätzlichen Thermomeldersensor Auswertung zur Erkennung von Schwelbränden bis hin zu offenen Bränden mit gleichmäßigem Ansprechverhalten, wie zuvor, jedoch mit integriertem Warntongeber und programmierbaren Schallpegel.

Multisensormelder
- für den Zweidrahtringbus
- Melderhöhe inkl. Sockel: 62 mm
- nach dem photoelektrischen Streulichtverfahren
- Prozessanalogmelder mit dezentraler Intelligenz
- Eigenfunktionskontrolle
- Notredundanz
- automatische Umweltanpassung
- automatische Selbstüberwachung
- integrierter Leitungstrenner
- Alarm- und Betriebsdatenspeicherung
- Alarmanzeige
- Signalgeber (Schallpegel programmierbar)
- Softadressierung
- Ruhestrom 60 Mikroampere
- Überwachungshöhe 12 m
- Anwendungstemperatur -20 bis +65 °C
- Farbe: RAL 9010 reinweiß
- Zugelassen nach DIN EN 54-7/5 B2, CEA 4021
- VdS-Zulassung in Verbindung mit Gehäuse
- Montage erfolgt an Decken.

Einschl. Beschriftungsfeld aus transparenten Kunsstoff für eine Beschriftungsfeldgröße von (58 x18) mm und mit einer Beschriftung nach DIN 1450, inkl. Klein- und Befestigungsmaterial liefern, lagern, montieren, betriebsfertig anschließen.

Für die Brandwarnanlage sind Bauteile mit einem
einheitlichen Hersteller Fabrikat zu verwenden.
Menge: 20,000 St

**02.02.09.20 Meldersockel in Grundausführung mit Linienisolator**
Meldersockel in Grundausführung
- für Zweidrahtringbus
- einheitlicher Meldersockel zur Aufnahme von
  zuvor beschriebenen Meldern
- für AP und UP-Kabeleinführung geeignet
- für AP-Montage
inkl. Klein- und Befestigungsmaterial liefern, lagern, montieren, betriebsfertig anschließen.

Für die Brandwarnanlage sind Bauteile mit einem
einheitlichen Hersteller Fabrikat zu verwenden.
Menge: 28,000 St

**02.02.09.21 Meldersockel in Grundausführung mit Relaisausgang**
Meldersockel in Grundausführung mit Relaisausgang,
potentialfreier Öffner oder Schließer wählbar,
Kontaktbelastbarkeit 30 V DC / 1 A

- für Zweidrahtringbus,
- einheitlicher Meldersockel zur Aufnahme von
  zuvor beschriebenen Meldern,
- für AP und UP-Kabeleinführung geeignet
- für AP-Montage

Meldersockel liefern, lagern, montieren und betriebsfertig anzuschließen, einschl. allem erforderlichen Klein- und Befestigungsmaterial.

Für die Brandwarnanlage sind Bauteile mit einem
einheitlichen Hersteller Fabrikat zu verwenden.
Menge: 2,000 St

**02.02.09.22 Montagewinkel für alle Sockel/Melder**
Montagewinkel für alle Sockel/Melder,
zur seitlichen Montage an Stürzen, Deckenbalken und zum Höhenausgleich in hohen Räumen Mit Kabeldurchführung und Befestigungspunkten für Meldersockel.
Liefern, lagern, montieren und betriebsfertig anzuschließen, einschl. allem erforderlichen Klein- und Befestigungsmaterial.
Menge: 1,000 St

**02.02.09.23 Adressierbarer Warntongeber**
Adressierbarer Warntongeber
- Energieversorgung aus dem BUS
- Gehäuse aus Kunststoff,
- Schalldruck bis zu 99 dB(A) @ 1m, Lautstärke einstellbar
- Schutzart IP 42
- für AP-Montage
- 4 Warntöne programmierbar gemäß DIN 33404
- mit integriertem Trenner
- Warntongeber überwacht
- Farbe: rot

Einschl. Beschriftungsfeld aus transparenten Kunsstoff für eine Beschriftungsfeldgröße von (58 x18) mm und mit einer Beschriftung nach DIN 1450, inkl. Klein- und Befestigungsmaterial liefern, lagern, montieren, betriebsfertig anschließen.

Für die Brandwarnanlage sind Bauteile mit einem
einheitlichen Hersteller Fabrikat zu verwenden.
Menge: 3,000 St

**02.02.09.24 BUS-Koppler TAL**
BUS-Koppler Technischer Alarmbaustein

- Ein Kontakteingang und ein potenzialfreier Relaisausgang,
- Spannungsversorgung über den BUS,
- Test- und Resetfunktion,
- Relaiskontaktbelastbarkeit: 30 V DC / 1 A,
- inverse Überwachungsfunktionalität programmierbar,
- integrierter Leitungstrenner,
- einschl. Montagegehäuse für AP-Montage,

Einschl. Beschriftung, Klein- und Befestigungsmaterial liefern, lagern, montieren, betriebsfertig anschließen.

Für die Brandwarnanlage sind Bauteile mit einem
einheitlichen Hersteller Fabrikat zu verwenden.
Menge: 5,000 St

**02.02.09.25 Melderparallelanzeige**
Melderparallelanzeige zum Anschluss an einen Meldersockel

Technische Daten:
- Betriebsspannung:  8 ... 42 V DC
- Ruhestrom @  19 V DC  7 μA
- Alarmstrom  150 µA (mittel)
- Blitzfrequenz  1,5 Hz
- Umgebungstemperatur  -25 °C ... 70 °C
- Lagertemperatur  -35 °C ... 85 °C
- Rel. Luftfeuchte  < 95 %
- Schutzart  IP 42
- Gehäuse  ABS
- Farbe  weiß, ähnlich RAL 9010
- Gewicht  60 g
- Abmessungen  B: 85 mm H: 82 mm T: 27 mm
Einschl. Beschriftungsfeld aus transparenten Kunsstoff für eine Beschriftungsfeldgröße von (58 x18) mm und mit einer Beschriftung nach DIN 1450, inkl. Klein- und Befestigungsmaterial liefern, lagern, montieren, betriebsfertig anschließen.

Für die Brandwarnanlage sind Bauteile mit einem
einheitlichen Hersteller Fabrikat zu verwenden.
Menge: 2,000 St

**02.02.09.26 Feuerwehr- und Einsatz- Schlüsseldepot- Edelstahlsäule,**
Feuerwehr- und Einsatz- Schlüsseldepot- Edelstahlsäule,
Kompakt-Hohlsäule in monolithischem Design inkl. FSD Klasse 3 mit VdS-Anerkennung inkl. Heizung, Anbohrschutz für 2-fach Objektschlüsselüberwachung, mit FSE und Rundum- Warnsignal- Blitzleuchte in gelb. Nach DIN 14675 mit VdS-Anerkennung, in einer Wandstärke von 3 mm. Zur Anwendung bei schwierigen Einbaubedingungen. Die abnehmbare Frontwand ermöglicht eine leichte und schnelle Montage von FSD und FSE.
Inkl. Ankerplatte, diese wird bauseitig im bauseitigem Fundament eingebaut. Wechselbare Halterung für FSE unterhalb des FSD. Hochwertige Verarbeitung aus Edelstahl mit geschliffener Oberfläche für edle Optik und hohe Witterungsresistenz. Der leicht abgeschrägte Deckel fördert den Ablauf von Spritzwasser. Einfache Montage durch chemische Anker. Anschlussdose mit Deckelkontakt zur sicheren Verdrahtung im Säulenkorpus.

Maße: 1050x260x200 mm (HxBxT)

Einschl. VDS- Zertifikat, komplett mit allem erforderlichen Systemzubehör, Klein- und Befestigungsmaterial liefern, lagern, montieren und betriebsfertig anschließen gemäß TAB BMA der örtlichen Feuerwehr. Inkl. Koordination und Abstimmung mit der Feuerwehr und zur Herstellung des Fundamentes und der Leitungszuführung in der Freianlage durch Dritte.
Menge: 1,000 St

**02.02.09.27 Überspannungsschutz-Verteiler Edelstahl-Standsäule**
Überspannungsschutz-Verteiler Edelstahl-Standsäule
Aufputz-Verteiler mit Zulassung VdS-Klasse C gemäß
VdS 2350. Gehäuse inkl. Deckelkontakt verschließ- und plombierbar. Zur Aufnahme der notwendigen Ableiter ausgeführt als Fein- und Grobschutz bis 6 A. Bestückt mit allen notwendigen Ableitern für FSD, FSE und Blitzleuchte. Als Überspannungs- und Blitzstromableiter inkl. Erdungsblock.

Leistungsmerkmale:
- Farbe weiß
- Material: Stahlblech
- Fein- und Grobschutz
- Erdungsblock
- Aufputz-Befestigungsadapter
- Befestigungsmaterial
- VdS-Zertifikat für Verteiler Klasse C: G 115061
- Gewicht: max. 2,2 kg
- Abmessungen (B/H/T): 235x200x115 mm
inkl. Klein- und Befestigungsmaterial liefern, lagern, montieren, betriebsfertig anschließen.

Für die Brandwarnanlage sind Bauteile mit einem
einheitlichen Hersteller Fabrikat zu verwenden.
Menge: 1,000 St

**02.02.09.28 Überspannungs-Ableiter-Steckmagazin für 10 DA**
Steckmagazin für 10 DA mit dreipoligen Gasentladungsableitern für nahezu alle Anwendungen.
Ableiter mit fail-safe-Funktion und zusätzlicher optischer Anzeige nach Auslösen des fail-safe.

Steckmagazin für 10 DA DPL 10 G3 110 FSD
DPL 10 G3 110 FSD
Überspannungs-Ableiter-Schutzblock
LSA-Plus-Technik Baureihe 2 mit fail safe - Technik und
optischer Defektanzeige durch Farbumschlag zum Schutz von 10 DA für Telekommunikations-Anlagen
Nennableitstoßstrom:(8/20) 10 kA/DA
Nennspannung: 110 V AC
max. zul. Betriebsspannung: 180 V DC
liefern, lagern und betriebsfertig anschließen.
Menge: 2,000 St

**02.02.09.29 Schlüsseldepotadapter SDA 3000**
Schlüsseldepotadapter SDA 3000
Stellt die Verbindung zwischen FSD und BMZ her.
Adapter zum Anschluss eines FSD Typ basic
an eine Brandmeldezentrale.

Technische Daten:

- Betriebsspannung 10 ... 42 V DC
- Ruhestrom 12 V DC 35 mA
- Ruhestrom 24 V DC 20 mA
- Anschlussklemmen max. 1.5 mm²
- Schutzart IP30
- Abmessungen B: 150 mm H: 180 mm T: 45 mm

Komplett mit allem erforderlichen Systemzubehör, Klein- und Befestigungsmaterial liefern, lagern, montieren und betriebsfertig anschließen.

Für die Brandwarnanlage sind Bauteile mit einem
einheitlichen Hersteller Fabrikat zu verwenden.
Menge: 1,000 h

**02.02.09.30 Erstellen von Meldergruppenkartei A4**
Erstellen von Meldergruppenkarteikarte nach DIN VDE und Abstimmung mit der Feuerwehr. Kennzeichnung der automatischen Brandmelder und Handmelder laut TAB der zuständigen Feuerwehr.
EP für 1 Laufkarte im Format A4.
Menge: 13,000 St

**02.02.09.31 Abzweigdose 2,5 mm², AP, IP 44, rot**
Abzweigdose nach DIN EN 60670-1 mit 6 Einführungen,
5 Klemmen bis 2,5 mm², 400 V, AP, IP 44, Farbe rot. Leitungen einführen, abisolieren, betriebsfertig anschließen, liefern, lagern und befestigen des Deckels, einschl. Klein-, Klemm- und Befestigungsmaterial und entsprechender Beschriftung des Stromkreises in PC-Qualität.
Schutzart: IP 44
Menge: 1,000 St

**02.02.09.32 Hilfsrelais 12 bis 24 V AC/DC, 1 Wechsler**
Hilfsrelais 12 bis 24 V AC/DC,
Betätigungsspannung 12 oder 24 V AC/DC,
1x Wechsler 5 A,
Relais für Montage auf Hutschiene,
liefern, lagern und in vorhandenen Verteiler oder BMZ-Gehäuse einbauen, inkl. Klein- und Befestigungsmaterial.
Menge: 1,000 St

**02.02.09.33 BMZ-Schild**
BMZ-Schild

- Wegbeschriftung zur Brandmelderzentrale,
- Beschriftungsgröße und Ausführung des Schildes nach DIN,
liefern, lagern und betriebsfertig montieren.
Menge: 2,000 St

**02.02.09.34 Melderabdeckkappen**
Melderabdeckkappen zum Schutz der ausgeschriebenen Melder und Meldersockel bei Anstreich- und Spüharbeiten im Objekt, mit Übergabe an den Bauherrn, liefern, lager, montieren und zur Inbetriebnahme wieder demontieren.
Menge: 30,000 St

**02.02.09.35 Überprüfung vorhandener Leitungen**
Überprüfung vorhandener Leitungen auf
Wiederverwendung, inkl. erstellen eines Prüfprotokolls
der gemessenen Werte (Isolationsmessung,
Durchgangsmessung, Widerstandswerte usw.)
Menge: 18,000 h

**02.02.09.36 Programmierung der Brandmeldeanlage und Inbetriebnahme**
*** Pauschalposition
Programmierung der Brandmeldeanlage und Abgleich der Komponenten sowie Abstimmung und Organisation der Aufschaltung der BMA auf die Leitstelle der örtlichen Feuerwehr laut TAB.
Menge: 1,000 psch

**02.02.09.37 Bauleitender Monteur**
Bauleitender Monteur
Bestandsinstallation aufnehmen vorhandene Installationen/Stromkreise feststellen, aufnehmen, prüfen, messen und für die Wiederverwendung sichern.
Die Position beinhaltet auch die Leistungen für alle
Haupttitel außer anders angegeben.
Eventuell notwendige Stunden sind vorher mit der
Bauleitung abzustimmen.
Menge: 4,000 h

**02.02.09.38 Monteur**
Monteur
Bestandsinstallation aufnehmen vorhandene Installationen/Stromkreise feststellen, aufnehmen, prüfen, messen und für die Wiederverwendung sichern.
Die Position beinhaltet auch die Leistungen für alle
Haupttitel außer anders angegeben.
Eventuell notwendige Stunden sind vorher mit der
Bauleitung abzustimmen.
Menge: 2,000 h

##### 02.02.11 Einbruchmeldeanlage

**Ausführungsbeschreibung 17 Ausführung EMA**
*Für die Einbruchmeldeanlage sind*
Für die Einbruchmeldeanlage sind Bauteile eines einheitlichen Herstellers zu verwenden. Diese und die nachfolgenden Positionen sind zu liefern, zu lagern, zu montieren und betriebsfertig anzuschließen, einschl. allem erforderlichen Klein- und Befestigungsmaterial.

vorgeschlagenes Produkt:

Hersteller: 'HONEYWELL Security Group'

Typ: 'MB-Secure PRO'

oder gleichwertig

Hersteller: '....................................................' (vom Bieter einzutragen)

Typ: '....................................................' (vom Bieter einzutragen)

**02.02.11.1 Einbruchmeldezentrale**
Die Einbruchmeldeanlage ist nach DIN VDE 0100, 0833,
DIN 40040 Anwendungsklassen und nach den Vorschriften des Verbandes der Sachversicherer angelehnt an VdS-Klasse B zu erstellen.
Der Errichter muss im Besitz der VdS-Anerkennung sein. Die Einbruchmeldeanlage darf nur durch eine VdS zugelassene Fachfirma montiert, angeschlossen und in Betrieb genommen werden. Darüber hinaus muss der Bieter auch in der Lage sein, die angebotenen Systeme in Stand zu halten.
Die angebotene Einbruchmeldeanlage muss in Teilen mit den entsprechenden VdS-Zulassungsnummern zugelassen sein. Die Einbruchmeldeanlage dient der Aussenhaut- und Fallenüberwachung.

Plombierbares Stahlblechgehäuse mit Schwenktür zum VdS-gerechten Einbau einer Rechnerplatine,
Erweiterungsmodulen sowie Netzteil und Akkus. Mit eingebautem Deckelkontakt und beiliegender Abreißsicherung. Die mehrteilige Konstruktion mit Rückwand und Montagebügel sowie abnehmbarem Gehäuserahmen ermöglicht die unkomplizierte Installation und Verdrahtung der elektronischen
Komponenten auf der Rückwand mit anschließender Montage des Gehäuserahmens. Die GSM-Kabelzuführung erfolgt sabotagegeschützt im Gehäuseinneren.
Die Kabelzuführung kann wahlweise aufputz oder von hinten erfolgen. Bis zu zwei Akkus können durch die Haltewinkel und optionalem Montagezubehör (Fixier- und Klettband) VdS-gerecht gesichert werden. Zusätzlich ist der Einbau eines
Gehäuseschlosses möglich.

Technische Daten:
- Material: Stahlblech, pulverbeschichtet
- Abmessungen: (BxHxT) 500x300x210 mm
- max. Akkustellraum: 335x185x127 mm
- Gewicht: 9kg
- max. Belastbarkeit: 50 inkl. Gehäuse
- Schutzart nach EN60529: IP30
- Gehäusefarbe: verkehrsweiß, ähnlich RAL9016

Für die Einbruchmeldeanlage sind Bauteile eines einheitlichen Herstellers zu verwenden. Diese und die nachfolgenden Positionen sind zu liefern, zu lagern, zu montieren und betriebsfertig anzuschließen, einschl. allem erforderlichen Klein- und Befestigungsmaterial.
Menge: 1,000 St

**02.02.11.2 Netz-/Ladeteil**
Vollelektronisches,spannungsstabiliertes und strombegrenzendes Netz-/Ladeteil für Bereitschaftsparallelbetrieb mit Akkuüberwachung, Tiefentladeschutz, Batteriedefekt-Erkennung und
Temperaturkompensation. Servicefreundlich durch Einsatz von elektronischen Sicherungen im Sekundärkreis. Bei Verwendung als abgesetzte Energieversorgung sind die Statusmeldungen des Netzteils über eine adernsparende 3-Draht BUS-Schnittstelle zur übergeordneten Gefahrenmeldeanlage zu übermitteln. Das Netz-Ladeteil entspricht den Vorschriften des VdS und den EN Richtlinien. 2 Akkus anschließbar. Zum Einbau geeignet.

Für die Einbruchmeldeanlage sind alle Bauteile mit einem
einheitlichen Hersteller Fabrikat zu verwenden. VdS-Anerkennung muss nach Beauftragung vorgelegt werden.

Einschl. Klein- und Befestigungsmaterial liefern, lagern, montieren und betriebsfertig anschließen.
Menge: 1,000 St

**02.02.11.3 Akkumulator-Set 12 V DC VdS Zugelassen**
Akkumulator-Set 12 V DC passend zu der zuvor beschriebenen Zentrale, für eine Überbrückungszeit von 60 h bei 0,5 h Betrieb eines optischen Signalgebers und
60 sek. der Alarmierungseinrichtung,
VdS Zugelassen.

Leistungsmerkmale:
- Wartungsfrei,
- Tiefentladesicher,
- Lageunabhängig.

Einschl. Klein- und Befestigungsmaterial liefern, lagern, montieren und betriebsfertig anschließen.

Für die Einbruchmeldeanlage sind Bauteile mit einem
einheitlichen Hersteller Fabrikat zu verwenden.
Menge: 1,000 St

**02.02.11.4 Zentralenplatine 4000**
Zentralenplatine 4000
Multifunktionale Zentralen-Plattform für Einbruchmelde- und Zutrittskontroll-Lösungen. Zum Anschluss von Meldern, Kontakten und Sensoren in konventioneller und BUS-Technik. Durch das modulare Komponentenkonzept
(Gehäuse, Netzteile, Erweiterungsmodule) ist eine objektspezifische Projektierung möglich. In Verbindung mit dem innovativen Lizenzierungskonzept, das die individuelle Erweiterung um Bereiche, Melderguppen, Benutzer, Vermittlungsserver über TCP/IP, SNMP oder Fremdankopplung über TCP/IP etc. erlaubt, ist auch die nachträgliche Anpassung an wechselnde Anforderungen an das System gegeben.

Leistungsmerkmale:
- Multifunktionale Rechnerplatine für Einbruchmelde- und
  Zutrittskontroll-Anwendungen
- Per Lizenzen erweiterbar um Bereiche, Melderguppen, Benutzer, Makros, Protokolle uvm.
- Höchste Sicherheit durch kryptographischen Coprozessor
- Entwickelt nach ISA 62443-4-1 SL3 und höher
- Reduzierte Kosten durch multifunktionale on board
  Schnittstellen
- Effiziente Programmierung durch verbessertes IQ PanelControl
- Rückwärtskompatibel zu nahezu allen BUS Peripheriemodulen
- Hochverschlüsselnde Kommunikation auf allen wichtigen externen Schnittstellen
- Kommunikation zu Notruf-Serviceleitstellen per Lizenzoption integrierbar, zusätzlich mit
Grundfunktionalität:
  16 Bereiche
  128 Meldergruppen
  16 Türen/Schalteinrichtungen
  128 Benutzer/Bediencodes/Datenträger
  32 Raum/Zeitzonen
  50 Makros

Technische Daten:
- Betriebsspannung  12 V DC
- Betriebsnennspannungsbereich 10,5 V bis 15 V DC
- Meldergruppenspannung  8 V DC
- Stromaufnahme bei 12 V DC
  - unscharf, Gruppenanschlüsse offen 200 mA
  - Ethernetbetrieb (zusätzlich) 30 mA
  - pro Gruppenanschluss
  (mit 12,1 kOhm abgeschlossen) 1 mA
  - Relais 45 mA
- Relaiskontaktbelastbarkeit 4 A / 30 VDC / 120 W
- Umweltklasse gemäß VdSII
- Betriebstemperaturbereich -5° C bis +45° C
- Lagerungstemperaturbereich -25° C bis +70° C
- Abmessungen (L x B) 226 x 158 mm

Einschl. Klein- und Befestigungsmaterial liefern, lagern, montieren und betriebsfertig anschließen.

Für die Einbruchmeldeanlage sind Bauteile mit einem
einheitlichen Hersteller Fabrikat zu verwenden.
Menge: 1,000 St

**02.02.11.5 LTE-Modem**
LTE/UMTS/GPRS-Modem für die zuvor genannte Einbruchmeldezentrale. Mit der nachfolgenden Lizenzoption zur Aufschaltung/Kommunikation zu Leitstellen, SMS bzw. E-Mail. Bis zu zwei LTE-Modems pro Einbruchmeldezentrale möglich. Montage erfolgt an der oberen Gehäuseseitenwand, benötigt keinen Modulmontageplatz auf der Rückwand.
Durch weiteres Modem zweiter IP-Übertragungsweg auf NSL möglich. Dual-LTE Antenne im Lieferumfang

Leistungsmerkmale:
- GSM / GPRS / UMTS / LTE-Übertragung
- Entspricht EN 50136-1 bzw. VdS 2311 :2017-04
- Unterstützt SecurIP (VdS 2465-2 : 2018-02 und
  VdS 2465-3 : 2018-03)
- Unterstützt 2471-S1 SP4 und DP4
- SIM-Kartenhalter
- SMA-Antennenanschlüsse
- USB-Anschluss
- 14-polige Steuerleitung
- Mitgelieferte Antenne in Zentralengehäuse montierbar
- Optionale abgesetzte Antennen anschließbar
- LEDs zur Statusanzeige

Technische Daten:
- Betriebsspannung von EMZ über Controllerschnittstelle
- Stromaufnahme in Ruhe 55 mA
- Stromaufnahme aktiver Sendebetrieb 270 mA
- Frequenzbänder
  GSM/GPRS/EDGE: Dual band 900/1800 MHz
  UMTS/HSPA+: Dual band 900 (BdVIII) /
  2100 MHz (BdI)
  LTE: Penta band 700 (Bd28) / 800 (Bd20)
  / 900 (Bd8) / 1800 (Bd3) / 2100 MHz (Bd1)
- Betriebstemperaturbereich -10 °C bis +55 °C
- Lagerungstemperaturbereich -25 °C bis +70 °C
- Relative Luftfeuchtigkeit max. 93% nicht betauend
- Gewicht 100 g
- Abmessungen Platine (B x H x T) 108 x 25 x 97 mm

Einschl. Klein- und Befestigungsmaterial liefern, lagern, montieren und betriebsfertig anschließen.

Für die Einbruchmeldeanlage sind Bauteile mit einem
einheitlichen Hersteller Fabrikat zu verwenden.
Menge: 1,000 St

**02.02.11.6 Lizenz für Aufschaltung**
Lizenz für zuvor genanntes Modem.
Ermöglicht die Aufschaltung/Kommunkation zu Leitstellen per VdS IP-Protokoll.

Leistungsmerkmale:
- Übertragungswege
- Ethernet/IP Schnittstelle der Zentrale
- Übertragungsprotokolle
        - VdS SecurIP (AES 128/256Bit)
        - VdS 2465-1 (AES 128Bit)
        - E-Mail SSL verschlüsselt
        - SMS (mit 057810)
- Bis zu 4 Dual-Path bzw. 8 Single-Path Verbindungen
- 40 bedarfsgesteuerte Verbindungen
- 20 Anwahlfolgen mit je 20 Verbindungswegen
- 8 frei parametrierbare Testmeldungen (Routineruf)
- 100 Kanäle programmierbar
- VdS-Meldungen, SMS und E-Mail mit freien Textbausteinen
- 100 E-Mail Adressen in 20 Gruppen

Einschl. Klein- und Befestigungsmaterial liefern, lagern, montieren und betriebsfertig anschließen.

Für die Einbruchmeldeanlage sind Bauteile mit einem
einheitlichen Hersteller Fabrikat zu verwenden.
Menge: 1,000 St

**02.02.11.7 Bus Punkt zu Punkt Schnittstellenkonverter**
IB2-Bus Punkt zu Punkt Schnittstellenkonverter DL-485-IB2-13-MM-SC zur Umsetzung von IB2-Bus der vorgenannten Einbruchmeldezentrale auf Lichtwellenleiter.

Funktion:
- IB2 Bus Punkt zu Punkt (PzP)
- Gehäuse/Material: Edelstahl / pulverbeschichtet
- Frontplatte: Edelstahl mit Folienaufkleber
- Versorgungsspannung: 12 - 30VDC

Anschlussstecker:
- Anschluss / Stecker (TX): 9-polige SUB-D female - Buchse
- 2 x 4-polige und 1 x 6-polige Anschlussklemme
- Anzahl: 1x TX
- Übertragungsart: Halbduplex

LWL-Schnittstelle (FX):
- Faserart: Multimode (62,5 (50) /125µm)
- Wellenlänge: 1300 nm
- Optische Schnittstelle: 1x FX
- Optischer Anschlussstecker (FX): SC
- Optisches Budged / Reichweite: 13 dB / bis zu 5 km
- Datenrate: 1200 Bit/s bis 3 MBit/s
- Netztopologie: Punkt zu Punkt
- Fehlersignalisierung: potentialfreier Relaiskontakt,
  3 LEDS (rot, gelb,grün) mit "fiberview"-Technologie zur Überwachung definierter Systembudgets
- Lagertemperatur: -40°C - +85°C
- Betriebstemperatur: -40°C - +70°C
- EMV: DIN EN 55032:2016-02 - Klasse A / DIN EN
  61000-6-2:2005
- Potentialtrennung: 500 VDC (24VDC - RS485)

Montage / Befestigung:
- Clip: Rastclip für DIN Hutschiene 35 mm
- Gewindebuchsen: Befestigungsmöglichkeit für Wall
  Mount Kits bzw. zusätzliche Adapter
- Abmessung (BxHxT): 60 mm x 120 mm x 110 mm

Einschl. Klein- und Befestigungsmaterial liefern, lagern, montieren und betriebsfertig anschließen.

Für die Einbruchmeldeanlage sind Bauteile mit einem
einheitlichen Hersteller Fabrikat zu verwenden.
Menge: 2,000 St

**02.02.11.8 LWL Patchkabel OM3 Multimode 50/125µm, Duplex, SC/UPC-ST/UPC**
LWL Patchkabel OM3 Multimode 50/125µm,
Hochwertiges Glasfaser Patchkabel OM3 Multimode 50/125µm, Duplex, SC/UPC auf ST/UPC, türkis, 2 m
liefern, ziwschen Brandmelde- und Einbruchmeldezentrale einbauen und patchen
Menge: 2,000 St

**02.02.11.9 LED Bedienteil, weiß für EMZ**
Bedien- und Anzeigemodul als Komplett-Set mit Bodenwanne für 20 Meldergruppen

Leistungsmerkmale:
- Adernsparende 3 Draht BUS-Technik
- modularer Aufbau
- LED-Anzeigen Alarm Meldergruppe 1 - 20
- LED-Anzeigen Gesperrt
  Meldergruppe 1 - 20
- LED-Anzeigen für die Statusanzeigen
  Betrieb, Unscharf, Störung, Alarm, Bedienfreigabe frei programmierbar über Zentralensoftware
- Meldergruppen 1 - 20 einzeln sperrbar
- Pro Tasten/Anzeigekombination ein Klartextbeschriftungsfeld auch für fremdsprachliche Texte und Beschriftungen
- Bedienfunktionen wie Internscharf und unscharf, Löschen und auch Sonderfunktionen auf jede Taste frei programmierbar über Zentralensoftware möglich
- Programmiermöglichkeit für Bedienung bzw. Anzeige mit oder ohne Code
- Design-Hintergrundbeleuchtung mit einstellbarer Helligkeit.
- Integrierter Leser
- Integrierter Summer
- Für Unterputz- und schwebende Aufputzinstallation geeignet
- Mehrere Module beliebig anreihbar
- VdS-Anerkennung

Technische Daten:
Betriebsspannung12V DC
Ruhestrom20 mA
Schutzart  IP 40
Betriebstemperatur-5°C bis +45°C
Abmessungen (BxHxT)218x162x20 mm
Farbe  verkehrsweiß
  (ähnlich RAL 9016)

Einschl. Klein- und Befestigungsmaterial liefern, lagern, montieren und betriebsfertig anschließen.

Für die Einbruchmeldeanlage sind Bauteile mit einem
einheitlichen Hersteller Fabrikat zu verwenden.
Menge: 1,000 St

**02.02.11.10 TouchScreen Bedienteil, sw**
TouchScreen Bedienteil mit Kapazitiven 9" Touchscreen im Tablet Design und integrierten Leser für Datenträger. EN Konformität EN 50131-3: Grad 3
EN 50131-1: Umweltklasse II, SES Konformität SES-EMA-RL-T2:2010-08

- Flaches Kunststoffgehäuse, wahlweise Aufputz- oder Hohlwandmontage
- Nur 30 mm bei Aufputz- bzw. 16 mm bei Hohlwandmontage
- LED-Anzeigen (rot, grün, gelb und blau) zur Zustandsanzeige
- Dialoggeführte intuitive Benutzerführung mit Symbolen
- Klartextanzeige aller Meldungen
- Übersichtliche Anzeige des Anlagenzustandes
- Verschiedene Landessprachen möglich

Technische Daten
- Betriebsnennspannung U_b 12 V DC
- Betriebsspannungsbereich 10 V DC bis 15 V DC
- Stromaufnahme in Ruhe
  bei 12V DC 190 mA
  bei 10V DC 220 mA
- Stromaufnahme bei
  max. Bildschirmhelligkeit 12V DC: - im
  Mittel 230 mA - max. 390 mA
- Stromaufnahme bei
  max. Bildschirmhelligkeit 10V DC - im
  Mittel 270 mA - max. 480 mA
- Integrierter Leser
- Bildschirmdiagonale (sichtbar) 9"
- Bildschirmformat 16 : 9
- Umweltklasse gemäß VdS II
- Umweltklasse gemäß EN 50131-3 Class II
- Schutzart nach EN 60529 IP30
- Betriebstemperaturbereich -5 °C bis +45 °C
- Lagerungstemperaturbereich -25 °C bis +60 °C
- Gewicht 850 g
- Abmessungen (B x H x T) 218 x 162 x 30 mm
- Farbe schwarz (ähnlich RAL 9017

Einschl. Klein- und Befestigungsmaterial liefern, lagern, montieren und betriebsfertig anschließen.

Für die Einbruchmeldeanlage sind Bauteile mit einem
einheitlichen Hersteller Fabrikat zu verwenden.
Menge: 1,000 St

**02.02.11.11 2-Meldergruppenmodul, AP, VdS**
2-Meldergruppenmodul,
Modul zur Adaptierung konventioneller Anschlusstechnik in ein BUS-System.

Leistungsmerkmale:
- Adernsparende BUS-Technik,
- 2 Differentialmeldergruppen mit Löschfunktion,
- Bis zu 20 Kontakte oder Glasbruchmelder pro Eingang
  anschließbar,
- Keine zusätzliche Stromaufnahme beim Löschen der
  Meldergruppeneingänge,
- 2 LEDs als MG-Zustandsanzeige oder Funktion frei
  programmierbar,
- Kann für 4 unterschiedliche Funktionen verwendet
  werden:
        - DUO I/O Modul
        - 5 Eingangsmodul
        - Meldergruppen-Anschlussmodul
        - Universal-Anschlussmodul

Technische Daten:
Betriebsnennspannung12 V DC
Betriebsspannungsber. 9 V bis 15 V DC
Stromaufnahme bei 12 V DC:
  - Meldergruppen offen<5,0 mA
  - zusätzlich pro Meldergruppe
  mit 12k1 abgeschlossen<0,6 mA
  - zusätzlich pro LED<1,3 mA

Meldergruppeneingänge:
  - Abschlusswiderstand wählbar4k-14k
  - Überwachungsbereich+-20%

Schutzart nach DIN 40 050IP 40
Umweltklasse gemäßVdS II
Betriebstemperaturber.-10°C bis +55°C
Farbe Abdeckung verkehrsweiß (ähnlich RAL 9016)

Einschl. Klein- und Befestigungsmaterial liefern, lagern, montieren und betriebsfertig anschließen.

Für die Einbruchmeldeanlage sind Bauteile mit einem
einheitlichen Hersteller Fabrikat zu verwenden.
Menge: 2,000 St

**02.02.11.12 Türmodul für EMA- und ZK-Zentralen**
Türmodul für EMA- und ZK-Zentralen
Zur Verwendung an Einbruchmeldezentrale als IK3-Schalteinrichtung. Ermöglicht den Anschluss aller benötigten Kontakte, Melder und Ausgänge zur Überwachung und Steuerung, Melder und Ausgänge zur Überwachung und Steuerung der Tür für Scharf-/Unscharf bzw. Zutrittskontrolle. Als Eingabeeinrichtung können über rückwirkungsfreie Schnittstellen je nach Betriebsart bis zu 4 Leser angeschlossen werden.
Zur Ansteuerung von Sperreinrichtungen stehen zwei Relais zur Verfügung.

Leistungsmerkmale als IK3
- Scharf-/Unscharf und ZK mit demselben Leser
- Berechtigungssteuerungen erfolgen durch EMZ, optional durch IQMA/IQSC
- Unterschiedliche S/US und ZK-Kriterien für Innen und Außen
- Mehrpersonen-ZK bis zu 9 Personen für Innen und Außen
- Bereichswechselkontrolle (MB-Secure)
- BUS-2 Schnittstelle
- Modulbus/RS-485 Schnittstelle für bis zu vier Leser mit beliebiger RFID Technologie
- Überwachte MG-Eingänge für:
        - Öffnungskontakt
        - Glasbruchsensor, löschbar
        - ext. Deckelkontakt
        - Ankerkontakt
- Eingang für Riegelschaltkontakt
- Eingang für Türfreigabe-Taster
- Eingang für Anwesenheitsüberwachung
- Eingänge für Rückmeldung von Sperrelement 1/3
- Relais für Sperreinrichtung, umkonfigurierbar auf Sperrelement-Ansteuerung
- Relais für ZK-Türöffner
- Summer
- DIP-Schalter für BUS-2 Adresse
- Deckelkontakt/Wandabreißkontakt
- Firmware-Update über BUS-2

Technische Daten:
Betriebsspannung: 12 VDC
Betriebsspannungsbereich: 9 ... 15 VDC
Stromaufnahme: 65 mA
Relais-Kontaktbelastbarkeit: 2 A, 30 VDC / 2 A, 42 VAC
Betriebstemperatur:-5°C ... +55°C
Schutzklasse: IP 30
Gehäuse  ABS
Abmessungen (BxHxT):163 x 152 x 40 mm
Farbe:  verkehrsweiß (ähnlich RAL 9016)

Einschl. Klein- und Befestigungsmaterial liefern, lagern, montieren und betriebsfertig anschließen.

Für die Einbruchmeldeanlage sind Bauteile mit einem
einheitlichen Hersteller Fabrikat zu verwenden.
Menge: 2,000 St

**02.02.11.13 EMA/ZK-Leser mit mifare DESFire-Lesetechnologie**
EMA/ZK-Leser mit mifare DESFire-Lesetechnologie,
Leser mit 2 Tasten eignet sich zur Scharf- und Unscharfschaltung der EMA.

Leistungsmerkmale:
- Innen und Außen einsetzbar (IP65)
- 2 Tasten mit scharf/unscharf Symbolen
- zeitbegrenzte Hintergrundbeleuchtung
- automatische Antennen-Reichweitenanpassung der Übertragungs- und Lesereichweite bei Montage des Lesers auf Metalloberflächen.
- 3 Status LEDs
- integrierter Summer
- Sabotageüberwachung mit integriertem Mikroschalter.
- Firmwareupdate möglich (mit Programmierbox USB)
- Anschluss über RS 485 oder Clock/Daten
- individuelle Installation mit Zubehör
- VdS Klasse C zugelassen

Technische Daten:
Betriebsspannung 12 V DC
Betriebsspannungsbereich9 V bis 15 V DC
Stromaufnahme
im stand by Betrieb  <40 mA
bei zeitbegrenztem Schreib-Lesebetrieb
inkl. Zustandsanzeigen <80 mA
SchnittstelleRS 485, Clock/Daten
Schutzart IP65
Umweltklasse gemäß VdS IV
Betriebstemperatur-25°C bis +65°C
Abmessungen (BxHxT)80,4x80,4x13,5 mm
Farbe  graphitgrau (ähnlich RAL 7024)

Einschl. Klein- und Befestigungsmaterial liefern, lagern, montieren und betriebsfertig anschließen.

Für die Einbruchmeldeanlage sind Bauteile mit einem
einheitlichen Hersteller Fabrikat zu verwenden.
Menge: 2,000 St

**02.02.11.14 VdS-Riegelschaltkontakt, 6 m Kabel, VdS Kl. C,**
Riegelschaltkontakte als elektromechanische Kontakte mit Schnappschaltwerk zur Verschlussüberwachung von Türen

Leistungsmerkmale:
- Wasser- und staubdichte Ausführung
- Eingegossenes Anschlusskabel
- Kompakte Bauweise aus Zinn-Druckguss
- geringe Einbautiefe
- Einfache und schnelle Montage
- Sichere und variable Justierung über Bohrschablone und Montagehilfe
- Keine Begrenzung des Riegelweges
- Inklusive Montagebausatz mit Verlängerungsnase
- VdS-Anerkennung gemäß Klasse C

Technische Daten:
Schaltleistung
min.  1,5 V-/10 uA
max.  30 V-/100 mA
Schutzart IP 67
Betriebstemperatur -40 bis +70°C
Abmessungen (BxHxT)11x27x16 mm
Anschlusskabel  6 m

Einschl. Klein- und Befestigungsmaterial liefern, lagern, montieren und betriebsfertig anschließen. Einschl. Koordination und Abstimmung mit AN Tür zur Übergabe und Einbau.

Für die Einbruchmeldeanlage sind Bauteile mit einem
einheitlichen Hersteller Fabrikat zu verwenden.
Menge: 1,000 St

**02.02.11.15 Flachreedkontakt Z inkl. Magnet VdSws/6 m, Kl. B**
Flachreedkontakt inklusive Permanentmagnet dient zur Überwachung von Türen und Fenster auf Öffnung.

Leistungsmerkmale:
- Auch für LSA-Schneidklemmtechnik geeignet
- Sabotageüberwachung auf Überbrückung durch 4-Draht-Anschluss
- Kann in jede Ruhestrommeldelinie eingeschleift werden
- Kompakte Bauweise
- Kreuzlochbefestigung
- Zum Aufbau auf Türen und Fenster geeignet,
- VdS-Anerkennung gemäß Klasse B

Technische Daten:
Kontaktart: 1-poliger Schließer
Betriebsspannung: max. 40 V DC
Schaltstrom: max. 500 mA
Kontaktbelastbarkeit: max. 6 W
Anschlusskabel: LIYY 4 x 0,14 mm²,
  Cu verzinnt
Maße Kabel: L 2 m, Ø 3,2 mm
Kontakt:  Ø 8 x 31 mm
Magnet:  Ø 6 x 30 mm AINiCo, axial
  polarisiert
Kunststoffrohr: Ø 8 x 31 mm für Magnet
EF 8/10:  2 Einbauflansche für Magnet und
  Kontakt, für Holz, Kunststoff,  Aluminium und nichtmagnetische  Metalle
Material
Kunststoffteile: PBT-GF, S-B oder A-B-S
Gehäuse: 54 x 13 x 12,5 mm
Temperaturbereich: -40 °C bis +70 °C
Schutzart: EN-Umweltklasse IIIA,
  VdS-Umweltklasse III, IP 67

Einschl. Klein- und Befestigungsmaterial liefern, lagern, montieren und betriebsfertig anschließen. Einschl. Koordination und Abstimmung mit AN Tür zur Übergabe und Einbau.

Für die Einbruchmeldeanlage sind Bauteile mit einem
einheitlichen Hersteller Fabrikat zu verwenden.
Menge: 2,000 St

**02.02.11.16 Fluchttürsteuerterminal**
Fluchttürsteuerterminal zur Steuerung und Überwachung einer nachfolgenden Rettungswegverriegelung, mit integriertem Nottaster (beleuchtet / zwangsöffnend), mit wiederverwendbarer, nicht splitternder Notschalterschutzhaube,

Leistungsmerkmale:
- Schlüsseltaster zur Türsteuerung
- LED Türzustandsanzeige
- Sabotagekontakt
- potentialfreiem Relaiskontakt für "entriegelt" / "verriegelt" / "Alarm"
- Steuermöglichkeit durch potentialfreie Kontakte von
  z.B.:
        - Zugangskontrollsysteme
        - Schaltuhr
        - Schlüsselschalter
        - Brandmeldeanlagen
  einstellbare Zeitglieder für:
        - Kurzzeitfreigabe (11 - 176 Sek.)
        - Voralarm (4 - 64 Sek.)
        - interner Alarmgeber (11 - 180 Sek.)
- mit integriertem Netzteil: 230V/ 24 V
- Gehäusefarbe: grün (RAL 6032)
- in aP-Ausführung
Einschl. Klein- und Befestigungsmaterial liefern, lagern, montieren und betriebsfertig anschließen.
Menge: 2,000 St

**02.02.11.17 Kompakt-Flächenhaftmagnet Modell H**
*** Bezugsbeschreibung
Flächenhaftmagnet in kompakter Bauweise Modell H zur Absicherung von Türen in Rettungswegen. Formstabiles Aluminium-Gehäuse zur Aufbaumontage inkl. Haftgegenplatte sowie ein Kontakt für die Verriegelungsmeldung (Hall-Sensor).

- Betriebsnennspannung: 12 - 24 V DC
- Farbe:  Silber
- Haltekraft:  2500 N

Einschl. Klein- und Befestigungsmaterial liefern, lagern, montieren und betriebsfertig anschließen.
Menge: 1,000 St

**02.02.11.18 Türbefestigungs-Montage-Set**
Türbefestigungs-Montage-Set
Für die Montage der vorgenannten Flächenhaftmagnete an flächenbündigen Türelementen.
Einschl. Klein- und Befestigungsmaterial liefern, lagern, montieren und betriebsfertig anschließen.
Menge: 1,000 St

**02.02.11.19 Anschraubwinkel**
Anschraubwinkel
Für die Montage der vorgenannten Flächenhaftmagnete an flächenbündigen Türelementen.
Einschl. Klein- und Befestigungsmaterial liefern, lagern, montieren und betriebsfertig anschließen.
Menge: 1,000 St

**02.02.11.20 Kompakt-Flächenhaftmagnet Modell H im Aufbaugehäuse**
*** wie Position 02.02.11.17
Flächenhaftmagnet wie zuvor jedoch im Aufbaugehäuse. Formstabiles Aluminium-Gehäuse zur Aufbaumontage inkl. Haftgegenplatte.sowie ein Kontakt für die Verriegelungsmeldung (Hall-Sensor).

- Betriebsnennspannung: 12 - 24 V DC
- Farbe:  Silber
- Haltekraft:  2500 N

Einschl. Klein- und Befestigungsmaterial liefern, lagern, montieren und betriebsfertig anschließen.
Menge: 1,000 St

**02.02.11.21 PIR-Dual-Melder, Flächenoptik**
PIR-Dual-Melder, Flächenoptik
Passiv-Infrarot-Bewegungsmelder zum Anschluss an EMZ über BUS-System.

Leistungsmerkmale:
- Adernsparende 3-Draht-BUS-Technik
- Betrieb am BUS-2 oder BUS-1
- Flächenspiegeloptik zur Überwachung von Flächen mit
  12 m x 12 m
- Umrüstbar auf Strecken- oder Vorhangoptik durch Austausch der Spiegeloptik
- Konventionelle Meldergruppe (ohne Löschfunktion)
- Detektionsempfindlichkeit programmierbar
- Reichweite programmierbar
- Betriebsspannungsüberwachung
- LED-Anzeige Alarm, beim BUS-2 mit Erstmelderkennung (EMK-Funktion)
- LED-Anzeige Störung
- Gehtestfunktion mit selektiver LED-Anzeige
- LED-Anzeige deaktiviert im Zustand "scharf" und "unscharf"
- Löschfunktion für Alarm- und Störungsspeicher
- Temperaturalarm (nur BUS-2) Alarmschwellen programmierbar
- Deckelkontakt und Abreißsicherung
- Gehäuse zur Eck- und Wandmontage geeignet
VdS-Anerkennung gemäß Klasse B
Konform zu EN 50131-1 und EN 50131-2-4,
Grad 2

Technische Daten:
Betriebsspannung12 V DC
Stromaufnahme
  - Sensorik  0,6 mA BUS-2
  3,0 mA BUS-1
  - LED  4 mA
Reichweite8 bis 15 m
Optikaufteilung22 Zonen, 5 Ebenen
Öffnungswinkel80°
Betriebstemperatur-10 bis +55°C
Schutzart IP 30
Abmessungen (BxHxT)64x130x48 mm
Farbe  verkehrsweiß (ähnlich RAL 9016)

Einschl. Klein- und Befestigungsmaterial liefern, lagern, montieren und betriebsfertig anschließen.
Für die Einbruchmeldeanlage sind Bauteile mit einem
einheitlichen Hersteller Fabrikat zu verwenden.
Menge: 10,000 St

**02.02.11.22 SC-ST duplex Patchkabel 50/125µm OM4**
SC-ST duplex Patchkabel 50/125µm OM4
- halogenfreier Kabelmantel
- geringe Steckerdämpfung
- farblich kodierte Knickschutztüllen (rot/schwarz)
liefern, zwischen Brand- und Einbruchmeldezentrale einbauen und patchen
Menge: 2,000 St

**02.02.11.23 Betriebshandbuch**
Betriebshandbuch für die Dokumentationen der Anlagenwartungen vor Ort gemäß VDE 0828.

- Eintrag aller Basisdaten der Elektroakustischen Anlage,
- Begriffsbestimmungen in Anlehnung an DIN 31051,
- Eintragung quartalsmäßige Anlagenwartung durch einen
  autorisierten Systemspezialisten nach VDE 0833-1.
Menge: 1,000 St

**02.02.11.24 Programmierung der Einbruchmeldeanlage**
*** Pauschalposition
Programmierung der Einbruchmeldeanlage, Abgleich und
Einrichten aller Komponenten und Inbetriebnahme des Systems.
Menge: 1,000 psch

### 03 Haus 2 (Alice)

#### Titel 03.01 Starkstrom

##### 03.01.02 Kabel und Leitungen

**03.01.02.1 NYM-J 3 x 1,5 mm² KR**
Kunststoffkabel und -leitungen 0,6/1 kV in Teillängen
liefern, in Kabelrinnen, Leitungsführungs-, oder
Brüstungskanälen verlegen, einschl. Klein- und
Befestigungsmaterial. Die Kabel und Leitungen sind in
den Verteilungen dauerhaft zu beschriften
(Verlegeart: KR).

NYM-J 3 x 1,5 mm²
Menge: 43,000 m

**03.01.02.2 NYM-J 1 x 6 mm² KR**
Kunststoffkabel und -leitungen 0,6/1 kV in Teillängen liefern, lagern und in Kabelrinnen, Leitungsführungs-, oder Brüstungskanälen betriebsfertig verlegen, einschl. Klein- und Befestigungsmaterial. Die Kabel und Leitungen sind an den Enden dauerhaft zu beschriften
(Verlegeart KR).

NYM-J 1 x 6 mm² KR
Menge: 37,000 m

**03.01.02.3 NYM-J 3 x 1,5 mm² AP**
Kunststoffkabel und -leitungen 0,6/1 kV in Teillängen liefern, lagern und Auf-Putz oder auf Kabelleitern,
Steigeleitern, Profilschienen verlegen mit
entsprechenden Befestigungsschellen, max.
Schellenabstand = 25-facher Kabeldurchmesser, einschl.
Schellen sowie Klein- und Befestigungsmaterial. Die Kabel und Leitungen sind an den Enden dauerhaft zu beschriften. (Verlegeart AP)

NYM-J 3 x 1,5 mm²
Menge: 12,000 m

**03.01.02.4 NYM-J 1 x 6 mm² AP**
Kunststoffkabel und -leitungen 0,6/1 kV in Teillängen liefern, lagern und Auf-Putz oder auf Kabelleitern,
Steigeleitern, Profilschienen verlegen mit
entsprechenden Befestigungsschellen, max.
Schellenabstand = 25-facher Kabeldurchmesser, einschl.
Schellen sowie Klein- und Befestigungsmaterial. Die Kabel und Leitungen sind an den Enden dauerhaft zu beschriften. (Verlegeart AP)

NYM-J 1 x 6 mm²
Menge: 6,000 m

##### 03.01.07 Anschlüsse, Sonstiges

**03.01.07.1 Anschlüsse 3 x 1,5 mm²**
Anschlüsse 3 x 1,5 mm²

Abmanteln und Einführen, Adern auf Länge schneiden,
abisolieren und betriebsfertig anschließen, bei
Bedarf einschl. Kabelschuhe oder Adernhülsen und
Verzinnen flexibler Adern, dauerhafte Beschriftung der
Kabeln, Liefern und Montieren von für die Herstellung
der geforderten Schutzart notwendigen Verschraubungen
und Blindstopfen. Diese Leistungen sind kompl.
einschl. notwendigem Kleinmaterial und
betriebsfertigem Anschluss zu erbringen.
Menge: 3,000 St

**03.01.07.2 Anschlüsse 1 x 6 mm²**
Anschlüsse 1 x 6 mm²

Abmanteln und Einführen, Adern auf Länge schneiden,
abisolieren und betriebsfertig anschließen, bei
Bedarf einschl. Kabelschuhe oder Adernhülsen und
Verzinnen flexibler Adern, dauerhafte Beschriftung der
Kabeln, Liefern und Montieren von für die Herstellung
der geforderten Schutzart notwendigen Verschraubungen
und Blindstopfen. Diese Leistungen sind kompl.
einschl. notwendigem Kleinmaterial und
betriebsfertigem Anschluss zu erbringen.
Menge: 2,000 St

**03.01.07.3 Verteilung Bestand öffnen und wieder verschließen inkl. Prüfung von 2 Stromkreisen**
Verteilung Bestand UP 3-Felder mit 6 Reihen öffnen und wieder verschließen. Anpassung der Verteilungsbeschriftung.
Überprüfung von 2 Stromkreisen nach DIN VDE inkl. Protokoll.
Menge: 2,000 h

**03.01.07.4 Abzweigdose 2,5 mm²,AP, IP 44**
Abzweigdose nach DIN EN 60670-1 mit 6 Einführungen,
5 Klemmen bis 2,5 mm², 400 V, AP, IP 44, Leitungen
einführen, abisolieren, betriebsfertig anschließen,
liefern, lagern und befestigen des Deckels, einschl.
Klein-, Klemm- und Befestigungsmaterial und
entsprechender Beschriftung des Stromkreises in
PC-Qualität.
- Schutzart: IP 44
- Farbe: grau
Menge: 2,000 St

##### 03.01.11 Blitzschutzanlage

**03.01.11.1 Fangltg. Rd8-Al auf Dachschrägen**
Fangleitung DIN EN 50164-2, aus Aluminium, Rd 8, über geneigte Dachflächen.

Die Leitungen sind vor der Verlegung auszurollen und zu richten. Es ist zu gewährleisten, dass das Dach nach den erforderlichen Arbeiten wieder dicht ist. Alle notwendigen Maße sowie die Anordnung von Schneefanggittern, Regenrinnen, Abdeckblechen und Dachaufbauten sind eigenständig am Bau zu prüfen.
Ausführung koordiniert mit Dacheindeckung- einschl. Montagehilfsmittel.

Alle Materialien sind zu liefern, lagern und zu montieren, einschl. Klein- und Befestigungsmaterial.
Menge: 36,000 m

**03.01.11.2 Dachleitungshalter Fangleitung, Schrägdach Schiefer**
Dachleitungshalter zur Befestigung der Fangleitung auf
schrägen Dachflächen mit Schieferdacheindeckung für Leitung DIN 48 801 - Rd 8-Al.
Ausführung koordiniert mit Dacheindeckung- einschl. Montagehilfsmittel.

Alle Materialien sind zu liefern, lagern und zu montieren, einschl. Klein- und Befestigungsmaterial.
Menge: 32,000 St

**03.01.11.3 Dachleitungshalter verstellbar für Firstziegel oder Gratsteine**
Dachleitungshalter verstellbar für Firstziegel oder Gratsteine, mit Leitungshalter Kunsstoff seitlich verstellbar für Leitung
DIN 48 801 - Rd 8-Al, Dachleitungshalter aus NIRO, Bauhöhe 36 mm, Spannbereich 180 - 280 mm. Ausführung koordiniert mit Dacheindeckung- einschl. Montagehilfsmittel.

Alle Materialien sind zu liefern, lagern und zu montieren, einschl. Klein- und Befestigungsmaterial.
Menge: 2,000 St

**03.01.11.4 Fangspitze Länge 0,5 m**
Fangspitze Länge 0,5 m zum Anschluss an die
Fangleitung mit Parallelverbinder für Leiter aus
Aluminium RD 8-10 mm, liefern, lagern und montieren.
Menge: 2,000 St

**03.01.11.5 Ableitung an Wänden und Regenfallrohren**
Ableitung an Wänden und Regenfallrohren, Leitung DIN
EN 62561 - Rd 8-Al, in Teillängen liefern, lagern verlegen und montieren.
Die Leitungen sind vor der Verlegung auszurollen und
zu richten. Es ist zu gewährleisten, dass die Regenfallrohre nach den erforderlichen Arbeiten dicht sind. Alle notwendigen Maße sowie die Anordnung von Schneefanggittern, Regenrinnen, Abdeckblechen und Wandaufbauten sind eigenständig am Bau zu prüfen.
Menge: 12,000 m

**03.01.11.6 Leitungshalter an Wänden**
Leitungshalter aus Edelstahl zur Befestigung an Wänden
aus Fachwerk, Mauerwerk oder Sandstein, DIN EN 62561, mit Abdeckscheibe inkl. Klein- und Befestigungsmaterial liefern, lagern und montieren.
Menge: 10,000 St

**03.01.11.7 Leitungshalter für Regenfallrohre mit Schneckengewinde**
Leitungshalter für Regenfallrohre mit Schneckengewinde, zum Verlegen von Ableitungen Rd= 8 mm an Regenfallrohren mit fester Leitungsführung
inkl. Klein und Befestigungsmaterial liefern, lagern
und betriebsfertig montieren.
Menge: 3,000 St

**03.01.11.8 Dachrinnenklemme**
Dachrinnenklemme zum Verbinden von Leitungen mit Dachrinnen mit Klemmbock, Leitungsführung längs und quer, Werkstoff St/tZn, Klemmbereich Rd 6-10 mm, Wulstklemmbereich 16-22 mm, DIN EN 62651

Alle Materialien sind zu liefern, lagern und zu montieren, einschl. Klein- und Befestigungsmaterial.
Menge: 2,000 St

**03.01.11.9 Klemme für Blechfalze 6 mm**
Klemme DIN EN 62561 für Blechfalze,
aus St/tZn für Rd 8, Klemmbereich für Flachteile bis 10 mm.

Alle Materialien sind zu liefern, lagern und zu montieren, einschl. Klein- und Befestigungsmaterial.
Menge: 3,000 St

**03.01.11.10 Mehrzweck-Verbindungsklemme**
Mehrzweck-Verbindungsklemme Verbinder DIN EN 62561,
für Kreuz-, Parallel- und T-Verbindungen, aus St/tZn,
für Rd 8-10mm liefern, lagern und montieren.
Menge: 4,000 St

**03.01.11.11 Verbinder Längs**
Verbinder Längs-Verbindungen, aus Stahl tZn o, für Rd 8 mm mit Edelstahlschrauben.
Alle Materialien sind zu liefern, lagern und zu
montieren, einschl. Klein- und Befestigungsmaterial.
Menge: 2,000 St

**03.01.11.12 Klemmschuh zum Anschluss an Metallkonstruktionen**
Klemmschuh zum Anschluss an Metallkonstruktionen aus
ST/ tZn o für Rd 8 mm, mit Befestigungsloch 11 mm.
Alle Materialien sind zu liefern, lagern und zu
montieren, einschl. Klein- und Befestigungsmaterial.
Menge: 2,000 St

**03.01.11.13 Dehnungsstücke für Fangleitung**
Dehnungsstücke für Fangleitung, zum
temperaturbedingten Längenausgleich, Dm= 8 mm,
Werkstoff Aluminium, inkl. Klein- und
Befestigungsmaterial liefern, lagern und
betriebsfertig montieren.
Menge: 2,000 St

**03.01.11.14 Hubgeräte, Arbeitsbühnen (bis 22 m)**
Hubgeräte, Arbeitsbühnen (bis 22 m)
Arbeitsbühne mit Zweipersonen-Fahrkorb, in der
Ausführung auskragend gegenüber der Standfläche des
Gerätes bereitstellen, um Arbeiten an der Fassade und am Dach für den Blitzschutz auszuführen.
Arbeitshöhe: bis 22,00 m
Inkl. Anlieferung, Abholung, Bereitstellung und, Betriebskosten vorhalten. Platzbedarf und Bodenbeschaffenheit sind abzustimmen.

Der Einsatz ist im Vorfeld mit der Bauleitung abzustimmen. Vorrangig sind bauseits gestellte Gerüste zu verwenden.
Menge: 2,000 d

**03.01.11.15 Messen, Prüfen, Dokumentation Blitzschutzanlage**
*** Pauschalposition
Prüfung der Anlage nach Fertigstellung, Messen und Prüfen der Blitzschutzanlage, Anzahl der Messstellen 24, gemessene Widerstandswerte auflisten einschl. erstellen des Prüfbericht nach DIN EN 62305.
Menge: 1,000 psch

#### Titel 03.02 Schwachstrom

##### 03.02.01 Kabelträgersystem

**03.02.01.1 Leitungsführungskanal 15 x 30 mm**
Leitungsführungskanal aus Hart-PVC mit Ober- und Unterteil, Endplatte, Innenwinkel, Außenwinkel, Flachwinkel, T-Stücke, Verbindungsstücke, einschl. systemeigenen Zubehör, mit Kabelhalteklammern, mit Bodenlochung, mit Auschnitten in Kanalrücken oder - Seite, inkl. aller Schneidarbeiten, mit Klein- und Befestigungsmaterial, in Teillängen liefern, lagern und betriebsfertig an Decke oder Wand montieren.
Farbe: reinweiß

Leitungsführungskanal mit Ober- und Unterteil
Nenngröße 15 x 30 mm,
Menge: 12,000 m

**03.02.01.2 Leitungsführungskanal 20 x 20 mm**
Leitungsführungskanal aus Hart-PVC mit Ober- und
Unterteil, Endplatte, Innenwinkel, Außenwinkel,
Flachwinkel, T-Stücke, Verbindungsstücke, einschl.
systemeigenen Zubehör, mit Kabelhalteklammern, mit
Bodenlochung, mit Auschnitten in Kanalrücken oder -
Seite, inkl. aller Schneidarbeiten, mit Klein- und
Befestigungsmaterial, in Teillängen liefern, lagern
und betriebsfertig an Decke oder Wand montieren.
Farbe: reinweiß

Leitungsführungskanal mit Ober- und Unterteil mit
Trennsteg Nenngröße 20 x 20 mm
Menge: 42,000 m

**03.02.01.3 Leitungsführungskanal 40 x 60 mm, mit Trennsteg**
Leitungsführungskanal aus Hart-PVC mit Ober- und
Unterteil, Endplatte, Innenwinkel, Außenwinkel,
Flachwinkel, T-Stücke, Verbindungsstücke, einschl.
systemeigenen Zubehör, mit Kabelhalteklammern, mit
Bodenlochung, mit Auschnitten in Kanalrücken oder -
Seite, inkl. aller Schneidarbeiten, mit Klein- und
Befestigungsmaterial, in Teillängen liefern, lagern
und betriebsfertig an Decke oder Wand montieren.
Farbe: reinweiß

Leitungsführungskanal mit Ober- und Unterteil mit
Trennsteg Nenngröße 40 x 60 mm
Menge: 14,000 m

**03.02.01.4 Leitungsführungskanal Stahlblech 24 x 20 mm**
Leitungsführungskanal aus Stahlblech, Bandverzinkt  nach DIN EN 10 327, Pulverbeschichtet mit Ober- und Unterteil, kompl. mit allem erforderlichen systemeigenen Zubehör, wie Verbinder und Formteile, Endplatte, Innenwinkel, Außenwinkel, Flachwinkel, T-Stücke, Verbindungsstücke, Kanalklammern, Stoßstellenverbindern, mit Bodenlochung, mit Auschnitten in Kanalrücken oder - Seite, inkl. aller Schneidarbeiten, mit Klein- und Befestigungsmaterial, in Teillängen liefern, lagern und betriebsfertig an Decke oder Wand montieren. Befestigung mit nicht brennbaren Material. Schnittstellen mit Korrosionsschutz behandeln.
Farbe: 9010 reinweiß

Leitungsführungskanal mit Ober- und Unterteil
Nenngröße 24 x 20 mm
Menge: 26,000 m

**03.02.01.5 Leitungsführungskanal Stahlblech 40 x 40 mm**
Leitungsführungskanal aus Stahlblech, Bandverzinkt  nach DIN EN 10 327, Pulverbeschichtet mit Ober- und Unterteil, kompl. mit allem erforderlichen systemeigenen Zubehör, wie Verbinder und Formteile, Endplatte, Innenwinkel, Außenwinkel, Flachwinkel, T-Stücke, Verbindungsstücke, Kanalklammern, Stoßstellenverbindern, mit Bodenlochung, mit Auschnitten in Kanalrücken oder - Seite, inkl. aller Schneidarbeiten, mit Klein- und Befestigungsmaterial, in Teillängen liefern, lagern und betriebsfertig an Decke oder Wand montieren. Befestigung mit nicht brennbaren Material. Schnittstellen mit Korrosionsschutz behandeln.
Farbe: 9010 reinweiß

Leitungsführungskanal mit Ober- und Unterteil
Nenngröße 40 x 40 mm
Menge: 3,500 m

**03.02.01.6 Kunststoff-Panzerrohr starr AS EN 20**
Kunststoff-Panzerrohr aus PVC-U, starr, DIN EN 61386, DIN EN 50086-1, DIN EN 50086-2-1, Klassifizierung 3321, einschl. Muffen, Bögen. in Teillängen einschl. Klein- und Befestigungsmaterial, liefern, lagern und mit Abstandsschellen, max. Schellenabstand = 25-facher Rohrdurchmesser, verlegen.

Kunststoff-Panzerrohr starr, Nenngröße EN 20
Menge: 6,000 m

**03.02.01.7 Kunststoff-Panzerrohr starr AS EN 25**
Kunststoff-Panzerrohr aus PVC-U, starr, DIN EN 61386, DIN EN 50086-1, DIN EN 50086-2-1, Klassifizierung 3321, einschl. Muffen, Bögen. in Teillängen einschl. Klein- und Befestigungsmaterial, liefern, lagern und mit Abstandsschellen, max. Schellenabstand = 25-facher Rohrdurchmesser, verlegen.

Kunststoff-Panzerrohr starr, Nenngröße EN 25
Menge: 3,000 m

##### 03.02.02 Kabel und Leitungen

**03.02.02.1 Installationskabel J-Y(St)Y 2 x 2 x 0,8 mm, KR**
Installationskabel in Teillängen liefern, in Kabelrinnen, Leitungsführungs-, oder Brüstungskanälen verlegen, einschl. Klein- und Befestigungsmaterial. Die Kabel und Leitungen sind an den Enden dauerhaft zu beschriften
(Verlegeart: KR).

J-Y(St)Y 2 x 2 x 0,8 mm
Menge: 37,000 m

**03.02.02.2 Installationskabel J-Y(St)Y 4 x 2 x 0,8 mm, KR**
Installationskabel in Teillängen liefern, in Kabelrinnen, Leitungsführungs-, oder Brüstungskanälen verlegen, einschl. Klein- und Befestigungsmaterial. Die Kabel und Leitungen sind an den Enden dauerhaft zu beschriften
(Verlegeart: KR).

J-Y(St)Y 4 x 2 x 0,8 mm
Menge: 91,000 m

**03.02.02.3 Brandmeldekabel J-Y(ST)Y 2 x 2 x 0,8 mm, rot, KR**
Installationskabel in Teillängen liefern, in Kabelrinnen, Leitungsführungs-, oder Brüstungskanälen verlegen, einschl. Klein- und Befestigungsmaterial. Die Kabel und Leitungen sind an den Enden dauerhaft zu beschriften (Verlegeart: KR).

Brandmeldekabel J-Y(St)Y 2 x 2 x 0,8 mm, rot
Menge: 87,000 m

**03.02.02.4 Brandmeldekabel JE-H(St)H 2 x 2 x 0,8 mm, E 30, KR**
Funktionserhaltskabel in Teillängen liefern, in Kabelrinnen, Leitungsführungs-, oder Brüstungskanälen verlegen, einschl. Klein- und Befestigungsmaterial. Die Kabel und Leitungen sind in den Enden dauerhaft zu beschriften (Verlegeart: KR).

Brandmeldekabel JE-H(St)H 2 x 2 x 0,8 mm, E 30

Alle Kabel und Leitungen mit Funktionserhalt dürfen nur mit entsprechendem Befestigungsmaterial für Funktionserhalt-Verlegung einschließlich systembedingten Zubehör, komplett nach DIN 4102, verlegt werden. Für die Kabel und Leitungen muss ein gemeinsames Prüfzeugnis mit den Kabelträgersystem des gesamten Leistungsverzeichnises bestehen und vor Montage der Bauleitung übergeben werden.
Menge: 14,000 m

**03.02.02.5 S/FTP Datenleitung Kat 7, KR**
Installationskabel in Teillängen liefern, in Kabelrinnen, Leitungsführungs-, oder Brüstungskanälen verlegen, einschl. Klein- und Befestigungsmaterial. Die Kabel und Leitungen sind an den Enden dauerhaft zu beschriften
(Verlegeart: KR).

Es sind für das Objekt Datenleitung mit folgenden
Eigenschaften einzusetzen:

S/FTP Datenleitung Kat 7A
- CU Datenkabel bis 1500 MHz  (4 x 2 x 0,64mm) (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser 7,8 mm
- Cu-Zahl 40,2 kg/km
- Brandlast 0,18 kWh/m
Menge: 12,000 m

**03.02.02.6 Installationskabel J-Y(St)Y 2 x 2 x 0,8 mm, AP**
Installationskabel in Teillängen liefern, lagern und Auf-Putz oder auf Kabelleitern, Steigeleitern, Profilschienen verlegen mit entsprechenden Befestigungsschellen, max. Schellenabstand = 25-facher Kabeldurchmesser, einschl. Schellen sowie Klein- und Befestigungsmaterial. Die Kabel und Leitungen sind an den Enden dauerhaft zu beschriften. (Verlegeart AP)

J-Y(St)Y 2 x 2 x 0,8 mm
Menge: 16,000 m

**03.02.02.7 Installationskabel J-Y(St)Y 4 x 2 x 0,8 mm, AP**
Installationskabel in Teillängen liefern, lagern und Auf-Putz oder auf Kabelleitern, Steigeleitern, Profilschienen verlegen mit entsprechenden Befestigungsschellen, max. Schellenabstand = 25-facher Kabeldurchmesser, einschl. Schellen sowie Klein- und Befestigungsmaterial. Die Kabel und Leitungen sind an den Enden dauerhaft zu beschriften. (Verlegeart AP)

J-Y(St)Y 4 x 2 x 0,8 mm
Menge: 48,000 m

**03.02.02.8 Brandmeldekabel J-Y(St)Y 2 x 2 x 0,8 mm, rot, AP**
Installationskabel in Teillängen liefern, lagern und Auf-Putz oder auf Kabelleitern, Steigeleitern, Profilschienen verlegen mit entsprechenden Befestigungsschellen, max. Schellenabstand = 25-facher Kabeldurchmesser, einschl. Schellen sowie Klein- und Befestigungsmaterial. Die Kabel und Leitungen sind an den Enden dauerhaft zu beschriften. (Verlegeart AP)

Brandmeldekabel J-Y(St)Y 2 x 2 x 0,8 ,mm rot
Menge: 10,000 m

**03.02.02.9 Brandmeldekabel JE-H(St)H 2 x 2 x 0,8 mm, E 30, rot AP**
Installationskabel in Teillängen liefern, lagern und Auf-Putz oder auf Kabelleitern, Steigeleitern, Profilschienen verlegen mit entsprechenden Befestigungsschellen, max. Schellenabstand = 25-facher Kabeldurchmesser, einschl. Schellen sowie Klein- und Befestigungsmaterial. Die Kabel und Leitungen sind an den Enden dauerhaft zu beschriften. (Verlegeart AP)

Brandmeldekabel JE-H(St)H 2 x 2 x 0,8 mm, E 30, rot

Alle Kabel und Leitungen mit Funktionserhalt dürfen
nur mit entsprechendem Befestigungsmaterial für
Funktionserhalt-Verlegung einschließlich
systembedingten Zubehör, komplett nach DIN 4102,
verlegt werden. Für die Kabel und Leitungen muss ein
gemeinsames Prüfzeugnis mit den Kabelträgersystem des gesamten Leistungsverzeichnises bestehen und vor
Montage der Bauleitung übergeben werden.
Menge: 4,000 m

**03.02.02.10 S/FTP Datenleitung Kat 7, KR**
Installationskabel in Teillängen liefern, in Kabelrinnen, Leitungsführungs-, oder Brüstungskanälen verlegen, einschl. Klein- und Befestigungsmaterial. Die Kabel und Leitungen sind an den Enden dauerhaft zu beschriften
(Verlegeart: KR).

Es sind für das Objekt Datenleitung mit folgenden
Eigenschaften einzusetzen:

S/FTP Datenleitung Kat 7A
- CU Datenkabel bis 1500 MHz  (4 x 2 x 0,64 mm) (AWG22 )
- ISO/IEC 11801, IEC 61156-5, IEC 61156-7, EN 50173-1
  und prEN 50288-9-1.
- Power over Ethernet nach IEEE 802.3at
- S/FTP-Konstruktion
- Außenmantel flammenwidrig, halogenfrei
- Impendanzmittelwert bei 100 MHz: 100 Ohm
- Folienverseilung mit den Paaren zum PIMF (Paar in Metallfolie)
- Kompatibel mit allen gängigen Anschlusstechniken
  gemäß ISO/IEC 11801 und EN 50173
- Metrierung und Fertigungschargen-Nummer auf
  Kabelmantel
- Mantel FRNC/LSOH, Farbe orange
- Außendurchmesser7,8 mm
- Cu-Zahl40,2 kg/km
- Brandlast0,18 kWh/m
Menge: 12,000 m

**03.02.02.11 Installationskabel J-Y(St)Y 2 x 2 x 0,8 mm, RO**
Installationskabel in Teillängen liefern, lagern und in Rohren, Unterflursystemen oder geschlossenen Kanälen verlegen einschl. Klein- und Befestigungsmaterial. Die Kabel und Leitungen sind an den Enden dauerhaft zu beschriften. (Verlegeart: RO)

J-Y(St)Y 2 x 2 x 0,8 mm
Menge: 15,000 m

**03.02.02.12 Installationskabel J-Y(St)Y 4 x 2 x 0,8 mm, RO**
Installationskabel in Teillängen liefern, lagern und in Rohren, Unterflursystemen oder geschlossenen Kanälen verlegen einschl. Klein- und Befestigungsmaterial. Die Kabel und Leitungen sind an den Enden dauerhaft zu beschriften. (Verlegeart: RO)

J-Y(St)Y 4 x 2 x 0,8 mm
Menge: 65,000 m

**03.02.02.13 Brandmeldekabel J-Y(St)Y 2 x 2 x 0,8 mm, rot, RO**
Installationskabel in Teillängen liefern, lagern und in Rohren, Unterflursystemen oder geschlossenen Kanälen verlegen einschl. Klein- und Befestigungsmaterial. Die Kabel und Leitungen sind an den Enden dauerhaft zu beschriften. (Verlegeart: RO)

Brandmeldekabel J-Y(St)Y 2 x 2 x 0,8 mm, rot
Menge: 6,000 m

**03.02.02.14 Brandmeldekabel JE-H(St)H 2 x 2 x 0,8 mm, E 30, rot RO**
Installationskabel in Teillängen liefern, lagern und in Rohren, Unterflursystemen oder geschlossenen Kanälen verlegen einschl. Klein- und Befestigungsmaterial. Die Kabel und Leitungen sind an den Enden dauerhaft zu beschriften. (Verlegeart: RO)

Brandmeldekabel JE-H(St)H 2 x 2 x 0,8 mm, E 30, rot

Alle Kabel und Leitungen mit Funktionserhalt dürfen
nur mit entsprechendem Befestigungsmaterial für
Funktionserhalt-Verlegung einschließlich
systembedingten Zubehör, komplett nach DIN 4102,
verlegt werden. Für die Kabel und Leitungen muss ein
gemeinsames Prüfzeugnis mit den Kabelträgersystem des gesamten Leistungsverzeichnises bestehen und vor
Montage der Bauleitung übergeben werden.
Menge: 2,000 m

**03.02.02.15 S/FTP Datenleitung Kat 7, RO**
Installationskabel in Teillängen liefern, lagern und in Rohren, Unterflursystemen oder geschlossenen Kanälen verlegen einschl. Klein- und Befestigungsmaterial. Die Kabel und Leitungen sind an den Enden dauerhaft zu beschriften. (Verlegeart: RO)

Es sind für das Objekt Datenleitung mit folgenden
Eigenschaften einzusetzen:

S/FTP Datenleitung Kat 7A
- CU Datenkabel bis 1500 MHz  (4 x 2 x 0,64mm) (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf
  Kabelmantel
- Mantel FRNC/LSOH, Farbe orange
- Außendurchmesser7,8 mm
- Cu-Zahl40,2 kg/km
- Brandlast0,18 kWh/m.
Menge: 3,000 m

##### 03.02.03 Durchbrüche und Brandschottungen

**03.02.03.1 Wand- oder Deckendurchbruch bis d=30 mm, 300 mm**
Wand- oder Deckendurchbruch bis d=30 mm,
Tiefe bis 300 mm bohren und verschließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 27,000 St

**03.02.03.2 Wand- oder Deckendurchbruch bis d=50 mm, 300 mm**
Wand- oder Deckendurchbruch bis d=50 mm,
Tiefe bis 300 mm bohren und verschließen.

Bei Durchbrüchen dürfen Stahlkonstruktionen und Armierungseisen nicht durchdrungen werden.

Die Durchbrüche, in Sandstein/ Naturstein (5%) und Putz-Ziegel-Mauerwerk (95%)), sind vorher mit der Bauleitung und bei Konflikten mit dem Statiker abzustimmen. Durchbrüche erfolgen erst mit einer Freigabe.

Inkl. Stellen der notwendigen Werkzeuge, Maschinen, Reinigung, inkl. bei Kernbohrungen für Brandschotte muss der Mindestabstand nach Zulassungsbescheid eingehalten werden.
Menge: 3,000 St

**03.02.03.3 Wand- oder Deckendurchbruch bis d=30 mm, 550 mm**
Wand- oder Deckendurchbruch bis d=30 mm,
Tiefe bis 550 mm bohren und verschließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 7,000 St

**03.02.03.4 Wand- oder Deckendurchbruch bis d=50 mm, 550 mm**
Wand- oder Deckendurchbruch bis d=50 mm,
Tiefe bis 550 mm bohren und verschließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 4,000 St

**03.02.03.5 Kabelabschottung Verschlussöffnung 0,008 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen,
Kabelbündel Ø 100 mm sowie für den Einbau in unterschiedlichen Arten von Holzdecken.
Inkl. Fotodokumentation und Zuordnung in Brandschott-
Übersichtsplänen sowie einer Übereinstimmungserklärung.

abzudichtende Öffnungsfläche 0,008 m².
Menge: 4,000 St

**03.02.03.6 Kartusche Brandschutzschaum**
Kartusche Brandschutzschaum zum Abdichten von
Problembereichen an den Grenzbereichen der
Brandschotts einschließlich des notwendig werdenden
Montageaufwandes, muss mit dem Brandschott in
Übereinstimmung sein.
Die Zulassungsbescheide sind vor der Ausführung
abzugeben.

Inkl. liefern, lagern und einbringen der Branschutzmasse
Menge: 1,000 St

##### 03.02.04 Anschlüsse

**03.02.04.1 Anschlüsse J-Y(St)Y 2 x 2 x 0,8 mm**
Anschlüsse J-Y(St)Y 2 x 2 x 0,8 mm

Die Anschlussarbeiten sind gemäß den technischen Anschlussbedingungen an den Geräten und Maschinen auszuführen, gegebenenfalls sind Abstimmungen mit der Lieferfirma der Geräte und Maschinen durchzuführen. Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 1,000 St

**03.02.04.2 Anschlüsse J-Y(St)Y 4 x 2 x 0,8 mm**
Anschlüsse J-Y(St)Y 4 x 2 x 0,8 mm

Die Anschlussarbeiten sind gemäß den technischen Anschlussbedingungen an den Geräten und Maschinen auszuführen, gegebenenfalls sind Abstimmungen mit der Lieferfirma der Geräte und Maschinen durchzuführen. Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 3,000 St

**03.02.04.3 Anschlüsse 2 x 2 x 0,8 mm, E30**
Anschlüsse 2 x 2 x 0,8 mm,E30

Die Anschlussarbeiten sind gemäß den technischen Anschlussbedingungen an beigestellten Geräten und Maschinen auszuführen, gegebenenfalls sind Abstimmungen mit der Lieferfirma der Geräte und Maschinen durchzuführen. Die Leistungen müssen enthalten:
- Abmanteln und Einführen der Kabel oder Leitungen,
- Adern auf Länge schneiden, abisolieren und betriebsfertig anschließen, bei Bedarf einschl. Kabelschuhe oder Adernhülsen und Verzinnen flexibler Adern,
- dauerhafte Beschriftung der Kabel,
- Liefern und Montieren von für die Herstellung der
  geforderten Schutzart notwendigen Verschraubungen
  und Blindstopfen.
Anklemmarbeiten an Installationsgeräten und Verteilern dieser Leistungsbeschreibung sind schon in den entsprechenden Positionen enthalten und werden nicht zusätzlich vergütet.
Diese Leistungen sind kompl. einschl. notwendigem Kleinmaterial und betriebsfertigem Anschluss zu erbringen.
Menge: 2,000 St

**03.02.04.4 Anschlüsse S/FTP-Datenkabel Kat. 7, 1500 Mhz, 4x2xAWG22**
Anschlüsse S/FTP-Datenkabel Kat. 7, 1500 Mhz, 4x2xAWG22
Die Anschlussarbeiten sind gemäß den technischen Anschlussbedingungen an den Geräten und Maschinen auszuführen, gegebenenfalls sind Abstimmungen mit der Lieferfirma der Geräte und Maschinen durchzuführen.Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 1,000 St

##### 03.02.05 Demontage

**03.02.05.1 Demontage und Entsorgung von PVC-Rohr M40**
PVC-Rohr starr mit einer Größe von M40 demontieren und entsorgen. Die Befestigungenschellen sind vollständig zu entfernen. einschl. der vorhandenen Kabel und Leitungen
(5 Stk.), inkl. der fachgerechten und nach Werkstoff getrennten Entsorgung.(AVV 170203, 170405, 170411)
Menge: 8,000 m

**03.02.05.2 Demontage und Entsorgung Kanal 25x25 mm**
Vorhandener Kanal (25 x 25) mm demontieren und entsorgen. Die Befestigungen sind vollständig zu entfernen. einschl. der vorhandenen Kabel und Leitungen (3 Stk.), inkl. der fachgerechten und nach Werkstoff getrennten Entsorgung.
(AVV 170203, 170405, 170411)
Menge: 19,000 m

**03.02.05.3 Demontage und Entsorgung Installationsgeräte**
Vorhandene Installationsgeräte Auf-/ Unterputz wie Magnetkontakte, Riegelkontakte, automatische Melder, nichtautomatische Melder, Türmodule, Blockschlösser, Sperrelemente, Bedienteile usw. demontieren und entsorgen. Die Befestigungen sind vollständig zu entfernen. einschl. der vorhandenen Kabel und Leitungen abklemmen, inkl. fachgerechten und nach Werkstoff getrennten Entsorgung.
(AVV 200135, 200136)
Menge: 24,000 St

**03.02.05.4 Demontage und Entsorgung EMA-Zentrale**
Vorhandene Einbruchmeldezentrale demontieren und entsorgen. Die Befestigungen sind vollständig zu entfernen, einschl. der vorhandenen Kabel und Leitungen abklemmen, sichern und beschriften, inkl. fachgerechten und nach Werkstoff getrennten Entsorgung.
(AVV 200136) + (AVV 160601)
Menge: 1,000 St

**03.02.05.5 Demontageund Entsorgung Schwachstromleitungen**
Demontage und Entsorgung von Kabel und Leitungen der Schwachstrom-, Steuer- und Fernmeldetechnik wie Datenleitungen, Antennenleitungen und Installationskabel einschl. Befestigungspunkten, inkl. der fachgerechten und nach Werkstoff getrennten Entsorgung.
(AVV 170411)
Menge: 247,000 m

##### 03.02.06 Daten- und Fernmeldenetz

**03.02.06.1 Uni-Datenanschlussdose modul 8/8(8) UP leer, 1 Steckplatz**
Universal-Datenanschlussdose modul 8/8(8) UP leer,
zur Aufnahme von 1 Einzelmodul in modul Bauform,
Tragrahmen zur Modulaufnahme aus Zinkdruckguss mit
Anschlussmöglichkeit für Potentialausgleichsleiter
1,5 bis 4 mm², mit integrierten Staubschutzklappen, mit Beschriftungsfeld,
Anzahl der Steckplätze: 1
Montagetechnik: UP, Brüstungskanal,
Kombinationseinbau, mit Schrauben befestigen, einschl.
Abdeckung und Rahmen passend zum Schalterprogramm.
- Beschriftung in professioneller PC-Qualität
- Farbe: RAL 9016 alpinweiss
- Steckrichtung 45 Grad geneigt,

einschl. professioneller Beschriftung in PC Qualität,
inkl. Klein- und Befestigungsmaterial liefern, lagern
und betriebsfertig montieren.
Menge: 1,000 St

**Ausführungsbeschreibung 18 Nachweis anwendungsneutrale Kommunikationsverkabelung**
*Zum Nachweis Nachweis der Eigenschaften*
Zum Nachweis Nachweis der Eigenschaften der nachfolgend
beschriebenen Komponenten und deren permanenter externer
Qualitätskontrolle sind Zertifikate eines unabhängigen
Prüflabors mit dem Angebot einzureichen .
Zum Nachweis der Eigenschaften der nachfolgend
beschriebenen Übertragungsstrecke sind auch herstellereigene
Zertifikate zugelassen, die auf Anforderung einzureichen sind

**03.02.06.2 RJ45 Modul 2/8 Cat.6A(IEC)**
RJ45 Modul 2/8 Cat.6A(IEC)
- Buchsenmodul: RJ45 geschirmt, Kategorie 6A, EA 500 MHz
- Für die Übertragung von digitalen und analogen Sprach-, Bild- und Datensignalen.
- Kompaktes Gehäuse aus Zink-Druckguss. Schmale
  Bauform für hohe Packungsdichte (maximal 3 Module je
  Datendose), mit flexibler Leiterplatte mit mechanischen Federelementen. Anschaltung der Kabeladern ohne Spezialwerkzeug.durchführbar 360°-Schirmgeflecht-Kontaktierung über Metallbügel.
  Zugentlastung über Kabelbinder. Kabeldurchmesser
  6-10 mm.
- Mit abnehmbarer Staubschutzklappe. inkl. Klein- und
  Befestigungsmaterial liefern, lagern, montieren und
  betriebsfertig am Patchpanel oder Datenanschlussdose
  anschließen. einschl. Beschriftung der Anschlusseinheit nach Vorgeben des Nutzers in PC-Qualität.

Alle Einbauteile sind von einem Hersteller, wenn nicht
anders beschrieben, zu liefern.
Menge: 2,000 St

**03.02.06.3 Aufputz-Gehäuse 1-fach, alpinweiss**
Aufputz-Gehäuse komplett mit Abdeckrahmen, 1-fach, für
die Aufnahme eines der vorgenannten Unterputzgeräte wie Steckdose und Bedieneinrichtungen (Schalter, Taster), komplett einschließlich notwendiger Kanaleinführungen liefern, lagern und komplett betriebsfertig montieren,
- Farbe: ähnlich RAL 9016 alpinweiss
Bei den Installationsgeräten des gesamten LV`s ist ein
einheitlicher Hersteller / Fabrikat wie in Pos. 01.01.05.1 angegeben einzusetzen.
Menge: 1,000 St

**03.02.06.4 Prüfung der Kupfer-Verbindungsstrecke Klasse EA**
Prüfung der Kupfer-Verbindungsstrecke Klasse EA
Zu überprüfende Parameter:
Für den Frequenzbereich von 1 MHz bis 500 MHz müssen
folgende Nachweise erbracht und protokollarisch
festgehalten werden:
- korrekte Verdrahtung/Zuordnung (Adern und Schirm)
- Länge der Verkabelungsstrecke für alle Paare
- Laufzeit/Laufzeitdifferenz
- Einfügedämpfung für alle Paare
- NEXT im Frequenzbereich (für beide Richtungen)
- ELFEXT (für beide Richtungen)
- Rückflussdämpfung (für beide Richtungen)
- ACR (für beide Richtungen)
- Widerstand (für beide Richtungen)
- Power Sum NEXT (für beide Richtungen)
- Power Sum ACR (für beide Richtungen)
- Power Sum ELFEXT (für beide Richtungen)
Dokumentation:
Zur Erfüllung der Abnahmeanforderung muss eine
Dokumentation der gemessenen Werte der einzelnen
Installationsstrecken (Permanent Link im Bereich von
1 MHz bis 500 MHz) als Messwerttabelle des Testgerätes
erfolgen. Gegenstand der Dokumentation ist auch eine
eindeutige Zuordnung und Identifikation aller gemessenen Strecken: Beschriftung und Bezeichnung der jeweiligen Strecke.
Das Testprotokoll ist für jede Verkabelungsstrecke zu
erstellen und muss folgende Daten enthalten:
- herangezogene Messnorm nach IEC 11801 oder EN 50173 (EIA/TIA ist nicht zugelassen)
- Streckenbezeichnung, d.h. Kennzeichnung des jeweiligen Kabels, der Dose, des Verteileranschlusspunktes
- Richtung der Messung
- Ergebnisse der o. g. Messungen
- Fabrikat/Typ und Seriennummer des Testgerätes
- Typ des verwendeten Testadapters
- Ort, Datum, Unterschrift der durchführenden Person
- inkl. Meßwertdokumentation auf Datenträger in Anzahl
  der Revisionsunterlagen
Menge: 1,000 St

##### 03.02.09 Brandmeldeanlage

**03.02.09.1 Brandmeldecomputer mit Softwareunterstützung für maximal 18 Ringe**
Kompakter mikroprozessorgesteuerter, notbetriebsredudanter, vernetzbarer und ferndiagnostizierbarer Brandmeldecomputer mit selbstfigurierender, kombinierbarer Ring- / Stichleitungstechnik nach DIN EN 54, DIN 14675, VDS und VDE 0833, zum Betrieb von nichtautomatischen und automatischen Grenzwert-, Prozessdiagnose- und Prozessanalogmeldern in Einzel- und Multisensortechnik aufteilbar in bis zu 127 Melder pro Ringleitung, sowie für busversorgte Alarmgebern und Koppler.
Modularer und dezentraler Aufbau mit verteilter Intelligenz bis in die Melderebene.

Technische Daten:

Netzspannung:  230 V AC
Ruhestromaufnahme: 230 mA (mit Bedienteil)

Umgebungstemperatur: -5° C bis +45° C
Raumklima:  Klasse 3k5 nach IEC  721-3-3:1994
Gehäuse:  ABS, 10%  glasfaserverstärkt, V - 0
Farbe:  blau, ähnl. Patrone 546,
Schutzklasse:  I nach DIN EN 60950
Schutzart:  IP 30

Ausbau mit:
- 3 Relais, überwacht,
- 1 serielle Schnittstelle,
- 1 Bedienteilfront,
- 1 Notstromversorgung 12V / 30 h,

inkl. Systemsoftware und Feldbusinterface.
Inkl. Mikroprozessorgesteuerte Baugruppe zum Einbau in die Zentrale. Gemäß DIN 14675 kann mit diesem Adapter die TTY-Schnittstelle der BMZ als redundanter Übertragungsweg ausgeführt werden, wenn das Feuerwehranzeigetableau FAT3000 zur Erstinformation der Feuerwehr benutzt wird.
Zusatztexte können per PC programmiert werden
(> 4000 Texte).
Die ESPA-Schnittstelle ermöglicht eine direkte, nicht galvanisch getrennte Anbindung an eine TK- oder Personenrufanlage.

Betriebsspannung  10...30 V DC
Ruhestrom@24 V DC  40 mA
Ruhestrom@24 V DC  60 mA

Der Brandmeldecomputer ist zu liefern, lagern, montieren und betriebsfertig anzuschließen, einschl. allem erforderlichen Klein-und Befestigungsmaterial.

Für die Brandmeldeanlage sind Bauteile mit einem
einheitlichen Hersteller Fabrikat zu verwenden.

Die Errichtung der Brandmeldeanlage muss von einer zugelassenen Firma nach DIN 14675 erfolgen. Die Zulassung für die angebotene Anlage ist nach Beauftragung vorzulegen.
Die VdS-Anerkennung muss vorliegen.
Für die Brandmeldeanlage sind Bauteile mit einem
einheitlichen Hersteller Fabrikat zu verwenden.

vorgeschlagenes Produkt:

Hersteller: 'Esser'

Typ: 'Compact'

oder gleichwertig

Hersteller: '....................................................' (vom Bieter einzutragen)

Typ: '....................................................' (vom Bieter einzutragen)
Menge: 1,000 St

**03.02.09.2 Ringlinien-Modul**
Ringlinien-Modul für max. 127 Busteilnehmer mit intergrierter Energieversorgung für Prozessanalogmelder,
Ein-/Ausgangs-Koppler oder busversorgte Signalgeber.

- bis zu 3500 m Ringleitungslänge,
- Verknüpfungen sind über Baugruppen u. Netzwerkzentralen hinaus möglich,
- Verwaltung von Funkkomponenten
- permanente Überwachung aller angeschalteten Melder, Koppler und Alarmierungseinrichtungen,
- Schnelle Reaktivierung der busversorgten Signalgeber nach Kurzschluss,
- Kunststoffschutzgehäuse mit LED-Betriebsanzeigen zur schnellen Indikation des Betriebszustandes,
- Integrierte Leitungsisolatoren für beidseitigen Leitungsschutz,
Komplett mit allem erforderlichen Systemzubehör, Klein- und Befestigungsmaterial liefern, lagern, montieren und betriebsfertig anschließen.

Für die Brandmeldeanlage sind Bauteile mit einem
einheitlichen Hersteller Fabrikat zu verwenden.
Menge: 1,000 St

**03.02.09.3 Netzwerk-Modul 62,5 kBd**
Netzwerk-Interface-Modul für max. 16 Netzwerkteilnehmer. Protokoll ähnlich DIN 19245-1
(Profibus).
Topologie: Ringstruktur, Unterbrechungs- und Kurzschlusstoleranz
Technische Daten:
- Betriebsspannung 24 V DC
- Ruhestrom 150 mA
- Baudrate 62,5 kBd
Komplett mit allem erforderlichen Systemzubehör, Klein- und Befestigungsmaterial liefern, lagern, montieren und betriebsfertig anschließen.

Für die Brandmeldeanlage sind Bauteile mit einem
einheitlichen Hersteller Fabrikat zu verwenden.
Menge: 1,000 St

**03.02.09.4 Akku 12V / 12,0 Ah VdS-zugelassen mit Anschl.Schraube M5**
Akku 12V / 12,0 Ah VdS-zugelassen mit Anschl.-Schraube M5
Leistungsmerkmale:
- Wartungsfrei
- Tiefentladesicher
- Lageunabhängig
Komplett mit allem erforderlichen Systemzubehör, Klein- und Befestigungsmaterial liefern, lagern, montieren und betriebsfertig anschließen.

Für die Brandmeldeanlage sind Bauteile mit einem
einheitlichen Hersteller Fabrikat zu verwenden.
Menge: 2,000 St

**03.02.09.5 Erweiterungsgehäuse**
Erweiterungsgehäuse zum Einbau von bis zu 6 Alarmierungskopplern und LWL-Konvertern.

Leistungsmerkmale:
- Umgebungstemperatur -5 °C bis +45 °C
- Gehäuse ABS,10% glasfaserverstärkt, V-0
- Gewicht 5 kg
- Farbe hellgrau, ähnlich Pantone 538
- Schutzart IP 30
- Abmessungen (BxHxT) 450 x 320 x 185 mm
Komplett mit allem erforderlichen Systemzubehör, Klein- und Befestigungsmaterial liefern, lagern, montieren und betriebsfertig anschließen.

Für die Brandmeldeanlage sind Bauteile mit einem
einheitlichen Hersteller Fabrikat zu verwenden.
Menge: 1,000 St

**03.02.09.6 Brandschutzgehäuse F30, geprüft nach DIN 4102-2,**
Brandschutzgehäuse, Typ geprüft, für zuvor beschriebene Zentrale und Erweiterungsgehäuse, Feuerwiderstand F30, geprüft nach DIN 4102-2, Funktionserhalt über 30 Minuten, in Anlehnung an DIN 4102-12, Brandlastdämmung über
30 Minuten in Anlehnung an DIN 4102-11, Rauchdicht, Integriertes Tragschienensystem zur Aufnahme der Zentrale, Kabelschott zur Bündeleinführung oben, Verschluss über Schubstange mit 2-Punkt-Verriegelung, Verriegelung über Schwenkhebel mit Schließzylinder nach Wahl des AG, Befestigungslaschen, Baustoff Oberflächenbeschichtung A2 - nicht brennbar nach DIN 4102-1, Belüftungssystem inkl. aktiver Ventilation und thermischer Verschlussauslösung, Rauchmelder im Gehäuse eingebaut, Aufputzmontage, Schutzart IP 41, Gewicht 164 kg, einschließlich Hilfskonstruktion an einer Beton- oder Mauerwerkswand befestigen, Zentrale einbauen und alle erforderlichen Kabel einführen und schotten, mit VdS-Zulassungsnummer.

Das Brandschutzgehäuse ist zu liefern, zu lagern, zu montieren und betriebsfertig anschließen.
Menge: 1,000 St

**03.02.09.7 Hutschienen-Einbausatz**
Der Hutschienen-Einbausatz kann in das zuvor beschriebene Einbaugehäuse montiert werden und dient zur Aufnahme der im Anschluss beschriebenen Geräte.
Leistungsmerkmale:
- Abmessungen (BxL) 175 x 35 mm
Komplett mit allem erforderlichen Systemzubehör, Klein- und Befestigungsmaterial liefern, lagern, montieren und betriebsfertig anschließen.

Für die Brandmeldeanlage sind Bauteile mit einem
einheitlichen Hersteller Fabrikat zu verwenden.
Menge: 1,000 St

**03.02.09.8 Multimode LWL-Konverter ST**
Multimode LWL-Konverter ST
Zur Vernetzung von Brandmelderzentralen (BMZ) über LWL. Pro BMZ ist ein Netzwerk-Modul sowie ein LWL-Konverter erforderlich. Der LWL-Konverter wird in das Erweiterungsgehäuse eingesetzt. Hierzu wird dieser, ohne weitere Befestigungsmittel, direkt auf einer Hutschiene montiert.
Je nach verwendeter Glasfaser sind Entfernungen bis zu 4 km möglich. Geeignet für Multimodefasern G50/125 µm und G62,5/125 µm
Technische Daten:
- Betriebsspannung 9.5 ... 48 V DC
- Stromaufnahme @ 12 V DC bis 140 mA
- Stromaufnahme @ 24 V DC bis 75 mA
- Umgebungstemperatur -10 °C ... 60 °C
- Lagertemperatur -20 °C ... 75 °C
- Wellenlänge 850 nm
- Anschluss ST
- Schutzart IP 20
- Gehäuse Aluminium unlackiert
- Gewicht 320 g
- Abmessungen B: 67 mm H: 100 mm T: 22 mm
  B: 90 mm H: 100 mm T: 22 mm (inkl. Befestigungsösen)
Komplett mit allem erforderlichen Systemzubehör, Klein- und Befestigungsmaterial liefern, lagern, montieren und betriebsfertig anschließen.
Menge: 2,000 St

**03.02.09.9 LWL-Verteiler für 4xST, Hutschiene**
LWL-Verteiler für Glasfaserverkabelung,
Festeinbau auf Hutschiene in das Erweiterungsgehäuse
mit Spleißkassette, mit 4 Einbauplätzen für
ST- Kupplungen,mit Kabeleinführungen, Frontplatte, Gehäuse, Halterungen und systemgebundenes Zubehör.
Komplett mit allem erforderlichen Systemzubehör, Klein- und Befestigungsmaterial liefern, lagern, montieren und betriebsfertig anschließen.
Menge: 2,000 St

**03.02.09.10 ST-Kupplung, multimode, Metallgehäuse,**
ST Simplex Multimode Durchgangskupplung für 50/125µm und 62,5/125µm für Verbindungen mit ST-Simplex-Steckern, Metallgehäuse, Verbindungshülse aus Zirkonia Keramik. Betriebstemperatur: -40°C bis 85°C. LWL-Kupplungen dienen in der Glasfasertechnik dazu, eine lösbare Steckverbindung zwischen Lichtwellenleitern herzustellen.
Komplett mit allem erforderlichen Systemzubehör, Klein- und Befestigungsmaterial liefern, lagern, montieren und betriebsfertig anschließen.
Menge: 8,000 St

**03.02.09.11 LWL Spleißarbeiten und Pigtail, je Faser.**
LWL-Spleißarbeiten Multimodefaser mit Gradientenindex-LWL 50/125, einschl. Spleißschutzhülse
und Pigtail konfektioniert ST-Stecker.
je Faser liefern und montieren.
Menge: 8,000 St

**03.02.09.12 LWL Patchkabel OM3 Multimode 50/125µm, Duplex, ST/UPC-ST/UPC**
Hochwertiges Glasfaser Patchkabel OM3 Multimode 50/125µm, Duplex, ST/UPC auf ST/UPC, türkis, 2 m
liefern, in Brandmeldezentrale einbauen und patchen.
Menge: 2,000 St

**03.02.09.13 LWL OTDR Messung beidseitig 850 nm und 1310 nm**
LWL OTDR Messung beidseitig 850 nm und 1310 nm
mit Angabe bzw. Nachweis folgender Parameter:
- Fasernummer, Durchmesser, Index, NA
- Kennzeichnung Anfang/Ende
- Dämpfung über die gesamte Länge inkl. der Spleißverbindung
- kilometrische Dämpfung de Kabels, Kabeltyp,
  Brechnungsindex
- Bezeichnung der Faser und des Kabels
Dokumentation:
Zur Erfüllung der Abnahmeanforderung muss eine
Dokumentation der gemessenen Werte der einzelnen
Installationsstrecken als Messwerttabelle des
Testgerätes erfolgen. Gegenstand der Dokumentation ist
auch eine eindeutige Zuordnung und Identifikation
aller gemessenen Strecken: Beschriftung und
Bezeichnung der jeweiligen Strecke.
Das Testprotokoll ist für jede Verkabelungsstrecke zu
erstellen und muss folgende Daten enthalten:
- herangezogene Messnorm
- Streckenbezeichnung, d.h. Kennzeichnung des jeweiligen Kabels, der Dose, des Verteileranschlusspunktes
- Richtung der Messung
- Ergebnisse der o. g. Messungen
- Fabrikat/Typ und Seriennummer des Testgerätes
- Typ des verwendeten Testadapters
- Ort, Datum, Unterschrift der durchführenden Person
- inkl. Messwertdokumentation auf Datenträger
EP je Faser.
Menge: 8,000 St

**03.02.09.14 ASA-Meldergehäuse, Farbe rot**
ASA-Meldergehäuse, Farbe blau,
Bauform B nach EN 54-11 mit Piktogramm,
AP-Montage, UP-Montage zulässig, Gehäuse komplett mit Befestigungsmaterial, Schild außer Betrieb, Abmessungen
(133 x 133 x 36) mm,
einschl. Elektronikmodul mit Leitungstrenner.

- für den Zweidrahtringbus
- mit Softadresskodierung
- Alarmspeicherung der Alarmanzeige
- mit Trenner zur Ringleitungstrennung
- Betriebsanzeige LED grün
- Alarmanzeige LED rot
- Ruhestrom 45 Mikroampere
- Spezifikation EN 54-11, Typ B

Komplett mit allem erforderlichen Systemzubehör, Beschriftung, Klein- und Befestigungsmaterial liefern, lagern, montieren und betriebsfertig anschließen.

Für die Brandmeldeanlage sind Bauteile mit einem
einheitlichen Hersteller Fabrikat zu verwenden.
Menge: 4,000 St

**03.02.09.15 Ersatzscheiben für Druckknopfmelder**
Ersatzscheiben für Druckknopfmelder
Ersatzscheiben für vorbenannte Gehäuse Druckknopfmelder liefern und an den Bauherren übergeben, Packung zu je 10 Stück Ersatzscheiben liefern, lagern und übergeben.
Menge: 1,000 St

**03.02.09.16 Optischer Rauchmelder**
Optischer Rauchmelder
Automatischer punktförmiger Brandmelder für den Zweidrahtringbus, Optischer Rauchmelder mit integriertem Streulichtsensor mit prozessorgesteuerter
Signalverarbeitung und dezentraler Intelligenz. Zur frühzeitigen Detektion von Schwelbränden.

- Flache Bauweise
- Vergleich von Brandkenngrößenmustern nach DIN
  VDE 0833-2
- Trenner integriert im Melder
- Zentrierte 360° Alarmanzeige
- Separate Betriebsanzeige
- Alarm- und Betriebsdatenspeicherung,
  integrierter Betriebsstundenzähler
- Zugelassen nach DIN EN 54-7
- VdS-Zulassung in Verbindung mit Gehäuse
- Montage erfolgt an Decken.

Betriebsspannung: 8V bis 42V DC
Ruhestrom19 V DC (mittel) 50 µA
Überwachungsfläche110 m²
Überwachungshöhe12 m
Anwendungstemp.-20 bis +72 °C
Gehäuse  ABS, weiß ähnlich RAL 9010
Gewicht  110 g
Maße inkl. Sockel d = 117 mm, H = 62 mm
Schutzart IP43

Einschl. Beschriftungsfeld aus transparenten Kunsstoff für eine Beschriftungsfeldgröße von (58 x 18) mm und mit einer Beschriftung nach DIN 1450, Komplett mit allem erforderlichen Systemzubehör, Klein- und Befestigungsmaterial liefern, lagern, montieren und betriebsfertig anschließen.

Für die Brandmeldeanlage sind Bauteile mit einem
einheitlichen Hersteller Fabrikat zu verwenden.
Menge: 1,000 St

**03.02.09.17 Multisensormelder**
Multisensormelder
mit zwei integrierten optischen Rauchsensoren mit unterschiedlichen Streulichtwinkeln sowie zusätzlichen Thermomeldersensor Auswertung zur Erkennung von Schwelbränden bis hin zu offenen Bränden mit gleichmäßigem Ansprechverhalten. Vergleich der Rauchsensorsignale zur Rauchklassifizierung und Reduzierung von Täuschungsalarmen.

Multisensormelder
- für den Zweidrahtringbus
- Melderhöhe inkl. Sockel: 62 mm
- nach dem photoelektrischen Streulichtverfahren
- Prozessanalogmelder mit dezentraler Intelligenz
- Eigenfunktionskontrolle
- Notredundanz
- automatische Umweltanpassung
- automatische Selbstüberwachung
- integrierter Leitungstrenner
- Alarm- und Betriebsdatenspeicherung
- Alarmanzeige
- Softadressierung
- Ruhestrom 60 Mikroampere
- Überwachungshöhe 12 m
- Anwendungstemperatur -20 bis +65 °C
- Farbe: RAL 9010 reinweiß
- Zugelassen nach DIN EN 54-7/5 B2, CEA 4021
- VdS-Zulassung in Verbindung mit Gehäuse
- Montage erfolgt an Decken.

Einschl. Beschriftungsfeld aus transparenten Kunsstoff für eine Beschriftungsfeldgröße von (58 x 18) mm und mit einer Beschriftung nach DIN 1450, Komplett mit allem erforderlichen Systemzubehör, Klein- und Befestigungsmaterial liefern, lagern, montieren und betriebsfertig anschließen.

Für die Brandmeldeanlage sind Bauteile mit einem
einheitlichen Hersteller Fabrikat zu verwenden.
Menge: 10,000 St

**03.02.09.18 Multisensormelder mit integriertem Warntongeber**
Multisensormelder mit integriertem Warntongeber
Automatischer punktförmiger Brandmelder für den Zweidrahtringbus als Multisensormelder mit zwei integrierten optischen Rauchsensoren mit unterschiedlichen Streulichtwinkeln sowie zusätzlichen Thermomeldersensor Auswertung zur Erkennung von Schwelbränden bis hin zu offenen Bränden mit gleichmäßigem Ansprechverhalten, wie zuvor, jedoch mit integriertem Warntongeber und programmierbaren Schallpegel.

Multisensormelder
- für den Zweidrahtringbus
- Melderhöhe inkl. Sockel: 62 mm
- nach dem photoelektrischen Streulichtverfahren
- Prozessanalogmelder mit dezentraler Intelligenz
- Eigenfunktionskontrolle
- Notredundanz
- automatische Umweltanpassung
- automatische Selbstüberwachung
- integrierter Leitungstrenner
- Alarm- und Betriebsdatenspeicherung
- Alarmanzeige
- Signalgeber (Schallpegel programmierbar)
- Softadressierung
- Ruhestrom 60 Mikroampere
- Überwachungshöhe 12 m
- Anwendungstemperatur -20 bis +65 °C
- Farbe: RAL 9010 reinweiß
- Zugelassen nach DIN EN 54-7/5 B2, CEA 4021
- VdS-Zulassung in Verbindung mit Gehäuse
- Montage erfolgt an Decken.

Einschl. Beschriftungsfeld aus transparenten Kunsstoff für eine Beschriftungsfeldgröße von (58 x 18) mm und mit einer Beschriftung nach DIN 1450, Komplett mit allem erforderlichen Systemzubehör, Klein- und Befestigungsmaterial liefern, lagern, montieren und betriebsfertig anschließen.

Für die Brandmeldeanlage sind Bauteile mit einem
einheitlichen Hersteller Fabrikat zu verwenden.
Menge: 24,000 St

**03.02.09.19 Meldersockel in Grundausführung mit Linienisolator**
Meldersockel in Grundausführung
- für Zweidrahtringbus
- einheitlicher Meldersockel zur Aufnahme von zuvor beschriebenen Meldern
- für AP und UP-Kabeleinführung geeignet
- für AP-Montage

Komplett mit allem erforderlichen Systemzubehör, Klein- und Befestigungsmaterial liefern, lagern, montieren und betriebsfertig anschließen.

Für die Brandmeldeanlage sind Bauteile mit einem
einheitlichen Hersteller Fabrikat zu verwenden.
Menge: 34,000 St

**03.02.09.20 Meldersockel in Grundausführung mit Relaisausgang**
Meldersockel in Grundausführung mit Relaisausgang,
potentialfreier Öffner oder Schließer wählbar,
Kontaktbelastbarkeit 30 V DC / 1 A

- für Zweidrahtringbus,
- einheitlicher Meldersockel zur Aufnahme von zuvor beschriebenen Meldern,
- für AP und UP-Kabeleinführung geeignet
- für AP-Montage

Meldersockel  liefern, lagern, montieren und betriebsfertig anzuschließen, einschl. allem erforderlichen Klein- und Befestigungsmaterial.

Für die Brandwarnanlage sind Bauteile mit einem
einheitlichen Hersteller Fabrikat zu verwenden.
Menge: 1,000 St

**03.02.09.21 Montagewinkel für alle Sockel/Melder**
Montagewinkel für alle Sockel/Melder,
zur seitlichen Montage an Stürzen, Deckenbalken und zum Höhenausgleich in hohen Räumen mit Kabeldurchführung und Befestigungspunkten für Meldersockel.
Liefern, lagern, montieren und betriebsfertig anzuschließen, einschl. allem erforderlichen Klein- und Befestigungsmaterial.
Menge: 1,000 St

**03.02.09.22 Adressierbarer Warntongeber**
Adressierbarer Warntongeber
- Energieversorgung aus dem BUS
- Gehäuse aus Kunststoff,
- Schalldruck bis zu 99 dB(A) @ 1 m, Lautstärke einstellbar
- Schutzart IP 42
- für AP-Montage
- 4 Warntöne programmierbar gemäß DIN 33404
- mit integriertem Trenner
- Warntongeber überwacht
- Farbe: rot.

Einschl. Beschriftungsfeld aus transparenten Kunsstoff für eine Beschriftungsfeldgröße von (58 x 18) mm und mit einer Beschriftung nach DIN 1450, Komplett mit allem erforderlichen Systemzubehör, Klein- und Befestigungsmaterial liefern, lagern, montieren und betriebsfertig anschließen.

Für die Brandmeldeanlage sind Bauteile mit einem
einheitlichen Hersteller Fabrikat zu verwenden.
Menge: 2,000 St

**03.02.09.23 BUS-Koppler TAL**
BUS-Koppler Technischer Alarmbaustein

- Ein Kontakteingang und ein potenzialfreier Relaisausgang,
- Spannungsversorgung über den BUS,
- Test- und Resetfunktion,
- Relaiskontaktbelastbarkeit: 30 V DC / 1 A,
- inverse Überwachungsfunktionalität programmierbar,
- integrierter Leitungstrenner,
- einschl. Montagegehäuse für AP-Montage,

Einschl. Beschriftungsfeld aus transparenten Kunsstoff für eine Beschriftungsfeldgröße von (58 x 18) mm und mit einer Beschriftung nach DIN 1450, Komplett mit allem erforderlichen Systemzubehör, Klein- und Befestigungsmaterial liefern, lagern, montieren und betriebsfertig anschließen.

Für die Brandmeldeanlage sind Bauteile mit einem
einheitlichen Hersteller Fabrikat zu verwenden.
Menge: 2,000 St

**03.02.09.24 Erstellen von Meldergruppenkartei A4**
Erstellen von Meldergruppenkarteikarte nach DIN VDE und Abstimmung mit der zuständigen Feuerwehr. Kennzeichnung der automatischen Brandmelder und Handmelder nach TAB.
EP für 1 Laufkarte im Format A4.
Menge: 13,000 St

**03.02.09.25 Abzweigdose 2,5 mm², AP, IP 44, rot**
Abzweigdose nach DIN EN 60670-1 mit 6 Einführungen,
5 Klemmen bis 2,5 mm², 400 V, AP, IP 44, Farbe rot, Leitungen einführen, abisolieren, betriebsfertig anschließen, liefern, lagern und befestigen des Deckels, einschl. Klein-, Klemm- und Befestigungsmaterial und entsprechender Beschriftung des Stromkreises in PC-Qualität.
Schutzart: IP 44
Menge: 1,000 St

**03.02.09.26 BMZ-Schild**
BMZ-Schild

- Wegbeschriftung zur Brandmelderzentrale,
- Beschriftungsgröße und Ausführung des Schildes nach DIN,
liefern, lagern und betriebsfertig montieren.
Menge: 2,000 St

**03.02.09.27 Melderabdeckkappen**
Melderabdeckkappen zum Schutz der ausgeschriebenen Melder und Meldersockel bei Anstreich- und Spüharbeiten im Objekt, mit Übergabe an den Bauherrn, liefern, lagern, montieren und zur Inbetriebnahme wieder demontieren.
Menge: 35,000 St

**03.02.09.28 Überprüfung vorhandener Leitungen**
Überprüfung vorhandener Leitungen auf Wiederverwendung, inkl. erstellen eines Prüfprotokolls der gemessenen Werte (Isolationsmessung, Durchgangsmessung, Wiederstandswerte usw.)
Menge: 18,000 h

**03.02.09.29 Programmierung der Brandmeldeanlage und Inbetriebnahme**
*** Pauschalposition
Programmierung der Brandmeldeanlage und Abgleich der Komponenten sowie Abstimmung und Organisation der Aufschaltung der BMA auf die Leitstelle der örtlichen Feuerwehr laut TAB.
Menge: 1,000 psch

**03.02.09.30 Bauleitender Monteur**
Bauleitender Monteur
Bestandsinstallation aufnehmen vorhandene Installationen/Stromkreise feststellen, aufnehmen, prüfen, messen und für die Wiederverwendung sichern.
Die Position beinhaltet auch die Leistungen für alle
Haupttitel außer anders angegeben.
Eventuell notwendige Stunden sind vorher mit der
Bauleitung abzustimmen.
Menge: 4,000 h

**03.02.09.31 Monteur**
Monteur
Bestandsinstallation aufnehmen vorhandene Installationen/Stromkreise feststellen, aufnehmen, prüfen, messen und für die Wiederverwendung sichern.
Die Position beinhaltet auch die Leistungen für alle
Haupttitel außer anders angegeben.
Eventuell notwendige Stunden sind vorher mit der
Bauleitung abzustimmen.
Menge: 2,000 h

##### 03.02.11 Einbruchmeldeanlage

**03.02.11.1 Einbruchmeldezentrale**
Die Einbruchmeldeanlage ist nach DIN VDE 0100, 0833,
DIN 40040 Anwendungsklassen und nach den Vorschriften des Verbandes der Sachversicherer angelehnt an VdS-Klasse B zu erstellen.
Der Errichter muss im Besitz der VdS-Anerkennung sein. Die Einbruchmeldeanlage darf nur durch eine VdS zugelassene Fachfirma montiert, angeschlossen und in Betrieb genommen werden. Darüber hinaus muss der Bieter auch in der Lage sein, die angebotenen Systeme in Stand zu halten.
Die angebotene Einbruchmeldeanlage muss in Teilen mit den entsprechenden VdS-Zulassungsnummern zugelassen sein. Die Einbruchmeldeanlage dient der Aussenhaut- und Fallenüberwachung.

Plombierbares Stahlblechgehäuse mit Schwenktür zum VdS-gerechten Einbau einer Rechnerplatine,
Erweiterungsmodulen sowie Netzteil und Akkus.
Mit eingebautem Deckelkontakt und beiliegender Abreißsicherung. Die mehrteilige Konstruktion mit Rückwand und Montagebügel sowie abnehmbarem Gehäuserahmen ermöglicht die unkomplizierte Installation und Verdrahtung der elektronischen Komponenten auf der Rückwand mit anschließender Montage des Gehäuserahmens.
Die GSM-Kabelzuführung erfolgt sabotagegeschützt im
Gehäuseinneren. Die Kabelzuführung kann wahlweise Aufputz oder von hinten erfolgen. Bis zu zwei Akkus können durch die Haltewinkel und optionalem Montagezubehör (Fixier- und Klettband) VdS-gerecht gesichert werden. Zusätzlich ist der Einbau eines Gehäuseschlosses möglich.

Technische Daten:
- Material: Stahlblech, pulverbeschichtet
- Abmessungen: (BxHxT) 500x300x210 mm
- max. Akkustellraum: 335x185x127 mm
- Gewicht: 9kg
- max. Belastbarkeit: 50 inkl. Gehäuse
- Schutzart nach EN60529: IP30
- Gehäusefarbe: verkehrsweiß, ähnlich RAL9016

Für die Einbruchmeldeanlage sind Bauteile eines einheitlichen Herstellers zu verwenden. Diese und die nachfolgenden Positionen sind zu liefern, zu lagern, zu montieren und betriebsfertig anzuschließen, einschl. allem erforderlichen Klein- und Befestigungsmaterial.
Menge: 1,000 St

**03.02.11.2 Netz-/Ladeteil**
Vollelektronisches,spannungsstabiliertes und strombegrenzendes Netz-/Ladeteil für Bereitschaftsparallelbetrieb mit Akkuüberwachung, Tiefentladeschutz, Batteriedefekt-Erkennung und
Temperaturkompensation. Servicefreundlich durch Einsatz von elektronischen Sicherungen im Sekundärkreis. Bei Verwendung als abgesetzte Energieversorgung sind die Statusmeldungen des Netzteils über eine adernsparende 3-Draht BUS-Schnittstelle zur übergeordneten Gefahrenmeldeanlage zu übermitteln. Das Netz-Ladeteil entspricht den Vorschriften des VdS und den EN Richtlinien. 2 Akkus anschließbar. Zum Einbau geeignet.

Für die Einbruchmeldeanlage sind alle Bauteile mit einem
einheitlichen Hersteller Fabrikat zu verwenden. VdS-Anerkennung muss nach Beauftragung vorgelegt werden.

Einschl. Klein- und Befestigungsmaterial liefern, lagern, montieren und betriebsfertig anschließen.
Menge: 1,000 St

**03.02.11.3 Akkumulator-Set 12 V DC VdS Zugelassen**
Akkumulator-Set 12 V DC passend zu der zuvor beschriebenen Zentrale, für eine Überbrückungszeit von 60 h bei 0,5 h Betrieb eines optischen Signalgebers und 60 sek. der Alarmierungseinrichtung,
VdS Zugelassen.

Leistungsmerkmale:
- Wartungsfrei,
- Tiefentladesicher,
- Lageunabhängig.

Einschl. Klein- und Befestigungsmaterial liefern, lagern, montieren und betriebsfertig anschließen.

Für die Einbruchmeldeanlage sind Bauteile mit einem
einheitlichen Hersteller Fabrikat zu verwenden.
Menge: 1,000 St

**03.02.11.4 Bus Erweiterungsplatine**
Modulare Erweiterungsplatine zum Anschluss von 256 BUS-Teilnehmern oder zur Erweiterung des Einbruchmeldesystem des Haupthauses um zusätzliche RS-485 Bus-Stränge.
Die Erweiterung kann abgesetzt bis zu 1000 m Entfernung von der Zentrale des Haupthauses installiert werden.

Leistungsmerkmale:
- Alle Anschlüsse in praktischer Löt-Stecktechnik
- BUS-Anschluss zur EMZ
- 4 unabhängige BUS Anschlüsse mit je bis zu 64
  BUS-Teilnehmern
- Insgesamt bis zu 256 BUS-Teilnehmer
- Eigene Feinsicherung pro Anschluss
- Anschluss zur externen Spannungsversorgung
- 4 Meldergruppeneingänge (1 davon löschbar)

Technische Daten:
- Betriebsspannung 12 V DC
- Ruhestrom 100 mA

Einschl. Klein- und Befestigungsmaterial liefern, lagern, montieren und betriebsfertig anschließen.

Für die Einbruchmeldeanlage sind Bauteile mit einem
einheitlichen Hersteller Fabrikat zu verwenden.
Menge: 1,000 St

**03.02.11.5 Bus Punkt zu Punkt Schnittstellenkonverter**
IB2-Bus Punkt zu Punkt Schnittstellenkonverter DL-485-IB2-13-MM-SC zur Umsetzung von IB2-Bus der vorgenannten Einbruchmeldezentrale auf Lichtwellenleiter.

Funktion:
- IB2 Bus Punkt zu Punkt (PzP)
- Gehäuse/Material: Edelstahl / pulverbeschichtet
- Frontplatte: Edelstahl mit Folienaufkleber
- Versorgungsspannung: 12 - 30 VDC

Anschlussstecker:
- Anschluss / Stecker (TX): 9-polige SUB-D female - Buchse
- 2 x 4-polige und 1 x 6-polige Anschlussklemme
- Anzahl: 1x TX
- Übertragungsart: Halbduplex

LWL-Schnittstelle (FX):
- Faserart: Multimode (62,5 (50) /125µm)
- Wellenlänge: 1300 nm
- Optische Schnittstelle: 1x FX
- Optischer Anschlussstecker (FX): SC
- Optisches Budged / Reichweite: 13 dB / 5 km
- Datenrate: 1200 Bit/s bis 3 MBit/s
- Netztopologie: Punkt zu Punkt
- Fehlersignalisierung: potentialfreier Relaiskontakt,
  3 LEDS (rot, gelb,grün) mit "fiberview"-Technologie zur Überwachung definierter Systembudgets
- Lagertemperatur: -40°C - +85°C
- Betriebstemperatur: -40°C - +70°C
- EMV: DIN EN 55032:2016-02 - Klasse A / DIN
  EN 61000-6-2:2005
- Potentialtrennung: 500 VDC (24 VDC - RS485)

Montage / Befestigung:
- Clip: Rastclip für DIN Hutschiene 35 mm
- Gewindebuchsen: Befestigungsmöglichkeit für Wall
  Mount Kits bzw. zusätzliche Adapter
- Abmessung (BxHxT): 60 mm x 120 mm x 110 mm

Einschl. Klein- und Befestigungsmaterial liefern, lagern, montieren und betriebsfertig anschließen.

Für die Einbruchmeldeanlage sind Bauteile mit einem
einheitlichen Hersteller Fabrikat zu verwenden.
Menge: 2,000 St

**03.02.11.6 LWL Patchkabel OM3 Multimode 50/125µm, Duplex, SC/UPC-ST/UPC**
Hochwertiges Glasfaser Patchkabel OM3 Multimode 50/125µm, Duplex, SC/UPC auf ST/UPC, türkis, 2 m
liefern, ziwschen Brandmelde- und Einbruchmeldezentrale einbauen und patchen
Menge: 2,000 St

**03.02.11.7 LED Bedienteil, weiß für EMZ**
Bedien- und Anzeigemodul als Komplettset mit Bodenwanne für 20 Meldergruppen

Leistungsmerkmale:
- Adernsparende 3 Draht BUS-Technik
- modularer Aufbau
- LED-Anzeigen Alarm Meldergruppe 1 - 20
- LED-Anzeigen Gesperrt Meldergruppe 1 - 20
- LED-Anzeigen für die Statusanzeigen Betrieb, Unscharf, Störung, Alarm, Bedienfreigabe frei programmierbar über  Zentralensoftware
- Meldergruppen 1 - 20 einzeln sperrbar
- Pro Tasten/Anzeigekombination ein Klartextbeschriftungsfeld auch für fremdsprachliche Texte und Beschriftungen
- Bedienfunktionen wie Internscharf und unscharf, Löschen und auch Sonderfunktionen auf jede Taste frei programmierbar über Zentralensoftware möglich
- Programmiermöglichkeit für Bedienung bzw. Anzeige mit oder ohne Code
- Design-Hintergrundbeleuchtung mit einstellbarer Helligkeit.
- Integrierter Leser
- Integrierter Summer
- Für Unterputz- und schwebende Aufputzinstallation geeignet
- Mehrere Module beliebig anreihbar
- VdS-Anerkennung

Technische Daten:
Betriebsspannung12 V DC
Ruhestrom20 mA
Schutzart  IP 40
Betriebstemperatur-5°C bis +45°C
Abmessungen (BxHxT)218x162x20 mm
Farbe  verkehrsweiß
  (ähnlich RAL 9016)

Einschl. Klein- und Befestigungsmaterial liefern, lagern, montieren und betriebsfertig anschließen.

Für die Einbruchmeldeanlage sind Bauteile mit einem
einheitlichen Hersteller Fabrikat zu verwenden.
Menge: 1,000 St

**03.02.11.8 TouchScreen Bedienteil, sw**
TouchScreen Bedienteil für den Betrieb an der zuvor genannten Einbruchmeldezentrale mit Kapazitiven 9" Touchscreen im Tablet Design und integrierten Leser für Datenträger. EN Konformität EN 50131-3: Grad 3
EN 50131-1: Umweltklasse II, SES Konformität SES-EMA-RL-T2:2010-08

- Flaches Kunststoffgehäuse, wahlweise Aufputz- oder Hohlwandmontage
- Nur 30 mm bei Aufputz- bzw. 16 mm bei Hohlwandmontage
- LED-Anzeigen (rot, grün, gelb und blau) zur Zustandsanzeige
- Dialoggeführte intuitive Benutzerführung mit Symbolen
- Klartextanzeige aller Meldungen
- Übersichtliche Anzeige des Anlagenzustandes
- Verschiedene Landessprachen möglich

Technische Daten
- Betriebsnennspannung U_b 12 V DC
- Betriebsspannungsbereich 10 V DC bis 15 V DC
- Stromaufnahme in Ruhe
  bei 12 V DC 190 mA
  bei 10 V DC 220 mA
- Stromaufnahme bei
  max. Bildschirmhelligkeit 12 V DC: - im
  Mittel 230 mA - max. 390 mA
- Stromaufnahme bei
  max. Bildschirmhelligkeit 10 V DC - im
  Mittel 270 mA - max. 480 mA
- Integrierter Leser
- Bildschirmdiagonale (sichtbar) 9"
- Bildschirmformat 16 : 9
- Umweltklasse gemäß VdS II
- Umweltklasse gemäß EN 50131-3 Class II
- Schutzart nach EN 60529 IP30
- Betriebstemperaturbereich -5 °C bis +45 °C
- Lagerungstemperaturbereich -25 °C bis +60 °C
- Gewicht 850 g
- Abmessungen (B x H x T) 218 x 162 x 30 mm
- Farbe schwarz (ähnlich RAL 9017

Einschl. Klein- und Befestigungsmaterial liefern, lagern, montieren und betriebsfertig anschließen.

Für die Einbruchmeldeanlage sind Bauteile mit einem
einheitlichen Hersteller Fabrikat zu verwenden.
Menge: 1,000 St

**03.02.11.9 Türmodul für EMA- und ZK-Zentralen**
Türmodul für EMA- und ZK-Zentralen

Zur Verwendung an Einbruchmeldezentrale als IK3-Schalteinrichtung. Ermöglicht den Anschluss aller benötigten Kontakte, Melder und Ausgänge zur Überwachung und Steuerung, Melder und Ausgänge zur Überwachung und Steuerung der Tür für Scharf-/Unscharf bzw.
Zutrittskontrolle. Als Eingabeeinrichtung können über
rückwirkungsfreie Schnittstellen je nach Betriebsart bis zu
4 Leser angeschlossen werden.
Zur Ansteuerung von Sperreinrichtungen stehen zwei Relais zur Verfügung.

Leistungsmerkmale als IK3
- Scharf-/Unscharf und ZK mit demselben Leser
- Berechtigungssteuerungen erfolgen durch EMZ, optional durch IQMA/IQSC
- Unterschiedliche S/US und ZK-Kriterien für Innen und Außen
- Mehrpersonen-ZK bis zu 9 Personen für Innen und Außen
- Bereichswechselkontrolle
- BUS-2 Schnittstelle zu MB-Secure / MB-Classic
- Modulbus/RS-485 Schnittstelle für bis zu vier Leser mit beliebiger RFID Technologie
- Überwachte MG-Eingänge für:
        - Öffnungskontakt
        - Glasbruchsensor, löschbar
        - ext. Deckelkontakt
        - Ankerkontakt
- Eingang für Riegelschaltkontakt
- Eingang für Türfreigabe-Taster
- Eingang für Anwesenheitsüberwachung
- Eingänge für Rückmeldung von Sperrelement 1/3
- Relais für Sperreinrichtung, umkonfigurierbar auf Sperrelement-Ansteuerung
- Relais für ZK-Türöffner
- Summer
- DIP-Schalter für BUS-2 Adresse
- Deckelkontakt/Wandabreißkontakt
- Firmware-Update über BUS-2

Technische Daten:
Betriebsspannung: 12 VDC
Betriebsspannungsbereich: 9 ... 15 VDC
Stromaufnahme: 65 mA
Relais-Kontaktbelastbarkeit:
  max. 2 A, 30 VDC / 2 A, 42 VAC
Betriebstemperatur:-5°C ... +55°C
Schutzklasse: IP 30
Gehäuse ABS
Abmessungen (BxHxT):163 x 152 x 40 mm
Farbe:  verkehrsweiß (ähnlich RAL 9016)

Einschl. Klein- und Befestigungsmaterial liefern, lagern, montieren und betriebsfertig anschließen.

Für die Einbruchmeldeanlage sind Bauteile mit einem
einheitlichen Hersteller Fabrikat zu verwenden.
Menge: 2,000 St

**03.02.11.10 EMA/ZK-Leser mit mifare DESFire-Lesetechnologie und zwei Tasten.**
EMA/ZK-Leser mit mifare DESFire-Lesetechnologie,
Leser mit 2 Tasten eignet sich zur Scharf- und Unscharfschaltung der EMA.

Leistungsmerkmale:
- Schmales, flaches und robustes Gehäuse
- Innen und Außen einsetzbar (IP65)
- 2 Tasten mit scharf/unscharf Symbolen
- zeitbegrenzte Hintergrundbeleuchtung
- Leuchtring als Designelement in Dunkelblau
- individuelle Farbanpassung des Leuchtrings über Programmierbox USB möglich.
- automatische Antennen-Reichweitenanpassung der Übertragungs- und Lesereichweite bei Montage des Lesers auf Metalloberflächen.
- 3 Status LEDs
- integrierter Summer
- Sabotageüberwachung mit integriertem Mikroschalter.
- Firmwareupdate möglich (mit Programmierbox USB)
- Anschluss über RS 485 oder Clock/Daten
- individuelle Installation mit Zubehör
- VdS Klasse C zugelassen

Technische Daten:
Betriebsspannung 12 V DC
Betriebsspannungsbereich 9 V bis 15 V DC
Stromaufnahme
im stand by Betrieb<40 mA
bei zeitbegrenztem Schreib-Lesebetrieb
inkl. Zustandsanzeigen<80 mA
Schnittstelle RS 485, Clock/Daten
Schutzart  IP65
Umweltklasse gemäß VdSIV
Betriebstemperatur-25°C bis +65°C
Abmessungen (BxHxT)80,4x80,4x13,5 mm
Farbe  graphitgrau (ähnlich RAL 7024)

Einschl. Klein- und Befestigungsmaterial liefern, lagern, montieren und betriebsfertig anschließen.

Für die Einbruchmeldeanlage sind Bauteile mit einem
einheitlichen Hersteller Fabrikat zu verwenden.
Menge: 2,000 St

**03.02.11.11 VdS-Riegelschaltkontakt, 6 m Kabel, VdS Kl. C,**
Riegelschaltkontakte als elektromechanische Kontakte mit Schnappschaltwerk zur Verschlussüberwachung von
Türen.

Leistungsmerkmale:
- Wasser- und staubdichte Ausführung
- Eingegossenes Anschlusskabel
- Kompakte Bauweise aus Zinn-Druckguss
- geringe Einbautiefe
- Einfache und schnelle Montage
- Sichere und variable Justierung über Bohrschablone und Montagehilfe
- Keine Begrenzung des Riegelweges
- Inklusive Montagebausatz mit Verlängerungsnase
- VdS-Anerkennung gemäß Klasse C

Technische Daten:
Schaltleistung
min.  1,5 V-/10 uA
max.  30 V-/100 mA
Schutzart  IP 67
Betriebstemperatur -40 bis +70°C
Abmessungen (BxHxT)11x27x16 mm
Anschlusskabel 6 m

Einschl. Klein- und Befestigungsmaterial liefern, lagern, montieren und betriebsfertig anschließen. Einschl. Koordination und Abstimmung mit AN Tür zur Übergabe und Einbau.

Für die Einbruchmeldeanlage sind Bauteile mit einem
einheitlichen Hersteller Fabrikat zu verwenden.
Menge: 1,000 St

**03.02.11.12 Flachreedkontakt Z inkl. Magnet VdSws/6 m, Kl. B**
Flachreedkontakt inklusive Permanentmagnet dient zur Überwachung von Türen und Fenster auf Öffnung.

Leistungsmerkmale:
- Auch für LSA-Schneidklemmtechnik geeignet
- Sabotageüberwachung auf Überbrückung durch 4-Draht-Anschluss
- Kann in jede Ruhestrommeldelinie eingeschleift werden
- Kompakte Bauweise
- Kreuzlochbefestigung
- Zum Aufbau auf Türen und Fenster geeignet,
- VdS-Anerkennung gemäß Klasse B

Technische Daten:
Kontaktart: 1-poliger Schließer
Betriebsspannung: max. 40 V DC
Schaltstrom: max. 500 mA
Kontaktbelastbarkeit: max. 6 W
Anschlusskabel: LIYY 4 x 0,14 mm²,
  Cu verzinnt
Maße Kabel: L 2 m, Ø 3,2 mm
Kontakt:  Ø 8 x 31 mm
Magnet:  Ø 6 x 30 mm AINiCo, axial
  polarisiert
Kunststoffrohr: Ø 8 x 31 mm für Magnet
EF 8/10:  2 Einbauflansche für Magnet und
  Kontakt, für Holz, Kunststoff,  Aluminium und nichtmagnetische  Metalle
Material
Kunststoffteile: PBT-GF, S-B oder A-B-S
Gehäuse: 54 x 13 x 12,5 mm
Temperaturbereich: -40 °C bis +70 °C
Schutzart: EN-Umweltklasse IIIA,
  VdS-Umweltklasse III, IP 67

Einschl. Klein- und Befestigungsmaterial liefern, lagern, montieren und betriebsfertig anschließen. Einschl. Koordination und Abstimmung mit AN Tür zur Übergabe und Einbau.

Für die Einbruchmeldeanlage sind Bauteile mit einem
einheitlichen Hersteller Fabrikat zu verwenden.
Menge: 2,000 St

**03.02.11.13 Fluchttürsteuerterminal**
Fluchttürsteuerterminal
zur Steuerung und Überwachung einer nachfolgenden
Rettungswegverriegelung,
mit integriertem Nottaster (beleuchtet / zwangsöffnend),
mit wiederverwendbarer, nicht splitternder
Notschalterschutzhaube,

Leistungsmerkmale:
- Schlüsseltaster zur Türsteuerung
- LED Türzustandsanzeige
- Sabotagekontakt
- potentialfreiem Relaiskontakt für "entriegelt" / "verriegelt" / "Alarm"
- Steuermöglichkeit durch potentialfreie Kontakte von
  z.B.:
        - Zugangskontrollsysteme
        - Schaltuhr
        - Schlüsselschalter
        - Brandmeldeanlagen
  einstellbare Zeitglieder für:
        - Kurzzeitfreigabe (11 - 176 Sek.)
        - Voralarm (4 - 64 Sek.)
        - interner Alarmgeber (11 - 180 Sek.)
- mit integriertem Netzteil: 230 V/ 24 V
- Gehäusefarbe: grün (RAL 6032)
- in AP-Ausführung

Einschl. Klein- und Befestigungsmaterial liefern, lagern, montieren und betriebsfertig anschließen.
Menge: 1,000 St

**03.02.11.14 Kompakt-Flächenhaftmagnet Modell H**
Flächenhaftmagnet Modell H in kompakter Bauweise zur Absicherung von Türen in Rettungswegen. Formstabiles Aluminium-Gehäuse zur Aufbaumontage inkl. Haftgegenplatte sowie ein Kontakt für die Verriegelungsmeldung (Hall-Sensor).

- Betriebsnennspannung: 12 - 24 V DC
- Farbe:  Silber
- Haltekraft:  2500 N

Einschl. Klein- und Befestigungsmaterial liefern, lagern, montieren und betriebsfertig anschließen.
Menge: 1,000 St

**03.02.11.15 Türbefestigungs-Montage-Set**
Türbefestigungs-Montage-Set
Für die Montage der vorgenannten Flächenhaftmagnete an flächenbündigen Türelementen.
liefern, lagern und montieren sowie betriebsfertig anschließen einschl. Klein- und Befestigungsmaterial.
Menge: 1,000 St

**03.02.11.16 Anschraubwinkel**
Anschraubwinkel
Für die Montage der vorgenannten Flächenhaftmagnete an flächenbündigen Türelementen, liefern, lagern und montieren sowie betriebsfertig anschließen einschl. Klein- und Befestigungsmaterial.
Menge: 1,000 St

**03.02.11.17 PIR-Dual-Melder, Flächenoptik**
PIR-Dual-Melder, Flächenoptik
Passiv-Infrarot-Bewegungsmelder zum Anschluss an EMZ über BUS-System.

Leistungsmerkmale:
- Adernsparende 3-Draht-BUS-Technik
- Betrieb am BUS-2 oder BUS-1
- Flächenspiegeloptik zur Überwachung von Flächen mit
  12 m x 12 m
- Umrüstbar auf Strecken- oder Vorhangoptik durch Austausch der Spiegeloptik
- Konventionelle Meldergruppe (ohne Löschfunktion)
- Detektionsempfindlichkeit programmierbar
- Reichweite programmierbar
- Betriebsspannungsüberwachung
- LED-Anzeige Alarm, beim BUS-2 mit Erstmelderkennung (EMK-Funktion)
- LED-Anzeige Störung
- Gehtestfunktion mit selektiver LED-Anzeige
- LED-Anzeige deaktiviert im Zustand "scharf" und "unscharf"
- Löschfunktion für Alarm- und Störungsspeicher
- Temperaturalarm (nur BUS-2) Alarmschwellen programmierbar
- Deckelkontakt und Abreißsicherung
- Gehäuse zur Eck- und Wandmontage geeignet

VdS-Anerkennung gemäß Klasse B
Konform zu EN 50131-1 und EN 50131-2-4,
Grad 2

Technische Daten:
Betriebsspannung12 V DC
Stromaufnahme
  - Sensorik  0,6 mA BUS-2
  3,0 mA BUS-1
  - LED  4 mA
Reichweite8 bis 15 m
Optikaufteilung 22 Zonen, 5 Ebenen
Öffnungswinkel80°
Betriebstemperatur -10 bis +55°C
Schutzart IP 30
Abmessungen (BxHxT)64x130x48 mm
Farbe  verkehrsweiß (ähnlich RAL 9016)

Einschl. Klein- und Befestigungsmaterial liefern, lagern, montieren und betriebsfertig anschließen.

Für die Einbruchmeldeanlage sind Bauteile mit einem
einheitlichen Hersteller Fabrikat zu verwenden.
Menge: 12,000 St

**03.02.11.18 ST-ST duplex Patchkabel 50/125µm OM4**
ST-ST duplex Patchkabel 50/125µm OM4
- halogenfreier Kabelmantel, Farbe erikaviolett
- geringe Steckerdämpfung
- farblich kodierte Knickschutztüllen (rot/schwarz)
liefern, in Brandmeldezentrale einbauen und patchen
Menge: 2,000 St

**03.02.11.19 Betriebshandbuch**
Betriebshandbuch für die Dokumentationen der Anlagenwartungen vor Ort gemäß VDE 0828.

- Eintrag aller Basisdaten der Elektroakustischen Anlage,
- Begriffsbestimmungen in Anlehnung an DIN 31051,
- Eintragung quartalsmäßige Anlagenwartung durch einen
  autorisierten Systemspezialisten nach VDE 0833-1.
Menge: 1,000 St

**03.02.11.20 Programmierung der Einbruchmeldeanlage, Abgleich und Einrichten**
*** Pauschalposition
Programmierung der Einbruchmeldeanlage, Abgleich und
Einrichten aller Komponenten und Inbetriebnahme des Systems.
Menge: 1,000 psch

### 04 Haus 3 (Turnhalle)

#### Titel 04.01 Starkstrom

##### 04.01.02 Kabel und Leitungen

**04.01.02.1 NYM-J 3 x 1,5 mm² KR**
Kunststoffkabel und -leitungen 0,6/1 kV in Teillängen
liefern, in Kabelrinnen, Leitungsführungs-, oder
Brüstungskanälen verlegen, einschl. Klein- und
Befestigungsmaterial. Die Kabel und Leitungen sind in
den Verteilungen dauerhaft zu beschriften
(Verlegeart: KR).

NYM-J 3 x 1,5 mm²
Menge: 67,000 m

**04.01.02.2 NYM-J 1 x 6 mm² KR**
Kunststoffkabel und -leitungen 0,6/1 kV in Teillängen liefern, lagern und in Kabelrinnen, Leitungsführungs-, oder Brüstungskanälen betriebsfertig verlegen, einschl. Klein- und Befestigungsmaterial. Die Kabel und Leitungen sind an den Enden dauerhaft zu beschriften
(Verlegeart KR).

NYM-J 1 x 6 mm² KR
Menge: 43,000 m

**04.01.02.3 NYM-J 3 x 1,5 mm² AP**
Kunststoffkabel und -leitungen 0,6/1 kV in Teillängen liefern, lagern und Auf-Putz oder auf Kabelleitern,
Steigeleitern, Profilschienen verlegen mit
entsprechenden Befestigungsschellen, max.
Schellenabstand = 25-facher Kabeldurchmesser, einschl.
Schellen sowie Klein- und Befestigungsmaterial. Die Kabel und Leitungen sind an den Enden dauerhaft zu beschriften. (Verlegeart AP)

NYM-J 3 x 1,5 mm²
Menge: 12,000 m

**04.01.02.4 NYM-J 1 x 6 mm² AP**
Kunststoffkabel und -leitungen 0,6/1 kV in Teillängen liefern, lagern und Auf-Putz oder auf Kabelleitern,
Steigeleitern, Profilschienen verlegen mit
entsprechenden Befestigungsschellen, max.
Schellenabstand = 25-facher Kabeldurchmesser, einschl.
Schellen sowie Klein- und Befestigungsmaterial. Die Kabel und Leitungen sind an den Enden dauerhaft zu beschriften. (Verlegeart AP)

NYM-J 1 x 6 mm²
Menge: 4,000 m

##### 04.01.07 Anschlüsse, Sonstiges

**04.01.07.1 Anschlüsse 3 x 1,5 mm²**
Anschlüsse 3 x 1,5 mm²

Abmanteln und Einführen, Adern auf Länge schneiden,
abisolieren und betriebsfertig anschließen, bei
Bedarf einschl. Kabelschuhe oder Adernhülsen und
Verzinnen flexibler Adern, dauerhafte Beschriftung der
Kabeln, Liefern und Montieren von für die Herstellung
der geforderten Schutzart notwendigen Verschraubungen
und Blindstopfen. Diese Leistungen sind kompl.
einschl. notwendigem Kleinmaterial und
betriebsfertigem Anschluss zu erbringen.
Menge: 2,000 St

**04.01.07.2 Anschlüsse 1 x 6 mm²**
Anschlüsse 1 x 6 mm²

Abmanteln und Einführen, Adern auf Länge schneiden,
abisolieren und betriebsfertig anschließen, bei
Bedarf einschl. Kabelschuhe oder Adernhülsen und
Verzinnen flexibler Adern, dauerhafte Beschriftung der
Kabeln, Liefern und Montieren von für die Herstellung
der geforderten Schutzart notwendigen Verschraubungen
und Blindstopfen. Diese Leistungen sind kompl.
einschl. notwendigem Kleinmaterial und
betriebsfertigem Anschluss zu erbringen.
Menge: 2,000 St

**04.01.07.3 Verteilung Bestand öffnen und wieder verschließen inkl. Prüfung von 2 Stromkreisen**
Verteilung Bestand UP 3-Felder mit 6 Reihen öffnen und wieder verschließen. Anpassung der Verteilungsbeschriftung.
Überprüfung von 2 Stromkreisen nach DIN VDE inkl. Protokoll.
Menge: 2,000 h

**04.01.07.4 Abzweigdose 2,5 mm², AP, IP 44**
Abzweigdose nach DIN EN 60670-1 mit 6 Einführungen,
5 Klemmen bis 2,5 mm², 400 V, AP, IP 44, Leitungen
einführen, abisolieren, betriebsfertig anschließen,
liefern, lagern und befestigen des Deckels, einschl.
Klein-, Klemm- und Befestigungsmaterial und
entsprechender Beschriftung des Stromkreises in
PC-Qualität.
- Schutzart: IP 44
- Farbe: grau
Menge: 6,000 St

#### Titel 04.02 Schwachstrom

##### 04.02.01 Kabelträgersystem

**04.02.01.1 Leitungsführungskanal 15 x 15 mm**
Leitungsführungskanal aus Hart-PVC mit Ober- und Unterteil, Endplatte, Innenwinkel, Außenwinkel, Flachwinkel, T-Stücke, Verbindungsstücke, einschl. systemeigenen Zubehör, mit Kabelhalteklammern, mit Bodenlochung, mit Auschnitten in Kanalrücken oder - Seite, inkl. aller Schneidarbeiten, mit Klein und Befestigungsmaterial, in Teillängen liefern, lagern und betriebsfertig an Decke oder Wand montieren.
Farbe: reinweiß

Leitungsführungskanal mit Ober- und Unterteil
Nenngröße 15 x 15 mm,
Menge: 31,000 m

**04.02.01.2 Leitungsführungskanal 15 x 30 mm**
Leitungsführungskanal aus Hart-PVC mit Ober- und Unterteil, Endplatte, Innenwinkel, Außenwinkel, Flachwinkel, T-Stücke, Verbindungsstücke, einschl. systemeigenen Zubehör, mit Kabelhalteklammern, mit Bodenlochung, mit Auschnitten in Kanalrücken oder - Seite, inkl. aller Schneidarbeiten, mit Klein und Befestigungsmaterial, in Teillängen liefern, lagern und betriebsfertig an Decke oder Wand montieren.
Farbe: reinweiß

Leitungsführungskanal mit Ober- und Unterteil
Nenngröße 15 x 30 mm,
Menge: 12,000 m

**04.02.01.3 Leitungsführungskanal 20 x 20 mm**
Leitungsführungskanal aus Hart-PVC mit Ober- und Unterteil, Endplatte, Innenwinkel, Außenwinkel, Flachwinkel, T-Stücke, Verbindungsstücke, einschl. systemeigenen Zubehör, mit Kabelhalteklammern, mit Bodenlochung, mit Auschnitten in Kanalrücken oder -Seite, inkl. aller Schneidarbeiten, mit Klein- und Befestigungsmaterial, in Teillängen liefern, lagern
und betriebsfertig an Decke oder Wand montieren.
Farbe: reinweiß

Leitungsführungskanal mit Ober- und Unterteil mit
Trennsteg Nenngröße 20 x 20 mm
Menge: 12,000 m

**04.02.01.4 Leitungsführungskanal 40 x 60 mm mit Trennsteg**
Leitungsführungskanal aus Hart-PVC mit Ober- und Unterteil, Endplatte, Innenwinkel, Außenwinkel, Flachwinkel, T-Stücke, Verbindungsstücke, einschl. systemeigenen Zubehör, mit Kabelhalteklammern, mit Bodenlochung, mit Auschnitten in Kanalrücken oder -Seite, inkl. aller Schneidarbeiten, mit Klein- und Befestigungsmaterial, in Teillängen liefern, lagern
und betriebsfertig an Decke oder Wand montieren.
Farbe: reinweiß

Leitungsführungskanal mit Ober- und Unterteil mit
Trennsteg Nenngröße 40 x 60 mm
Menge: 4,000 m

**04.02.01.5 Kunststoff-Panzerrohr starr AS EN 20**
Kunststoff-Panzerrohr aus PVC-U, starr, DIN EN 61386, DIN EN 50086-1, DIN EN 50086-2-1, Klassifizierung 3321, einschl. Muffen, Bögen. in Teillängen einschl. Klein- und Befestigungsmaterial, liefern, lagern und mit Abstandsschellen, max. Schellenabstand = 25-facher Rohrdurchmesser, verlegen.

Kunststoff-Panzerrohr starr, Nenngröße EN 20
Menge: 25,000 m

**04.02.01.6 Kunststoff-Panzerrohr starr AS EN 25**
Kunststoff-Panzerrohr aus PVC-U, starr, DIN EN 61386, DIN EN 50086-1, DIN EN 50086-2-1, Klassifizierung 3321, einschl. Muffen, Bögen. in Teillängen einschl. Klein- und Befestigungsmaterial, liefern, lagern und mit Abstandsschellen, max. Schellenabstand = 25-facher Rohrdurchmesser, verlegen.

Kunststoff-Panzerrohr starr, Nenngröße EN 25
Menge: 9,000 m

##### 04.02.02 Kabel und Leitungen

**04.02.02.1 Installationskabel J-Y(St)Y 2 x 2 x 0,8 mm KR**
Installationskabel in Teillängen liefern, in Kabelrinnen, Leitungsführungs-, oder Brüstungskanälen verlegen, einschl. Klein- und Befestigungsmaterial. Die Kabel und Leitungen sind an den Enden dauerhaft zu beschriften
(Verlegeart: KR).

J-Y(St)Y 2 x 2 x 0,8 mm
Menge: 12,000 m

**04.02.02.2 Installationskabel J-Y(St)Y 4 x 2 x 0,8 mm KR**
Installationskabel in Teillängen liefern, in Kabelrinnen, Leitungsführungs-, oder Brüstungskanälen verlegen, einschl. Klein- und Befestigungsmaterial. Die Kabel und Leitungen sind an den Enden dauerhaft zu beschriften
(Verlegeart: KR).

J-Y(St)Y 4 x 2 x 0,8 mm
Menge: 36,000 m

**04.02.02.3 Brandmeldekabel J-Y(ST)Y 2 x 2 x 0,8 mm, rot KR**
Installationskabel in Teillängen liefern, in Kabelrinnen, Leitungsführungs-, oder Brüstungskanälen verlegen, einschl. Klein- und Befestigungsmaterial. Die Kabel und Leitungen sind an den Enden dauerhaft zu beschriften (Verlegeart: KR).

Brandmeldekabel J-Y(St)Y 2 x 2 x 0,8 mm, rot
Menge: 67,000 m

**04.02.02.4 Brandmeldekabel JE-H(St)H 2 x 2 x 0,8 mm, E 30, KR**
Funktionserhaltskabel in Teillängen liefern, in Kabelrinnen, Leitungsführungs-, oder Brüstungskanälen verlegen, einschl. Klein- und Befestigungsmaterial. Die Kabel und Leitungen sind in den Enden dauerhaft zu beschriften (Verlegeart: KR).

Brandmeldekabel JE-H(St)H 2 x 2 x 0,8 mm, E 30

Alle Kabel und Leitungen mit Funktionserhalt dürfen nur mit entsprechendem Befestigungsmaterial für Funktionserhalt-Verlegung einschließlich systembedingten Zubehör, komplett nach DIN 4102, verlegt werden. Für die Kabel und Leitungen muss ein gemeinsames Prüfzeugnis mit den Kabelträgersystem des gesamten Leistungsverzeichnises bestehen und vor Montage der Bauleitung übergeben werden.
Menge: 7,000 m

**Ausführungsbeschreibung 20 Nachweis anwendungsneutrale Kommunikationsverkabelung**
*Zum Nachweis Nachweis der Eigenschaften*
Zum Nachweis Nachweis der Eigenschaften der nachfolgend
beschriebenen Komponenten und deren permanenter externer
Qualitätskontrolle sind Zertifikate eines unabhängigen
Prüflabors mit dem Angebot einzureichen .
Zum Nachweis der Eigenschaften der nachfolgend
beschriebenen Übertragungsstrecke sind auch herstellereigene
Zertifikate zugelassen, die auf Anforderung einzureichen sind

**04.02.02.5 S/FTP Datenleitung Kat 7, KR**
Installationskabel in Teillängen liefern, in Kabelrinnen, Leitungsführungs-, oder Brüstungskanälen verlegen, einschl. Klein- und Befestigungsmaterial. Die Kabel und Leitungen sind an den Enden dauerhaft zu beschriften
(Verlegeart: KR).

Es sind für das Objekt Datenleitung mit folgenden
Eigenschaften einzusetzen:

S/FTP Datenleitung Kat 7A
- CU Datenkabel bis 1500 MHz  (4 x 2 x 0,64mm) (AWG22 )
- ISO/IEC 11801, IEC 61156-5, IEC 61156-7, EN 50173-1
  und prEN 50288-9-1.
- Power over Ethernet nach IEEE 802.3at
- S/FTP-Konstruktion
- Außenmantel flammenwidrig, halogenfrei
- Impendanzmittelwert bei 100 MHz: 100 Ohm
- Folienverseilung mit den Paaren zum PIMF (Paar in Metallfolie)
- Kompatibel mit allen gängigen Anschlusstechniken gemäß ISO/IEC 11801 und EN 50173
- Metrierung und Fertigungschargen-Nummer auf Kabelmantel
- Mantel FRNC/LSOH, Farbe orange
- Außendurchmesser7,8 mm
- Cu-Zahl 40,2 kg/km
- Brandlast0,18 kWh/m
Menge: 12,000 m

**04.02.02.6 Installationskabel J-Y(St)Y 2 x 2 x 0,8 mm, AP**
Installationskabel in Teillängen liefern, lagern und Auf-Putz oder auf Kabelleitern, Steigeleitern, Profilschienen verlegen mit entsprechenden Befestigungsschellen, max. Schellenabstand = 25-facher Kabeldurchmesser, einschl. Schellen sowie Klein- und Befestigungsmaterial. Die Kabel und Leitungen sind an den Enden dauerhaft zu beschriften. (Verlegeart AP)

J-Y(St)Y 2 x 2 x 0,8 mm
Menge: 13,000 m

**04.02.02.7 Installationskabel J-Y(St)Y 4 x 2 x 0,8 mm, AP**
Installationskabel in Teillängen liefern, lagern und Auf-Putz oder auf Kabelleitern, Steigeleitern, Profilschienen verlegen mit entsprechenden Befestigungsschellen, max. Schellenabstand = 25-facher Kabeldurchmesser, einschl. Schellen sowie Klein- und Befestigungsmaterial. Die Kabel und Leitungen sind an den Enden dauerhaft zu beschriften. (Verlegeart AP)

J-Y(St)Y 4 x 2 x 0,8 mm
Menge: 22,000 m

**04.02.02.8 Brandmeldekabel J-Y(St)Y 2 x 2 x 0,8 mm, rot, AP**
Installationskabel in Teillängen liefern, lagern und Auf-Putz oder auf Kabelleitern, Steigeleitern, Profilschienen verlegen mit entsprechenden Befestigungsschellen, max. Schellenabstand = 25-facher Kabeldurchmesser, einschl. Schellen sowie Klein- und Befestigungsmaterial. Die Kabel und Leitungen sind an den Enden dauerhaft zu beschriften. (Verlegeart AP)

Brandmeldekabel J-Y(St)Y 2 x 2 x 0,8 mm, rot
Menge: 9,000 m

**04.02.02.9 Brandmeldekabel JE-H(St)H 2 x 2 x 0,8 mm, E 30, rot AP**
Installationskabel in Teillängen liefern, lagern und Auf-Putz oder auf Kabelleitern, Steigeleitern, Profilschienen verlegen mit entsprechenden Befestigungsschellen, max. Schellenabstand = 25-facher Kabeldurchmesser, einschl. Schellen sowie Klein- und Befestigungsmaterial. Die Kabel und Leitungen sind an den Enden dauerhaft zu beschriften. (Verlegeart AP)

Brandmeldekabel JE-H(St)H 2 x 2 x 0,8 mm, E 30, rot

Alle Kabel und Leitungen mit Funktionserhalt dürfen nur mit entsprechendem Befestigungsmaterial für Funktionserhalt-Verlegung einschließlich systembedingten Zubehör, komplett nach DIN 4102, verlegt werden. Für die Kabel und Leitungen muss ein gemeinsames Prüfzeugnis mit den Kabelträgersystem des gesamten Leistungsverzeichnises bestehen und vor
Montage der Bauleitung übergeben werden.
Menge: 4,000 m

**Ausführungsbeschreibung 21 Nachweis anwendungsneutrale Kommunikationsverkabelung**
*Zum Nachweis Nachweis der Eigenschaften*
Zum Nachweis Nachweis der Eigenschaften der nachfolgend
beschriebenen Komponenten und deren permanenter externer
Qualitätskontrolle sind Zertifikate eines unabhängigen
Prüflabors mit dem Angebot einzureichen .
Zum Nachweis der Eigenschaften der nachfolgend
beschriebenen Übertragungsstrecke sind auch herstellereigene
Zertifikate zugelassen, die auf Anforderung einzureichen sind

**04.02.02.10 S/FTP Datenleitung Kat 7, KR**
Installationskabel in Teillängen liefern, in Kabelrinnen, Leitungsführungs-, oder Brüstungskanälen verlegen, einschl. Klein- und Befestigungsmaterial. Die Kabel und Leitungen sind an den Enden dauerhaft zu beschriften
(Verlegeart: KR).

Es sind für das Objekt Datenleitung mit folgenden
Eigenschaften einzusetzen:

S/FTP Datenleitung Kat 7A
- CU Datenkabel bis 1500 MHz  (4 x 2 x 0,64mm) (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf Kabelmantel
- Mantel FRNC/LSOH, Farbe orange
- Außendurchmesser 7,8 mm
- Cu-Zahl 40,2 kg/km
- Brandlast0,18 kWh/m
Menge: 3,000 m

**04.02.02.11 Installationskabel J-Y(St)Y 2 x 2 x 0,8 mm, RO**
Installationskabel in Teillängen liefern, lagern und in Rohren, Unterflursystemen oder geschlossenen Kanälen verlegen einschl. Klein- und Befestigungsmaterial. Die Kabel und Leitungen sind an den Enden dauerhaft zu beschriften. (Verlegeart: RO)

J-Y(St)Y 2 x 2 x 0,8 mm
Menge: 18,000 m

**04.02.02.12 Installationskabel J-Y(St)Y 4 x 2 x 0,8 mm, RO**
Installationskabel in Teillängen liefern, lagern und in Rohren, Unterflursystemen oder geschlossenen Kanälen verlegen einschl. Klein- und Befestigungsmaterial. Die Kabel und Leitungen sind an den Enden dauerhaft zu beschriften. (Verlegeart: RO)

J-Y(St)Y 4 x 2 x 0,8 mm
Menge: 14,000 m

**04.02.02.13 Brandmeldekabel J-Y(St)Y 2 x 2 x 0,8 mm, rot, RO**
Installationskabel in Teillängen liefern, lagern und in Rohren, Unterflursystemen oder geschlossenen Kanälen verlegen einschl. Klein- und Befestigungsmaterial. Die Kabel und Leitungen sind an den Enden dauerhaft zu beschriften. (Verlegeart: RO)

Brandmeldekabel J-Y(St)Y 2 x 2 x 0,8 mm, rot
Menge: 8,000 m

**04.02.02.14 Brandmeldekabel JE-H(St)H 2 x 2 x 0,8 mm, E 30, rot RO**
Installationskabel in Teillängen liefern, lagern und in Rohren, Unterflursystemen oder geschlossenen Kanälen verlegen einschl. Klein- und Befestigungsmaterial. Die Kabel und Leitungen sind an den Enden dauerhaft zu beschriften. (Verlegeart: RO)

Brandmeldekabel JE-H(St)H 2 x 2 x 0,8 mm, E 30, rot

Alle Kabel und Leitungen mit Funktionserhalt dürfen
nur mit entsprechendem Befestigungsmaterial für
Funktionserhalt-Verlegung einschließlich
systembedingten Zubehör, komplett nach DIN 4102,
verlegt werden. Für die Kabel und Leitungen muss ein
gemeinsames Prüfzeugnis mit den Kabelträgersystem des gesamten Leistungsverzeichnises bestehen und vor
Montage der Bauleitung übergeben werden.
Menge: 2,000 m

**04.02.02.15 S/FTP Datenleitung Kat 7, RO**
Installationskabel in Teillängen liefern, lagern und in Rohren, Unterflursystemen oder geschlossenen Kanälen verlegen einschl. Klein- und Befestigungsmaterial. Die Kabel und Leitungen sind an den Enden dauerhaft zu beschriften. (Verlegeart: RO)

Es sind für das Objekt Datenleitung mit folgenden
Eigenschaften einzusetzen:

S/FTP Datenleitung Kat 7A
- CU Datenkabel bis 1500 MHz  (4 x 2 x 0,64mm) (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf Kabelmantel
- Mantel FRNC/LSOH, Farbe orange
- Außendurchmesser7,8 mm
- Cu-Zahl 40,2 kg/km
- Brandlast0,18 kWh/m.
Menge: 3,000 m

**04.02.02.16 Installationskabel J-Y(St)Y 2 x 2 x 0,8 mm, SW**
Installationskabel in Teillängen liefern, lagern und in Ständerwänden, Zwischendecken oder Installationsschächten verlegen einschl. nichtbrennbaren Kabelklammern, Sammelhaltern und Bügelschellen befestigen, einschl. Bohr- und Schneidarbeiten in Ständerwänden, inkl. Fotodokumentation, Klein- und Befestigungsmaterial. Die Kabel und Leitungen sind an den Enden dauerhaft zu beschriften (Verlegeart SW).

Die Verdeckte Leitungsführung ist anhand von Fotos zu dokumentieren und auf Datenträger den Revisionsunterlagen beizufügen. Dazu zählen:
- Unterputz-Installationen vor Verschluss,
- Installation in Zwischendecken,
- Installation in Vorwänden.

J-Y(St)Y 2 x 2 x 0,8 mm
Menge: 11,000 m

**04.02.02.17 Installationskabel J-Y(St)Y 4 x 2 x 0,8 mm, SW**
Installationskabel in Teillängen liefern, lagern und in Ständerwänden, Zwischendecken oder Installationsschächten verlegen einschl. nichtbrennbaren Kabelklammern, Sammelhaltern und Bügelschellen befestigen, einschl. Bohr- und Schneidarbeiten in Ständerwänden, inkl. Fotodokumentation, Klein- und Befestigungsmaterial. Die Kabel und Leitungen sind an den Enden dauerhaft zu beschriften (Verlegeart SW).

Die Verdeckte Leitungsführung ist anhand von Fotos zu dokumentieren und auf Datenträger den Revisionsunterlagen beizufügen. Dazu zählen:
- Unterputz-Installationen vor Verschluss,
- Installation in Zwischendecken,
- Installation in Vorwänden.

J-Y(St)Y 4 x 2 x 0,8 mm
Menge: 49,000 m

**04.02.02.18 Brandmeldekabel J-Y(ST)Y 2 x 2 x 0,8 mm, rot SW**
Installationskabel in Teillängen liefern, lagern und in Ständerwänden, Zwischendecken oder Installationsschächten verlegen einschl. nichtbrennbaren Kabelklammern, Sammelhaltern und Bügelschellen befestigen, einschl. Bohr- und Schneidarbeiten in Ständerwänden, inkl. Fotodokumentation, Klein- und Befestigungsmaterial. Die Kabel und Leitungen sind an den Enden dauerhaft zu beschriften (Verlegeart SW).

Die Verdeckte Leitungsführung ist anhand von Fotos zu dokumentieren und auf Datenträger den Revisionsunterlagen beizufügen. Dazu zählen:
- Unterputz-Installationen vor Verschluss,
- Installation in Zwischendecken,
- Installation in Vorwänden.

Brandmeldekabel J-Y(St)Y 2x2x0,8 mm, rot
Menge: 13,000 m

**04.02.02.19 Brandmeldekabel JE-H(St)H 2 x 2 x 0,8 mm, E 30, rot SW**
Funktionserhaltleitungen in Teillängen liefern, lagern und in Ständerwänden, Zwischendecken oder Installationsschächten verlegen einschl. nichtbrennbaren Kabelklammern, Sammelhaltern und Bügelschellen befestigen, einschl. Bohr- und Schneidarbeiten in Ständerwänden, inkl. Fotodokumentation, Klein- und Befestigungsmaterial. Die Kabel und Leitungen sind an den Enden dauerhaft zu beschriften (Verlegeart SW).

Die verdeckte Leitungsführung ist anhand von Fotos zu
dokumentieren und auf Datenträger den
Revisionsunterlagen beizufügen.
Dazu zählen:
- Unterputz Installationen vor Verschluss,
- Installation in Zwischendecken,
- Installation in Vorwänden.

Brandmeldekabel JE-H(St)H 2 x 2 x 0,8 mm, E 30, rot

Alle Kabel und Leitungen mit Funktionserhalt dürfen
nur mit entsprechendem Befestigungsmaterial für
Funktionserhalt-Verlegung einschließlich
systembedingten Zubehör, komplett nach DIN 4102,
verlegt werden. Für die Kabel und Leitungen muss ein
gemeinsames Prüfzeugnis mit den Kabelträgersystem des gesamten Leistungsverzeichnises bestehen und vor
Montage der Bauleitung übergeben werden.
Menge: 6,000 m

**Ausführungsbeschreibung 22 Nachweis anwendungsneutrale Kommunikationsverkabelung**
*Zum Nachweis Nachweis der Eigenschaften*
Zum Nachweis Nachweis der Eigenschaften der nachfolgend
beschriebenen Komponenten und deren permanenter externer
Qualitätskontrolle sind Zertifikate eines unabhängigen
Prüflabors mit dem Angebot einzureichen .
Zum Nachweis der Eigenschaften der nachfolgend
beschriebenen Übertragungsstrecke sind auch herstellereigene
Zertifikate zugelassen, die auf Anforderung einzureichen sind

**04.02.02.20 S/FTP Datenleitung Kat 7, SW**
Installationskabel in Teillängen liefern, lagern und in Ständerwänden, Zwischendecken oder Installationsschächten verlegen einschl. nichtbrennbaren Kabelklammern, Sammelhaltern und Bügelschellen befestigen, einschl. Bohr- und Schneidarbeiten in Ständerwänden, inkl. Fotodokumentation, Klein- und Befestigungsmaterial. Die Kabel und Leitungen sind an den Enden dauerhaft zu beschriften (Verlegeart SW).

Die verdeckte Leitungsführung ist anhand von Fotos zu
dokumentieren und auf Datenträger den
Revisionsunterlagen beizufügen.
Dazu zählen:
- Unterputz Installationen vor Verschluss,
- Installation in Zwischendecken,
- Installation in Vorwänden.

Es sind für das Objekt Datenleitung mit folgenden
Eigenschaften einzusetzen:

S/FTP Datenleitung Kat 7A
- CU Datenkabel bis 1500 MHz  (4 x 2 x 0,64mm) (AWG22 )
- ISO/IEC 11801, IEC 61156-5, IEC 61156-7, EN 50173-1
  und prEN 50288-9-1.
- Power over Ethernet nach IEEE 802.3at
- S/FTP-Konstruktion
- Außenmantel flammenwidrig, halogenfrei
- Impendanzmittelwert bei 100 MHz: 100 Ohm
- Folienverseilung mit den Paaren zum PIMF (Paar in
  Metallfolie)
- Kompatibel mit allen gängigen Anschlusstechniken
  gemäß ISO/IEC 11801 und EN 50173
- Metrierung und Fertigungschargen-Nummer auf Kabelmantel
- Mantel FRNC/LSOH, Farbe orange
- Außendurchmesser 7,8 mm
- Cu-Zahl 40,2 kg/km
- Brandlast0,18 kWh/m
Menge: 4,000 m

##### 04.02.03 Durchbrüche und Brandschottungen

**04.02.03.1 Wand- oder Deckendurchbruch bis d=30 mm, 300 mm**
Wand- oder Deckendurchbruch bis d=30 mm,
Tiefe bis 300 mm bohren und verschließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 9,000 St

**04.02.03.2 Wand- oder Deckendurchbruch bis d=50 mm, 300 mm**
Wand- oder Deckendurchbruch bis d=50 mm,
Tiefe bis 300 mm bohren und verschließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 3,000 St

**04.02.03.3 Wand- oder Deckendurchbruch bis d=30 mm, 550 mm bohren**
Wand- oder Deckendurchbruch bis d=30 mm,
Tiefe bis 550 mm bohren und verschließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 4,000 St

**04.02.03.4 Wand- oder Deckendurchbruch bis d=50 mm, 550 mm bohren**
Wand- oder Deckendurchbruch bis d=50 mm,
Tiefe bis 550 mm bohren und verschließen.

Bei Durchbrüchen dürfen Stahlkonstruktionen und Armierungseisen nicht durchdrungen werden.

Die Durchbrüche, in Sandstein/ Naturstein (5%) und Putz-Ziegel-Mauerwerk (95%), sind vorher mit der Bauleitung und bei Konflikten mit dem Statiker abzustimmen. Durchbrüche erfolgen erst mit einer Freigabe.

Inkl. Stellen der notwendigen Werkzeuge, Maschinen, Reinigung, inkl. bei Kernbohrungen für Brandschotte muss der Mindestabstand nach Zulassungsbescheid eingehalten werden.
Menge: 2,000 St

**04.02.03.5 Kabelabschottung Verschlussöffnung 0,008 m²**
Kabelabschottung als Mörtelschott für unterschiedliche
Wandstärken ab 100 mm und Deckenstärke 150 mm zur
Verhinderung von Brandübertragung, form-, alterungs-
und korrosionsbeständig, geeignet zur Nachbelegung mit
Kabeln für nichtbrennbare Trassen,
Feuerwiderstandsdauer 90 min, einschl. Prüfattest, Kennzeichnung und Beschriftung. Belegung mit Kabeln unterschiedlicher Durchmesser in Decken und Wänden.
Die Zulassungsbescheide sind vor der Ausführung abzugeben und bestätigen zu lassen.
Zugelassen für Kabeltragkonstruktionen, Kabelbündel
Ø 100 mm sowie für den Einbau in unterschiedlichen Arten von Holzdecken.
Inkl. Fotodokumentation und Zuordnung in Brandschott-
Übersichtsplänen sowie einer Übereinstimmungserklärung.

abzudichtende Öffnungsfläche 0,008 m².
Menge: 1,000 St

**04.02.03.6 Kartusche Brandschutzschaum zum Abdichten von Problembereichen**
Kartusche Brandschutzschaum zum Abdichten von
Problembereichen an den Grenzbereichen der
Brandschotts einschließlich des notwendig werdenden
Montageaufwandes, muss mit dem Brandschott in
Übereinstimmung sein.

Die Zulassungsbescheide sind vor der Ausführung
abzugeben.

Inkl. liefern, lagern und einbringen der Branschutzmasse
Menge: 1,000 St

##### 04.02.04 Anschlüsse

**04.02.04.1 Anschlüsse J-Y(St)Y 2 x 2 x 0,8 mm**
Anschlüsse J-Y(St)Y 2 x 2 x 0,8 mm

Die Anschlussarbeiten sind gemäß den technischen Anschlussbedingungen an den Geräten und Maschinen auszuführen, gegebenenfalls sind Abstimmungen mit der Lieferfirma der Geräte und Maschinen durchzuführen.Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 1,000 St

**04.02.04.2 Anschlüsse J-Y(St)Y 4 x 2 x 0,8 mm**
Anschlüsse J-Y(St)Y 4 x 2 x 0,8 mm

Die Anschlussarbeiten sind gemäß den technischen Anschlussbedingungen an den Geräten und Maschinen auszuführen, gegebenenfalls sind Abstimmungen mit der Lieferfirma der Geräte und Maschinen durchzuführen.Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 2,000 St

**04.02.04.3 Anschlüsse 2 x 2 x 0,8 mm, E30**
Anschlüsse 2 x 2 x 0,8 mm, E30

Die Anschlussarbeiten sind gemäß den technischen Anschlussbedingungen an beigestellten Geräten und Maschinen auszuführen, gegebenenfalls sind Abstimmungen mit der Lieferfirma der Geräte und Maschinen durchzuführen. Die Leistungen müssen enthalten:
- Abmanteln und Einführen der Kabel oder Leitungen,
- Adern auf Länge schneiden, abisolieren und betriebsfertig anschließen, bei Bedarf einschl. Kabelschuhe oder Adernhülsen und Verzinnen flexibler Adern,
- dauerhafte Beschriftung der Kabel,
- Liefern und Montieren von für die Herstellung der
  geforderten Schutzart notwendigen Verschraubungen
  und Blindstopfen.
Anklemmarbeiten an Installationsgeräten und Verteilern dieser Leistungsbeschreibung sind schon in den entsprechenden Positionen enthalten und werden nicht zusätzlich vergütet.

Diese Leistungen sind kompl. einschl. notwendigem Kleinmaterial und betriebsfertigem Anschluss zu erbringen.
Menge: 1,000 St

**04.02.04.4 Anschlüsse S/FTP-Datenkabel Kat. 7, 1500 Mhz, 4x2xAWG22**
Anschlüsse S/FTP-Datenkabel Kat. 7, 1500 Mhz, 4x2xAWG22
Die Anschlussarbeiten sind gemäß den technischen Anschlussbedingungen an den Geräten und Maschinen auszuführen, gegebenenfalls sind Abstimmungen mit der Lieferfirma der Geräte und Maschinen durchzuführen.Die Leistungen müssen enthalten:
- Abmanteln und Einführen der Kabel oder Leitungen,
- Adern auf Länge schneiden, abisolieren und betriebsfertig anschließen, bei Bedarf einschl. Kabelschuhe oder Adernhülsen und Verzinnen flexibler Adern, oder mit entsprechenden Werkzeug zu crimpen,
- dauerhafte Beschriftung der Kabel,
- Liefern und Montieren von, für die Herstellung der
  geforderten Schutzart notwendigen Verschraubungen
  und Blindstopfen.
Diese Leistungen sind kompl., einschl. notwendigem Kleinmaterial und betriebsfertigem Anschluss zu erbringen.
Menge: 1,000 St

##### 04.02.05 Demontage

**04.02.05.1 Demontage und Entsorgung Kanal 25x25 mm**
Vorhandener Kanal (25 x 25) mm demontieren und entsorgen. Die Befestigungen sind vollständig zu entfernen. einschl. der vorhandenen Kabel und Leitungen (3 Stk.), inkl. der fachgerechten und nach Werkstoff getrennten Entsorgung.
(AVV 170203, 170405, 170411)
Menge: 32,000 m

**04.02.05.2 Demontage und Entsorgung Installationsgeräte**
Vorhandene Installationsgeräte Auf-/ Unterputz wie Magnetkontakte, Riegelkontakte, automatische Melder, nichtautomatische Melder, Türmodule, Blockschlösser, Sperrelemente, Bedienteile usw. demontieren und entsorgen. Die Befestigungen sind vollständig zu entfernen. einschl. der vorhandenen Kabel und Leitungen abklemmen, inkl. fachgerechten und nach Werkstoff getrennten Entsorgung.
(AVV 200135, 200136)
Menge: 41,000 St

**04.02.05.3 Demontage und Entsorgung EMA-Zentrale**
Vorhandene Einbruchmeldezentrale demontieren und entsorgen. Die Befestigungen sind vollständig zu entfernen, einschl. der vorhandenen Kabel und Leitungen abklemmen, sichern und beschriften, inkl. fachgerechten und nach Werkstoff getrennten Entsorgung.
(AVV 200136) + (AVV 160601)
Menge: 1,000 St

**04.02.05.4 Demontageund Entsorgung Schwachstromleitungen**
Demontage und Entsorgung von Kabel und Leitungen der Schwachstrom-, Steuer- und Fernmeldetechnik wie Datenleitungen, Antennenleitungen und Installationskabel einschl. Befestigungspunkten, inkl. der fachgerechten und nach Werkstoff getrennten Entsorgung.
(AVV 170411)
Menge: 165,000 m

##### 04.02.06 Daten- und Fernmeldenetz

**04.02.06.1 Uni-Datenanschlussdose modul 8/8(8) UP leer, 1 Steckplatz**
Universal-Datenanschlussdose modul 8/8(8) UP leer,
zur Aufnahme von 1 Einzelmodul in modul Bauform,
Tragrahmen zur Modulaufnahme aus Zinkdruckguss mit
Anschlussmöglichkeit für Potentialausgleichsleiter
1,5 bis 4 mm², mit integrierten Staubschutzklappen, mit Beschriftungsfeld,
Anzahl der Steckplätze: 1
Montagetechnik: UP, Brüstungskanal,
Kombinationseinbau, mit Schrauben befestigen, einschl.
Abdeckung und Rahmen passend zum Schalterprogramm.
- Beschriftung in professioneller PC-Qualität
- Farbe: RAL 9016 alpinweiss
- Steckrichtung 45 Grad geneigt,

einschl. professioneller Beschriftung in PC Qualität,
inkl. Klein- und Befestigungsmaterial liefern, lagern
und betriebsfertig montieren.
Menge: 1,000 St

**Ausführungsbeschreibung 19 Nachweis anwendungsneutrale Kommunikationsverkabelung**
*Zum Nachweis Nachweis der Eigenschaften*
Zum Nachweis Nachweis der Eigenschaften der nachfolgend
beschriebenen Komponenten und deren permanenter externer
Qualitätskontrolle sind Zertifikate eines unabhängigen
Prüflabors mit dem Angebot einzureichen .
Zum Nachweis der Eigenschaften der nachfolgend
beschriebenen Übertragungsstrecke sind auch herstellereigene
Zertifikate zugelassen, die auf Anforderung einzureichen sind

**04.02.06.2 RJ45 Modul 2/8 Cat.6A(IEC)**
RJ45 Modul 2/8 Cat.6A(IEC)
- Buchsenmodul: RJ45 geschirmt, Kategorie 6A, EA 500 MHz
- Für die Übertragung von digitalen und analogen Sprach-, Bild- und Datensignalen.
- Kompaktes Gehäuse aus Zink-Druckguss. Schmale
  Bauform für hohe Packungsdichte (maximal 3 Module je
  Datendose), mit flexibler Leiterplatte mit mechanischen Federelementen. Anschaltung der Kabeladern ohne Spezialwerkzeug.durchführbar 360°-Schirmgeflecht-Kontaktierung über Metallbügel.
  Zugentlastung über Kabelbinder. Kabeldurchmesser
  6-10 mm.
- Mit abnehmbarer Staubschutzklappe. inkl. Klein- und
  Befestigungsmaterial liefern,lagern, montieren und
  betriebsfertig am Patchpanel oder Datenanschlussdose
  anschließen. einschl. Beschriftung der Anschlusseinheit nach Vorgeben des Nutzers in PC-Qualität.

Alle Einbauteile sind von einem Hersteller, wenn nicht
anders beschrieben, zu liefern.
Menge: 2,000 St

**04.02.06.3 Aufputz-Gehäuse 1-fach, alpinweiss**
Aufputz-Gehäuse komplett mit Abdeckrahmen, 1-fach, für
die Aufnahme eines der vorgenannten Unterputzgeräte wie Steckdose und Bedieneinrichtungen (Schalter, Taster), komplett einschließlich notwendiger Kanaleinführungen liefern, lagern und komplett betriebsfertig montieren,
- Farbe: ähnlich RAL 9016 alpinweiss
Bei den Installationsgeräten des gesamten LV`s ist ein
einheitlicher Hersteller / Fabrikat wie in Pos. 01.01.05.1 angegeben einzusetzen.
Menge: 1,000 St

**04.02.06.4 Prüfung der Kupfer-Verbindungsstrecke Klasse EA**
Prüfung der Kupfer-Verbindungsstrecke Klasse EA
Zu überprüfende Parameter:
Für den Frequenzbereich von 1 MHz bis 500 MHz müssen
folgende Nachweise erbracht und protokollarisch
festgehalten werden:
- korrekte Verdrahtung/Zuordnung (Adern und Schirm)
- Länge der Verkabelungsstrecke für alle Paare
- Laufzeit/Laufzeitdifferenz
- Einfügedämpfung für alle Paare
- NEXT im Frequenzbereich (für beide Richtungen)
- ELFEXT (für beide Richtungen)
- Rückflussdämpfung (für beide Richtungen)
- ACR (für beide Richtungen)
- Widerstand (für beide Richtungen)
- Power Sum NEXT (für beide Richtungen)
- Power Sum ACR (für beide Richtungen)
- Power Sum ELFEXT (für beide Richtungen)
Dokumentation:
Zur Erfüllung der Abnahmeanforderung muss eine
Dokumentation der gemessenen Werte der einzelnen
Installationsstrecken (Permanent Link im Bereich von
1 MHz bis 500 MHz) als Messwerttabelle des Testgerätes
erfolgen. Gegenstand der Dokumentation ist auch eine
eindeutige Zuordnung und Identifikation aller gemessenen Strecken: Beschriftung und Bezeichnung der jeweiligen Strecke.
Das Testprotokoll ist für jede Verkabelungsstrecke zu
erstellen und muss folgende Daten enthalten:
- herangezogene Messnorm nach IEC 11801 oder EN 50173 (EIA/TIA ist nicht zugelassen)
- Streckenbezeichnung, d.h. Kennzeichnung des jeweiligen Kabels, der Dose, des Verteileranschlusspunktes
- Richtung der Messung
- Ergebnisse der o. g. Messungen
- Fabrikat/Typ und Seriennummer des Testgerätes
- Typ des verwendeten Testadapters
- Ort, Datum, Unterschrift der durchführenden Person
- inkl. Messwertdokumentation auf Datenträger in Anzahl
  der Revisionsunterlagen
Menge: 1,000 St

##### 04.02.09 Brandmeldeanlage

**04.02.09.1 Brandmeldecomputer mit Softwareunterstützung für maximal 18 Ringe**
Kompakter mikroprozessorgesteuerter, notbetriebsredudanter, vernetzbarer und ferndiagnostizierbarer Brandmeldecomputer mit selbstfigurierender, kombinierbarer Ring- / Stichleitungstechnik nach DIN EN 54, DIN 14675, VDS und VDE 0833, zum Betrieb von nichtautomatischen und automatischen Grenzwert-, Prozessdiagnose- und Prozessanalogmeldern in Einzel- und Multisensortechnik aufteilbar in bis zu 127 Melder pro Ringleitung, sowie für busversorgte Alarmgebern und Koppler.
Modularer und dezentraler Aufbau mit verteilter Intelligenz bis in die Melderebene.

Technische Daten:

Netzspannung:  230 V AC
Ruhestromaufnahme: 230 mA (mit Bedienteil)

Umgebungstemperatur: -5° C bis +45° C
Raumklima:  Klasse 3k5 nach IEC 721-3-3:1994
Gehäuse:  ABS, 10%  glasfaserverstärkt, V - 0
Farbe:  blau, ähnl. Patrone 546,
Schutzklasse:  I nach DIN EN 60950
Schutzart:  IP 30

Ausbau mit:
- 3 Relais, überwacht,
- 1 serielle Schnittstelle,
- 1 Bedienteilfront,
- 1 Notstromversorgung 12 V / 30 h,

inkl. Systemsoftware und Feldbusinterface.
Inkl. Mikroprozessorgesteuerte Baugruppe zum
Einbau in die Zentrale. Gemäß DIN 14675 kann mit
diesem Adapter die TTY-Schnittstelle der BMZ als redundanter Übertragungsweg ausgeführt werden, wenn das Feuerwehranzeigetableau FAT3000 zur Erstinformation der Feuerwehr benutzt wird. Zusatztexte können per PC programmiert werden (> 4000 Texte).
Die ESPA-Schnittstelle ermöglicht eine direkte, nicht galvanisch getrennte Anbindung an eine TK- oder Personenrufanlage.

Betriebsspannung  10...30 V DC
Ruhestrom@24 V DC 40 mA
Ruhestrom@24 V DC60 mA

Der Brandmeldecomputer ist zu liefern, lagern, montieren und betriebsfertig anzuschließen, einschl. allem erforderlichen Klein-und Befestigungsmaterial.

Für die Brandmeldeanlage sind Bauteile mit einem
einheitlichen Hersteller Fabrikat zu verwenden.

Die Errichtung der Brandmeldeanlage muss von einer zugelassenen Firma nach DIN 14675 erfolgen. Die Zulassung für die angebotene Anlage ist nach Beauftragung vorzulegen.
Die VdS-Anerkennung muss vorliegen.
Für die Brandmeldeanlage sind Bauteile mit einem
einheitlichen Hersteller Fabrikat zu verwenden.

vorgeschlagenes Produkt:

Hersteller: 'Esser'

Typ: 'Compact'

oder gleichwertig

Hersteller: '....................................................' (vom Bieter einzutragen)

Typ: '....................................................' (vom Bieter einzutragen)
Menge: 1,000 St

**04.02.09.2 Ringlinien-Modul**
Ringlinien-Modul für max. 127 Busteilnehmer mit intergrierter Energieversorgung für Prozessanalogmelder,
Ein-/Ausgangs-Koppler oder busversorgte Signalgeber.

- bis zu 3500 m Ringleitungslänge,
- Verknüpfungen sind über Baugruppen u. Netzwerkzentralen hinaus möglich,
- Verwaltung von Funkkomponenten
- permanente Überwachung aller angeschalteten Melder,
  Koppler und Alarmierungseinrichtungen,
- Schnelle Reaktivierung der busversorgten Signalgeber
  nach Kurzschluss,
- Kunststoffschutzgehäuse mit LED-Betriebsanzeigen zur
  schnellen Indikation des Betriebszustandes,
- Integrierte Leitungsisolatoren für beidseitigen
  Leitungsschutz,
Komplett mit allem erforderlichen Systemzubehör, Klein- und Befestigungsmaterial liefern, lagern, montieren und betriebsfertig anschließen.

Für die Brandmeldeanlage sind Bauteile mit einem
einheitlichen Hersteller Fabrikat zu verwenden.
Menge: 1,000 St

**04.02.09.3 Netzwerk-Modul 62,5 kBd**
Netzwerk-Interface-Modul für max. 16 Netzwerkteilnehmer. Protokoll ähnlich DIN 19245-1
(Profibus).
Topologie: Ringstruktur, Unterbrechungs- und Kurzschlusstoleranz
Technische Daten:
- Betriebsspannung 24 V DC
- Ruhestrom 150 mA
- Baudrate 62,5 kBd
Komplett mit allem erforderlichen Systemzubehör, Klein- und Befestigungsmaterial liefern, lagern, montieren und betriebsfertig anschließen.

Für die Brandmeldeanlage sind Bauteile mit einem
einheitlichen Hersteller Fabrikat zu verwenden.
Menge: 1,000 St

**04.02.09.4 Akku 12 V / 12,0 Ah VdS-zugelassen mit Anschl.Schraube M5**
Akku 12 V / 12,0 Ah VdS-zugelassen mit Anschl.-Schraube M5
Leistungsmerkmale:
- Wartungsfrei
- Tiefentladesicher
- Lageunabhängig

Komplett mit allem erforderlichen Systemzubehör, Klein- und Befestigungsmaterial liefern, lagern, montieren und betriebsfertig anschließen.

Für die Brandmeldeanlage sind Bauteile mit einem
einheitlichen Hersteller Fabrikat zu verwenden.
Menge: 2,000 St

**04.02.09.5 Erweiterungsgehäuse**
Erweiterungsgehäuse zum Einbau von bis zu
6 Alarmierungskopplern und LWL-Konvertern.

Leistungsmerkmale:
- Umgebungstemperatur -5 °C bis +45 °C
- Gehäuse ABS,10% glasfaserverstärkt, V-0
- Gewicht 5 kg
- Farbe hellgrau, ähnlich Pantone 538
- Schutzart IP 30
- Abmessungen (BxHxT) 450 x 320 x 185 mm
Komplett mit allem erforderlichen Systemzubehör, Klein- und Befestigungsmaterial liefern, lagern, montieren und betriebsfertig anschließen.

Für die Brandmeldeanlage sind Bauteile mit einem
einheitlichen Hersteller Fabrikat zu verwenden.
Menge: 1,000 St

**04.02.09.6 Brandschutzgehäuse F30, geprüft nach DIN 4102-2,**
Brandschutzgehäuse, Typ geprüft, für zuvor beschriebene Zentrale und Erweiterungsgehäuse, Feuerwiderstand F30, geprüft nach DIN 4102-2, Funktionserhalt über 30 Minuten, in Anlehnung an DIN 4102-12, Brandlastdämmung über 30 Minuten in Anlehnung an DIN 4102-11, Rauchdicht, Integriertes Tragschienensystem zur Aufnahme der Zentrale, Kabelschott zur Bündeleinführung oben, Verschluss über Schubstange mit 2-Punkt-Verriegelung, Verriegelung über Schwenkhebel mit Schließzylinder nach Wahl des AG, Befestigungslaschen, Baustoff Oberflächenbeschichtung A2 - nicht brennbar nach
DIN 4102-1, Belüftungssystem inkl. aktiver Ventilation und thermischer Verschlussauslösung, Rauchmelder im Gehäuse eingebaut, Aufputzmontage, Schutzart IP 41, Gewicht 164 kg, einschließlich Hilfskonstruktion an einer Beton- oder Mauerwerkswand befestigen, Zentrale einbauen und alle erforderlichen Kabel einführen und schotten, mit VdS-Zulassungsnummer.

Das Brandschutzgehäuse ist zu liefern, zu lagern, zu montieren und betriebsfertig anschließen.
Menge: 1,000 St

**04.02.09.7 Hutschienen-Einbausatz**
Der Hutschienen-Einbausatz kann in das zuvor beschriebene Einbaugehäuse montiert werden und dient zur Aufnahme der im Anschluss beschriebene Geräte.-
Abmessungen (BxL) 175 x 35 mm
Komplett mit allem erforderlichen Systemzubehör, Klein- und Befestigungsmaterial liefern, lagern, montieren und betriebsfertig anschließen.

Für die Brandmeldeanlage sind Bauteile mit einem
einheitlichen Hersteller Fabrikat zu verwenden.
Menge: 1,000 St

**04.02.09.8 Multimode LWL-Konverter ST**
Multimode LWL-Konverter ST
Zur Vernetzung von Brandmelderzentralen (BMZ) über LWL. Pro BMZ ist ein Netzwerk-Modul sowie ein LWL-Konverter erforderlich. Der LWL-Konverter wird in das Erweiterungsgehäuse eingesetzt. Hierzu wird dieser, ohne weitere Befestigungsmittel, direkt auf einer Hutschiene montiert.
Je nach verwendeter Glasfaser sind Entfernungen bis zu 4 km möglich. Geeignet für Multimodefasern G50/125 µm und G62,5/125 µm
Technische Daten:
- Betriebsspannung 9.5 ... 48 V DC
- Stromaufnahme @ 12 V DC bis 140 mA
- Stromaufnahme @ 24 V DC bis 75 mA
- Umgebungstemperatur -10 °C ... 60 °C
- Lagertemperatur -20 °C ... 75 °C
- Wellenlänge 850 nm
- Anschluss ST
- Schutzart IP 20
- Gehäuse Aluminium unlackiert
- Gewicht ca. 320 g
- Abmessungen B: 67 mm H: 100 mm T: 22 mm
  B: 90 mm H: 100 mm T: 22 mm (inkl. Befestigungsösen)
Komplett mit allem erforderlichen Systemzubehör, Klein- und Befestigungsmaterial liefern, lagern, montieren und betriebsfertig anschließen.
Menge: 2,000 St

**04.02.09.9 LWL-Verteiler für 4xST, Hutschiene**
LWL-Verteiler für Glasfaserverkabelung,
Festeinbau auf Hutschiene in das Erweiterungsgehäuse
mit Spleißkassette, mit 4 Einbauplätzen für ST- Kupplungen, mit Kabeleinführungen, Frontplatte, Gehäuse, Halterungen und systemgebundenes Zubehör.
liefern, lagern und montieren.
Menge: 2,000 St

**04.02.09.10 ST-Kupplung, multimode, Metallgehäuse,**
ST Simplex Multimode Durchgangskupplung für 50/125µm und 62,5/125µm für Verbindungen mit ST-Simplex-Steckern, Metallgehäuse, Verbindungshülse aus Zirkonia Keramik. Betriebstemperatur: -40°C bis 85°C. LWL-Kupplungen dienen in der Glasfasertechnik dazu, eine lösbare Steckverbindung zwischen Lichtwellenleitern herzustellen.
liefern, lagern und montieren
Menge: 8,000 St

**04.02.09.11 LWL Spleißarbeiten und Pigtail, je Faser.**
LWL-Spleißarbeiten Multimodefaser
mit Gradientenindex-LWL 50/125, einschl. Spleißschutzhülse und Pigtail konfektioniert ST-Stecker.
je Faser liefern und montieren.
Menge: 8,000 St

**04.02.09.12 LWL Patchkabel OM3 Multimode 50/125µm, Duplex, ST/UPC-ST/UPC**
Hochwertiges Glasfaser Patchkabel OM3 Multimode 50/125µm, Duplex, ST/UPC auf ST/UPC, türkis, 2 m
liefern, in Brandmeldezentrale einbauen und patchen.
Menge: 2,000 St

**04.02.09.13 LWL OTDR Messung beidseitig 850 nm und 1310 nm**
LWL OTDR Messung beidseitig 850 nm und 1310 nm
mit Angabe bzw. Nachweis folgender Parameter:
- Fasernummer, Durchmesser, Index, NA
- Kennzeichnung Anfang/Ende
- Dämpfung über die gesamte Länge inkl. der Spleißverbindung
- kilometrische Dämpfung de Kabels, Kabeltyp, Brechnungsindex
- Bezeichnung der Faser und des Kabels
Dokumentation:
Zur Erfüllung der Abnahmeanforderung muss eine
Dokumentation der gemessenen Werte der einzelnen
Installationsstrecken als Messwerttabelle des Testgerätes erfolgen. Gegenstand der Dokumentation ist auch eine eindeutige Zuordnung und Identifikation aller gemessenen Strecken: Beschriftung und Bezeichnung der jeweiligen Strecke.
Das Testprotokoll ist für jede Verkabelungsstrecke zu
erstellen und muss folgende Daten enthalten:
- herangezogene Messnorm
- Streckenbezeichnung, d.h. Kennzeichnung des jeweiligen Kabels, der Dose, des Verteileranschlusspunktes
- Richtung der Messung
- Ergebnisse der o. g. Messungen
- Fabrikat/Typ und Seriennummer des Testgerätes
- Typ des verwendeten Testadapters
- Ort, Datum, Unterschrift der durchführenden Person
- inkl. Messwertdokumentation auf Datenträger
EP je Faser.
Menge: 8,000 St

**04.02.09.14 ASA-Meldergehäuse, Farbe rot**
ASA-Meldergehäuse, Farbe blau,
Bauform B nach EN 54-11 mit Piktogramm,
AP-Montage, UP-Montage zulässig, Gehäuse komplett mit Befestigungsmaterial, Schild außer Betrieb,
Abmessungen (133 x 133 x 36) mm,
einschl. Elektronikmodul mit Leitungstrenner.

- für den Zweidrahtringbus
- mit Softadresskodierung
- Alarmspeicherung der Alarmanzeige
- mit Trenner zur Ringleitungstrennung
- Betriebsanzeige LED grün
- Alarmanzeige LED rot
- Ruhestrom 45 Mikroampere
- Spezifikation EN 54-11, Typ B

Komplett mit allem erforderlichen Systemzubehör, Beschriftung, Klein- und Befestigungsmaterial liefern, lagern, montieren und betriebsfertig anschließen.

Für die Brandmeldeanlage sind Bauteile mit einem
einheitlichen Hersteller Fabrikat zu verwenden.
Menge: 4,000 St

**04.02.09.15 Ersatzscheiben für vorbenannte Gehäuse Druckknopfmelder liefern und an den Bauh**
Ersatzscheiben für vorbenannte Gehäuse Druckknopfmelder liefern und an den Bauherren übergeben, Packung zu je 10 Stück Ersatzscheiben liefern, lagern und übergeben.
Menge: 1,000 St

**04.02.09.16 Optischer Rauchmelder**
*** Bezugsbeschreibung
Automatischer punktförmiger Brandmelder für den Zweidrahtringbus, Optischer Rauchmelder mit integriertem Streulichtsensor mit prozessorgesteuerter
Signalverarbeitung und dezentraler Intelligenz. Zur frühzeitigen Detektion von Schwelbränden.

- Flache Bauweise
- Vergleich von Brandkenngrößenmustern nach DIN
  VDE 0833-2
- Trenner integriert im Melder
- Zentrierte 360° Alarmanzeige
- Separate Betriebsanzeige
- Alarm- und Betriebsdatenspeicherung,
  integrierter Betriebsstundenzähler
- Zugelassen nach DIN EN 54-7
- VdS-Zulassung in Verbindung mit Gehäuse
- Montage erfolgt an Decken.

Betriebsspannung: 8V bis 42V DC
Ruhestrom19 V DC (mittel) 50 µA
Überwachungsfläche 110 m²
Überwachungshöhe12 m
Anwendungstemp. -20 bis +72 °C
Gehäuse  ABS, weiß ähnlich RAL 9010
Gewicht  110 g
Maße inkl. Sockel d = 117 mm, H = 62 mm
Schutzart IP43

Einschl. Beschriftungsfeld aus transparenten Kunsstoff für eine Beschriftungsfeldgröße von (58 x 18) mm und mit einer Beschriftung nach DIN 1450, Komplett mit allem erforderlichen Systemzubehör, Klein- und Befestigungsmaterial liefern, lagern, montieren und betriebsfertig anschließen.

Für die Brandmeldeanlage sind Bauteile mit einem
einheitlichen Hersteller Fabrikat zu verwenden.
Menge: 1,000 St

**04.02.09.17 Thermodifferentialmelder**
*** wie Position 04.02.09.16
Thermodifferentialmelder
Automatischer punktförmiger Brandmelder für den Zweidrahtringbus wie zuvor, jedoch Thermodifferentialmelder als Wärmemelder mit schnellem Halbleitersensor zur sicheren Branddetektion von Bränden mit schnellem Temperaturanstieg, sowie integrierter Maximalwertauslösung zur Erkennung von Bränden mit langsamen Temperaturanstieg. Melder
mit prozessorgesteuerter Signalverarbeitung und dezentraler Intelligenz.

- Flache Bauweise
- Trenner integriert im Melder, nach pr EN 54-17
- Zentrierte 360° Alarmanzeige
- Separate Betriebsanzeige
- Kontinuierliches Ansprechverhalten zur Detektion von
  langsamen und schnellen Temperaturanstiegen
- 360° thermische Überwachung mit einem Sensor
- Alarm- und Betriebsdatenspeicherung,
- Zugelassen nach EN 54 T 5 A1
- VdS-Zulassung in Verbindung mit Gehäuse
- Montage erfolgt an Decken.

Betriebsspannung: 8V bis 42V DC
Ruhestrom@19 V DC (mittel) 40 µA
Überwachungsfläche 30 m²
Überwachungshöhe 7,5 m
Anwendungstemp. -20 bis +50 °C
Gehäuse  ABS, weiß ähnlich RAL 9010
Gewicht  110 g
Maße inkl. Sockel  d = 117 mm, H = 62 mm
Schutzart IP43

Einschl. Beschriftungsfeld aus transparenten Kunsstoff für eine Beschriftungsfeldgröße von (58 x 18) mm und mit einer Beschriftung nach DIN 1450, Komplett mit allem erforderlichen Systemzubehör, Klein- und Befestigungsmaterial liefern, lagern, montieren und betriebsfertig anschließen.

Für die Brandmeldeanlage sind Bauteile mit einem
einheitlichen Hersteller Fabrikat zu verwenden.
Menge: 1,000 St

**04.02.09.18 Multisensormelder**
*** Bezugsbeschreibung
Multisensormelder
mit zwei integrierten optischen Rauchsensoren mit unterschiedlichen Streulichtwinkeln sowie zusätzlichen Thermomeldersensor Auswertung zur Erkennung von Schwelbränden bis hin zu offenen Bränden mit gleichmäßigem Ansprechverhalten. Vergleich der Rauchsensorsignale zur Rauchklassifizierung und Reduzierung von Täuschungsalarmen.

Multisensormelder
- für den Zweidrahtringbus
- Melderhöhe inkl. Sockel: 62 mm
- nach dem photoelektrischen Streulichtverfahren
- Prozessanalogmelder mit dezentraler Intelligenz
- Eigenfunktionskontrolle
- Notredundanz
- automatische Umweltanpassung
- automatische Selbstüberwachung
- integrierter Leitungstrenner
- Alarm- und Betriebsdatenspeicherung
- Alarmanzeige
- Softadressierung
- Ruhestrom 60 Mikroampere
- Überwachungshöhe 12 m
- Anwendungstemperatur -20 bis +65 °C
- Farbe: RAL 9010 reinweiß
- Zugelassen nach DIN EN 54-7/5 B2, CEA 4021
- VdS-Zulassung in Verbindung mit Gehäuse
- Montage erfolgt an Decken.

Einschl. Beschriftungsfeld aus transparenten Kunsstoff für eine Beschriftungsfeldgröße von (58 x 18) mm und mit einer Beschriftung nach DIN 1450, Komplett mit allem erforderlichen Systemzubehör, Klein- und Befestigungsmaterial liefern, lagern, montieren und betriebsfertig anschließen.

Für die Brandmeldeanlage sind Bauteile mit einem
einheitlichen Hersteller Fabrikat zu verwenden.
Menge: 2,000 St

**04.02.09.19 Multisensormelder mit integriertem Warntongeber**
*** wie Position 04.02.09.18
Automatischer punktförmiger Brandmelder für den Zweidrahtringbus als Multisensormelder mit zwei integrierten optischen Rauchsensoren mit unterschiedlichen Streulichtwinkeln sowie zusätzlichen Thermomeldersensor Auswertung zur Erkennung von Schwelbränden bis hin zu offenen Bränden mit gleichmäßigem Ansprechverhalten, wie zuvor, jedoch mit integriertem Warntongeber und programmierbaren Schallpegel.

Multisensormelder
- für den Zweidrahtringbus
- Melderhöhe inkl. Sockel: 62 mm
- nach dem photoelektrischen Streulichtverfahren
- Prozessanalogmelder mit dezentraler Intelligenz
- Eigenfunktionskontrolle
- Notredundanz
- automatische Umweltanpassung
- automatische Selbstüberwachung
- integrierter Leitungstrenner
- Alarm- und Betriebsdatenspeicherung
- Alarmanzeige
- Signalgeber (Schallpegel programmierbar)
- Softadressierung
- Ruhestrom 60 Mikroampere
- Überwachungshöhe 12 m
- Anwendungstemperatur -20 bis +65 °C
- Farbe: RAL 9010 reinweiß
- Zugelassen nach DIN EN 54-7/5 B2, CEA 4021
- VdS-Zulassung in Verbindung mit Gehäuse
- Montage erfolgt an Decken.

Einschl. Beschriftungsfeld aus transparenten Kunsstoff für eine Beschriftungsfeldgröße von (58 x 18) mm und mit einer Beschriftung nach DIN 1450, Komplett mit allem erforderlichen Systemzubehör, Klein- und Befestigungsmaterial liefern, lagern, montieren und betriebsfertig anschließen.

Für die Brandmeldeanlage sind Bauteile mit einem
einheitlichen Hersteller Fabrikat zu verwenden.
Menge: 6,000 St

**04.02.09.20 Meldersockel in Grundausführung mit Linienisolator**
Meldersockel in Grundausführung
- für Zweidrahtringbus
- einheitlicher Meldersockel zur Aufnahme von
  zuvor beschriebenen Meldern
- für AP und UP-Kabeleinführung geeignet
- für AP-Montage

Meldersockel liefern, lagern, montieren und betriebsfertig anzuschließen, einschl. allem erforderlichen Klein- und Befestigungsmaterial.

Für die Brandwarnanlage sind Bauteile mit einem
einheitlichen Hersteller Fabrikat zu verwenden.
Menge: 10,000 St

**04.02.09.21 Montagewinkel für alle Sockel/Melder**
Montagewinkel für alle Sockel/Melder, zur seitlichen Montage an Stürzen, Deckenbalken und zum Höhenausgleich in hohen Räumen mit Kabeldurchführung und Befestigungspunkten für Meldersockel.
Liefern, lagern, montieren und betriebsfertig anzuschließen, einschl. allem erforderlichen Klein- und Befestigungsmaterial.
Menge: 2,000 St

**04.02.09.22 Adressierbarer Warntongeber**
Adressierbarer Warntongeber
- Energieversorgung aus dem BUS
- Gehäuse aus Kunststoff,
- Schalldruck bis zu 99 dB(A) @ 1 m, Lautstärke einstellbar
- Schutzart IP 42
- für AP-Montage
- 4 Warntöne programmierbar gemäß DIN 33404
- mit integriertem Trenner
- Warntongeber überwacht
- Farbe: weiß RAL 9010.

Einschl. Beschriftungsfeld aus transparenten Kunsstoff für eine Beschriftungsfeldgröße von (58 x 18) mm und mit einer Beschriftung nach DIN 1450, komplett mit allem erforderlichen Systemzubehör, Klein- und Befestigungsmaterial liefern, lagern, montieren und betriebsfertig anschließen.

Für die Brandmeldeanlage sind Bauteile mit einem
einheitlichen Hersteller Fabrikat zu verwenden.
Menge: 1,000 St

**04.02.09.23 BUS-Koppler TAL**
BUS-Koppler Technischer Alarmbaustein

- Ein Kontakteingang und ein potenzialfreier Relaisausgang,
- Spannungsversorgung über den BUS,
- Test- und Resetfunktion,
- Relaiskontaktbelastbarkeit: 30 V DC / 1 A,
- inverse Überwachungsfunktionalität programmierbar,
- integrierter Leitungstrenner,
- einschl. Montagegehäuse für AP-Montage,

Einschl. Beschriftung nach DIN 1450, komplett mit allem erforderlichen Systemzubehör, Klein- und Befestigungsmaterial liefern, lagern, montieren und betriebsfertig anschließen.

Für die Brandmeldeanlage sind Bauteile mit einem
einheitlichen Hersteller Fabrikat zu verwenden.
Menge: 5,000 St

**04.02.09.24 Erstellen von Meldergruppenkartei A4**
Erstellen von Meldergruppenkarteikarte nach DIN VDE und Abstimmung mit der Feuerweh. Kennzeichnung der automatischen Brandmelder und Handmelder in Abstimmung mit der zuständigen Feuerwehr.
EP für 1 Laufkarte im Format A4.
Menge: 6,000 St

**04.02.09.25 Abzweigdose 2,5 mm² AP IP 44, rot**
Abzweigdose nach DIN EN 60670-1 mit 6 Einführungen,
5 Klemmen bis 2,5 mm², 400 V, AP, IP 44, rot, Leitungen
einführen, abisolieren, betriebsfertig anschließen,
liefern, lagern und befestigen des Deckels, einschl.
Klein-, Klemm- und Befestigungsmaterial und
entsprechender Beschriftung des Stromkreises in
PC-Qualität.
Schutzart: IP 44
Menge: 1,000 St

**04.02.09.26 BMZ-Schild**
BMZ-Schild
- Wegbeschriftung zur Brandmelderzentrale,
- Beschriftungsgröße und Ausführung des Schildes nach
  DIN,
liefern, lagern und betriebsfertig montieren.
Menge: 2,000 St

**04.02.09.27 Melderabdeckkappen**
Melderabdeckkappen zum Schutz der ausgeschriebenen Melder und Meldersockel bei Anstreich- und Spüharbeiten im Objekt, mit Übergabe an den Bauherrn, liefern, lagern, montieren und zur Inbetriebnahme wieder demontieren.
Menge: 10,000 St

**04.02.09.28 Überprüfung vorhandener Leitungen**
Überprüfung vorhandener Leitungen auf
Wiederverwendung, inkl. erstellen eines Prüfprotokolls
der gemessenen Werte (Isolationsmessung,
Durchgangsmessung, Wiederstandswerte usw.)
Menge: 9,000 h

**04.02.09.29 Programmierung der Brandmeldeanlage und Inbetriebnahme**
*** Pauschalposition
Programmierung der Brandmeldeanlage und Abgleich der Komponenten sowie Abstimmung und Organisation der Aufschaltung der BMA auf die Leitstelle der örtlichen Feuerwehr laut TAB.
Menge: 1,000 psch

**04.02.09.30 Bauleitender Monteur**
Bauleitender Monteur
Bestandsinstallation aufnehmen vorhandene Installationen/Stromkreise feststellen, aufnehmen, prüfen, messen und für die Wiederverwendung sichern.
Die Position beinhaltet auch die Leistungen für alle
Haupttitel außer anders angegeben.
Eventuell notwendige Stunden sind vorher mit der
Bauleitung abzustimmen.
Menge: 4,000 h

**04.02.09.31 Monteur**
Monteur
Bestandsinstallation aufnehmen vorhandene Installationen/Stromkreise feststellen, aufnehmen, prüfen, messen und für die Wiederverwendung sichern.
Die Position beinhaltet auch die Leistungen für alle
Haupttitel außer anders angegeben.
Eventuell notwendige Stunden sind vorher mit der
Bauleitung abzustimmen.
Menge: 2,000 h

##### 04.02.11 Einbruchmeldeanlage

**04.02.11.1 Einbruchmeldezentrale**
Die Einbruchmeldeanlage ist nach DIN VDE 0100, 0833,
DIN 40040 Anwendungsklassen und nach den Vorschriften des Verbandes der Sachversicherer angelehnt an VdS-Klasse B zu erstellen.
Der Errichter muss im Besitz der VdS-Anerkennung sein. Die Einbruchmeldeanlage darf nur durch eine VdS zugelassene Fachfirma montiert, angeschlossen und in Betrieb genommen werden. Darüber hinaus muss der Bieter auch in der Lage sein, die angebotenen Systeme in Stand zu halten.
Die angebotene Einbruchmeldeanlage muss in Teilen mit den entsprechenden VdS-Zulassungsnummern zugelassen sein. Die Einbruchmeldeanlage dient der Aussenhaut- und Fallenüberwachung.

Plombierbares Stahlblechgehäuse mit Schwenktür zum VdS-gerechten Einbau einer Rechnerplatine, Erweiterungsmodulen sowie Netzteil und Akkus. Mit eingebautem Deckelkontakt und beiliegender Abreißsicherung. Die mehrteilige Konstruktion mit
Rückwand und Montagebügel sowie abnehmbarem Gehäuserahmen ermöglicht die unkomplizierte Installation und Verdrahtung der elektronischen Komponenten auf der Rückwand mit anschließender Montage des Gehäuserahmens. Die GSM-Kabelzuführung erfolgt sabotagegeschützt im
Gehäuseinneren. Die Kabelzuführung kann wahlweise Aufputz oder von hinten erfolgen. Bis zu zwei Akkus können durch die Haltewinkel und optionalem Montagezubehör (Fixier- und Klettband) VdS-gerecht gesichert werden. Zusätzlich ist der Einbau eines Gehäuseschlosses möglich.

Technische Daten:
- Material: Stahlblech, pulverbeschichtet
- Abmessungen: (BxHxT) 500x300x210 mm
- max. Akkustellraum: 335x185x127 mm
- Gewicht: 9kg
- max. Belastbarkeit: 50 inkl. Gehäuse
- Schutzart nach EN60529: IP30
- Gehäusefarbe: verkehrsweiß, ähnlich RAL9016

Für die Einbruchmeldeanlage sind Bauteile eines einheitlichen Herstellers zu verwenden. Diese und die nachfolgenden Positionen sind zu liefern, zu lagern, zu montieren und betriebsfertig anzuschließen, einschl. allem erforderlichen Klein- und Befestigungsmaterial.
Menge: 1,000 St

**04.02.11.2 Netz-/Ladeteil**
Vollelektronisches,spannungsstabiliertes und strombegrenzendes Netz-/Ladeteil für Bereitschaftsparallelbetrieb mit Akkuüberwachung, Tiefentladeschutz, Batteriedefekt-Erkennung und
Temperaturkompensation. Servicefreundlich durch Einsatz von elektronischen Sicherungen im Sekundärkreis. Bei Verwendung als abgesetzte Energieversorgung sind die Statusmeldungen des Netzteils über eine adernsparende 3-Draht BUS-Schnittstelle zur übergeordneten Gefahrenmeldeanlage zu übermitteln. Das Netz-Ladeteil entspricht den Vorschriften des VdS und den EN Richtlinien. 2 Akkus anschließbar. Zum Einbau geeignet.

Für die Einbruchmeldeanlage sind Bauteile eines einheitlichen Herstellers zu verwenden. Diese und die nachfolgenden Positionen sind zu liefern, zu lagern, zu montieren und betriebsfertig anzuschließen, einschl. allem erforderlichen Klein- und Befestigungsmaterial.
Menge: 1,000 St

**04.02.11.3 Akkumulator-Set 12 V DC VdS Zugelassen**
Akkumulator-Set 12 V DC passend zu der zuvor beschriebenen Zentrale, für eine Überbrückungszeit von 60 h bei 0,5 h Betrieb eines optischen Signalgebers und 60 sek. der Alarmierungseinrichtung,
VdS Zugelassen.

Leistungsmerkmale:
- Wartungsfrei,
- Tiefentladesicher,
- Lageunabhängig.

Für die Einbruchmeldeanlage sind Bauteile eines einheitlichen Herstellers zu verwenden. Diese und die nachfolgenden Positionen sind zu liefern, zu lagern, zu montieren und betriebsfertig anzuschließen, einschl. allem erforderlichen Klein- und Befestigungsmaterial.
Menge: 1,000 St

**04.02.11.4 Bus Erweiterungsplatine**
Modulare Erweiterungsplatine zum Anschluss von 256 BUS-Teilnehmern oder zur Erweiterung des Einbruchmeldesystem des Haupthauses um zusätzliche RS-485 Bus-Stränge. Die Erweiterung kann abgesetzt bis zu 1000 m Entfernung von der Zentrale des Haupthauses installiert werden.

Leistungsmerkmale:
- Alle Anschlüsse in praktischer Löt-Stecktechnik
- BUS-Anschluss zur EMZ
- 4 unabhängige BUS Anschlüsse mit je bis zu 64
  BUS-Teilnehmern
- Insgesamt bis zu 256 BUS-Teilnehmer
- Eigene Feinsicherung pro Anschluss
- Anschluss zur externen Spannungsversorgung
- 4 Meldergruppeneingänge (1 davon löschbar)

Technische Daten:
- Betriebsspannung 12 V DC
- Ruhestrom 100mA

Für die Einbruchmeldeanlage sind Bauteile eines einheitlichen Herstellers zu verwenden. Diese und die nachfolgenden Positionen sind zu liefern, zu lagern, zu montieren und betriebsfertig anzuschließen, einschl. allem erforderlichen Klein- und Befestigungsmaterial.
Menge: 1,000 St

**04.02.11.5 Bus Punkt zu Punkt Schnittstellenkonverter**
IB2-Bus Punkt zu Punkt Schnittstellenkonverter DL-485-IB2-13-MM-SC zur Umsetzung von IB2-Bus der vorgenannten Einbruchmeldezentrale auf Lichtwellenleiter.

Funktion:
- IB2 Bus Punkt zu Punkt (PzP)
- Gehäuse/Material: Edelstahl / pulverbeschichtet
- Frontplatte: Edelstahl mit Folienaufkleber
- Versorgungsspannung: 12 - 30 VDC

Anschlussstecker:
- Anschluss / Stecker (TX): 9-polige SUB-D female - Buchse
- 2 x 4-polige und 1 x 6-polige Anschlussklemme
- Anzahl: 1x TX
- Übertragungsart: Halbduplex

LWL-Schnittstelle (FX):
- Faserart: Multimode (62,5 (50) /125µm)
- Wellenlänge: 1300 nm
- Optische Schnittstelle: 1x FX
- Optischer Anschlussstecker (FX): SC
- Optisches Budged / Reichweite: 13 dB / 5 km
- Datenrate: 1200 Bit/s bis 3 MBit/s
- Netztopologie: Punkt zu Punkt
- Fehlersignalisierung: potentialfreier Relaiskontakt,
  3 LEDS (rot, gelb,grün) mit "fiberview"-Technologie zur Überwachung definierter Systembudgets
- Lagertemperatur: -40°C - +85°C
- Betriebstemperatur: -40°C - +70°C
- EMV: DIN EN 55032:2016-02 - Klasse A / DIN
  EN 61000-6-2:2005
- Potentialtrennung: 500 VDC (24 VDC - RS485)

Montage / Befestigung:
- Clip: Rastclip für DIN Hutschiene 35 mm
- Gewindebuchsen: Befestigungsmöglichkeit für Wall
  Mount Kits bzw. zusätzliche Adapter
- Abmessung (BxHxT): 60 mm x 120 mm x 110 mm

Einschl. Klein- und Befestigungsmaterial liefern, lagern, montieren und betriebsfertig anschließen.

Für die Einbruchmeldeanlage sind Bauteile mit einem
einheitlichen Hersteller Fabrikat zu verwenden.
Menge: 2,000 St

**04.02.11.6 LWL Patchkabel OM3 Multimode 50/125µm, Duplex, SC/UPC-ST/UPC**
Hochwertiges Glasfaser Patchkabel OM3 Multimode 50/125µm, Duplex, SC/UPC auf ST/UPC, türkis, 2 m
liefern, ziwschen Brandmelde- und Einbruchmeldezentrale einbauen und patchen
Menge: 2,000 St

**04.02.11.7 LED Bedienteil, weiß für EMZ**
Bedien- und Anzeigemodul als Komplettset mit Bodenwanne für 20 Meldergruppen

Leistungsmerkmale:
- Adernsparende 3 Draht BUS-Technik
- modularer Aufbau
- LED-Anzeigen Alarm Meldergruppe 1 - 20
- LED-Anzeigen Gesperrt Meldergruppe 1 - 20
- LED-Anzeigen für die Statusanzeigen Betrieb, Unscharf, Störung, Alarm, Bedienfreigabe frei programmierbar über Zentralensoftware
- Meldergruppen 1 - 20 einzeln sperrbar
- Pro Tasten/Anzeigekombination ein Klartextbeschriftungsfeld auch für fremdsprachliche Texte und Beschriftungen
- Bedienfunktionen wie Internscharf und unscharf, Löschen und auch Sonderfunktionen auf jede Taste frei programmierbar über Zentralensoftware möglich
- Programmiermöglichkeit für Bedienung bzw. Anzeige mit oder ohne Code
- Design-Hintergrundbeleuchtung mit einstellbarer Helligkeit.
- Integrierter Leser
- Integrierter Summer
- Für Unterputz- und schwebende Aufputzinstallation geeignet
- Mehrere Module beliebig anreihbar
- VdS-Anerkennung

Technische Daten:
Betriebsspannung12V DC
Ruhestrom20 mA
Schutzart  IP 40
Betriebstemperatur-5°C bis +45°C
Abmessungen (BxHxT)218x162x20 mm
Farbe  verkehrsweiß
  (ähnlich RAL 9016)

Für die Einbruchmeldeanlage sind Bauteile eines einheitlichen Herstellers zu verwenden. Diese und die nachfolgenden Positionen sind zu liefern, zu lagern, zu montieren und betriebsfertig anzuschließen, einschl. allem erforderlichen Klein- und Befestigungsmaterial.
Menge: 1,000 St

**04.02.11.8 TouchScreen Bedienteil, sw**
TouchScreen Bedienteil für den Betrieb an der zuvor genannten Einbruchmeldezentrale mit Kapazitiven 9" Touchscreen im Tablet Design und integrierten Leser für Datenträger. EN Konformität EN 50131-3: Grad 3
EN 50131-1: Umweltklasse II, SES Konformität SES-EMA-RL-T2:2010-08

- Flaches Kunststoffgehäuse, wahlweise Aufputz- oder Hohlwandmontage
- Nur 30 mm bei Aufputz- bzw. 16 mm bei Hohlwandmontage
- LED-Anzeigen (rot, grün, gelb und blau) zur Zustandsanzeige
- Dialoggeführte intuitive Benutzerführung mit Symbolen
- Klartextanzeige aller Meldungen
- Übersichtliche Anzeige des Anlagenzustandes
- Verschiedene Landessprachen möglich

Technische Daten
- Betriebsnennspannung U_b 12 V DC
- Betriebsspannungsbereich 10 V DC bis 15 V DC
- Stromaufnahme in Ruhe
  bei 12 V DC 190 mA
  bei 10 V DC 220 mA
- Stromaufnahme bei
  max. Bildschirmhelligkeit 12 V DC: - im
  Mittel 230 mA - max. 390 mA
- Stromaufnahme bei
  max. Bildschirmhelligkeit 10 V DC - im
  Mittel 270 mA - max. 480 mA
- Integrierter Leser
- Bildschirmdiagonale (sichtbar) 9"
- Bildschirmformat 16 : 9
- Umweltklasse gemäß VdS II
- Umweltklasse gemäß EN 50131-3 Class II
- Schutzart nach EN 60529 IP30
- Betriebstemperaturbereich -5 °C bis +45 °C
- Lagerungstemperaturbereich -25 °C bis +60 °C
- Gewicht 850 g
- Abmessungen (B x H x T) 218 x 162 x 30 mm
- Farbe schwarz (ähnlich RAL 9017)

Für die Einbruchmeldeanlage sind Bauteile eines einheitlichen Herstellers zu verwenden. Diese und die nachfolgenden Positionen sind zu liefern, zu lagern, zu montieren und betriebsfertig anzuschließen, einschl. allem erforderlichen Klein- und Befestigungsmaterial.
Menge: 1,000 St

**04.02.11.9 Türmodul für EMA- und ZK-Zentralen**
Türmodul für EMA- und ZK-Zentralen

Zur Verwendung an Einbruchmeldezentrale als IK3-Schalteinrichtung. Ermöglicht den Anschluss aller benötigten Kontakte, Melder und Ausgänge zur Überwachung und Steuerung, Melder und Ausgänge zur Überwachung und Steuerung der Tür für Scharf-/Unscharf bzw. Zutrittskontrolle. Als Eingabeeinrichtung können über rückwirkungsfreie Schnittstellen je nach Betriebsart bis zu 4 Leser angeschlossen werden.
Zur Ansteuerung von Sperreinrichtungen stehen zwei Relais zur Verfügung.

Leistungsmerkmale als IK3
- Scharf-/Unscharf und ZK mit demselben Leser
- Berechtigungssteuerungen erfolgen durch EMZ, optional durch IQMA/IQSC
- Unterschiedliche S/US und ZK-Kriterien für Innen und Außen (MB-Secure)
- Mehrpersonen-ZK bis zu 9 Personen für Innen und Außen
- Bereichswechselkontrolle (MB-Secure)
- BUS-2 Schnittstelle zu MB-Secure / MB-Classic
- Modulbus/RS-485 Schnittstelle für bis zu vier Leser mit beliebiger RFID Technologie
- Überwachte MG-Eingänge für:
        - Öffnungskontakt
        - Glasbruchsensor, löschbar
        - ext. Deckelkontakt
        - Ankerkontakt
- Eingang für Riegelschaltkontakt
- Eingang für Türfreigabe-Taster
- Eingang für Anwesenheitsüberwachung
- Eingänge für Rückmeldung von Sperrelement 1/3
- Relais für Sperreinrichtung, umkonfigurierbar auf Sperrelement-Ansteuerung
- Relais für ZK-Türöffner
- Summer
- DIP-Schalter für BUS-2 Adresse
- Deckelkontakt/Wandabreißkontakt
- Firmware-Update über BUS-2

Technische Daten:
Betriebsspannung: 12 VDC
Betriebsspannungsbereich: 9 ... 15 VDC
Stromaufnahme: max. 65 mA
Relais-Kontaktbelastbarkeit:
  max. 2 A, 30 VDC / 2 A, 42 VAC
Betriebstemperatur:-5°C ... +55°C
Schutzklasse: IP 30
Gehäuse  ABS
Abmessungen (BxHxT):163 x 152 x 40 mm
Farbe: verkehrsweiß (ähnlich RAL 9016)

Für die Einbruchmeldeanlage sind Bauteile eines einheitlichen Herstellers zu verwenden. Diese und die nachfolgenden Positionen sind zu liefern, zu lagern, zu montieren und betriebsfertig anzuschließen, einschl. allem erforderlichen Klein- und Befestigungsmaterial.
Menge: 3,000 St

**04.02.11.10 EMA/ZK-Leser mit mifare DESFire-Lesetechnologie und zwei Tasten.**
EMA/ZK-Leser mit mifare DESFire-Lesetechnologie,
Leser mit 2 Tasten eignet sich zur Scharf- und Unscharfschaltung der EMA.

Leistungsmerkmale:
- Schmales, flaches und robustes Gehäuse
- Innen und Außen einsetzbar (IP65)
- 2 Tasten mit scharf/unscharf Symbolen
- zeitbegrenzte Hintergrundbeleuchtung
- Leuchtring als Designelement in Dunkelblau
- individuelle Farbanpassung des Leuchtrings über Programmierbox USB möglich.
- automatische Antennen-Reichweitenanpassung der Übertragungs- und Lesereichweite bei Montage des Lesers auf Metalloberflächen.
- 3 Status LEDs
- integrierter Summer
- Sabotageüberwachung mit integriertem Mikroschalter.
- Firmwareupdate möglich (mit Programmierbox USB)
- Anschluss über RS 485 oder Clock/Daten
- individuelle Installation mit Zubehör
- VdS Klasse C zugelassen

Technische Daten:
Betriebsspannung 12 V DC
Betriebsspannungsbereich 9 V bis 15 V DC
Stromaufnahme
im stand by Betrieb <40 mA
bei zeitbegrenztem Schreib-Lesebetrieb
inkl. Zustandsanzeigen <80 mA
Schnittstelle RS 485, Clock/Daten
Schutzart IP65
Umweltklasse gemäß VdSIV
Betriebstemperatur -25°C bis +65°C
Abmessungen (BxHxT)80,4x80,4x13,5 mm
Farbe graphitgrau (ähnlich RAL 7024)

Für die Einbruchmeldeanlage sind Bauteile eines einheitlichen Herstellers zu verwenden. Diese und die nachfolgenden Positionen sind zu liefern, zu lagern, zu montieren und betriebsfertig anzuschließen, einschl. allem erforderlichen Klein- und Befestigungsmaterial.
Menge: 1,000 St

**04.02.11.11 VdS-Riegelschaltkontakt, 6 m Kabel, VdS Kl. C,**
Riegelschaltkontakte als elektromechanische Kontakte mit Schnappschaltwerk zur Verschlussüberwachung von
Türen.

Leistungsmerkmale:
- Wasser- und staubdichte Ausführung
- Eingegossenes Anschlusskabel
- Kompakte Bauweise aus Zinn-Druckguss
- geringe Einbautiefe
- Einfache und schnelle Montage
- Sichere und variable Justierung über Bohrschablone und Montagehilfe
- Keine Begrenzung des Riegelweges
- Inklusive Montagebausatz mit Verlängerungsnase
- VdS-Anerkennung gemäß Klasse C

Technische Daten:
Schaltleistung
min.  1,5 V-/10 uA
max.  30 V-/100 mA
Schutzart IP 67
Betriebstemperatur -40 bis +70°C
Abmessungen (BxHxT)11x27x16 mm
Anschlusskabel 6 m

Einschl. Klein- und Befestigungsmaterial liefern, lagern, montieren und betriebsfertig anschließen. Einschl. Koordination und Abstimmung mit AN Tür zur Übergabe und Einbau.

Für die Einbruchmeldeanlage sind Bauteile mit einem
einheitlichen Hersteller Fabrikat zu verwenden.
Menge: 1,000 St

**04.02.11.12 Flachreedkontakt Z inkl. Magnet VdSws/6 m, Kl. B**
Flachreedkontakt inklusive Permanentmagnet dient zur Überwachung von Türen und Fenster auf Öffnung.

Leistungsmerkmale:
- Auch für LSA-Schneidklemmtechnik geeignet
- Sabotageüberwachung auf Überbrückung durch 4-Draht-Anschluss
- Kann in jede Ruhestrommeldelinie eingeschleift werden
- Kompakte Bauweise
- Kreuzlochbefestigung
- Zum Aufbau auf Türen und Fenster geeignet,
- VdS-Anerkennung gemäß Klasse B

Technische Daten:
Kontaktart: 1-poliger Schließer
Betriebsspannung: max. 40 V DC
Schaltstrom: max. 500 mA
Kontaktbelastbarkeit: max. 6 W
Anschlusskabel: LIYY 4 x 0,14 mm²,
  Cu verzinnt
Maße Kabel: L 2 m, Ø 3,2 mm
Kontakt:  Ø 8 x 31 mm
Magnet:  Ø 6 x 30 mm AINiCo, axial
  polarisiert
Kunststoffrohr: Ø 8 x 31 mm für Magnet
EF 8/10:  2 Einbauflansche für Magnet und
  Kontakt, für Holz, Kunststoff,  Aluminium und nichtmagnetische  Metalle
Material
Kunststoffteile: PBT-GF, S-B oder A-B-S
Gehäuse: 54 x 13 x 12,5 mm
Temperaturbereich: -40 °C bis +70 °C
Schutzart: EN-Umweltklasse IIIA,
  VdS-Umweltklasse III, IP 67

Einschl. Klein- und Befestigungsmaterial liefern, lagern, montieren und betriebsfertig anschließen. Einschl. Koordination und Abstimmung mit AN Tür zur Übergabe und Einbau.

Für die Einbruchmeldeanlage sind Bauteile mit einem
einheitlichen Hersteller Fabrikat zu verwenden.
Menge: 6,000 St

**04.02.11.13 Kabelübergang für vorgenannte Positionen**
Kabelübergang für vorgenannte Positionen
Durchmesser:
Außen:  10 mm
Innen:  6 mm
Länge:  30 cm
Farbe:  verkehrsweiß (ähnlich RAL 9016)
Einschl. Klein- und Befestigungsmaterial liefern, lagern, montieren und betriebsfertig anschließen. Einschl. Koordination und Abstimmung mit AN Tür zur Übergabe und Einbau.

Für die Einbruchmeldeanlage sind Bauteile mit einem
einheitlichen Hersteller Fabrikat zu verwenden.
Menge: 4,000 St

**04.02.11.14 Fluchttürsteuerterminal AP**
Fluchttürsteuerterminal AP
zur Steuerung und Überwachung einer nachfolgenden
Rettungswegverriegelung, mit integriertem Nottaster (beleuchtet / zwangsöffnend), mit wiederverwendbarer, nicht splitternder Notschalterschutzhaube,

Leistungsmerkmale:
- Schlüsseltaster zur Türsteuerung
- LED Türzustandsanzeige
- Sabotagekontakt
- potentialfreiem Relaiskontakt für "entriegelt" / "verriegelt" / "Alarm"
- Steuermöglichkeit durch potentialfreie Kontakte von
z.B.:
  - Zugangskontrollsysteme
  - Schaltuhr
  - Schlüsselschalter
  - Brandmeldeanlagen
  einstellbare Zeitglieder für:
     - Kurzzeitfreigabe (11 - 176 Sek.)
     - Voralarm (4 - 64 Sek.)
  - interner Alarmgeber (11 - 180 Sek.)
- mit integriertem Netzteil: 230V/ 24 V
- Gehäusefarbe: grün (RAL 6032)
- in AP-Ausführung
liefern, lagern und montieren sowie betriebsfertig anschließen einschl. Klein- und Befestigungsmaterial.
Menge: 4,000 St

**04.02.11.15 Kompakt-Flächenhaftmagnet Modell H**
*** Bezugsbeschreibung
Flächenhaftmagnet in kompakter Bauweise zur Absicherung von Türen in Rettungswegen. Formstabiles Aluminium-Gehäuse zur Aufbaumontage inkl. Haftgegenplatte.sowie ein Kontakt für die Verriegelungsmeldung (Hall-Sensor).

- Betriebsnennspannung12 - 24 V DC
- Farbe  Silber
- Haltekraft  2500 N

liefern, lagern und montieren sowie betriebsfertig anschließen einschl. Klein- und Befestigungsmaterial.
Menge: 1,000 St

**04.02.11.16 Türbefestigungs-Montage-Set**
Türbefestigungs-Montage-Set
Für die Montage der vorgenannten Flächenhaftmagnete an flächenbündigen Türelementen liefern, lagern und montieren sowie betriebsfertig anschließen einschl. Klein- und Befestigungsmaterial.
Menge: 1,000 St

**04.02.11.17 Anschraubwinkel**
Anschraubwinkel
Für die Montage der vorgenannten Flächenhaftmagnete an flächenbündigen Türelementen liefern, lagern und montieren sowie betriebsfertig anschließen einschl. Klein- und Befestigungsmaterial.
Menge: 1,000 St

**04.02.11.18 Kompakt-Flächenhaftmagnet Modell H im Aufbaugehäuse**
*** wie Position 04.02.11.15
Flächenhaftmagnet wie zuvor jedoch im Aufbaugehäuse. Formstabiles Aluminium-Gehäuse zur Aufbaumontage inkl. Haftgegenplatte.sowie ein Kontakt für die Verriegelungsmeldung (Hall-Sensor).

- Betriebsnennspannung12 - 24 V DC
- Farbe  Silber
- Haltekraft  2500 N

liefern, lagern und montieren sowie betriebsfertig anschließen einschl. Klein- und Befestigungsmaterial.
Menge: 3,000 St

**04.02.11.19 PIR-Dual-Melder, Flächenoptik**
PIR-Dual-Melder, Flächenoptik
Passiv-Infrarot-Bewegungsmelder zum Anschluss an EMZ über BUS-System.

Leistungsmerkmale:
- Adernsparende 3-Draht-BUS-Technik
- Betrieb am BUS-2 oder BUS-1
- Flächenspiegeloptik zur Überwachung von Flächen mit
  12 m x 12 m
- Umrüstbar auf Strecken- oder Vorhangoptik durch Austausch der Spiegeloptik
- Konventionelle Meldergruppe (ohne Löschfunktion)
- Detektionsempfindlichkeit programmierbar
- Reichweite programmierbar
- Betriebsspannungsüberwachung
- LED-Anzeige Alarm, beim BUS-2 mit Erstmelderkennung (EMK-Funktion)
- LED-Anzeige Störung
- Gehtestfunktion mit selektiver LED-Anzeige
- LED-Anzeige deaktiviert im Zustand "scharf" und "unscharf"
- Löschfunktion für Alarm- und Störungsspeicher
- Temperaturalarm (nur BUS-2) Alarmschwellen programmierbar
- Deckelkontakt und Abreißsicherung
- Gehäuse zur Eck- und Wandmontage geeignet

VdS-Anerkennung gemäß Klasse B
Konform zu EN 50131-1 und EN 50131-2-4,
Grad 2

Technische Daten:
Betriebsspannung 12 V DC
Stromaufnahme
  - Sensorik  0,6 mA BUS-2
  3,0 mA BUS-1
  - LED  4 mA
Reichweite8 bis 15 m
Optikaufteilung22 Zonen, 5 Ebenen
Öffnungswinkel80°
Betriebstemperatur-10 bis +55°C
Schutzart  IP 30
Abmessungen (BxHxT)64x130x48 mm
Farbe  verkehrsweiß (ähnlich RAL 9016)

Für die Einbruchmeldeanlage sind Bauteile eines einheitlichen Herstellers zu verwenden. Diese und die nachfolgenden Positionen sind zu liefern, zu lagern, zu montieren und betriebsfertig anzuschließen, einschl. allem erforderlichen Klein- und Befestigungsmaterial.
Menge: 6,000 St

**04.02.11.20 ST-ST duplex Patchkabel 50/125µm OM4**
ST-ST duplex Patchkabel 50/125µm OM4
- halogenfreier Kabelmantel, Farbe erikaviolett
- geringe Steckerdämpfung
- farblich kodierte Knickschutztüllen (rot/schwarz)
liefern, in Brandmeldezentrale einbauen und patchen
Menge: 2,000 St

**04.02.11.21 Betriebshandbuch**
Betriebshandbuch für die Dokumentationen der Anlagenwartungen vor Ort gemäß VDE 0828.

- Eintrag aller Basisdaten der Elektroakustischen Anlage,
- Begriffsbestimmungen in Anlehnung an DIN 31051,
- Eintragung quartalsmäßige Anlagenwartung durch einen
  autorisierten Systemspezialisten nach VDE 0833-1.
Menge: 1,000 St

**04.02.11.22 Programmierung der Einbruchmeldeanlage, Abgleich und Einrichten**
*** Pauschalposition
Programmierung der Einbruchmeldeanlage, Abgleich und
Einrichten aller Komponenten und Inbetriebnahme des Systems.
Menge: 1,000 psch

### 05 Außenanlage

#### Titel 05.01 Campusverkabelung

##### 05.01.02 Kabelträgersysteme

**05.01.02.1 Leitungsführungskanal 20 x 20 mm**
Leitungsführungskanal aus Hart-PVC mit Ober- und Unterteil, Endplatte, Innenwinkel, Außenwinkel, Flachwinkel, T-Stücke, Verbindungsstücke, einschl. systemeigenen Zubehör, mit Kabelhalteklammern, mit Bodenlochung, mit Auschnitten in Kanalrücken oder -Seite, inkl. aller Schneidarbeiten, mit Klein- und Befestigungsmaterial, in Teillängen liefern, lagern
und betriebsfertig an Decke oder Wand montieren.
Farbe: reinweiß

Leitungsführungskanal mit Ober- und Unterteil mit
Trennsteg Nenngröße 20 x 20 mm
Menge: 12,000 m

**05.01.02.2 Leitungsführungskanal 40 x 40 mm**
Leitungsführungskanal aus Hart-PVC mit Ober- und Unterteil, Endplatte, Innenwinkel, Außenwinkel, Flachwinkel, T-Stücke, Verbindungsstücke, einschl. systemeigenen Zubehör, mit Kabelhalteklammern, mit Bodenlochung, mit Auschnitten in Kanalrücken oder -Seite, inkl. aller Schneidarbeiten, mit Klein- und Befestigungsmaterial, in Teillängen liefern, lagern
und betriebsfertig an Decke oder Wand montieren.
Farbe: reinweiß

Leitungsführungskanal mit Ober- und Unterteil mit
Trennsteg Nenngröße 40 x 40 mm
Menge: 26,000 m

**05.01.02.3 Kunststoff-Panzerrohr starr EN 32**
Kunststoff-Panzerrohr aus PVC-U, starr, DIN EN 61386-1, DIN EN 61386-21, Klassifizierung 3321, einschl. Muffen, Bögen. In Teillängen, einschl. Klein- und Befestigungsmaterial, liefern, lagern und mit Abstandsschellen, max. Schellenabstand = 25-facher Rohrdurchmesser, verlegen. (Verlegeart AS)

Kunststoff-Panzerrohr starr, Nenngröße EN 32
Menge: 12,000 m

##### 05.01.03 Kabel und Leitungen

**05.01.03.1 LWL Kabel A-DQ(ZN)BH 24G50/125µm OM4, KR**
Installationskabel in Teillängen liefern, in Kabelrinnen, Leitungsführungs-, oder Brüstungskanälen verlegen, einschl. Klein- und Befestigungsmaterial. Die Kabel und Leitungen sind an den Enden dauerhaft zu beschriften
(Verlegeart: KR).

LWL-Kabel für Innen- und Außenbereich
VDE Bezeichnung A-DQ(ZN)BH 24G50/125µm OM4 KR

LWL-Außenkabel für den Einsatz in der Primärverkabelung mit zentraler Bündelader für die direkte Erdverlegung im geeigneten Sandbett und für Röhrenverlegung. UV-beständig, metallfrei, längswasserdicht, zugfest und nagetierfest.

Zentralelement gefüllte Bündelader mit 24 Fasern OM4
Zugentlastung längslaufende Zugentlastungselemente, quellfähige Bewicklung (Q) zur Sicherstellung der Längswasserdichtigkeit mit verstärkter Glasrovinglage als nichtmetallischer Nagetierschutz mit hoher Zugfestigkeit.

- Kabelmantel schwarz, Material LLDPE,
- Außendurchmesser 6,50 mm
- Biegeradius > 130mm
- Temperaturbereich gemäß IEC 60794-1-2 F1:
  -30°C bis +70°C
- Querdruckfestigkeit gemäß IEC60794-1-2 E3:
  1500 N/100mm
- Zugfestigkeit gemäß IEC60794-1-2 E1: 1500 N
- Längswasserdichtigkeit gemäß IEC 60794-1-2 F5B
- Schlagfestigkeit gemäß IEC 60794-1-2 E4: 20Nm
- Faserspezifikation OM4 nach Norm IEC/EN 60793-1,
  biegeunempfindlich.
Menge: 231,000 m

**05.01.03.2 LWL Kabel A-DQ(ZN)B2Y 24x12 E9 G625D KR**
Installationskabel in Teillängen liefern, in Kabelrinnen, Leitungsführungs-, oder Brüstungskanälen verlegen, einschl. Klein- und Befestigungsmaterial. Die Kabel und Leitungen sind an den Enden dauerhaft zu beschriften
(Verlegeart: KR).

LWL-Kabel für Innen- und Außenbereich
VDE Bezeichnung A-DQ(ZN)B2Y 24x12 E9 G625D KR

LWL-Außenkabel für den Einsatz in der Primärverkabelung mit zentraler Bündelader für die direkte Erdverlegung im geeigneten Sandbett und für Röhrenverlegung. UV-beständig, metallfrei, längswasserdicht, zugfest und nagetierfest.

Zentralelement gefüllte Bündelader mit 48 Fasern
Zugentlastung längslaufende Zugentlastungselemente, quellfähige Bewicklung (Q) zur Sicherstellung der Längswasserdichtigkeit mit verstärkter Glasrovinglage als nichtmetallischer Nagetierschutz mit hoher Zugfestigkeit.

- Kabelmantel schwarz, Material LLDPE,
- Außendurchmesser 10,5 mm
- Biegeradius > 210mm
- Temperaturbereich gemäß IEC 60794-1-2 F1:
  -20°C bis +70°C
- Querdruckfestigkeit gemäß IEC60794-1-2 E3:
  2000 N/100mm
- Zugfestigkeit gemäß IEC60794-1-2 E1: 1500 N
- Längswasserdichtigkeit gemäß IEC 60794-1-2 F5B
- Schlagfestigkeit gemäß IEC 60794-1-2 E4: 20Nm
- Faserspezifikation nach Norm IEC/EN 60793-1,
  biegeunempfindlich.
Menge: 22,000 m

**05.01.03.3 LWL-Kabel A-DQ(ZN)BH 24G50/125µm OM4 SW**
Installationskabel in Teillängen liefern, lagern und in Ständerwänden, Zwischendecken oder Installationsschächten verlegen einschl. nichtbrennbaren Kabelklammern, Sammelhaltern und Bügelschellen befestigen, einschl. Bohr- und Schneidarbeiten in Ständerwänden, inkl. Fotodokumentation, Klein- und Befestigungsmaterial. Die Kabel und Leitungen sind an den Enden dauerhaft zu beschriften (Verlegeart SW).

Die Verdeckte Leitungsführung ist anhand von Fotos zu
dokumentieren und auf Datenträger den Revisionsunterlagen beizufügen.
Dazu zählen:
- Unterputz Installationen vor Verschluss,
- Installation in Zwischendecken,
- Installation in Vorwänden,
- Installation auf Filigran- und Rohdecken.

LWL-Kabel für Innen- und Außenbereich
VDE Bezeichnung A-DQ(ZN)BH 24G50/125µm OM4 KR

LWL-Außenkabel für den Einsatz in der Primärverkabelung mit zentraler Bündelader für die direkte Erdverlegung im geeigneten Sandbett und für Röhrenverlegung. UV-beständig, metallfrei, längswasserdicht, zugfest und nagetierfest.

Zentralelement gefüllte Bündelader mit 24 Fasern OM4
Zugentlastung längslaufende Zugentlastungselemente, quellfähige Bewicklung (Q) zur Sicherstellung der Längswasserdichtigkeit mit verstärkter Glasrovinglage als nichtmetallischer Nagetierschutz mit hoher Zugfestigkeit.

- Kabelmantel schwarz, Material LLDPE,
- Außendurchmesser 6,50 mm
- Biegeradius > 130mm
- Temperaturbereich gemäß IEC 60794-1-2 F1:
  -30°C bis +70°C
- Querdruckfestigkeit gemäß IEC60794-1-2 E3:
  1500 N/100 mm
- Zugfestigkeit gemäß IEC60794-1-2 E1: 1500 N
- Längswasserdichtigkeit gemäß IEC 60794-1-2 F5B
- Schlagfestigkeit gemäß IEC 60794-1-2 E4: 20Nm
- Faserspezifikation OM4 nach Norm IEC/EN 60793-1,
  biegeunempfindlich.
Menge: 24,000 m

**05.01.03.4 LWL-Kabel A-DQ(ZN)B2Y 24x12 E9 G625D SW**
Installationskabel in Teillängen liefern, lagern und in Ständerwänden, Zwischendecken oder Installations- schächten verlegen einschl. nichtbrennbaren Kabelklammern, Sammelhaltern und Bügelschellen befestigen, einschl. Bohr- und Schneidarbeiten in Ständerwänden, inkl. Fotodokumentation, Klein- und Befestigungsmaterial. Die Kabel und Leitungen sind an den Enden dauerhaft zu beschriften (Verlegeart SW).

Die Verdeckte Leitungsführung ist anhand von Fotos zu
dokumentieren und auf Datenträger den Revisionsunterlagen beizufügen.
Dazu zählen:
- Unterputz Installationen vor Verschluss,
- Installation in Zwischendecken,
- Installation in Vorwänden,
- Installation auf Filigran- und Rohdecken.

LWL-Kabel für Innen- und Außenbereich
VDE Bezeichnung A-DQ(ZN)B2Y 24x12 E9 G625D SW

LWL-Außenkabel für den Einsatz in der Primärverkabelung mit zentraler Bündelader für die direkte Erdverlegung im geeigneten Sandbett und für Röhrenverlegung. UV-beständig, metallfrei, längswasserdicht, zugfest und nagetierfest.

Zentralelement gefüllte Bündelader mit 48 Fasern
Zugentlastung längslaufende Zugentlastungselemente, quellfähige Bewicklung (Q) zur Sicherstellung der Längswasserdichtigkeit mit verstärkter Glasrovinglage als nichtmetallischer Nagetierschutz mit hoher Zugfestigkeit.

- Kabelmantel schwarz, Material LLDPE,
- Außendurchmesser 10,5 mm
- Biegeradius > 210mm
- Temperaturbereich gemäß IEC 60794-1-2 F1:
  -20°C bis +70°C
- Querdruckfestigkeit gemäß IEC60794-1-2 E3:
  2000 N/100 mm
- Zugfestigkeit gemäß IEC60794-1-2 E1: 1500 N
- Längswasserdichtigkeit gemäß IEC 60794-1-2 F5B
- Schlagfestigkeit gemäß IEC 60794-1-2 E4: 20Nm
- Faserspezifikation nach Norm IEC/EN 60793-1,
  biegeunempfindlich.
Menge: 3,000 m

**05.01.03.5 LWL-Kabel A-DQ(ZN)BH 24G50/125µm OM4 AP**
Installationskabel in Teillängen liefern, lagern und Auf-Putz oder auf Kabelleitern, Steigeleitern, Profilschienen verlegen mit entsprechenden Befestigungsschellen, max. Schellenabstand = 25-facher Kabeldurchmesser, einschl. Schellen sowie Klein- und Befestigungsmaterial. Die Kabel und Leitungen sind an den Enden dauerhaft zu beschriften. (Verlegeart AP)

LWL-Kabel für Innen- und Außenbereich
VDE Bezeichnung A-DQ(ZN)BH 24G50/125µm OM4 KR

LWL-Außenkabel für den Einsatz in der Primärverkabelung mit zentraler Bündelader für die direkte Erdverlegung im geeigneten Sandbett und für Röhrenverlegung. UV-beständig, metallfrei, längswasserdicht, zugfest und nagetierfest.

Zentralelement gefüllte Bündelader mit 24 Fasern OM4
Zugentlastung längslaufende Zugentlastungselemente, quellfähige Bewicklung (Q) zur Sicherstellung der Längswasserdichtigkeit mit verstärkter Glasrovinglage als nichtmetallischer Nagetierschutz mit hoher Zugfestigkeit.

- Kabelmantel schwarz, Material LLDPE,
- Außendurchmesser 6,50 mm
- Biegeradius > 130mm
- Temperaturbereich gemäß IEC 60794-1-2 F1:
  -30°C bis +70°C
- Querdruckfestigkeit gemäß IEC60794-1-2 E3:
  1500 N/100 mm
- Zugfestigkeit gemäß IEC60794-1-2 E1: 1500 N
- Längswasserdichtigkeit gemäß IEC 60794-1-2 F5B
- Schlagfestigkeit gemäß IEC 60794-1-2 E4: 20Nm
- Faserspezifikation OM4 nach Norm IEC/EN 60793-1,
  biegeunempfindlich.
Menge: 96,000 m

**05.01.03.6 LWL-Kabel A-DQ(ZN)B2Y 24x12 E9 G625D AP**
Installationskabel in Teillängen liefern, lagern und Auf-Putz oder auf Kabelleitern, Steigeleitern, Profilschienen verlegen mit entsprechenden Befestigungsschellen, max. Schellenabstand = 25-facher Kabeldurchmesser, einschl. Schellen sowie Klein- und Befestigungsmaterial. Die Kabel und Leitungen sind an den Enden dauerhaft zu beschriften. (Verlegeart AP)

LWL-Kabel für Innen- und Außenbereich
VDE Bezeichnung A-DQ(ZN)B2Y 24x12 E9 G625D AP

LWL-Außenkabel für den Einsatz in der Primärverkabelung mit zentraler Bündelader für die direkte Erdverlegung im geeigneten Sandbett und für Röhrenverlegung. UV-beständig, metallfrei, längswasserdicht, zugfest und nagetierfest.

Zentralelement gefüllte Bündelader mit 48 Fasern
Zugentlastung längslaufende Zugentlastungselemente, quellfähige Bewicklung (Q) zur Sicherstellung der Längswasserdichtigkeit mit verstärkter Glasrovinglage als nichtmetallischer Nagetierschutz mit hoher Zugfestigkeit.

- Kabelmantel schwarz, Material LLDPE,
- Außendurchmesser 10,5 mm
- Biegeradius > 210mm
- Temperaturbereich gemäß IEC 60794-1-2 F1:
  -20°C bis +70°C
- Querdruckfestigkeit gemäß IEC60794-1-2 E3:
  2000 N/100 mm
- Zugfestigkeit gemäß IEC60794-1-2 E1: 1500 N
- Längswasserdichtigkeit gemäß IEC 60794-1-2 F5B
- Schlagfestigkeit gemäß IEC 60794-1-2 E4: 20Nm
- Faserspezifikation nach Norm IEC/EN 60793-1,
  biegeunempfindlich.
Menge: 12,000 m

**05.01.03.7 LWL-Kabel A-DQ(ZN)BH 24G50/125µm OM4 RO**
Installationskabel in Teillängen liefern, lagern und in Rohren, Unterflursystemen oder geschlossenen Kanälen verlegen einschl. Klein- und Befestigungsmaterial. Die Kabel und Leitungen sind an den Enden dauerhaft zu beschriften. (Verlegeart: RO)

LWL-Kabel für Innen- und Außenbereich
VDE Bezeichnung A-DQ(ZN)BH 24G50/125µm OM4 KR

LWL-Außenkabel für den Einsatz in der Primärverkabelung mit zentraler Bündelader für die direkte Erdverlegung im geeigneten Sandbett und für Röhrenverlegung. UV-beständig, metallfrei, längswasserdicht, zugfest und nagetierfest.

Zentralelement gefüllte Bündelader mit 24 Fasern OM4
Zugentlastung längslaufende Zugentlastungselemente, quellfähige Bewicklung (Q) zur Sicherstellung der Längswasserdichtigkeit mit verstärkter Glasrovinglage als nichtmetallischer Nagetierschutz mit hoher Zugfestigkeit.

- Kabelmantel schwarz, Material LLDPE,
- Außendurchmesser 6,50 mm
- Biegeradius > 130mm
- Temperaturbereich gemäß IEC 60794-1-2 F1:
  -30°C bis +70°C
- Querdruckfestigkeit gemäß IEC60794-1-2 E3:
  1500 N/100 mm
- Zugfestigkeit gemäß IEC60794-1-2 E1: 1500 N
- Längswasserdichtigkeit gemäß IEC 60794-1-2 F5B
- Schlagfestigkeit gemäß IEC 60794-1-2 E4: 20Nm
- Faserspezifikation OM4 nach Norm IEC/EN 60793-1,
  biegeunempfindlich.
Menge: 502,000 m

**05.01.03.8 LWL-Kabel A-DQ(ZN)B2Y 24x12 E9 G625D RO**
Installationskabel in Teillängen liefern, lagern und in Rohren, Unterflursystemen oder geschlossenen Kanälen verlegen einschl. Klein- und Befestigungsmaterial. Die Kabel und Leitungen sind an den Enden dauerhaft zu beschriften. (Verlegeart: RO)

LWL-Kabel für Innen- und Außenbereich
VDE Bezeichnung A-DQ(ZN)B2Y 24x12 E9 G625D RO

LWL-Außenkabel für den Einsatz in der Primärverkabelung mit zentraler Bündelader für die direkte Erdverlegung im geeigneten Sandbett und für Röhrenverlegung. UV-beständig, metallfrei, längswasserdicht, zugfest und nagetierfest.

Zentralelement gefüllte Bündelader mit 48 Fasern
Zugentlastung längslaufende Zugentlastungselemente, quellfähige Bewicklung (Q) zur Sicherstellung der Längswasserdichtigkeit mit verstärkter Glasrovinglage als nichtmetallischer Nagetierschutz mit hoher Zugfestigkeit.

- Kabelmantel schwarz, Material LLDPE,
- Außendurchmesser 10,5 mm
- Biegeradius > 210mm
- Temperaturbereich gemäß IEC 60794-1-2 F1:
  -20°C bis +70°C
- Querdruckfestigkeit gemäß IEC60794-1-2 E3:
  2000 N/100 mm
- Zugfestigkeit gemäß IEC60794-1-2 E1: 1500 N
- Längswasserdichtigkeit gemäß IEC 60794-1-2 F5B
- Schlagfestigkeit gemäß IEC 60794-1-2 E4: 20Nm
- Faserspezifikation nach Norm IEC/EN 60793-1,
  biegeunempfindlich.
Menge: 502,000 m

##### 05.01.04 Daten- und Fernmeldenetz

**05.01.04.1 19 Zoll/1HE LWL-Patchfeld für 24xLC/APC duplex OM4**
19 Zoll/1HE LWL-Aluminiumpatchfeld zum Festeinbau.
für 24xLC/APC duplex OM4

Zum Anschluss von LWL-Innen- oder Aussenkabeln an
Pigtails mittels Fusionsspleiss.
Mit abnehmbarer Stahlblechfrontplatte, bedruckt mit
Ziffern und mit 24 Durchbrüchen für Kupplungen mit
Schraub- oder Clipbefestigung.
Bestückt mit LWL-Kupplungen, Pigtails und
Spleisskassetten mit Crimpspleissschutzhaltern zum
Anschluss von LWL-Innen- oder Aussenkabeln.
Unbestückte Durchbrüche sind mit Blindstopfen
verschlossen.

Versetzte Kupplungsanordnung.
Rückseitig zehn Kabeleinführungsmöglichkeiten zur
Aufnahme von 4x PG13,5-, 2x PG16- oder 2x
PG21-Verschraubungen bzw. M20- oder M25-Verschraubungen
und zur Aufnahme von 2 vorkonfektionierten
Installationskabeln (VIK).

Kupplungen:
LC gemäß IEC 61754-20, duplex, Gehäuse aus Kunststoff, Farbe violett, Keramik-Hülsen (geschlitzt), gereinigt, montiert (geschraubt), Außen mit Staubschutzkappe

Pigtails:
LC/APC gemäss IEC 61754-20,
Gehäuse beige, Knickschutz.
Einfügedämpfung: typ. 0,2 dB
Rückflussdämpfung: min. 35 dB
Biegeunempfindliche Multimode-Faser, G50/125µm, OM3 (IEC 11801), IEC 60793-2-10 A1a.2, ITU-T G.651.1.
Kompaktader (0,9mm, I-V, STB). Farbig sortiert nach IEC 60304, Primär- und Sekundär-Coating gleichgefärbt, spleißfertig abgesetzt und in Spleißkassetten abgelegt.
Stecker gesteckt in Kupplung nach visueller Prüfung gemäß IEC 61300-3-35. 100% geprüft, mit Seriennummer und beigelegtem Messprotokoll.

Anzahl Kupplungen: 24
Anzahl Pigtails: 48
Anzahl Spleisskassetten: 4
Anzahl Spleisshalter: 4

Farbe der Front: grau RAL 7035, inkl. Klein- und Befestigungsmaterial liefern, lagern und in vorhandenen Datenverteiler montieren, einschl. Beschriftung der Anschlusseinheit nach Vorgaben des Nutzers in PC-Qualität.
Menge: 2,000 St

**05.01.04.2 19 Zoll/1HE LWL Verteilerfeld 24x LC-Duplex APC OS2**
19 Zoll/1HE LWL Verteilerfeld 24x LC-Duplex APC OS2 mit Stahlblechfrontplatte zum Festeinbau.
Frontplatte pulverbeschichtet in grau RAL7035
inkl. Beschriftungsfeld, bedruckt mit Ziffern und mit 24 Durchbrüchen für Kupplungen mit Schraub- oder Clipbefestigung.
Bestückt mit LWL-Kupplungen, Pigtails und
Spleisskassetten mit Crimpspleissschutzhaltern zum
Anschluss von LWL-Innen- oder Aussenkabeln.
Versetzte Kupplungsanordnung für ein einfaches Handling. Rückseitig zehn Kabeleinführungsmöglichkeiten zur Aufnahme von 6x M20-, 2x M25- Verschraubungen sowie 2 Aufnahmen für vorkonfektionierten Installationskabeln (VIK)
Kupplung:
LC gemäss IEC 61754-20, duplex, Gehäuse aus
Kunststoff, Farbe grün, Keramik-Hülsen (geschlitzt),
gereinigt, montiert (geschraubt), aussen mit
Staubschutzkappen

Pigtails:
LC-APC gemäss IEC 61754-20, Steckergehäuse grün, Knickschutz grün. Einfügedämpfung: max. 0,3 dB Rückflussdämpfung: min. 65 dB
Kompaktader (0,9mm, I-V, STB). Farbig sortiert nach
IEC 60304, Primär- und Sekundär-Coating gleichgefärbt, spleißfertig abgesetzt und in Spleißkassetten abgelegt. Stecker gesteckt in Kupplung nach visueller Prüfung gemäss IEC 61300-3-35. 100% geprüft, mit Seriennummer und beigelegtem Messprotokoll.
Singlemode-Faser, E9/125µm, OS2 (IEC 11801), IEC 60793-2-50 B.1.3 und B6_a, Biegeunempfindlich nach ITU-T G657.A1, kompatibel zu ITU-T G.652.D.
Anzahl Kupplungen: 24
Anzahl Pigtails: 48
Anzahl Spleisskassetten: 4
Anzahl Spleisshalter: 4
Befestigungsmaß: 465 mm
Maße (BxHxT): 482,8 x 43,8 (1HE) x 259 mm
Inkl. Klein- und Befestigungsmaterial liefern, lagern und in vorhandenen Datenverteiler montieren, einschl. Beschriftung der Anschlusseinheit nach Vorgaben des Nutzers in PC-Qualität.
Menge: 2,000 St

**05.01.04.3 LWL Spleißarbeiten, je Faser.**
LWL Spleißarbeiten Multimodefaser mit
Gradientenindex-LWL 50/125, einschl. Speißschutzhülse,
liefern, lagern und betriebsfertig herstellen.
EP je Faser.
Menge: 192,000 St

**05.01.04.4 LWL OTDR Messung beidseitig 850 nm und 1310 nm**
LWL OTDR Messung beidseitig 850 nm und 1310 nm
mit Angabe bzw. Nachweis folgender Parameter:
- Fasernummer, Durchmesser, Index, NA
- Kennzeichnung Anfang/Ende
- Dämpfung über die gesamte Länge inkl. der Spleißverbindung
- kilometrische Dämpfung de Kabels, Kabeltyp, Brechnungsindex
- Bezeichnung der Faser und des Kabels
Dokumentation:
Zur Erfüllung der Abnahmeanforderung muss eine
Dokumentation der gemessenen Werte der einzelnen
Installationsstrecken als Messwerttabelle des
Testgerätes erfolgen. Gegenstand der Dokumentation ist
auch eine eindeutige Zuordnung und Identifikation aller gemessenen Strecken: Beschriftung und Bezeichnung der jeweiligen Strecke.
Das Testprotokoll ist für jede Verkabelungsstrecke zu
erstellen und muss folgende Daten enthalten:
- herangezogene Messnorm
- Streckenbezeichnung, d.h. Kennzeichnung des jeweiligen Kabels, der Dose, des Verteileranschlusspunktes
- Richtung der Messung
- Ergebnisse der o. g. Messungen
- Fabrikat/Typ und Seriennummer des Testgerätes
- Typ des verwendeten Testadapters
- Ort, Datum, Unterschrift der durchführenden Person
- inkl. Meßwertdokumentation auf Datenträger in Anzahl der Revisionunterlagen.
EP je Faser.
Menge: 96,000 St
